# Edificio de Atención y Prestaciones de Servicios en la ZAL del Campo de Gibraltar

- Propiedad del archivo: CYPE INGENIEROS, S.A.
- Formato: FIEBDC-3/2002
- Programa: ARQUIMEDES
- Fecha de los precios: 19/02/2006
- Divisa: EUR
- Costes indirectos: 5.02 %
- Código: 0507BV1 (06/12/2005)
Importe: 14347655.22

## 02 ACONDICIONAMIENTO DE TERRENOS
Importe: 204593.36

**01TLL00100** m2 LIMPIEZA Y DESBROCE DE TERRENO, CON MEDIOS MECANICOS
9141.798 m2 × 0.44 (0.46 con costes indirectos) = 4205.23
DE LIMPIEZA Y DESBROCE DE TERRENO, CON MEDIOS MECANICOS INCLUSO CARGA Y TRANSPORTE A VERTEDERO DE LAS MATERIAS OBTENIDAS. MEDIDA EN VERDADERA MAGNITUD.

| Código | Ud | Descripción | Rendimiento | Precio | Importe |
|---|---|---|---|---|---|
| ME00300 | h | PALA CARGADORA (maquinaria) | 0.005 | 25.01 | 0.13 |
| MK00100 | h | CAMION BASCULANTE (maquinaria) | 0.01 | 26.82 | 0.27 |
| TP00200 | h | PEON ORDINARIO (mano de obra) | 0.003 | 13.98 | 0.04 |
|  |  | Total |  |  | 0.44 |

| Medición | Uds. | Largo | Ancho | Parcial |
|---|---|---|---|---|
| zona afecatada | 1 | 142.64 | 64.09 | 9141.798 |
| Total |  |  |  | 9141.798 |

**02AVV00003** m3 EXCAVACION EN VACIADO, DE TIERRAS DE CONSIST. BLANDA
27425.393 m3 × 1.04 (1.09 con costes indirectos) = 29893.68
DE EXCAVACION, EN VACIADO, DE TIERRAS DE CONSISTENCIA BLANDA Y/O FANGOS, REALIZADA CON MEDIOS MECANICOS,INCLUSO P.P. DE PERFILADO DE FONDOS Y LATERALES, BATACHE, ENTIBACIÓN, Y AGOTAMIENTO DE AGUAS. MEDIDA EN PERFIL NATURAL.

| Código | Ud | Descripción | Rendimiento | Precio | Importe |
|---|---|---|---|---|---|
| ME00400 | h | RETROEXCAVADORA (maquinaria) | 0.018 | 36.65 | 0.66 |
| MB00100 | h | BOMBA DE AGOT. AGUA Y FANGOS (maquinaria) | 0.005 | 2.39 | 0.01 |
| 02WEE00051 | m2 | ENTIBACION SEMICUAJADA EN EXCAVACIONES DE TIERRAS | 0.03 | 6.47 | 0.19 |
| TP00200 | h | PEON ORDINARIO | 0.013 | 13.98 | 0.18 |
|  |  | Total |  |  | 1.04 |

| Medición | Uds. | Largo | Ancho | Alto | Parcial |
|---|---|---|---|---|---|
| vaciado completo | 1 | 142.64 | 64.09 | 3.00 | 27425.393 |
| Total |  |  |  |  | 27425.393 |

**02ZMM00003** m3 EXC.ZANJAS,TIERRAS C.BLANDA,M.MECANICOS,PROF.MAX.4.00M
278.206 m3 × 3.43 (3.6 con costes indirectos) = 1001.54
DE EXCAVACION, EN ZANJAS, DE TIERRAS DE CONSISTENCIA BLANDA Y/O FANGOS, REALIZADA CON MEDIOS MECANICOS HASTA UNA PROFUNDIDAD MAXIMA DE 4.00 m, INCLUSO EXTRACCION A LOS BORDES Y PERFILADO DE FONDOS Y LATERALES, BATACHE, ENTIBACIÓN, Y AGOTAMIENTO DE AGUAS. MEDIDA EN PERFIL NATURAL.

| Código | Ud | Descripción | Rendimiento | Precio | Importe |
|---|---|---|---|---|---|
| ME00400 | h | RETROEXCAVADORA | 0.05 | 36.65 | 1.83 |
| MB00100 | h | BOMBA DE AGOT. AGUA Y FANGOS | 0.005 | 2.39 | 0.01 |
| 02WEE00051 | m2 | ENTIBACION SEMICUAJADA EN EXCAVACIONES DE TIERRAS | 0.03 | 6.47 | 0.19 |
| TP00200 | h | PEON ORDINARIO | 0.1 | 13.98 | 1.40 |
|  |  | Total |  |  | 3.43 |

| Medición | Uds. | Largo | Ancho | Alto | Parcial |
|---|---|---|---|---|---|
| Encepado de muro sótano | 1 | 62.31 | 2.30 | 0.30 | 42.994 |
|  | 1 | 27.03 | 2.30 | 0.30 | 18.651 |
|  | 1 | 91.52 | 2.30 | 0.30 | 63.149 |
|  | 1 | 25.36 | 2.30 | 0.30 | 17.498 |
|  | 1 | 63.44 | 2.30 | 0.30 | 43.774 |
| Encepados muros torre B | 1 | 32.94 |  | 0.80 | 26.352 |
|  | 1 | 27.90 |  | 0.80 | 22.320 |
|  | 1 | 18.60 |  | 0.80 | 14.880 |
|  | 1 | 27.81 |  | 0.80 | 22.248 |
| riostras | 4 | 2.75 | 0.50 | 0.30 | 1.650 |
|  | 2 | 2.80 | 0.50 | 0.30 | 0.840 |
| zapata | 2 | 1.40 | 2.75 | 0.50 | 3.850 |
| Total |  |  |  |  | 278.206 |

**02PMM00003** m3 EXC. POZOS TIERRA C.BLANDA,M.MECANICOS,PROF.MAX. 4.00M
637.734 m3 × 5.63 (5.91 con costes indirectos) = 3769.01
DE EXCAVACION, EN POZOS, DE TIERRAS DE CONSISTENCIA BLANDA Y/O FANGOS, REALIZADA CON MEDIOS MECANICOS HASTA UNA PROFUNDIDAD MAXIMA DE 4.OO m, INCLUSO EXTRACCION A LOS BORDES Y PERFILADO DE FONDOS Y LATERALES, BATACHE, ENTIBACIÓN, Y AGOTAMIENTO DE AGUAS.MEDIDA EN PERFIL NATURAL.

| Código | Ud | Descripción | Rendimiento | Precio | Importe |
|---|---|---|---|---|---|
| ME00400 | h | RETROEXCAVADORA | 0.11 | 36.65 | 4.03 |
| MB00100 | h | BOMBA DE AGOT. AGUA Y FANGOS | 0.005 | 2.39 | 0.01 |
| 02WEE00051 | m2 | ENTIBACION SEMICUAJADA EN EXCAVACIONES DE TIERRAS | 0.03 | 6.47 | 0.19 |
| TP00200 | h | PEON ORDINARIO | 0.1 | 13.98 | 1.40 |
|  |  | Total |  |  | 5.63 |

| Medición | Uds. | Largo | Ancho | Alto | Parcial |
|---|---|---|---|---|---|
| encepados tipo 1 | 49 | 2.30 | 0.90 | 0.60 | 60.858 |
| encepados tipo 2 | 20 | 2.30 | 2.30 | 0.60 | 63.480 |
| encepados tipo 3 | 31 | 2.30 | 2.30 | 0.60 | 98.394 |
| encepados tipo 4 | 4 | 2.30 | 2.30 | 0.60 | 12.696 |
| encepados tipo 5 | 1 | 2.30 | 2.30 | 0.60 | 3.174 |
| hueco de ascensor | 1 | 23.00 |  | 0.80 | 18.400 |
|  | 1 | 23.90 |  | 0.80 | 19.120 |
| aljibe | 1 | 5.40 | 9.80 | 0.60 | 31.752 |
| núcleo torre A | 1 | 121.40 |  | 0.70 | 84.980 |
|  | 1 | 164.56 |  | 0.50 | 82.280 |
| núcleo B | 1 | 203.25 |  | 0.80 | 162.600 |
| Total |  |  |  |  | 637.734 |

**02RRM00001** m3 RELLENO CON TIERRAS REALIZADO CON MEDIOS MECANICOS
1037.835 m3 × 0.87 (0.91 con costes indirectos) = 944.43
DE RELLENO CON TIERRAS REALIZADO CON MEDIOS MECANICOS, EN TONGADAS DE 20 cm. COMPRENDIENDO:EXTENDIDO, REGADO Y COMPACTADO AL 95% PROCTOR NORMAL. MEDIDO EN PERFIL COMPACTADO.

| Código | Ud | Descripción | Rendimiento | Precio | Importe |
|---|---|---|---|---|---|
| MK00200 | h | CAMION CISTERNA (maquinaria) | 0.005 | 31.76 | 0.16 |
| MR00400 | h | RULO VIBRATORIO (maquinaria) | 0.012 | 24.4 | 0.29 |
| ME00300 | h | PALA CARGADORA | 0.01 | 25.01 | 0.25 |
| GW00100 | m3 | AGUA POTABLE (material) | 0.3 | 0.58 | 0.17 |
|  |  | Total |  |  | 0.87 |

| Medición | Uds. | Largo | Ancho | Alto | Parcial |
|---|---|---|---|---|---|
| borde este | 1 | 63.45 | 0.95 | 3.00 | 180.833 |
| borde sur | 1 | 144.32 | 0.95 | 3.00 | 411.312 |
| borde oeste | 1 | 64.39 | 0.95 | 3.00 | 183.512 |
| borde norte | 1 | 134.45 | 0.65 | 3.00 | 262.178 |
| Total |  |  |  |  | 1037.835 |

**02TMM00022** m3 TRANSPORTE TIERRAS,ENTRE 5 Y 10KM. CARGA M.MECANICOS
34129.364 m3 × 4.52 (4.75 con costes indirectos) = 162114.48
DE TRANSPORTE DE TIERRAS Y/O FANGOS REALIZADO EN CAMION BASCULANTE A UNA DISTANCIA COMPRENDIDA ENTRE 5.00 Y 10.00 km. INCLUSO CARGA CON MEDIOS MECANICOS. MEDIDO EN PERFIL ESPONJADO.

| Código | Ud | Descripción | Rendimiento | Precio | Importe |
|---|---|---|---|---|---|
| ME00300 | h | PALA CARGADORA | 0.02 | 25.01 | 0.50 |
| MK00100 | h | CAMION BASCULANTE | 0.15 | 26.82 | 4.02 |
|  |  | Total |  |  | 4.52 |

| Medición | Uds. | Largo | Parcial |
|---|---|---|---|
| vaciado (exponjamiento x volumen x %) | 1.25 | 27425.39 | 34281.738 |
| zanjas | 1.25 | 278.21 | 347.763 |
| pozos | 1.25 | 637.73 | 797.163 |
| relleno | -1.25 | 1037.84 | -1297.300 |
| Total |  |  | 34129.364 |

**02TMM00028** m3 TRANSPORTE ESCOMBROS,ENTRE 5 Y 10KM. CARGA M.MECANICOS
5 m3 × 6.68 (7.02 con costes indirectos) = 35.10
DE TRANSPORTE DE ESCOMBROS REALIZADO EN CAMION BASCULANTE A UNA DISTANCIA COMPRENDIDA ENTRE 5.00 Y 10.00 km. INCLUSO CARGA CON MEDIOS MECANICOS. MEDIDO EN PERFIL ESPONJADO.

| Código | Ud | Descripción | Rendimiento | Precio | Importe |
|---|---|---|---|---|---|
| ME00300 | h | PALA CARGADORA | 0.026 | 25.01 | 0.65 |
| MK00100 | h | CAMION BASCULANTE | 0.225 | 26.82 | 6.03 |
|  |  | Total |  |  | 6.68 |

**02AEE00001** m2 EXPLANACION DE 50CM ESP., TIERRAS CONSIST. BLANDA
1371.15 m2 × 0.99 (1.04 con costes indirectos) = 1426.00
DE EXPLANACION DE 50 cm. DE ESPESOR MEDIO, CON TIERRAS DE CONSISTENCIA BLANDA, COMPRENDIENDO:EXCAVACION CON MEDIOS MECANICOS, TRANSPORTE A RELLENO, EXTENDIDO EN TONGADAS DE 20 cm. Y COMPACTADO CON MEDIOS MECANICOS AL 95% PROCTOR NORMAL. MEDIDA EN VERDADERA MAGNITUD.

| Código | Ud | Descripción | Rendimiento | Precio | Importe |
|---|---|---|---|---|---|
| GW00100 | m3 | AGUA POTABLE | 0.06 | 0.58 | 0.03 |
| MT00100 | h | TRAILLA REMOLCADA/TRACTOR (maquinaria) | 0.022 | 19.73 | 0.43 |
| MR00400 | h | RULO VIBRATORIO | 0.006 | 24.4 | 0.15 |
| MK00200 | h | CAMION CISTERNA | 0.003 | 31.76 | 0.10 |
| MN00100 | h | MOTONIVELADORA (maquinaria) | 0.006 | 47.27 | 0.28 |
|  |  | Total |  |  | 0.99 |

| Medición | Uds. | Largo | Ancho | Parcial |
|---|---|---|---|---|
| borde norte parcela | 1 | 136.39 | 5.00 | 681.950 |
| borde este parcela | 1 | 68.45 | 5.00 | 342.250 |
| borde oeste parcela | 1 | 69.39 | 5.00 | 346.950 |
| Total |  |  |  | 1371.15 |

**02WWW00001** m3 TIERRAS ADQUIRIDAS EN PRESTAMO
1037.84 m3 × 1.1 (1.16 con costes indirectos) = 1203.89
DE TIERRAS ADQUIRIDAS EN PRESTAMO, COMPRENDIENDO EXCAVACION Y CANON DE ADQUISICION, PERO SIN INCLUIR CARGA A CAMION Y TRANSPORTE DESDE LA CANTERA AL LUGAR DE EMPLEO, MEDIDAS EN PERFIL NATURAL.

| Código | Ud | Descripción | Rendimiento | Precio | Importe |
|---|---|---|---|---|---|
| ME00300 | h | PALA CARGADORA | 0.017 | 25.01 | 0.43 |
| AW00300 | m3 | CANON ADQUISICION DE TIERRAS DE PRESTAMO (material) | 1 | 0.67 | 0.67 |
|  |  | Total |  |  | 1.1 |

| Medición | Uds. | Largo | Parcial |
|---|---|---|---|
| igual relleno | 1 | 1037.84 | 1037.840 |
| Total |  |  | 1037.84 |

## 03 CIMENTACIONES
Importe: 2260342.71

### 03B SUBBASES (10/02/2006)
Importe: 93019.55

**03WSS00131** m3 SUB-BASE DE ZAHORRA NATURAL
2742.539 m3 × 12.64 (13.27 con costes indirectos) = 36393.49
DE SUBBASE DE ZAHORRA NATURAL, REALIZADA CON MEDIOS MECANICOS, INCLUSO COMPACTADO Y REFINO DE BASE,RELLENO EN TONGADAS DE 20 cm. COMPRENDIDO EXTENDIDO, REGADO Y COMPACTADO AL 95% PROCTOR NORMAL. MEDIDO EL VOLUMEN TEORICO EJECUTADO.

| Código | Ud | Descripción | Rendimiento | Precio | Importe |
|---|---|---|---|---|---|
| ME00300 | h | PALA CARGADORA | 0.03 | 25.01 | 0.75 |
| MR00400 | h | RULO VIBRATORIO | 0.09 | 24.4 | 2.20 |
| GW00100 | m3 | AGUA POTABLE | 0.1 | 0.58 | 0.06 |
| AW00200 | m3 | ZAHORRA NATURAL (material) | 1.12 | 8.6 | 9.63 |
|  |  | Total |  |  | 12.64 |

| Medición | Uds. | Largo | Ancho | Alto | Parcial |
|---|---|---|---|---|---|
|  | 1 | 142.64 | 64.09 | 0.30 | 2742.539 |
| Total |  |  |  |  | 2742.539 |

**03WSS00331** m3 SUB-BASE DE ALBERO EN RAMA
36.3 m3 × 13.52 (14.2 con costes indirectos) = 515.46
DE SUBBASE DE ALBERO EN RAMA, REALIZADA CON MEDIOS MECANICOS, INCLUSO COMPACTADO Y REFINO DE BASE,RELLENO EN TONGADAS DE 20 cm. COMPRENDIDO EXTENDIDO, REGADO Y COMPACTADO AL 95% PROCTOR MODIFICADO. MEDIDO EL VOLUMEN TEORICO EJECUTADO.

| Código | Ud | Descripción | Rendimiento | Precio | Importe |
|---|---|---|---|---|---|
| GW00100 | m3 | AGUA POTABLE | 0.07 | 0.58 | 0.04 |
| ME00300 | h | PALA CARGADORA | 0.03 | 25.01 | 0.75 |
| MR00400 | h | RULO VIBRATORIO | 0.09 | 24.4 | 2.20 |
| AP00200 | m3 | ALBERO EN RAMA (material) | 1.25 | 8.42 | 10.53 |
|  |  | Total |  |  | 13.52 |

| Medición | Uds. | Largo | Ancho | Alto | Parcial |
|---|---|---|---|---|---|
| bajo soleras de desembarco rampa de garaje | 1 | 5.50 | 6.00 | 0.80 | 26.400 |
|  | 1 | 5.50 | 6.00 | 0.30 | 9.900 |
| Total |  |  |  |  | 36.3 |

**03WSS00001** m2 CAPA DE HORMIGON DE LIMPIEZA, 5 CM. ESP. MEDIO
9094.1 m2 × 4.83 (5.07 con costes indirectos) = 46107.09
DE CAPA DE HORMIGON DE LIMPIEZA DE 5 cm. DE ESPESOR MEDIO EN ELEMENTOS DE CIMENTACION, CON ARIDO RODADO DE DIAMETRO MAXIMO 20 mm., CEMENTO CEM II/A-L32.5 Y CONSISTENCIA BLANDA, ELABORADO,TRANSPORTADO Y PUESTO EN OBRA, INCLUSO P.P. DE ALISADO DE LA SUPERFICIE. MEDIDA LA SUPERFICIE EJECUTADA.

| Código | Ud | Descripción | Rendimiento | Precio | Importe |
|---|---|---|---|---|---|
| CH04000 | m3 | HORMIGON HM-20/B/20/I, SUMINISTRADO (material) | 0.054 | 56.52 | 3.05 |
| TO02200 | h | OFICIAL 2ª (mano de obra) | 0.05 | 14.52 | 0.73 |
| TP00200 | h | PEON ORDINARIO | 0.075 | 13.98 | 1.05 |
|  |  | Total |  |  | 4.83 |

**03WWW00001** m2 LAMINA DE POLIETILENO SOBRE SUB-BASES DE CIMENTACION
9094.1 m2 × 1.05 (1.1 con costes indirectos) = 10003.51
DE LAMINA DE POLIETILENO COLOCADA SOBRE SUB-BASES DE ELEMENTOS DE CIMENTACION, INCLUSO P.P. DE SOLAPES. MEDIDA LA SUPERFICIE TERMINADA.

| Código | Ud | Descripción | Rendimiento | Precio | Importe |
|---|---|---|---|---|---|
| TP00200 | h | PEON ORDINARIO | 0.03 | 13.98 | 0.42 |
| XI01100 | m2 | LAMINA POLIETILENO 0.2 MM. (material) | 1.111 | 0.57 | 0.63 |
|  |  | Total |  |  | 1.05 |

### 03P PILOTES (10/02/2006)
Importe: 1453596.5

**CPP010** m Pilote prefabricado de hormigón armado, colocado por hinca, "TERRA" T-400, S=1600 cm², Q=201 t, construido según CPP-1, con azuche normal en punta.
18100 m × 75.17 (78.94 con costes indirectos) = 1428814.00
SUMINISTRO Y COLOCACIÓN DE PILOTE PREFABRICADO DE HORMIGÓN ARMADO, 40X40, S=1600 CM², Q=2014 T, CONSTRUIDO SEGÚN CPP-1 PARA FORMACIÓN DE GRUPO DE PILOTES CPP-2, CON AZUCHE NORMAL EN PUNTA. HINCADO POR GOLPEO DE LA CABEZA DEL PILOTE DE HASTA 30 M DE LONGITUD MÁXIMA, MEDIANTE MAZA. INCLUSO PARTE PROPORCIONAL DE TRANSPORTE, INSTALACIÓN, ALMOHADILLAS, PARADAS, MONTAJE Y DESMONTAJE DE EQUIPO MECÁNICO Y PILOTES PREFABRICADOS. EJECUCIÓN, CONTROL Y DOCUMENTACIÓN SEGÚN NTE-CPP.INCLUYE: EL TRANSPORTE Y MOVIMIENTO VERTICAL Y HORIZONTAL DE LOS MATERIALES EN OBRA, INCLUSO CARGA Y DESCARGA DE LOS CAMIONES. TRAZADO DE LOS EJES DE LOS GRUPOS DE PILOTES. HINCADO DE LOS PILOTES POR GOLPEO DE MAZA, PREVIA COLOCACIÓN DE SOMBRERETE DE ACERO CON ALMOHADILLA. GOLPEO HASTA CONSEGUIR EL RECHAZO PREFIJADO. PROTECCIÓN DE LA CABEZA DEL PILOTE FRENTE A ACCIONES MECÁNICAS. PARTE PROPORCIONAL DE MEDIOS AUXILIARES.MEDIDA LA LONGITUD EJECUTADA HASTA LA CARA SUPERIOR DESPUÉS DEL DESCABEZADO.

| Código | Ud | Descripción | Rendimiento | Precio | Importe |
|---|---|---|---|---|---|
| mt07pph010e | m | Pilote prefabricado de hormigón armado, 0.40x0.40, S=1600 cm², Q= 201 t. (material) | 1 | 43.19 | 43.19 |
| mq03pip060 | h | Martinete hidráulico hincapilotes prefabricados 9 t. (maquinaria) | 0.365 | 51.26 | 18.71 |
| mq03pva010 | Ud | Transporte de equipo mecánico de pilotes. (maquinaria) | 0.001 | 3310.43 | 3.31 |
| mq03pva030 | h | Parada de equipo mecánico de pilotes. (maquinaria) | 0.001 | 177.33 | 0.18 |
| mq04cab010 | h | Camión basculante de 8 t. de carga. (maquinaria) | 0.029 | 24.36 | 0.71 |
| mo045 | h | Ayudante construcción. (mano de obra; 08/02/2006) | 0.257 | 14.26 | 3.66 |
| mo056 | h | Peón especializado construcción. (mano de obra; 08/02/2006) | 0.257 | 14.1 | 3.62 |
| mo057 | h | Peón ordinario construcción. (mano de obra; 08/02/2006) | 0.128 | 13.98 | 1.79 |
|  |  | Total |  |  | 75.17 |

| Medición | Uds. | Largo | Alto | Parcial |
|---|---|---|---|---|
| muro de contención | 220 |  | 20.00 | 4400.000 |
| encepados tipo 1 | 98 |  | 20.00 | 1960.000 |
| encepados tipo 2 | 80 |  | 20.00 | 1600.000 |
| encepados tipo 3 | 124 |  | 20.00 | 2480.000 |
| encepados tipo 4 | 112 |  | 20.00 | 2240.000 |
| encepados tipo 5 | 4 |  | 20.00 | 80.000 |
| pantallas torre A | 68 |  | 20.00 | 1360.000 |
|  | 9 |  | 20.00 | 180.000 |
|  | 10 |  | 20.00 | 200.000 |
|  | 10 |  | 20.00 | 200.000 |
| pantallas torre B | 64 |  | 20.00 | 1280.000 |
|  | 10 |  | 20.00 | 200.000 |
|  | 9 |  | 20.00 | 180.000 |
|  | 11 |  | 20.00 | 220.000 |
| refuerzo losa torre A | 4 |  | 20.00 | 80.000 |
| refuerzo losa torre B | 13 |  | 20.00 | 260.000 |
| aljibe | 16 |  | 20.00 | 320.000 |
| Subtotal |  |  |  | 17240.000 |
| por mayor profundidad | 86 | 30.00 |  | 2580.000 |
|  | -86 | 20.00 |  | -1720.000 |
| Subtotal |  |  |  | 860.000 |
| Subtotal acumulado |  |  |  | 18100.000 |
| Total |  |  |  | 18100 |

**CPP090** m Descabezado de pilote prefabricado de hormigón armado, de 40 cm de diámetro, con compresor.
862 m × 27.38 (28.75 con costes indirectos) = 24782.50
DESCABEZADO DE PILOTE PREFABRICADO DE HORMIGÓN ARMADO, DE 40X40 CM, MEDIANTE LA LIMPIEZA Y ELIMINACIÓN DEL HORMIGÓN DE CABEZA DEL PILOTE QUE PUEDA HABER QUEDADO RESENTIDO POR EL GOLPEO DE LA MAZA Y NO REÚNA LAS CARACTERÍSTICAS MECÁNICAS NECESARIAS, CON COMPRESOR. INCLUSO CARGA Y TRANSPORTE CON CAMIÓN DE LOS ESCOMBROS PROCEDENTES DEL DESCABEZADO A VERTEDERO AUTORIZADO, A UNA DISTANCIA NO LIMITADA, CONSIDERANDO IDA Y VUELTA.INCLUYE: EL TRANSPORTE Y MOVIMIENTO VERTICAL Y HORIZONTAL DE LOS MATERIALES EN OBRA, INCLUSO CARGA Y DESCARGA DE LOS CAMIONES. DESCABEZADO DESPUÉS DE EJECUTADO EL PILOTE, DOBLADO DE ARMADURAS, LIMPIEZA Y RETIRADA DE ESCOMBROS A VERTEDERO. PARTE PROPORCIONAL DE MEDIOS AUXILIARES.CRITERIO DE MEDICIÓN DE PROYECTO: LONGITUD MEDIDA SEGÚN DOCUMENTACIÓN GRÁFICA DE PROYECTO, CONSIDERANDO UNA ALTURA DE UN METRO EN CADA UNO DE LOS PILOTES.

| Código | Ud | Descripción | Rendimiento | Precio | Importe |
|---|---|---|---|---|---|
| mq05pdm040 | h | Compresor portátil eléctrico 9 m³/min. (maquinaria) | 0.568 | 9.37 | 5.32 |
| mq01exn020 | h | Excavadora hidráulica s/neumáticos 84 CV. (maquinaria) | 0.009 | 35.96 | 0.32 |
| mq04cab020 | h | Camión basculante de 10 t. de carga. (maquinaria) | 0.01 | 26.13 | 0.26 |
| mo056 | h | Peón especializado construcción. | 1.205 | 14.1 | 16.99 |
| mo057 | h | Peón ordinario construcción. | 0.321 | 13.98 | 4.49 |
|  |  | Total |  |  | 27.38 |

### 03A ACERO (29/04/2006)
Importe: 371240.23

**03ACC00011** kg ACERO EN BARRAS CORRUGADAS B 500 S EN CIMENTACION
412489.141 kg × 0.86 (0.9 con costes indirectos) = 371240.23
DE ACERO EN BARRAS CORRUGADAS B 500 S PARA ELEMENTOS DE CIMENTACION, INCLUSO CORTE, LABRADO,COLOCACION Y P.P. DE ATADO CON ALAMBRE RECOCIDO Y SEPARADORES, PUESTO EN OBRA SEGUN INSTRUCCION EHE. MEDIDO EN PESO NOMINAL.

| Código | Ud | Descripción | Rendimiento | Precio | Importe |
|---|---|---|---|---|---|
| TO00600 | h | OF. 1ª FERRALLISTA (mano de obra) | 0.02 | 14.89 | 0.30 |
| WW00400 | u | PEQUEÑO MATERIAL (material) | 0.05 | 0.31 | 0.02 |
| CA00320 | kg | ACERO B 500 S (material) | 1.08 | 0.5 | 0.54 |
| CA01700 | kg | ALAMBRE DE ATAR (material) | 0.005 | 0.71 | 0.00 |
|  |  | Total |  |  | 0.86 |

| Medición | Uds. | Largo | Ancho | Alto | Parcial |
|---|---|---|---|---|---|
| ENCEPADOS PILARES |  |  |  |  |  |
| TIPO 1 |  |  |  |  |  |
| inferior | 49 | 10.00 | 2.65 | 3.85 | 4999.225 |
| superior | 49 | 5.00 | 2.18 | 0.89 | 475.349 |
| cercos verticales | 49 | 31.00 | 3.29 | 0.89 | 4447.784 |
| cercos horizontales | 49 | 16.00 | 3.73 | 0.89 | 2602.645 |
| arranque pilares | 49 | 12.00 | 1.84 | 1.58 | 1709.434 |
|  | 49 | 3.00 | 1.48 | 0.22 | 47.863 |
| TIPO 2 |  |  |  |  |  |
| inferior | 20 | 30.00 | 3.59 | 1.58 | 3403.320 |
| cercos horizontales | 20 | 12.00 | 2.79 | 0.89 | 595.944 |
| refuerzos inferior | 20 | 36.00 | 2.20 | 2.47 | 3912.480 |
| arranque pilares | 20 | 12.00 | 2.05 | 2.47 | 1215.240 |
|  | 20 | 3.00 | 1.48 | 0.22 | 19.536 |
| TIPO 3 |  |  |  |  |  |
| inferior | 31 | 30.00 | 3.59 | 1.58 | 5275.146 |
| cercos horizontales | 31 | 12.00 | 2.79 | 0.89 | 923.713 |
| refuerzos inferior | 31 | 40.00 | 2.58 | 2.47 | 7902.024 |
| arranque pilares | 31 | 12.00 | 3.18 | 3.85 | 4554.396 |
|  | 31 | 3.00 | 1.48 | 0.22 | 30.281 |
| TIPO 4 |  |  |  |  |  |
| inferior | 28 | 38.00 | 3.79 | 0.89 | 3588.978 |
| cercos horizontales | 28 | 12.00 | 2.79 | 0.89 | 834.322 |
| refuerzos inferior | 28 | 32.00 | 2.68 | 3.85 | 9244.928 |
| arranque pilares | 28 | 16.00 | 1.93 | 1.58 | 1366.131 |
|  | 28 | 3.00 | 1.48 | 0.22 | 27.350 |
| TIPO 5 |  |  |  |  |  |
| inferior | 1 | 38.00 | 3.79 | 0.89 | 128.178 |
| cercos horizontales | 1 | 12.00 | 2.79 | 0.89 | 29.797 |
| refuerzos inferior | 1 | 32.00 | 2.68 | 3.85 | 330.176 |
| arranque pilares | 1 | 16.00 | 2.15 | 2.47 | 84.968 |
| ENCEPADOS PANTALLAS |  |  |  |  |  |
| TORRE A |  |  |  |  |  |
| arm transvessal | 1 | 264.00 | 3.99 | 1.58 | 1664.309 |
| arm longitudinal | 32 | 11.00 | 2.70 | 1.58 | 1501.632 |
|  | 1 | 11.00 | 3.10 | 1.58 | 53.878 |
|  | 1 | 11.00 | 2.98 | 1.58 | 51.792 |
| arm longitudinal lateral interior | 1 | 3.00 | 45.56 | 0.89 | 121.645 |
| solapes | 3 | 3.00 | 0.43 | 0.89 | 3.444 |
| arm longitudinal lateral exterior | 1 | 3.00 | 60.01 | 0.89 | 160.227 |
| solapes | 4 | 3.00 | 0.43 | 0.89 | 4.592 |
| refuerzo pilote transversal | 34 | 9.00 | 2.68 | 3.85 | 3157.308 |
| refuerzo pilote longitudinal | 32 | 18.00 | 3.82 | 3.85 | 8471.232 |
|  | 1 | 18.00 | 4.22 | 3.85 | 292.446 |
|  | 1 | 18.00 | 4.09 | 3.85 | 283.437 |
| arranque pantallas distribuidor | 2 | 120.00 | 1.83 | 2.47 | 1084.824 |
|  | 2 | 212.00 | 1.83 | 2.47 | 1916.522 |
|  | 2 | 5.00 | 18.30 | 2.47 | 452.010 |
|  | 2 | 5.00 | 31.80 | 2.47 | 785.460 |
|  | 2 | 5.00 | 1.46 | 2.47 | 36.062 |
| TORRE B |  |  |  |  |  |
| JUNTO A TORRE B |  |  |  |  |  |
| arm transversal | 1 | 61.00 | 3.99 | 1.58 | 384.556 |
| arm longitudinal | 5 | 11.00 | 2.70 | 1.58 | 234.630 |
|  | 1 | 11.00 | 3.24 | 1.58 | 56.311 |
|  | 1 | 11.00 | 3.30 | 1.58 | 57.354 |
| arm longitudinal lateral interior | 1 | 3.00 | 11.29 | 0.89 | 30.144 |
| arm longitudinal lateral exterior | 1 | 3.00 | 13.48 | 0.89 | 35.992 |
| solapes | 1 | 3.00 | 0.43 | 0.89 | 1.148 |
| refuerzo pilote transversal | 8 | 9.00 | 2.68 | 3.85 | 742.896 |
| refuerzo pilote longitudinal | 5 | 18.00 | 3.76 | 3.85 | 1302.840 |
|  | 1 | 18.00 | 4.28 | 3.85 | 296.604 |
|  | 1 | 18.00 | 4.33 | 3.85 | 300.069 |
| arranque pantalla D5 | 4 | 20.00 | 3.03 | 2.47 | 598.728 |
| arranques horizontales | 2 | 10.00 | 2.00 | 2.47 | 98.800 |
| arranque pantalla D4 | 2 | 21.00 | 3.03 | 2.47 | 314.332 |
|  | 2 | 21.00 | 3.03 | 2.47 | 314.332 |
| arranques horizontales | 2 | 7.00 | 3.15 | 2.47 | 108.927 |
|  | 2 | 7.00 | 3.22 | 2.47 | 111.348 |
| solapes horizontales | 4 | 4.00 | 0.95 | 2.47 | 37.544 |
| JUNTO A TABLESTACAS |  |  |  |  |  |
| arm transversal | 1 | 41.00 | 3.99 | 1.58 | 258.472 |
| arm longitudinal | 5 | 11.00 | 2.70 | 1.58 | 234.630 |
| arm longitudinal lateral interior | 1 | 3.00 | 7.68 | 0.89 | 20.506 |
| arm longitudinal lateral exterior | 1 | 3.00 | 8.85 | 0.89 | 23.630 |
| refuerzo pilote transversal | 6 | 9.00 | 2.68 | 3.85 | 557.172 |
| refuerzo pilote longitudinal | 5 | 18.00 | 3.76 | 3.85 | 1302.840 |
| arranque pantalla D5 | 4 | 20.00 | 3.03 | 2.47 | 598.728 |
| arranques horizontales | 2 | 10.00 | 2.00 | 2.47 | 98.800 |
| arranque pantalla D4 | 2 | 66.00 | 3.03 | 2.47 | 987.901 |
| arranques horizontales | 2 | 7.00 | 9.95 | 2.47 | 344.071 |
| solapes horizontales | 4 | 4.00 | 0.95 | 2.47 | 37.544 |
| JUNTO A RAMPA |  |  |  |  |  |
| arm transversal | 1 | 61.00 | 3.99 | 1.58 | 384.556 |
| arm longitudinal | 5 | 11.00 | 2.70 | 1.58 | 234.630 |
|  | 1 | 11.00 | 3.32 | 1.58 | 57.702 |
|  | 1 | 11.00 | 3.30 | 1.58 | 57.354 |
| arm longitudinal lateral interior | 1 | 3.00 | 11.37 | 0.89 | 30.358 |
| arm longitudinal lateral exterior | 1 | 3.00 | 13.35 | 0.89 | 35.645 |
| solapes | 1 | 3.00 | 0.43 | 0.89 | 1.148 |
| refuerzo pilote transversal | 8 | 9.00 | 2.68 | 3.85 | 742.896 |
| refuerzo pilote longitudinal | 5 | 18.00 | 3.76 | 3.85 | 1302.840 |
|  | 1 | 18.00 | 4.33 | 3.85 | 300.069 |
|  | 1 | 18.00 | 4.35 | 3.85 | 301.455 |
| arranque pantalla D5 | 4 | 20.00 | 3.03 | 2.47 | 598.728 |
| arranques horizontales | 2 | 10.00 | 2.00 | 2.47 | 98.800 |
| arranque pantalla D4 | 2 | 20.00 | 3.03 | 2.47 | 299.364 |
|  | 2 | 20.00 | 3.03 | 2.47 | 299.364 |
| arranques horizontales | 2 | 7.00 | 3.13 | 2.47 | 108.235 |
|  | 2 | 7.00 | 3.06 | 2.47 | 105.815 |
| solapes horizontales | 4 | 4.00 | 0.95 | 2.47 | 37.544 |
| JUNTO A MUROS CONTENCION |  |  |  |  |  |
| arm transversal | 1 | 72.00 | 3.99 | 1.58 | 453.902 |
| arm longitudinal | 8 | 11.00 | 2.70 | 1.58 | 375.408 |
|  | 1 | 11.00 | 3.24 | 1.58 | 56.311 |
| arm longitudinal lateral interior | 1 | 3.00 | 11.29 | 0.89 | 30.144 |
| arm longitudinal lateral exterior | 1 | 3.00 | 13.48 | 0.89 | 35.992 |
| solapes | 1 | 3.00 | 0.43 | 0.89 | 1.148 |
| refuerzo pilote transversal | 10 | 9.00 | 2.68 | 3.85 | 928.620 |
| refuerzo pilote longitudinal | 8 | 18.00 | 3.76 | 3.85 | 2084.544 |
|  | 1 | 18.00 | 4.01 | 3.85 | 277.893 |
| arranque pantalla D5 | 4 | 20.00 | 3.03 | 2.47 | 598.728 |
| arranques horizontales | 2 | 10.00 | 2.00 | 2.47 | 98.800 |
| arranque pantalla D4 | 2 | 25.00 | 3.03 | 2.47 | 374.205 |
| arranques horizontales | 2 | 7.00 | 3.78 | 2.47 | 130.712 |
| solapes horizontales | 4 | 4.00 | 0.95 | 2.47 | 37.544 |
| ENTRE ENCEPADOS MUROS |  |  |  |  |  |
| TORRE A |  |  |  |  |  |
| # diam 16 | 1 | 10.00 | 153.15 | 1.58 | 2419.770 |
| solapes transversales | 1 | 15.00 | 0.58 | 1.58 | 13.746 |
|  | 1 | 18.00 | 0.58 | 1.58 | 16.495 |
| solapes longitudinales | 1 | 13.00 | 0.58 | 1.58 | 11.913 |
|  | 1 | 15.00 | 0.58 | 1.58 | 13.746 |
| refuerzos entre pilotes | 2 | 5.00 | 3.84 | 2.47 | 94.848 |
|  | 1 | 5.00 | 3.23 | 2.47 | 39.891 |
|  | 6 | 5.00 | 3.48 | 2.47 | 257.868 |
|  | 1 | 5.00 | 3.26 | 2.47 | 40.261 |
|  | 1 | 5.00 | 7.04 | 2.47 | 86.944 |
|  | 1 | 5.00 | 3.18 | 2.47 | 39.273 |
|  | 1 | 5.00 | 3.30 | 2.47 | 40.755 |
|  | 1 | 5.00 | 3.37 | 2.47 | 41.620 |
| arranque pantallas escalera | 2 | 120.00 | 1.68 | 1.58 | 637.056 |
|  | 2 | 5.00 | 18.00 | 1.58 | 284.400 |
|  | 2 | 5.00 | 0.80 | 1.58 | 12.640 |
| arranque pantallas aseos | 2 | 132.00 | 1.68 | 1.58 | 700.762 |
|  | 2 | 5.00 | 19.85 | 1.58 | 313.630 |
|  | 2 | 5.00 | 0.80 | 1.58 | 12.640 |
| TORRE B |  |  |  |  |  |
| # diam 16 | 1 | 10.00 | 191.41 | 1.58 | 3024.278 |
| solapes transversales | 1 | 6.00 | 0.58 | 1.58 | 5.498 |
|  | 1 | 46.00 | 0.58 | 1.58 | 42.154 |
| solapes longitudinales | 1 | 17.00 | 0.58 | 1.58 | 15.579 |
|  | 1 | 16.00 | 0.58 | 1.58 | 14.662 |
| refuerzos entre pilotes | 1 | 5.00 | 3.31 | 2.47 | 40.879 |
|  | 1 | 5.00 | 3.59 | 2.47 | 44.337 |
|  | 1 | 5.00 | 3.48 | 2.47 | 42.978 |
|  | 1 | 5.00 | 7.05 | 2.47 | 87.068 |
|  | 3 | 5.00 | 3.46 | 2.47 | 128.193 |
|  | 4 | 5.00 | 3.48 | 2.47 | 171.912 |
|  | 7 | 5.00 | 3.48 | 2.47 | 300.846 |
|  | 1 | 5.00 | 4.17 | 2.47 | 51.500 |
|  | 1 | 5.00 | 3.96 | 2.47 | 48.906 |
|  | 2 | 5.00 | 11.46 | 2.47 | 283.062 |
|  | 1 | 5.00 | 13.26 | 2.47 | 163.761 |
| arranque pantallas escalera | 2 | 128.00 | 1.88 | 1.58 | 760.422 |
|  | 2 | 5.00 | 19.33 | 1.58 | 305.414 |
|  | 2 | 5.00 | 0.80 | 1.58 | 12.640 |
| arranque pantallas aseos | 2 | 161.00 | 1.88 | 1.58 | 956.469 |
|  | 2 | 5.00 | 24.21 | 1.58 | 382.518 |
|  | 2 | 5.00 | 0.80 | 1.58 | 12.640 |
| Subtotal |  |  |  |  | 109735.305 |
| ZAPATAS |  |  |  |  |  |
| ZAPATA M4 |  |  |  |  |  |
| transversal inferior | 1 | 317.00 | 2.20 | 1.58 | 1101.892 |
| longitudinal inferior | 1 | 11.00 | 63.45 | 1.58 | 1102.761 |
| solapes | 5 | 11.00 | 0.58 | 1.58 | 50.402 |
| refuerzo transversal | 27 | 5.00 | 2.20 | 2.47 | 733.590 |
| refuerzo longitudinal | 1 | 14.00 | 63.45 | 2.47 | 2194.101 |
| solapes | 5 | 14.00 | 0.73 | 2.47 | 126.217 |
| arranque muros | 506 | 2.00 | 1.36 | 1.58 | 2174.586 |
|  | 2 | 2.00 | 63.45 | 0.89 | 225.882 |
| solapes arranque | 10 | 2.00 | 0.60 | 0.89 | 10.680 |
| ZAPATA M3 |  |  |  |  |  |
| transversal inferior | 1 | 320.00 | 2.20 | 1.58 | 1112.320 |
| longitudinal inferior | 1 | 11.00 | 64.10 | 1.58 | 1114.058 |
| solapes | 5 | 11.00 | 0.58 | 1.58 | 50.402 |
| refuerzo transversal | 26 | 5.00 | 2.20 | 2.47 | 706.420 |
| refuerzo longitudinal | 1 | 14.00 | 64.10 | 2.47 | 2216.578 |
| solapes | 5 | 14.00 | 0.73 | 2.47 | 126.217 |
| arranque muros | 498 | 2.00 | 1.36 | 1.58 | 2140.205 |
|  | 2 | 2.00 | 62.31 | 0.89 | 221.824 |
| solapes arranque | 10 | 2.00 | 0.60 | 0.89 | 10.680 |
| ZAPATA M1-M2 |  |  |  |  |  |
| transversal inferior | 1 | 731.00 | 2.20 | 1.58 | 2540.956 |
| longitudinal inferior | 1 | 11.00 | 146.21 | 1.58 | 2541.130 |
| solapes | 12 | 11.00 | 0.58 | 1.58 | 120.965 |
| refuerzo transversal | 62 | 5.00 | 2.20 | 2.47 | 1684.540 |
| refuerzo longitudinal | 1 | 14.00 | 146.21 | 2.47 | 5055.942 |
| solapes | 12 | 14.00 | 0.73 | 2.47 | 302.921 |
| arranque muros | 1151 | 2.00 | 1.36 | 1.58 | 4946.538 |
|  | 2 | 2.00 | 143.91 | 0.89 | 512.320 |
| solapes arranque | 22 | 2.00 | 0.60 | 0.89 | 23.496 |
| Subtotal |  |  |  |  | 33147.623 |
| RIOSTRAS |  |  |  |  |  |
| M4 |  |  |  |  |  |
| RIOSTRAS |  |  |  |  |  |
| Arm. Sup. E Inf | 3 | 2.00 | 4.25 | 0.89 | 22.695 |
| Ref. Lat. | 3 | 8.00 | 4.25 | 2.47 | 251.940 |
| estribos | 3 | 14.00 | 2.00 | 0.40 | 33.600 |
| ARRANQUE RAMPAS |  |  |  |  |  |
| base longitudinal | 1 | 9.00 | 2.75 | 0.89 | 22.028 |
| base transversal | 1 | 18.00 | 1.40 | 0.89 | 22.428 |
| Arm. Sup. E Inf | 3 | 4.00 | 4.25 | 0.89 | 45.390 |
| Ref. Lat. | 3 | 8.00 | 4.25 | 2.47 | 251.940 |
| estribos | 3 | 14.00 | 2.00 | 0.40 | 33.600 |
| M3 |  |  |  |  |  |
| RIOSTRAS |  |  |  |  |  |
| Arm. Sup. E Inf | 2 | 2.00 | 4.30 | 0.89 | 15.308 |
| Ref. Lat. | 2 | 8.00 | 4.30 | 2.47 | 169.936 |
| estribos | 2 | 14.00 | 2.00 | 0.40 | 22.400 |
| Arm. Sup. E Inf | 1 | 2.00 | 4.25 | 0.89 | 7.565 |
| Ref. Lat. | 1 | 8.00 | 4.25 | 2.47 | 83.980 |
| estribos | 1 | 14.00 | 2.00 | 0.40 | 11.200 |
| ARRANQUE RAMPAS |  |  |  |  |  |
| base longitudinal | 1 | 9.00 | 2.75 | 0.89 | 22.028 |
| base transversal | 1 | 18.00 | 1.40 | 0.89 | 22.428 |
| Arm. Sup. E Inf | 3 | 4.00 | 4.25 | 0.89 | 45.390 |
| Ref. Lat. | 3 | 8.00 | 4.25 | 2.47 | 251.940 |
| estribos | 3 | 14.00 | 2.00 | 0.40 | 33.600 |
| Subtotal |  |  |  |  | 1369.396 |
| LOSA |  |  |  |  |  |
| longitudinales superior e inferior | 2 | 407.00 | 142.98 | 0.89 | 103583.291 |
| solapes | 22 | 407.00 | 0.60 | 0.89 | 4781.436 |
| transversales superior e inferior | 2 | 943.00 | 61.86 | 0.89 | 103834.484 |
| solapes | 10 | 943.00 | 0.60 | 0.89 | 5035.620 |
| deducir fosos ascensores | -1 | 23.73 | 11.42 | 0.89 | -241.187 |
|  | -1 | 23.73 | 11.83 | 0.89 | -249.846 |
| Subtotal |  |  |  |  | 216743.798 |
| FODSO DE ASCENSOR |  |  |  |  |  |
| TORRE A |  |  |  |  |  |
| base | 1 | 10.00 | 22.65 | 1.58 | 357.870 |
| lateral | 1 | 1.53 | 19.51 | 1.58 | 47.163 |
| arranque pantalla verticales | 1 | 66.00 | 2.41 | 1.58 | 251.315 |
|  | 1 | 82.00 | 2.01 | 1.58 | 260.416 |
| arranque pantalla horizontales | 2 | 5.00 | 3.18 | 1.58 | 50.244 |
|  | 1 | 5.00 | 6.20 | 1.58 | 48.980 |
|  | 2 | 5.00 | 0.90 | 1.58 | 14.220 |
|  | 2 | 3.00 | 3.18 | 1.58 | 30.146 |
|  | 1 | 3.00 | 6.20 | 1.58 | 29.388 |
|  | 2 | 3.00 | 0.90 | 1.58 | 8.532 |
| TORRE B |  |  |  |  |  |
| base | 1 | 10.00 | 23.07 | 1.58 | 364.506 |
| lateral | 1 | 1.53 | 19.50 | 1.58 | 47.139 |
| arranque pantalla verticales | 1 | 66.00 | 2.41 | 1.58 | 251.315 |
|  | 1 | 81.00 | 2.01 | 1.58 | 257.240 |
| arranque pantalla horizontales | 2 | 5.00 | 3.03 | 1.58 | 47.874 |
|  | 1 | 5.00 | 6.79 | 1.58 | 53.641 |
|  | 2 | 5.00 | 0.90 | 1.58 | 14.220 |
|  | 2 | 3.00 | 3.03 | 1.58 | 28.724 |
|  | 1 | 3.00 | 6.79 | 1.58 | 32.185 |
|  | 2 | 3.00 | 0.90 | 1.58 | 8.532 |
| Subtotal |  |  |  |  | 2203.650 |
| ALGIBE |  |  |  |  |  |
| armadura longitudinal | 1 | 27.00 | 9.80 | 1.58 | 418.068 |
| armadura transversal | 1 | 49.00 | 5.40 | 1.58 | 418.068 |
| refuerzo inferior transversal | 4 | 10.00 | 5.30 | 2.47 | 523.640 |
| refuerzo inferior longitudinal | 4 | 10.00 | 2.20 | 2.47 | 217.360 |
| arranque pilar tipo 2 | 1 | 12.00 | 2.05 | 2.47 | 60.762 |
|  | 1 | 3.00 | 1.48 | 0.22 | 0.977 |
| arranque pilar tipo 3 | 1 | 12.00 | 3.18 | 3.85 | 146.916 |
|  | 1 | 3.00 | 1.48 | 0.22 | 0.977 |
| Subtotal |  |  |  |  | 1786.768 |
| MUROS |  |  |  |  |  |
| M1 |  |  |  |  |  |
| armado vertical | 1 | 216.00 | 4.35 | 1.58 | 1484.568 |
|  | 1 | 216.00 | 4.85 | 1.58 | 1655.208 |
|  | 1 | 202.00 | 4.35 | 1.58 | 1388.346 |
|  | 1 | 202.00 | 4.85 | 1.58 | 1547.926 |
| armado horizontal | 2 | 23.00 | 27.03 | 0.89 | 1106.608 |
|  | 2 | 23.00 | 25.36 | 0.89 | 1038.238 |
| solapes horizontales | 8 | 23.00 | 0.60 | 0.89 | 98.256 |
| viga en muro | 1 | 2.00 | 27.83 | 1.58 | 87.943 |
|  | 1 | 2.00 | 27.53 | 1.58 | 86.995 |
|  | 1 | 2.00 | 26.16 | 1.58 | 82.666 |
|  | 1 | 2.00 | 25.86 | 1.58 | 81.718 |
| solapes horizontales | 4 | 4.00 | 0.60 | 1.58 | 15.168 |
| estribos | 1 | 135.00 | 1.90 | 0.22 | 56.430 |
|  | 1 | 126.00 | 1.90 | 0.22 | 52.668 |
| M2 |  |  |  |  |  |
| armado vertical | 1 | 610.00 | 4.70 | 1.58 | 4529.860 |
|  | 1 | 610.00 | 5.10 | 1.58 | 4915.380 |
| armado horizontal | 2 | 34.00 | 91.52 | 0.89 | 5538.790 |
| solapes horizontales | 14 | 34.00 | 0.60 | 0.89 | 254.184 |
| viga en muro | 1 | 2.00 | 92.32 | 1.58 | 291.731 |
|  | 1 | 2.00 | 92.02 | 1.58 | 290.783 |
| solapes horizontales | 7 | 4.00 | 0.60 | 1.58 | 26.544 |
| estribos | 1 | 457.00 | 1.90 | 0.22 | 191.026 |
| M3 |  |  |  |  |  |
| armado vertical | 2 | 422.00 | 4.95 | 1.58 | 6600.924 |
| armado horizontal | 2 | 32.00 | 63.44 | 0.89 | 3613.542 |
| solapes horizontales | 10 | 32.00 | 0.60 | 0.89 | 170.880 |
| viga en muro | 1 | 4.00 | 63.44 | 1.58 | 400.941 |
| solapes horizontales | 5 | 4.00 | 0.60 | 1.58 | 18.960 |
| estribos | 1 | 317.00 | 1.90 | 0.22 | 132.506 |
| M4 |  |  |  |  |  |
| armado vertical | 2 | 415.00 | 5.35 | 1.58 | 7015.990 |
| armado horizontal | 2 | 36.00 | 62.31 | 0.89 | 3992.825 |
| solapes horizontales | 10 | 36.00 | 0.60 | 0.89 | 192.240 |
| viga en muro | 1 | 4.00 | 62.31 | 1.58 | 393.799 |
| solapes horizontales | 5 | 4.00 | 0.60 | 1.58 | 18.960 |
| estribos | 1 | 311.00 | 1.90 | 0.22 | 129.998 |
| Subtotal |  |  |  |  | 47502.601 |
| Subtotal acumulado |  |  |  |  | 412489.141 |
| Total |  |  |  |  | 412489.141 |

### 03H HORMIGONES
Importe: 290923.33

**03HAZ90004** m3 HORMIGON HA-30/B/20/IIa+Qb EN ZAPATAS Y ENCEPADOS (29/04/2006)
699.68 m3 × 66.46 (69.8 con costes indirectos) = 48837.66
DE HORMIGON HA-30/B/20/IIa+Qb EN ZAPATAS Y ENCEPADOS CON ARIDO RODADO DE DIAMETRO MAXIMO 20 mm. Y CONSISTENCIA BLANDA, ELABORADO, TRANSPORTADO Y PUESTO EN OBRA SEGUN INSTRUCCION EHE, INCLUSO P.P. DE LIMPIEZA DE FONDOS, VIBRADO Y CURADO. MEDIDO EL VOLUMEN TEORICO EJECUTADO.

| Código | Ud | Descripción | Rendimiento | Precio | Importe |
|---|---|---|---|---|---|
| mt10haf010bbbbbcb | m³ | Hormigón HA-30/B/20/IIa+Qb, fabricado en central con cemento SR, vertido con bomba. (material) | 1.05 | 57.79 | 60.68 |
| MV00100 | h | VIBRADOR (maquinaria) | 0.13 | 1.4 | 0.18 |
| TP00100 | h | PEON ESPECIAL (mano de obra) | 0.13 | 14.1 | 1.83 |
| TP00200 | h | PEON ORDINARIO | 0.27 | 13.98 | 3.77 |
|  |  | Total |  |  | 66.46 |

| Medición | Uds. | Largo | Ancho | Alto | Parcial |
|---|---|---|---|---|---|
| ENCEPADOS PILARES |  |  |  |  |  |
| tipo 1 | 49 | 2.30 | 0.90 | 0.60 | 60.858 |
| tipo 2 | 20 | 2.30 | 2.30 | 0.60 | 63.480 |
| tipo 3 | 31 | 2.30 | 2.30 | 0.60 | 98.394 |
| tipo 4 | 28 | 2.30 | 2.30 | 0.70 | 103.684 |
| tipo 5 | 1 | 2.30 | 2.30 | 0.70 | 3.703 |
| ENCEPADOS MURO DE CONTENCIÓN |  |  |  |  |  |
| oeste | 1 | 63.44 | 2.30 | 0.30 | 43.774 |
| sur | 1 | 141.61 | 2.30 | 0.30 | 97.711 |
| este | 1 | 63.45 | 2.30 | 0.30 | 43.781 |
| ENCEPADOS DE MUROS CENTRALES |  |  |  |  |  |
| torre A | 1 | 52.79 | 2.30 | 0.80 | 97.134 |
| torre B | 1 | 12.36 | 2.30 | 0.80 | 22.742 |
|  | 1 | 8.25 | 2.30 | 0.80 | 15.180 |
|  | 1 | 12.34 | 2.30 | 0.80 | 22.706 |
|  | 1 | 14.42 | 2.30 | 0.80 | 26.533 |
| Total |  |  |  |  | 699.68 |

**03HAA90020** m3 HORMIGON HA-30/B/20/IIa+Qb EN VIGAS ZUNCHO (29/04/2006)
6.984 m3 × 67.97 (71.38 con costes indirectos) = 498.52
DE HORMIGON HA-30/B/20/IIa+Qb EN VIGAS ZUNCHO, CON ARIDO RODADO DE DIAMETRO MAXIMO 20 mm. Y CONSISTENCIA BLANDA ELABORADO, TRANSPORTADO Y PUESTO EN OBRA SEGUN INSTRUCCION EHE, INCLUSO P.P. DE LIMPIEZA DE FONDOS, VIBRADO Y CURADO. MEDIDO EL VOLUMEN EJECUTADO.

| Código | Ud | Descripción | Rendimiento | Precio | Importe |
|---|---|---|---|---|---|
| mt10haf010bbbbbcb | m³ | Hormigón HA-30/B/20/IIa+Qb, fabricado en central con cemento SR, vertido con bomba. | 1.05 | 57.79 | 60.68 |
| MV00100 | h | VIBRADOR | 0.2 | 1.4 | 0.28 |
| TP00100 | h | PEON ESPECIAL | 0.2 | 14.1 | 2.82 |
| TP00200 | h | PEON ORDINARIO | 0.3 | 13.98 | 4.19 |
|  |  | Total |  |  | 67.97 |

| Medición | Uds. | Largo | Ancho | Alto | Parcial |
|---|---|---|---|---|---|
| apoyo rampa | 4 | 2.75 | 0.50 | 0.30 | 1.650 |
|  | 2 | 2.80 | 0.50 | 0.30 | 0.840 |
| arranque rampa | 2 | 2.75 | 1.40 | 0.50 | 3.850 |
|  | 2 | 1.15 | 1.40 | 0.20 | 0.644 |
| Total |  |  |  |  | 6.984 |

**03HAL90004** m3 HORMIGON HA-30/B/20/IIa+Qb EN LOSAS (29/04/2006)
3044.38 m3 × 67 (70.36 con costes indirectos) = 214202.58
DE HORMIGON HA-30/B/20/IIa+Qb EN LOSAS CON ARIDO RODADO DE DIAMETRO MAXIMO 20 mm. Y CONSISTENCIA BLANDA, ELABORADO, TRANSPORTADO Y PUESTO EN OBRA SEGUN INSTRUCCION EHE INCLUSO P.P. DE LIMPIEZA DE FONDOS, PICADO Y CURADO. MEDIDO EL VOLUMEN TEORICO EJECUTADO.

| Código | Ud | Descripción | Rendimiento | Precio | Importe |
|---|---|---|---|---|---|
| TP00200 | h | PEON ORDINARIO | 0.4 | 13.98 | 5.59 |
| mt10haf010bbbbbcb | m³ | Hormigón HA-30/B/20/IIa+Qb, fabricado en central con cemento SR, vertido con bomba. | 1.05 | 57.79 | 60.68 |
| TO02200 | h | OFICIAL 2ª | 0.05 | 14.52 | 0.73 |
|  |  | Total |  |  | 67 |

| Medición | Uds. | Largo | Ancho | Alto | Parcial |
|---|---|---|---|---|---|
| superficie completa losa | 1 | 142.64 | 64.09 | 0.30 | 2742.539 |
| hueco ascensor | -1 | 11.42 |  | 0.30 | -3.426 |
|  | -1 | 11.84 |  | 0.30 | -3.552 |
| refuerzo torre A | 1 | 153.15 |  | 0.60 | 91.890 |
| refuerzao torre B | 1 | 191.41 |  | 0.80 | 153.128 |
| refuerzo aljibe | 1 | 5.40 | 9.80 | 0.60 | 31.752 |
| ascensor | 1 | 19.71 |  | 0.50 | 9.855 |
|  | 1 | 20.22 |  | 0.50 | 10.110 |
| Subtotal |  |  |  |  | 3032.296 |
| desembarco rampa de garaje | 1 | 27.57 |  | 0.20 | 5.514 |
|  | 1 | 32.85 |  | 0.20 | 6.570 |
| Subtotal |  |  |  |  | 12.084 |
| Subtotal acumulado |  |  |  |  | 3044.380 |
| Total |  |  |  |  | 3044.38 |

**03HAW90016** m3 HORMIGON HA-30/B/20/IIa+Qb EN MUROS DE CONTENCION (29/04/2006)
337.956 m3 × 77.16 (81.03 con costes indirectos) = 27384.57
DE HORMIGON HA-30/B/20/IIa+Qb EN MUROS DE CONTENCION, CON ARIDO RODADO DE DIAMETRO MAXIMO 20 mm. Y CONSISTENCIA blanda,ELABORADO,TRANSPORTADO Y PUESTO EN OBRA SEGUN INSTRUCCION EHE, INCLUSO P.P. DE LIMPIEZA DE FONDOS,VIBRADO Y CURADO. MEDIDO EL VOLUMEN EJECUTADO.

| Código | Ud | Descripción | Rendimiento | Precio | Importe |
|---|---|---|---|---|---|
| CH03220 | m3 | HORMIGON HA-30/P/40/IIb, SUMINISTRADO (material) | 1.03 | 66.33 | 68.32 |
| MV00100 | h | VIBRADOR | 0.3 | 1.4 | 0.42 |
| TP00100 | h | PEON ESPECIAL | 0.3 | 14.1 | 4.23 |
| TP00200 | h | PEON ORDINARIO | 0.3 | 13.98 | 4.19 |
|  |  | Total |  |  | 77.16 |

| Medición | Uds. | Largo | Ancho | Alto | Parcial |
|---|---|---|---|---|---|
| M1 | 1 | 27.03 | 0.30 | 3.71 | 30.084 |
|  | 1 | 25.36 | 0.30 | 3.71 | 28.226 |
| M2 | 1 | 91.52 | 0.30 | 4.06 | 111.471 |
| M3 | 1 | 63.44 | 0.30 | 3.71 | 70.609 |
|  | 1 | 63.44 | 0.30 | 0.50 | 9.516 |
| M4 | 1 | 62.31 | 0.30 | 3.71 | 69.351 |
|  | 1 | 62.33 | 0.30 | 1.00 | 18.699 |
| Total |  |  |  |  | 337.956 |

### 03E ENCOFRADOS (29/04/2006)
Importe: 51563.1

**03ERT00001** m2 ENCOFRADO METALICO EN ZUNCHOS, ZAPATAS Y ENCEPADOS
1158.715 m2 × 9.71 (10.2 con costes indirectos) = 11818.89
DE ENCOFRADO METALICO EN ZUNCHOS, ZAPATAS Y ENCEPADOS INCLUSO LIMPIEZA, APLICACION DEL DESENCOFRANTE, DESENCOFRADO, Y P.P. DE ELEMENTOS COMPLEMENTARIOS PARA SU ESTABILIDAD Y ADECUADA EJECUCION; CONSTRUIDO SEGUN EHE. MEDIDA LA SUPERFICIE DE ENCOFRADO UTIL.

| Código | Ud | Descripción | Rendimiento | Precio | Importe |
|---|---|---|---|---|---|
| TP00100 | h | PEON ESPECIAL | 0.275 | 14.1 | 3.88 |
| WW00400 | u | PEQUEÑO MATERIAL | 1.5 | 0.31 | 0.47 |
| TO00400 | h | OF. 1ª ENCOFRADOR (mano de obra) | 0.275 | 14.89 | 4.09 |
| CW00600 | l | DESENCOFRANTE (material) | 0.3 | 0.34 | 0.10 |
| CM00600 | u | PANEL METALICO 50x50 CM. (material) | 0.076 | 10.44 | 0.79 |
| CM00300 | m3 | MADERA DE PINO EN TABLON (material) | 0.001 | 197.94 | 0.20 |
| CM00200 | m3 | MADERA DE PINO EN TABLA (material) | 0.001 | 179.61 | 0.18 |
|  |  | Total |  |  | 9.71 |

| Medición | Uds. | Largo | Alto | Parcial |
|---|---|---|---|---|
| ENCEPADOS |  |  |  |  |
| ENCEPADOS PILARES |  |  |  |  |
| tipo 1 | 98 | 2.30 | 0.60 | 135.240 |
|  | 98 | 0.90 | 0.60 | 52.920 |
| tipo 2 | 80 | 2.30 | 0.60 | 110.400 |
| tipo 3 | 124 | 2.30 | 0.60 | 171.120 |
| tipo 4 | 112 | 2.30 | 0.70 | 180.320 |
| tipo 5 | 4 | 2.30 | 0.70 | 6.440 |
| ENCEPADOS MURO DE CONTENCIÓN |  |  |  |  |
| oeste | 2 | 63.44 | 0.30 | 38.064 |
| sur | 2 | 141.61 | 0.30 | 84.966 |
| este | 2 | 63.45 | 0.30 | 38.070 |
|  | 2 | 2.30 | 0.30 | 1.380 |
| ENCEPADOS DE MUROS CENTRALES |  |  |  |  |
| torre A | 1 | 60.01 | 0.80 | 48.008 |
| torre B | 2 | 12.36 | 0.80 | 19.776 |
|  | 2 | 8.25 | 0.80 | 13.200 |
|  | 2 | 12.34 | 0.80 | 19.744 |
|  | 2 | 14.42 | 0.80 | 23.072 |
|  | 8 | 2.30 | 0.80 | 14.720 |
| ASCENSORES | 1 | 14.72 | 1.15 | 16.928 |
|  | 1 | 15.02 | 1.15 | 17.273 |
| REFUERZO TORRE B | 1 | 54.70 | 0.80 | 43.760 |
| ALJIBE | 2 | 5.40 | 0.80 | 8.640 |
|  | 2 | 9.80 | 0.80 | 15.680 |
| BORDE LOSA | 1 | 65.05 | 0.30 | 19.515 |
|  | 1 | 146.24 | 0.30 | 43.872 |
|  | 1 | 64.09 | 0.30 | 19.227 |
| Subtotal |  |  |  | 1142.335 |
| RIOSTAS |  |  |  |  |
| apoyo rampa | 8 | 2.75 | 0.30 | 6.600 |
|  | 4 | 2.80 | 0.30 | 3.360 |
| arranque rampa | 4 | 2.75 | 0.50 | 5.500 |
|  | 4 | 1.15 | 0.20 | 0.920 |
| Subtotal |  |  |  | 16.380 |
| Subtotal acumulado |  |  |  | 1158.715 |
| Total |  |  |  | 1158.715 |

**03ERT00002** m2 ENCOFRADO METALICO EN MURO DE CONTENCION
2426.172 m2 × 12.29 (12.91 con costes indirectos) = 31321.88
DE ENCOFRADO METALICO EN MURO DE CONTENCION INCLUSO LIMPIEZA, APLICACION DEL DESENCOFRANTE,DESENCOFRADO Y P.P. DE ELEMENTOS COMPLEMENTARIOS PARA SU ESTABILIDAD Y ADECUADA EJECUCION;CONSTRUIDO SEGUN INSTRUCCION EHE. MEDIDA LA SUPERFICIE DE ENCOFRADO UTIL.

| Código | Ud | Descripción | Rendimiento | Precio | Importe |
|---|---|---|---|---|---|
| CM00300 | m3 | MADERA DE PINO EN TABLON | 0.001 | 197.94 | 0.20 |
| CM00500 | u | PANEL METALICO 50x300 CM. (material) | 0.009 | 62.65 | 0.56 |
| CW00600 | l | DESENCOFRANTE | 0.3 | 0.34 | 0.10 |
| TO00400 | h | OF. 1ª ENCOFRADOR | 0.5 | 14.89 | 7.45 |
| TP00100 | h | PEON ESPECIAL | 0.25 | 14.1 | 3.53 |
| WW00400 | u | PEQUEÑO MATERIAL | 1.1 | 0.31 | 0.34 |
| CE00100 | m | PUNTAL DE MADERA (material) | 0.15 | 0.7 | 0.11 |
|  |  | Total |  |  | 12.29 |

| Medición | Uds. | Largo | Ancho | Alto | Parcial |
|---|---|---|---|---|---|
| M1 | 2 | 27.03 | 4.21 |  | 227.593 |
|  | 2 | 25.36 | 4.21 |  | 213.531 |
| M2 | 2 | 91.52 | 4.56 |  | 834.662 |
| M3 | 2 | 63.44 | 4.71 |  | 597.605 |
| M4 | 2 | 62.31 | 5.21 |  | 649.270 |
| forjado | -1 | 27.03 | 0.50 |  | -13.515 |
|  | -1 | 25.36 | 0.50 |  | -12.680 |
|  | -1 | 91.52 | 0.50 |  | -45.760 |
|  | -1 | 63.44 | 0.50 |  | -31.720 |
|  | -1 | 62.31 | 0.50 |  | -31.155 |
| ASCENSORES | 1 | 16.58 |  | 1.15 | 19.067 |
|  | 1 | 16.76 |  | 1.15 | 19.274 |
| Total |  |  |  |  | 2426.172 |

**E01AE0601** m2 TABLESTA
607.672 m2 × 13.2 (13.86 con costes indirectos) = 8422.33
Entibación cuajada de hasta 6 m. de profundidad, mediante tablestacas de hinca de chapa de acero, ANCLADA A SOLERA Y FORJADO MEDIANTE ANGULARES ATORNILLADOS, incluso p.p. de empotramiento, medios auxiliares. Medida la superficie útil, sin empotramientos.

| Código | Ud | Descripción | Rendimiento | Precio | Importe |
|---|---|---|---|---|---|
| O01OA030 | h. | Oficial primera (mano de obra) | 0.237 | 14.89 | 3.53 |
| O01OA050 | h. | Ayudante (mano de obra) | 0.237 | 14.26 | 3.38 |
| M13ET0201 | ud | Tablestaca chapa 500x40cm. (material) | 1.1 | 1.46 | 1.61 |
| M13CC030 | ud | Codal met.exten.c/pp.correa met. (material) | 2 | 0.54 | 1.08 |
| CA00900 | kg | ACERO PERFILES S-355 (material) | 6 | 0.6 | 3.60 |
|  |  | Total |  |  | 13.2 |

| Medición | Uds. | Largo | Alto | Parcial |
|---|---|---|---|---|
|  | 1 | 27.03 | 4.00 | 108.120 |
|  | 1 | 91.52 | 4.35 | 398.112 |
|  | 1 | 25.36 | 4.00 | 101.440 |
| Total |  |  |  | 607.672 |

## 04 SANEAMIENTO
Importe: 122623.35

### 041 RED DE EVACUACIÓN DE AGUAS PLUVIALES
Importe: 47500.03

#### 0411 RECOGIDA
Importe: 8502.73

**SNT78001** ud SUMIDERO SIFONICO PVC. SALIDA DE DIAM. 80 MM
2 ud × 45.56 (47.85 con costes indirectos) = 95.70
DE SUMIDERO SIFONICO DE PVC. CON SALIDA DE 80 mm. DE DIAMETRO, CON REJILLA PLANA DE PVC., INCLUSO PEQUEÑO MATERIAL DE RECIBIDO Y COLOCACION. INCLUSO PEQUEÑO MATERIAL Y AYUDAS DE ALBAÑILERÍA. MEDIDA LA UNIDAD TOTALMENTE CONECTADA Y FUNCIONANDO.

| Código | Ud | Descripción | Rendimiento | Precio | Importe |
|---|---|---|---|---|---|
| WW00400 | u | PEQUEÑO MATERIAL | 1 | 0.31 | 0.31 |
| ATC00100 | h | CUADRILLA ALBAÑILERIA, FORMADA POR OFICIAL 1ª Y PEON ESP. | 0.25 | 28.99 | 7.25 |
| SNT780001 | ud | SUMIDERO SIFONICO DIAM. 80 MM. PVC. (material) | 1 | 38 | 38.00 |
|  |  | Total |  |  | 45.56 |

| Medición | Uds. | Parcial |
|---|---|---|
| TORRE A | 1 | 1.000 |
| TORRE B | 1 | 1.000 |
| Total |  | 2 |

**SNT7800002** ud SUMIDERO SIFÓNICO PVC. SALIDA DE DIAM. 175 MM
1 ud × 49.56 (52.05 con costes indirectos) = 52.05
DE SUMIDERO SIFONICO DE PVC. CON SALIDA DE 175 mm. DE DIAMETRO, CON REJILLA PLANA DE PVC., INCLUSO PEQUEÑO MATERIAL DE RECIBIDO Y COLOCACION. INCLUSO PEQUEÑO MATERIAL Y AYUDAS DE ALBAÑILERÍA.MEDIDA LA UNIDAD TOTALMENTE CONECTADA Y FUNCIONANDO.

| Código | Ud | Descripción | Rendimiento | Precio | Importe |
|---|---|---|---|---|---|
| WW00400 | u | PEQUEÑO MATERIAL | 1 | 0.31 | 0.31 |
| ATC00100 | h | CUADRILLA ALBAÑILERIA, FORMADA POR OFICIAL 1ª Y PEON ESP. | 0.25 | 28.99 | 7.25 |
| SNT780002 | ud | SUMIDERO SIFONICO DIAM. 175 MM. PVC. (material) | 1 | 42 | 42.00 |
|  |  | Total |  |  | 49.56 |

| Medición | Uds. | Parcial |
|---|---|---|
| CUBIERTA PLANTA BAJA | 1 | 1.000 |
| Total |  | 1 |

**SNT7800003** ud SUMIDERO SIFÓNICO PVC. SALIDA DE DIAM. 200 MM
1 ud × 55.56 (58.35 con costes indirectos) = 58.35
DE SUMIDERO SIFONICO DE PVC. CON SALIDA DE 200 mm. DE DIAMETRO, CON REJILLA PLANA DE PVC., INCLUSO PEQUEÑO MATERIAL DE RECIBIDO Y COLOCACION. INCLUSO PEQUEÑO MATERIAL Y AYUDAS DE ALBAÑILERÍA.MEDIDA LA UNIDAD TOTALMENTE CONECTADA Y FUNCIONANDO.

| Código | Ud | Descripción | Rendimiento | Precio | Importe |
|---|---|---|---|---|---|
| WW00400 | u | PEQUEÑO MATERIAL | 1 | 0.31 | 0.31 |
| ATC00100 | h | CUADRILLA ALBAÑILERIA, FORMADA POR OFICIAL 1ª Y PEON ESP. | 0.25 | 28.99 | 7.25 |
| SNT780003 | ud | SUMIDERO SIFONICO DIAM. 200 MM. PVC. (material) | 1 | 48 | 48.00 |
|  |  | Total |  |  | 55.56 |

| Medición | Uds. | Parcial |
|---|---|---|
| CUBIERTA PLANTA BAJA | 1 | 1.000 |
| Total |  | 1 |

**SNT00004** m CAN.PVC C/REJ.PEAT./TRASN.GRIS 500x130mm
133.37 m × 20.38 (21.4 con costes indirectos) = 2854.12
Canaleta de drenaje superficial para zonas de carga ligera y pesada, formado por piezas prefabricadas de PVC de 500x130 cm. de medidas exteriores, sin pendiente incorporada y con rejilla de PVC gris, colocadas sobre cama de arena de río compactada, incluso con p.p. de piezas especiales y pequeño material, nivelado, totalmente conectada, funcionando y con p.p. de medios auxiliares. INCLUSO PEQUEÑO MATERIAL Y AYUDAS DE ALBAÑILERÍA.Medida la longitud ejecutada.

| Código | Ud | Descripción | Rendimiento | Precio | Importe |
|---|---|---|---|---|---|
| P01AA020 | m3 | Arena de río 0/6 mm. (material) | 0.04 | 15.75 | 0.63 |
| P02ECV080 | ud | Canaleta s/rejilla PVC gris L=500x130 (material) | 1 | 11 | 11.00 |
| TO02100 | h | OFICIAL 1ª (mano de obra) | 0.3 | 14.89 | 4.47 |
| TA00100 | h | AYUDANTE (mano de obra) | 0.3 | 14.26 | 4.28 |
|  |  | Total |  |  | 20.38 |

| Medición | Uds. | Parcial |
|---|---|---|
| Zonas exteriores | 133.37 | 133.370 |
| Total |  | 133.37 |

**SNT00005** m GÁRGOLA FUNDICIÓN GRIS D=125 mm
1 m × 41.53 (43.61 con costes indirectos) = 43.61
Tubo de saneamiento para formación de gárgola de fundición gris y diámetro 125 mm, color gris antracita y extremos lisos de diámetro 125 mm., reforzado interiormente con un bi-componente epoxi y exteriormente con un cincado anticorrosivo y con una capa de pintura de apresto acrílico. Colocado en muro. Relleno lateralmente y superiormente. por encima de la generatriz conmaterial plástico. Con p.p. de medios auxiliares. Totalmente colocado y funcionando. INCLUSO PEQUEÑO MATERIAL Y AYUDAS DE ALBAÑILERÍA. Medida la longitud ejecutada.

| Código | Ud | Descripción | Rendimiento | Precio | Importe |
|---|---|---|---|---|---|
| P02CCJ040 | ud | Junta elástica (material) | 0.357 | 11 | 3.93 |
| SNT0004 | m. | Tub.fund.gris refor. SMU-HB c.gris D=125 (material) | 1 | 26 | 26.00 |
| TO02100 | h | OFICIAL 1ª | 0.4 | 14.89 | 5.96 |
| TP00100 | h | PEON ESPECIAL | 0.4 | 14.1 | 5.64 |
|  |  | Total |  |  | 41.53 |

| Medición | Uds. | Parcial |
|---|---|---|
| Torre B. Cubierta castillete | 1 | 1.000 |
| Total |  | 1 |

**SNT00006** m GÁRGOLA FUNDICIÓN GRIS D=100 mm
1 m × 19.53 (20.51 con costes indirectos) = 20.51
Tubo de saneamiento para formación de gárgola de fundición gris y diámetro 100 mm, color gris antracita y extremos lisos de diámetro 125 mm., reforzado interiormente con un bi-componente epoxi y exteriormente con un cincado anticorrosivo y con una capa de pintura de apresto acrílico. Colocado en muro. Relleno lateralmente y superiormente. por encima de la generatriz conmaterial plástico. Con p.p. de medios auxiliares. Totalmente colocado y funcionando. INCLUSO PEQUEÑO MATERIAL Y AYUDAS DE ALBAÑILERÍA. Medida la longitud ejecutada.

| Código | Ud | Descripción | Rendimiento | Precio | Importe |
|---|---|---|---|---|---|
| P02CCJ040 | ud | Junta elástica | 0.357 | 11 | 3.93 |
| SNT0005 | m. | Tub.fund.gris refor. SMU-HB c.gris D=100 (material) | 1 | 4 | 4.00 |
| TO02100 | h | OFICIAL 1ª | 0.4 | 14.89 | 5.96 |
| TP00100 | h | PEON ESPECIAL | 0.4 | 14.1 | 5.64 |
|  |  | Total |  |  | 19.53 |

| Medición | Uds. | Parcial |
|---|---|---|
| Torre A. Cubierta castillete | 1 | 1.000 |
| Total |  | 1 |

**08FDP00002** m CANALIZACION DERIVACION PARA DESAGUES PVC. 32MM. DIAM
308.09 m × 9.95 (10.45 con costes indirectos) = 3219.54
DE CANALIZACION DE DERIVACION PARA DESAGUE, FORMADA POR TUBO DE PVC. DE 32 mm. DE DIAMETRO INTERIOR, INCLUSO CONEXIONES, CONTRATUBO, P.P. DE UNIONES, PIEZAS ESPECIALES, PEQUEÑO MATERIAL Y AYUDAS DE ALBAÑILERIA. MEDIDA LA UNIDAD EJECUTADA.

| Código | Ud | Descripción | Rendimiento | Precio | Importe |
|---|---|---|---|---|---|
| ATC00100 | h | CUADRILLA ALBAÑILERIA, FORMADA POR OFICIAL 1ª Y PEON ESP. | 0.13 | 28.99 | 3.77 |
| IF29000 | m | TUBO PVC. DIAM. 32 MM. (material) | 1.01 | 1.64 | 1.66 |
| TO01900 | h | OF. 1ª FONTANERO (mano de obra) | 0.22 | 14.89 | 3.28 |
| WW00300 | u | MATERIAL COMPLEMENTARIO O PZAS.ESPECIALES (material) | 1.6 | 0.58 | 0.93 |
| WW00400 | u | PEQUEÑO MATERIAL | 1 | 0.31 | 0.31 |
|  |  | Total |  |  | 9.95 |

| Medición | Uds. | Parcial |
|---|---|---|
| TORRE A. DERIVACIONES FANCOILS. P1 | 31.38 | 31.380 |
| TORRE A. DERIVACIONES FANCOILS. P2 | 31.38 | 31.380 |
| TORRE A. DERIVACIONES FANCOILS. P3 | 31.38 | 31.380 |
| TORRE A. DERIVACIONES FANCOILS. P4 | 31.38 | 31.380 |
| TORRE A. DERIVACIONES FANCOILS. P5 | 31.38 | 31.380 |
| TORRE A. DERIVACIONES FANCOILS. P6 | 31.38 | 31.380 |
| TORRE B. DERIVACIONES FANCOILS. PB | 33.25 | 33.250 |
| TORRE B. DERIVACIONES FANCOILS. P1 | 43.28 | 43.280 |
| TORRE B. DERIVACIONES FANCOILS. P2 | 43.28 | 43.280 |
| Total |  | 308.09 |

**08FDP00005** m CANALIZACION DERIVACION PARA DESAGUES PVC. 50MM. DIAM
161.57 m × 11.72 (12.31 con costes indirectos) = 1988.93
DE CANALIZACION DE DERIVACION PARA DESAGUES, FORMADA POR TUBO DE PVC. DE 50 mm. DE DIAMETRO INTERIOR, INCLUSO CONEXIONES, CONTRATUBO, P.P. DE UNIONES, PIEZAS ESPECIALES, PEQUEÑO MATERIAL Y AYUDAS DE ALBAÑILERIA. MEDIDA LA LONGITUD EJECUTADA.

| Código | Ud | Descripción | Rendimiento | Precio | Importe |
|---|---|---|---|---|---|
| ATC00100 | h | CUADRILLA ALBAÑILERIA, FORMADA POR OFICIAL 1ª Y PEON ESP. | 0.15 | 28.99 | 4.35 |
| IF29200 | m | TUBO PVC. DIAM. 50 MM. (material) | 1.01 | 2.39 | 2.41 |
| TO01900 | h | OF. 1ª FONTANERO | 0.25 | 14.89 | 3.72 |
| WW00300 | u | MATERIAL COMPLEMENTARIO O PZAS.ESPECIALES | 1.6 | 0.58 | 0.93 |
| WW00400 | u | PEQUEÑO MATERIAL | 1 | 0.31 | 0.31 |
|  |  | Total |  |  | 11.72 |

| Medición | Uds. | Parcial |
|---|---|---|
| TORRE A. DERIVACIONES FANCOILS. P1 | 13.59 | 13.590 |
| TORRE A. DERIVACIONES FANCOILS. P2 | 13.59 | 13.590 |
| TORRE A. DERIVACIONES FANCOILS. P3 | 13.59 | 13.590 |
| TORRE A. DERIVACIONES FANCOILS. P4 | 13.59 | 13.590 |
| TORRE A. DERIVACIONES FANCOILS. P5 | 13.59 | 13.590 |
| TORRE A. DERIVACIONES FANCOILS. P6 | 13.59 | 13.590 |
| TORRE B. DERIVACIONES FANCOILS. PB | 25.35 | 25.350 |
| TORRE B. DERIVACIONES FANCOILS. P1 | 27.34 | 27.340 |
| TORRE B. DERIVACIONES FANCOILS. P2 | 27.34 | 27.340 |
| Total |  | 161.57 |

**SNT00007** ud DESAGÜE C/SIFÓN FUNDIC. 100 mm.
3 ud × 53.93 (56.64 con costes indirectos) = 169.92
Suministro y colocación de desagüe individual de fundición, consistente en la colocación de un sifón curvo de fundición, de 100 mm. de diámetro de salida con registro lateral e inferior, incluso conexión de éste mediante tubería de fundición de 100 mm. de diámetro, hasta el punto de desagüe existente, totalmente conectado y funcionando y con p.p. de juntas en las uniones. INCLUSO PEQUEÑO MATERIAL Y AYUDAS DE ALBAÑILERÍA.Medida la longitud ejecutada.

| Código | Ud | Descripción | Rendimiento | Precio | Importe |
|---|---|---|---|---|---|
| P17SW160 | ud | Sifón de fundición D=100 mm. 25x25 (material) | 1 | 31 | 31.00 |
| P17FT030 | m. | Tubo fundición gris SMU 100 mm. (material) | 0.5 | 12 | 6.00 |
| P17FE120 | ud | Junta tubo fund.ac.inox. 100 mm. (material) | 2 | 4 | 8.00 |
| TO01400 | h | OF. 1ª CALEFACTOR O MECANICO (mano de obra) | 0.6 | 14.89 | 8.93 |
|  |  | Total |  |  | 53.93 |

| Medición | Uds. | Parcial |
|---|---|---|
| Lámina de agua interior. Torre B | 2 | 2.000 |
| Lámina de agua exterior | 1 | 1.000 |
| Total |  | 3 |

#### 0412 BAJANTES
Importe: 2750.96

**SNT7800007** m. BAJANTE DE PVC SERIE F. 80 mm.
48.16 m. × 5.83 (6.12 con costes indirectos) = 294.74
Bajante de PVC serie F, de 80 mm. de diámetro, con sistema de unión por enchufe con junta labiada, colocada con abrazaderas metálicas, totalmente conectada y funcionando, incluso con p.p. de piezas especiales de PVC, funcionando. INCLUSO PEQUEÑO MATERIAL Y AYUDAS DE ALBAÑILERÍA. Medida la longitud ejecutada.

| Código | Ud | Descripción | Rendimiento | Precio | Importe |
|---|---|---|---|---|---|
| SNT78F060 | m. | Tubo PVC evac.pluv.j.lab. 80 mm. (material) | 1 | 2 | 2.00 |
| SNT78VP050 | ud | Codo PVC evacuación 80 mm.j.lab. (material) | 0.3 | 2 | 0.60 |
| SNT780007 | ud | Abrazadera bajante PVC D=80mm. (material) | 1 | 1 | 1.00 |
| TO01400 | h | OF. 1ª CALEFACTOR O MECANICO | 0.15 | 14.89 | 2.23 |
|  |  | Total |  |  | 5.83 |

| Medición | Uds. | Parcial |
|---|---|---|
| TORRE A. BAJANTE BPA7 | 30.89 | 30.890 |
| TORRE B. BAJANTE BPB7 | 17.27 | 17.270 |
| Total |  | 48.16 |

**04VBP00002** m BAJANTE DE PVC.REFORZADO,DIAM.NOMI. 110 MM
61.78 m × 17.85 (18.75 con costes indirectos) = 1158.38
DE BAJANTE DE PVC. REFORZADO, DE 110 mm. DE DIAMETRO NOMINAL, INCLUSO SELLADO DE UNIONES, PASO DE FORJADOS, ABRAZADERAS Y P.P. DE PIEZAS ESPECIALES; CONSTRUIDO SEGUN NTE/ISS-43. INCLUSO PEQUEÑO MATERIAL Y AYUDAS DE ALBAÑILERÍA. MEDIDA LA LONGITUD TERMINADA.

| Código | Ud | Descripción | Rendimiento | Precio | Importe |
|---|---|---|---|---|---|
| ATC00100 | h | CUADRILLA ALBAÑILERIA, FORMADA POR OFICIAL 1ª Y PEON ESP. | 0.35 | 28.99 | 10.15 |
| WW00400 | u | PEQUEÑO MATERIAL | 1 | 0.31 | 0.31 |
| SB00900 | m | BAJANTE PVC. DIAM.110 MM. (material) | 1.01 | 4.73 | 4.78 |
| WW00300 | u | MATERIAL COMPLEMENTARIO O PZAS.ESPECIALES | 4.5 | 0.58 | 2.61 |
|  |  | Total |  |  | 17.85 |

| Medición | Uds. | Parcial |
|---|---|---|
| TORRE A. BAJANTE BPA1 | 30.89 | 30.890 |
| TORRE A. BAJANTE BPA2 | 30.89 | 30.890 |
| Total |  | 61.78 |

**SNT7800008** m BAJANTE DE PVC.REFORZADO,DIAM.NOMI. 150 MM
34.54 m × 22.17 (23.28 con costes indirectos) = 804.09
DE BAJANTE DE PVC. REFORZADO DE 150 mm. DE DIAMETRO NOMINAL, INCLUSO SELLADO DE UNIONES, PASOS DE FORJADO, ABRAZADERAS Y P.P. DE PIEZAS ESPECIALES, CONSTRUIDO SEGUN NTE/ISS-43. INCLUSO PEQUEÑO MATERIAL Y AYUDAS DE ALBAÑILERÍA. MEDIDA LA LONGITUD TERMINADA TOTALMENTE CONECTADA Y FUNCIONANDO.

| Código | Ud | Descripción | Rendimiento | Precio | Importe |
|---|---|---|---|---|---|
| ATC00100 | h | CUADRILLA ALBAÑILERIA, FORMADA POR OFICIAL 1ª Y PEON ESP. | 0.4 | 28.99 | 11.60 |
| SNT780008 | m | BAJANTE PVC. DIAM.150 MM. (material) | 1.01 | 7 | 7.07 |
| WW00300 | u | MATERIAL COMPLEMENTARIO O PZAS.ESPECIALES | 5.5 | 0.58 | 3.19 |
| WW00400 | u | PEQUEÑO MATERIAL | 1 | 0.31 | 0.31 |
|  |  | Total |  |  | 22.17 |

| Medición | Uds. | Parcial |
|---|---|---|
| TORRE B. BAJANTE BPB3 | 17.27 | 17.270 |
| TORRE B. BAJANTE BPB2 | 17.27 | 17.270 |
| Total |  | 34.54 |

**SNT7800009** m BAJANTE DE PVC.REFORZADO,DIAM.NOMI. 200 MM
17.27 m × 27.22 (28.59 con costes indirectos) = 493.75
DE BAJANTE DE PVC. REFORZADO DE 200 mm. DE DIAMETRO NOMINAL, INCLUSO SELLADO DE UNIONES, PASOS DE FORJADO, ABRAZADERAS Y P.P. DE PIEZAS ESPECIALES, CONSTRUIDO SEGUN NTE/ISS-43. INCLUSO PEQUEÑO MATERIAL Y AYUDAS DE ALBAÑILERÍA. MEDIDA LA LONGITUD TERMINADA TOTALMENTE CONECTADA Y FUNCIONANDO.

| Código | Ud | Descripción | Rendimiento | Precio | Importe |
|---|---|---|---|---|---|
| ATC00100 | h | CUADRILLA ALBAÑILERIA, FORMADA POR OFICIAL 1ª Y PEON ESP. | 0.4 | 28.99 | 11.60 |
| SNT781108 | m | BAJANTE PVC DIAM 200 (material; 18/05/2006) | 1.01 | 12 | 12.12 |
| WW00300 | u | MATERIAL COMPLEMENTARIO O PZAS.ESPECIALES | 5.5 | 0.58 | 3.19 |
| WW00400 | u | PEQUEÑO MATERIAL | 1 | 0.31 | 0.31 |
|  |  | Total |  |  | 27.22 |

| Medición | Uds. | Parcial |
|---|---|---|
| TORRE B. BAJANTE BPB3 | 17.27 | 17.270 |
| Total |  | 17.27 |

#### 0413 COLECTORES
Importe: 11103.5

**SNT7800012** m COLECTOR COLGADO DE PVC. DIAM.NOMINAL 100MM
27.98 m × 14.76 (15.5 con costes indirectos) = 433.69
DE COLECTOR COLGADO DE PVC.,PRESION 4kg/cm2. DE 100mm. DE DIAMETRO NOMINAL, INCLUSO P.P. DE PIEZAS ESPECIALES, ABRAZADERAS, CONTRATUBO, PEQUEÑO MATERIAL Y AYUDAS DE ALBAÑILERIA;CONSTRUIDO SEGUN NTE/ISS-6. MEDIDA LA LONGITUD EJECUTADA. TOTALMENTE CONECTADA Y FUNCIONANDO.

| Código | Ud | Descripción | Rendimiento | Precio | Importe |
|---|---|---|---|---|---|
| TO01900 | h | OF. 1ª FONTANERO | 0.4 | 14.89 | 5.96 |
| WW00400 | u | PEQUEÑO MATERIAL | 1 | 0.31 | 0.31 |
| TO02100 | h | OFICIAL 1ª | 0.25 | 14.89 | 3.72 |
| SNT780012 | m | TUBO PVC. DIAM. 100 MM. 4 KG/CM2. (material) | 1.01 | 3 | 3.03 |
| WW00300 | u | MATERIAL COMPLEMENTARIO O PZAS.ESPECIALES | 3 | 0.58 | 1.74 |
|  |  | Total |  |  | 14.76 |

| Medición | Uds. | Parcial |
|---|---|---|
| SÓTANO | 14.24 | 14.240 |
| ZONA INTERMEDIA | 13.74 | 13.740 |
| Total |  | 27.98 |

**04CCP00004** m COLECTOR COLGADO DE PVC. DIAM.NOMINAL 125MM
20.53 m × 21.99 (23.09 con costes indirectos) = 474.04
DE COLECTOR COLGADO DE PVC.,PRESION 4kg/cm2. DE 125mm. DE DIAMETRO NOMINAL, INCLUSO P.P. DE PIEZAS ESPECIALES, ABRAZADERAS, CONTRATUBO,PEQUEÑO MATERIAL Y AYUDAS DE ALBAÑILERIA; CONSTRUIDO SEGUN NTE/ISS-6. MEDIDA LA LONGITUD EJECUTADA.

| Código | Ud | Descripción | Rendimiento | Precio | Importe |
|---|---|---|---|---|---|
| TO01900 | h | OF. 1ª FONTANERO | 0.6 | 14.89 | 8.93 |
| TO02100 | h | OFICIAL 1ª | 0.25 | 14.89 | 3.72 |
| WW00300 | u | MATERIAL COMPLEMENTARIO O PZAS.ESPECIALES | 4 | 0.58 | 2.32 |
| WW00400 | u | PEQUEÑO MATERIAL | 2 | 0.31 | 0.62 |
| SC00600 | m | TUBO PVC. DIAM. 125 MM. 4 KG/CM2. (material) | 1.01 | 6.34 | 6.40 |
|  |  | Total |  |  | 21.99 |

| Medición | Uds. | Parcial |
|---|---|---|
| SÓTANO | 20.53 | 20.530 |
| Total |  | 20.53 |

**SNT7800010** m COLECTOR COLGADO DE PVC. DIAM.NOMINAL 150MM
8.76 m × 27.66 (29.05 con costes indirectos) = 254.48
DE COLECTOR COLGADO DE PVC., PRESION 4kg/cm2.DE 150mm. DE DIAMETRO NOMINAL, INCLUSO P.P. DE PIEZAS ESPECIALES, ABRAZADERAS, CONTRATUBO, PEQUEÑO MATERIAL Y AYUDAS DE ALBAÑILERIA; CONSTRUIDO SEGUN NTE/ISS-6. MEDIDA LA LONGITUD EJECUTADA. Totalmente conectada y funcionando

| Código | Ud | Descripción | Rendimiento | Precio | Importe |
|---|---|---|---|---|---|
| SNT780010 | m | TUBO PVC. DIAM. 150 MM. 4 KG/CM2. (material) | 1.01 | 9 | 9.09 |
| TO01900 | h | OF. 1ª FONTANERO | 0.8 | 14.89 | 11.91 |
| TO02100 | h | OFICIAL 1ª | 0.25 | 14.89 | 3.72 |
| WW00300 | u | MATERIAL COMPLEMENTARIO O PZAS.ESPECIALES | 4 | 0.58 | 2.32 |
| WW00400 | u | PEQUEÑO MATERIAL | 2 | 0.31 | 0.62 |
|  |  | Total |  |  | 27.66 |

| Medición | Uds. | Parcial |
|---|---|---|
| SÓTANO | 8.76 | 8.760 |
| Total |  | 8.76 |

**SNT7800011** m COLECTOR COLGADO DE PVC. DIAM.NOMINAL 175MM
25.93 m × 27.66 (29.05 con costes indirectos) = 753.27
DE COLECTOR COLGADO DE PVC., PRESION 4kg/cm2.DE 175mm. DE DIAMETRO NOMINAL, INCLUSO P.P. DE PIEZAS ESPECIALES, ABRAZADERAS, CONTRATUBO, PEQUEÑO MATERIAL Y AYUDAS DE ALBAÑILERIA; CONSTRUIDO SEGUN NTE/ISS-6. MEDIDA LA LONGITUD EJECUTADA. Totalmente conectada y funcionando

| Código | Ud | Descripción | Rendimiento | Precio | Importe |
|---|---|---|---|---|---|
| SNT780011 | m | TUBO PVC. DIAM. 175 MM. 4 KG/CM2. (material) | 1.01 | 9 | 9.09 |
| TO01900 | h | OF. 1ª FONTANERO | 0.8 | 14.89 | 11.91 |
| TO02100 | h | OFICIAL 1ª | 0.25 | 14.89 | 3.72 |
| WW00300 | u | MATERIAL COMPLEMENTARIO O PZAS.ESPECIALES | 4 | 0.58 | 2.32 |
| WW00400 | u | PEQUEÑO MATERIAL | 2 | 0.31 | 0.62 |
|  |  | Total |  |  | 27.66 |

| Medición | Uds. | Parcial |
|---|---|---|
| SÓTANO | 17.3 | 17.300 |
| ZONA INTERMEDIA | 8.63 | 8.630 |
| Total |  | 25.93 |

**04CCP00021** m COLECTOR COLGADO DE PVC. DIAM.NOMINAL 250MM
37.74 m × 49.78 (52.28 con costes indirectos) = 1973.05
DE COLECTOR COLGADO DE PVC.,PRESION 4kg/cm2. DE 250mm. DE DIAMETRO NOMINAL, INCLUSO P.P. DE PIEZAS ESPECIALES, ABRAZADERAS,CONTRATUBO, PEQUEÑO MATERIAL Y AYUDAS DE ALBAÑILERIA; CONSTRUIDA SEGUN NTE/ISS-6. MEDIDA LA LONGITUD EJECUTADA.

| Código | Ud | Descripción | Rendimiento | Precio | Importe |
|---|---|---|---|---|---|
| SC01100 | m | TUBO PVC. DIAM. 250 MM. 4 KG/CM2. (material) | 1.01 | 24.75 | 25.00 |
| TO01900 | h | OF. 1ª FONTANERO | 1 | 14.89 | 14.89 |
| TO02100 | h | OFICIAL 1ª | 0.35 | 14.89 | 5.21 |
| WW00300 | u | MATERIAL COMPLEMENTARIO O PZAS.ESPECIALES | 7 | 0.58 | 4.06 |
| WW00400 | u | PEQUEÑO MATERIAL | 2 | 0.31 | 0.62 |
|  |  | Total |  |  | 49.78 |

| Medición | Uds. | Parcial |
|---|---|---|
| SÓTANO | 24.07 | 24.070 |
| ZONA INTERMEDIA | 13.67 | 13.670 |
| Total |  | 37.74 |

**SNT7800013** m. TUBO PVC COMP. J.ELÁS.SN4 C.TEJA 100mm
76.09 m. × 16.2 (17.01 con costes indirectos) = 1294.29
Colector de saneamiento enterrado de PVC de pared compacta de color teja y rigidez 4 kN/m2; con un diámetro 100 mm. y de unión por junta elástica. Colocado en zanja, sobre una cama de arena de río de 10 cm. debidamente compactada y nivelada, relleno lateralmente y superiormente hasta 10 cm. por encima de la generatriz con la misma arena; compactando ésta hasta los riñones. Con p.p. de medios auxiliares y sin incluir la excavación ni el tapado posterior de las zanjas. Totalmente conectada y funcionando. INCLUSO PEQUEÑO MATERIAL Y AYUDAS DE ALBAÑILERÍA. Medida la longitud ejecutada.

| Código | Ud | Descripción | Rendimiento | Precio | Importe |
|---|---|---|---|---|---|
| O01OA030 | h. | Oficial primera | 0.3 | 14.89 | 4.47 |
| O01OA060 | h. | Peón especializado (mano de obra) | 0.3 | 14.1 | 4.23 |
| P01AA020 | m3 | Arena de río 0/6 mm. | 0.232 | 15.75 | 3.65 |
| P02CVW250 | kg | Lubricante tubos PVC j.elástica (material) | 0.003 | 7 | 0.02 |
| SNT780013 | m. | Tub.PVC compac. j.elást.c.teja SN4 D=100 (material) | 1 | 3.83 | 3.83 |
|  |  | Total |  |  | 16.2 |

| Medición | Uds. | Parcial |
|---|---|---|
| EXTERIORES | 76.09 | 76.090 |
| Total |  | 76.09 |

**E03OEP120** m. TUBO PVC COMP. J.ELÁS.SN4 C.TEJA 125mm
22.79 m. × 16.37 (17.19 con costes indirectos) = 391.76
Colector de saneamiento enterrado de PVC de pared compacta de color teja y rigidez 4 kN/m2; con un diámetro 125 mm. y de unión por junta elástica. Colocado en zanja, sobre una cama de arena de río de 10 cm. debidamente compactada y nivelada, relleno lateralmente y superiormente hasta 10 cm. por encima de la generatriz con la misma arena; compactando ésta hasta los riñones. Con p.p. de medios auxiliares y sin incluir la excavación ni el tapado posterior de las zanjas. INCLUSO PEQUEÑO MATERIAL Y AYUDAS DE ALBAÑILERÍA. Medida la longitud ejecutada.

| Código | Ud | Descripción | Rendimiento | Precio | Importe |
|---|---|---|---|---|---|
| O01OA030 | h. | Oficial primera | 0.3 | 14.89 | 4.47 |
| O01OA060 | h. | Peón especializado | 0.3 | 14.1 | 4.23 |
| P01AA020 | m3 | Arena de río 0/6 mm. | 0.232 | 15.75 | 3.65 |
| P02CVW250 | kg | Lubricante tubos PVC j.elástica | 0.003 | 7 | 0.02 |
| P02TVO015 | m. | Tub.PVC compac. j.elást.c.teja SN4 D=125 (material) | 1 | 4 | 4.00 |
|  |  | Total |  |  | 16.37 |

| Medición | Uds. | Parcial |
|---|---|---|
| EXTERIORES | 22.79 | 22.790 |
| Total |  | 22.79 |

**SNT7800014** m. TUBO PVC COMP. J.ELÁS.SN4 C.TEJA 150mm
72.89 m. × 19.64 (20.63 con costes indirectos) = 1503.72
Colector de saneamiento enterrado de PVC de pared compacta de color teja y rigidez 4 kN/m2; con un diámetro 150 mm. y de unión por junta elástica. Colocado en zanja, sobre una cama de arena de río de 10 cm. debidamente compactada y nivelada, relleno lateralmente y superiormente hasta 10 cm. por encima de la generatriz con la misma arena; compactando ésta hasta los riñones. Con p.p. de medios auxiliares y sin incluir la excavación ni el tapado posterior de las zanjas. Totalmente conectado y funcionando. INCLUSO PEQUEÑO MATERIAL Y AYUDAS DE ALBAÑILERÍA. Medida la longitud ejecutada.

| Código | Ud | Descripción | Rendimiento | Precio | Importe |
|---|---|---|---|---|---|
| O01OA030 | h. | Oficial primera | 0.3 | 14.89 | 4.47 |
| O01OA060 | h. | Peón especializado | 0.3 | 14.1 | 4.23 |
| P01AA020 | m3 | Arena de río 0/6 mm. | 0.232 | 15.75 | 3.65 |
| SNT78VM080 | ud | Man.un.s/tope H-H PVC j.peg.c.gris D=150 (material) | 0.16 | 6 | 0.96 |
| P02CVW250 | kg | Lubricante tubos PVC j.elástica | 0.003 | 7 | 0.02 |
| SNT780014 | m. | Tub.PVC compac. j.elást.c.teja SN4 D=150 (material) | 1 | 6.31 | 6.31 |
|  |  | Total |  |  | 19.64 |

| Medición | Uds. | Parcial |
|---|---|---|
| EXTERIORES | 72.89 | 72.890 |
| Total |  | 72.89 |

**SNT7800015** m. TUBO PVC COMP. J.ELÁS.SN4 C.TEJA 175mm
16.2 m. × 21.82 (22.92 con costes indirectos) = 371.30
Colector de saneamiento enterrado de PVC de pared compacta de color teja y rigidez 4 kN/m2; con un diámetro 175 mm. y de unión por junta elástica. Colocado en zanja, sobre una cama de arena de río de 10 cm. debidamente compactada y nivelada, relleno lateralmente y superiormente hasta 10 cm. por encima de la generatriz con la misma arena; compactando ésta hasta los riñones. Con p.p. de medios auxiliares y sin incluir la excavación ni el tapado posterior de las zanjas. Totalmente conectado y funcionando. INCLUSO PEQUEÑO MATERIAL Y AYUDAS DE ALBAÑILERÍA. Medida la longitud ejecutada.

| Código | Ud | Descripción | Rendimiento | Precio | Importe |
|---|---|---|---|---|---|
| P01AA020 | m3 | Arena de río 0/6 mm. | 0.232 | 15.75 | 3.65 |
| SNT789M080 | ud | Man.un.s/tope H-H PVC j.peg.c.gris D=175 (material) | 0.16 | 10.22 | 1.64 |
| P02CVW250 | kg | Lubricante tubos PVC j.elástica | 0.003 | 7 | 0.02 |
| SNT780015 | m. | Tub.PVC compac. j.elást.c.teja SN4 D=175 (material) | 1 | 7.81 | 7.81 |
| TO02100 | h | OFICIAL 1ª | 0.3 | 14.89 | 4.47 |
| TP00100 | h | PEON ESPECIAL | 0.3 | 14.1 | 4.23 |
|  |  | Total |  |  | 21.82 |

| Medición | Uds. | Parcial |
|---|---|---|
| EXTERIORES | 16.2 | 16.200 |
| Total |  | 16.2 |

**E03OEP140** m. TUBO PVC COMP. J.ELÁS.SN4 C.TEJA 200mm
9.59 m. × 24.41 (25.64 con costes indirectos) = 245.89
Colector de saneamiento enterrado de PVC de pared compacta de color teja y rigidez 4 kN/m2; con un diámetro 200 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.249 | 15.75 | 3.92 |
| P02CVM090 | ud | Man.un.s/tope H-H PVC j.peg.c.gris D=200 (material) | 0.16 | 11 | 1.76 |
| P02CVW250 | kg | Lubricante tubos PVC j.elástica | 0.004 | 7 | 0.03 |
| P02TVO025 | m. | Tub.PVC compac. j.elást.c.teja SN4 D=200 (material) | 1 | 10 | 10.00 |
| TO02100 | h | OFICIAL 1ª | 0.3 | 14.89 | 4.47 |
| TP00100 | h | PEON ESPECIAL | 0.3 | 14.1 | 4.23 |
|  |  | Total |  |  | 24.41 |

| Medición | Uds. | Parcial |
|---|---|---|
| EXTERIORES | 9.59 | 9.590 |
| Total |  | 9.59 |

**E03OEP150** m. TUBO PVC COMP. J.ELÁS.SN4 C.TEJA 250mm
9.34 m. × 33.88 (35.58 con costes indirectos) = 332.32
Colector de saneamiento enterrado de PVC de pared compacta de color teja y rigidez 4 kN/m2; con un diámetro 250 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.288 | 15.75 | 4.54 |
| P02CVM100 | ud | Man.un.s/tope H-H PVC j.peg.c.gris D=250 (material) | 0.16 | 35 | 5.60 |
| P02CVW250 | kg | Lubricante tubos PVC j.elástica | 0.005 | 7 | 0.04 |
| P02TVO030 | m. | Tub.PVC compac. j.elást.c.teja SN4 D=250 (material) | 1 | 15 | 15.00 |
| TO02100 | h | OFICIAL 1ª | 0.3 | 14.89 | 4.47 |
| TP00100 | h | PEON ESPECIAL | 0.3 | 14.1 | 4.23 |
|  |  | Total |  |  | 33.88 |

| Medición | Uds. | Parcial |
|---|---|---|
| EXTREIORES | 9.34 | 9.340 |
| Total |  | 9.34 |

**04CCP00002** m COLECTOR COLGADO DE PVC. DIAM.NOMINAL 200MM
81.11 m × 36.11 (37.92 con costes indirectos) = 3075.69
DE COLECTOR COLGADO DE PVC.,PRESION 4kg/cm2. DE 200mm. DE DIAMETRO NOMINAL, INCLUSO P.P. DE PIEZAS ESPECIALES, ABRAZADERAS, CONTRATUBO, PEQUEÑO MATERIAL Y AYUDAS DE ALBAÑILERIA; CONSTRUIDO SEGUN NTE/ISS-6. MEDIDA LA LONGITUD EJECUTADA.

| Código | Ud | Descripción | Rendimiento | Precio | Importe |
|---|---|---|---|---|---|
| SC01000 | m | TUBO PVC. DIAM. 200 MM. 4 KG/CM2. (material) | 1.01 | 16.05 | 16.21 |
| TO01900 | h | OF. 1ª FONTANERO | 0.8 | 14.89 | 11.91 |
| TO02100 | h | OFICIAL 1ª | 0.3 | 14.89 | 4.47 |
| WW00300 | u | MATERIAL COMPLEMENTARIO O PZAS.ESPECIALES | 5 | 0.58 | 2.90 |
| WW00400 | u | PEQUEÑO MATERIAL | 2 | 0.31 | 0.62 |
|  |  | Total |  |  | 36.11 |

| Medición | Uds. | Parcial |
|---|---|---|
| SÓTANO | 81.11 | 81.110 |
| Total |  | 81.11 |

#### 0414 ARQUETAS
Importe: 2110.19

**04EAP00001** u ARQUETA DE PASO DE 51X51 CM. 1.00 M PROF. EXC. EN TIERRAS
4 u × 153.71 (161.43 con costes indirectos) = 645.72
DE ARQUETA DE PASO DE 51X51 cm. Y 1.00 m DE PROFUNDIDAD MEDIA, FORMADA POR SOLERA DE HORMIGON HM-20 DE 15 cm. DE ESPESOR CON FORMACION DE PENDIENTES; FABRICA DE LADRILLO PERFORADO POR TABLA DE 1/2 PIE, ENFOSCADA Y BRUÑIDA POR EL INTERIOR, TAPA DE HORMIGON ARMADO, CON CERCO DE PERFIL LAMINADO L 50:5 Y CONEXION DE TUBOS DE ENTRADA Y SALIDA, INCLUSO EXCAVACION EN TIERRAS, RELLENO Y TRANSPORTE DE TIERRAS SOBRANTES A VERTEDERO; CONSTRUIDO SEGUN NTE/ISS-51. INCLUSO PEQUEÑO MATERIAL Y AYUDAS DE ALBAÑILERÍA. MEDIDA LA UNIDAD TERMINADA.

| Código | Ud | Descripción | Rendimiento | Precio | Importe |
|---|---|---|---|---|---|
| ATC00100 | h | CUADRILLA ALBAÑILERIA, FORMADA POR OFICIAL 1ª Y PEON ESP. | 2.67 | 28.99 | 77.40 |
| SA00700 | m2 | TAPA DE HORMIGON ARMADO CON CERCO (material) | 0.3 | 28.5 | 8.55 |
| MK00100 | h | CAMION BASCULANTE | 0.289 | 26.82 | 7.75 |
| AGM00200 | m3 | MORTERO DE CEMENTO CEM II/A-L 32.5 Y ARENA DE RIO (1:3) | 0.021 | 66.26 | 1.39 |
| CH04020 | m3 | HORMIGON HM-20/P/20/I, SUMINISTRADO (material) | 0.11 | 55.02 | 6.05 |
| AGM00500 | m3 | MORTERO DE CEMENTO CEM II/A-L 32.5 Y ARENA DE RIO (1:6) | 0.094 | 49.73 | 4.67 |
| TP00200 | h | PEON ORDINARIO | 2.5 | 13.98 | 34.95 |
| FL01300 | mu | LADRILLO PERFORADO, TALADRO PEQUEÑO PARA REVESTIR (material) | 0.176 | 73.56 | 12.95 |
|  |  | Total |  |  | 153.71 |

| Medición | Uds. | Parcial |
|---|---|---|
| EXTERIOR | 4 | 4.000 |
| Total |  | 4 |

**SNT7800016** ud ARQUETA PIE BAJANTE 38X38 CM. 0.50 M PROF. EXC. EN TIERRAS
5 ud × 112.79 (118.45 con costes indirectos) = 592.25
DE ARQUETA A PIE DE BAJANTE DE 38X38 cm. Y 0.50 m DE PROFUNDIDAD MEDIA, FORMADA POR SOLERA DE HORMIGON HM-20 DE 15 cm. DE ESPESOR; FABRICA DE LADRILLO PERFORADO POR TABLA DE 1/2 PIE, ENFOSCADA Y BRUÑIDA POR EL INTERIOR; DADO DE HORMIGON EN MASA, CODO DE 125 mm. DE DIAMETRO INTERIOR Y TAPA DE HORMIGON ARMADO CON CERCO DE PERFIL LAMINADO L 50:5; INCLUSO EXCAVACION, EN TIERRAS, RELLENO Y TRANSPORTE DE TIERRAS SOBRANTES A VERTEDERO; CONSTRUIDA SEGUN NTE/ISS-50. INCLUSO PEQUEÑO MATERIAL Y AYUDAS DE ALBAÑILERÍA. MEDIDA LA UNIDAD TERMINADA. TOTALMENTE CONECTADA Y FUNCIONANDO.

| Código | Ud | Descripción | Rendimiento | Precio | Importe |
|---|---|---|---|---|---|
| FL01300 | mu | LADRILLO PERFORADO, TALADRO PEQUEÑO PARA REVESTIR | 0.1 | 73.56 | 7.36 |
| SA00700 | m2 | TAPA DE HORMIGON ARMADO CON CERCO | 0.27 | 28.5 | 7.70 |
| SW00300 | ud | CODO PVC. DIAM. 125 MM. (material) | 1 | 4 | 4.00 |
| MK00100 | h | CAMION BASCULANTE | 0.2 | 26.82 | 5.36 |
| ATC00100 | h | CUADRILLA ALBAÑILERIA, FORMADA POR OFICIAL 1ª Y PEON ESP. | 1.85 | 28.99 | 53.63 |
| AGM00200 | m3 | MORTERO DE CEMENTO CEM II/A-L 32.5 Y ARENA DE RIO (1:3) | 0.013 | 66.26 | 0.86 |
| AGM00500 | m3 | MORTERO DE CEMENTO CEM II/A-L 32.5 Y ARENA DE RIO (1:6) | 0.065 | 49.73 | 3.23 |
| TP00200 | h | PEON ORDINARIO | 1.7 | 13.98 | 23.77 |
| CH04020 | m3 | HORMIGON HM-20/P/20/I, SUMINISTRADO | 0.125 | 55.02 | 6.88 |
|  |  | Total |  |  | 112.79 |

| Medición | Uds. | Parcial |
|---|---|---|
| EXTERIOR | 5 | 5.000 |
| Total |  | 5 |

**SNT7800031** ud ARQUETA DE PASO DE 100X100 CM. 1.00 M PROF. EXC. EN TIERRAS
1 ud × 296.93 (311.84 con costes indirectos) = 311.84
DE ARQUETA DE PASO DE 100X100 cm. Y 1.00 m DE PROFUNDIDAD MEDIA, FORMADA POR SOLERA DE HORMIGON HM-20 DE 15 cm. DE ESPESOR CON FORMACION DE PENDIENTES; FABRICA DE LADRILLO PERFORADO POR TABLA DE 1/2 PIE, ENFOSCADA Y BRUÑIDA POR EL INTERIOR; TAPA DE HORMIGON ARMADO CON CERCO DE PERFIL LAMINADO L50:5 Y CONEXION DE TUBOS DE ENTRADA Y SALIDA, INCLUSO EXCAVACION EN TIERRAS, RELLENO Y TRANSPORTE DE TIERRAS SOBRANTES A VERTEDERO; CONSTRUIDO SEGUN NTE/ISS-51. INCLUSO PEQUEÑO MATERIAL Y AYUDAS DE ALBAÑILERÍA. MEDIDA LA UNIDAD TERMINADA.

| Código | Ud | Descripción | Rendimiento | Precio | Importe |
|---|---|---|---|---|---|
| FL01300 | mu | LADRILLO PERFORADO, TALADRO PEQUEÑO PARA REVESTIR | 0.33 | 73.56 | 24.27 |
| TP00200 | h | PEON ORDINARIO | 4.2 | 13.98 | 58.72 |
| SA00700 | m2 | TAPA DE HORMIGON ARMADO CON CERCO | 1 | 28.5 | 28.50 |
| MK00100 | h | CAMION BASCULANTE | 0.47 | 26.82 | 12.61 |
| ATC00100 | h | CUADRILLA ALBAÑILERIA, FORMADA POR OFICIAL 1ª Y PEON ESP. | 3.5 | 28.99 | 101.47 |
| AGM00200 | m3 | MORTERO DE CEMENTO CEM II/A-L 32.5 Y ARENA DE RIO (1:3) | 0.035 | 66.26 | 2.32 |
| AGM00500 | m3 | MORTERO DE CEMENTO CEM II/A-L 32.5 Y ARENA DE RIO (1:6) | 0.123 | 49.73 | 6.12 |
| CH04020 | m3 | HORMIGON HM-20/P/20/I, SUMINISTRADO | 0.25 | 55.02 | 13.76 |
| MC00100 | h | COMPRESOR DOS MARTILLOS (maquinaria) | 1.56 | 6.84 | 10.67 |
| TP00100 | h | PEON ESPECIAL | 2.73 | 14.1 | 38.49 |
|  |  | Total |  |  | 296.93 |

| Medición | Uds. | Parcial |
|---|---|---|
| DESAGÜE SMART TANK | 1 | 1.000 |
| Total |  | 1 |

**04EAP00002_1** u ARQUETA DE PASO DE 63X63 CM. 1.00 M PROF. EXC. EN TIERRAS
2 u × 266.8 (280.19 con costes indirectos) = 560.38
DE ARQUETA DE PASO DE 63X63 cm. Y 1.00 m DE PROFUNDIDAD MEDIA, FORMADA POR SOLERA DE HORMIGON HM-20 DE 15 cm. DE ESPESOR CON FORMACION DE PENDIENTES; FABRICA DE LADRILLO PERFORADO POR TABLA DE 1/2 PIE, ENFOSCADA Y BRUÑIDA POR EL INTERIOR; TAPA DE HORMIGON ARMADO CON CERCO DE PERFIL LAMINADO L50:5 Y CONEXION DE TUBOS DE ENTRADA Y SALIDA, INCLUSO EXCAVACION EN TIERRAS, RELLENO Y TRANSPORTE DE TIERRAS SOBRANTES A VERTEDERO; CONSTRUIDO SEGUN NTE/ISS-51. INCLUSO PEQUEÑO MATERIAL Y AYUDAS DE ALBAÑILERÍA. MEDIDA LA UNIDAD TERMINADA.

| Código | Ud | Descripción | Rendimiento | Precio | Importe |
|---|---|---|---|---|---|
| FL01300 | mu | LADRILLO PERFORADO, TALADRO PEQUEÑO PARA REVESTIR | 0.21 | 73.56 | 15.45 |
| TP00200 | h | PEON ORDINARIO | 5.2 | 13.98 | 72.70 |
| SA00700 | m2 | TAPA DE HORMIGON ARMADO CON CERCO | 0.45 | 28.5 | 12.83 |
| MK00100 | h | CAMION BASCULANTE | 0.45 | 26.82 | 12.07 |
| ATC00100 | h | CUADRILLA ALBAÑILERIA, FORMADA POR OFICIAL 1ª Y PEON ESP. | 3.2 | 28.99 | 92.77 |
| AGM00200 | m3 | MORTERO DE CEMENTO CEM II/A-L 32.5 Y ARENA DE RIO (1:3) | 0.026 | 66.26 | 1.72 |
| AGM00500 | m3 | MORTERO DE CEMENTO CEM II/A-L 32.5 Y ARENA DE RIO (1:6) | 0.113 | 49.73 | 5.62 |
| CH04020 | m3 | HORMIGON HM-20/P/20/I, SUMINISTRADO | 0.147 | 55.02 | 8.09 |
| MC00100 | h | COMPRESOR DOS MARTILLOS | 1.3 | 6.84 | 8.89 |
| TP00100 | h | PEON ESPECIAL | 2.6 | 14.1 | 36.66 |
|  |  | Total |  |  | 266.8 |

| Medición | Uds. | Parcial |
|---|---|---|
| SÓTANO | 2 | 2.000 |
| Total |  | 2 |

#### 0415 BOMBEO
Importe: 22963.86

**785700002** ud SISTEMA DE ELEVACIÓN DE AGUAS PLUVIALES
1 ud × 20026 (21031.31 con costes indirectos) = 21031.31
DE SISTEMA DE ELEVACIÓN DE AGUAS PLUVIALES FORMADO POR 2 BOMBAS SUMERGIBLES DE AGUAS RESIDUALES DE UNA ETAPA, PARA INSTALACIÓN FIJA VERTICAL PARA IMPULSAR 550 M3/H A 5 M.C.A., CON MOTOR T 20,1-6/22 K DE 9 KW O EQUIVALENTE A 3x400 V, CON 2 ZÓCALOS, CUADRO 16,1-20 A Y 5 BOYAS DE NIVEL. INCLUSO P. P. DE CABLE 4x2,5, P.ESPECIALES, MANGUITOS ANTIVIBR., CONEXIONES SANEAMIENTO Y ELEC. PEQUEÑO MATERIAL Y AYUDAS DE ALBAÑILERIA,CONSTRUIDO SEGUN NTE/IFF-29. INCLUSO PEQUEÑO MATERIAL Y AYUDAS DE ALBAÑILERÍA. MEDIDA LA UNIDAD TOTALMENTE CONECTADA Y FUNCIONANDO.

| Código | Ud | Descripción | Rendimiento | Precio | Importe |
|---|---|---|---|---|---|
| TA00200 | h | AYUDANTE ESPECIALISTA (mano de obra) | 14.238 | 14.26 | 203.03 |
| TO01900 | h | OF. 1ª FONTANERO | 14.238 | 14.89 | 212.00 |
| ATC00100 | h | CUADRILLA ALBAÑILERIA, FORMADA POR OFICIAL 1ª Y PEON ESP. | 0.5 | 28.99 | 14.50 |
| WW00400 | u | PEQUEÑO MATERIAL | 1 | 0.31 | 0.31 |
| WW00300 | u | MATERIAL COMPLEMENTARIO O PZAS.ESPECIALES | 12 | 0.58 | 6.96 |
| IM57501 | u | SISTEMA DE ELEVACIÓN DE AGUAS PLUVIALES FORMADO POR 2 BOMBAS SUMERGIBLES DE AGUAS RESIDUALES DE UNA ETAPA, PARA INSTALACIÓN FIJA VERTICAL PARA IMPULSAR 550 M3/H A 5 M.C.A., CON MOTOR T 20,1-6/22 K DE 9 KW O EQUIVALENTE A 3x400 V, CON 2 ZÓCALOS, CUADRO 16,1-20 A Y 5 BOYAS DE NIVEL. INCLUSO P. P. DE CABLE 4x2,5, P.ESPECIALES, MANGUITOS ANTIVIBR., CONEXIONES SANEAMIENTO Y ELEC (material) | 1 | 19589.2 | 19589.20 |
|  |  | Total |  |  | 20026 |

**SNT7800038** ud CÁMARA RECTANGULAR 250X250M.,PROFUNDI. 3.50M
1 ud × 1840.17 (1932.55 con costes indirectos) = 1932.55
DE CÁMARA RECTANGULAR DE 2.50X2.50 m Y 3.50 m DE PROFUNDIDAD MEDIA, FORMADO POR: SOLERA DE HORMIGON HM-20 DE 30 cm. DE ESPESOR CON CANALETA DE FONDO, FABRICA DE LADRILLO PERFORADO DE 1 PIE DE ESPESOR, ENFOSCADO Y BRUÑIDO POR EL INTERIOR, PATES DE HIERRO DE 30 mm. DE DIAMETRO, TAPA DE HORMIGÓN Y CERCO DE HIERRO FUNDIDO REFORZADO, INCLUSO EXCAVACION, RELLENO Y TRANSPORTE DE TIERRAS SOBRANTES A VERTEDERO; CONSTRUIDO SEGUN NTE/ISA-17. INCLUSO PEQUEÑO MATERIAL Y AYUDAS DE ALBAÑILERÍA. MEDIDA LA UNIDAD TOTALMENTE CONECTADA Y FUNCIONANDO.

| Código | Ud | Descripción | Rendimiento | Precio | Importe |
|---|---|---|---|---|---|
| CH04120 | m3 | HORMIGON HM-20/P/40/I, SUMINISTRADO (material) | 3.072 | 53.51 | 164.38 |
| WW00300 | u | MATERIAL COMPLEMENTARIO O PZAS.ESPECIALES | 4.5 | 0.58 | 2.61 |
| UA02000 | m | TUBO HORMIGON VIBRADO DIAM. 150 MM. (material) | 1.01 | 5.7 | 5.76 |
| UA00700 | ud | PATE DE HIERRO DIAM. 30 MM. (material) | 15 | 3.42 | 51.30 |
| TP00200 | h | PEON ORDINARIO | 4.68 | 13.98 | 65.43 |
| SNT780038 | ud | CERCO H. FUNDIDO DIM.60 CM. ROD. MEDIA (material) | 1 | 51 | 51.00 |
| MK00100 | h | CAMION BASCULANTE | 1.231 | 26.82 | 33.02 |
| FL01300 | mu | LADRILLO PERFORADO, TALADRO PEQUEÑO PARA REVESTIR | 3.95 | 73.56 | 290.56 |
| ATC00100 | h | CUADRILLA ALBAÑILERIA, FORMADA POR OFICIAL 1ª Y PEON ESP. | 15.5 | 28.99 | 449.35 |
| AGM00500 | m3 | MORTERO DE CEMENTO CEM II/A-L 32.5 Y ARENA DE RIO (1:6) | 6.903 | 49.73 | 343.29 |
| ME00400 | h | RETROEXCAVADORA | 2.5 | 36.65 | 91.63 |
| SA00700 | m2 | TAPA DE HORMIGON ARMADO CON CERCO | 10.24 | 28.5 | 291.84 |
|  |  | Total |  |  | 1840.17 |

#### 0416 ELEMENTOS COMPLEMENTARIOS
Importe: 68.79

**SNT7800017** ud DESAGUE PVC. 150 MM
1 ud × 31.25 (32.82 con costes indirectos) = 32.82
DE DESAGUE O VERTEDERO DE PVC. DE 150 mm. DE DIAMETRO INTERIOR,INCLUSO CONEXIONES, CONTRATUBO, UNIONES CON PIEZAS ESPECIALES, PEQUEÑO MATERIAL Y AYUDAS DE ALBAÑILERIA. MEDIDA LA UNIDAD EJECUTADA. TOTALMENTE CONECTADO Y FUNCIONANDO.

| Código | Ud | Descripción | Rendimiento | Precio | Importe |
|---|---|---|---|---|---|
| ATC00100 | h | CUADRILLA ALBAÑILERIA, FORMADA POR OFICIAL 1ª Y PEON ESP. | 0.25 | 28.99 | 7.25 |
| SNT780017 | m | DESAGÜE PVC. 150 MM. (material) | 1 | 15 | 15.00 |
| TO01900 | h | OF. 1ª FONTANERO | 0.35 | 14.89 | 5.21 |
| WW00300 | u | MATERIAL COMPLEMENTARIO O PZAS.ESPECIALES | 6 | 0.58 | 3.48 |
| WW00400 | u | PEQUEÑO MATERIAL | 1 | 0.31 | 0.31 |
|  |  | Total |  |  | 31.25 |

| Medición | Uds. | Parcial |
|---|---|---|
| DESAGÜE SMART TANK | 1 | 1.000 |
| Total |  | 1 |

**SNT7800018** ud DESAGUE PVC. 250 MM
1 ud × 34.25 (35.97 con costes indirectos) = 35.97
DE DESAGUE O VERTEDERO DE PVC. DE 250 mm. DE DIAMETRO INTERIOR,INCLUSO CONEXIONES, CONTRATUBO, UNIONES CON PIEZAS ESPECIALES, PEQUEÑO MATERIAL Y AYUDAS DE ALBAÑILERIA. MEDIDA LA UNIDAD EJECUTADA. TOTALMENTE CONECTADO Y FUNCIONANDO.

| Código | Ud | Descripción | Rendimiento | Precio | Importe |
|---|---|---|---|---|---|
| ATC00100 | h | CUADRILLA ALBAÑILERIA, FORMADA POR OFICIAL 1ª Y PEON ESP. | 0.25 | 28.99 | 7.25 |
| SNT780018 | m | DESAGÜE PVC. 250 MM. (material) | 1 | 18 | 18.00 |
| TO01900 | h | OF. 1ª FONTANERO | 0.35 | 14.89 | 5.21 |
| WW00300 | u | MATERIAL COMPLEMENTARIO O PZAS.ESPECIALES | 6 | 0.58 | 3.48 |
| WW00400 | u | PEQUEÑO MATERIAL | 1 | 0.31 | 0.31 |
|  |  | Total |  |  | 34.25 |

| Medición | Uds. | Parcial |
|---|---|---|
| DESAGÜE SMART TANK | 1 | 1.000 |
| Total |  | 1 |

### 042 RED DE EVACUACIÓN DE AGUAS RESIDUALES
Importe: 74887.01

#### 0421 PEQUEÑA RED
Importe: 5482.36

##### 04211 DESAGÜES
Importe: 2229.5

**08FDP00092** u DESAGUE DE INODORO VERTEDERO CON MANGUETON PVC. 110 MM
55 u × 29.93 (31.43 con costes indirectos) = 1728.65
DE DESAGUE DE INODORO O VERTEDERO FORMADO POR MANGUETON DE PVC. DE 110 mm. DE DIAMETRO INTERIOR,INCLUSO CONEXIONES, CONTRATUBO, UNIONES CON PIEZAS ESPECIALES, PEQUEÑO MATERIAL Y AYUDAS DE ALBAÑILERIA. MEDIDA LA UNIDAD EJECUTADA.

| Código | Ud | Descripción | Rendimiento | Precio | Importe |
|---|---|---|---|---|---|
| ATC00100 | h | CUADRILLA ALBAÑILERIA, FORMADA POR OFICIAL 1ª Y PEON ESP. | 0.25 | 28.99 | 7.25 |
| IF22700 | m | MANGUETON PVC. 110 MM. (material) | 1 | 13.68 | 13.68 |
| TO01900 | h | OF. 1ª FONTANERO | 0.35 | 14.89 | 5.21 |
| WW00300 | u | MATERIAL COMPLEMENTARIO O PZAS.ESPECIALES | 6 | 0.58 | 3.48 |
| WW00400 | u | PEQUEÑO MATERIAL | 1 | 0.31 | 0.31 |
|  |  | Total |  |  | 29.93 |

| Medición | Uds. | Parcial |
|---|---|---|
| PS | 3 | 3.000 |
| TORRE A. PB | 4 | 4.000 |
| TORRE A. P1 | 4 | 4.000 |
| TORRE A. P2 | 4 | 4.000 |
| TORRE A. P3 | 4 | 4.000 |
| TORRE A. P4 | 4 | 4.000 |
| TORRE A. P5 | 4 | 4.000 |
| TORRE A. P6 | 4 | 4.000 |
| TORRE B. PB | 8 | 8.000 |
| TORRE B. P1 | 8 | 8.000 |
| TORRE B. P2 | 8 | 8.000 |
| Total |  | 55 |

**08FDP00111** u DESAGUE LAVABO DOS SENOS,CON PVC. 32 MM
22 u × 17.45 (18.33 con costes indirectos) = 403.26
DE DESAGUE DE LAVABO DE DOS SENOS FORMADO POR TUBO DE PVC. DE 32 mm. DE DIAMETRO INTERIOR, INSTALADO DESDE LA VALVULA HASTA EL BOTE SIFONICO, INCLUSO CONEXIONES, CONTRATUBO, UNIONES CON PIEZAS ESPECIALES, PEQUEÑO MATERIAL Y AYUDAS DE ALBAÑILERIA. MEDIDA LA UNIDAD EJECUTADA.

| Código | Ud | Descripción | Rendimiento | Precio | Importe |
|---|---|---|---|---|---|
| WW00400 | u | PEQUEÑO MATERIAL | 1 | 0.31 | 0.31 |
| ATC00100 | h | CUADRILLA ALBAÑILERIA, FORMADA POR OFICIAL 1ª Y PEON ESP. | 0.2 | 28.99 | 5.80 |
| IF29000 | m | TUBO PVC. DIAM. 32 MM. | 2.121 | 1.64 | 3.48 |
| TO01900 | h | OF. 1ª FONTANERO | 0.45 | 14.89 | 6.70 |
| WW00300 | u | MATERIAL COMPLEMENTARIO O PZAS.ESPECIALES | 2 | 0.58 | 1.16 |
|  |  | Total |  |  | 17.45 |

| Medición | Uds. | Parcial |
|---|---|---|
| PS | 2 | 2.000 |
| TORRE A. PB | 2 | 2.000 |
| TORRE A. P1 | 2 | 2.000 |
| TORRE A. P2 | 2 | 2.000 |
| TORRE A. P3 | 2 | 2.000 |
| TORRE A. P4 | 2 | 2.000 |
| TORRE A. P5 | 2 | 2.000 |
| TORRE A. P6 | 2 | 2.000 |
| TORRE B. PB | 2 | 2.000 |
| TORRE B. P1 | 2 | 2.000 |
| TORRE B. P2 | 2 | 2.000 |
| Total |  | 22 |

**08FDP00072** u DESAGUE PLATO DE DUCHA,CON SIFON IND. CON PVC. 40MM
4 u × 17.8 (18.69 con costes indirectos) = 74.76
DE DESAGUE DE PLATO DE DUCHA, CON SIFON INDIVIDUAL, FORMADO POR TUBO Y SIFON DE PVC. DE 40 mm. DE DIAMETRO INTERIOR, INSTALADO DESDE LA VALVULA HASTA EL MANGUETON O CANALIZACION DE DERIVACION,INCLUSO CONEXIONES, CONTRATUBO, UNIONES CON PIEZAS ESPECIALES, PEQUEÑO MATERIAL Y AYUDAS DE ALBAÑILERIA. MEDIDA LA UNIDAD EJECUTADA.

| Código | Ud | Descripción | Rendimiento | Precio | Importe |
|---|---|---|---|---|---|
| TO01900 | h | OF. 1ª FONTANERO | 0.45 | 14.89 | 6.70 |
| WW00300 | u | MATERIAL COMPLEMENTARIO O PZAS.ESPECIALES | 2 | 0.58 | 1.16 |
| WW00400 | u | PEQUEÑO MATERIAL | 1 | 0.31 | 0.31 |
| ATC00100 | h | CUADRILLA ALBAÑILERIA, FORMADA POR OFICIAL 1ª Y PEON ESP. | 0.15 | 28.99 | 4.35 |
| IF25100 | ud | SIFON BOTELLA INDIVIDUAL DIAM. 40 MM. (material) | 1 | 2.28 | 2.28 |
| IF29100 | m | TUBO PVC. DIAM. 40 MM. (material) | 1.515 | 1.98 | 3.00 |
|  |  | Total |  |  | 17.8 |

| Medición | Uds. | Parcial |
|---|---|---|
| PS | 4 | 4.000 |
| Total |  | 4 |

**08FDP00152** u DESAGUE URINARIO MURAL PARED CON SIFON IND.CON PVC.50MM
1 u × 21.74 (22.83 con costes indirectos) = 22.83
DE DESAGUE DE URINARIO MURAL O DE PARED CON SIFON INDIVIDUAL FORMADO POR TUBO Y SIFON DE PVC. DE 50mm. DE DIAMETRO INTERIOR, INSTALADO DESDE LA VALVULA HASTA EL MANGUETON O CANALIZACION DE DERIVACION, INCLUSO CONEXIONES, CONTRATUBO, UNIONES CON PIEZAS ESPECIALES, PEQUEÑO MATERIAL Y AYUDAS DE ALBAÑILERIA. MEDIDA LA UNIDAD EJECUTADA.

| Código | Ud | Descripción | Rendimiento | Precio | Importe |
|---|---|---|---|---|---|
| IF29200 | m | TUBO PVC. DIAM. 50 MM. | 1.818 | 2.39 | 4.35 |
| WW00400 | u | PEQUEÑO MATERIAL | 1 | 0.31 | 0.31 |
| TO01900 | h | OF. 1ª FONTANERO | 0.45 | 14.89 | 6.70 |
| IF25200 | ud | SIFON BOTELLA INDIVIDUAL DIAN. 50 MM. (material) | 1 | 3.42 | 3.42 |
| ATC00100 | h | CUADRILLA ALBAÑILERIA, FORMADA POR OFICIAL 1ª Y PEON ESP. | 0.2 | 28.99 | 5.80 |
| WW00300 | u | MATERIAL COMPLEMENTARIO O PZAS.ESPECIALES | 2 | 0.58 | 1.16 |
|  |  | Total |  |  | 21.74 |

| Medición | Uds. | Parcial |
|---|---|---|
| PS | 1 | 1.000 |
| Total |  | 1 |

##### 04212 BOTES SIFÓNICOS
Importe: 529.06

**08FDP00012** u BOTE SIFONICO PVC. 125 MM. CON TUBO PVC. 50 MM
14 u × 35.98 (37.79 con costes indirectos) = 529.06
DE BOTE SIFONICO DE PVC. DE 125 mm. DE DIAMETRO INTERIOR Y TAPA DE LATON ROSCADA, INSTALADO CON TUBO DE PVC. DE 50 mm. DE DIAMETRO INTERIOR AL MANGUETON, INCLUSO CONEXIONES, CONTRATUBO, UNIONES CON PIEZAS ESPECIALES, PEQUEÑO MATERIAL Y AYUDAS DE ALBAÑILERIA. MEDIDA LA UNIDAD EJECUTADA.

| Código | Ud | Descripción | Rendimiento | Precio | Importe |
|---|---|---|---|---|---|
| WW00400 | u | PEQUEÑO MATERIAL | 1 | 0.31 | 0.31 |
| ATC00100 | h | CUADRILLA ALBAÑILERIA, FORMADA POR OFICIAL 1ª Y PEON ESP. | 0.3 | 28.99 | 8.70 |
| IF05400 | ud | BOTE SIFONICO PVC. DIAM. 125 MM. (material) | 1 | 5.84 | 5.84 |
| IF26400 | ud | TAPA LATON ROSCADA (material) | 1 | 4.56 | 4.56 |
| IF29200 | m | TUBO PVC. DIAM. 50 MM. | 1.515 | 2.39 | 3.62 |
| TO01900 | h | OF. 1ª FONTANERO | 0.8 | 14.89 | 11.91 |
| WW00300 | u | MATERIAL COMPLEMENTARIO O PZAS.ESPECIALES | 1.8 | 0.58 | 1.04 |
|  |  | Total |  |  | 35.98 |

| Medición | Uds. | Parcial |
|---|---|---|
| TORRE A. PB | 2 | 2.000 |
| TORRE A. P1 | 2 | 2.000 |
| TORRE A. P2 | 2 | 2.000 |
| TORRE A. P3 | 2 | 2.000 |
| TORRE A. P4 | 2 | 2.000 |
| TORRE A. P5 | 2 | 2.000 |
| TORRE A. P6 | 2 | 2.000 |
| Total |  | 14 |

##### 04213 DERIVACIONES
Importe: 2723.8

**08FDP00004** m CANALIZACION DERIVACION PARA DESAGUES PVC. 40MM. DIAM
13.26 m × 10.29 (10.81 con costes indirectos) = 143.34
DE CANALIZACION DE DERIVACION PARA DESAGUES, FORMADA POR TUBO DE PVC. DE 40 mm. DE DIAMETRO INTERIOR, INCLUSO CONEXIONES, CONTRATUBO, P.P. DE UNIONES, PIEZAS ESPECIALES, PEQUEÑO MATERIAL Y AYUDAS DE ALBAÑILERIA. MEDIDA LA LONGITUD EJECUTADA.

| Código | Ud | Descripción | Rendimiento | Precio | Importe |
|---|---|---|---|---|---|
| IF29100 | m | TUBO PVC. DIAM. 40 MM. | 1.01 | 1.98 | 2.00 |
| WW00400 | u | PEQUEÑO MATERIAL | 1 | 0.31 | 0.31 |
| TO01900 | h | OF. 1ª FONTANERO | 0.22 | 14.89 | 3.28 |
| ATC00100 | h | CUADRILLA ALBAÑILERIA, FORMADA POR OFICIAL 1ª Y PEON ESP. | 0.13 | 28.99 | 3.77 |
| WW00300 | u | MATERIAL COMPLEMENTARIO O PZAS.ESPECIALES | 1.6 | 0.58 | 0.93 |
|  |  | Total |  |  | 10.29 |

| Medición | Uds. | Parcial |
|---|---|---|
| TORRE A. PB | 1.32 | 1.320 |
| TORRE A. P1 | 1.32 | 1.320 |
| TORRE A. P2 | 1.32 | 1.320 |
| TORRE A. P3 | 1.32 | 1.320 |
| TORRE A. P4 | 1.32 | 1.320 |
| TORRE A. P5 | 1.32 | 1.320 |
| TORRE A. P6 | 1.32 | 1.320 |
| TORRE B. PB | 1.34 | 1.340 |
| TORRE B. P1 | 1.34 | 1.340 |
| TORRE B. P2 | 1.34 | 1.340 |
| Total |  | 13.26 |

**08FDP00005** m CANALIZACION DERIVACION PARA DESAGUES PVC. 50MM. DIAM
101.9 m × 11.72 (12.31 con costes indirectos) = 1254.39

| Medición | Uds. | Parcial |
|---|---|---|
| PS | 10.82 | 10.820 |
| TORRE A. PB | 12.11 | 12.110 |
| TORRE A. P1 | 12.11 | 12.110 |
| TORRE A. P2 | 12.11 | 12.110 |
| TORRE A. P3 | 12.11 | 12.110 |
| TORRE A. P4 | 12.11 | 12.110 |
| TORRE A. P5 | 12.11 | 12.110 |
| TORRE A. P6 | 12.11 | 12.110 |
| TORRE B. PB | 2.1 | 2.100 |
| TORRE B. P1 | 2.1 | 2.100 |
| TORRE B. P2 | 2.11 | 2.110 |
| Total |  | 101.9 |

**SNT7800019** m CANALIZACION DERIVACION PARA DESAGUES PVC. 70MM. DIAM
1.61 m × 12.34 (12.96 con costes indirectos) = 20.87
DE CANALIZACION DE DERIVACION PARA DESAGUES, FORMADA POR TUBO DE PVC. DE 70 mm. DE DIAMETRO INTERIOR, INCLUSO CONEXIONES, CONTRATUBO, P.P. DE UNIONES, PIEZAS ESPECIALES, PEQUEÑO MATERIAL Y AYUDAS DE ALBAÑILERIA. MEDIDA LA LONGITUD EJECUTADA.

| Código | Ud | Descripción | Rendimiento | Precio | Importe |
|---|---|---|---|---|---|
| ATC00100 | h | CUADRILLA ALBAÑILERIA, FORMADA POR OFICIAL 1ª Y PEON ESP. | 0.15 | 28.99 | 4.35 |
| SNT780020 | m | TUBO PVC. DIAM. 70 MM. (material) | 1.01 | 3 | 3.03 |
| TO01900 | h | OF. 1ª FONTANERO | 0.25 | 14.89 | 3.72 |
| WW00300 | u | MATERIAL COMPLEMENTARIO O PZAS.ESPECIALES | 1.6 | 0.58 | 0.93 |
| WW00400 | u | PEQUEÑO MATERIAL | 1 | 0.31 | 0.31 |
|  |  | Total |  |  | 12.34 |

| Medición | Uds. | Parcial |
|---|---|---|
| PS | 1.61 | 1.610 |
| Total |  | 1.61 |

**SNT7800020** m CANALIZACION DERIVACION PARA DESAGUES PVC. 100MM. DIAM
100.71 m × 12.34 (12.96 con costes indirectos) = 1305.20
DE CANALIZACION DE DERIVACION PARA DESAGUES, FORMADA POR TUBO DE PVC. DE 100 mm. DE DIAMETRO INTERIOR, INCLUSO CONEXIONES, CONTRATUBO, P.P. DE UNIONES, PIEZAS ESPECIALES, PEQUEÑO MATERIAL Y AYUDAS DE ALBAÑILERIA. MEDIDA LA LONGITUD EJECUTADA.

| Código | Ud | Descripción | Rendimiento | Precio | Importe |
|---|---|---|---|---|---|
| ATC00100 | h | CUADRILLA ALBAÑILERIA, FORMADA POR OFICIAL 1ª Y PEON ESP. | 0.15 | 28.99 | 4.35 |
| SNT780026 | m | TUBO PVC. DIAM. 100 MM. (material) | 1.01 | 3 | 3.03 |
| TO01900 | h | OF. 1ª FONTANERO | 0.25 | 14.89 | 3.72 |
| WW00300 | u | MATERIAL COMPLEMENTARIO O PZAS.ESPECIALES | 1.6 | 0.58 | 0.93 |
| WW00400 | u | PEQUEÑO MATERIAL | 1 | 0.31 | 0.31 |
|  |  | Total |  |  | 12.34 |

| Medición | Uds. | Parcial |
|---|---|---|
| PS | 3.51 | 3.510 |
| TORRE A. PB | 5.46 | 5.460 |
| TORRE A. P1 | 5.46 | 5.460 |
| TORRE A. P2 | 5.46 | 5.460 |
| TORRE A. P3 | 5.46 | 5.460 |
| TORRE A. P4 | 5.46 | 5.460 |
| TORRE A. P5 | 5.46 | 5.460 |
| TORRE A. P6 | 5.46 | 5.460 |
| TORRE B. PB | 19.66 | 19.660 |
| TORRE B. P1 | 19.66 | 19.660 |
| TORRE B. P2 | 19.66 | 19.660 |
| Total |  | 100.71 |

#### 0422 BAJANTES
Importe: 1806

**04VBP00002_1** m BAJANTE DE PVC.REFORZADO,DIAM.NOMI. 110 MM
96.32 m × 17.85 (18.75 con costes indirectos) = 1806.00
DE BAJANTE DE PVC. REFORZADO, DE 110 mm. DE DIAMETRO NOMINAL, INCLUSO SELLADO DE UNIONES, PASO DE FORJADOS, ABRAZADERAS Y P.P. DE PIEZAS ESPECIALES; CONSTRUIDO SEGUN NTE/ISS-43. INCLUSO PEQUEÑO MATERIAL Y AYUDAS DE ALBAÑILERÍA. MEDIDA LA LONGITUD TERMINADA.

| Código | Ud | Descripción | Rendimiento | Precio | Importe |
|---|---|---|---|---|---|
| ATC00100 | h | CUADRILLA ALBAÑILERIA, FORMADA POR OFICIAL 1ª Y PEON ESP. | 0.35 | 28.99 | 10.15 |
| WW00400 | u | PEQUEÑO MATERIAL | 1 | 0.31 | 0.31 |
| SB00900 | m | BAJANTE PVC. DIAM.110 MM. | 1.01 | 4.73 | 4.78 |
| WW00300 | u | MATERIAL COMPLEMENTARIO O PZAS.ESPECIALES | 4.5 | 0.58 | 2.61 |
|  |  | Total |  |  | 17.85 |

| Medición | Uds. | Parcial |
|---|---|---|
| TORRE A. BAJANTE BNA6 | 30.89 | 30.890 |
| TORRE A. BAJANTE BNA7 | 30.89 | 30.890 |
| TORRE B. BAJANTE BNB6 | 17.27 | 17.270 |
| TORRE B. BAJANTE BNB7 | 17.27 | 17.270 |
| Total |  | 96.32 |

#### 0423 COLECTORES
Importe: 14593.78

**SNT7800013_1** m. TUBO PVC COMP. J.ELÁS.SN4 C.TEJA 100mm
30.91 m. × 16.2 (17.01 con costes indirectos) = 525.78
Colector de saneamiento enterrado de PVC de pared compacta de color teja y rigidez 4 kN/m2; con un diámetro 100 mm. y de unión por junta elástica. Colocado en zanja, sobre una cama de arena de río de 10 cm. debidamente compactada y nivelada, relleno lateralmente y superiormente hasta 10 cm. por encima de la generatriz con la misma arena; compactando ésta hasta los riñones. Con p.p. de medios auxiliares y sin incluir la excavación ni el tapado posterior de las zanjas. Totalmente conectada y funcionando. INCLUSO PEQUEÑO MATERIAL Y AYUDAS DE ALBAÑILERÍA. Medida la longitud ejecutada.

| Código | Ud | Descripción | Rendimiento | Precio | Importe |
|---|---|---|---|---|---|
| P01AA020 | m3 | Arena de río 0/6 mm. | 0.232 | 15.75 | 3.65 |
| P02CVW250 | kg | Lubricante tubos PVC j.elástica | 0.003 | 7 | 0.02 |
| SNT780013 | m. | Tub.PVC compac. j.elást.c.teja SN4 D=100 | 1 | 3.83 | 3.83 |
| TP00100 | h | PEON ESPECIAL | 0.3 | 14.1 | 4.23 |
| TO02100 | h | OFICIAL 1ª | 0.3 | 14.89 | 4.47 |
|  |  | Total |  |  | 16.2 |

| Medición | Uds. | Parcial |
|---|---|---|
| SÓTANO | 30.91 | 30.910 |
| Total |  | 30.91 |

**SNT7800022** m. TUBO PVC COMP. J.ELÁS.SN4 C.TEJA 80mm
4.91 m. × 15.37 (16.14 con costes indirectos) = 79.25
Colector de saneamiento enterrado de PVC de pared compacta de color teja y rigidez 4 kN/m2; con un diámetro 80 mm. y de unión por junta elástica. Colocado en zanja, sobre una cama de arena de río de 10 cm. debidamente compactada y nivelada, relleno lateralmente y superiormente hasta 10 cm. por encima de la generatriz con la misma arena; compactando ésta hasta los riñones. Con p.p. de medios auxiliares y sin incluir la excavación ni el tapado posterior de las zanjas. Totalmente conectada y funcionando. INCLUSO PEQUEÑO MATERIAL Y AYUDAS DE ALBAÑILERÍA. Medida la longitud ejecutada.

| Código | Ud | Descripción | Rendimiento | Precio | Importe |
|---|---|---|---|---|---|
| P01AA020 | m3 | Arena de río 0/6 mm. | 0.232 | 15.75 | 3.65 |
| P02CVW250 | kg | Lubricante tubos PVC j.elástica | 0.003 | 7 | 0.02 |
| SNT780022 | m. | Tub.PVC compac. j.elást.c.teja SN4 D=80 (material) | 1 | 3 | 3.00 |
| TP00100 | h | PEON ESPECIAL | 0.3 | 14.1 | 4.23 |
| TO02100 | h | OFICIAL 1ª | 0.3 | 14.89 | 4.47 |
|  |  | Total |  |  | 15.37 |

| Medición | Uds. | Parcial |
|---|---|---|
| EXTERIORES | 4.91 | 4.910 |
| Total |  | 4.91 |

**E03OEP120_1** m. TUBO PVC COMP. J.ELÁS.SN4 C.TEJA 125mm
118.7 m. × 16.37 (17.19 con costes indirectos) = 2040.45
Colector de saneamiento enterrado de PVC de pared compacta de color teja y rigidez 4 kN/m2; con un diámetro 125 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.232 | 15.75 | 3.65 |
| P02CVW250 | kg | Lubricante tubos PVC j.elástica | 0.003 | 7 | 0.02 |
| P02TVO015 | m. | Tub.PVC compac. j.elást.c.teja SN4 D=125 | 1 | 4 | 4.00 |
| TP00100 | h | PEON ESPECIAL | 0.3 | 14.1 | 4.23 |
| TO02100 | h | OFICIAL 1ª | 0.3 | 14.89 | 4.47 |
|  |  | Total |  |  | 16.37 |

| Medición | Uds. | Parcial |
|---|---|---|
| SÓTANO | 118.7 | 118.700 |
| Total |  | 118.7 |

**SNT7800014_1** m. TUBO PVC COMP. J.ELÁS.SN4 C.TEJA 150mm
55.14 m. × 19.64 (20.63 con costes indirectos) = 1137.54
Colector de saneamiento enterrado de PVC de pared compacta de color teja y rigidez 4 kN/m2; con un diámetro 150 mm. y de unión por junta elástica. Colocado en zanja, sobre una cama de arena de río de 10 cm. debidamente compactada y nivelada, relleno lateralmente y superiormente hasta 10 cm. por encima de la generatriz con la misma arena; compactando ésta hasta los riñones. Con p.p. de medios auxiliares y sin incluir la excavación ni el tapado posterior de las zanjas. Totalmente conectado y funcionando. INCLUSO PEQUEÑO MATERIAL Y AYUDAS DE ALBAÑILERÍA. Medida la longitud ejecutada.

| Código | Ud | Descripción | Rendimiento | Precio | Importe |
|---|---|---|---|---|---|
| P01AA020 | m3 | Arena de río 0/6 mm. | 0.232 | 15.75 | 3.65 |
| P02CVM080 | ud | Man.un.s/tope H-H PVC j.peg.c.gris D=160 (material) | 0.16 | 6 | 0.96 |
| P02CVW250 | kg | Lubricante tubos PVC j.elástica | 0.003 | 7 | 0.02 |
| SNT780014 | m. | Tub.PVC compac. j.elást.c.teja SN4 D=150 | 1 | 6.31 | 6.31 |
| TP00100 | h | PEON ESPECIAL | 0.3 | 14.1 | 4.23 |
| TO02100 | h | OFICIAL 1ª | 0.3 | 14.89 | 4.47 |
|  |  | Total |  |  | 19.64 |

| Medición | Uds. | Parcial |
|---|---|---|
| SÓTANO | 52.6 | 52.600 |
| DESAGÜE SMART TANK | 2.54 | 2.540 |
| Total |  | 55.14 |

**SNT7800015_1** m. TUBO PVC COMP. J.ELÁS.SN4 C.TEJA 175mm
0 m. × 21.14 (22.2 con costes indirectos) = 0.00
Colector de saneamiento enterrado de PVC de pared compacta de color teja y rigidez 4 kN/m2; con un diámetro 175 mm. y de unión por junta elástica. Colocado en zanja, sobre una cama de arena de río de 10 cm. debidamente compactada y nivelada, relleno lateralmente y superiormente hasta 10 cm. por encima de la generatriz con la misma arena; compactando ésta hasta los riñones. Con p.p. de medios auxiliares y sin incluir la excavación ni el tapado posterior de las zanjas. Totalmente conectado y funcionando. INCLUSO PEQUEÑO MATERIAL Y AYUDAS DE ALBAÑILERÍA. Medida la longitud ejecutada.

| Código | Ud | Descripción | Rendimiento | Precio | Importe |
|---|---|---|---|---|---|
| P01AA020 | m3 | Arena de río 0/6 mm. | 0.232 | 15.75 | 3.65 |
| P02CVM080 | ud | Man.un.s/tope H-H PVC j.peg.c.gris D=160 | 0.16 | 6 | 0.96 |
| P02CVW250 | kg | Lubricante tubos PVC j.elástica | 0.003 | 7 | 0.02 |
| SNT780015 | m. | Tub.PVC compac. j.elást.c.teja SN4 D=175 | 1 | 7.81 | 7.81 |
| TP00100 | h | PEON ESPECIAL | 0.3 | 14.1 | 4.23 |
| TO02100 | h | OFICIAL 1ª | 0.3 | 14.89 | 4.47 |
|  |  | Total |  |  | 21.14 |

| Medición | Parcial |
|---|---|
| SÓTANO |  |
| Total | 0 |

**E03OEP140_1** m. TUBO PVC COMP. J.ELÁS.SN4 C.TEJA 200mm
82.48 m. × 24.41 (25.64 con costes indirectos) = 2114.79
Colector de saneamiento enterrado de PVC de pared compacta de color teja y rigidez 4 kN/m2; con un diámetro 200 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.249 | 15.75 | 3.92 |
| P02CVM090 | ud | Man.un.s/tope H-H PVC j.peg.c.gris D=200 | 0.16 | 11 | 1.76 |
| P02CVW250 | kg | Lubricante tubos PVC j.elástica | 0.004 | 7 | 0.03 |
| P02TVO025 | m. | Tub.PVC compac. j.elást.c.teja SN4 D=200 | 1 | 10 | 10.00 |
| TP00100 | h | PEON ESPECIAL | 0.3 | 14.1 | 4.23 |
| TO02100 | h | OFICIAL 1ª | 0.3 | 14.89 | 4.47 |
|  |  | Total |  |  | 24.41 |

| Medición | Uds. | Parcial |
|---|---|---|
| SÓTANO | 82.48 | 82.480 |
| Total |  | 82.48 |

**SNT7800023** m. TUBO PVC COMP. J.ELÁS.SN4 C.TEJA 300mm
150.7 m. × 35.2 (36.97 con costes indirectos) = 5571.38
Colector de saneamiento enterrado de PVC de pared compacta de color teja y rigidez 4 kN/m2; con un diámetro 300 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.288 | 15.75 | 4.54 |
| SNT7800024 | ud | Man.un.s/tope H-H PVC j.peg.c.gris D=300 (material) | 0.16 | 37 | 5.92 |
| P02CVW250 | kg | Lubricante tubos PVC j.elástica | 0.006 | 7 | 0.04 |
| SNT780025 | m. | Tub.PVC compac. j.elást.c.teja SN4 D=300 (material) | 1 | 16 | 16.00 |
| TP00100 | h | PEON ESPECIAL | 0.3 | 14.1 | 4.23 |
| TO02100 | h | OFICIAL 1ª | 0.3 | 14.89 | 4.47 |
|  |  | Total |  |  | 35.2 |

| Medición | Uds. | Parcial |
|---|---|---|
| SÓTANO | 150.7 | 150.700 |
| Total |  | 150.7 |

**E03OEP150_1** m. TUBO PVC COMP. J.ELÁS.SN4 C.TEJA 250mm
0 m. × 33.88 (35.58 con costes indirectos) = 0.00
Colector de saneamiento enterrado de PVC de pared compacta de color teja y rigidez 4 kN/m2; con un diámetro 250 mm. y de unión por junta elástica. Colocado en zanja, sobre una cama de arena de río de 10 cm. debidamente compactada y nivelada, relleno lateralmente y superiormente hasta 10 cm. por encima de la generatriz con la misma arena; compactando ésta hasta los riñones. Con p.p. de medios auxiliares y sin incluir la excavación ni el tapado posterior de las zanjas. INCLUSO PEQUEÑO MATERIAL Y AYUDAS DE ALBAÑILERÍA. Medida la longitud ejecutada.

| Código | Ud | Descripción | Rendimiento | Precio | Importe |
|---|---|---|---|---|---|
| P01AA020 | m3 | Arena de río 0/6 mm. | 0.288 | 15.75 | 4.54 |
| P02CVM100 | ud | Man.un.s/tope H-H PVC j.peg.c.gris D=250 | 0.16 | 35 | 5.60 |
| P02CVW250 | kg | Lubricante tubos PVC j.elástica | 0.005 | 7 | 0.04 |
| P02TVO030 | m. | Tub.PVC compac. j.elást.c.teja SN4 D=250 | 1 | 15 | 15.00 |
| TP00100 | h | PEON ESPECIAL | 0.3 | 14.1 | 4.23 |
| TO02100 | h | OFICIAL 1ª | 0.3 | 14.89 | 4.47 |
|  |  | Total |  |  | 33.88 |

| Medición | Parcial |
|---|---|
| SÓTANO |  |
| Total | 0 |

**04CCP00021_1** m COLECTOR COLGADO DE PVC. DIAM.NOMINAL 250MM
57.17 m × 49.78 (52.28 con costes indirectos) = 2988.85
DE COLECTOR COLGADO DE PVC.,PRESION 4kg/cm2. DE 250mm. DE DIAMETRO NOMINAL, INCLUSO P.P. DE PIEZAS ESPECIALES, ABRAZADERAS,CONTRATUBO, PEQUEÑO MATERIAL Y AYUDAS DE ALBAÑILERIA; CONSTRUIDA SEGUN NTE/ISS-6. MEDIDA LA LONGITUD EJECUTADA.

| Código | Ud | Descripción | Rendimiento | Precio | Importe |
|---|---|---|---|---|---|
| SC01100 | m | TUBO PVC. DIAM. 250 MM. 4 KG/CM2. | 1.01 | 24.75 | 25.00 |
| TO01900 | h | OF. 1ª FONTANERO | 1 | 14.89 | 14.89 |
| TO02100 | h | OFICIAL 1ª | 0.35 | 14.89 | 5.21 |
| WW00300 | u | MATERIAL COMPLEMENTARIO O PZAS.ESPECIALES | 7 | 0.58 | 4.06 |
| WW00400 | u | PEQUEÑO MATERIAL | 2 | 0.31 | 0.62 |
|  |  | Total |  |  | 49.78 |

| Medición | Uds. | Parcial |
|---|---|---|
| SÓTANO | 57.17 | 57.170 |
| Total |  | 57.17 |

**SNT7800021** m COLECTOR COLGADO DE PVC. DIAM.NOMINAL 300MM
2.62 m × 49.33 (51.81 con costes indirectos) = 135.74
DE COLECTOR COLGADO DE PVC.,PRESION 4kg/cm2. DE 300mm. DE DIAMETRO NOMINAL, INCLUSO P.P. DE PIEZAS ESPECIALES, ABRAZADERAS,CONTRATUBO, PEQUEÑO MATERIAL Y AYUDAS DE ALBAÑILERIA; CONSTRUIDA SEGUN NTE/ISS-6. MEDIDA LA LONGITUD EJECUTADA.

| Código | Ud | Descripción | Rendimiento | Precio | Importe |
|---|---|---|---|---|---|
| SNT780021 | m | TUBO PVC. DIAM. 300 MM. 4 KG/CM2. (material) | 1.01 | 24 | 24.24 |
| TO01900 | h | OF. 1ª FONTANERO | 1 | 14.89 | 14.89 |
| TO02100 | h | OFICIAL 1ª | 0.35 | 14.89 | 5.21 |
| WW00300 | u | MATERIAL COMPLEMENTARIO O PZAS.ESPECIALES | 7.25 | 0.58 | 4.21 |
| WW00400 | u | PEQUEÑO MATERIAL | 2.5 | 0.31 | 0.78 |
|  |  | Total |  |  | 49.33 |

| Medición | Uds. | Parcial |
|---|---|---|
| SÓTANO | 2.62 | 2.620 |
| Total |  | 2.62 |

#### 0424 ARQUETAS
Importe: 7054.31

**04EAP00001_1** ud ARQUETA DE PASO DE 51X51 CM. 1.00 M PROF. EXC. EN TIERRAS
8 ud × 153.71 (161.43 con costes indirectos) = 1291.44
DE ARQUETA DE PASO DE 51X51 cm. Y 1.00 m DE PROFUNDIDAD MEDIA, FORMADA POR SOLERA DE HORMIGON HM-20 DE 15 cm. DE ESPESOR CON FORMACION DE PENDIENTES; FABRICA DE LADRILLO PERFORADO POR TABLA DE 1/2 PIE, ENFOSCADA Y BRUÑIDA POR EL INTERIOR, TAPA DE HORMIGON ARMADO, CON CERCO DE PERFIL LAMINADO L 50:5 Y CONEXION DE TUBOS DE ENTRADA Y SALIDA, INCLUSO EXCAVACION EN TIERRAS, RELLENO Y TRANSPORTE DE TIERRAS SOBRANTES A VERTEDERO; CONSTRUIDO SEGUN NTE/ISS-51. INCLUSO PEQUEÑO MATERIAL Y AYUDAS DE ALBAÑILERÍA. MEDIDA LA UNIDAD TERMINADA.

| Código | Ud | Descripción | Rendimiento | Precio | Importe |
|---|---|---|---|---|---|
| ATC00100 | h | CUADRILLA ALBAÑILERIA, FORMADA POR OFICIAL 1ª Y PEON ESP. | 2.67 | 28.99 | 77.40 |
| SA00700 | m2 | TAPA DE HORMIGON ARMADO CON CERCO | 0.3 | 28.5 | 8.55 |
| MK00100 | h | CAMION BASCULANTE | 0.289 | 26.82 | 7.75 |
| AGM00200 | m3 | MORTERO DE CEMENTO CEM II/A-L 32.5 Y ARENA DE RIO (1:3) | 0.021 | 66.26 | 1.39 |
| CH04020 | m3 | HORMIGON HM-20/P/20/I, SUMINISTRADO | 0.11 | 55.02 | 6.05 |
| AGM00500 | m3 | MORTERO DE CEMENTO CEM II/A-L 32.5 Y ARENA DE RIO (1:6) | 0.094 | 49.73 | 4.67 |
| TP00200 | h | PEON ORDINARIO | 2.5 | 13.98 | 34.95 |
| FL01300 | mu | LADRILLO PERFORADO, TALADRO PEQUEÑO PARA REVESTIR | 0.176 | 73.56 | 12.95 |
|  |  | Total |  |  | 153.71 |

| Medición | Uds. | Parcial |
|---|---|---|
| EXTERIOR | 5 | 5.000 |
| EXTERIORES. PB | 3 | 3.000 |
| Total |  | 8 |

**SNT7800016_1** ud ARQUETA PIE BAJANTE 38X38 CM. 0.50 M PROF. EXC. EN TIERRAS
2 ud × 112.79 (118.45 con costes indirectos) = 236.90
DE ARQUETA A PIE DE BAJANTE DE 38X38 cm. Y 0.50 m DE PROFUNDIDAD MEDIA, FORMADA POR SOLERA DE HORMIGON HM-20 DE 15 cm. DE ESPESOR; FABRICA DE LADRILLO PERFORADO POR TABLA DE 1/2 PIE, ENFOSCADA Y BRUÑIDA POR EL INTERIOR; DADO DE HORMIGON EN MASA, CODO DE 125 mm. DE DIAMETRO INTERIOR Y TAPA DE HORMIGON ARMADO CON CERCO DE PERFIL LAMINADO L 50:5; INCLUSO EXCAVACION, EN TIERRAS, RELLENO Y TRANSPORTE DE TIERRAS SOBRANTES A VERTEDERO; CONSTRUIDA SEGUN NTE/ISS-50. INCLUSO PEQUEÑO MATERIAL Y AYUDAS DE ALBAÑILERÍA. MEDIDA LA UNIDAD TERMINADA. TOTALMENTE CONECTADA Y FUNCIONANDO.

| Código | Ud | Descripción | Rendimiento | Precio | Importe |
|---|---|---|---|---|---|
| FL01300 | mu | LADRILLO PERFORADO, TALADRO PEQUEÑO PARA REVESTIR | 0.1 | 73.56 | 7.36 |
| SA00700 | m2 | TAPA DE HORMIGON ARMADO CON CERCO | 0.27 | 28.5 | 7.70 |
| SW00300 | ud | CODO PVC. DIAM. 125 MM. | 1 | 4 | 4.00 |
| MK00100 | h | CAMION BASCULANTE | 0.2 | 26.82 | 5.36 |
| ATC00100 | h | CUADRILLA ALBAÑILERIA, FORMADA POR OFICIAL 1ª Y PEON ESP. | 1.85 | 28.99 | 53.63 |
| AGM00200 | m3 | MORTERO DE CEMENTO CEM II/A-L 32.5 Y ARENA DE RIO (1:3) | 0.013 | 66.26 | 0.86 |
| AGM00500 | m3 | MORTERO DE CEMENTO CEM II/A-L 32.5 Y ARENA DE RIO (1:6) | 0.065 | 49.73 | 3.23 |
| TP00200 | h | PEON ORDINARIO | 1.7 | 13.98 | 23.77 |
| CH04020 | m3 | HORMIGON HM-20/P/20/I, SUMINISTRADO | 0.125 | 55.02 | 6.88 |
|  |  | Total |  |  | 112.79 |

| Medición | Uds. | Parcial |
|---|---|---|
| SÓTANO | 2 | 2.000 |
| Total |  | 2 |

**SNT7800025** ud ARQUETA DE PASO DE 38X38 CM. 0,50 M PROF. EXC. EN TIERRAS
17 ud × 145.34 (152.64 con costes indirectos) = 2594.88
DE ARQUETA DE PASO DE 38X38 cm. Y 0,50 m DE PROFUNDIDAD MEDIA, FORMADA POR SOLERA DE HORMIGON HM-20 DE 15 cm. DE ESPESOR CON FORMACION DE PENDIENTES; FABRICA DE LADRILLO PERFORADO POR TABLA DE 1/2 PIE, ENFOSCADA Y BRUÑIDA POR EL INTERIOR, TAPA DE HORMIGON ARMADO, CON CERCO DE PERFIL LAMINADO L 50:5 Y CONEXION DE TUBOS DE ENTRADA Y SALIDA, INCLUSO EXCAVACION EN TIERRAS, RELLENO Y TRANSPORTE DE TIERRAS SOBRANTES A VERTEDERO; CONSTRUIDO SEGUN NTE/ISS-51. INCLUSO PEQUEÑO MATERIAL Y AYUDAS DE ALBAÑILERÍA. MEDIDA LA UNIDAD TERMINADA.

| Código | Ud | Descripción | Rendimiento | Precio | Importe |
|---|---|---|---|---|---|
| ATC00100 | h | CUADRILLA ALBAÑILERIA, FORMADA POR OFICIAL 1ª Y PEON ESP. | 2.57 | 28.99 | 74.50 |
| SA00700 | m2 | TAPA DE HORMIGON ARMADO CON CERCO | 0.28 | 28.5 | 7.98 |
| MK00100 | h | CAMION BASCULANTE | 0.289 | 26.82 | 7.75 |
| AGM00200 | m3 | MORTERO DE CEMENTO CEM II/A-L 32.5 Y ARENA DE RIO (1:3) | 0.017 | 66.26 | 1.13 |
| CH04020 | m3 | HORMIGON HM-20/P/20/I, SUMINISTRADO | 0.11 | 55.02 | 6.05 |
| AGM00500 | m3 | MORTERO DE CEMENTO CEM II/A-L 32.5 Y ARENA DE RIO (1:6) | 0.079 | 49.73 | 3.93 |
| TP00200 | h | PEON ORDINARIO | 2.5 | 13.98 | 34.95 |
| FL01300 | mu | LADRILLO PERFORADO, TALADRO PEQUEÑO PARA REVESTIR | 0.123 | 73.56 | 9.05 |
|  |  | Total |  |  | 145.34 |

| Medición | Uds. | Parcial |
|---|---|---|
| SÓTANO | 12 | 12.000 |
| EXTERIORES. PB | 5 | 5.000 |
| Total |  | 17 |

**04EAP00002** ud ARQUETA DE PASO DE 63X63 CM. 1.00 M PROF. EXC. EN TIERRAS
1 ud × 203.07 (213.26 con costes indirectos) = 213.26
DE ARQUETA DE PASO DE 63X63 cm. Y 1.00 m DE PROFUNDIDAD MEDIA, FORMADA POR SOLERA DE HORMIGON HM-20 DE 15 cm. DE ESPESOR CON FORMACION DE PENDIENTES; FABRICA DE LADRILLO PERFORADO POR TABLA DE 1/2 PIE, ENFOSCADA Y BRUÑIDA POR EL INTERIOR; TAPA DE HORMIGON ARMADO CON CERCO DE PERFIL LAMINADO L50:5 Y CONEXION DE TUBOS DE ENTRADA Y SALIDA, INCLUSO EXCAVACION EN TIERRAS, RELLENO Y TRANSPORTE DE TIERRAS SOBRANTES A VERTEDERO; CONSTRUIDO SEGUN NTE/ISS-51. INCLUSO PEQUEÑO MATERIAL Y AYUDAS DE ALBAÑILERÍA. MEDIDA LA UNIDAD TERMINADA.

| Código | Ud | Descripción | Rendimiento | Precio | Importe |
|---|---|---|---|---|---|
| FL01300 | mu | LADRILLO PERFORADO, TALADRO PEQUEÑO PARA REVESTIR | 0.21 | 73.56 | 15.45 |
| TP00200 | h | PEON ORDINARIO | 3.9 | 13.98 | 54.52 |
| SA00700 | m2 | TAPA DE HORMIGON ARMADO CON CERCO | 0.45 | 28.5 | 12.83 |
| MK00100 | h | CAMION BASCULANTE | 0.45 | 26.82 | 12.07 |
| ATC00100 | h | CUADRILLA ALBAÑILERIA, FORMADA POR OFICIAL 1ª Y PEON ESP. | 3.2 | 28.99 | 92.77 |
| AGM00200 | m3 | MORTERO DE CEMENTO CEM II/A-L 32.5 Y ARENA DE RIO (1:3) | 0.026 | 66.26 | 1.72 |
| AGM00500 | m3 | MORTERO DE CEMENTO CEM II/A-L 32.5 Y ARENA DE RIO (1:6) | 0.113 | 49.73 | 5.62 |
| CH04020 | m3 | HORMIGON HM-20/P/20/I, SUMINISTRADO | 0.147 | 55.02 | 8.09 |
|  |  | Total |  |  | 203.07 |

| Medición | Uds. | Parcial |
|---|---|---|
| SÓTANO | 1 | 1.000 |
| Total |  | 1 |

**SNT7800027** ud ARQUETA SUMIDERO 51X51CM.DE ANCHO Y 75 CM. DE PROF.MEDIA
6 ud × 91.95 (96.57 con costes indirectos) = 579.42
DE ARQUETA PARA SUMIDERO DE 51X51 cm. Y 75 cm. DE PROFUNDIDAD MEDIA, FORMADA POR SOLERA DE HORMIGON HM-20 DE 15 cm. DE ESPESOR, FABRICA DE LADRILLO PERFORADO POR TABLA DE 1/2 PIE, ENFOSCADA Y BRUÑIDA POR EL INTERIOR, TAPA DE HORMIGON ARMADO, CON CERCO DE PERFIL LAMINADO L 5:5 Y CONEXION DE TUBO DE SALIDA, INCLUSO EXCAVACION EN TIERRAS, RELLENO Y TRANSPORTE DE TIERRAS SOBRANTES A VERTEDERO. INCLUSO PEQUEÑO MATERIAL Y AYUDAS DE ALBAÑILERÍA. MEDIDA LA UNIDAD TERMINADA.

| Código | Ud | Descripción | Rendimiento | Precio | Importe |
|---|---|---|---|---|---|
| CH04020 | m3 | HORMIGON HM-20/P/20/I, SUMINISTRADO | 0.137 | 55.02 | 7.54 |
| SA00700 | m2 | TAPA DE HORMIGON ARMADO CON CERCO | 0.3 | 28.5 | 8.55 |
| TP00200 | h | PEON ORDINARIO | 0.92 | 13.98 | 12.86 |
| FL01300 | mu | LADRILLO PERFORADO, TALADRO PEQUEÑO PARA REVESTIR | 0.07 | 73.56 | 5.15 |
| AGM00500 | m3 | MORTERO DE CEMENTO CEM II/A-L 32.5 Y ARENA DE RIO (1:6) | 0.042 | 49.73 | 2.09 |
| AGM00200 | m3 | MORTERO DE CEMENTO CEM II/A-L 32.5 Y ARENA DE RIO (1:3) | 0.01 | 66.26 | 0.66 |
| MK00100 | h | CAMION BASCULANTE | 0.109 | 26.82 | 2.92 |
| ATC00100 | h | CUADRILLA ALBAÑILERIA, FORMADA POR OFICIAL 1ª Y PEON ESP. | 1.8 | 28.99 | 52.18 |
|  |  | Total |  |  | 91.95 |

| Medición | Uds. | Parcial |
|---|---|---|
| SÓTANO | 6 | 6.000 |
| Total |  | 6 |

**04EAS00002** ud ARQUETA SIFONICA 1.00X1.00 M. EXC. EN TIERRAS
1 ud × 541.92 (569.12 con costes indirectos) = 569.12
DE ARQUETA SIFONICA DE 1.00X1.00 m Y 1.50 m DE PROFUNDIDAD, FORMADA POR SOLERA DE HORMIGON HM-20 DE 20 cm. DE ESPESOR; FABRICA DE LADRILLO PERFORADO POR TABLA DE 1 PIE, ENFOSCADA Y BRUÑIDA POR EL INTERIOR; FORMACION DE SIFON Y TAPA DE HORMIGON ARMADO CON CERCO DE PERFIL LAMINADO L 50.5 Y PATES DE ACERO GALVANIZADO, INCLUSO EXCAVACION EN TIERRAS, RELLENO Y TRANSPORTE DE TIERRAS SOBRANTES A VERTEDERO; CONSTRUIDA SEGUN ORDENANZA MUNICIPAL. INCLUSO PEQUEÑO MATERIAL Y AYUDAS DE ALBAÑILERÍA. MEDIDA LA UNIDAD TERMINADA.

| Código | Ud | Descripción | Rendimiento | Precio | Importe |
|---|---|---|---|---|---|
| MK00100 | h | CAMION BASCULANTE | 1.7 | 26.82 | 45.59 |
| ME00400 | h | RETROEXCAVADORA | 0.56 | 36.65 | 20.52 |
| UA01000 | ud | TAPA INTERIOR Y CADENILLA (material) | 1 | 5.7 | 5.70 |
| TP00200 | h | PEON ORDINARIO | 3.6 | 13.98 | 50.33 |
| SW00400 | ud | PATE ACERO GALVANIZADO DIAM. 30 MM. (material) | 4 | 5 | 20.00 |
| FL01300 | mu | LADRILLO PERFORADO, TALADRO PEQUEÑO PARA REVESTIR | 1.084 | 73.56 | 79.74 |
| AGM00200 | m3 | MORTERO DE CEMENTO CEM II/A-L 32.5 Y ARENA DE RIO (1:3) | 0.062 | 66.26 | 4.11 |
| CH04020 | m3 | HORMIGON HM-20/P/20/I, SUMINISTRADO | 0.486 | 55.02 | 26.74 |
| ATC00100 | h | CUADRILLA ALBAÑILERIA, FORMADA POR OFICIAL 1ª Y PEON ESP. | 8 | 28.99 | 231.92 |
| AGM00500 | m3 | MORTERO DE CEMENTO CEM II/A-L 32.5 Y ARENA DE RIO (1:6) | 0.458 | 49.73 | 22.78 |
| SA00700 | m2 | TAPA DE HORMIGON ARMADO CON CERCO | 1.21 | 28.5 | 34.49 |
|  |  | Total |  |  | 541.92 |

**04EEE00056** ud ARQUETA DE BOMBEO 1.00X1.00 M. Y PROFUNDIDAD 1.80 M
2 ud × 512.21 (537.92 con costes indirectos) = 1075.84
DE ARQUETA DE BOMBEO DE 1.00X1.00 MTS. Y 1.80 DE PROFUNDIDAD, FORMADA POR SOLERA DE HORMIGON HM-20 DE 15 cm. DE ESPESOR FABRICA DE LADRILLO PERFORADO POR TABLA DE 1 PIE, ENFOSCADA Y BRUÑIDA POR EL INTERIOR, BANCADA FORMADA POR DADO DE HORMIGON. TAPA DE HORMIGON ARMADO CON CERCO DE PERFIL LAMINADO L 50:5, CONEXION DE TUBOS DE ALCANTARILLADO Y PATES DE HIERRO DE DIÁMETRO 30 MM; INCLUSO EXCAVACION EN TIERRAS, RELLENO Y TRANSPORTE DE TIERRAS SOBRANTES A VERTEDERO. INCLUSO PEQUEÑO MATERIAL Y AYUDAS DE ALBAÑILERÍA. MEDIDA LA UNIDAD TERMINADA.

| Código | Ud | Descripción | Rendimiento | Precio | Importe |
|---|---|---|---|---|---|
| MK00100 | h | CAMION BASCULANTE | 0.48 | 26.82 | 12.87 |
| FL01300 | mu | LADRILLO PERFORADO, TALADRO PEQUEÑO PARA REVESTIR | 1.255 | 73.56 | 92.32 |
| SA00700 | m2 | TAPA DE HORMIGON ARMADO CON CERCO | 1.72 | 28.5 | 49.02 |
| ME00400 | h | RETROEXCAVADORA | 0.672 | 36.65 | 24.63 |
| ATC00100 | h | CUADRILLA ALBAÑILERIA, FORMADA POR OFICIAL 1ª Y PEON ESP. | 8 | 28.99 | 231.92 |
| AGM00500 | m3 | MORTERO DE CEMENTO CEM II/A-L 32.5 Y ARENA DE RIO (1:6) | 0.649 | 49.73 | 32.27 |
| AGM00200 | m3 | MORTERO DE CEMENTO CEM II/A-L 32.5 Y ARENA DE RIO (1:3) | 0.103 | 66.26 | 6.82 |
| CH04020 | m3 | HORMIGON HM-20/P/20/I, SUMINISTRADO | 0.602 | 55.02 | 33.12 |
| TP00200 | h | PEON ORDINARIO | 0.624 | 13.98 | 8.72 |
| UA00700 | ud | PATE DE HIERRO DIAM. 30 MM. | 6 | 3.42 | 20.52 |
|  |  | Total |  |  | 512.21 |

| Medición | Uds. | Parcial |
|---|---|---|
| TORRE A | 1 | 1.000 |
| TORRE B | 1 | 1.000 |
| Total |  | 2 |

**04EEE00001** ud SEPARADOR DE GRASAS Y FANGOS 1.00X1.00 M. Y PROF.1.50 M
1 ud × 469.86 (493.45 con costes indirectos) = 493.45
DE SEPARADOR DE GRASAS Y FANGOS DE 1.00X1.00 m Y 1.50 m DE PROFUNDIDAD, FORMADO POR SOLERA DE HORMIGON HM-20 DE 20 cm. DE ESPESOR; FABRICA DE LADRILLO PERFORADO POR TABLA DE 1 PIE,ENFOSCADA Y BRUÑIDA POR EL INTERIOR, CODOS DE ENTRADA Y SALIDA DE FIBROCEMENTO SANITARIO Y TAPA DE HORMIGON ARMADO CON CERCO DE PERFIL LAMINADO L 50:5, INCLUSO EXCAVACION EN TIERRAS, RELLENO Y TRANSPORTE DE TIERRAS SOBRANTES A VERTEDERO; CONSTRUIDO SEGUN ORDENANZA MUNICIPAL. INCLUSO PEQUEÑO MATERIAL Y AYUDAS DE ALBAÑILERÍA. MEDIDA LA UNIDAD TERMINADA.

| Código | Ud | Descripción | Rendimiento | Precio | Importe |
|---|---|---|---|---|---|
| MK00100 | h | CAMION BASCULANTE | 0.4 | 26.82 | 10.73 |
| WW00300 | u | MATERIAL COMPLEMENTARIO O PZAS.ESPECIALES | 10 | 0.58 | 5.80 |
| TP00200 | h | PEON ORDINARIO | 0.52 | 13.98 | 7.27 |
| AGM00500 | m3 | MORTERO DE CEMENTO CEM II/A-L 32.5 Y ARENA DE RIO (1:6) | 0.541 | 49.73 | 26.90 |
| SA00700 | m2 | TAPA DE HORMIGON ARMADO CON CERCO | 1.72 | 28.5 | 49.02 |
| FL01300 | mu | LADRILLO PERFORADO, TALADRO PEQUEÑO PARA REVESTIR | 1.046 | 73.56 | 76.94 |
| ATC00100 | h | CUADRILLA ALBAÑILERIA, FORMADA POR OFICIAL 1ª Y PEON ESP. | 8 | 28.99 | 231.92 |
| ME00400 | h | RETROEXCAVADORA | 0.56 | 36.65 | 20.52 |
| CH04020 | m3 | HORMIGON HM-20/P/20/I, SUMINISTRADO | 0.43 | 55.02 | 23.66 |
| UA00700 | ud | PATE DE HIERRO DIAM. 30 MM. | 5 | 3.42 | 17.10 |
|  |  | Total |  |  | 469.86 |

| Medición | Uds. | Parcial |
|---|---|---|
| TORRE A | 1 | 1.000 |
| Total |  | 1 |

#### 0425 DRENAJE MURO DE SÓTANO
Importe: 14145.59

**SNT7800029** m. CANALETA H.L=1m D=124x100 C/R.TRASN.
401.86 m. × 24.92 (26.17 con costes indirectos) = 10516.68
Canaleta de drenaje, formado por piezas prefabricadas de hormigón de 124x100 mm. de medidas exteriores, sin pendiente incorporada y, colocadas sobre cama de arena de río compactada, incluso con p.p. de piezas especiales y pequeño material, totalmente conectada y funcionando, nivelado y con p.p. de medios auxiliares. INCLUSO PEQUEÑO MATERIAL Y AYUDAS DE ALBAÑILERÍA. Medida la longitud ejecutada.

| Código | Ud | Descripción | Rendimiento | Precio | Importe |
|---|---|---|---|---|---|
| P01AA020 | m3 | Arena de río 0/6 mm. | 0.04 | 15.75 | 0.63 |
| P02ECH010 | ud | Canaleta s/rej.H. L=1000 D=124x100 (material) | 1 | 17 | 17.00 |
| TO02100 | h | OFICIAL 1ª | 0.25 | 14.89 | 3.72 |
| TA00100 | h | AYUDANTE | 0.25 | 14.26 | 3.57 |
|  |  | Total |  |  | 24.92 |

| Medición | Uds. | Parcial |
|---|---|---|
| PS | 401.86 | 401.860 |
| Total |  | 401.86 |

**SNT7800013_2** m. TUBO PVC COMP. J.ELÁS.SN4 C.TEJA 100mm
213.34 m. × 16.2 (17.01 con costes indirectos) = 3628.91
Colector de saneamiento enterrado de PVC de pared compacta de color teja y rigidez 4 kN/m2; con un diámetro 100 mm. y de unión por junta elástica. Colocado en zanja, sobre una cama de arena de río de 10 cm. debidamente compactada y nivelada, relleno lateralmente y superiormente hasta 10 cm. por encima de la generatriz con la misma arena; compactando ésta hasta los riñones. Con p.p. de medios auxiliares y sin incluir la excavación ni el tapado posterior de las zanjas. Totalmente conectada y funcionando. INCLUSO PEQUEÑO MATERIAL Y AYUDAS DE ALBAÑILERÍA. Medida la longitud ejecutada.

| Código | Ud | Descripción | Rendimiento | Precio | Importe |
|---|---|---|---|---|---|
| P01AA020 | m3 | Arena de río 0/6 mm. | 0.232 | 15.75 | 3.65 |
| P02CVW250 | kg | Lubricante tubos PVC j.elástica | 0.003 | 7 | 0.02 |
| SNT780013 | m. | Tub.PVC compac. j.elást.c.teja SN4 D=100 | 1 | 3.83 | 3.83 |
| TO02100 | h | OFICIAL 1ª | 0.3 | 14.89 | 4.47 |
| TP00100 | h | PEON ESPECIAL | 0.3 | 14.1 | 4.23 |
|  |  | Total |  |  | 16.2 |

| Medición | Uds. | Parcial |
|---|---|---|
| EXTERIORES | 213.34 | 213.340 |
| Total |  | 213.34 |

#### 0426 BOMBEO
Importe: 18558.03

**SNT7800039** ud SISTEMA DE ELEVACIÓN DE AGUAS RESIDUALES
1 ud × 17670.95 (18558.03 con costes indirectos) = 18558.03
DE SISTEMA DE ELEVACIÓN DE AGUAS RESIDUALES, CON DEPÓSITO DE ACUMULACIÓN DE POLIETILENO DE VOLUMEN 400 L, FRECUENCIA MÁX. DE ARRANQUES 60/H Y 3 ENTRADAS DN 150 MM, IMPULSIÓN DN 100 MM, CONEXIÓN DE VENTILACIÓN DN 70 MM, CONEXIÓN DE VACIADO DN 40 MM. 2 BOMBAS DE ACHIQUE PARA INSTALACIÓN FIJA VERTICAL, CAUDAL 320 M3/H Y ALTURA DE IMPULSIÓN 5,00 M.C.A., DE ACERO INOXIDABLE Y COMPOSITE CON KIT PARA EL ACOPLAMIENTO DE LAS BOMBAS AL DEPÓSITO. MOTOR DE POTENCIA 5,2 KW, ALIMENTACIÓN 3x400V/50 HZ, INTENSIDAD NOMINAL 12,8 A CUADRO DE REGULACIÓN CON MICROPROCESADOR IP 54 CON ALTERNANCIA AUTOMÁTICA, CAMBIO DE BOMBAS EN CASO DE FALLO Y FUNCIONAMIENTO DE CARGA PUNTA. INCLUIDOS CONTACTOS LIBRES DE TENSIÓN Y PILOTOS PARA INDICACIÓN GENERAL DE FUNCIONAMIENTO Y AVERÍA, ASÍ COMO DISPOSITIVO DE ALARMA CON RESERVA, TUBULADORA, LLAVE DE CORTE DN 150 MM, BRIDAS PN 10/16 SEGÚN DIN 2501.INCLUSO PEQUEÑO MATERIAL Y AYUDAS DE ALBAÑILERÍA. . MEDIDA LA UNIDAD TOTALMENTE CONECTADA Y FUNCIONANDO.

| Código | Ud | Descripción | Rendimiento | Precio | Importe |
|---|---|---|---|---|---|
| ATC00100 | h | CUADRILLA ALBAÑILERIA, FORMADA POR OFICIAL 1ª Y PEON ESP. | 2 | 28.99 | 57.98 |
| TO01900 | h | OF. 1ª FONTANERO | 3.692 | 14.89 | 54.97 |
| SNT781857 |  | GRUPO DE PRESION COMPLETO DE 2 BOMBAS DE 320 M3/H Y 5 MCA CON DEPOSITO POLIETILENO DE 400L (material; 05/05/2006) | 1 | 17558 | 17558.00 |
|  |  | Total |  |  | 17670.95 |

#### 0457 ELEMENTOS COMPLEMENTARIOS
Importe: 12455.09

**E03ENP010** m. CAN.PVC C/REJ.PEAT./TRASN.GRIS 500x130mm
580.48 m. × 20.38 (21.4 con costes indirectos) = 12422.27
Canaleta de drenaje superficial para zonas de carga ligera y pesada, formado por piezas prefabricadas de PVC de 500x130 cm. de medidas exteriores, sin pendiente incorporada y con rejilla de PVC gris, colocadas sobre cama de arena de río compactada, incluso con p.p. de piezas especiales y pequeño material, montado, nivelado y con p.p. de medios auxiliares. INCLUSO PEQUEÑO MATERIAL Y AYUDAS DE ALBAÑILERÍA. Medida la longitud ejecutada.

| Código | Ud | Descripción | Rendimiento | Precio | Importe |
|---|---|---|---|---|---|
| P01AA020 | m3 | Arena de río 0/6 mm. | 0.04 | 15.75 | 0.63 |
| P02ECV080 | ud | Canaleta s/rejilla PVC gris L=500x130 | 1 | 11 | 11.00 |
| TO02100 | h | OFICIAL 1ª | 0.3 | 14.89 | 4.47 |
| TA00100 | h | AYUDANTE | 0.3 | 14.26 | 4.28 |
|  |  | Total |  |  | 20.38 |

| Medición | Uds. | Parcial |
|---|---|---|
| SÓTANO | 580.48 | 580.480 |
| Total |  | 580.48 |

**SNT7800017_1** ud DESAGUE PVC. 150 MM
1 ud × 31.25 (32.82 con costes indirectos) = 32.82
DE DESAGUE O VERTEDERO DE PVC. DE 150 mm. DE DIAMETRO INTERIOR,INCLUSO CONEXIONES, CONTRATUBO, UNIONES CON PIEZAS ESPECIALES, PEQUEÑO MATERIAL Y AYUDAS DE ALBAÑILERIA. MEDIDA LA UNIDAD EJECUTADA. TOTALMENTE CONECTADO Y FUNCIONANDO.

| Código | Ud | Descripción | Rendimiento | Precio | Importe |
|---|---|---|---|---|---|
| ATC00100 | h | CUADRILLA ALBAÑILERIA, FORMADA POR OFICIAL 1ª Y PEON ESP. | 0.25 | 28.99 | 7.25 |
| SNT780017 | m | DESAGÜE PVC. 150 MM. | 1 | 15 | 15.00 |
| TO01900 | h | OF. 1ª FONTANERO | 0.35 | 14.89 | 5.21 |
| WW00300 | u | MATERIAL COMPLEMENTARIO O PZAS.ESPECIALES | 6 | 0.58 | 3.48 |
| WW00400 | u | PEQUEÑO MATERIAL | 1 | 0.31 | 0.31 |
|  |  | Total |  |  | 31.25 |

| Medición | Uds. | Parcial |
|---|---|---|
| DESAGÜE REBOSADERO SMART TANK | 1 | 1.000 |
| Total |  | 1 |

#### 0428 ACOMETIDA
Importe: 791.85

**04WAA00001** u ACOMETIDA A LA RED GENERAL DE ALCANTARILLADO
1 u × 754 (791.85 con costes indirectos) = 791.85
DE ACOMETIDA A LA RED GENERAL DE ALCANTARILLADO, REALIZADA SEGUN ORDENANZA MUNICIPAL. INCLUSO PEQUEÑO MATERIAL Y AYUDAS DE ALBAÑILERÍA. MEDIDA LA UNIDAD TERMINADA Y PROBADA.

| Código | Ud | Descripción | Rendimiento | Precio | Importe |
|---|---|---|---|---|---|
| SW01100 | ud | ACOMETIDA ALCANTAR. S/NORMAS (material) | 1 | 754 | 754.00 |
|  |  | Total |  |  | 754 |

| Medición | Uds. | Parcial |
|---|---|---|
| EXTERIORES | 1 | 1.000 |
| Total |  | 1 |

### 043 PRUEBAS Y ENSAYOS
Importe: 236.31

**E29IS040** ud PRUEBA FUNCIONAMIENTO SANEAMIENTO
3 ud × 75 (78.77 con costes indirectos) = 236.31
Prueba de funcionamiento de la red de saneamiento mediante vertido de agua durante un periodo mínimo de 1 hora y comprobación de la perfecta evacuación y ausencia de embalsamientos en las arquetas.INCLUSO PEQUEÑO MATERIAL Y AYUDAS DE ALBAÑILERÍA.

| Código | Ud | Descripción | Rendimiento | Precio | Importe |
|---|---|---|---|---|---|
| O01OB520 | h. | Equipo técnico laboratorio (mano de obra) | 1.5 | 50 | 75.00 |
|  |  | Total |  |  | 75 |

| Medición | Uds. | Parcial |
|---|---|---|
| TORRE A | 1.5 | 1.500 |
| TORRE B | 1.5 | 1.500 |
| Total |  | 3 |

## 05 ESTRUCTURAS
Importe: 2462684.62

### 05P PREFABRICADOS (10/02/2006)
Importe: 436899.66

**E05HTP08057** m. PILAR H.A. PREF CRUCIFORME TIPO 1 (10/01/2006)
360.95 m. × 179.58 (188.59 con costes indirectos) = 68071.56
Pilar prefabricado de hormigón armado, de sección cruciforme deformada según proyecto, de sección aproximada 0,15 m2, de altura menor de 6 m., construido con HA-40/B20/IIA, armado con 10Ø16 Y ESTRIBO Ø6A15 Y PERFIL CENTRAL HEB-240, PARTE PROPORCIONAL DE CHAPA DE ACERO SUPERIOR E INFERIOR DE 10 MM DE ESPESOR Y 750 MM DE DIAMETRO PARA UNION ATORNILLADA, INCLUSO P.P. DE NUDO DE UNIÓN PREVIO EN FORJADO MEDIANTE HEB-240 Y PLACAS 300.300.10 SOLDADAS, CRUCETA CON B500S Y TORNILLOS ESPECIALES DE APRIETE., P.P. DE PREPARACION DE BASE. incluso ayuda de grúa automóvil para montaje, aplomado, relleno del nudo de enlace con MORTERO GROUT, para montaje y apeos necesarios, terminado. MEDIDO LA ALTURA LIBRE ENTRE PLANTAS.

| Código | Ud | Descripción | Rendimiento | Precio | Importe |
|---|---|---|---|---|---|
| O01OA090 | h. | Cuadrilla A | 0.33 | 36.14 | 11.93 |
| P01HA050 | m3 | Hormigón HA-35/P/20/I central (material) | 0.048 | 81.46 | 3.91 |
| M02GE170 | h. | Grúa telescópica s/camión 20 t. (maquinaria) | 0.06 | 39.33 | 2.36 |
| P03EP08057 | m. | Pilar pref. hgón. cruciforme TIPO 1 (material) | 1 | 161.38 | 161.38 |
|  |  | Total |  |  | 179.58 |

| Medición | Uds. | Alto | Parcial |
|---|---|---|---|
| torre A | 12 | 3.95 | 47.400 |
|  | 60 | 3.20 | 192.000 |
| torre B | 17 | 3.95 | 67.150 |
|  | 17 | 3.20 | 54.400 |
| Total |  |  | 360.95 |

**E05HTP08058** m. PILAR H.A. PREF CRUCIFORME TIPO 2 (11/02/2006)
92.8 m. × 208.05 (218.49 con costes indirectos) = 20275.87
Pilar prefabricado de hormigón armado, de sección cruciforme deformada según ptroyecto, de sección aproximada 0,15 m2, de altura menor de 6 m., construido con HA-40/B20/IIA, armado con 15Ø25 Y ESTRIBO Ø6A15 Y PERFIL CENTRAL HEB-240, PARTE PROPORCIONAL DE CHAPA DE ACERO SUPERIOR E INFERIOR DE 10 MM DE ESPESOR Y 750 MM DE DIAMETRO PARA UNION ATORNILLADA, INCLUSO P.P. DE NUDO DE UNIÓN PREVIO EN FORJADO MEDIANTE HEB-240 Y PLACAS 300.300.10 SOLDADAS, CRUCETA CON B500S Y TORNILLOS ESPECIALES DE APRIETE., P.P. DE PREPARACION DE BASE. incluso ayuda de grúa automóvil para montaje, aplomado, relleno del nudo de enlace con MORTERO GROUT, para montaje y apeos necesarios, terminado. MEDIDO LA ALTURA LIBRE ENTRE PLANTAS.

| Código | Ud | Descripción | Rendimiento | Precio | Importe |
|---|---|---|---|---|---|
| O01OA090 | h. | Cuadrilla A | 0.33 | 36.14 | 11.93 |
| P01HA050 | m3 | Hormigón HA-35/P/20/I central | 0.048 | 81.46 | 3.91 |
| M02GE170 | h. | Grúa telescópica s/camión 20 t. | 0.06 | 39.33 | 2.36 |
| P03EP08058 | m. | Pilar pref. hgón. cruciforme TIPO 2 (material) | 1 | 189.85 | 189.85 |
|  |  | Total |  |  | 208.05 |

| Medición | Uds. | Alto | Parcial |
|---|---|---|---|
| torre A | 12 | 3.20 | 38.400 |
| torre B | 17 | 3.20 | 54.400 |
| Total |  |  | 92.8 |

**E05HTM571** m2 PANTALLA 16 cm 50kg/m2 (11/02/2006)
2566.134 m2 × 71.93 (75.54 con costes indirectos) = 193845.76
Muro prefabricado (PANTALLA A1) de hormigón armado de trazado curvo de 16 cm de espesor con placa prefabricada con hormigón HA-35/20/B/IIa y una cuantía aproximada de acero B 500 S de 50 kg/m², monocapa gris, hasta 4 m. de altura, incluso cajeados perimetrales acabados con UPE120, fibra de vidrio y brras y turrcas de apriete, p.p. de montaje con ayuda de grúa automóvil, apeos y sellado de juntas con cordón de masilla caucho-asfáltica. Terminado. MEDIDA LA SUPERFICIE ÚTIL DEDUCIENDO HUECOS MAYORES DE 1 M2, CONSIDERANDO LA ALTURA, LA LIBRE ENTRE PLANTAS.

| Código | Ud | Descripción | Rendimiento | Precio | Importe |
|---|---|---|---|---|---|
| O01OA090 | h. | Cuadrilla A | 0.25 | 36.14 | 9.04 |
| P03EM010 | m2 | Panel prefabricado 16cm 50kg/m2 acero (material) | 1 | 52.74 | 52.74 |
| P01UJ100 | kg | Masilla caucho-asfáltica (material) | 1.1 | 1.93 | 2.12 |
| M02GE170 | h. | Grúa telescópica s/camión 20 t. | 0.2 | 39.33 | 7.87 |
| M13CP100 | ud | Puntal telesc. normal 1,75-3,10 (maquinaria) | 0.01 | 15.59 | 0.16 |
|  |  | Total |  |  | 71.93 |

| Medición | Uds. | Largo | Alto | Parcial |
|---|---|---|---|---|
| ESCALERAS |  |  |  |  |
| torre A | 1 | 19.29 | 4.30 | 82.947 |
|  | 6 | 19.29 | 4.35 | 503.469 |
|  | 1 | 19.29 | 4.10 | 79.089 |
|  | -8 | 1.00 | 2.30 | -18.400 |
|  | -1 | 1.00 | 3.00 | -3.000 |
| torre B | 1 | 20.63 | 4.30 | 88.709 |
|  | 2 | 20.63 | 3.50 | 144.410 |
|  | 1 | 20.63 | 4.10 | 84.583 |
|  | -4 | 1.00 | 2.30 | -9.200 |
|  | -1 | 1.00 | 3.00 | -3.000 |
| Subtotal |  |  |  | 949.607 |
| ASCENSOR Y CASTILLETE |  |  |  |  |
| torre A | 1 | 9.80 | 3.95 | 38.710 |
|  | 7 | 9.80 | 3.20 | 219.520 |
|  | 1 | 9.80 | 4.10 | 40.180 |
|  | 1 | 3.64 | 4.10 | 14.924 |
|  | 1 | 3.30 | 4.10 | 13.530 |
|  | -2 | 1.00 | 2.30 | -4.600 |
| torre B | 1 | 10.10 | 3.95 | 39.895 |
|  | 2 | 10.10 | 3.20 | 64.640 |
|  | 1 | 10.10 | 4.10 | 41.410 |
|  | 1 | 3.29 | 4.10 | 13.489 |
|  | 1 | 3.51 | 4.10 | 14.391 |
|  | -2 | 1.00 | 2.30 | -4.600 |
| Subtotal |  |  |  | 491.489 |
| ASEOS Y CASTILLETE |  |  |  |  |
| torre A | 1 | 27.74 | 3.95 | 109.573 |
|  | 6 | 27.74 | 3.20 | 532.608 |
|  | 1 | 4.86 | 2.89 | 14.045 |
|  | 1 | 10.78 | 4.10 | 44.198 |
|  | 1 | 12.38 | 3.20 | 39.616 |
|  | -1 | 7.89 | 3.00 | -23.670 |
|  | -7 | 7.89 | 2.30 | -127.029 |
|  | -1 | 6.94 | 2.50 | -17.350 |
| torre B | 1 | 32.05 | 3.95 | 126.598 |
|  | 2 | 32.95 | 3.20 | 210.880 |
|  | 1 | 5.57 | 3.20 | 17.824 |
|  | 1 | 13.61 | 4.10 | 55.801 |
|  | 1 | 12.87 | 3.57 | 45.946 |
|  | -1 | 7.84 | 3.00 | -23.520 |
|  | -3 | 7.84 | 2.30 | -54.096 |
|  | -1 | 8.47 | 2.50 | -21.175 |
| Subtotal |  |  |  | 930.249 |
| PANTALLA SALÓN DE ACTOS | 1 | 49.86 | 3.95 | 196.947 |
|  | -1 | 1.98 | 1.09 | -2.158 |
| Subtotal |  |  |  | 194.789 |
| Subtotal acumulado |  |  |  | 2566.134 |
| Total |  |  |  | 2566.134 |

**E05HTM573** m2 PANTALLA 25 cm 50kg/m2 (11/02/2006)
1095.93 m2 × 83.83 (88.04 con costes indirectos) = 96485.68
Muro prefabricado (PANTALLA A2) de hormigón armado de trazado curvo de 25 cm de espesor con placa prefabrica con hormigón HA-35/20/B/IIa y una cuantía aproximada de acero B 500 S de 50 kg/m², monocapa gris, hasta 4 m. de altura, incluso cajeados perimetrales acabados con UPE120, fibra de vidrio y brras y turrcas de apriete, p.p. de montaje con ayuda de grúa automóvil, apeos y sellado de juntas con cordón de masilla caucho-asfáltica. Terminado. MEDIDA LA SUPERFICIE ÚTIL DEDUCIENDO HUECOS MAYORES DE 1 M2, CONSIDERANDO LA ALTURA, LA LIBRE ENTRE PLANTAS.

| Código | Ud | Descripción | Rendimiento | Precio | Importe |
|---|---|---|---|---|---|
| O01OA090 | h. | Cuadrilla A | 0.4 | 36.14 | 14.46 |
| P03EM033 | m2 | Panel prefabricado 25 cm 50 kg/m2 acero (material) | 1 | 56.48 | 56.48 |
| P01UJ100 | kg | Masilla caucho-asfáltica | 1.5 | 1.93 | 2.90 |
| M02GE170 | h. | Grúa telescópica s/camión 20 t. | 0.25 | 39.33 | 9.83 |
| M13CP100 | ud | Puntal telesc. normal 1,75-3,10 | 0.01 | 15.59 | 0.16 |
|  |  | Total |  |  | 83.83 |

| Medición | Uds. | Largo | Alto | Parcial |
|---|---|---|---|---|
| DISTRIBUIDOR Y OFICINAS |  |  |  |  |
| torre A | 5 | 52.95 | 3.20 | 847.200 |
|  | -45 | 1.00 | 2.30 | -103.500 |
|  | -15 | 1.50 | 2.30 | -51.750 |
|  | -10 | 1.10 | 2.30 | -25.300 |
| torre B | 2 | 83.75 | 3.20 | 536.000 |
|  | -36 | 1.00 | 2.30 | -82.800 |
|  | -4 | 1.10 | 2.30 | -10.120 |
|  | -4 | 1.50 | 2.30 | -13.800 |
| Total |  |  |  | 1095.93 |

**E05HTM574** m2 PANTALLA 25 cm 75kg/m2 (11/02/2006)
545.496 m2 × 101.63 (106.73 con costes indirectos) = 58220.79
Muro prefabricado (PANTALLA A2) de hormigón armado de trazado curvo de 25 cm de espesor con placa prefabrica con hormigón HA-35/20/B/IIa y una cuantía aproximada de acero B 500 S de 75 kg/m², monocapa gris, hasta 4 m. de altura, incluso cajeados perimetrales acabados con UPE120, fibra de vidrio y brras y turrcas de apriete, p.p. de montaje con ayuda de grúa automóvil, apeos y sellado de juntas con cordón de masilla caucho-asfáltica. Terminado. MEDIDA LA SUPERFICIE ÚTIL DEDUCIENDO HUECOS MAYORES DE 1 M2, CONSIDERANDO LA ALTURA, LA LIBRE ENTRE PLANTAS.

| Código | Ud | Descripción | Rendimiento | Precio | Importe |
|---|---|---|---|---|---|
| O01OA090 | h. | Cuadrilla A | 0.4 | 36.14 | 14.46 |
| P03EM034 | m2 | Panel prefabricado 25 cm 75 kg/m2 acero (material) | 1 | 74.28 | 74.28 |
| P01UJ100 | kg | Masilla caucho-asfáltica | 1.5 | 1.93 | 2.90 |
| M02GE170 | h. | Grúa telescópica s/camión 20 t. | 0.25 | 39.33 | 9.83 |
| M13CP100 | ud | Puntal telesc. normal 1,75-3,10 | 0.01 | 15.59 | 0.16 |
|  |  | Total |  |  | 101.63 |

| Medición | Uds. | Largo | Alto | Parcial |
|---|---|---|---|---|
| DISTRIBUIDOR Y OFICINAS |  |  |  |  |
| torre A | 1 | 52.95 | 3.20 | 169.440 |
|  | 1 | 52.95 | 3.95 | 209.153 |
|  | -9 | 1.00 | 2.30 | -20.700 |
|  | -2 | 1.10 | 2.30 | -5.060 |
|  | -4 | 1.50 | 2.30 | -13.800 |
|  | -2 | 4.55 | 3.00 | -27.300 |
|  | -1 | 3.62 | 3.00 | -10.860 |
| torre B | 1 | 83.75 | 3.95 | 330.813 |
|  | -5 | 1.00 | 3.00 | -15.000 |
|  | -1 | 1.50 | 3.00 | -4.500 |
|  | -1 | 2.18 | 3.00 | -6.540 |
|  | -1 | 6.86 | 3.00 | -20.580 |
|  | -1 | 5.49 | 3.00 | -16.470 |
|  | -1 | 7.70 | 3.00 | -23.100 |
| Total |  |  |  | 545.496 |

### 05F FORJADOS
Importe: 350513.59

**EHR010** m² Forjado reticular, horizontal; canto 50 = 40+10 cm;
6127.86 m² × 54.47 (57.2 con costes indirectos) = 350513.59
Formación de forjado reticular, horizontal, con altura libre de planta entre 3 y 4 m; canto 50 = 40+10 cm; hormigón armado HA-30/B/20/IIa fabricado en central y vertido con bomba, volumen 0,284 m³/m²; acero B 500 S UNE 36068 en zona de ábacos, nervios y zunchos, cuantía 31 kg/m²; encofrado y desencofrado continuo con puntales, sopandas metálicas y superficie encofrante de madera tratada reforzada con varillas y perfiles, según NTE-EME; nervios de hormigón "in situ" de 18 cm de espesor, intereje 88 cm; casetón recuperable de PVC, 70x70x40 cm, para 25 usos, incluso p/p de piezas especiales; capa de compresión de 10 cm de espesor, con armadura de reparto formada por malla electrosoldada ME 20x20 de Ø 5 mm, acero B 500 T 6x2,20 UNE 36092. Incluso p/p de macizado de capiteles, refuerzo de huecos y zunchos perimetrales de planta y huecos. Elaborado, transportado y puesto en obra según la Instrucción EHE. Según NTE-EHR y EN 13224.
Incluye: El transporte y movimiento vertical y horizontal de los materiales en obra, incluso carga y descarga de los camiones. Se consideran incluidos todos los elementos integrantes del forjado señalados en los planos y detalles del Proyecto. Replanteo y montaje del encofrado, incluyendo voladizos, huecos, paso de instalaciones, colocación de goterones, molduras, etc. Colocación y montaje de casetones, separadores, armaduras y mallazo. Riego de encofrados y elementos. Vertido y vibrado del hormigón. Regleado y nivelación de la capa de compresión. Curado del hormigón. Desencofrado. Comprobación de las medidas después del desencofrado. Reparación de defectos superficiales. Protección hasta la finalización de las obras frente a acciones mecánicas no previstas en el cálculo. Eliminación de restos, limpieza final y retirada de escombros a vertedero. Parte proporcional de andamiajes y medios auxiliares.
Criterio de medición de proyecto: superficie medida desde las caras exteriores de los zunchos del perímetro, según documentación gráfica de Proyecto, deduciendo los huecos de superficie mayor de 1 m².

| Código | Ud | Descripción | Rendimiento | Precio | Importe |
|---|---|---|---|---|---|
| mt08efq010b | m² | Montaje y desmontaje de sistema de encofrado continuo para forjado reticular de hormigón armado, con casetón recuperable, entre 3 y 4 m de altura libre de planta, compuesto de: puntales, sopandas metálicas y superficie encofrante de madera tratada reforzada con varillas y perfiles. (material) | 1.1 | 12.39 | 13.63 |
| mt07cre010e | Ud | Casetón recuperable de PVC, 70x70x40 cm, para 25 usos, incluso p/p de piezas especiales. (material) | 0.904 | 2.17 | 1.96 |
| mt07aco020h | Ud | Separador de plástico rígido, homologado para forjados reticulares. (material) | 1.2 | 0.03 | 0.04 |
| CA00320 | kg | ACERO B 500 S | 31 | 0.5 | 15.50 |
| mt07ame010ad | m² | Malla electrosoldada ME 20x20 Ø 5-5 B 500 T 6x2,20 UNE 36092. (material) | 1.1 | 1.08 | 1.19 |
| mt10haf010bgbbbca | m³ | Hormigón HA-30/B/20/IIa, fabricado en central vertido con bomba. (material) | 0.284 | 51.23 | 14.55 |
| mo009 | h | Oficial 1ª construcción. (mano de obra; 08/02/2006) | 0.204 | 14.89 | 3.04 |
| mo045 | h | Ayudante construcción. | 0.204 | 14.26 | 2.91 |
| mo057 | h | Peón ordinario construcción. | 0.103 | 13.98 | 1.44 |
| MV00100 | h | VIBRADOR | 0.15 | 1.4 | 0.21 |
|  |  | Total |  |  | 54.47 |

| Medición | Uds. | Largo | Parcial |
|---|---|---|---|
| superficie total | 1 | 8797.23 | 8797.230 |
| huecos de acceso garaje | -1 | 158.10 | -158.100 |
|  | -1 | 136.07 | -136.070 |
| huecos ventilación sótano | -1 | 14.25 | -14.250 |
|  | -1 | 8.87 | -8.870 |
|  | -4 | 12.57 | -50.280 |
| hueco instalaciones | -10 | 1.30 | -13.000 |
| hueco ascensor | -1 | 10.85 | -10.850 |
|  | -1 | 11.67 | -11.670 |
| hueco escalera | -1 | 10.77 | -10.770 |
|  | -1 | 11.08 | -11.080 |
| Losa maciza | -1 | 2244.43 | -2244.430 |
| Total |  |  | 6127.86 |

### 05A ACERO (12/02/2006)
Importe: 807192.39

**05ACJ00040** kg ACERO PERFILES LAM. EN CAL. EN VIGAS, UNION SOLDADA
53845.234 kg × 3.75 (3.94 con costes indirectos) = 212150.22
DE ACERO EN PERFILES LAMINADOS EN CALIENTE S-355 EN VIGAS, MEDIANTE UNION SOLDADA, INCLUSO CORTE Y ELABORACION, MONTAJE, LIJADO, IMPRIMACION CON 40 MICRAS DE MINIO DE PLOMO Y P.P. DE SOLDADURA,PREVIA LIMPIEZA DE BORDES, PLETINAS, CASQUILLOS Y PIEZAS ESPECIALES; CONSTRUIDO SEGUN NBE-EA-95 Y NTE/EAV. MEDIDO EL PESO NOMINAL.

| Código | Ud | Descripción | Rendimiento | Precio | Importe |
|---|---|---|---|---|---|
| CA01400 | kg | ACERO PERFILES S-355, VIGAS ESTRUCT SOLD. (material) | 1.08 | 0.6 | 0.65 |
| TA00200 | h | AYUDANTE ESPECIALISTA | 0.02 | 14.26 | 0.29 |
| TO01600 | h | OF. 1ª CERRAJERO-CHAPISTA (mano de obra) | 0.02 | 14.89 | 0.30 |
| WW00300 | u | MATERIAL COMPLEMENTARIO O PZAS.ESPECIALES | 0.06 | 0.58 | 0.03 |
| WW00400 | u | PEQUEÑO MATERIAL | 8 | 0.31 | 2.48 |
|  |  | Total |  |  | 3.75 |

| Medición | Uds. | Largo | Alto | Parcial |
|---|---|---|---|---|
| 100+350+100/e10 |  |  |  |  |
| Borde forjado nivel +8,45 | 1 | 229.91 | 44.00 | 10116.040 |
| borde forjados plantas tipo torre A | 6 | 94.25 | 44.00 | 24882.000 |
| borde forjados plantas tipo torre B | 2 | 144.51 | 44.00 | 12716.880 |
| Subtotal |  |  |  | 47714.920 |
| Borde techo de rampa acceso 1 |  |  |  |  |
| 400.10 | 2 | 16.18 | 31.40 | 1016.104 |
| 400/10.10 | 2 | 7.62 | 19.63 | 299.161 |
| 140.15 | 2 | 23.79 | 16.50 | 785.070 |
| 200.15 | 2 | 13.50 | 23.60 | 637.200 |
|  | 2 | 7.62 | 23.60 | 359.664 |
| 100.10 | 1 | 5.00 | 7.85 | 39.250 |
| Borde techo de rampa acceso 2 |  |  |  |  |
| 400.10 | 2 | 15.14 | 31.40 | 950.792 |
| 400/10.10 | 2 | 7.62 | 19.63 | 299.161 |
| 140.15 | 2 | 22.75 | 16.50 | 750.750 |
| 200.15 | 2 | 12.59 | 23.60 | 594.248 |
|  | 2 | 7.62 | 23.60 | 359.664 |
| 100.10 | 1 | 5.00 | 7.85 | 39.250 |
| Subtotal |  |  |  | 6130.314 |
| Subtotal acumulado |  |  |  | 53845.234 |
| Total |  |  |  | 53845.234 |

**05ACS00000** kg ACERO PERFILES LAM. EN CAL. EN SOPORTES SIMPLES
2642.857 kg × 1.23 (1.29 con costes indirectos) = 3409.29
DE ACERO EN PERFILES EN CALIENTE S-355 EN SOPORTES SIMPLES, INCLUSO, CORTE, ELABORACION Y MONTAJE,LIJADO, IMPPRIMACION CON 40 MICRAS DE MINIO DE PLOMO Y P.P. DE SOLDADURA DE CABEZA Y BASE CASQUILLOS Y PIEZAS ESPECIALES; CONSTRUIDO SEGUN NBE-EA-95 Y NTE/EAS. MEDIDO EL PESO NOMINAL.

| Código | Ud | Descripción | Rendimiento | Precio | Importe |
|---|---|---|---|---|---|
| TA00200 | h | AYUDANTE ESPECIALISTA | 0.02 | 14.26 | 0.29 |
| WW00400 | u | PEQUEÑO MATERIAL | 0.08 | 0.31 | 0.02 |
| TO01600 | h | OF. 1ª CERRAJERO-CHAPISTA | 0.02 | 14.89 | 0.30 |
| CA01600 | kg | ACERO PERFILES SOPORTES SIMPLES (material) | 1.08 | 0.55 | 0.59 |
| WW00300 | u | MATERIAL COMPLEMENTARIO O PZAS.ESPECIALES | 0.06 | 0.58 | 0.03 |
|  |  | Total |  |  | 1.23 |

| Medición | Uds. | Largo | Alto | Parcial |
|---|---|---|---|---|
| 100.100.6 |  |  |  |  |
| pantalla torre A | 2 | 2.50 | 16.70 | 83.500 |
| pantalla torre B | 3 | 2.50 | 16.70 | 125.250 |
| muro inclinado torre A | 14 | 1.65 | 16.70 | 385.770 |
| muro inclinado torre B | 18 | 2.17 | 16.70 | 652.302 |
| Subtotal |  |  |  | 1246.822 |
| 180.140.8 |  |  |  |  |
| acceso a garaje 1 | 2 | 0.80 | 36.45 | 58.320 |
|  | 2 | 4.40 | 36.45 | 320.760 |
|  | 2 | 4.50 | 36.45 | 328.050 |
| acceso a garaje 2 | 2 | 0.70 | 36.45 | 51.030 |
|  | 2 | 4.25 | 36.45 | 309.825 |
|  | 2 | 4.50 | 36.45 | 328.050 |
| Subtotal |  |  |  | 1396.035 |
| Subtotal acumulado |  |  |  | 2642.857 |
| Total |  |  |  | 2642.857 |

**05ACW00051** kg ACERO A42B EN PLACA DE ANCLAJE A MURO HORMIGON O FABRICA
710 kg × 1.65 (1.73 con costes indirectos) = 1228.30
DE ACERO S-355 EN PLACA DE ANCLAJE A MURO DE HORMIGON O DE FABRICA, CON CUATRO BARRAS DE ACERO B 500 S DE 16 mm. Y TALADRO CENTRAL DE 5 cm. DE DIAMETRO, INCLUSO CORTE, ELABORACION Y MONTAJE,IMPRIMACION CON 40 MICRAS DE MINIO AL PLOMO Y P.P. DE ELEMENTOS DE UNION Y AYUDAS DE ALBAÑILERIA;CONSTRUIDO SEGUN NBE-EA-95 Y NTE/EAV. MEDIDO EL PESO NOMINAL.

| Código | Ud | Descripción | Rendimiento | Precio | Importe |
|---|---|---|---|---|---|
| CA00320 | kg | ACERO B 500 S | 0.264 | 0.5 | 0.13 |
| CA00700 | kg | ACERO EN CHAPA ELABORADO Y PINTADO (material) | 0.816 | 0.83 | 0.68 |
| TO02100 | h | OFICIAL 1ª | 0.028 | 14.89 | 0.42 |
| TP00200 | h | PEON ORDINARIO | 0.028 | 13.98 | 0.39 |
| WW00400 | u | PEQUEÑO MATERIAL | 0.1 | 0.31 | 0.03 |
|  |  | Total |  |  | 1.65 |

| Medición | Uds. | Largo | Ancho | Alto | Parcial |
|---|---|---|---|---|---|
| pantalla torre A 100.100.6 | 4 | 0.04 |  | 100.00 | 16.000 |
| pantalla torre B | 6 | 0.04 |  | 100.00 | 24.000 |
| muro inclinado torre A | 28 | 0.04 |  | 100.00 | 112.000 |
| muro inclinado torre B | 36 | 0.04 |  | 100.00 | 144.000 |
| acceso a garaje | 4 | 0.75 | 0.75 | 144.00 | 324.000 |
|  | 8 | 0.75 | 0.15 | 100.00 | 90.000 |
| Total |  |  |  |  | 710 |

**05HAC00015** kg ACERO EN BARRAS CORRUGADAS TIPO B 500 S
656005.091 kg × 0.86 (0.9 con costes indirectos) = 590404.58
DE ACERO EN BARRAS CORRUGADAS TIPO B 500 S PARA ELEMENTOS ESTRUCTURALES VARIOS, INCLUSO CORTE, LABRADO,COLOCACION Y P.P. DE ATADO CON ALAMBRE RECOCIDO Y SEPARADORES;PUESTO EN OBRA SEGUN EHE. MEDIDO EN PESO NOMINAL.

| Código | Ud | Descripción | Rendimiento | Precio | Importe |
|---|---|---|---|---|---|
| CA01700 | kg | ALAMBRE DE ATAR | 0.005 | 0.71 | 0.00 |
| TO00600 | h | OF. 1ª FERRALLISTA | 0.02 | 14.89 | 0.30 |
| CA00320 | kg | ACERO B 500 S | 1.08 | 0.5 | 0.54 |
| WW00400 | u | PEQUEÑO MATERIAL | 0.05 | 0.31 | 0.02 |
|  |  | Total |  |  | 0.86 |

| Medición | Uds. | Largo | Ancho | Alto | Parcial |
|---|---|---|---|---|---|
| PILARES |  |  |  |  |  |
| TIPO 1 (3,60) |  |  |  |  |  |
| principal | 16 | 12.00 | 4.55 | 1.58 | 1380.288 |
| estribos | 16 | 16.00 | 1.48 | 0.22 | 83.354 |
|  | 16 | 32.00 | 1.30 | 0.22 | 146.432 |
| TIPO 1 (3,95) |  |  |  |  |  |
| principal | 33 | 12.00 | 4.90 | 1.58 | 3065.832 |
| estribos | 33 | 16.00 | 1.48 | 0.22 | 171.917 |
|  | 33 | 32.00 | 1.30 | 0.22 | 302.016 |
| TIPO 2 (3,60) |  |  |  |  |  |
| principal | 16 | 12.00 | 4.55 | 2.47 | 2157.792 |
| estribos | 16 | 16.00 | 1.48 | 0.22 | 83.354 |
|  | 16 | 32.00 | 1.30 | 0.22 | 146.432 |
| TIPO 2 (3,95) |  |  |  |  |  |
| principal | 5 | 12.00 | 4.80 | 2.47 | 711.360 |
| estribos | 5 | 16.00 | 1.48 | 0.22 | 26.048 |
|  | 5 | 32.00 | 1.30 | 0.22 | 45.760 |
| TIPO 3 (3,60) |  |  |  |  |  |
| principal | 13 | 12.00 | 4.55 | 3.85 | 2732.730 |
| estribos | 13 | 16.00 | 1.48 | 0.22 | 67.725 |
|  | 13 | 32.00 | 1.30 | 0.22 | 118.976 |
| TIPO 3 (3,95) |  |  |  |  |  |
| principal | 19 | 12.00 | 4.90 | 3.85 | 4301.220 |
| estribos | 19 | 16.00 | 1.48 | 0.22 | 98.982 |
|  | 19 | 32.00 | 1.30 | 0.22 | 173.888 |
| TIPO 4 (3,95) |  |  |  |  |  |
| principal | 28 | 16.00 | 4.90 | 1.58 | 3468.416 |
| estribos | 28 | 16.00 | 2.27 | 0.22 | 223.731 |
|  | 28 | 32.00 | 1.90 | 0.22 | 374.528 |
| TIPO 5 (3,95) |  |  |  |  |  |
| principal | 1 | 16.00 | 4.90 | 2.47 | 193.648 |
| estribos | 1 | 16.00 | 2.27 | 0.22 | 7.990 |
|  | 1 | 32.00 | 1.90 | 0.22 | 13.376 |
| Subtotal |  |  |  |  | 20095.795 |
| PANTALLAS |  |  |  |  |  |
| TORRE A |  |  |  |  |  |
| PANTALLAS DISTRIBUIDOR |  |  |  |  |  |
| horizontales | 2 | 25.00 | 52.95 | 2.47 | 6539.325 |
| solapes | 2 | 85.00 | 1.46 | 2.47 | 613.054 |
| doblado en patilla hueco | 8 | 15.00 | 0.25 | 2.47 | 74.100 |
| verticales | 2 | 353.00 | 4.65 | 2.47 | 8108.763 |
| huecos | -4 | 15.00 | 1.50 | 2.47 | -222.300 |
|  | -4 | 10.00 | 2.51 | 2.47 | -247.988 |
| PANTALLAS ESCALERA |  |  |  |  |  |
| horizontales | 2 | 25.00 | 19.30 | 1.58 | 1524.700 |
| solapes | 2 | 35.00 | 1.16 | 1.58 | 128.296 |
| doblado en patilla hueco | 4 | 15.00 | 0.25 | 1.58 | 23.700 |
| verticales | 2 | 185.00 | 4.65 | 1.58 | 2718.390 |
| huecos | -2 | 15.00 | 1.30 | 1.58 | -61.620 |
|  | -2 | 8.00 | 2.51 | 1.58 | -63.453 |
| PANTALLAS ASEOS |  |  |  |  |  |
| horizontales | 2 | 25.00 | 27.28 | 1.58 | 2155.120 |
| solapes | 2 | 20.00 | 1.16 | 1.58 | 73.312 |
| doblado en patilla hueco | 12 | 15.00 | 0.25 | 1.58 | 71.100 |
| verticales | 2 | 128.00 | 4.65 | 1.58 | 1880.832 |
| huecos | -4 | 15.00 | 1.75 | 1.58 | -165.900 |
|  | -4 | 11.00 | 2.51 | 1.58 | -174.495 |
|  | -2 | 15.00 | 7.90 | 1.58 | -374.460 |
|  | -2 | 52.00 | 2.51 | 1.58 | -412.443 |
| refuerzo hueco | 1 | 10.00 | 9.17 | 1.58 | 144.886 |
| estribos | 1 | 61.00 | 1.45 | 0.22 | 19.459 |
| PANTALLAS ASCENSOR |  |  |  |  |  |
| verticales | 1 | 148.00 | 4.65 | 1.58 | 1087.356 |
| horizontales | 4 | 25.00 | 3.18 | 1.58 | 502.440 |
|  | 2 | 25.00 | 6.20 | 1.58 | 489.800 |
|  | 4 | 25.00 | 0.90 | 1.58 | 142.200 |
| cosido esquinas | 4 | 25.00 | 0.95 | 1.58 | 150.100 |
| TORRE B |  |  |  |  |  |
| PANTALLAS ESCALERA |  |  |  |  |  |
| horizontales | 2 | 25.00 | 20.63 | 1.58 | 1629.770 |
| solapes | 2 | 35.00 | 1.16 | 1.58 | 128.296 |
| doblado en patilla hueco | 4 | 15.00 | 0.25 | 1.58 | 23.700 |
| verticales | 2 | 137.00 | 4.65 | 1.58 | 2013.078 |
| huecos | -2 | 15.00 | 1.30 | 1.58 | -61.620 |
|  | -2 | 8.00 | 2.51 | 1.58 | -63.453 |
| PANTALLAS ASEOS |  |  |  |  |  |
| horizontales | 2 | 25.00 | 32.05 | 1.58 | 2531.950 |
| solapes | 4 | 25.00 | 1.16 | 1.58 | 183.280 |
| doblado en patilla hueco | 4 | 15.00 | 0.25 | 1.58 | 23.700 |
| verticales | 2 | 128.00 | 4.65 | 1.58 | 1880.832 |
| huecos | -2 | 15.00 | 7.84 | 1.58 | -371.616 |
|  | -2 | 52.00 | 2.51 | 1.58 | -412.443 |
| refuerzo hueco | 1 | 10.00 | 9.43 | 1.58 | 148.994 |
| estribos | 1 | 62.00 | 1.45 | 0.22 | 19.778 |
| PANTALLAS ASCENSOR |  |  |  |  |  |
| verticales | 1 | 147.00 | 4.65 | 1.58 | 1080.009 |
| horizontales | 4 | 25.00 | 3.03 | 1.58 | 478.740 |
|  | 2 | 25.00 | 6.79 | 1.58 | 536.410 |
|  | 4 | 25.00 | 0.90 | 1.58 | 142.200 |
| cosido esquinas | 4 | 25.00 | 0.95 | 1.58 | 150.100 |
| PANTALLAS DISTRIBUIDOR |  |  |  |  |  |
| D4 |  |  |  |  |  |
| horizontales | 2 | 25.00 | 3.87 | 2.47 | 477.945 |
|  | 4 | 25.00 | 7.90 | 2.47 | 1951.300 |
|  | 2 | 25.00 | 9.95 | 2.47 | 1228.825 |
| solapes | 8 | 12.00 | 0.88 | 2.47 | 208.666 |
| verticales | 2 | 25.00 | 4.65 | 2.47 | 574.275 |
|  | 4 | 52.00 | 4.65 | 2.47 | 2388.984 |
|  | 2 | 66.00 | 4.65 | 2.47 | 1516.086 |
| doblado en patilla hueco | 8 | 15.00 | 0.25 | 2.47 | 74.100 |
| huecos | -2 | 15.00 | 1.50 | 2.47 | -111.150 |
|  | -2 | 15.00 | 1.70 | 2.47 | -125.970 |
|  | -2 | 10.00 | 2.51 | 2.47 | -123.994 |
|  | -2 | 11.00 | 2.51 | 2.47 | -136.393 |
| D5 |  |  |  |  |  |
| horizontales | 2 | 38.00 | 14.33 | 2.47 | 2690.028 |
|  | 2 | 38.00 | 12.51 | 2.47 | 2348.377 |
|  | 2 | 38.00 | 12.83 | 2.47 | 2408.448 |
|  | 2 | 38.00 | 14.74 | 2.47 | 2766.993 |
| solapes | 8 | 12.00 | 0.88 | 2.47 | 208.666 |
|  | 8 | 15.00 | 1.46 | 2.47 | 432.744 |
| verticales | 2 | 143.00 | 4.65 | 2.47 | 3284.853 |
|  | 2 | 123.00 | 4.65 | 2.47 | 2825.433 |
|  | 2 | 128.00 | 4.65 | 2.47 | 2940.288 |
|  | 2 | 147.00 | 4.65 | 2.47 | 3376.737 |
| doblado en patilla hueco | 16 | 23.00 | 0.25 | 2.47 | 227.240 |
| huecos | -2 | 23.00 | 10.33 | 2.47 | -1173.695 |
|  | -2 | 23.00 | 8.33 | 2.47 | -946.455 |
|  | -2 | 23.00 | 8.83 | 2.47 | -1003.265 |
|  | -2 | 23.00 | 10.74 | 2.47 | -1220.279 |
|  | -2 | 103.00 | 2.51 | 2.47 | -1277.138 |
|  | -2 | 83.00 | 2.51 | 2.47 | -1029.150 |
|  | -2 | 88.00 | 2.51 | 2.47 | -1091.147 |
|  | -2 | 107.00 | 2.51 | 2.47 | -1326.736 |
| refuerzos | 1 | 8.00 | 14.33 | 2.47 | 283.161 |
|  | 1 | 8.00 | 12.51 | 2.47 | 247.198 |
|  | 1 | 8.00 | 12.83 | 2.47 | 253.521 |
|  | 1 | 8.00 | 14.74 | 2.47 | 291.262 |
| solapes refuerzos | 4 | 8.00 | 1.46 | 2.47 | 115.398 |
| estribos refuerzos | 1 | 95.00 | 2.00 | 0.22 | 41.800 |
|  | 1 | 82.00 | 2.00 | 0.22 | 36.080 |
|  | 1 | 85.00 | 2.00 | 0.22 | 37.400 |
|  | 1 | 98.00 | 2.00 | 0.22 | 43.120 |
| Subtotal |  |  |  |  | 58499.535 |
| LOSAS |  |  |  |  |  |
| PLANTA BAJA (+3,8 / +4,15) |  |  |  |  |  |
| LOSA JUNTO RAMPA NORTE |  |  |  |  |  |
| viga borde rampa | 1 | 12.00 | 11.77 | 2.47 | 348.863 |
| refuerzos laterales viga | 1 | 2.00 | 11.77 | 0.89 | 20.951 |
| estribos viga | 58 | 4.00 | 1.40 | 0.40 | 129.920 |
| viga borde hueco | 1 | 8.00 | 14.33 | 2.47 | 283.161 |
| estribos viga | 72 | 1.00 | 1.50 | 0.40 | 43.200 |
| solape viga | 1 | 8.00 | 0.73 | 2.47 | 14.425 |
| formación inferior | 1 | 13.33 | 110.54 | 2.47 | 3639.541 |
| formación superior | 1 | 6.67 | 163.50 | 3.85 | 4198.598 |
| refuerzo longitudinal inferior | 1 | 8.00 | 1.80 | 2.47 | 35.568 |
| refuerzo longitudinal superior | 3 | 2.00 | 5.15 | 3.85 | 118.965 |
| refuerzo transversal superior | 4 | 3.00 | 5.05 | 3.85 | 233.310 |
| LOSA JUNTO TORRE A |  |  |  |  |  |
| viga borde hueco | 1 | 8.00 | 11.50 | 2.47 | 227.240 |
| estribos viga | 72 | 1.00 | 1.50 | 0.40 | 43.200 |
| solape viga | 1 | 8.00 | 0.73 | 2.47 | 14.425 |
| formación inferior | 1 | 13.33 | 190.00 | 2.47 | 6255.769 |
| formación superior | 1 | 6.67 | 280.00 | 3.85 | 7190.260 |
| refuerzo longitudinal inferior | 1 | 9.00 | 1.80 | 2.47 | 40.014 |
| refuerzo longitudinal superior | 5 | 2.00 | 5.65 | 1.58 | 89.270 |
|  | 2 | 2.00 | 3.25 | 1.58 | 20.540 |
| refuerzo transversal superior | 42 | 1.00 | 226.00 | 3.85 | 36544.200 |
|  | 5 | 2.00 | 1.60 | 0.89 | 14.240 |
|  | 5 | 2.00 | 2.75 | 3.85 | 105.875 |
|  | 5 | 1.00 | 4.75 | 3.85 | 91.438 |
|  | 2 | 1.00 | 5.30 | 1.58 | 16.748 |
| viga cambio cota | 1 | 14.00 | 12.60 | 3.85 | 679.140 |
|  | 1 | 4.00 | 12.60 | 0.89 | 44.856 |
|  | 84 | 2.00 | 2.50 | 0.40 | 168.000 |
| anclajes en cambio cota | 42 | 1.00 | 2.40 | 1.58 | 159.264 |
|  | 42 | 1.00 | 1.50 | 2.47 | 155.610 |
|  | 42 | 1.00 | 1.40 | 2.47 | 145.236 |
| LOSA SUR-ESTE |  |  |  |  |  |
| armadura base inferior | 1 | 13.33 | 100.47 | 2.47 | 3307.985 |
| armadura base superior | 1 | 13.33 | 100.47 | 2.47 | 3307.985 |
| refuerzo longitudinal superior | 4 | 2.00 | 5.00 | 3.85 | 154.000 |
|  | 3 | 2.00 | 4.05 | 3.85 | 93.555 |
|  | 25 | 1.00 | 3.30 | 3.85 | 317.625 |
|  | 2 | 1.00 | 2.50 | 3.85 | 19.250 |
|  | 2 | 2.00 | 4.20 | 3.85 | 64.680 |
|  | 3 | 1.00 | 3.05 | 3.85 | 35.228 |
| refuerzo transversal superior | 2 | 1.00 | 4.60 | 0.89 | 8.188 |
|  | 5 | 1.00 | 2.90 | 1.58 | 22.910 |
|  | 4 | 2.00 | 4.40 | 2.47 | 86.944 |
|  | 5 | 1.00 | 3.90 | 0.89 | 17.355 |
| viga borde hueco | 1 | 8.00 | 13.50 | 2.47 | 266.760 |
| estribos viga | 67 | 1.00 | 1.50 | 0.40 | 40.200 |
| solape viga | 1 | 8.00 | 0.73 | 2.47 | 14.425 |
| LOSA SUR-OESTE |  |  |  |  |  |
| armadura base inferior | 1 | 13.33 | 94.72 | 2.47 | 3118.665 |
| armadura base superior | 1 | 13.33 | 94.72 | 2.47 | 3118.665 |
| refuerzo longitudinal inferior | 7 | 1.00 | 1.80 | 2.47 | 31.122 |
|  | 9 | 1.00 | 3.05 | 2.47 | 67.802 |
| refuerzo longitudinal superior | 9 | 2.00 | 3.40 | 3.85 | 235.620 |
|  | 19 | 1.00 | 2.20 | 3.85 | 160.930 |
|  | 4 | 1.00 | 3.40 | 2.47 | 33.592 |
|  | 3 | 1.00 | 3.40 | 2.47 | 25.194 |
| refuerzo transversal superior | 4 | 1.00 | 4.10 | 2.47 | 40.508 |
|  | 3 | 1.00 | 3.60 | 0.89 | 9.612 |
|  | 6 | 1.00 | 2.70 | 2.47 | 40.014 |
|  | 4 | 1.00 | 3.00 | 2.47 | 29.640 |
|  | 2 | 1.00 | 2.30 | 2.47 | 11.362 |
|  | 3 | 1.00 | 2.40 | 1.58 | 11.376 |
| viga borde hueco | 1 | 8.00 | 13.50 | 2.47 | 266.760 |
| estribos viga | 67 | 1.00 | 1.50 | 0.40 | 40.200 |
| solape viga | 1 | 8.00 | 0.73 | 2.47 | 14.425 |
| LOSA TORRES |  |  |  |  |  |
| armadura base inferior | 1 | 13.33 | 1830.40 | 2.47 | 60266.103 |
| armadura base superior | 1 | 13.33 | 1830.40 | 2.47 | 60266.103 |
| refuerzo longitudinal superior | 2 | 1.00 | 2.75 | 1.58 | 8.690 |
|  | 1 | 1.00 | 2.65 | 0.89 | 2.359 |
|  | 6 | 3.00 | 5.90 | 3.85 | 408.870 |
|  | 5 | 3.00 | 5.85 | 3.85 | 337.838 |
|  | 4 | 1.00 | 3.10 | 2.47 | 30.628 |
|  | 5 | 1.00 | 2.90 | 1.58 | 22.910 |
|  | 7 | 3.00 | 5.70 | 3.85 | 460.845 |
|  | 10 | 1.00 | 1.55 | 1.58 | 24.490 |
|  | 7 | 1.00 | 4.75 | 0.89 | 29.593 |
|  | 9 | 1.00 | 5.00 | 1.58 | 71.100 |
|  | 3 | 1.00 | 2.65 | 1.58 | 12.561 |
|  | 4 | 1.00 | 2.85 | 1.58 | 18.012 |
|  | 3 | 1.00 | 2.75 | 1.58 | 13.035 |
|  | 2 | 1.00 | 4.50 | 2.47 | 22.230 |
|  | 17 | 1.00 | 5.15 | 3.85 | 337.068 |
|  | 19 | 1.00 | 3.70 | 1.58 | 111.074 |
|  | 2 | 2.00 | 3.75 | 3.85 | 57.750 |
|  | 19 | 1.00 | 5.20 | 3.85 | 380.380 |
|  | 24 | 1.00 | 3.35 | 3.85 | 309.540 |
|  | 6 | 1.00 | 4.50 | 3.85 | 103.950 |
|  | 11 | 1.00 | 3.30 | 2.47 | 89.661 |
|  | 20 | 1.00 | 3.65 | 2.47 | 180.310 |
|  | 14 | 1.00 | 4.65 | 1.58 | 102.858 |
|  | 5 | 2.00 | 5.70 | 2.47 | 140.790 |
|  | 1 | 1.00 | 4.35 | 0.89 | 3.872 |
|  | 70 | 1.00 | 6.00 | 3.85 | 1617.000 |
|  | 20 | 1.00 | 4.20 | 2.47 | 207.480 |
|  | 6 | 1.00 | 4.25 | 1.58 | 40.290 |
| refuerzo transversal superior | 5 | 1.00 | 4.75 | 0.89 | 21.138 |
|  | 1 | 1.00 | 4.75 | 0.89 | 4.228 |
|  | 4 | 3.00 | 5.10 | 3.85 | 235.620 |
|  | 5 | 3.00 | 5.45 | 3.85 | 314.738 |
|  | 5 | 2.00 | 5.60 | 2.47 | 138.320 |
|  | 4 | 2.00 | 5.60 | 2.47 | 110.656 |
|  | 35 | 1.00 | 2.40 | 1.58 | 132.720 |
|  | 5 | 2.00 | 4.75 | 0.89 | 42.275 |
|  | 4 | 1.00 | 3.50 | 0.89 | 12.460 |
|  | 1 | 1.00 | 2.40 | 1.58 | 3.792 |
|  | 4 | 1.00 | 3.00 | 2.47 | 29.640 |
|  | 19 | 1.00 | 4.80 | 3.85 | 351.120 |
|  | 11 | 1.00 | 3.35 | 0.89 | 32.797 |
|  | 26 | 1.00 | 5.70 | 3.85 | 570.570 |
|  | 6 | 1.00 | 4.00 | 0.89 | 21.360 |
|  | 6 | 1.00 | 4.20 | 1.58 | 39.816 |
|  | 23 | 1.00 | 5.05 | 3.85 | 447.178 |
|  | 15 | 1.00 | 4.00 | 3.85 | 231.000 |
|  | 4 | 1.00 | 3.20 | 1.58 | 20.224 |
|  | 11 | 1.00 | 7.70 | 3.85 | 326.095 |
|  | 25 | 1.00 | 3.75 | 3.85 | 360.938 |
|  | 1 | 3.33 | 26.20 | 1.58 | 137.849 |
|  | 1 | 3.33 | 86.27 | 3.85 | 1106.025 |
|  | 1 | 3.33 | 23.90 | 1.58 | 125.747 |
| viga borde hueco | 2 | 8.00 | 13.50 | 2.47 | 533.520 |
| estribos viga | 136 | 1.00 | 1.50 | 0.40 | 81.600 |
| solape viga | 2 | 8.00 | 0.73 | 2.47 | 28.850 |
| viga de refuerzo | 2 | 8.00 | 8.30 | 2.47 | 328.016 |
|  | 2 | 8.00 | 3.47 | 2.47 | 137.134 |
|  | 156 | 1.00 | 1.70 | 0.40 | 106.080 |
| viga borde escalera torre A | 1 | 6.00 | 2.97 | 1.58 | 28.156 |
| estribos viga borde escalera | 20 | 1.00 | 1.30 | 0.40 | 10.400 |
| viga borde escalera torre A | 1 | 6.00 | 3.19 | 1.58 | 30.241 |
| estribos viga borde escalera | 21 | 1.00 | 1.30 | 0.40 | 10.920 |
| RAMPA NORTE |  |  |  |  |  |
| armado superior | 1 | 10.00 | 146.88 | 1.58 | 2320.704 |
| armado inferior | 1 | 13.33 | 146.88 | 1.58 | 3093.498 |
| solapes | 4 | 60.00 | 1.25 | 1.58 | 474.000 |
| refuerzo superior muros | 29 | 5.00 | 2.00 | 2.47 | 716.300 |
| vigas borde | 2 | 6.00 | 34.00 | 2.47 | 1007.760 |
| estribos viga borde | 226 | 1.00 | 1.10 | 0.40 | 99.440 |
| vigas por pilares | 3 | 5.00 | 4.50 | 2.47 | 166.725 |
| estribos viga por pilares | 30 | 3.00 | 1.80 | 0.40 | 64.800 |
| apoyo fin de rampa | 1 | 16.00 | 4.50 | 2.47 | 177.840 |
|  | 1 | 12.00 | 4.50 | 1.58 | 85.320 |
| estribos | 22 | 1.00 | 3.00 | 0.40 | 26.400 |
| anclajes para losa transición | 15 | 1.00 | 0.50 | 1.58 | 11.850 |
| losa de transición | 2 | 13.33 | 21.00 | 0.89 | 498.275 |
| solapes | 4 | 12.00 | 1.54 | 2.47 | 182.582 |
| RAMPA SUR |  |  |  |  |  |
| armado superior | 1 | 10.00 | 127.44 | 1.58 | 2013.552 |
| armado inferior | 1 | 13.33 | 127.44 | 1.58 | 2684.065 |
| refuerzo superior muros | 29 | 5.00 | 1.75 | 2.47 | 626.763 |
| vigas borde | 2 | 6.00 | 29.50 | 2.47 | 874.380 |
| estribos viga borde | 196.67 | 1.00 | 1.10 | 0.40 | 86.535 |
| vigas por pilares | 3 | 5.00 | 4.50 | 2.47 | 166.725 |
| estribos viga por pilares | 30 | 3.00 | 1.80 | 0.40 | 64.800 |
| solapes | 3 | 12.00 | 1.54 | 2.47 | 136.937 |
| apoyo fin de rampa | 1 | 16.00 | 4.50 | 2.47 | 177.840 |
|  | 1 | 12.00 | 4.50 | 1.58 | 85.320 |
| estribos | 22 | 1.00 | 2.00 | 0.40 | 17.600 |
| anclajes para losa transición | 15 | 1.00 | 0.50 | 1.58 | 11.850 |
| losa de transición | 2 | 13.33 | 19.00 | 0.89 | 450.821 |
| TECHO RAMPA NORTE |  |  |  |  |  |
| armado superior | 1 | 13.33 | 150.99 | 1.58 | 3180.061 |
| armado inferior | 1 | 13.33 | 150.99 | 1.58 | 3180.061 |
| solapes | 3 | 60.00 | 1.25 | 1.58 | 355.500 |
| murete | 2 | 210.00 | 1.80 | 2.47 | 1867.320 |
|  | 2 | 3.00 | 37.50 | 2.47 | 555.750 |
| solapes murete | 3 | 6.00 | 1.54 | 2.47 | 68.468 |
| viga murete | 1 | 4.00 | 37.50 | 1.58 | 237.000 |
| solapes viga murete | 3 | 4.00 | 1.25 | 1.58 | 23.700 |
| estribos viga murete | 187 | 1.00 | 1.20 | 0.40 | 89.760 |
| TECHO RAMPA SUR |  |  |  |  |  |
| armado superior | 1 | 13.33 | 116.64 | 1.58 | 2456.602 |
| armado inferior | 1 | 13.33 | 116.64 | 1.58 | 2456.602 |
| solapes | 3 | 60.00 | 1.25 | 1.58 | 355.500 |
| murete | 2 | 210.00 | 1.80 | 2.47 | 1867.320 |
|  | 2 | 3.00 | 33.00 | 2.47 | 489.060 |
| solapes murete | 3 | 6.00 | 1.54 | 2.47 | 68.468 |
| viga murete | 1 | 4.00 | 33.00 | 1.58 | 208.560 |
| solapes viga murete | 4 | 4.00 | 1.25 | 1.58 | 31.600 |
| estribos viga murete | 165 | 1.00 | 1.20 | 0.40 | 79.200 |
| Subtotal |  |  |  |  | 241766.231 |
| LOSAS +8,45 |  |  |  |  |  |
| armadura base superior | 1 | 6.67 | 2343.80 | 1.58 | 24700.371 |
| solapes armadura base superior | 630 | 1.00 | 0.80 | 1.58 | 796.320 |
| armadura base inferior | 1 | 6.67 | 2343.80 | 1.58 | 24700.371 |
|  | 630 | 1.00 | 0.80 | 1.58 | 796.320 |
| FORJADO ENTRE TORRES |  |  |  |  |  |
| refuerzos superiores | 1 | 4.00 | 9.30 | 1.58 | 58.776 |
|  | 1 | 4.00 | 10.70 | 1.58 | 67.624 |
|  | 1 | 4.00 | 10.50 | 1.58 | 66.360 |
|  | 1 | 3.33 | 56.58 | 3.85 | 725.384 |
|  | 1 | 3.33 | 19.21 | 3.85 | 246.282 |
|  | 1 | 3.33 | 24.24 | 3.85 | 310.769 |
|  | 1 | 3.33 | 13.33 | 3.85 | 170.897 |
| solapes en angulo | 1 | 101.00 | 1.00 | 1.58 | 159.580 |
| refuerzos inferiores | 1 | 4.00 | 9.30 | 1.58 | 58.776 |
|  | 1 | 4.00 | 10.70 | 1.58 | 67.624 |
|  | 1 | 4.00 | 10.50 | 1.58 | 66.360 |
|  | 1 | 6.67 | 10.12 | 1.58 | 106.651 |
|  | 1 | 3.33 | 53.59 | 1.58 | 281.958 |
|  | 1 | 3.33 | 96.66 | 1.58 | 508.567 |
|  | 1 | 6.67 | 55.58 | 1.58 | 585.735 |
|  | 1 | 3.33 | 56.03 | 1.58 | 294.796 |
| solapes | 1 | 101.00 | 1.00 | 1.58 | 159.580 |
| TORRE A |  |  |  |  |  |
| refuerzo superior pantallas | 5 | 3.33 | 43.00 | 3.85 | 2756.408 |
|  | 3 | 3.33 | 48.00 | 3.85 | 1846.152 |
| solapes en ángulo | 233 | 1.00 | 1.00 | 0.89 | 207.370 |
| refuerzos pilares (2) | 9 | 12.00 | 2.00 | 3.85 | 831.600 |
| refuerzos pilares | 1 | 7.00 | 8.80 | 3.85 | 237.160 |
|  | 1 | 7.00 | 7.30 | 3.85 | 196.735 |
|  | 1 | 7.00 | 6.51 | 3.85 | 175.445 |
|  | 1 | 75.00 | 2.00 | 3.85 | 577.500 |
| refuerzos radiales superiores | 1 | 4.00 | 8.71 | 0.89 | 31.008 |
|  | 1 | 4.00 | 9.59 | 0.89 | 34.140 |
|  | 1 | 4.00 | 10.60 | 0.89 | 37.736 |
|  | 1 | 4.00 | 10.30 | 0.89 | 36.668 |
|  | 1 | 4.00 | 9.51 | 0.89 | 33.856 |
|  | 1 | 4.00 | 7.36 | 0.89 | 26.202 |
|  | 1 | 4.00 | 6.74 | 0.89 | 23.994 |
|  | 1 | 4.00 | 7.10 | 0.89 | 25.276 |
| armadura base inferior | 1 | 6.67 | 706.87 | 0.89 | 4196.192 |
| solapes armadura base inferior | 34 | 1.00 | 0.60 | 0.89 | 18.156 |
| refuerzo inferior entre pantalla y pilares | 1 | 142.00 | 3.50 | 0.89 | 442.330 |
| solapes en ángulo | 233 | 1.00 | 1.00 | 0.89 | 207.370 |
| refuerzos inferior entre pilares | 3 | 4.00 | 8.40 | 2.47 | 248.976 |
|  | 2 | 4.00 | 7.11 | 2.47 | 140.494 |
|  | 4 | 4.00 | 6.82 | 2.47 | 269.526 |
|  | 3 | 4.00 | 6.99 | 2.47 | 207.184 |
| refuerzos radiales inferiores | 1 | 4.00 | 8.71 | 0.89 | 31.008 |
|  | 1 | 4.00 | 9.59 | 0.89 | 34.140 |
|  | 1 | 4.00 | 10.60 | 0.89 | 37.736 |
|  | 1 | 4.00 | 10.30 | 0.89 | 36.668 |
|  | 1 | 4.00 | 9.51 | 0.89 | 33.856 |
|  | 1 | 4.00 | 7.36 | 0.89 | 26.202 |
|  | 1 | 4.00 | 6.74 | 0.89 | 23.994 |
|  | 1 | 4.00 | 7.10 | 0.89 | 25.276 |
| huecos instalaciones | 5 | 8.00 | 7.79 | 2.47 | 769.652 |
|  | 10 | 8.00 | 3.10 | 2.47 | 612.560 |
|  | 70 | 1.00 | 1.20 | 0.40 | 33.600 |
| viga borde escalera | 1 | 6.00 | 2.97 | 1.58 | 28.156 |
| estribos viga borde escalera | 20 | 1.00 | 1.30 | 0.40 | 10.400 |
| TORRE B |  |  |  |  |  |
| armadura base superior | 1 | 6.67 | 1661.90 | 1.58 | 17514.099 |
| solapes armadura base superior | 153 | 1.00 | 0.80 | 1.58 | 193.392 |
|  | 197 | 1.00 | 0.80 | 1.58 | 249.008 |
| refuerzo superior pantallas | 5 | 3.33 | 43.00 | 3.85 | 2756.408 |
|  | 3 | 3.33 | 48.00 | 3.85 | 1846.152 |
| solapes en ángulo | 330 | 1.00 | 1.00 | 1.58 | 521.400 |
| refuerzos pilares (1) | 6 | 20.00 | 3.00 | 3.85 | 1386.000 |
| refuerzos pilares (2) | 10 | 12.00 | 2.00 | 3.85 | 924.000 |
| refuerzos pilares (3) | 1 | 30.00 | 3.00 | 3.85 | 346.500 |
| refuerzos radiales superiores | 1 | 4.00 | 13.22 | 1.58 | 83.550 |
|  | 1 | 4.00 | 11.90 | 1.58 | 75.208 |
|  | 1 | 4.00 | 11.15 | 1.58 | 70.468 |
|  | 1 | 4.00 | 10.12 | 1.58 | 63.958 |
|  | 1 | 4.00 | 11.24 | 1.58 | 71.037 |
|  | 1 | 4.00 | 13.31 | 1.58 | 84.119 |
|  | 1 | 4.00 | 14.38 | 1.58 | 90.882 |
|  | 1 | 4.00 | 14.29 | 1.58 | 90.313 |
| armadura base inferior | 1 | 6.67 | 1661.90 | 1.58 | 17514.099 |
| solapes armadura base inferior | 153 | 1.00 | 0.80 | 1.58 | 193.392 |
|  | 197 | 1.00 | 0.80 | 1.58 | 249.008 |
| refuerzo inferior | 4 | 48.00 | 5.00 | 3.85 | 3696.000 |
| solapes en ángulo | 330 | 1.00 | 1.00 | 1.58 | 521.400 |
| refuerzos entre pilares | 6 | 4.00 | 8.89 | 2.47 | 526.999 |
|  | 4 | 4.00 | 7.21 | 2.47 | 284.939 |
|  | 1 | 4.00 | 7.45 | 2.47 | 73.606 |
|  | 6 | 4.00 | 7.31 | 2.47 | 433.337 |
| refuerzos radiales inferiores | 1 | 4.00 | 13.22 | 1.58 | 83.550 |
|  | 1 | 4.00 | 11.90 | 1.58 | 75.208 |
|  | 1 | 4.00 | 11.15 | 1.58 | 70.468 |
|  | 1 | 4.00 | 10.12 | 1.58 | 63.958 |
|  | 1 | 4.00 | 11.24 | 1.58 | 71.037 |
|  | 1 | 4.00 | 13.31 | 1.58 | 84.119 |
|  | 1 | 4.00 | 14.38 | 1.58 | 90.882 |
|  | 1 | 4.00 | 14.29 | 1.58 | 90.313 |
| huecos instalaciones | 5 | 8.00 | 7.79 | 2.47 | 769.652 |
|  | 10 | 8.00 | 3.10 | 2.47 | 612.560 |
|  | 70 | 1.00 | 1.20 | 0.40 | 33.600 |
| viga borde escalera | 1 | 6.00 | 3.19 | 1.58 | 30.241 |
| estribos viga borde escalera | 21 | 1.00 | 1.30 | 0.40 | 10.920 |
| Subtotal |  |  |  |  | 121385.609 |
| LOSAS +12,00 |  |  |  |  |  |
| TORRE A |  |  |  |  |  |
| armadura base superior | 1 | 6.67 | 637.44 | 0.89 | 3784.035 |
| solapes armadura base superior | 20 | 1.00 | 0.60 | 0.89 | 10.680 |
|  | 197 | 1.00 | 0.60 | 0.89 | 105.198 |
| refuerzo superior pantallas | 5 | 3.33 | 43.00 | 3.85 | 2756.408 |
|  | 3 | 3.33 | 48.00 | 3.85 | 1846.152 |
| solapes en ángulo | 223 | 1.00 | 1.00 | 0.89 | 198.470 |
| refuerzos pilares (2) | 9 | 12.00 | 2.00 | 3.85 | 831.600 |
| refuerzos pilares | 1 | 7.00 | 8.80 | 3.85 | 237.160 |
|  | 1 | 7.00 | 7.30 | 3.85 | 196.735 |
|  | 1 | 7.00 | 6.51 | 3.85 | 175.445 |
|  | 1 | 75.00 | 2.00 | 3.85 | 577.500 |
| refuerzos radiales superiores | 1 | 4.00 | 7.29 | 0.89 | 25.952 |
|  | 1 | 4.00 | 8.28 | 0.89 | 29.477 |
|  | 1 | 4.00 | 9.54 | 0.89 | 33.962 |
|  | 1 | 4.00 | 10.37 | 0.89 | 36.917 |
|  | 1 | 4.00 | 10.13 | 0.89 | 36.063 |
|  | 1 | 4.00 | 8.58 | 0.89 | 30.545 |
|  | 1 | 4.00 | 6.52 | 0.89 | 23.211 |
|  | 1 | 4.00 | 6.26 | 0.89 | 22.286 |
| armadura base inferior | 1 | 6.67 | 634.44 | 0.89 | 3766.226 |
| solapes armadura base inferior | 34 | 1.00 | 0.60 | 0.89 | 18.156 |
| refuerzo inferior | 1 | 142.00 | 3.50 | 0.89 | 442.330 |
| solapes en ángulo | 223 | 1.00 | 1.00 | 0.89 | 198.470 |
| refuerzos entre pilares | 3 | 4.00 | 8.40 | 2.47 | 248.976 |
|  | 2 | 4.00 | 7.11 | 2.47 | 140.494 |
|  | 4 | 4.00 | 6.82 | 2.47 | 269.526 |
|  | 3 | 4.00 | 6.99 | 2.47 | 207.184 |
| refuerzos radiales inferiores | 1 | 4.00 | 7.29 | 0.89 | 25.952 |
|  | 1 | 4.00 | 8.28 | 0.89 | 29.477 |
|  | 1 | 4.00 | 9.54 | 0.89 | 33.962 |
|  | 1 | 4.00 | 10.37 | 0.89 | 36.917 |
|  | 1 | 4.00 | 10.13 | 0.89 | 36.063 |
|  | 1 | 4.00 | 8.58 | 0.89 | 30.545 |
|  | 1 | 4.00 | 6.52 | 0.89 | 23.211 |
|  | 1 | 4.00 | 6.26 | 0.89 | 22.286 |
| huecos instalaciones | 5 | 8.00 | 7.79 | 2.47 | 769.652 |
|  | 10 | 8.00 | 3.10 | 2.47 | 612.560 |
|  | 70 | 1.00 | 1.20 | 0.40 | 33.600 |
| viga borde escalera | 1 | 6.00 | 2.97 | 1.58 | 28.156 |
| estribos viga borde escalera | 20 | 1.00 | 1.30 | 0.40 | 10.400 |
| TORRE B |  |  |  |  |  |
| armadura base superior | 1 | 6.67 | 1432.80 | 1.58 | 15099.706 |
| solapes armadura base superior | 153 | 1.00 | 0.80 | 1.58 | 193.392 |
|  | 197 | 1.00 | 0.80 | 1.58 | 249.008 |
| refuerzo superior pantallas | 5 | 3.33 | 43.00 | 3.85 | 2756.408 |
|  | 3 | 3.33 | 48.00 | 3.85 | 1846.152 |
| solapes en ángulo | 329 | 1.00 | 1.00 | 1.58 | 519.820 |
| refuerzos pilares (1) | 4 | 20.00 | 3.00 | 3.85 | 924.000 |
| refuerzos pilares (2) | 13 | 12.00 | 2.00 | 3.85 | 1201.200 |
| refuerzos radiales superiores | 1 | 4.00 | 11.36 | 1.58 | 71.795 |
|  | 1 | 4.00 | 10.06 | 1.58 | 63.579 |
|  | 1 | 4.00 | 9.79 | 1.58 | 61.873 |
|  | 1 | 4.00 | 10.67 | 1.58 | 67.434 |
|  | 1 | 4.00 | 13.00 | 1.58 | 82.160 |
|  | 3 | 4.00 | 15.20 | 1.58 | 288.192 |
| armadura base inferior | 1 | 6.67 | 1661.90 | 1.58 | 17514.099 |
| solapes armadura base inferior | 153 | 1.00 | 0.80 | 1.58 | 193.392 |
|  | 197 | 1.00 | 0.80 | 1.58 | 249.008 |
| refuerzo inferior | 4 | 48.00 | 5.00 | 3.85 | 3696.000 |
| solapes en ángulo | 329 | 1.00 | 1.00 | 1.58 | 519.820 |
| refuerzos entre pilares | 6 | 4.00 | 8.89 | 2.47 | 526.999 |
|  | 4 | 4.00 | 7.21 | 2.47 | 284.939 |
|  | 1 | 4.00 | 7.45 | 2.47 | 73.606 |
|  | 6 | 4.00 | 7.31 | 2.47 | 433.337 |
| refuerzos radiales inferiores | 1 | 4.00 | 11.36 | 1.58 | 71.795 |
|  | 1 | 4.00 | 10.06 | 1.58 | 63.579 |
|  | 1 | 4.00 | 9.79 | 1.58 | 61.873 |
|  | 1 | 4.00 | 10.67 | 1.58 | 67.434 |
|  | 1 | 4.00 | 13.00 | 1.58 | 82.160 |
|  | 3 | 4.00 | 15.20 | 1.58 | 288.192 |
| huecos instalaciones | 5 | 8.00 | 7.79 | 2.47 | 769.652 |
|  | 10 | 8.00 | 3.10 | 2.47 | 612.560 |
|  | 70 | 1.00 | 1.20 | 0.40 | 33.600 |
| viga borde escalera | 1 | 6.00 | 3.19 | 1.58 | 30.241 |
| estribos viga borde escalera | 21 | 1.00 | 1.30 | 0.40 | 10.920 |
| Subtotal |  |  |  |  | 66949.864 |
| LOSAS +15,55 |  |  |  |  |  |
| TORRE A |  |  |  |  |  |
| armadura base superior | 1 | 6.67 | 637.44 | 0.89 | 3784.035 |
| solapes armadura base superior | 20 | 1.00 | 0.60 | 0.89 | 10.680 |
|  | 197 | 1.00 | 0.60 | 0.89 | 105.198 |
| refuerzo superior pantallas | 5 | 3.33 | 43.00 | 3.85 | 2756.408 |
|  | 3 | 3.33 | 48.00 | 3.85 | 1846.152 |
| solapes en ángulo | 223 | 1.00 | 1.00 | 0.89 | 198.470 |
| refuerzos pilares (2) | 9 | 12.00 | 2.00 | 3.85 | 831.600 |
| refuerzos pilares | 1 | 7.00 | 8.80 | 3.85 | 237.160 |
|  | 1 | 7.00 | 7.30 | 3.85 | 196.735 |
|  | 1 | 7.00 | 6.51 | 3.85 | 175.445 |
|  | 1 | 75.00 | 2.00 | 3.85 | 577.500 |
| refuerzos radiales superiores | 1 | 4.00 | 7.29 | 0.89 | 25.952 |
|  | 1 | 4.00 | 8.28 | 0.89 | 29.477 |
|  | 1 | 4.00 | 9.54 | 0.89 | 33.962 |
|  | 1 | 4.00 | 10.37 | 0.89 | 36.917 |
|  | 1 | 4.00 | 10.13 | 0.89 | 36.063 |
|  | 1 | 4.00 | 8.58 | 0.89 | 30.545 |
|  | 1 | 4.00 | 6.52 | 0.89 | 23.211 |
|  | 1 | 4.00 | 6.26 | 0.89 | 22.286 |
| armadura base inferior | 1 | 6.67 | 634.44 | 0.89 | 3766.226 |
| solapes armadura base inferior | 34 | 1.00 | 0.60 | 0.89 | 18.156 |
| refuerzo inferior | 1 | 142.00 | 3.50 | 0.89 | 442.330 |
| solapes en ángulo | 223 | 1.00 | 1.00 | 0.89 | 198.470 |
| refuerzos entre pilares | 3 | 4.00 | 8.40 | 2.47 | 248.976 |
|  | 2 | 4.00 | 7.11 | 2.47 | 140.494 |
|  | 4 | 4.00 | 6.82 | 2.47 | 269.526 |
|  | 3 | 4.00 | 6.99 | 2.47 | 207.184 |
| refuerzos radiales inferiores | 1 | 4.00 | 7.29 | 0.89 | 25.952 |
|  | 1 | 4.00 | 8.28 | 0.89 | 29.477 |
|  | 1 | 4.00 | 9.54 | 0.89 | 33.962 |
|  | 1 | 4.00 | 10.37 | 0.89 | 36.917 |
|  | 1 | 4.00 | 10.13 | 0.89 | 36.063 |
|  | 1 | 4.00 | 8.58 | 0.89 | 30.545 |
|  | 1 | 4.00 | 6.52 | 0.89 | 23.211 |
|  | 1 | 4.00 | 6.26 | 0.89 | 22.286 |
| huecos instalaciones | 5 | 8.00 | 7.79 | 2.47 | 769.652 |
|  | 10 | 8.00 | 3.10 | 2.47 | 612.560 |
|  | 70 | 1.00 | 1.20 | 0.40 | 33.600 |
| viga borde escalera | 1 | 6.00 | 2.97 | 1.58 | 28.156 |
| estribos viga borde escalera | 20 | 1.00 | 1.30 | 0.40 | 10.400 |
| TORRE B |  |  |  |  |  |
| armadura base superior | 1 | 6.67 | 1410.46 | 1.58 | 14864.274 |
| solapes armadura base superior | 153 | 1.00 | 0.80 | 1.58 | 193.392 |
|  | 197 | 1.00 | 0.80 | 1.58 | 249.008 |
| refuerzo superior pantallas | 5 | 3.33 | 43.00 | 3.85 | 2756.408 |
|  | 3 | 3.33 | 48.00 | 3.85 | 1846.152 |
| solapes en ángulo | 329 | 1.00 | 1.00 | 1.58 | 519.820 |
| refuerzos pilares (1) | 4 | 20.00 | 3.00 | 3.85 | 924.000 |
| refuerzos pilares (2) | 13 | 12.00 | 2.00 | 3.85 | 1201.200 |
| refuerzos radiales superiores | 1 | 4.00 | 11.36 | 1.58 | 71.795 |
|  | 1 | 4.00 | 10.06 | 1.58 | 63.579 |
|  | 1 | 4.00 | 9.79 | 1.58 | 61.873 |
|  | 1 | 4.00 | 10.67 | 1.58 | 67.434 |
|  | 1 | 4.00 | 13.00 | 1.58 | 82.160 |
|  | 3 | 4.00 | 15.20 | 1.58 | 288.192 |
| armadura base inferior | 1 | 6.67 | 1410.46 | 1.58 | 14864.274 |
| solapes armadura base inferior | 153 | 1.00 | 0.80 | 1.58 | 193.392 |
|  | 197 | 1.00 | 0.80 | 1.58 | 249.008 |
| refuerzo inferior | 4 | 48.00 | 5.00 | 3.85 | 3696.000 |
| solapes en ángulo | 329 | 1.00 | 1.00 | 1.58 | 519.820 |
| refuerzos entre pilares | 6 | 4.00 | 8.89 | 2.47 | 526.999 |
|  | 4 | 4.00 | 7.21 | 2.47 | 284.939 |
|  | 1 | 4.00 | 7.45 | 2.47 | 73.606 |
|  | 6 | 4.00 | 7.31 | 2.47 | 433.337 |
| refuerzos radiales inferiores | 1 | 4.00 | 11.36 | 1.58 | 71.795 |
|  | 1 | 4.00 | 10.06 | 1.58 | 63.579 |
|  | 1 | 4.00 | 9.79 | 1.58 | 61.873 |
|  | 1 | 4.00 | 10.67 | 1.58 | 67.434 |
|  | 1 | 4.00 | 13.00 | 1.58 | 82.160 |
|  | 3 | 4.00 | 15.20 | 1.58 | 288.192 |
| huecos instalaciones | 5 | 8.00 | 7.79 | 2.47 | 769.652 |
|  | 10 | 8.00 | 3.10 | 2.47 | 612.560 |
|  | 70 | 1.00 | 1.20 | 0.40 | 33.600 |
| viga borde escalera | 1 | 6.00 | 3.19 | 1.58 | 30.241 |
| estribos viga borde escalera | 21 | 1.00 | 1.30 | 0.40 | 10.920 |
| Subtotal |  |  |  |  | 64064.607 |
| LOSA +19,10 |  |  |  |  |  |
| TORRE A |  |  |  |  |  |
| armadura base superior | 1 | 6.67 | 640.34 | 0.89 | 3801.250 |
| solapes armadura base superior | 20 | 1.00 | 0.60 | 0.89 | 10.680 |
|  | 197 | 1.00 | 0.60 | 0.89 | 105.198 |
| refuerzo superior pantallas | 5 | 3.33 | 43.00 | 3.85 | 2756.408 |
|  | 3 | 3.33 | 48.00 | 3.85 | 1846.152 |
| solapes en ángulo | 224 | 1.00 | 1.00 | 0.89 | 199.360 |
| refuerzos pilares (2) | 9 | 12.00 | 2.00 | 3.85 | 831.600 |
| refuerzos pilares | 1 | 7.00 | 8.80 | 3.85 | 237.160 |
|  | 1 | 7.00 | 7.30 | 3.85 | 196.735 |
|  | 1 | 7.00 | 6.51 | 3.85 | 175.445 |
|  | 1 | 75.00 | 2.00 | 3.85 | 577.500 |
| refuerzos radiales superiores | 1 | 4.00 | 8.88 | 0.89 | 31.613 |
|  | 1 | 4.00 | 9.60 | 0.89 | 34.176 |
|  | 1 | 4.00 | 10.60 | 0.89 | 37.736 |
|  | 1 | 4.00 | 9.97 | 0.89 | 35.493 |
|  | 1 | 4.00 | 7.95 | 0.89 | 28.302 |
|  | 1 | 4.00 | 6.54 | 0.89 | 23.282 |
|  | 1 | 4.00 | 6.40 | 0.89 | 22.784 |
|  | 1 | 4.00 | 7.50 | 0.89 | 26.700 |
| armadura base inferior | 1 | 6.67 | 640.34 | 0.89 | 3801.250 |
| solapes armadura base inferior | 34 | 1.00 | 0.60 | 0.89 | 18.156 |
| refuerzo inferior | 1 | 142.00 | 3.50 | 0.89 | 442.330 |
| solapes en ángulo | 224 | 1.00 | 1.00 | 0.89 | 199.360 |
| refuerzos entre pilares | 3 | 4.00 | 8.40 | 2.47 | 248.976 |
|  | 2 | 4.00 | 7.11 | 2.47 | 140.494 |
|  | 4 | 4.00 | 6.82 | 2.47 | 269.526 |
|  | 3 | 4.00 | 6.99 | 2.47 | 207.184 |
| refuerzos radiales inferiores | 1 | 4.00 | 8.88 | 0.89 | 31.613 |
|  | 1 | 4.00 | 9.60 | 0.89 | 34.176 |
|  | 1 | 4.00 | 10.60 | 0.89 | 37.736 |
|  | 1 | 4.00 | 9.97 | 0.89 | 35.493 |
|  | 1 | 4.00 | 7.95 | 0.89 | 28.302 |
|  | 1 | 4.00 | 6.54 | 0.89 | 23.282 |
|  | 1 | 4.00 | 6.40 | 0.89 | 22.784 |
|  | 1 | 4.00 | 7.50 | 0.89 | 26.700 |
| huecos instalaciones | 5 | 8.00 | 7.79 | 2.47 | 769.652 |
|  | 10 | 8.00 | 3.10 | 2.47 | 612.560 |
|  | 70 | 1.00 | 1.20 | 0.40 | 33.600 |
| viga borde escalera | 1 | 6.00 | 2.97 | 1.58 | 28.156 |
| estribos viga borde escalera | 20 | 1.00 | 1.30 | 0.40 | 10.400 |
| Subtotal |  |  |  |  | 17999.304 |
| LOSA +19,40 |  |  |  |  |  |
| TORRE B |  |  |  |  |  |
| LOSA INCLINADA |  |  |  |  |  |
| armadura superior | 1 | 6.67 | 196.73 | 0.89 | 1167.848 |
| armadura inferior | 1 | 6.67 | 196.73 | 0.89 | 1167.848 |
| CASTILLETE |  |  |  |  |  |
| armadura superior | 1 | 6.67 | 82.28 | 0.89 | 488.439 |
| armadura inferior | 1 | 6.67 | 82.28 | 0.89 | 488.439 |
| LAMINA PERIMETRAL |  |  |  |  |  |
| armadura superior | 1 | 6.67 | 123.50 | 0.89 | 733.133 |
| armadura inferior | 1 | 6.67 | 123.50 | 0.89 | 733.133 |
| Subtotal |  |  |  |  | 4778.840 |
| LOSA +12,65 |  |  |  |  |  |
| TORRE A |  |  |  |  |  |
| armadura base superior | 1 | 6.67 | 642.18 | 0.89 | 3812.173 |
| solapes armadura base superior | 20 | 1.00 | 0.60 | 0.89 | 10.680 |
|  | 197 | 1.00 | 0.60 | 0.89 | 105.198 |
| refuerzo superior pantallas | 5 | 3.33 | 43.00 | 3.85 | 2756.408 |
|  | 3 | 3.33 | 48.00 | 3.85 | 1846.152 |
| solapes en ángulo | 226 | 1.00 | 1.00 | 0.89 | 201.140 |
| refuerzos pilares (2) | 9 | 12.00 | 2.00 | 3.85 | 831.600 |
| refuerzos pilares | 1 | 7.00 | 8.80 | 3.85 | 237.160 |
|  | 1 | 7.00 | 7.30 | 3.85 | 196.735 |
|  | 1 | 7.00 | 6.51 | 3.85 | 175.445 |
|  | 1 | 75.00 | 2.00 | 3.85 | 577.500 |
| refuerzos radiales superiores | 1 | 4.00 | 8.34 | 0.89 | 29.690 |
|  | 1 | 4.00 | 10.02 | 0.89 | 35.671 |
|  | 1 | 4.00 | 11.00 | 0.89 | 39.160 |
|  | 1 | 4.00 | 10.56 | 0.89 | 37.594 |
|  | 1 | 4.00 | 8.59 | 0.89 | 30.580 |
|  | 1 | 4.00 | 6.31 | 0.89 | 22.464 |
|  | 1 | 4.00 | 6.13 | 0.89 | 21.823 |
|  | 1 | 4.00 | 7.08 | 0.89 | 25.205 |
| armadura base inferior | 1 | 6.67 | 642.18 | 0.89 | 3812.173 |
| solapes armadura base inferior | 34 | 1.00 | 0.60 | 0.89 | 18.156 |
| refuerzo inferior | 1 | 142.00 | 3.50 | 0.89 | 442.330 |
| solapes en ángulo | 226 | 1.00 | 1.00 | 0.89 | 201.140 |
| refuerzos entre pilares | 3 | 4.00 | 8.40 | 2.47 | 248.976 |
|  | 2 | 4.00 | 7.11 | 2.47 | 140.494 |
|  | 4 | 4.00 | 6.82 | 2.47 | 269.526 |
|  | 3 | 4.00 | 6.99 | 2.47 | 207.184 |
| refuerzos radiales inferiores | 1 | 4.00 | 8.34 | 0.89 | 29.690 |
|  | 1 | 4.00 | 10.02 | 0.89 | 35.671 |
|  | 1 | 4.00 | 11.00 | 0.89 | 39.160 |
|  | 1 | 4.00 | 10.56 | 0.89 | 37.594 |
|  | 1 | 4.00 | 8.59 | 0.89 | 30.580 |
|  | 1 | 4.00 | 6.31 | 0.89 | 22.464 |
|  | 1 | 4.00 | 6.13 | 0.89 | 21.823 |
|  | 1 | 4.00 | 7.08 | 0.89 | 25.205 |
| huecos instalaciones | 5 | 8.00 | 7.79 | 2.47 | 769.652 |
|  | 10 | 8.00 | 3.10 | 2.47 | 612.560 |
|  | 70 | 1.00 | 1.20 | 0.40 | 33.600 |
| viga borde escalera | 1 | 6.00 | 2.97 | 1.58 | 28.156 |
| estribos viga borde escalera | 20 | 1.00 | 1.30 | 0.40 | 10.400 |
| Subtotal |  |  |  |  | 18028.912 |
| LOSA +26,20 |  |  |  |  |  |
| TORRE A |  |  |  |  |  |
| armadura base superior | 1 | 6.67 | 642.20 | 0.89 | 3812.292 |
| solapes armadura base superior | 20 | 1.00 | 0.60 | 0.89 | 10.680 |
|  | 197 | 1.00 | 0.60 | 0.89 | 105.198 |
| refuerzo superior pantallas | 5 | 3.33 | 43.00 | 3.85 | 2756.408 |
|  | 3 | 3.33 | 48.00 | 3.85 | 1846.152 |
| solapes en ángulo | 226 | 1.00 | 1.00 | 0.89 | 201.140 |
| refuerzos pilares (2) | 9 | 12.00 | 2.00 | 3.85 | 831.600 |
| refuerzos pilares | 1 | 7.00 | 8.80 | 3.85 | 237.160 |
|  | 1 | 7.00 | 7.30 | 3.85 | 196.735 |
|  | 1 | 7.00 | 6.51 | 3.85 | 175.445 |
|  | 1 | 75.00 | 2.00 | 3.85 | 577.500 |
| refuerzos radiales superiores | 1 | 4.00 | 8.40 | 0.89 | 29.904 |
|  | 1 | 4.00 | 9.94 | 0.89 | 35.386 |
|  | 1 | 4.00 | 10.84 | 0.89 | 38.590 |
|  | 1 | 4.00 | 10.42 | 0.89 | 37.095 |
|  | 1 | 4.00 | 8.53 | 0.89 | 30.367 |
|  | 1 | 4.00 | 6.38 | 0.89 | 22.713 |
|  | 1 | 4.00 | 6.27 | 0.89 | 22.321 |
|  | 1 | 4.00 | 7.23 | 0.89 | 25.739 |
| armadura base inferior | 1 | 6.67 | 642.20 | 0.89 | 3812.292 |
| solapes armadura base inferior | 34 | 1.00 | 0.60 | 0.89 | 18.156 |
| refuerzo inferior | 1 | 142.00 | 3.50 | 0.89 | 442.330 |
| solapes en ángulo | 226 | 1.00 | 1.00 | 0.89 | 201.140 |
| refuerzos entre pilares | 3 | 4.00 | 8.40 | 2.47 | 248.976 |
|  | 2 | 4.00 | 7.11 | 2.47 | 140.494 |
|  | 4 | 4.00 | 6.82 | 2.47 | 269.526 |
|  | 3 | 4.00 | 6.99 | 2.47 | 207.184 |
| refuerzos radiales inferiores | 1 | 4.00 | 8.40 | 0.89 | 29.904 |
|  | 1 | 4.00 | 9.94 | 0.89 | 35.386 |
|  | 1 | 4.00 | 10.84 | 0.89 | 38.590 |
|  | 1 | 4.00 | 10.42 | 0.89 | 37.095 |
|  | 1 | 4.00 | 8.53 | 0.89 | 30.367 |
|  | 1 | 4.00 | 6.38 | 0.89 | 22.713 |
|  | 1 | 4.00 | 6.27 | 0.89 | 22.321 |
|  | 1 | 4.00 | 7.23 | 0.89 | 25.739 |
| huecos instalaciones | 5 | 8.00 | 7.79 | 2.47 | 769.652 |
|  | 10 | 8.00 | 3.10 | 2.47 | 612.560 |
|  | 70 | 1.00 | 1.20 | 0.40 | 33.600 |
| viga borde escalera | 1 | 6.00 | 2.97 | 1.58 | 28.156 |
| estribos viga borde escalera | 20 | 1.00 | 1.30 | 0.40 | 10.400 |
| Subtotal |  |  |  |  | 18029.006 |
| LOSA +29,75 |  |  |  |  |  |
| TORRE A |  |  |  |  |  |
| armadura base superior | 1 | 6.67 | 638.01 | 0.89 | 3787.419 |
| solapes armadura base superior | 20 | 1.00 | 0.60 | 0.89 | 10.680 |
|  | 197 | 1.00 | 0.60 | 0.89 | 105.198 |
| refuerzo superior pantallas | 5 | 3.33 | 43.00 | 3.85 | 2756.408 |
|  | 3 | 3.33 | 48.00 | 3.85 | 1846.152 |
| solapes en ángulo | 237 | 1.00 | 1.00 | 0.89 | 210.930 |
| refuerzos pilares (2) | 9 | 12.00 | 2.00 | 3.85 | 831.600 |
| refuerzos pilares | 1 | 7.00 | 8.80 | 3.85 | 237.160 |
|  | 1 | 7.00 | 7.30 | 3.85 | 196.735 |
|  | 1 | 7.00 | 6.51 | 3.85 | 175.445 |
|  | 1 | 75.00 | 2.00 | 3.85 | 577.500 |
| refuerzos radiales superiores | 1 | 4.00 | 8.96 | 0.89 | 31.898 |
|  | 1 | 4.00 | 10.30 | 0.89 | 36.668 |
|  | 1 | 4.00 | 10.43 | 0.89 | 37.131 |
|  | 1 | 4.00 | 10.02 | 0.89 | 35.671 |
|  | 1 | 4.00 | 8.25 | 0.89 | 29.370 |
|  | 1 | 4.00 | 6.47 | 0.89 | 23.033 |
|  | 1 | 4.00 | 9.98 | 0.89 | 35.529 |
|  | 1 | 4.00 | 6.96 | 0.89 | 24.778 |
| armadura base inferior | 1 | 6.67 | 638.01 | 0.89 | 3787.419 |
| solapes armadura base inferior | 34 | 1.00 | 0.60 | 0.89 | 18.156 |
| refuerzo inferior | 1 | 142.00 | 3.50 | 0.89 | 442.330 |
| solapes en ángulo | 237 | 1.00 | 1.00 | 0.89 | 210.930 |
| refuerzos entre pilares | 3 | 4.00 | 8.40 | 2.47 | 248.976 |
|  | 2 | 4.00 | 7.11 | 2.47 | 140.494 |
|  | 4 | 4.00 | 6.82 | 2.47 | 269.526 |
|  | 3 | 4.00 | 6.99 | 2.47 | 207.184 |
| refuerzos radiales inferiores | 1 | 4.00 | 8.96 | 0.89 | 31.898 |
|  | 1 | 4.00 | 10.30 | 0.89 | 36.668 |
|  | 1 | 4.00 | 10.43 | 0.89 | 37.131 |
|  | 1 | 4.00 | 10.02 | 0.89 | 35.671 |
|  | 1 | 4.00 | 8.25 | 0.89 | 29.370 |
|  | 1 | 4.00 | 6.47 | 0.89 | 23.033 |
|  | 1 | 4.00 | 9.98 | 0.89 | 35.529 |
|  | 1 | 4.00 | 6.96 | 0.89 | 24.778 |
| huecos instalaciones | 5 | 8.00 | 7.79 | 2.47 | 769.652 |
|  | 10 | 8.00 | 3.10 | 2.47 | 612.560 |
|  | 70 | 1.00 | 1.20 | 0.40 | 33.600 |
| viga borde escalera | 1 | 6.00 | 2.97 | 1.58 | 28.156 |
| estribos viga borde escalera | 20 | 1.00 | 1.30 | 0.40 | 10.400 |
| Subtotal |  |  |  |  | 18022.766 |
| LOSA +33,60 |  |  |  |  |  |
| TORRE A |  |  |  |  |  |
| LOSA INCLINADA |  |  |  |  |  |
| armadura superior | 1 | 6.67 | 36.62 | 0.89 | 217.387 |
| armadura inferior | 1 | 6.67 | 36.62 | 0.89 | 217.387 |
| CASTILLETE |  |  |  |  |  |
| armadura superior | 1 | 6.67 | 66.47 | 0.89 | 394.586 |
| armadura inferior | 1 | 6.67 | 66.47 | 0.89 | 394.586 |
| LAMINA PERIMETRAL |  |  |  |  |  |
| armadura superior | 1 | 6.67 | 77.40 | 0.89 | 459.470 |
| armadura inferior | 1 | 6.67 | 77.40 | 0.89 | 459.470 |
| Subtotal |  |  |  |  | 2142.886 |
| ESCALERAS |  |  |  |  |  |
| TORRE A |  |  |  |  |  |
| SOTANO A PLANTA BAJA |  |  |  |  |  |
| principal superior losa inclinada | 1 | 6.67 | 5.24 | 0.60 | 20.970 |
|  | 1 | 6.67 | 7.57 | 0.60 | 30.295 |
| principal inferior losa inclinada | 1 | 6.67 | 5.24 | 0.89 | 31.106 |
|  | 1 | 6.67 | 7.57 | 0.89 | 44.938 |
| reparto losa inclinada | 2 | 6.67 | 5.24 | 0.60 | 41.941 |
|  | 2 | 6.67 | 7.57 | 0.60 | 60.590 |
| principal superior losa meseta | 1 | 6.67 | 3.81 | 0.60 | 15.248 |
| principal inferior losa meseta | 1 | 6.67 | 3.81 | 0.89 | 22.617 |
| reparto losa meseta | 2 | 6.67 | 3.81 | 0.60 | 30.495 |
| conexiones | 17 | 2.00 | 0.50 | 0.60 | 10.200 |
|  | 8 | 1.00 | 1.00 | 0.89 | 7.120 |
|  | 8 | 1.00 | 0.60 | 0.89 | 4.272 |
| viga de borde | 1 | 4.00 | 12.54 | 0.89 | 44.642 |
|  | 63 | 1.00 | 0.75 | 0.40 | 18.900 |
| solapes viga de borde | 2 | 4.00 | 0.86 | 0.89 | 6.123 |
| RESTO PLANTAS |  |  |  |  |  |
| principal superior losa inclinada | 7 | 6.67 | 4.15 | 0.60 | 116.258 |
|  | 7 | 6.67 | 4.88 | 0.60 | 136.708 |
| principal inferior losa inclinada | 7 | 6.67 | 4.15 | 0.89 | 172.450 |
|  | 7 | 6.67 | 4.88 | 0.89 | 202.784 |
| reparto losa inclinada | 14 | 6.67 | 4.15 | 0.60 | 232.516 |
|  | 14 | 6.67 | 4.88 | 0.60 | 273.417 |
| principal superior losa meseta | 7 | 6.67 | 4.73 | 0.60 | 132.506 |
| principal inferior losa meseta | 7 | 6.67 | 4.73 | 0.89 | 196.551 |
| reparto losa meseta | 14 | 6.67 | 4.73 | 0.60 | 265.012 |
| conexiones | 126 | 2.00 | 0.50 | 0.60 | 75.600 |
|  | 133 | 1.00 | 1.00 | 0.89 | 118.370 |
|  | 133 | 1.00 | 0.60 | 0.89 | 71.022 |
| viga de borde | 7 | 4.00 | 10.91 | 0.89 | 271.877 |
|  | 385 | 1.00 | 0.75 | 0.40 | 115.500 |
| solapes viga de borde | 14 | 4.00 | 0.86 | 0.89 | 42.862 |
| TORRE B |  |  |  |  |  |
| SOTANO A PLANTA BAJA |  |  |  |  |  |
| principal superior losa inclinada | 1 | 6.67 | 5.12 | 0.60 | 20.490 |
|  | 1 | 6.67 | 8.47 | 0.60 | 33.897 |
| principal inferior losa inclinada | 1 | 6.67 | 5.12 | 0.89 | 30.394 |
|  | 1 | 6.67 | 8.47 | 0.89 | 50.280 |
| reparto losa inclinada | 2 | 6.67 | 5.12 | 0.60 | 40.980 |
|  | 2 | 6.67 | 8.47 | 0.60 | 67.794 |
| principal superior losa meseta | 1 | 6.67 | 3.34 | 0.60 | 13.367 |
| principal inferior losa meseta | 1 | 6.67 | 3.34 | 0.89 | 19.827 |
| reparto losa meseta | 2 | 6.67 | 3.34 | 0.60 | 26.733 |
| conexiones | 17 | 2.00 | 0.50 | 0.60 | 10.200 |
|  | 8 | 1.00 | 1.00 | 0.89 | 7.120 |
|  | 8 | 1.00 | 0.60 | 0.89 | 4.272 |
| viga de borde | 1 | 4.00 | 12.02 | 0.89 | 42.791 |
|  | 60 | 1.00 | 0.75 | 0.40 | 18.000 |
| solapes viga de borde | 2 | 4.00 | 0.86 | 0.89 | 6.123 |
| RESTO PLANTAS |  |  |  |  |  |
| principal superior losa inclinada | 3 | 6.67 | 4.03 | 0.60 | 48.384 |
|  | 3 | 6.67 | 4.85 | 0.60 | 58.229 |
| principal inferior losa inclinada | 3 | 6.67 | 4.03 | 0.89 | 71.770 |
|  | 3 | 6.67 | 4.85 | 0.89 | 86.373 |
| reparto losa inclinada | 6 | 6.67 | 4.03 | 0.60 | 96.768 |
|  | 6 | 6.67 | 4.85 | 0.60 | 116.458 |
| principal superior losa meseta | 3 | 6.67 | 4.65 | 0.60 | 55.828 |
| principal inferior losa meseta | 3 | 6.67 | 4.65 | 0.89 | 82.811 |
| reparto losa meseta | 6 | 6.67 | 4.65 | 0.60 | 111.656 |
| conexiones | 57 | 2.00 | 0.50 | 0.60 | 34.200 |
|  | 63 | 1.00 | 1.00 | 0.89 | 56.070 |
|  | 63 | 1.00 | 0.60 | 0.89 | 33.642 |
| viga de borde | 3 | 4.00 | 10.91 | 0.89 | 116.519 |
|  | 165 | 1.00 | 0.75 | 0.40 | 49.500 |
| solapes viga de borde | 6 | 4.00 | 0.86 | 0.89 | 18.370 |
| Subtotal |  |  |  |  | 4241.736 |
| Subtotal acumulado |  |  |  |  | 656005.091 |
| Total |  |  |  |  | 656005.091 |

### 05H HORMIGON
Importe: 595764.15

**05HHP90103** m3 HORMIGON HA-30 EN PILARES (29/04/2006)
523.112 m3 × 73.91 (77.62 con costes indirectos) = 40603.95
DE HORMIGON HA-30/B/20/IIa EN PILARES, CON ARIDO RODADO DE DIAMETRO MAXIMO 20 mm.,CEMENTO CEM II/A-L32.5 Y CONSISTENCIA BLANDA;ELABORADO, TRANSPORTADO Y PUESTO EN OBRA, INCLUSO P.P. DE LIMPIEZA DE FONDOS, VIBRADO Y CURADO; CONSTRUIDO SEGUN EHE Y NTE/EH. MEDIDO EL VOLUMEN TEORICO EJECUTADO.

| Código | Ud | Descripción | Rendimiento | Precio | Importe |
|---|---|---|---|---|---|
| TP00100 | h | PEON ESPECIAL | 0.6 | 14.1 | 8.46 |
| CH93120 | m3 | HORMIGON HA-30/B/20/IIa, SUMINISTRADO (material; 29/04/2006) | 1.03 | 63.27 | 65.17 |
| MV00100 | h | VIBRADOR | 0.2 | 1.4 | 0.28 |
|  |  | Total |  |  | 73.91 |

| Medición | Uds. | Largo | Ancho | Parcial |
|---|---|---|---|---|
| tipo 1 | 16 | 0.79 | 3.71 | 46.894 |
|  | 33 | 0.79 | 4.06 | 105.844 |
| tipo 2 | 16 | 0.79 | 3.71 | 46.894 |
|  | 5 | 0.79 | 4.06 | 16.037 |
| tipo 3 | 13 | 0.79 | 3.71 | 38.102 |
|  | 19 | 0.79 | 4.06 | 60.941 |
| tipo 4 | 28 | 1.77 | 4.06 | 201.214 |
| tipo 5 | 1 | 1.77 | 4.06 | 7.186 |
| Total |  |  |  | 523.112 |

**05HHM90103** m3 HORMIGON HA-30 EN MUROS (29/04/2006)
609.531 m3 × 73.45 (77.14 con costes indirectos) = 47019.22
DE HORMIGON HA-30/B/20/IIa EN MUROS, CON ARIDO RODADO DE 20 mm.,TAMAÑO MAXIMO, CEMENTO CEM II/A-L32.5 Y CONSISTENCIA BLANDA; ELABORADO, TRANSPORTADO Y PUESTO EN OBRA, INCLUSO P.P. DE LIMPIEZA DE FONDOS, VIBRADO, CURADO, PASOS DE TUBERIA, RESERVAS NECESARIAS Y EJECUCION DE JUNTAS;CONSTRUIDO SEGUN EHE Y NTE/EH. MEDIDO EL VOLUMEN TEORICO EJECUTADO, DESCONTANDO HUECOS MAYORES DE 0.25 m2.

| Código | Ud | Descripción | Rendimiento | Precio | Importe |
|---|---|---|---|---|---|
| CH93120 | m3 | HORMIGON HA-30/B/20/IIa, SUMINISTRADO | 1.03 | 63.27 | 65.17 |
| MV00100 | h | VIBRADOR | 0.15 | 1.4 | 0.21 |
| TP00100 | h | PEON ESPECIAL | 0.55 | 14.1 | 7.76 |
| WW00400 | u | PEQUEÑO MATERIAL | 1 | 0.31 | 0.31 |
|  |  | Total |  |  | 73.45 |

| Medición | Uds. | Largo | Ancho | Alto | Parcial |
|---|---|---|---|---|---|
| TORRE A |  |  |  |  |  |
| PANTALLAS DISTRIBUIDOR | 2 | 52.95 | 4.06 | 0.30 | 128.986 |
| deducir huecos | -4 | 1.50 | 2.51 | 0.30 | -4.518 |
|  | -4 | 0.30 | 2.51 | 0.30 | -0.904 |
| PANTALLAS ESCALERA | 2 | 19.29 | 4.06 | 0.30 | 46.990 |
| deducir huecos | -2 | 1.30 | 2.51 | 0.30 | -1.958 |
| PANTALLAS ASEOS | 2 | 27.74 | 4.06 | 0.30 | 67.575 |
| deducir huecos | -4 | 1.75 | 2.51 | 0.30 | -5.271 |
|  | -2 | 7.90 | 2.51 | 0.30 | -11.897 |
| PANTALLAS ASCENSOR | 2 | 9.82 | 4.06 | 0.30 | 23.922 |
| TORRE B |  |  |  |  |  |
| PANTALLAS DISTRIBUIDOR | 2 | 83.75 | 4.06 | 0.30 | 204.015 |
| deducir huecos | -2 | 10.33 | 2.51 | 0.30 | -15.557 |
|  | -2 | 1.70 | 2.51 | 0.30 | -2.560 |
|  | -2 | 8.33 | 2.51 | 0.30 | -12.545 |
|  | -2 | 8.83 | 2.51 | 0.30 | -13.298 |
|  | -2 | 1.50 | 2.51 | 0.30 | -2.259 |
|  | -2 | 10.74 | 2.51 | 0.30 | -16.174 |
| PANTALLAS ESCALERA | 2 | 20.63 | 4.06 | 0.30 | 50.255 |
| deducir huecos | -2 | 1.10 | 2.51 | 0.30 | -1.657 |
| PANTALLAS ASEOS | 2 | 32.05 | 4.06 | 0.30 | 78.074 |
| deducir huecos | -2 | 7.84 | 2.51 | 0.30 | -11.807 |
| PANTALLAS ASCENSOR | 2 | 10.10 | 4.06 | 0.30 | 24.604 |
| MURETE ENTRADA APARCAMIENTO |  |  |  |  |  |
| Entrada norte | 2 | 35.23 | 1.00 | 0.25 | 17.615 |
| Entrada sur | 2 | 30.52 | 0.50 | 0.25 | 7.630 |
| LAMINA CUBIERTA |  |  |  |  |  |
| Torre A | 2 | 77.40 |  | 0.15 | 23.220 |
| Torre B | 2 | 123.50 |  | 0.15 | 37.050 |
| Total |  |  |  |  | 609.531 |

**05HHL90103** m3 HORMIGON HA-30 EN LOSAS (29/04/2006)
6268.702 m3 × 77.19 (81.06 con costes indirectos) = 508140.98
DE HORMIGON HA-30/B/20/IIa EN LOSAS, CON ARIDO RODADO DE DIAMETRO MAXIMO 20 mm.,CEMENTO CEM II/A-L32.5 Y CONSISTENCIA BLANDA;ELABORADO, TRANSPORTADO Y PUESTO EN OBRA, INCLUSO P.P. DE LIMPIEZA DE FONDOS, VIBRADO, CURADO, PASOS DE TUBERIA, RESERVAS NECESARIAS Y EJECUCION DE JUNTAS;CONSTRUIDO SEGUN EHE Y NTE/EH. MEDIDO EL VOLUMEN TEORICO EJECUTADO, DESCONTANDO HUECOS MAYORES DE 0.25 m2.

| Código | Ud | Descripción | Rendimiento | Precio | Importe |
|---|---|---|---|---|---|
| TP00100 | h | PEON ESPECIAL | 0.6 | 14.1 | 8.46 |
| CH93120 | m3 | HORMIGON HA-30/B/20/IIa, SUMINISTRADO | 1.03 | 63.27 | 65.17 |
| WW00400 | u | PEQUEÑO MATERIAL | 0.5 | 0.31 | 0.16 |
| MV00100 | h | VIBRADOR | 0.3 | 1.4 | 0.42 |
| TO02100 | h | OFICIAL 1ª | 0.2 | 14.89 | 2.98 |
|  |  | Total |  |  | 77.19 |

| Medición | Uds. | Largo | Ancho | Alto | Parcial |
|---|---|---|---|---|---|
| PLANTA BAJA (+3,8 / +4,15) |  |  |  |  |  |
| LOSA JUNTO RAMPA NORTE | 1 | 91.65 |  |  | 91.650 |
| deducir huecos | -1 | 14.25 |  |  | -14.250 |
| lateral hueco | 1 | 13.38 | 0.50 |  | 6.690 |
| lateral borde | 1 | 11.77 | 0.50 |  | 5.885 |
| LOSA JUNTO TORRE A | 1 | 148.55 |  |  | 148.550 |
| deducir huecos | -1 | 8.87 |  |  | -8.870 |
| lateral hueco | 1 | 10.56 | 0.50 |  | 5.280 |
| salto de cota | 2 | 12.60 | 0.35 |  | 8.820 |
| LOSA SUR-ESTE | 1 | 113.04 |  |  | 113.040 |
| deducir huecos | -1 | 12.57 |  |  | -12.570 |
| lateral hueco | 1 | 12.57 | 0.50 |  | 6.285 |
| LOSA SUR-OESTE | 1 | 107.28 |  |  | 107.280 |
| deducir huecos | -1 | 12.57 |  |  | -12.570 |
| lateral hueco | 1 | 12.57 | 0.50 |  | 6.285 |
| LOSA TORRES | 1 | 1912.95 |  |  | 1912.950 |
| deducir huecos | -1 | 10.85 |  |  | -10.850 |
|  | -1 | 10.77 |  |  | -10.770 |
|  | -1 | 11.67 |  |  | -11.670 |
|  | -1 | 11.08 |  |  | -11.080 |
|  | -10 | 1.30 |  |  | -13.000 |
|  | -2 | 12.57 |  |  | -25.140 |
| lateral huecos | 1 | 17.14 | 0.50 |  | 8.570 |
|  | 1 | 15.02 | 0.50 |  | 7.510 |
|  | 1 | 14.21 | 0.50 |  | 7.105 |
|  | 1 | 14.26 | 0.50 |  | 7.130 |
|  | 10 | 5.31 | 0.50 |  | 26.550 |
|  | 2 | 12.57 | 0.50 |  | 12.570 |
| RAMPA NORTE | 1 | 146.88 |  |  | 146.880 |
| lateral rampa | 1 | 34.00 | 0.30 |  | 10.200 |
| apoyo rampa | 2 | 5.00 | 0.80 |  | 8.000 |
|  | 1 | 5.00 | 0.20 |  | 1.000 |
| losa transición | 1 | 5.00 | 0.20 |  | 1.000 |
|  | 2 | 4.60 | 0.20 |  | 1.840 |
| RAMPA SUR | 1 | 127.44 |  |  | 127.440 |
| lateral rampa | 1 | 29.50 | 0.30 |  | 8.850 |
| apoyo rampa | 2 | 4.80 | 0.30 |  | 2.880 |
|  | 1 | 4.80 | 0.20 |  | 0.960 |
| losa transición | 1 | 4.80 | 0.20 |  | 0.960 |
|  | 2 | 4.60 | 0.20 |  | 1.840 |
| TECHO RAMPA NORTE | 1 | 31.26 | 4.20 |  | 131.292 |
| lateral | 1 | 4.60 | 0.10 |  | 0.460 |
| TECHO RAMPA SUR | 1 | 26.50 | 4.20 |  | 111.300 |
| lateral | 1 | 4.60 | 0.10 |  | 0.460 |
| Subtotal |  |  |  |  | 2906.742 |
| NIVEL +8,45 |  |  |  |  |  |
|  | 1 | 2638.66 |  | 0.35 | 923.531 |
| deducir huecos | -10 | 1.30 |  | 0.35 | -4.550 |
|  | -1 | 29.67 |  | 0.35 | -10.385 |
|  | -1 | 10.87 |  | 0.35 | -3.805 |
|  | -1 | 12.39 |  | 0.35 | -4.337 |
|  | -1 | 7.42 |  | 0.35 | -2.597 |
|  | -1 | 76.36 |  | 0.35 | -26.726 |
|  | -1 | 11.66 |  | 0.35 | -4.081 |
|  | -1 | 12.63 |  | 0.35 | -4.421 |
|  | -1 | 120.86 |  | 0.35 | -42.301 |
| Subtotal |  |  |  |  | 820.328 |
| NIVEL +12,00 |  |  |  |  |  |
| TORRE A | 1 | 706.87 |  | 0.35 | 247.405 |
| deducir huecos | -5 | 1.30 |  | 0.35 | -2.275 |
|  | -1 | 10.87 |  | 0.35 | -3.805 |
|  | -1 | 12.39 |  | 0.35 | -4.337 |
|  | -1 | 33.53 |  | 0.35 | -11.736 |
|  | -1 | 6.14 |  | 0.35 | -2.149 |
| TORRE B | 1 | 1661.90 |  | 0.35 | 581.665 |
| deducir huecos | -5 | 1.30 |  | 0.35 | -2.275 |
|  | -1 | 11.66 |  | 0.35 | -4.081 |
|  | -1 | 12.63 |  | 0.35 | -4.421 |
|  | -1 | 86.73 |  | 0.35 | -30.356 |
|  | -1 | 111.58 |  | 0.35 | -39.053 |
| Subtotal |  |  |  |  | 724.582 |
| NIVEL +15,55 |  |  |  |  |  |
| TORRE A | 1 | 706.87 |  | 0.35 | 247.405 |
| deducir huecos | -5 | 1.30 |  | 0.35 | -2.275 |
|  | -1 | 10.87 |  | 0.35 | -3.805 |
|  | -1 | 12.39 |  | 0.35 | -4.337 |
|  | -1 | 33.53 |  | 0.35 | -11.736 |
|  | -1 | 6.14 |  | 0.35 | -2.149 |
| TORRE B | 1 | 1661.90 |  | 0.35 | 581.665 |
| deducir huecos | -5 | 1.30 |  | 0.35 | -2.275 |
|  | -1 | 11.66 |  | 0.35 | -4.081 |
|  | -1 | 12.63 |  | 0.35 | -4.421 |
|  | -1 | 220.65 |  | 0.35 | -77.228 |
| Subtotal |  |  |  |  | 716.763 |
| NIVEL +19,10, +19,40 |  |  |  |  |  |
| TORRE A |  |  |  |  |  |
|  | 1 | 706.87 |  | 0.35 | 247.405 |
| deducir huecos | -5 | 1.30 |  | 0.35 | -2.275 |
|  | -1 | 10.87 |  | 0.35 | -3.805 |
|  | -1 | 12.39 |  | 0.35 | -4.337 |
|  | -1 | 28.40 |  | 0.35 | -9.940 |
|  | -1 | 8.37 |  | 0.35 | -2.930 |
| TORRE B |  |  |  |  |  |
| Losa inclinada | 1 | 196.73 |  | 0.15 | 29.510 |
| Cubierta castillete | 1 | 320.70 |  | 0.35 | 112.245 |
| Subtotal |  |  |  |  | 365.873 |
| NIVEL +22,65 |  |  |  |  |  |
| TORRE A | 1 | 706.87 |  | 0.35 | 247.405 |
| deducir huecos | -5 | 1.30 |  | 0.35 | -2.275 |
|  | -1 | 10.87 |  | 0.35 | -3.805 |
|  | -1 | 12.39 |  | 0.35 | -4.337 |
|  | -1 | 26.75 |  | 0.35 | -9.363 |
|  | -1 | 8.18 |  | 0.35 | -2.863 |
| Subtotal |  |  |  |  | 224.762 |
| NIVEL +26,20 |  |  |  |  |  |
| TORRE A | 1 | 706.87 |  | 0.35 | 247.405 |
| deducir huecos | -5 | 1.30 |  | 0.35 | -2.275 |
|  | -1 | 10.87 |  | 0.35 | -3.805 |
|  | -1 | 12.39 |  | 0.35 | -4.337 |
|  | -1 | 27.56 |  | 0.35 | -9.646 |
|  | -1 | 7.35 |  | 0.35 | -2.573 |
| Subtotal |  |  |  |  | 224.769 |
| NIVEL +29,75 |  |  |  |  |  |
| TORRE B | 1 | 706.87 |  | 0.35 | 247.405 |
| deducir huecos | -5 | 1.30 |  | 0.35 | -2.275 |
|  | -1 | 11.66 |  | 0.35 | -4.081 |
|  | -1 | 12.63 |  | 0.35 | -4.421 |
|  | -1 | 39.10 |  | 0.35 | -13.685 |
| Subtotal |  |  |  |  | 222.943 |
| NIVEL +33,60 |  |  |  |  |  |
| TORRE B |  |  |  |  |  |
| Losa inclinada | 1 | 36.62 |  | 0.15 | 5.493 |
| Cubierta castillete | 1 | 66.47 |  | 0.35 | 23.265 |
| Subtotal |  |  |  |  | 28.758 |
| ESCALERAS |  |  |  |  |  |
| mesetas |  |  |  |  |  |
| torre A | 1 | 3.34 |  | 0.18 | 0.601 |
|  | 7 | 4.65 |  | 0.18 | 5.859 |
| torre B | 4 | 3.80 |  | 0.18 | 2.736 |
|  | 3 | 4.73 |  | 0.18 | 2.554 |
| zancas |  |  |  |  |  |
| torre A | 1 | 10.86 | 1.20 | 0.18 | 2.346 |
|  | 7 | 7.56 | 1.20 | 0.18 | 11.431 |
| torre B | 1 | 11.50 | 1.20 | 0.18 | 2.484 |
|  | 3 | 7.98 | 1.20 | 0.18 | 5.171 |
| Subtotal |  |  |  |  | 33.182 |
| Subtotal acumulado |  |  |  |  | 6268.702 |
| Total |  |  |  |  | 6268.702 |

### 05E ENCOFRADOS (29/04/2006)
Importe: 271981.61

**05HET00010** m2 ENCOFRADO METALICO EN PILARES CIRCULARES
903.308 m2 × 7.96 (8.36 con costes indirectos) = 7551.65
DE ENCOFRADO METALICO EN PILARES CIRCULARES PARA HORMIGON VISTO, INCLUSO LIMPIEZA, APLICACION DEL DESENCOFRANTE, Y P.P. DE ELEMENTOS COMPLEMENTARIOS PARA SU ESTABILIDAD Y ADECUADA EJECUCION;CONSTRUIDO SEGUN EHE. MEDIDA LA SUPERFICIE DE ENCOFRADO UTIL.

| Código | Ud | Descripción | Rendimiento | Precio | Importe |
|---|---|---|---|---|---|
| WW00300 | u | MATERIAL COMPLEMENTARIO O PZAS.ESPECIALES | 0.3 | 0.58 | 0.17 |
| TP00100 | h | PEON ESPECIAL | 0.1 | 14.1 | 1.41 |
| CM00700 | u | PANEL METALICO ENCOFRADO CIRCULAR DIAM. 35 CM. (material) | 0.01 | 329.89 | 3.30 |
| CW00600 | l | DESENCOFRANTE | 0.3 | 0.34 | 0.10 |
| TO00400 | h | OF. 1ª ENCOFRADOR | 0.2 | 14.89 | 2.98 |
|  |  | Total |  |  | 7.96 |

| Medición | Uds. | Largo | Alto | Parcial |
|---|---|---|---|---|
| tipo 1 | 16 | 1.57 | 3.71 | 93.195 |
|  | 33 | 1.57 | 4.06 | 210.349 |
| tipo 2 | 16 | 1.57 | 3.71 | 93.195 |
|  | 5 | 1.57 | 4.06 | 31.871 |
| tipo 3 | 13 | 1.57 | 3.71 | 75.721 |
|  | 19 | 1.57 | 4.06 | 121.110 |
| tipo 4 | 28 | 2.36 | 4.06 | 268.285 |
| tipo 5 | 1 | 2.36 | 4.06 | 9.582 |
| Total |  |  |  | 903.308 |

**05HEM00101** m2 ENCOFRADO DE MADERA DE PINO EN LOSAS, PARA REVESTIR
13259.382 m2 × 12.98 (13.63 con costes indirectos) = 180725.38
DE ENCOFRADO DE MADERA DE PINO EN LOSAS, PARA REVESTIR, INCLUSO LIMPIEZA, HUMEDECIDO, APLICACION DEL DESENCOFRANTE, Y P.P. DE ELEMENTOS COMPLEMENTARIOS PARA SU ESTABILIDAD Y ADECUADA EJECUCION;CONSTRUIDO SEGUN EHE Y NTE/EME. MEDIDA LA SUPERFICIE DE ENCOFRADO UTIL.

| Código | Ud | Descripción | Rendimiento | Precio | Importe |
|---|---|---|---|---|---|
| CM00300 | m3 | MADERA DE PINO EN TABLON | 0.003 | 197.94 | 0.59 |
| WW00300 | u | MATERIAL COMPLEMENTARIO O PZAS.ESPECIALES | 0.5 | 0.58 | 0.29 |
| TP00100 | h | PEON ESPECIAL | 0.2 | 14.1 | 2.82 |
| WW00400 | u | PEQUEÑO MATERIAL | 0.4 | 0.31 | 0.12 |
| CM00200 | m3 | MADERA DE PINO EN TABLA | 0.004 | 179.61 | 0.72 |
| CE00200 | u | PUNTAL METALICO DE 3 M. (material) | 0.01 | 12.83 | 0.13 |
| TO00400 | h | OF. 1ª ENCOFRADOR | 0.55 | 14.89 | 8.19 |
| CW00600 | l | DESENCOFRANTE | 0.35 | 0.34 | 0.12 |
|  |  | Total |  |  | 12.98 |

| Medición | Uds. | Largo | Ancho | Parcial |
|---|---|---|---|---|
| PLANTA BAJA (+3,8 / +4,15) |  |  |  |  |
| LOSA JUNTO RAMPA NORTE | 1 | 91.65 |  | 91.650 |
| deducir huecos | -1 | 14.25 |  | -14.250 |
| lateral hueco | 1 | 13.38 | 0.50 | 6.690 |
| lateral borde | 1 | 11.77 | 0.50 | 5.885 |
| LOSA JUNTO TORRE A | 1 | 148.55 |  | 148.550 |
| deducir huecos | -1 | 8.87 |  | -8.870 |
| lateral hueco | 1 | 10.56 | 0.50 | 5.280 |
| salto de cota | 2 | 12.60 | 0.35 | 8.820 |
| LOSA SUR-ESTE | 1 | 113.04 |  | 113.040 |
| deducir huecos | -1 | 12.57 |  | -12.570 |
| lateral hueco | 1 | 12.57 | 0.50 | 6.285 |
| LOSA SUR-OESTE | 1 | 107.28 |  | 107.280 |
| deducir huecos | -1 | 12.57 |  | -12.570 |
| lateral hueco | 1 | 12.57 | 0.50 | 6.285 |
| LOSA TORRES | 1 | 1912.95 |  | 1912.950 |
| deducir huecos | -1 | 10.85 |  | -10.850 |
|  | -1 | 10.77 |  | -10.770 |
|  | -1 | 11.67 |  | -11.670 |
|  | -1 | 11.08 |  | -11.080 |
|  | -10 | 1.30 |  | -13.000 |
|  | -2 | 12.57 |  | -25.140 |
| lateral huecos | 1 | 17.14 | 0.50 | 8.570 |
|  | 1 | 15.02 | 0.50 | 7.510 |
|  | 1 | 14.21 | 0.50 | 7.105 |
|  | 1 | 14.26 | 0.50 | 7.130 |
|  | 10 | 5.31 | 0.50 | 26.550 |
|  | 2 | 12.57 | 0.50 | 12.570 |
| RAMPA NORTE | 1 | 146.88 |  | 146.880 |
| lateral rampa | 1 | 34.00 | 0.30 | 10.200 |
| apoyo rampa | 2 | 5.00 | 0.80 | 8.000 |
|  | 1 | 5.00 | 0.20 | 1.000 |
| losa transición | 1 | 5.00 | 0.20 | 1.000 |
|  | 2 | 4.60 | 0.20 | 1.840 |
| RAMPA SUR | 1 | 127.44 |  | 127.440 |
| lateral rampa | 1 | 29.50 | 0.30 | 8.850 |
| apoyo rampa | 2 | 4.80 | 0.30 | 2.880 |
|  | 1 | 4.80 | 0.20 | 0.960 |
| losa transición | 1 | 4.80 | 0.20 | 0.960 |
|  | 2 | 4.60 | 0.20 | 1.840 |
| TECHO RAMPA NORTE | 1 | 31.26 | 4.20 | 131.292 |
| lateral | 1 | 4.60 | 0.10 | 0.460 |
| TECHO RAMPA SUR | 1 | 26.50 | 4.20 | 111.300 |
| lateral | 1 | 4.60 | 0.10 | 0.460 |
| Subtotal |  |  |  | 2906.742 |
| NIVEL +8,45 |  |  |  |  |
| superficie | 1 | 2638.66 |  | 2638.660 |
| deducir huecos | -10 | 1.30 |  | -13.000 |
|  | -1 | 29.67 |  | -29.670 |
|  | -1 | 10.87 |  | -10.870 |
|  | -1 | 12.39 |  | -12.390 |
|  | -1 | 7.42 |  | -7.420 |
|  | -1 | 76.36 |  | -76.360 |
|  | -1 | 11.66 |  | -11.660 |
|  | -1 | 12.63 |  | -12.630 |
|  | -1 | 120.86 |  | -120.860 |
| laterales hueco escalera | 1 | 30.87 | 0.35 | 10.805 |
| laterales hueco lavabo | 1 | 46.15 | 0.35 | 16.153 |
| laterales hueco ascensor | 1 | 17.14 | 0.35 | 5.999 |
| laterales hueco instalaciones | 10 | 5.31 | 0.35 | 18.585 |
| laterales hueco escalera | 1 | 67.26 | 0.35 | 23.541 |
| laterales hueco lavabo | 1 | 56.81 | 0.35 | 19.884 |
| laterales hueco ascensor | 1 | 15.02 | 0.35 | 5.257 |
| Subtotal |  |  |  | 2444.024 |
| NIVEL +12,00 |  |  |  |  |
| TORRE A |  |  |  |  |
| superficie | 1 | 706.87 |  | 706.870 |
| deducir huecos | -5 | 1.30 |  | -6.500 |
|  | -1 | 10.87 |  | -10.870 |
|  | -1 | 12.39 |  | -12.390 |
|  | -1 | 33.53 |  | -33.530 |
|  | -1 | 6.14 |  | -6.140 |
| laterales hueco escalera | 1 | 30.08 | 0.35 | 10.528 |
| laterales hueco lavabo | 1 | 46.44 | 0.35 | 16.254 |
| laterales hueco ascensor | 1 | 17.14 | 0.35 | 5.999 |
| laterales hueco instalaciones | 5 | 5.31 | 0.35 | 9.293 |
| TORRE B |  |  |  |  |
| superficie | 1 | 1661.90 |  | 1661.900 |
| deducir huecos | -5 | 1.30 |  | -6.500 |
|  | -1 | 11.66 |  | -11.660 |
|  | -1 | 12.63 |  | -12.630 |
|  | -1 | 86.73 |  | -86.730 |
|  | -1 | 111.58 |  | -111.580 |
| laterales hueco escalera | 1 | 55.84 | 0.35 | 19.544 |
| laterales hueco lavabo | 1 | 68.14 | 0.35 | 23.849 |
| laterales hueco ascensor | 1 | 17.14 | 0.35 | 5.999 |
| laterales hueco instalaciones | 5 | 5.31 | 0.35 | 9.293 |
| Subtotal |  |  |  | 2170.999 |
| NIVEL +15,55 |  |  |  |  |
| TORRE A |  |  |  |  |
| superficie | 1 | 706.87 |  | 706.870 |
| deducir huecos | -5 | 1.30 |  | -6.500 |
|  | -1 | 10.87 |  | -10.870 |
|  | -1 | 12.39 |  | -12.390 |
|  | -1 | 33.53 |  | -33.530 |
|  | -1 | 6.14 |  | -6.140 |
| laterales hueco escalera | 1 | 30.08 | 0.35 | 10.528 |
| laterales hueco lavabo | 1 | 46.44 | 0.35 | 16.254 |
| laterales hueco ascensor | 1 | 17.14 | 0.35 | 5.999 |
| laterales hueco instalaciones | 5 | 5.31 | 0.35 | 9.293 |
| TORRE B |  |  |  |  |
| superficie | 1 | 1661.90 |  | 1661.900 |
| deducir huecos | -5 | 1.30 |  | -6.500 |
|  | -1 | 11.66 |  | -11.660 |
|  | -1 | 12.63 |  | -12.630 |
|  | -1 | 220.65 |  | -220.650 |
| laterales hueco escalera | 1 | 14.24 | 0.35 | 4.984 |
| laterales hueco anillo | 1 | 40.24 | 0.35 | 14.084 |
|  | 1 | 66.30 | 0.35 | 23.205 |
| laterales hueco ascensor | 1 | 17.14 | 0.35 | 5.999 |
| laterales hueco instalaciones | 5 | 5.31 | 0.35 | 9.293 |
| Subtotal |  |  |  | 2147.539 |
| NIVEL +19,10 Y +19,40 |  |  |  |  |
| TORRE A |  |  |  |  |
| superficie | 1 | 706.87 |  | 706.870 |
| deducir huecos | -5 | 1.30 |  | -6.500 |
|  | -1 | 10.87 |  | -10.870 |
|  | -1 | 12.39 |  | -12.390 |
|  | -1 | 28.40 |  | -28.400 |
|  | -1 | 8.37 |  | -8.370 |
| laterales hueco escalera | 1 | 31.13 | 0.35 | 10.896 |
| laterales hueco lavabo | 1 | 46.01 | 0.35 | 16.104 |
| laterales hueco ascensor | 1 | 17.14 | 0.35 | 5.999 |
| laterales hueco instalaciones | 5 | 5.31 | 0.35 | 9.293 |
| TORRE B |  |  |  |  |
| Losa inclinada |  |  |  |  |
| superficie | 1 | 196.73 |  | 196.730 |
| borde exterior | 1 | 63.43 | 0.15 | 9.515 |
| borde interior | 1 | 39.52 | 0.15 | 5.928 |
| Cubierta castillete |  |  |  |  |
| superficie | 1 | 320.70 |  | 320.700 |
|  | 1 | 33.47 | 0.35 | 11.715 |
| Subtotal |  |  |  | 1227.220 |
| NIVEL +22,65 |  |  |  |  |
| TORRE A |  |  |  |  |
| superficie | 1 | 706.87 |  | 706.870 |
| deducir huecos | -5 | 1.30 |  | -6.500 |
|  | -1 | 10.87 |  | -10.870 |
|  | -1 | 12.39 |  | -12.390 |
|  | -1 | 26.75 |  | -26.750 |
|  | -1 | 8.18 |  | -8.180 |
| laterales hueco escalera | 1 | 30.35 | 0.35 | 10.623 |
| laterales hueco lavabo | 1 | 45.20 | 0.35 | 15.820 |
| laterales hueco ascensor | 1 | 17.14 | 0.35 | 5.999 |
| laterales hueco instalaciones | 5 | 5.31 | 0.35 | 9.293 |
| Subtotal |  |  |  | 683.915 |
| NIVEL +26,20 |  |  |  |  |
| TORRE A |  |  |  |  |
| superficie | 1 | 706.87 |  | 706.870 |
| deducir huecos | -5 | 1.30 |  | -6.500 |
|  | -1 | 10.87 |  | -10.870 |
|  | -1 | 12.39 |  | -12.390 |
|  | -1 | 27.56 |  | -27.560 |
|  | -1 | 7.35 |  | -7.350 |
| laterales hueco escalera | 1 | 30.11 | 0.35 | 10.539 |
| laterales hueco lavabo | 1 | 45.29 | 0.35 | 15.852 |
| laterales hueco ascensor | 1 | 17.14 | 0.35 | 5.999 |
| laterales hueco instalaciones | 5 | 5.31 | 0.35 | 9.293 |
| Subtotal |  |  |  | 683.883 |
| NIVEL +29,75 |  |  |  |  |
| TORRE B |  |  |  |  |
| superficie | 1 | 706.87 |  | 706.870 |
| deducir huecos | -5 | 1.30 |  | -6.500 |
|  | -1 | 11.66 |  | -11.660 |
|  | -1 | 12.63 |  | -12.630 |
|  | -1 | 39.10 |  | -39.100 |
| laterales hueco escalera | 1 | 14.22 | 0.35 | 4.977 |
| laterales hueco anillo | 1 | 40.86 | 0.35 | 14.301 |
|  | 1 | 34.32 | 0.35 | 12.012 |
| laterales hueco ascensor | 1 | 17.14 | 0.35 | 5.999 |
| laterales hueco instalaciones | 5 | 5.31 | 0.35 | 9.293 |
| Subtotal |  |  |  | 683.562 |
| NIVEL +33,60 |  |  |  |  |
| TORRE B |  |  |  |  |
| Losa inclinada |  |  |  |  |
| superficie | 1 | 36.62 |  | 36.620 |
| borde exterior | 1 | 39.72 | 0.15 | 5.958 |
| borde interior | 1 | 33.41 | 0.15 | 5.012 |
| Cubierta castillete |  |  |  |  |
| superficie | 1 | 66.47 |  | 66.470 |
|  | 1 | 29.60 | 0.35 | 10.360 |
| Subtotal |  |  |  | 124.420 |
| ESCALERAS |  |  |  |  |
| TORRE A |  |  |  |  |
| planta baja a sótano | 1 | 5.24 |  | 5.240 |
|  | 1 | 7.57 |  | 7.570 |
|  | 1 | 4.10 | 0.18 | 0.738 |
|  | 1 | 4.79 | 0.18 | 0.862 |
|  | 1 | 3.81 |  | 3.810 |
| resto plantas | 7 | 4.15 |  | 29.050 |
|  | 7 | 4.88 |  | 34.160 |
|  | 14 | 3.08 | 0.18 | 7.762 |
|  | 7 | 4.73 |  | 33.110 |
| TORRE B |  |  |  |  |
| planta baja a sótano | 1 | 5.12 |  | 5.120 |
|  | 1 | 8.47 |  | 8.470 |
|  | 1 | 4.10 | 0.18 | 0.738 |
|  | 1 | 4.79 | 0.18 | 0.862 |
|  | 1 | 3.81 |  | 3.810 |
| resto plantas | 3 | 4.03 |  | 12.090 |
|  | 3 | 5.39 |  | 16.170 |
|  | 6 | 3.08 | 0.18 | 3.326 |
|  | 3 | 4.73 |  | 14.190 |
| Subtotal |  |  |  | 187.078 |
| Subtotal acumulado |  |  |  | 13259.382 |
| Total |  |  |  | 13259.382 |

**05HET90020** m2 ENCOFRADO METALICO EN MUROS, PARA REVESTIR (29/04/2006)
2292.975 m2 × 17.36 (18.23 con costes indirectos) = 41800.93
DE ENCOFRADO METALICO EN MUROS DE TRAZADO CURVO, PARA REVESTIR, INCLUSO LIMPIEZA, APLICACION DE DESENCOFRANTE Y P.P.DE ELEMENTOS COMPLEMENTARIOS PARA SU ESTABILIDAD Y ADECUADA EJECUCION; CONSTRUIDO SEGUN EHE. MEDIDA LA SUPERFICIE DE ENCOFRADO UTIL.

| Código | Ud | Descripción | Rendimiento | Precio | Importe |
|---|---|---|---|---|---|
| WW00300 | u | MATERIAL COMPLEMENTARIO O PZAS.ESPECIALES | 0.8 | 0.58 | 0.46 |
| WW00400 | u | PEQUEÑO MATERIAL | 0.4 | 0.31 | 0.12 |
| TP00100 | h | PEON ESPECIAL | 0.15 | 14.1 | 2.12 |
| TO00400 | h | OF. 1ª ENCOFRADOR | 0.3 | 14.89 | 4.47 |
| CW00600 | l | DESENCOFRANTE | 0.3 | 0.34 | 0.10 |
| CM90400 | u | PANEL METALICO CURVO 50x250 CM. (material; 29/04/2006) | 0.1 | 96.9 | 9.69 |
| CM00300 | m3 | MADERA DE PINO EN TABLON | 0.002 | 197.94 | 0.40 |
|  |  | Total |  |  | 17.36 |

| Medición | Uds. | Largo | Ancho | Parcial |
|---|---|---|---|---|
| PANTALLAS |  |  |  |  |
| TORRE A |  |  |  |  |
| PANTALLAS DISTRIBUIDOR | 2 | 52.95 | 4.06 | 429.954 |
| deducir huecos | -4 | 1.50 | 2.51 | -15.060 |
| cantos huecos | 2 | 1.50 | 0.30 | 0.900 |
|  | 4 | 0.30 | 2.51 | 3.012 |
| PANTALLAS ESCALERA | 2 | 19.29 | 4.06 | 156.635 |
| deducir huecos | -2 | 1.30 | 2.51 | -6.526 |
| cantos huecos | 1 | 1.30 | 0.30 | 0.390 |
|  | 2 | 0.30 | 2.51 | 1.506 |
| PANTALLAS ASEOS | 2 | 27.74 | 4.06 | 225.249 |
| deducir huecos | -4 | 1.75 | 2.51 | -17.570 |
|  | -2 | 7.90 | 2.51 | -39.658 |
| cantos huecos | 2 | 1.75 | 0.30 | 1.050 |
|  | 1 | 7.90 | 0.30 | 2.370 |
|  | 6 | 0.30 | 2.51 | 4.518 |
| PANTALLAS ASCENSOR | 2 | 9.82 | 4.06 | 79.738 |
| cantos huecos | 2 | 0.30 | 4.06 | 2.436 |
| TORRE B |  |  |  |  |
| PANTALLAS DISTRIBUIDOR | 2 | 83.75 | 4.06 | 680.050 |
| deducir huecos | -2 | 10.33 | 2.51 | -51.857 |
|  | -2 | 1.70 | 2.51 | -8.534 |
|  | -2 | 8.33 | 2.51 | -41.817 |
|  | -2 | 8.83 | 2.51 | -44.327 |
|  | -2 | 1.50 | 2.51 | -7.530 |
|  | -2 | 10.74 | 2.51 | -53.915 |
| cantos huecos | 1 | 10.33 | 0.30 | 3.099 |
|  | 1 | 1.70 | 0.30 | 0.510 |
|  | 1 | 8.33 | 0.30 | 2.499 |
|  | 1 | 8.83 | 0.30 | 2.649 |
|  | 1 | 1.50 | 0.30 | 0.450 |
|  | 1 | 10.74 | 0.30 | 3.222 |
|  | 12 | 0.30 | 2.51 | 9.036 |
| PANTALLAS ESCALERA | 2 | 20.63 | 4.06 | 167.516 |
| deducir huecos | -2 | 1.10 | 2.51 | -5.522 |
| cantos huecos | 1 | 1.10 | 0.30 | 0.330 |
|  | 2 | 0.30 | 2.51 | 1.506 |
| PANTALLAS ASEOS | 2 | 32.05 | 4.06 | 260.246 |
| deducir huecos | -2 | 7.84 | 2.51 | -39.357 |
| cantos huecos | 1 | 7.84 | 0.30 | 2.352 |
|  | 2 | 0.30 | 2.51 | 1.506 |
| PANTALLAS ASCENSOR | 2 | 10.10 | 4.06 | 82.012 |
| cantos huecos | 2 | 0.30 | 4.06 | 2.436 |
| MURETE ENTRADA APARCAMIENTO |  |  |  |  |
| Entrada norte | 2 | 35.23 | 1.00 | 70.460 |
|  | 2 | 0.25 | 1.00 | 0.500 |
|  | -1 | 2.71 |  | -2.710 |
|  | -1 | 2.25 |  | -2.250 |
|  | -1 | 4.60 | 0.20 | -0.920 |
| Entrada sur | 2 | 30.52 | 0.50 | 30.520 |
|  | 2 | 0.25 | 0.50 | 0.250 |
|  | -1 | 0.93 |  | -0.930 |
|  | -1 | 1.23 |  | -1.230 |
|  | -1 | 4.60 | 0.20 | -0.920 |
| LAMINA CUBIERTA |  |  |  |  |
| Torre A | 2 | 77.40 |  | 154.800 |
|  | 2 | 0.15 | 4.30 | 1.290 |
| Torre B | 2 | 123.50 |  | 247.000 |
|  | 2 | 0.15 | 5.37 | 1.611 |
| Total |  |  |  | 2292.975 |

**05HED00151** m2 DESENCOFRADO ELEM. HORM.VISTO ENC. CON P.METALICOS
903.31 m2 × 2.86 (3 con costes indirectos) = 2709.93
DE DESENCOFRADO DE ELEMENTOS ESTRUCTURALES VARIOS DE HORMIGON VISTO, ENCOFRADOS CON PANELES METALICOS, INCLUSO P.P. DE LIMPIEZA Y REPARACION. MEDIDA LA SUPERFICIE DE ENCOFRADO UTIL.

| Código | Ud | Descripción | Rendimiento | Precio | Importe |
|---|---|---|---|---|---|
| TO00400 | h | OF. 1ª ENCOFRADOR | 0.05 | 14.89 | 0.74 |
| TP00100 | h | PEON ESPECIAL | 0.15 | 14.1 | 2.12 |
|  |  | Total |  |  | 2.86 |

**05HED00001** m2 DESENCOFRADO ELEM. HORM. A REVESTIR ENC. CON MADERA
13259.3 m2 × 2.57 (2.7 con costes indirectos) = 35800.11
DE DESENCOFRADO DE ELEMENTOS ESTRUCTURALES VARIOS DE HORMIGON PARA REVESTIR, ENCOFRADOS CON MADERA,INCLUSO P.P. DE LIMPIEZA Y REPARACION. MEDIDA LA SUPERFICIE DE ENCOFRADO UTIL.

| Código | Ud | Descripción | Rendimiento | Precio | Importe |
|---|---|---|---|---|---|
| TO00400 | h | OF. 1ª ENCOFRADOR | 0.03 | 14.89 | 0.45 |
| TP00100 | h | PEON ESPECIAL | 0.15 | 14.1 | 2.12 |
|  |  | Total |  |  | 2.57 |

**05HED00051** m2 DESENCOFRADO ELEM. HORM. A REVESTIR ENC. CON P.METALICOS
2292.98 m2 × 1.41 (1.48 con costes indirectos) = 3393.61
DE DESENCOFRADO DE ELEMENTOS ESTRUCTURALES VARIOS DE HORMIGON PARA REVESTIR, ENCOFRADOS CON PANELES METALICOS, INCLUSO P.P. DE LIMPIEZA Y REPARACION. MEDIDA LA SUPERFICIE DE ENCOFRADO UTIL.

| Código | Ud | Descripción | Rendimiento | Precio | Importe |
|---|---|---|---|---|---|
| TP00100 | h | PEON ESPECIAL | 0.1 | 14.1 | 1.41 |
|  |  | Total |  |  | 1.41 |

### 05V VARIOS (29/04/2006)
Importe: 333.22

**PC0501** m ENCUENTRO ENTRE MURO Y PANTALLA INTERIOR
71.2 m × 4.46 (4.68 con costes indirectos) = 333.22
DE ENCUENTRO ENTRE LOSA Y PANTALLA FORMADO POR: UN TALADROS Ø18 DE 10 CM DE PROFUNDIDAD CADA 40 CM, UNA BARRA DE ACERO CORRUGADA B 500 S Ø16 DE 30 CM DE LONGITUD Y MORTERO DE ANCLAJE GROUT, SEGUN INSTRUCCION EHE. MEDIDA LA LONGITUD EJECUTADA.

| Código | Ud | Descripción | Rendimiento | Precio | Importe |
|---|---|---|---|---|---|
| CA00320 | kg | ACERO B 500 S | 1.185 | 0.5 | 0.59 |
| WW00400 | u | PEQUEÑO MATERIAL | 0.05 | 0.31 | 0.02 |
| TO02200 | h | OFICIAL 2ª | 0.047 | 14.52 | 0.68 |
| TP00100 | h | PEON ESPECIAL | 0.19 | 14.1 | 2.68 |
| MW00200 | h | TALADRO ELECTRICO (maquinaria) | 0.1 | 4.39 | 0.44 |
| AGM01809 | l | MORTERO GROUT (material) | 0.1 | 0.47 | 0.05 |
|  |  | Total |  |  | 4.46 |

| Medición | Uds. | Largo | Parcial |
|---|---|---|---|
| mesetas torre A | 4 | 6.08 | 24.320 |
| mesetas torre B | 8 | 5.86 | 46.880 |
| Total |  |  | 71.2 |

## 06 ALBAÑILERIA
Importe: 534540.95

### 06C CERÁMICOS
Importe: 22567.74

**06LPM57001** m2 FABRICA 1PIE ½ L/PERFORADO,T-PEQUEÑO REVESTIR,M-40 (1:6)(MP)
53.33 m2 × 39.82 (41.82 con costes indirectos) = 2230.26
DE FABRICA DE UN PIE Y MEDIO DE ESPESOR, CON LADRILLO PERFORADO, TALADRO PEQUEÑO PARA REVESTIR, RECIBIDA CON MORTERO M-4 (1:6) CON PLASTIFICANTE; CONSTRUIDA SEGUN NORMA NBE-FL90, RL-88 Y NTE/FFL. MEDIDA DEDUCIENDO HUECOS.

| Código | Ud | Descripción | Rendimiento | Precio | Importe |
|---|---|---|---|---|---|
| AGM00800 | m3 | MORTERO DE CEMENTO CEM II/A-L 32.5,AR.RIO M-4(1:6)+PLAST. | 0.108 | 51.46 | 5.56 |
| FL01300 | mu | LADRILLO PERFORADO, TALADRO PEQUEÑO PARA REVESTIR | 0.206 | 73.56 | 15.15 |
| TO00100 | h | OF. 1ª ALBAÑILERIA (mano de obra) | 0.889 | 14.89 | 13.24 |
| TP00100 | h | PEON ESPECIAL | 0.416 | 14.1 | 5.87 |
|  |  | Total |  |  | 39.82 |

| Medición | Uds. | Largo | Alto | Parcial |
|---|---|---|---|---|
| apoyos de rampa 1 | 1 | 4.70 | 1.10 | 5.170 |
|  | 1 | 4.70 | 2.20 | 10.340 |
|  | 1 | 4.70 | 3.40 | 15.980 |
| apoyos de rampa 2 | 1 | 4.80 | 0.30 | 1.440 |
|  | 1 | 4.80 | 1.50 | 7.200 |
|  | 1 | 4.80 | 2.75 | 13.200 |
| Total |  |  |  | 53.33 |

**06LPM00001** m2 FABRICA 1PIE L/PERFORADO,T-PEQUEÑO REVESTIR,M-40 (1:6)(MP)
36.736 m2 × 30.23 (31.75 con costes indirectos) = 1166.37
DE FABRICA DE UN PIE DE ESPESOR, CON LADRILLO PERFORADO, TALADRO PEQUEÑO PARA REVESTIR, RECIBIDA CON MORTERO M-4 (1:6) CON PLASTIFICANTE; CONSTRUIDA SEGUN NORMA NBE-FL90, RL-88 Y NTE/FFL. MEDIDA DEDUCIENDO HUECOS.

| Código | Ud | Descripción | Rendimiento | Precio | Importe |
|---|---|---|---|---|---|
| AGM00800 | m3 | MORTERO DE CEMENTO CEM II/A-L 32.5,AR.RIO M-4(1:6)+PLAST. | 0.072 | 51.46 | 3.71 |
| FL01300 | mu | LADRILLO PERFORADO, TALADRO PEQUEÑO PARA REVESTIR | 0.137 | 73.56 | 10.08 |
| TO00100 | h | OF. 1ª ALBAÑILERIA | 0.749 | 14.89 | 11.15 |
| TP00100 | h | PEON ESPECIAL | 0.375 | 14.1 | 5.29 |
|  |  | Total |  |  | 30.23 |

| Medición | Uds. | Largo | Alto | Parcial |
|---|---|---|---|---|
| Bajo acceso a locales | 1 | 5.64 | 0.40 | 2.256 |
|  | 1 | 7.89 | 0.40 | 3.156 |
|  | 1 | 10.33 | 0.40 | 4.132 |
|  | 1 | 15.48 | 0.40 | 6.192 |
| hueco de ascensores | 2 | 5.00 | 0.90 | 9.000 |
|  | 16 | 5.00 | 0.15 | 12.000 |
| Total |  |  |  | 36.736 |

**06LPC00001** m2 CITARA L/PERFORADO, T-PEQUEÑO REVESTIR, M-40 (1:6) (CP)
712.06 m2 × 16.14 (16.95 con costes indirectos) = 12069.42
DE CITARA DE LADRILLO PERFORADO, TALADRO PEQUEÑO, PARA REVESTIR, RECIBIDA CON MORTERO M-4 (1:6) CON PLASTIFICANTE; CONSTRUIDA SEGUN NORMA NBE-FL90, RL-88 Y NTE/PTL. MEDIDA DEDUCIENDO HUECOS.

| Código | Ud | Descripción | Rendimiento | Precio | Importe |
|---|---|---|---|---|---|
| TP00100 | h | PEON ESPECIAL | 0.217 | 14.1 | 3.06 |
| TO00100 | h | OF. 1ª ALBAÑILERIA | 0.435 | 14.89 | 6.48 |
| AGM00800 | m3 | MORTERO DE CEMENTO CEM II/A-L 32.5,AR.RIO M-4(1:6)+PLAST. | 0.031 | 51.46 | 1.60 |
| FL01300 | mu | LADRILLO PERFORADO, TALADRO PEQUEÑO PARA REVESTIR | 0.068 | 73.56 | 5.00 |
|  |  | Total |  |  | 16.14 |

| Medición | Uds. | Largo | Alto | Parcial |
|---|---|---|---|---|
| pared rampas de acceso | 2 | 38.46 | 3.50 | 269.220 |
|  | 2 | 33.76 | 3.50 | 236.320 |
|  | 2 | 5.00 | 3.50 | 35.000 |
|  | -2 | 4.50 | 2.25 | -20.250 |
| Borde zona ajádinada torre A | 1 | 46.59 | 0.50 | 23.295 |
|  | 1 | 31.32 | 0.50 | 15.660 |
| Borde zona ajardinada torre B | 1 | 64.13 | 0.50 | 32.065 |
|  | 1 | 53.84 | 0.50 | 26.920 |
| Límite de estanque con pasillo | 1 | 3.33 | 0.50 | 1.665 |
|  | 1 | 4.08 | 0.50 | 2.040 |
|  | 1 | 3.84 | 0.50 | 1.920 |
|  | 1 | 4.77 | 0.50 | 2.385 |
| Bajo barandilla de vidrio torre A | 1 | 3.49 | 0.90 | 3.141 |
|  | 1 | 4.39 | 0.90 | 3.951 |
| Bajo barandilla de vidrio torre B | 1 | 6.48 | 0.90 | 5.832 |
|  | 1 | 6.91 | 0.90 | 6.219 |
| Borde de banco torre A | 1 | 2.00 | 0.90 | 1.800 |
|  | 1 | 3.00 | 0.90 | 2.700 |
| Bode de banco torre B | 1 | 4.62 | 0.90 | 4.158 |
|  | 1 | 7.35 | 0.90 | 6.615 |
| cambio de altura en salón de actos | 1 | 7.17 | 1.05 | 7.529 |
| chimeneas de ventilación instalaciones | 9 | 6.50 | 0.75 | 43.875 |
| Total |  |  |  | 712.06 |

**06WPP00001** m FORMACION DE PELDAÑO CON LADRILLO HUECO
19.23 m × 8.56 (8.99 con costes indirectos) = 172.88
DE FORMACION DE PELDAÑO CON LADRILLO HUECO, RECIBIDO CON MORTERO M-4 (1:6). MEDIDA SEGUN LA LONGITUD DE LA ARISTA DE INTERSECCION ENTRE HUELLA Y TABICA.

| Código | Ud | Descripción | Rendimiento | Precio | Importe |
|---|---|---|---|---|---|
| AGM00500 | m3 | MORTERO DE CEMENTO CEM II/A-L 32.5 Y ARENA DE RIO (1:6) | 0.015 | 49.73 | 0.75 |
| FL00300 | mu | LADRILLO HUECO DOBLE 9 CM. (material) | 0.01 | 68.65 | 0.69 |
| FL00500 | mu | LADRILLO HUECO SENCILLO 4 CM. (material) | 0.01 | 49.43 | 0.49 |
| TO00100 | h | OF. 1ª ALBAÑILERIA | 0.302 | 14.89 | 4.50 |
| TP00100 | h | PEON ESPECIAL | 0.151 | 14.1 | 2.13 |
|  |  | Total |  |  | 8.56 |

| Medición | Uds. | Largo | Parcial |
|---|---|---|---|
| distribuidor torre A | 3 | 1.35 | 4.050 |
| distribuidor torre B | 3 | 2.86 | 8.580 |
| locales 2 y 3 | 6 | 1.10 | 6.600 |
| Total |  |  | 19.23 |

**06WWT57056** m2 EMPALOMADO 50CM. ALT.MEDIA (04/02/2006)
240.77 m2 × 25.41 (26.69 con costes indirectos) = 6426.15
DE EMPALOMADO DE 50 cm. DE ALTURA MEDIA, FORMADO POR CITARA SEPARADAS 1.00 m DE LADRILLO PERFORADO, TABLERO DE RASILLON RECIBIDOS CON MORTERO M-4 (1:6) CON PLASTIFICANTE, Y CAPA DE COMPRESIÓN DE 4 CM DE ESPESOR ARMADA CON MALLAZO DIAMETRO 4 CADA 15; CONSTRUIDO SEGUN NTE/QT. MEDIDO EN PROYECCION HORIZONTAL.

| Código | Ud | Descripción | Rendimiento | Precio | Importe |
|---|---|---|---|---|---|
| FL01300 | mu | LADRILLO PERFORADO, TALADRO PEQUEÑO PARA REVESTIR | 0.025 | 73.56 | 1.84 |
| FL01500 | u | RASILLON CERAMICO 1.00X0.25X0.04 M. (material) | 4.24 | 1.06 | 4.49 |
| ATC00100 | h | CUADRILLA ALBAÑILERIA, FORMADA POR OFICIAL 1ª Y PEON ESP. | 0.5 | 28.99 | 14.50 |
| AGM00800 | m3 | MORTERO DE CEMENTO CEM II/A-L 32.5,AR.RIO M-4(1:6)+PLAST. | 0.01 | 51.46 | 0.51 |
| 05HAM00010 | kg | ACERO B 500 S EN MALLAS ELECTROSOLDADAS | 1.33 | 0.81 | 1.08 |
| 05HHL00003 | m3 | HORMIGON HA-25 EN LOSAS | 0.04 | 74.83 | 2.99 |
|  |  | Total |  |  | 25.41 |

| Medición | Uds. | Largo | Parcial |
|---|---|---|---|
| Planta baja zona ajardinada torre A | 1 | 27.84 | 27.840 |
|  | 1 | 9.40 | 9.400 |
| Planta baja zona ajardinada y estanque torre B | 1 | 88.57 | 88.570 |
|  | 1 | 114.96 | 114.960 |
| Total |  |  | 240.77 |

**10SWW00061** m2 RECRECIDO DE SUELOS DE 5 CM. ESP. CON MORTERO M-80 (RM)
65.28 m2 × 7.33 (7.7 con costes indirectos) = 502.66
DE RECRECIDO DE SUELOS DE 5 cm. DE ESPESOR, CON MORTERO M-8 (1:4), INCLUSO EXTENDIDO, MAESTREADO Y FRATASADO SUPERFICIAL. MEDIDA LA SUPERFICIE EJECUTADA.

| Código | Ud | Descripción | Rendimiento | Precio | Importe |
|---|---|---|---|---|---|
| TO02200 | h | OFICIAL 2ª | 0.15 | 14.52 | 2.18 |
| TP00200 | h | PEON ORDINARIO | 0.15 | 13.98 | 2.10 |
| AGM00300 | m3 | MORTERO DE CEMENTO CEM II/A-L 32.5 Y ARENA DE RIO (1:4) | 0.052 | 58.58 | 3.05 |
|  |  | Total |  |  | 7.33 |

| Medición | Uds. | Largo | Parcial |
|---|---|---|---|
| mesetas |  |  |  |
| torre A | 1 | 3.34 | 3.340 |
|  | 7 | 4.65 | 32.550 |
| torre B | 4 | 3.80 | 15.200 |
|  | 3 | 4.73 | 14.190 |
| Total |  |  | 65.28 |

### 06P PREFABRICADOS
Importe: 506747.5

**E07TBY100** m2 TAB.YESO LAM. RESISTENTE AGUA (PH)
156.131 m2 × 32.33 (33.95 con costes indirectos) = 5300.65
(PH) Tabique curvo de placas de yeso laminado resistente al agua formado por 2 placas de 15 mm. de espesor, atornilladas a una estructura de acero galvanizado de 46 mm. y dimensión total 76 mm., fijado al suelo y techo con tornillos de acero y montantes cada 400 mm. i/tratamientos de huecos, replanteo auxiliar, paso de instalaciones, nivelación, ejecución de ángulos, repaso de juntas con cinta, recibido de cercos y limpieza, terminado y listo para pintar, s/NTE-PTP, medido a cinta corrida.

| Código | Ud | Descripción | Rendimiento | Precio | Importe |
|---|---|---|---|---|---|
| O01OA160 | h. | Cuadrilla H | 0.298 | 29.15 | 8.69 |
| P04PY140 | m2 | Placa yeso lam. WA repelente al agua (material) | 2.1 | 7.35 | 15.44 |
| P04PW041 | kg | Pasta juntas Cart-yeso amb.húmedos (material) | 0.9 | 1.21 | 1.09 |
| P04PW010 | m. | Cinta de juntas yeso (material) | 3.15 | 0.05 | 0.16 |
| P04PW240 | m. | Canal 48 mm. (material) | 0.95 | 1.31 | 1.24 |
| P04PW160 | m. | Montante de 46 mm. (material) | 3.5 | 1.51 | 5.29 |
| P04PW090 | ud | Tornillo PM-25 mm. (material) | 42 | 0.01 | 0.42 |
|  |  | Total |  |  | 32.33 |

Claves: estructura, tornillo, montante, hueco, acero, resistencia, yeso, galvanizar, dimension, techo, agua, lamina, ejecucion, suelo, cerco, corrido, junta, paso, nivel, auxiliar, cinta, placa, limpieza, terminacion, medicion, tabiqueria, replanteo, pintura, angulo

| Medición | Uds. | Largo | Alto | Parcial |
|---|---|---|---|---|
| vestuarios | 2 | 4.40 | 3.50 | 30.800 |
|  | 2 | 1.60 | 3.50 | 11.200 |
| separación de aseos torre A | 7 | 3.34 | 3.05 | 71.309 |
| separación aseos torre B | 3 | 4.68 | 3.05 | 42.822 |
| Total |  |  |  | 156.131 |

**E07TBY245** m2 TABI. P.YESO W111-78/400 (15+48+15) (P)
213.713 m2 × 29.74 (31.23 con costes indirectos) = 6674.26
(P)Tabique curvo 78/400 formado por una placa de yeso STD/15mm. atornillada a cada lado de una estructura metálica de acero galvanizado de 48 mm. de ancho, i/tratamiento de huecos, replanteo auxiliar, nivelación, ejecución de ángulos, repaso de juntas con cinta, recibido de cercos, paso de instalaciones y limpieza, terminado y listo para pintar, p.p. de colocación de banda acústica Fonodan autoadhesiva de Danosa en ambas caras de la perfilería, s/NTE-PTP, medido a cinta corrida.

| Código | Ud | Descripción | Rendimiento | Precio | Importe |
|---|---|---|---|---|---|
| O01OA160 | h. | Cuadrilla H | 0.372 | 29.15 | 10.84 |
| P04PY035 | m2 | Placa yeso estándar 15 mm. (material) | 2 | 5.45 | 10.90 |
| P04PW240 | m. | Canal 48 mm. | 0.7 | 1.31 | 0.92 |
| P04PW160 | m. | Montante de 46 mm. | 2 | 1.51 | 3.02 |
| P04PW110 | ud | Tornillo TN 3,5x25 mm (material) | 29 | 0.01 | 0.29 |
| P04TW540 | ud | Fijaciones (material) | 1.6 | 0.36 | 0.58 |
| P04PW015 | m. | Cinta juntas p.placa yeso (material) | 3.2 | 0.09 | 0.29 |
| P04PW045 | kg | Pasta para juntas (material) | 0.6 | 1.14 | 0.68 |
| P04PW035 | kg | Pasta de agarre p.placa yeso (material) | 0.1 | 0.5 | 0.05 |
| P07AL060 | m. | B.acústica Fonodan autoadhesiva 50mm (material) | 5.3 | 0.41 | 2.17 |
|  |  | Total |  |  | 29.74 |

Claves: replanteo, tornillo, yeso, placa, estructura, metal, junta, hueco, angulo, auxiliar, nivel, ejecucion, galvanizar, tabiqueria, acero, terminacion, cerco, cinta, limpieza, colocacion, pintura, banda, acustico, adhesivo, cara, corrido, perfil, medicion, paso

| Medición | Uds. | Largo | Alto | Parcial |
|---|---|---|---|---|
| lateral de estanterias |  |  |  |  |
| local 2 | 1 | 0.75 | 3.70 | 2.775 |
| local 3 | 1 | 0.75 | 3.70 | 2.775 |
| locales planta baja | 5 | 0.75 | 3.05 | 11.438 |
| locales plantas torre A | 54 | 0.75 | 3.05 | 123.525 |
| locales plantas torre B | 32 | 0.75 | 3.05 | 73.200 |
| Total |  |  |  | 213.713 |

**E07TBY280** m2 T.YESO LAM. DUR.REF.15+15/46/15+15-600 (PD)
2415.04 m2 × 49.94 (52.45 con costes indirectos) = 126668.85
(PD)Tabique curvo de placas de yeso laminado formado por 2 placas de 15 mm. de espesor de dureza reforzada (GD) de 15 mm. de espesor, atornilladas a cada lado de una estructura de acero galvanizado de 46 mm. y dimensión total 98 mm. fijado al suelo y techo con tornillos de acero y montantes cada 400 mm., i/tratamiento de huecos, replanteo auxiliar, nivelación, ejecución de ángulos, repaso de juntas con cinta, recibido de cercos, paso de instalaciones y limpieza, terminado y listo para pintar, s/NTE-PTP, medido a cinta corrida.

| Código | Ud | Descripción | Rendimiento | Precio | Importe |
|---|---|---|---|---|---|
| O01OA160 | h. | Cuadrilla H | 0.468 | 29.15 | 13.64 |
| P04PY080 | m2 | Placa yeso dureza reforzada GD15 (material) | 4.2 | 6.98 | 29.32 |
| P04PW040 | kg | Pasta para juntas yeso (material) | 0.9 | 1.35 | 1.22 |
| P04PW010 | m. | Cinta de juntas yeso | 3.15 | 0.05 | 0.16 |
| P04PW240 | m. | Canal 48 mm. | 0.95 | 1.31 | 1.24 |
| P04PW160 | m. | Montante de 46 mm. | 2.33 | 1.51 | 3.52 |
| P04PW090 | ud | Tornillo PM-25 mm. | 42 | 0.01 | 0.42 |
| P04PW080 | ud | Tornillo PM-35 mm. (material) | 42 | 0.01 | 0.42 |
|  |  | Total |  |  | 49.94 |

Claves: estructura, montante, yeso, placa, refino, dureza, corrido, tornillo, suelo, acero, galvanizar, dimension, techo, tabiqueria, refuerzo, replanteo, hueco, lamina, medicion, terminacion, auxiliar, nivel, ejecucion, angulo, cinta, cerco, limpieza, paso, junta, pintura

| Medición | Uds. | Largo | Alto | Parcial |
|---|---|---|---|---|
| CONTROL Y SECRETARÍA | 1 | 16.60 | 3.20 | 53.120 |
|  | 1 | 3.94 | 3.20 | 12.608 |
| DIVISIONES ENTRE OFICINAS |  |  |  |  |
| Torre A plantas | 6 | 4.29 | 3.20 | 82.368 |
|  | 6 | 5.39 | 3.20 | 103.488 |
|  | 6 | 7.01 | 3.20 | 134.592 |
|  | 6 | 8.51 | 3.20 | 163.392 |
|  | 6 | 8.51 | 3.20 | 163.392 |
|  | 6 | 7.22 | 3.20 | 138.624 |
|  | 6 | 7.32 | 3.20 | 140.544 |
|  | 6 | 6.73 | 3.20 | 129.216 |
|  | 6 | 5.23 | 3.20 | 100.416 |
| Torre B planta baja | 1 | 9.09 | 3.20 | 29.088 |
|  | 1 | 9.14 | 3.20 | 29.248 |
|  | 1 | 10.84 | 3.20 | 34.688 |
|  | 1 | 11.60 | 3.20 | 37.120 |
|  | 1 | 12.05 | 3.20 | 38.560 |
| Torre B plantas | 2 | 12.14 | 3.20 | 77.696 |
|  | 2 | 12.05 | 3.20 | 77.120 |
|  | 2 | 11.60 | 3.20 | 74.240 |
|  | 2 | 10.85 | 3.20 | 69.440 |
|  | 2 | 9.15 | 3.20 | 58.560 |
|  | 2 | 9.10 | 3.20 | 58.240 |
|  | 2 | 8.37 | 3.20 | 53.568 |
|  | 2 | 7.80 | 3.20 | 49.920 |
|  | 2 | 7.37 | 3.20 | 47.168 |
|  | 2 | 6.24 | 3.20 | 39.936 |
|  | 2 | 6.81 | 3.20 | 43.584 |
|  | 2 | 7.37 | 3.20 | 47.168 |
|  | 2 | 8.56 | 3.20 | 54.784 |
|  | 2 | 9.02 | 3.20 | 57.728 |
|  | 2 | 10.84 | 3.20 | 69.376 |
|  | 2 | 11.59 | 3.20 | 74.176 |
|  | 2 | 11.23 | 3.20 | 71.872 |
| Total |  |  |  | 2415.04 |

**E07TBY2801** m2 T.YESO LAM. DUR.REF.15+15/46/15+15-600 RF120 (PRF) (06/12/2005)
1115.522 m2 × 52.33 (54.96 con costes indirectos) = 61309.09
(PRF) Tabique curvo RF-120 de placas de yeso laminado formado por 2 placas RF de 15 mm. de espesor de dureza reforzada (GD) de 15 mm. de espesor, atornilladas a cada lado de una estructura de acero galvanizado de 46 mm. y dimensión total 98 mm. fijado al suelo y techo con tornillos de acero y montantes cada 400 mm., i/tratamiento de huecos, replanteo auxiliar, nivelación, ejecución de ángulos, repaso de juntas con cinta, recibido de cercos, paso de instalaciones y limpieza, terminado y listo para pintar, s/NTE-PTP, medido a cinta corrida.

| Código | Ud | Descripción | Rendimiento | Precio | Importe |
|---|---|---|---|---|---|
| O01OA160 | h. | Cuadrilla H | 0.468 | 29.15 | 13.64 |
| P04PY120 | m2 | P.yeso cortafuego RF/15 (material) | 4.2 | 7.55 | 31.71 |
| P04PW040 | kg | Pasta para juntas yeso | 0.9 | 1.35 | 1.22 |
| P04PW010 | m. | Cinta de juntas yeso | 3.15 | 0.05 | 0.16 |
| P04PW240 | m. | Canal 48 mm. | 0.95 | 1.31 | 1.24 |
| P04PW160 | m. | Montante de 46 mm. | 2.33 | 1.51 | 3.52 |
| P04PW090 | ud | Tornillo PM-25 mm. | 42 | 0.01 | 0.42 |
| P04PW080 | ud | Tornillo PM-35 mm. | 42 | 0.01 | 0.42 |
|  |  | Total |  |  | 52.33 |

| Medición | Uds. | Largo | Alto | Parcial |
|---|---|---|---|---|
| SÓTANO |  |  |  |  |
| Torre A |  |  |  |  |
| instalaciones | 1 | 3.34 | 4.00 | 13.360 |
|  | 1 | 2.88 | 4.00 | 11.520 |
|  | 1 | 3.38 | 4.00 | 13.520 |
|  | 1 | 3.49 | 4.00 | 13.960 |
|  | 1 | 3.75 | 4.00 | 15.000 |
|  | 1 | 3.11 | 4.00 | 12.440 |
| Torre B |  |  |  |  |
| instalaciones | 1 | 9.99 | 4.00 | 39.960 |
|  | 1 | 9.32 | 4.00 | 37.280 |
|  | 1 | 29.48 | 4.00 | 117.920 |
|  | 1 | 4.67 | 4.00 | 18.680 |
| TORRE A planta baja |  |  |  |  |
| conductos de instalaciones | 1 | 3.85 | 3.80 | 14.630 |
|  | 1 | 3.87 | 3.80 | 14.706 |
|  | 1 | 3.79 | 3.80 | 14.402 |
|  | 1 | 3.76 | 3.80 | 14.288 |
|  | 1 | 3.84 | 3.80 | 14.592 |
| plantas | 35 | 3.75 | 3.20 | 420.000 |
| Torre B planta baja |  |  |  |  |
| entre local 3 y oficina | 1 | 12.14 | 3.80 | 46.132 |
| entre local 2 y oficina | 1 | 8.68 | 3.80 | 32.984 |
| conductors de instalaciones | 1 | 3.73 | 3.80 | 14.174 |
|  | 1 | 3.75 | 3.80 | 14.250 |
|  | 1 | 3.64 | 3.80 | 13.832 |
|  | 1 | 3.72 | 3.80 | 14.136 |
|  | 1 | 3.62 | 3.80 | 13.756 |
| plantas |  |  |  |  |
| huecos de instalaciones | 15 | 3.75 | 3.20 | 180.000 |
| Total |  |  |  | 1115.522 |

**E07TBY230** m2 TRASDOS.AUTOPORTAN.CART-YESO 15/46 (PT)
700.037 m2 × 23.21 (24.38 con costes indirectos) = 17066.90
(PT) Trasdosado curvo autoportante, formado por una placa de yeso laminado de 15 mm. de espesor, atornillada a una estructura de acero galvanizado de 46 mm. y dimensión total de 61 mm., fijada al suelo y techo con tornillos de acero y montantes cada 400 mm., i/tratamientos de huecos, replanteo auxiliar, paso de instalaciones, limpieza, nivelación, ejecución de ángulos y repaso de juntas con cinta, terminado y listo para pintar, s/NTE-PTP-9, medido deduciendo huecos superiores a 2 m2.

| Código | Ud | Descripción | Rendimiento | Precio | Importe |
|---|---|---|---|---|---|
| O01OA160 | h. | Cuadrilla H | 0.328 | 29.15 | 9.56 |
| P04PY040 | m2 | Placa yeso laminado N-15 (material) | 1.05 | 5.73 | 6.02 |
| P04PW040 | kg | Pasta para juntas yeso | 0.4 | 1.35 | 0.54 |
| P04PW010 | m. | Cinta de juntas yeso | 1.3 | 0.05 | 0.07 |
| P04PW030 | kg | Material de agarre yeso (material) | 0.53 | 0.54 | 0.29 |
| P04PW240 | m. | Canal 48 mm. | 0.95 | 1.31 | 1.24 |
| P04PW160 | m. | Montante de 46 mm. | 3.5 | 1.51 | 5.29 |
| P04PW090 | ud | Tornillo PM-25 mm. | 20 | 0.01 | 0.20 |
|  |  | Total |  |  | 23.21 |

Claves: placa, trasdosado, hueco, replanteo, auxiliar, techo, acero, estructura, tornillo, lamina, yeso, bajante, ventilacion, conduccion, angulo, fachada, paso, suelo, dimension, fijacion, galvanizar, pintura, terminacion, junta, ejecucion, medicion, nivel, limpieza, cinta, forro, montante

| Medición | Uds. | Largo | Alto | Parcial |
|---|---|---|---|---|
| SÓTANO |  |  |  |  |
| núcleo de acceso torre A | 1 | 9.43 | 4.00 | 37.720 |
|  | 1 | 7.73 | 4.00 | 30.920 |
| núcleo de acceso torre B | 1 | 7.74 | 4.00 | 30.960 |
|  | 1 | 9.31 | 4.00 | 37.240 |
| pared rampas de acceso | 1 | 38.46 | 3.50 | 134.610 |
|  | 2 | 5.00 | 3.50 | 35.000 |
|  | 1 | 33.76 | 3.50 | 118.160 |
| PLANTA BAJA |  |  |  |  |
| trasdos salón de actos | 1 | 50.38 | 3.80 | 191.444 |
| torre A huecos de instalaciones vestíbulo | 1 | 3.89 | 3.80 | 14.782 |
|  | 1 | 3.67 | 3.80 | 13.946 |
| torre B huecos de instalaciones vestíbulo | 1 | 3.40 | 3.80 | 12.920 |
|  | 1 | 2.59 | 3.80 | 9.842 |
|  | 1 | 4.66 | 3.80 | 17.708 |
| laterales zona ajardinada planta baja torre A | 1 | 13.18 | 0.50 | 6.590 |
| laterales zona ajardinada planta baja torre B | 1 | 16.39 | 0.50 | 8.195 |
| Total |  |  |  | 700.037 |

**E07TBY2302** m2 TRASDOS.AUTOPORTAN.CART-YESO 15/46 placa perforada (PTP) (06/12/2005)
195.32 m2 × 37.13 (38.99 con costes indirectos) = 7615.53
(PTP) Trasdosado curvo autoportante, formado por una placa de yeso laminado de 12,5 mm. de espesor perforada tipo Kauf placa Delta Perforación Redonda Aleatoria Plus, O EQUIVALENTE, con velo blanco,atornillada a una estructura de acero galvanizado de 46 mm. y dimensión total de 61 mm., fijada al suelo y techo con tornillos de acero y montantes cada 400 mm., i/tratamientos de huecos, replanteo auxiliar, paso de instalaciones, limpieza, nivelación, ejecución de ángulos y repaso de juntas con cinta, terminado y listo para pintar, s/NTE-PTP-9, medido deduciendo huecos superiores a 2 m2.

| Código | Ud | Descripción | Rendimiento | Precio | Importe |
|---|---|---|---|---|---|
| O01OA160 | h. | Cuadrilla H | 0.328 | 29.15 | 9.56 |
| P04PY904 | M2 | PLACA DELTA PERFORACIÓN REDONDA ALEATORIA PLUS 12,5 MM (material) | 1.05 | 18.99 | 19.94 |
| P04PW040 | kg | Pasta para juntas yeso | 0.4 | 1.35 | 0.54 |
| P04PW010 | m. | Cinta de juntas yeso | 1.3 | 0.05 | 0.07 |
| P04PW030 | kg | Material de agarre yeso | 0.53 | 0.54 | 0.29 |
| P04PW240 | m. | Canal 48 mm. | 0.95 | 1.31 | 1.24 |
| P04PW160 | m. | Montante de 46 mm. | 3.5 | 1.51 | 5.29 |
| P04PW090 | ud | Tornillo PM-25 mm. | 20 | 0.01 | 0.20 |
|  |  | Total |  |  | 37.13 |

| Medición | Uds. | Largo | Alto | Parcial |
|---|---|---|---|---|
| PLANTA BAJA |  |  |  |  |
| intrados salón de actos | 1 | 48.83 | 4.00 | 195.320 |
| Total |  |  |  | 195.32 |

**E07TBY2301** m2 TRASDOS.AUTOPORTAN.CART-YESO 15/46 resistene al agua (PTH) (06/12/2005)
1543.206 m2 × 24.91 (26.16 con costes indirectos) = 40370.27
(PTH) Trasdosado curvo autoportante resistente al agua, formado por una placa de yeso laminado de 15 mm. de espesor, atornillada a una estructura de acero galvanizado de 46 mm. y dimensión total de 61 mm., fijada al suelo y techo con tornillos de acero y montantes cada 400 mm., i/tratamientos de huecos, replanteo auxiliar, paso de instalaciones, limpieza, nivelación, ejecución de ángulos y repaso de juntas con cinta, terminado y listo para pintar, s/NTE-PTP-9, medido deduciendo huecos superiores a 2 m2.

| Código | Ud | Descripción | Rendimiento | Precio | Importe |
|---|---|---|---|---|---|
| O01OA160 | h. | Cuadrilla H | 0.328 | 29.15 | 9.56 |
| P04PY140 | m2 | Placa yeso lam. WA repelente al agua | 1.05 | 7.35 | 7.72 |
| P04PW040 | kg | Pasta para juntas yeso | 0.4 | 1.35 | 0.54 |
| P04PW010 | m. | Cinta de juntas yeso | 1.3 | 0.05 | 0.07 |
| P04PW030 | kg | Material de agarre yeso | 0.53 | 0.54 | 0.29 |
| P04PW240 | m. | Canal 48 mm. | 0.95 | 1.31 | 1.24 |
| P04PW160 | m. | Montante de 46 mm. | 3.5 | 1.51 | 5.29 |
| P04PW090 | ud | Tornillo PM-25 mm. | 20 | 0.01 | 0.20 |
|  |  | Total |  |  | 24.91 |

| Medición | Uds. | Largo | Alto | Parcial |
|---|---|---|---|---|
| Vestuarios | 1 | 4.40 | 3.50 | 15.400 |
|  | 1 | 11.70 | 3.50 | 40.950 |
| Cámara bufa sótano | 1 | 23.16 | 3.50 | 81.060 |
|  | 1 | 133.53 | 3.50 | 467.355 |
|  | 1 | 28.83 | 3.50 | 100.905 |
|  | 1 | 5.04 | 3.50 | 17.640 |
|  | 1 | 33.91 | 3.50 | 118.685 |
|  | 1 | 133.30 | 3.50 | 466.550 |
|  | 1 | 38.50 | 3.50 | 134.750 |
|  | 1 | 5.00 | 3.50 | 17.500 |
| aseos torre A | 14 | 1.48 | 3.05 | 63.196 |
| aseos tore B | 6 | 1.05 | 3.05 | 19.215 |
| Total |  |  |  | 1543.206 |

**E07TBY030** m2 TRAS.DIRECTO YESO LAM. N-15 (PTD)
1923.986 m2 × 18.16 (19.07 con costes indirectos) = 36690.41
(PTD) Trasdosado curvo de muros con placas de yeso laminado terminación normal de 15 mm. de espesor recibido con pasta de agarre, i/p.p. de replanteo auxiliar, paso de instalaciones, limpieza, nivelación y repaso de juntas con cinta, terminado y listo para pintar, s/NTE-PTP-9. Medido a cinta corrida por forrado de mochetas y dinteles.

| Código | Ud | Descripción | Rendimiento | Precio | Importe |
|---|---|---|---|---|---|
| O01OA160 | h. | Cuadrilla H | 0.298 | 29.15 | 8.69 |
| P04PY040 | m2 | Placa yeso laminado N-15 | 1.05 | 5.73 | 6.02 |
| P04PW040 | kg | Pasta para juntas yeso | 0.4 | 1.35 | 0.54 |
| P04PW010 | m. | Cinta de juntas yeso | 1.3 | 0.05 | 0.07 |
| P04PW030 | kg | Material de agarre yeso | 5.25 | 0.54 | 2.84 |
|  |  | Total |  |  | 18.16 |

Claves: lamina, directo, nivel, terminacion, placa, muro, trasdosado, yeso, agarre, junta, hueco, paso, medicion, replanteo, auxiliar, cinta, pasta, limpieza, pintura

| Medición | Uds. | Largo | Alto | Parcial |
|---|---|---|---|---|
| PLANTA BAJA |  |  |  |  |
| local 1 | 1 | 5.14 | 3.20 | 16.448 |
|  | 1 | 11.17 | 3.20 | 35.744 |
|  | 1 | 9.20 | 3.20 | 29.440 |
|  | 1 | 4.05 | 3.20 | 12.960 |
| local 2 | 1 | 10.64 | 3.80 | 40.432 |
| local 3 | 1 | 3.80 | 3.80 | 14.440 |
|  | 1 | 1.95 | 3.80 | 7.410 |
| oficinas | 1 | 4.94 | 3.20 | 15.808 |
|  | 1 | 2.41 | 3.20 | 7.712 |
|  | 1 | 5.46 | 3.20 | 17.472 |
|  | 1 | 5.27 | 3.20 | 16.864 |
|  | 1 | 1.06 | 3.20 | 3.392 |
|  | 1 | 1.97 | 3.20 | 6.304 |
|  | 1 | 4.14 | 3.20 | 13.248 |
| PLANTAS |  |  |  |  |
| oficinas torre A | 6 | 1.69 | 3.20 | 32.448 |
|  | 6 | 5.67 | 3.20 | 108.864 |
|  | 6 | 0.62 | 3.20 | 11.904 |
|  | 6 | 6.26 | 3.20 | 120.192 |
|  | 6 | 1.32 | 3.20 | 25.344 |
|  | 6 | 8.90 | 3.20 | 170.880 |
|  | 6 | 5.11 | 3.20 | 98.112 |
|  | 6 | 4.24 | 3.20 | 81.408 |
|  | 6 | 1.83 | 3.20 | 35.136 |
|  | 6 | 3.76 | 3.20 | 72.192 |
|  | 6 | 3.71 | 3.20 | 71.232 |
| oficinas torre B | 2 | 4.79 | 3.20 | 30.656 |
|  | 2 | 2.40 | 3.20 | 15.360 |
|  | 2 | 5.45 | 3.20 | 34.880 |
|  | 2 | 5.26 | 3.20 | 33.664 |
|  | 2 | 1.13 | 3.20 | 7.232 |
|  | 2 | 1.88 | 3.20 | 12.032 |
|  | 2 | 4.11 | 3.20 | 26.304 |
|  | 2 | 2.03 | 3.20 | 12.992 |
|  | 2 | 4.14 | 3.20 | 26.496 |
|  | 2 | 4.22 | 3.20 | 27.008 |
|  | 2 | 2.32 | 3.20 | 14.848 |
|  | 2 | 4.71 | 3.20 | 30.144 |
|  | 2 | 5.99 | 3.20 | 38.336 |
|  | 2 | 6.28 | 3.20 | 40.192 |
|  | 2 | 4.21 | 3.20 | 26.944 |
|  | 2 | 5.00 | 3.20 | 32.000 |
|  | 2 | 4.93 | 3.20 | 31.552 |
|  | 2 | 5.08 | 3.20 | 32.512 |
| distribuidor planta 6 torre A | 1.03 | 40.86 | 3.25 | 136.779 |
| distribuidor planta 3 torre B | 1.06 | 70.70 | 3.10 | 232.320 |
| Borde de banco torre A | 1 | 2.00 | 0.90 | 1.800 |
|  | 1 | 3.00 | 0.90 | 2.700 |
| Bode de banco torre B | 1 | 4.62 | 0.90 | 4.158 |
|  | 1 | 7.35 | 0.90 | 6.615 |
| cambio de altura en salón de actos | 1 | 7.17 | 0.15 | 1.076 |
| Total |  |  |  | 1923.986 |

**E07WE0101** m2 ESTANTERÍA CART-YESO
1684.42 m2 × 72.7 (76.35 con costes indirectos) = 128605.47
Estantería de placa de cartón-yeso, de un espesor de 50 mm., formado por dos placas de 10 mm., unidas por un trillaje de cartón especial que rigidiza el conjunto, i/replanteo auxiliar, limpieza, nivelación, ejecución de ángulos y repaso de juntas con cinta, medido su superficie.

| Código | Ud | Descripción | Rendimiento | Precio | Importe |
|---|---|---|---|---|---|
| O01OB110 | h. | Oficial yesero o escayolista (mano de obra) | 1.68 | 14.89 | 25.02 |
| O01OB120 | h. | Ayudante yesero o escayolista (mano de obra) | 1.68 | 14.89 | 25.02 |
| P04PB010 | m. | Balda trill. cartón-yeso 300x50 mm. (material) | 3.666 | 3.8 | 13.93 |
| P04PW010 | m. | Cinta de juntas yeso | 10.656 | 0.05 | 0.53 |
| P04PW140 | m. | Cinta guardavivos pl. yeso laminado (material) | 2 | 0.78 | 1.56 |
| P04PW340 | m. | Perfil U 31x34 Cart-Yeso (material) | 2.5 | 1.63 | 4.08 |
| P04PW090 | ud | Tornillo PM-25 mm. | 87 | 0.01 | 0.87 |
| P04PW040 | kg | Pasta para juntas yeso | 1 | 1.35 | 1.35 |
| P04PB040 | ud | Tapeta baldas 1200x50x10 mm. (material) | 1 | 0.34 | 0.34 |
|  |  | Total |  |  | 72.7 |

| Medición | Uds. | Largo | Ancho | Parcial |
|---|---|---|---|---|
| local 1 | 7 | 4.31 | 0.75 | 22.628 |
|  | 7 | 11.64 | 0.75 | 61.110 |
|  | 7 | 9.57 | 0.75 | 50.243 |
|  | 7 | 3.04 | 0.75 | 15.960 |
| local 2 | 7 | 8.45 | 0.75 | 44.363 |
| local 3 | 7 | 0.85 | 0.75 | 4.463 |
|  | 7 | 2.49 | 0.75 | 13.073 |
| oficinas planta baja | 6 | 3.56 | 0.75 | 16.020 |
|  | 6 | 1.31 | 0.75 | 5.895 |
|  | 6 | 4.29 | 0.75 | 19.305 |
|  | 6 | 4.08 | 0.75 | 18.360 |
|  | 6 | 1.88 | 0.75 | 8.460 |
|  | 6 | 2.96 | 0.75 | 13.320 |
| locales plantas torre A | 36 | 0.52 | 0.75 | 14.040 |
|  | 36 | 4.68 | 0.75 | 126.360 |
|  | 36 | 0.56 | 0.75 | 15.120 |
|  | 36 | 5.29 | 0.75 | 142.830 |
|  | 36 | 1.32 | 0.75 | 35.640 |
|  | 36 | 8.05 | 0.75 | 217.350 |
|  | 36 | 4.12 | 0.75 | 111.240 |
|  | 36 | 3.04 | 0.75 | 82.080 |
|  | 36 | 0.67 | 0.75 | 18.090 |
|  | 36 | 2.60 | 0.75 | 70.200 |
|  | 36 | 2.55 | 0.75 | 68.850 |
| locales plantas torre B | 12 | 3.51 | 0.75 | 31.590 |
|  | 12 | 4.92 | 0.75 | 44.280 |
|  | 12 | 5.19 | 0.75 | 46.710 |
|  | 12 | 3.17 | 0.75 | 28.530 |
|  | 12 | 3.88 | 0.75 | 34.920 |
|  | 12 | 3.79 | 0.75 | 34.110 |
|  | 12 | 3.87 | 0.75 | 34.830 |
|  | 12 | 3.55 | 0.75 | 31.950 |
|  | 12 | 1.31 | 0.75 | 11.790 |
|  | 12 | 4.28 | 0.75 | 38.520 |
|  | 12 | 4.08 | 0.75 | 36.720 |
|  | 12 | 1.88 | 0.75 | 16.920 |
|  | 12 | 2.96 | 0.75 | 26.640 |
|  | 12 | 0.85 | 0.75 | 7.650 |
|  | 12 | 2.96 | 0.75 | 26.640 |
|  | 12 | 3.05 | 0.75 | 27.450 |
|  | 12 | 1.13 | 0.75 | 10.170 |
| Total |  |  |  | 1684.42 |

**E07TBY57245** m2 PRETIL AUTORESISTENTE DE CARTÓN YESO (15+48+15) (PB) (28/12/2005)
865.7 m2 × 68.09 (71.51 con costes indirectos) = 61906.21
(PB) Tabique resistente para pretiles 150/400 formado por una placa de yeso STD/15mm. atornillada a cada lado de una estructura tubular de acero laminado en frio galvanizado, para resistencia como pretil, i/tratamiento de huecos, replanteo auxiliar, nivelación, ejecución de ángulos, repaso de juntas con cinta, recibido de cercos, paso de instalaciones y limpieza, terminado y listo para pintar, incluso p.p. de colocación de banda acústica Fonodan autoadhesiva de Danosa en ambas caras de la perfilería, de placas de anclaje a forjado, s/NTE-PTP. MEDIDA LA SUPERFICIE DEL FRENTE A UNA CARA.

| Código | Ud | Descripción | Rendimiento | Precio | Importe |
|---|---|---|---|---|---|
| O01OA160 | h. | Cuadrilla H | 0.372 | 29.15 | 10.84 |
| P04PY035 | m2 | Placa yeso estándar 15 mm. | 2.1 | 5.45 | 11.45 |
| P04PW160 | m. | Montante de 46 mm. | 5 | 1.51 | 7.55 |
| P04PW240 | m. | Canal 48 mm. | 1.5 | 1.31 | 1.97 |
| P04PW110 | ud | Tornillo TN 3,5x25 mm | 29 | 0.01 | 0.29 |
| P04TW540 | ud | Fijaciones | 1.6 | 0.36 | 0.58 |
| P04PW015 | m. | Cinta juntas p.placa yeso | 3.2 | 0.09 | 0.29 |
| P04PW045 | kg | Pasta para juntas | 0.6 | 1.14 | 0.68 |
| P04PW035 | kg | Pasta de agarre p.placa yeso | 0.1 | 0.5 | 0.05 |
| P07AL060 | m. | B.acústica Fonodan autoadhesiva 50mm | 5.3 | 0.41 | 2.17 |
| KA00500 | kg | ACERO EN PERFILES TUBULARES, MANUFACTURADO (material) | 18 | 1.79 | 32.22 |
|  |  | Total |  |  | 68.09 |

| Medición | Uds. | Largo | Parcial |
|---|---|---|---|
| TORRE A |  |  |  |
| 1ª | 1 | 85.77 | 85.770 |
| 2ª | 1 | 85.52 | 85.520 |
| 3ª | 1 | 82.23 | 82.230 |
| 4ª | 1 | 85.49 | 85.490 |
| 5ª | 1 | 83.65 | 83.650 |
| 6ª | 1 | 83.34 | 83.340 |
| 7ª | 1 | 29.41 | 29.410 |
| TORRE B |  |  |  |
| 1ª | 1 | 137.86 | 137.860 |
| 2ª | 1 | 139.42 | 139.420 |
| 3ª | 1 | 53.01 | 53.010 |
| Total |  |  | 865.7 |

**E07TBY2802** m2 DIVISIÓN SUELO TÉCNICO 90CM RF120 (STD) (03/02/2006)
149.664 m2 × 92.51 (97.15 con costes indirectos) = 14539.86
División de suelo técnico con Tabique RF-120 de placas de yeso laminado formado por 2 placas RF de 15 mm. de espesor de dureza reforzada (GD) de 15 mm. de espesor, atornilladas a cada lado de una estructura de acero laminado en frio tubular de 40x40x2 galvanizado, cada 40 cm, fijado al suelo mediante clacas con tornillos de acero, incluso cartelas arriostrantes, perfil superior de 40x40x2 galvanizado, pletina de acero inoxidable de 10 cm de ancho como acabado superior, incluso replanteo auxiliar, nivelación, ejecución de ángulos, repaso de juntas con cinta, recibido de cercos, paso de instalaciones y limpieza, terminado y listo para pintar, s/NTE-PTP, medido a cinta corrida.

| Código | Ud | Descripción | Rendimiento | Precio | Importe |
|---|---|---|---|---|---|
| O01OA160 | h. | Cuadrilla H | 0.468 | 29.15 | 13.64 |
| ATC00100 | h | CUADRILLA ALBAÑILERIA, FORMADA POR OFICIAL 1ª Y PEON ESP. | 0.2 | 28.99 | 5.80 |
| P04PY120 | m2 | P.yeso cortafuego RF/15 | 4.2 | 7.55 | 31.71 |
| P04PW040 | kg | Pasta para juntas yeso | 0.9 | 1.35 | 1.22 |
| P04PW010 | m. | Cinta de juntas yeso | 3.15 | 0.05 | 0.16 |
| P04PW090 | ud | Tornillo PM-25 mm. | 40 | 0.01 | 0.40 |
| P04PW080 | ud | Tornillo PM-35 mm. | 40 | 0.01 | 0.40 |
| KA00500 | kg | ACERO EN PERFILES TUBULARES, MANUFACTURADO | 16.537 | 1.79 | 29.60 |
| CA00700 | kg | ACERO EN CHAPA ELABORADO Y PINTADO | 3.75 | 0.83 | 3.11 |
| WW00400 | u | PEQUEÑO MATERIAL | 3 | 0.31 | 0.93 |
| WW00300 | u | MATERIAL COMPLEMENTARIO O PZAS.ESPECIALES | 3 | 0.58 | 1.74 |
| PO4PW991 | m | CUBREJUNTAS DE ACERO INOXIDABLE (material) | 1 | 3.8 | 3.80 |
|  |  | Total |  |  | 92.51 |

| Medición | Uds. | Largo | Alto | Parcial |
|---|---|---|---|---|
| DIVISIONES ENTRE OFICINAS |  |  |  |  |
| Torre A plantas | 6 | 4.29 | 0.15 | 3.861 |
|  | 6 | 5.39 | 0.15 | 4.851 |
|  | 6 | 7.01 | 0.15 | 6.309 |
|  | 6 | 8.51 | 0.15 | 7.659 |
|  | 6 | 8.51 | 0.15 | 7.659 |
|  | 6 | 7.22 | 0.15 | 6.498 |
|  | 6 | 7.32 | 0.15 | 6.588 |
|  | 6 | 6.73 | 0.15 | 6.057 |
|  | 6 | 5.23 | 0.15 | 4.707 |
| Torre B planta baja | 1 | 9.09 | 0.90 | 8.181 |
|  | 1 | 9.14 | 0.90 | 8.226 |
|  | 1 | 10.84 | 0.90 | 9.756 |
|  | 1 | 11.60 | 0.90 | 10.440 |
|  | 1 | 12.05 | 0.90 | 10.845 |
| Torre B plantas | 2 | 12.14 | 0.15 | 3.642 |
|  | 2 | 12.05 | 0.15 | 3.615 |
|  | 2 | 11.60 | 0.15 | 3.480 |
|  | 2 | 10.85 | 0.15 | 3.255 |
|  | 2 | 9.15 | 0.15 | 2.745 |
|  | 2 | 9.10 | 0.15 | 2.730 |
|  | 2 | 8.37 | 0.15 | 2.511 |
|  | 2 | 7.80 | 0.15 | 2.340 |
|  | 2 | 7.37 | 0.15 | 2.211 |
|  | 2 | 6.24 | 0.15 | 1.872 |
|  | 2 | 6.81 | 0.15 | 2.043 |
|  | 2 | 7.37 | 0.15 | 2.211 |
|  | 2 | 8.56 | 0.15 | 2.568 |
|  | 2 | 9.02 | 0.15 | 2.706 |
|  | 2 | 10.84 | 0.15 | 3.252 |
|  | 2 | 11.59 | 0.15 | 3.477 |
|  | 2 | 11.23 | 0.15 | 3.369 |
| Total |  |  |  | 149.664 |

### 10Y AYUDAS (06/02/2006)
Importe: 5225.71

**06WWR00002** m2 RECIBIDO DE CARPINTERIA DE MADERA EN PUERTAS
97.092 m2 × 7.56 (7.94 con costes indirectos) = 770.91
DE RECIBIDO DE CARPINTERIA DE MADERA EN PUERTAS, INCLUSO APERTURA DE HUECOS PARA GARRAS Y PEQUEÑ0 MATERIAL. MEDIDO SEGUN LA MEDICION DE LA CARPINTERIA.

| Código | Ud | Descripción | Rendimiento | Precio | Importe |
|---|---|---|---|---|---|
| WW00400 | u | PEQUEÑO MATERIAL | 1 | 0.31 | 0.31 |
| ATC00100 | h | CUADRILLA ALBAÑILERIA, FORMADA POR OFICIAL 1ª Y PEON ESP. | 0.25 | 28.99 | 7.25 |
|  |  | Total |  |  | 7.56 |

| Medición | Uds. | Largo | Alto | Parcial |
|---|---|---|---|---|
|  | 1 | 2.84 |  | 2.840 |
|  | 1 | 4.88 | 3.15 | 15.372 |
|  | 1 | 78.88 |  | 78.880 |
| Total |  |  |  | 97.092 |

**06WWR00005** m2 RECIBIDO DE CARPINTERIA METALICA EN PUERTAS
382.14 m2 × 9.01 (9.46 con costes indirectos) = 3615.04
DE RECIBIDO DE CARPINTERIA METALICA EN PUERTAS CON MORTERO M-4 (1:6), INCLUSO APERTURA DE HUECOS PARA GARRAS. MEDIDO SEGUN LA MEDICION DE LA CARPINTERIA.

| Código | Ud | Descripción | Rendimiento | Precio | Importe |
|---|---|---|---|---|---|
| ATC00100 | h | CUADRILLA ALBAÑILERIA, FORMADA POR OFICIAL 1ª Y PEON ESP. | 0.3 | 28.99 | 8.70 |
| WW00400 | u | PEQUEÑO MATERIAL | 1 | 0.31 | 0.31 |
|  |  | Total |  |  | 9.01 |

| Medición | Uds. | Largo | Parcial |
|---|---|---|---|
|  | 1 | 4.92 | 4.920 |
|  | 1 | 253.38 | 253.380 |
|  | 1 | 12.04 | 12.040 |
|  | 1 | 12.30 | 12.300 |
|  | 1 | 7.38 | 7.380 |
|  | 1 | 68.88 | 68.880 |
|  | 1 | 2.99 | 2.990 |
|  | 1 | 20.25 | 20.250 |
| Total |  |  | 382.14 |

**06WWR00003** m2 RECIBIDO DE CARPINTERIA METALICA EN VENTANAS
88.77 m2 × 9.01 (9.46 con costes indirectos) = 839.76
DE RECIBIDO DE CARPINTERIA METALICA EN VENTANAS Y BALCONES CON MORTERO M-4 (1:6), INCLUSO APERTURA DE HUECOS PARA GARRAS. MEDIDO SEGUN LA MEDICION DE LA CARPINTERIA.

| Código | Ud | Descripción | Rendimiento | Precio | Importe |
|---|---|---|---|---|---|
| ATC00100 | h | CUADRILLA ALBAÑILERIA, FORMADA POR OFICIAL 1ª Y PEON ESP. | 0.3 | 28.99 | 8.70 |
| WW00400 | u | PEQUEÑO MATERIAL | 1 | 0.31 | 0.31 |
|  |  | Total |  |  | 9.01 |

## 07 CUBIERTAS
Importe: 614576.35

**07HAF57001** m2 CUBIERTA ECOLÓGICA EXTENSIVA (CEE)
1989.7 m2 × 82.84 (87 con costes indirectos) = 173103.90
(CEE) DE FALDON DE AZOTEA PARA AJADINAR ECOLÓGICA EXTENSIVA FD 25, FORMADO POR: BARRERA DE VAPOR DE BASE ASFALTICA, CAPA DE HORMIGON ALIGERADO DE 10 CM. DE ESPESOR MEDIO, CAPA DE MORTERO DE REGULARIZACION, CAPA SEPARADORA DE FIELTRO SINTÉTICO DE POLIESTER 300 GR, LÁMINA DE PVC DE 1,2 MM DE ESPESOR, ARMADA CON MAT DE FIBRA DE VIDRIO Y ABSOLUTA ESTANQUEIDAD DIMENSIONAL, RESISTENTE A RAICES Y MICROORGANÍSMOS, CAPA SEPARADORA DE FIELTRO SINTÉTICO DE POLIESTER 150 GM, AISLANTE CON PLANCHAS DE POLIESTIRENO EXTRUSIONADO TIPO N-III-L DE 30 MM DE ESPESOR, LÁMINA DE ACUMULACION DE AGUA Y NUTRIENTES SSM 45, PLACA DRENANTE Y DE RETENCIÓN DE AGUA FD 25, LÁMINA FILTRANTE SF, SUSTRATO ZINCO DE ELEVADA POROSIDAD ESTABLE NO INFLAMABLE Y ALTA CAPACIDAD DRENANTE CON PRODUCTO RECICLADO, PLANTAS TAPIZANTES TIPO SEDUM O SIMILAR CON UNA DENSIDAD DE 15 UNIDADES METRO CUADRADO. INCLUSO P.P. DE ENCUENTROS CON PARAMENTOS VERTICALES, HORIZONTALES Y ENCUENTROS CON CAZOLETAS O CANALÓN. MEDIDO EN PROYECCION HORIZONTAL DEDUCIENDO HUECOS MAYORES DE 1.00 M2.

| Código | Ud | Descripción | Rendimiento | Precio | Importe |
|---|---|---|---|---|---|
| TO00700 | h | OF. 1ª IMPERMEABILIZADOR (mano de obra) | 0.095 | 14.89 | 1.41 |
| QW00100 | m3 | HORMIGON CELULAR (material) | 0.1 | 2.42 | 0.24 |
| XI02700 | kg | PINTURA OXIASFALTO (material) | 1.515 | 2.12 | 3.21 |
| AGM00500 | m3 | MORTERO DE CEMENTO CEM II/A-L 32.5 Y ARENA DE RIO (1:6) | 0.041 | 49.73 | 2.04 |
| ATC00100 | h | CUADRILLA ALBAÑILERIA, FORMADA POR OFICIAL 1ª Y PEON ESP. | 0.4 | 28.99 | 11.60 |
| XI57001 | M2 | GEOTEXTIL DE POLIESTER 300 GR (material) | 1 | 1.66 | 1.66 |
| XI57002 | M2 | LÁMINA IMPERMEABILIZANTE PVC 1,2 MM (material) | 1 | 16.61 | 16.61 |
| XI57003 | M2 | GEOTEXTIL DE POLIESTER 150 GR (material) | 1 | 0.95 | 0.95 |
| QW57001 | M2 | POLIESTIRENO EXTRUSIONADO 30 MM K/W 0,90 (material) | 1 | 7.56 | 7.56 |
| XI57004 | M2 | MANTA ACUMULACIÓN DE AGUA Y NUTRIENTES SSM 45 (material) | 1 | 4.63 | 4.63 |
| XI57005 | M2 | PLACA DRENANTE Y RETENCIÓN DE AGUA FD 25 (material) | 1 | 6.64 | 6.64 |
| XI57006 | M2 | LÁMINA FILTRANTE (material) | 1 | 4.69 | 4.69 |
| XI57007 | M2 | SUSTRATO ZINCO-E PARA CUBIERTAS, 10 CM ESPESOR (material) | 1 | 7.36 | 7.36 |
| XI57008 | M2 | VEGETACÍON TIPO SEDUM O SIMILAR (material) | 1 | 14.24 | 14.24 |
|  |  | Total |  |  | 82.84 |

| Medición | Uds. | Largo | Parcial |
|---|---|---|---|
| Jardineras planta baja | 1 | 27.84 | 27.840 |
|  | 1 | 9.40 | 9.400 |
|  | 1 | 46.53 | 46.530 |
|  | 1 | 64.16 | 64.160 |
| Cubierta planta 1 | 1 | 269.03 | 269.030 |
| Cubierta planta 3 | 1 | 1661.90 | 1661.900 |
|  | -1 | 655.86 | -655.860 |
|  | 1 | 41.86 | 41.860 |
| Cubierta planta 7 | 1 | 706.87 | 706.870 |
|  | -1 | 206.05 | -206.050 |
|  | 1 | 24.02 | 24.020 |
| Total |  |  | 1989.7 |

**07HAF57003** m2 CUBIERTA ECOLÓGICA SEMI - INTENSIVA ACABADO POSTERIOR (CES)
6110.31 m2 × 60.1 (63.12 con costes indirectos) = 385682.77
(CES) DE FALDON DE AZOTEA PARA AJADINAR ECOLÓGICA SEMI-EXTENSIVA FD 40, FORMADO POR: BARRERA DE VAPOR DE BASE ASFALTICA, CAPA DE HORMIGON ALIGERADO DE 10 CM. DE ESPESOR MEDIO, CAPA DE MORTERO DE REGULARIZACION, CAPA SEPARADORA DE FIELTRO SINTÉTICO DE POLIESTER 300 GR, LÁMINA DE PVC DE 1,2 MM DE ESPESOR, ARMADA CON MAT DE FIBRA DE VIDRIO Y ABSOLUTA ESTANQUEIDAD DIMENSIONAL, RESISTENTE A RAICES Y MICROORGANÍSMOS, CAPA SEPARADORA DE FIELTRO SINTÉTICO DE POLIESTER 150 GM, AISLANTE CON PLANCHAS DE POLIESTIRENO EXTRUSIONADO TIPO N-III-L DE 30 MM DE ESPESOR, LÁMINA DE ACUMULACION DE AGUA Y NUTRIENTES SSM 45, PLACA DRENANTE Y DE RETENCIÓN DE AGUA FD 40, LÁMINA FILTRANTE SF. INCLUSO P.P. DE ENCUENTROS CON PARAMENTOS VERTICALES, HORIZONTALES Y ENCUENTROS CON CAZOLETAS, O CANALÓN. MEDIDO EN PROYECCION HORIZONTAL DEDUCIENDO HUECOS MAYORES DE 1.00 M2.

| Código | Ud | Descripción | Rendimiento | Precio | Importe |
|---|---|---|---|---|---|
| TO00700 | h | OF. 1ª IMPERMEABILIZADOR | 0.095 | 14.89 | 1.41 |
| XI02700 | kg | PINTURA OXIASFALTO | 1.515 | 2.12 | 3.21 |
| QW00100 | m3 | HORMIGON CELULAR | 0.1 | 2.42 | 0.24 |
| AGM00500 | m3 | MORTERO DE CEMENTO CEM II/A-L 32.5 Y ARENA DE RIO (1:6) | 0.041 | 49.73 | 2.04 |
| ATC00100 | h | CUADRILLA ALBAÑILERIA, FORMADA POR OFICIAL 1ª Y PEON ESP. | 0.4 | 28.99 | 11.60 |
| XI57009 | M2 | GEOTEXTIL DE POLIESTER AIMAD300 GR (material) | 1 | 1.46 | 1.46 |
| XI57002 | M2 | LÁMINA IMPERMEABILIZANTE PVC 1,2 MM | 1 | 16.61 | 16.61 |
| XI57003 | M2 | GEOTEXTIL DE POLIESTER 150 GR | 1 | 0.95 | 0.95 |
| QW57001 | M2 | POLIESTIRENO EXTRUSIONADO 30 MM K/W 0,90 | 1 | 7.56 | 7.56 |
| XI57004 | M2 | MANTA ACUMULACIÓN DE AGUA Y NUTRIENTES SSM 45 | 1 | 4.63 | 4.63 |
| XI57010 | M2 | PLACA DRENANTE Y RETENCIÓN DE AGUA FD 40 (material) | 1 | 5.7 | 5.70 |
| XI57006 | M2 | LÁMINA FILTRANTE | 1 | 4.69 | 4.69 |
|  |  | Total |  |  | 60.1 |

| Medición | Uds. | Largo | Parcial |
|---|---|---|---|
| Cubierta planta baja | 1 | 8794.21 | 8794.210 |
|  | -1 | 2683.90 | -2683.900 |
| Total |  |  | 6110.31 |

**07HNF57021** m2 FALDON AZ.NO TRANS. INVERTIDA GRAVA (CG)
138.81 m2 × 36.26 (38.08 con costes indirectos) = 5285.88
(CG) Cubierta invertida no transitable, realizada sobre capa de hormigón celular de 10 cm de espesor medio, para formación de pendientes (1% - 5%) y capa de regularización con mortero de cemento 1/6 de 2 cm de espesor, constituida por: emulsión bituminosa SUPERMUL, solo en perímetros y puntos singulares; lámina asfáltica de betún modificado con elastómero SBS, POLITABER-VEL-40, en posición flotante respecto al soporte, salvo en perímetros y puntos singulares; geotextil de 150 g/m2 , GEOFIM-150; aislamiento térmico de poliestireno extruído de 40 mm de espesor TIPO IV, geotextil de 120 g/m2 , TEFIM-120, CAPA DE 5 CM DE GRAVA 13/32 MM. INCLUSO P.P. DE ENCUENTRO CON PARAMENTO VERTICAL, HORIZONTAL Y CON CAZOLETA, O CANALÓN. Solución según membrana PN-1 de la Norma UNE 104-402:96. MEDIDO EN PROYECCION HORIZONTAL DEDUCIENDO HUECOS MAYORES DE 1.00 m2.

| Código | Ud | Descripción | Rendimiento | Precio | Importe |
|---|---|---|---|---|---|
| TO00700 | h | OF. 1ª IMPERMEABILIZADOR | 0.095 | 14.89 | 1.41 |
| TA00200 | h | AYUDANTE ESPECIALISTA | 0.095 | 14.26 | 1.35 |
| ATC00100 | h | CUADRILLA ALBAÑILERIA, FORMADA POR OFICIAL 1ª Y PEON ESP. | 0.445 | 28.99 | 12.90 |
| AGM00600 | m3 | MORTERO DE CEMENTO CEM II/A-L 32.5 Y ARENA DE RIO (1:8) | 0.035 | 44.93 | 1.57 |
| XI02700 | kg | PINTURA OXIASFALTO | 1.515 | 2.12 | 3.21 |
| QW00100 | m3 | HORMIGON CELULAR | 0.1 | 2.42 | 0.24 |
| XI57020 | kg | IMPRIMACIÓN AFÁLTICA (material) | 0.05 | 1.16 | 0.06 |
| XI01800 | m2 | MEMBRANA BETUN MODIF. ARM. DOBLE POLIET. 4 MM. (material) | 1.111 | 6.93 | 7.70 |
| XI57021 | m2 | GEOTEXTIL GEOFIM-150 GR/M2 (material) | 1.1 | 0.51 | 0.56 |
| QW00700 | m3 | POLIESTIRENO EXTRUSIONADO EN PLANCHAS DE 25KG/M3.DENSIDAD (material) | 0.03 | 195.82 | 5.87 |
| XI57022 | m2 | GEOTEXTIL TEFIM 120 GR/M2 (material) | 1.1 | 0.84 | 0.92 |
| AG00200 | m3 | GRAVA DIAM. 16/32 MM. (material) | 0.05 | 9.31 | 0.47 |
|  |  | Total |  |  | 36.26 |

| Medición | Uds. | Largo | Parcial |
|---|---|---|---|
| Cubierta planta 4 | 1 | 77.00 | 77.000 |
| Cubierta planta 8 | 1 | 61.81 | 61.810 |
| Total |  |  | 138.81 |

**07HTE570201** m2 FALDON AZ.TRANS. ELEVADO (CT)
417.89 m2 × 81.17 (85.24 con costes indirectos) = 35620.94
(CT) CUBIERTA INVERTIDA TRANSITABLE, REALIZADA SOBRE CAPA DE HORMIGÓN CELULAR DE 10 CM DE ESPESOR MEDIO, PARA FORMACIÓN DE PENDIENTES (1% - 5%) Y CAPA DE REGULARIZACIÓN CON MORTERO DE CEMENTO 1/6 DE 2 CM DE ESPESOR, CONSTITUIDA POR: EMULSIÓN BITUMINOSA, SOLO EN PERÍMETROS Y PUNTOS SINGULARES; LÁMINA ASFÁLTICA DE BETÚN MODIFICADO CON ELASTÓMERO SBS, POLITABER-VEL-40, EN POSICIÓN FLOTANTE RESPECTO AL SOPORTE, SALVO EN PERÍMETROS Y PUNTOS SINGULARES; GEOTEXTIL DE 150 G/M2 , GEOFIM-150; AISLAMIENTO TÉRMICO DE POLIESTIRENO EXTRUÍDO DE 40 MM DE ESPESOR TIPO IV, GEOTEXTIL DE 120 G/M2 , TEFIM-120, TANGANILLOS REGULABLES EEN ALTURA DE 10/25 CM EN TERMOPLÁSTICO, BALDOSAS PREFABRICADAS FORMADAS POR DOS CAPAS DE HORMIGÓN VIBROPRENSADO COMPUESTO POR ÁRIDOS GRANÍTICOS BASÁLTICOS Y SILÍCEOS CON TEXTURA SUPERFICIAL RUGOSA ANTIDESLIZANTE DE 40X40 CM Y 4 CM DE ESPESOR. INCLUSO P.P. DE ENCUENTRO CON PAREAMENTOS VERTICALES, HORIZONTALES Y CON CAZOLETA. SOLUCIÓN SEGÚN MEMBRANA PN-1 DE LA NORMA UNE 104-402:96. MEDIDO EN PROYECCION HORIZONTAL DEDUCIENDO HUECOS MAYORES DE 1.00 M2.

| Código | Ud | Descripción | Rendimiento | Precio | Importe |
|---|---|---|---|---|---|
| TO00700 | h | OF. 1ª IMPERMEABILIZADOR | 0.095 | 14.89 | 1.41 |
| TA00200 | h | AYUDANTE ESPECIALISTA | 0.095 | 14.26 | 1.35 |
| ATC00100 | h | CUADRILLA ALBAÑILERIA, FORMADA POR OFICIAL 1ª Y PEON ESP. | 0.6 | 28.99 | 17.39 |
| AGM00600 | m3 | MORTERO DE CEMENTO CEM II/A-L 32.5 Y ARENA DE RIO (1:8) | 0.4 | 44.93 | 17.97 |
| XI02700 | kg | PINTURA OXIASFALTO | 1.515 | 2.12 | 3.21 |
| QW00100 | m3 | HORMIGON CELULAR | 0.1 | 2.42 | 0.24 |
| XI57020 | kg | IMPRIMACIÓN AFÁLTICA | 0.05 | 1.16 | 0.06 |
| XI01800 | m2 | MEMBRANA BETUN MODIF. ARM. DOBLE POLIET. 4 MM. | 1.111 | 6.93 | 7.70 |
| XI57021 | m2 | GEOTEXTIL GEOFIM-150 GR/M2 | 1.1 | 0.51 | 0.56 |
| QW00700 | m3 | POLIESTIRENO EXTRUSIONADO EN PLANCHAS DE 25KG/M3.DENSIDAD | 0.03 | 195.82 | 5.87 |
| XI57022 | m2 | GEOTEXTIL TEFIM 120 GR/M2 | 1.1 | 0.84 | 0.92 |
| XW57401 | ud | TANGANILLO REGULABLE 10/25 CM TERMOPLÁSTICO (material) | 6.56 | 0.75 | 4.92 |
| SW57102 | ud | BALDOSA 40X40 HORMIGÓN VIBROPRENSADO 4 CM (material) | 6.437 | 3.04 | 19.57 |
|  |  | Total |  |  | 81.17 |

| Medición | Uds. | Largo | Parcial |
|---|---|---|---|
| Cubierta 3ª | 1 | 655.86 | 655.860 |
|  | -1 | 365.99 | -365.990 |
|  | -5 | 2.17 | -10.850 |
| Cubierta 7ª | 1 | 286.05 | 286.050 |
|  | -1 | 138.42 | -138.420 |
|  | -4 | 2.19 | -8.760 |
| Total |  |  | 417.89 |

**07HAF57021** m2 ESTANQUE FIBRA DE POLIESTER (CP)
231.77 m2 × 40.98 (43.04 con costes indirectos) = 9975.38
(CP) DE ESTANQUE EJECUTADO IN SITU CON FIBRA DE POLIESTER, INCLUSO PREPARACIÓN DE SOPORTE CON MORTERO ESPECIAL A BASE DE RESINAS, P.P. DE ENCUENTROS CON VALVULAS DE EQUIPO DE DEPOURACIÓN, ENCUENTROS CON PARAMENTOS, MEDIDA LA SUPERFICIE EN PLANTA.

| Código | Ud | Descripción | Rendimiento | Precio | Importe |
|---|---|---|---|---|---|
| TO00700 | h | OF. 1ª IMPERMEABILIZADOR | 0.095 | 14.89 | 1.41 |
| AGM00500 | m3 | MORTERO DE CEMENTO CEM II/A-L 32.5 Y ARENA DE RIO (1:6) | 0.041 | 49.73 | 2.04 |
| ATC00100 | h | CUADRILLA ALBAÑILERIA, FORMADA POR OFICIAL 1ª Y PEON ESP. | 0.55 | 28.99 | 15.94 |
| AGM01900 | m3 | MORTERO DE RESINAS EPOXI Y ARIDO DE SILICE. | 0.05 | 232.26 | 11.61 |
| M579011 | M2 | FIBRA DE POLIESTER (material) | 1.75 | 5.7 | 9.98 |
|  |  | Total |  |  | 40.98 |

| Medición | Uds. | Largo | Parcial |
|---|---|---|---|
| Vestíbulo torr B | 1 | 42.04 | 42.040 |
|  | 1 | 50.80 | 50.800 |
| Exterior | 1 | 138.93 | 138.930 |
| Total |  |  | 231.77 |

**07HTE570209** m2 BORDE ESTANQUE
41.78 m2 × 111.85 (117.46 con costes indirectos) = 4907.48
BORDE ESTANQUE REALIZADO CON PIE DE LADRILLO PERFORADO RECIBIDO CON MORTERO DE CEMENTO, CANALÓN IN SITU CON FIBRA DE POLIESTER, P.P. DE ENCUENTROS CON IMPERMEABILIZACIÓN DE CUBIERTA, REMATE CON MARMOL BLANCO DE 5 CM APOMAZADO CON GOTERÓN. MEDIDA LA LONGITUD EJECUTADA.

| Código | Ud | Descripción | Rendimiento | Precio | Importe |
|---|---|---|---|---|---|
| TO00700 | h | OF. 1ª IMPERMEABILIZADOR | 0.095 | 14.89 | 1.41 |
| TA00200 | h | AYUDANTE ESPECIALISTA | 0.095 | 14.26 | 1.35 |
| ATC00100 | h | CUADRILLA ALBAÑILERIA, FORMADA POR OFICIAL 1ª Y PEON ESP. | 0.3 | 28.99 | 8.70 |
| AGM00600 | m3 | MORTERO DE CEMENTO CEM II/A-L 32.5 Y ARENA DE RIO (1:8) | 0.4 | 44.93 | 17.97 |
| M57901 | Ml | REMATE MARMOL BLANCO 5 CM CON GOTERÓN APOMAZADO (material) | 1 | 47.46 | 47.46 |
| AGL00100 | m3 | LECHADA DE CEMENTO CEM II/A-L 32.5 | 0.001 | 97.75 | 0.10 |
| M579011 | M2 | FIBRA DE POLIESTER | 1.5 | 5.7 | 8.55 |
| 10CEE00003 | m2 | ENFOSCADO MAESTREADO Y FRATASADO EN PAREDES | 1 | 11.19 | 11.19 |
| 06LPM00001 | m2 | FABRICA 1PIE L/PERFORADO,T-PEQUEÑO REVESTIR,M-40 (1:6)(MP) | 0.5 | 30.23 | 15.12 |
|  |  | Total |  |  | 111.85 |

| Medición | Uds. | Largo | Parcial |
|---|---|---|---|
| estanque esterior | 1 | 41.78 | 41.780 |
| Total |  |  | 41.78 |

## 08 INSTALACIONES
Importe: 3203177.38

### 080 FONTANERIA
Importe: 85211.45

#### 0801 AGUA FRIA TORRE A
Importe: 3930.79

**E20TAW030** m. CANALIZACION DE POLIETILENO RETICULADO 25x18
93.94 m. × 4.67 (4.9 con costes indirectos) = 460.31
Tubería de polietileno reticulado por el método Engel (Peróxido) según Norma UNE 53.381, de 25 de diámetro, colocada en instalaciones interiores para agua fría y caliente, con p.p. de accesorios de polisulfona. TOTALMENTE CONECTADA Y FUNCIONANDO. INCLUSO PEQUEÑO MATERIAL Y AYUDAS DE ALBAÑILERÍA. Medida la longitud ejecutada.

| Código | Ud | Descripción | Rendimiento | Precio | Importe |
|---|---|---|---|---|---|
| TO01900 | h | OF. 1ª FONTANERO | 0.1 | 14.89 | 1.49 |
| SVP782365 | m. | CANALIZACION DE POLIETILENO RETICULADO 25x18 (material) | 1 | 2 | 2.00 |
| SVP785421 | ud | Codo Master polisulfona (material) | 0.07 | 3.57 | 0.25 |
| SVP786594 | ud | Te Master polisulfona (material) | 0.12 | 6 | 0.72 |
| SVP78523 | ud | Anillo Quick y Easy . (material) | 0.8 | 0.26 | 0.21 |
|  |  | Total |  |  | 4.67 |

| Medición | Uds. | Parcial |
|---|---|---|
| Tramo Planta Baja | 1.9 | 1.900 |
| Tramo Planta Baja | 5.9 | 5.900 |
| Tramo Planta Baja | 5.51 | 5.510 |
| Tramo Planta 1ª | 1.9 | 1.900 |
| Tramo Planta 2ª | 5.9 | 5.900 |
| Tramo Planta 3ª | 5.5 | 5.500 |
| Tramo Planta 2ª | 1.9 | 1.900 |
| Tramo Planta 2ª | 5.9 | 5.900 |
| Tramo Planta 2ª | 5.5 | 5.500 |
| Tramo Planta 3ª | 1.9 | 1.900 |
| Tramo Planta 3ª | 5.9 | 5.900 |
| Tramo Planta 3ª | 5.5 | 5.500 |
| Tramo Planta 4ª | 1.9 | 1.900 |
| Tramo Planta 4ª | 5.9 | 5.900 |
| Tramo Planta 4ª | 5.51 | 5.510 |
| Tramo Planta 5ª | 1.9 | 1.900 |
| Tramo Planta 5ª | 5.9 | 5.900 |
| Tramo Planta 5ª | 5.51 | 5.510 |
| Tramo Planta 6ª | 1.9 | 1.900 |
| Tramo Planta 6ª | 5.9 | 5.900 |
| Tramo Planta 6ª | 5.51 | 5.510 |
| Tramo Planta Sótano | 0.8 | 0.800 |
| Total |  | 93.94 |

**SVP78563** m. CANALIZACION DE POLIETILENO RETICULADO 16x11,6
58.7 m. × 2.99 (3.14 con costes indirectos) = 184.32
Tubería de polietileno reticulado por el método Engel (Peróxido) según Norma UNE 53.381, de 16x11,6 mm. de diámetro, colocada en instalaciones interiores para agua fría y caliente, con p.p. de accesorios de polisulfona.TOTALMENTE CONECTADA Y FUNCIONANDO. INCLUSO PEQUEÑO MATERIAL Y AYUDAS DE ALBAÑILERÍA. Medida la longitud ejecutada.

| Código | Ud | Descripción | Rendimiento | Precio | Importe |
|---|---|---|---|---|---|
| TO01900 | h | OF. 1ª FONTANERO | 0.1 | 14.89 | 1.49 |
| SVP785690 | m. | CANALIZACION DE POLIETILENO RETICULADO 16x11,6 (material) | 1 | 1 | 1.00 |
| P17PS010 | ud | Te reducida Master polisulfona 16x16x16 (material) | 0.12 | 3 | 0.36 |
| P17PS100 | ud | Anillo Quick y Easy 16 mm. (material) | 0.8 | 0.18 | 0.14 |
|  |  | Total |  |  | 2.99 |

| Medición | Uds. | Parcial |
|---|---|---|
| Tramos últimos grifos Planta B | 1.4 | 1.400 |
| Ramales hasta grifos 5x1.2 Planta B | 6 | 6.000 |
| Tramos últimos grifos Planta 1ª | 1.4 | 1.400 |
| Ramales hasta grifos 5x1.2 Planta 1ª | 6 | 6.000 |
| Tramos últimos grifos Planta 2ª | 1.4 | 1.400 |
| Ramales hasta grifos 5x1.2 Planta 2ª | 6 | 6.000 |
| Tramos últimos grifos Planta 3ª | 1.4 | 1.400 |
| Ramales hasta grifos 5x1.2 Planta 3ª | 6 | 6.000 |
| Tramos últimos grifos Planta 4ª | 1.4 | 1.400 |
| Ramales hasta grifos 5x1.2 Planta 4ª | 6 | 6.000 |
| Tramos últimos grifos Planta 5ª | 1.4 | 1.400 |
| Ramales hasta grifos 5x1.2 Planta 5ª | 6 | 6.000 |
| Tramos últimos grifos Planta 6ª | 1.4 | 1.400 |
| Ramales hasta grifos 5x1.2 Planta 6ª | 6 | 6.000 |
| Tramos planta grifos sótano | 2.1 | 2.100 |
| Ramales hasta grifos 4x1,2 | 4.8 | 4.800 |
| Total |  | 58.7 |

**E20TAA040** m. TUBERÍA ACERO GALVAN.1" 25 mm
7.6 m. × 9.52 (10 con costes indirectos) = 76.00
Tubería de acero galvanizado de 1" (25 mm.) de diámetro nominal, en instalaciones interiores de oficinas y locales comerciales, para agua fría y caliente, con p.p. de piezas especiales galvanizadas, TOTALMENTE CONECTADA Y FUNCIONANDO, según normativa vigente, en ramales de longitud superior a 3 metros, incluso con protección de tubo corrugado de PVC. Conectado a ánodo de sacrificio para evitar corrosión. INCLUSO PEQUEÑO MATERIAL Y AYUDAS DE ALBAÑILERÍA. Medida la longitud ejecutada.

| Código | Ud | Descripción | Rendimiento | Precio | Importe |
|---|---|---|---|---|---|
| TO01900 | h | OF. 1ª FONTANERO | 0.23 | 14.89 | 3.42 |
| P17GS040 | m. | Tubo acero galvan. 1". DN25 mm (material) | 1.1 | 4 | 4.40 |
| P17GE110 | ud | Te acero galvan. 1". DN25 mm (material) | 0.3 | 1 | 0.30 |
| P17GE180 | ud | Manguito ac.galv. 1". DN25 mm (material) | 0.3 | 1 | 0.30 |
| P15GC040 | m. | Tubo PVC corrug.forrado M 40/gp7 (material) | 1.1 | 1 | 1.10 |
|  |  | Total |  |  | 9.52 |

| Medición | Uds. | Parcial |
|---|---|---|
| Tramo 7-8, sotano-Baja | 4.1 | 4.100 |
| Tramo 8-15, B-1ª | 3.5 | 3.500 |
| Total |  | 7.6 |

**E20TAA030** m. TUBERÍA ACERO GALVAN.3/4" 20mm
14 m. × 7.75 (8.14 con costes indirectos) = 113.96
Tubería de acero galvanizado de 3/4" (20 mm.) de diámetro nominal, en instalaciones interiores de oficinas y locales comerciales, para agua fría y caliente, con p.p. de piezas especiales galvanizadas, TOTALMENTE CONECTADA Y FUNCIONANDO, según normativa vigente, en ramales de longitud inferior a 3 metros, incluso con protección de tubo corrugado de PVC. Conectado a ánodo de sacrificio para evitar corrosión. INCLUSO PEQUEÑO MATERIAL Y AYUDAS DE ALBAÑILERÍA. Medida la longitud ejecutada.

| Código | Ud | Descripción | Rendimiento | Precio | Importe |
|---|---|---|---|---|---|
| TO01900 | h | OF. 1ª FONTANERO | 0.23 | 14.89 | 3.42 |
| P17GS030 | m. | Tubo acero galvan.3/4".DN20 mm (material) | 1.1 | 3 | 3.30 |
| P17GE030 | ud | Codo acero galvan.M-H 3/4".DN20 mm (material) | 0.5 | 1 | 0.50 |
| P17GE170 | ud | Manguito ac.galv.3/4".DN20 mm (material) | 0.3 | 1 | 0.30 |
| P15GC030 | m. | Tubo PVC corrug.forrado M 32/gp7 (material) | 1.1 | 0.21 | 0.23 |
|  |  | Total |  |  | 7.75 |

| Medición | Uds. | Parcial |
|---|---|---|
| Tramo 15-22,Plantra 1ª.2ª | 3.5 | 3.500 |
| Tramo 22-29,Plantra 2ª.3ª | 3.5 | 3.500 |
| Tramo 29-36,Plantra 3ª.4ª | 3.5 | 3.500 |
| Tramo 36-43,Plantra 4ª.5ª | 3.5 | 3.500 |
| Total |  | 14 |

**E20TAA020** m. TUBERÍA ACERO GALVAN.1/2" 15 mm
3.5 m. × 6.64 (6.97 con costes indirectos) = 24.40
Tubería de acero galvanizado de 1/2" (15 mm.) de diámetro nominal, en instalaciones interiores de oficinas y locales comerciales, para agua fría y caliente, con p.p. de piezas especiales galvanizadas,TOTALMENTE CONECTADA Y FUNCIONANDO, según normativa vigente, en ramales de longitud inferior a 3 metros, incluso con protección de tubo corrugado de PVC. Conectado a ánodo de sacrificio para evitar corrosión. INCLUSO PEQUEÑO MATERIAL Y AYUDAS DE ALBAÑILERÍA. Medida la longitud ejecutada.

| Código | Ud | Descripción | Rendimiento | Precio | Importe |
|---|---|---|---|---|---|
| TO01900 | h | OF. 1ª FONTANERO | 0.23 | 14.89 | 3.42 |
| P17GS020 | m. | Tubo acero galvan.1/2".DN15 mm (material) | 1.1 | 2 | 2.20 |
| P17GE020 | ud | Codo acero galvan.M-H 1/2".DN15 mm (material) | 0.5 | 1 | 0.50 |
| P17GE090 | ud | Te acero galvan.1/2".DN15 mm (material) | 0.3 | 1 | 0.30 |
| P15GC020 | m. | Tubo PVC corrug.forrado M 25/gp7 (material) | 1.1 | 0.2 | 0.22 |
|  |  | Total |  |  | 6.64 |

| Medición | Uds. | Parcial |
|---|---|---|
| Tramo 43-50, Planta 5ª-6ª | 3.5 | 3.500 |
| Total |  | 3.5 |

**E20TAW040** m. CANALIZACION DE POLIETILENO RETICULADO 32x23,20
99.97 m. × 7.3 (7.67 con costes indirectos) = 766.77
Tubería de polietileno reticulado por el método Engel (Peróxido) según Norma UNE 53.381, de 32x23,2 mm. de diámetro, colocada en instalaciones interiores para agua fría y caliente, con p.p. de accesorios de polisulfona, UNIDAD TOTALMENTE CONECTADA Y FUNCIONANDO, según normativa vigente y sin protección superficial. INCLUSO PEQUEÑO MATERIAL Y AYUDAS DE ALBAÑILERÍA. Medida la longitud ejecutada.

| Código | Ud | Descripción | Rendimiento | Precio | Importe |
|---|---|---|---|---|---|
| TO01900 | h | OF. 1ª FONTANERO | 0.1 | 14.89 | 1.49 |
| P17PR040 | m. | CANALIZACION DE POLIETILENO RETICULADO 32x23,2 (material) | 1 | 4 | 4.00 |
| P17PS060 | ud | Codo Master polisulfona (material) | 0.07 | 5 | 0.35 |
| SVP78964 | ud | Te Master polisulfona (material) | 0.12 | 9 | 1.08 |
| SVP785631 | ud | Anillo Quick y Easy (material) | 0.8 | 0.47 | 0.38 |
|  |  | Total |  |  | 7.3 |

| Medición | Uds. | Parcial |
|---|---|---|
| Acometida desde grupo de presion y valvulería hasta montante | 1.4 | 1.400 |
| Planta Sotano desde montante hasta servicios sotano | 66.7 | 66.700 |
| Tramo grupo presión-techo sótano | 4.1 | 4.100 |
| Tramo bajada a grupo de presion | 4.1 | 4.100 |
| Tramo 1-2 Acometida | 23.67 | 23.670 |
| Total |  | 99.97 |

**08FGL00008** ud EQUIPO GRIFERIA LAVABO
39 ud × 46.97 (49.33 con costes indirectos) = 1923.87
DE EQUIPO DE GRIFERIA MEZCLADORA PARA LAVABO DE LATON CROMADO DE CALIDAD MEDIA, CON CRUCETAS CROMADAS, CAÑO CENTRAL VALVULA DE DESAGUE, ENLACES Y TAPON; CONSTRUIDO SEGUN NTE/IFC-38, IFF-30 E INSTRUCCIONES DEL FABRICANTE. TOTALMENTE CONECTADO Y FUNCIONANDO. INCLUSO PEQUEÑO MATERIAL Y AYUDAS DE ALBAÑILERÍA. MEDIDA LA UNIDAD EJECUTADA.

| Código | Ud | Descripción | Rendimiento | Precio | Importe |
|---|---|---|---|---|---|
| WW00400 | u | PEQUEÑO MATERIAL | 1 | 0.31 | 0.31 |
| IF09200 | ud | EQUIPO GRIFERIA.MEZCLA CAÑO CENTR. LAV. CALIDAD MEDIA (material) | 1 | 28.5 | 28.50 |
| IF16700 | ud | JUEGO DE RAMALILLOS (material) | 1 | 4.56 | 4.56 |
| IF30500 | ud | VALVULA DESAGUE LAVABO C/TAPON (material) | 1 | 5.57 | 5.57 |
| TO01900 | h | OF. 1ª FONTANERO | 0.5 | 14.89 | 7.45 |
| WW00300 | u | MATERIAL COMPLEMENTARIO O PZAS.ESPECIALES | 1 | 0.58 | 0.58 |
|  |  | Total |  |  | 46.97 |

| Medición | Uds. | Parcial |
|---|---|---|
| PLANTA BAJA | 5 | 5.000 |
| PLANTAPRIMERA | 5 | 5.000 |
| PLANTA SEGUNDA | 5 | 5.000 |
| PLANTA TERCERA | 5 | 5.000 |
| PLANTA CUARTA | 5 | 5.000 |
| PLANTA QUINTA | 5 | 5.000 |
| PLANTA SEXTA | 5 | 5.000 |
| PLANTA SOTANO | 4 | 4.000 |
| Total |  | 39 |

**08FGD00002** ud EQUIPO GRIFERIA DUCHA
4 ud × 74.5 (78.24 con costes indirectos) = 312.96
DE EQUIPO DE GRIFERIA PARA DUCHA DE LATON CROMADO DE CALIDAD MEDIA, CON CRUCETAS CROMADAS, UNIONES,SOPORTE DE HORQUILLA, MANERAL-TELEFONO CON FLEXIBLE DE 1.50 m Y DESAGUE SIFONICO; CONSTRUIDO SEGUN NTE/IFC-38,IFF-30 E INSTRUCCIONES DEL FABRICANTE. TOTALMENTE CONECTADA Y FUNCIONANDO. INCLUSO PEQUEÑO MATERIAL Y AYUDAS DE ALBAÑILERÍA. MEDIDA LA UNIDAD EJECUTADA.

| Código | Ud | Descripción | Rendimiento | Precio | Importe |
|---|---|---|---|---|---|
| TO01900 | h | OF. 1ª FONTANERO | 0.35 | 14.89 | 5.21 |
| WW00300 | u | MATERIAL COMPLEMENTARIO O PZAS.ESPECIALES | 1 | 0.58 | 0.58 |
| WW00400 | u | PEQUEÑO MATERIAL | 1 | 0.31 | 0.31 |
| IF08100 | ud | DESAGUE DUCHA CON REJILLA (material) | 1 | 4.56 | 4.56 |
| IF08600 | ud | DUCHA TELEFONO FLEX. CROMADO CAL. MED. 1.50 M. (material) | 1 | 11.4 | 11.40 |
| IF26900 | ud | TRANSFUSOR Y MEZCLADOR DUCHA CALIDAD MEDIA (material) | 1 | 52.44 | 52.44 |
|  |  | Total |  |  | 74.5 |

| Medición | Uds. | Parcial |
|---|---|---|
| GRIFOS DUCHAS SOTANO | 4 | 4.000 |
| Total |  | 4 |

**08FFP00020** m CANALIZACION DE POLIETILENO RETICULADO 20x14,4
8.95 m × 7.26 (7.62 con costes indirectos) = 68.20
DE CANALIZACION DE TUBERIA DE POLIETILENO RETICULADO DE 20 x14,4, EMPOTRADA BAJO TUBO CORRUGADO, INCLUSO P.P. DE UNIONES, PIEZAS ESPECIALES, SUJECIONES, PEQUEÑO MATERIAL Y AYUDAS DE ALBAÑILERIA. UNIDAD TOTALMENTE CONECTADA Y FUNCIONANDO. MEDIDA LA LONGITUD EJECUTADA.

| Código | Ud | Descripción | Rendimiento | Precio | Importe |
|---|---|---|---|---|---|
| IF28951 | m | CANALIZACION DE POLIETILENO RETICULADO 20x14,4 (material) | 1.01 | 2.28 | 2.30 |
| WW00400 | u | PEQUEÑO MATERIAL | 0.7 | 0.31 | 0.22 |
| WW00300 | u | MATERIAL COMPLEMENTARIO O PZAS.ESPECIALES | 1.2 | 0.58 | 0.70 |
| ATC00200 | h | CUADRILLA ALBAÑILERIA, FORMADA POR OFICIAL 2ª Y PEON ESP. | 0.03 | 27.16 | 0.81 |
| IF28970 | m | TUBO CORRUGADO P/POLIETILENO (material) | 1.01 | 0.25 | 0.25 |
| TO01900 | h | OF. 1ª FONTANERO | 0.2 | 14.89 | 2.98 |
|  |  | Total |  |  | 7.26 |

| Medición | Uds. | Parcial |
|---|---|---|
| DISTRIBUCION BAÑOS SOTANO | 2.95 | 2.950 |
| RAMALES HASTA GRIFOS 4x1,5 | 6 | 6.000 |
| Total |  | 8.95 |

#### 0802 GRUPOS DE PRESION FONTANERIA
Importe: 12245.01

**SVP780005** ud GRUPO DE BOMBEO AGUA FRIA 4.5m3/h y 64m.c.a.
1 ud × 2015.01 (2116.16 con costes indirectos) = 2116.16
Suministro y colocación de grupo de presión completo (con capacidad de elevación de 4,5m3/h a 64 metros de columna de agua, formado por 2 electrobombas de 1.1 CV a 3x400 V, persostato y dos llaves de corte por cada electro-bomba, calderín de presión de 160L, de acero galvanizado con manómetro), e instalación de válvulas retención de 2" y llaves de esfera de 2" corte de entrada y salida del grupo, incluso con p.p. de tubos y piezas especiales de acero galvanizado de 2", entre los distintos elementos. INCLUSO PEQUEÑO MATERIAL Y AYUDAS DE ALBAÑILERÍA. MEDIDA LA UNIDAD TOTALMENTE CONECTADA Y FUNCIONANDO.

| Código | Ud | Descripción | Rendimiento | Precio | Importe |
|---|---|---|---|---|---|
| TO01900 | h | OF. 1ª FONTANERO | 3 | 14.89 | 44.67 |
| TO01900 | h | OF. 1ª FONTANERO | 1.5 | 14.89 | 22.34 |
| SVP780006 | ud | Grupo presión completo 4.5m3/h. alt. 64m. (incluye calderín y válvulas del grupo) (material) | 1 | 1806 | 1806.00 |
| P17XR060 | ud | Válv.retención latón roscar 2" (material) | 1 | 23 | 23.00 |
| P17XE070 | ud | Válvula esfera latón niquelad.2" (material) | 2 | 42 | 84.00 |
| P17GS070 | m. | Tubo acero galvan. 2". DN50 mm (material) | 3 | 9 | 27.00 |
| P17GE070 | ud | Codo acero galvan.M-H 2". DN50 mm (material) | 2 | 4 | 8.00 |
|  |  | Total |  |  | 2015.01 |

| Medición | Uds. | Parcial |
|---|---|---|
| Grupo de bombeo de agua fría torre A | 1 | 1.000 |
| Total |  | 1 |

**SVP780005_1** ud GRUPO DE BOMBEO AGUA FLUXORES CON CAPACIDAD 7,5m3/h a 66 mca
1 ud × 2986.65 (3136.58 con costes indirectos) = 3136.58
Suministro y colocación de grupo de presión completo (con capacidad de 7,5m3/h a 66 mca, formado por 3 electrobombas de 1.1 CV a 3x400 cada una, persostato y dos llaves de corte por cada electro-bomba, calderín de presión de 1120L, de acero galvanizado con manómetro),e instalación de válvulas retención de 2" y llaves de corte de esfera 2" de entrada y salida del grupo, incluso con p.p. de tubos y piezas especiales de acero galvanizado de 2", entre los distintos elementos. INCLUSO PEQUEÑO MATERIAL Y AYUDAS DE ALBAÑILERÍA. MEDIDA LA UNIDAD TOTALMENTE CONECTADA Y FUNCIONANDO.

| Código | Ud | Descripción | Rendimiento | Precio | Importe |
|---|---|---|---|---|---|
| SVP780007 | ud | Grupo presión 7.5m3/h. alt. 66m. (incluye calderín y válvulas) (material) | 1 | 2700 | 2700.00 |
| P17XR060 | ud | Válv.retención latón roscar 2" | 1 | 23 | 23.00 |
| P17XE070 | ud | Válvula esfera latón niquelad.2" | 3 | 42 | 126.00 |
| P17GS070 | m. | Tubo acero galvan. 2". DN50 mm | 3 | 9 | 27.00 |
| P17GE070 | ud | Codo acero galvan.M-H 2". DN50 mm | 2 | 4 | 8.00 |
| ATC00100 | h | CUADRILLA ALBAÑILERIA, FORMADA POR OFICIAL 1ª Y PEON ESP. | 2 | 28.99 | 57.98 |
| TO01900 | h | OF. 1ª FONTANERO | 3 | 14.89 | 44.67 |
|  |  | Total |  |  | 2986.65 |

| Medición | Uds. | Parcial |
|---|---|---|
| Grupo de bombeo de FLUXORES torre A | 1 | 1.000 |
| Total |  | 1 |

**SVP780005_2** ud GRUPO DE BOMBEO AGUA FRIA CAPACIDAD 47 MCA Y CAUDAL DE 4,5m3/h
1 ud × 2050.65 (2153.59 con costes indirectos) = 2153.59
Suministro y colocación de grupo de presión completo, con capacidad de elevación del agua a 47 metros con un caudal de 4,5m3/h (formado por 2 electrobombas de 1.1 CV a 3X400 V cada una, persostato y dos llaves de corte por cada electro-bomba, calderín de presión de 93L, de acero galvanizado con manómetro), e instalación de válvulas retención de 2" y llaves de corte de esfera 2" de entrada y salida del grupo, incluso con p.p. de tubos y piezas especiales de acero galvanizado de 2", entre los distintos elementos. INCLUSO PEQUEÑO MATERIAL Y AYUDAS DE ALBAÑILERÍA. MEDIDA LA UNIDAD TOTALMENTE CONECTADA Y FUNCIONANDO.

| Código | Ud | Descripción | Rendimiento | Precio | Importe |
|---|---|---|---|---|---|
| SVP780009 | ud | Grupo presión 4.5m3/h. alt. 47m. (incluye calderín y válvulas) (material) | 1 | 1806 | 1806.00 |
| P17XR060 | ud | Válv.retención latón roscar 2" | 1 | 23 | 23.00 |
| P17XE070 | ud | Válvula esfera latón niquelad.2" | 2 | 42 | 84.00 |
| P17GS070 | m. | Tubo acero galvan. 2". DN50 mm | 3 | 9 | 27.00 |
| P17GE070 | ud | Codo acero galvan.M-H 2". DN50 mm | 2 | 4 | 8.00 |
| ATC00100 | h | CUADRILLA ALBAÑILERIA, FORMADA POR OFICIAL 1ª Y PEON ESP. | 2 | 28.99 | 57.98 |
| TO01900 | h | OF. 1ª FONTANERO | 3 | 14.89 | 44.67 |
|  |  | Total |  |  | 2050.65 |

| Medición | Uds. | Parcial |
|---|---|---|
| Grupo de bombeo de agua fría torre B | 1 | 1.000 |
| Total |  | 1 |

**SVP780005_3** ud GRUPO DE BOMBEO AGUA FLUXORES CON UN CAUDAL 7,5m3/h Y 46mca
1 ud × 2549 (2676.96 con costes indirectos) = 2676.96
Suministro y colocación de grupo de presión completo, (con capacidad de 7,5m3/h a 46 mca, formado por 3 electrobombas de 1.1 CV a 3x400 cada una, persostato y dos llaves de corte por cada electro-bomba, calderín de presión de 93L, de acero galvanizado con manómetro),e instalación de válvulas retención de 2" y llaves de corte de esfera 2" de entrada y salida del grupo, incluso con p.p. de tubos y piezas especiales de acero galvanizado de 2", entre los distintos elementos. INCLUSO PEQUEÑO MATERIAL Y AYUDAS DE ALBAÑILERÍA. MEDIDA LA UNIDAD TOTALMENTE CONECTADA Y FUNCIONANDO.

| Código | Ud | Descripción | Rendimiento | Precio | Importe |
|---|---|---|---|---|---|
| ATC00100 | h | CUADRILLA ALBAÑILERIA, FORMADA POR OFICIAL 1ª Y PEON ESP. | 2 | 28.99 | 57.98 |
| TO01900 | h | OF. 1ª FONTANERO | 3 | 14.89 | 44.67 |
| SVP780010 | ud | Grupo presión 7.5m3/h. alt. 46m. (incluye calderín y válvulas) (material) | 1 | 2300 | 2300.00 |
| P17XR060 | ud | Válv.retención latón roscar 2" | 1 | 23 | 23.00 |
| P17XE070 | ud | Válvula esfera latón niquelad.2" | 2 | 42 | 84.00 |
| P17GS070 | m. | Tubo acero galvan. 2". DN50 mm | 3 | 9 | 27.00 |
| P17GE070 | ud | Codo acero galvan.M-H 2". DN50 mm | 2 | 4 | 8.00 |
| SV78E070 | ud | MANGUITO AMPLIACIÓN 2"-2 1/2" (material) | 1 | 4.35 | 4.35 |
|  |  | Total |  |  | 2549 |

| Medición | Uds. | Parcial |
|---|---|---|
| Grupo de bombeo de agua fluxores torre B | 1 | 1.000 |
| Total |  | 1 |

**08FAC00006** ud CONTADOR GENERAL DE AGUA FRIA TORRE A, DE 25 MM
4 ud × 391.31 (410.95 con costes indirectos) = 1643.80
DE CONTADOR GENERAL DE AGUA, DE 25 mm. DE CALIBRE, INSTALADO EN ARMARIO DE 1.3X0.6X0.5 m INCLUSO LLAVES DE COMPUERTA, GRIFO DE COMPROBACION, MANGUITOS, PASAMUROS Y P.P. DE PEQUEÑO MATERIAL,CONEXIONES Y AYUDAS DE ALBAÑILERIA; CONSTRUIDO SEGUN NTE/IFF-17 Y NORMAS DE LA COMPAÑIA SUMINISTRADORA. INCLUSO PEQUEÑO MATERIAL Y AYUDAS DE ALBAÑILERÍA. TOTALMENTE CONECTADA Y FUNCIONANDO. MEDIDA LA UNIDAD INSTALADA.

| Código | Ud | Descripción | Rendimiento | Precio | Importe |
|---|---|---|---|---|---|
| IF29700 | ud | VALVULA COMPUERTA DIAM. 1" (22/25 MM) (material) | 2 | 15.17 | 30.34 |
| WW00400 | u | PEQUEÑO MATERIAL | 5 | 0.31 | 1.55 |
| WW00300 | u | MATERIAL COMPLEMENTARIO O PZAS.ESPECIALES | 10 | 0.58 | 5.80 |
| TO01900 | h | OF. 1ª FONTANERO | 2.5 | 14.89 | 37.23 |
| IF06800 | ud | CONTADOR GENERAL 25 MM. (material) | 1 | 168.1 | 168.10 |
| ATC00100 | h | CUADRILLA ALBAÑILERIA, FORMADA POR OFICIAL 1ª Y PEON ESP. | 0.55 | 28.99 | 15.94 |
| IF00400 | ud | ARMARIO METALICO CONTADOR 1.30X0.60 (material) | 1 | 59 | 59.00 |
| IF12100 | ud | GRIFO COMPROBACION MIRILLA DIAM. 1" (material) | 1 | 73.35 | 73.35 |
|  |  | Total |  |  | 391.31 |

| Medición | Uds. | Parcial |
|---|---|---|
| CONTADOR DE AGUA FLUXORE TORRE A 25mm | 1 | 1.000 |
| CONTADOR DE AGUA FLUXORE TORRE B 25mm | 1 | 1.000 |
| CONTADOR AGUA FRIA TORRE A 25mm | 1 | 1.000 |
| CONTADOR DE AGUA FRIA TORRE B 25mm | 1 | 1.000 |
| Total |  | 4 |

**E20DD010** ud DEPÓSITO FIBROCEMENTO DE 300 l, AGUA FRIA TORRE A
2 ud × 103.19 (108.37 con costes indirectos) = 216.74
Suministro y colocación de depósito cilíndrico de fibrocemento, con capacidad para 300 litros de agua, dotado de tapa, y sistema de regulación de llenado, mediante llave de compuerta de 25 mm. y sistema de aliviadero mediante llave de esfera de 1" montado y nivelado con mortero de cemento, UNIDAD TOTALMENTE CONECTADA Y FUNCIONANDO, y sin incluir la tubería de abastecimiento. INCLUSO PEQUEÑO MATERIAL Y AYUDAS DE ALBAÑILERÍA. Medida la unidad ejecutada.

| Código | Ud | Descripción | Rendimiento | Precio | Importe |
|---|---|---|---|---|---|
| TO00100 | h | OF. 1ª ALBAÑILERIA | 1 | 14.89 | 14.89 |
| TO01900 | h | OF. 1ª FONTANERO | 1 | 14.89 | 14.89 |
| P17DF010 | ud | Depósito fibr.C. c/tapa, 300 l. (material) | 1 | 56.57 | 56.57 |
| P17XC030 | ud | Válv.compuerta latón roscar 1" (material) | 1 | 4.65 | 4.65 |
| P17XE120 | ud | Válvula esfera PVC roscada 1" (material) | 1 | 7.31 | 7.31 |
| P01MC020 | m3 | Mortero 1/4 de central (M-80) (material) | 0.15 | 32.56 | 4.88 |
|  |  | Total |  |  | 103.19 |

| Medición | Uds. | Parcial |
|---|---|---|
| DEPOSITO FIBROCEMENTO TORRE A 300L | 1 | 1.000 |
| DEPOSITO FIBROCEMENTO TORRE B 300L | 1 | 1.000 |
| Total |  | 2 |

**SVP785649** ud ELECTRO-VALVULA DE ESFERA 1"
1 ud × 286.78 (301.18 con costes indirectos) = 301.18
DE ELECTRO-VALVULA DE ESFERA 2 VIAS DE ACER INOXIDABLE AISI316, ROSCADA Y ACCIONADA CON 24V DE CONRRIENTE CONTINUA. COLOCADA EN CANALIZACION DE 1" (22/25 mm) DE DIAMETRO,. A LA ENTRADA DEL SMART-TANK, INCLUSO PEQUEÑO MATERIAL, CONSTRUIDA SEGUN NTE/IFF. INCLUSO PEQUEÑO MATERIAL Y AYUDAS DE ALBAÑILERÍA. MEDIDA LA UNIDAD INSTALADA, TOTALMENTE CONECTADA Y FUNCIONANDO.

| Código | Ud | Descripción | Rendimiento | Precio | Importe |
|---|---|---|---|---|---|
| SV7830630 | ud | ELECTROVÁLVULA ACERO INOX DE ESFERA, DIAM. 1" (22/25 MM.) (material) | 1 | 282 | 282.00 |
| TO01900 | h | OF. 1ª FONTANERO | 0.3 | 14.89 | 4.47 |
| WW00400 | u | PEQUEÑO MATERIAL | 1 | 0.31 | 0.31 |
|  |  | Total |  |  | 286.78 |

| Medición | Uds. | Parcial |
|---|---|---|
| ELECTRO-VALVULA VALBIA VALPRES DE ESFERA 1" O SIMILAR | 1 | 1.000 |
| Total |  | 1 |

#### 0803 AGUA FLUXORES TORRE A
Importe: 2386.62

**E20TAA090** m. Tubería de acero galvanizado de 3" (80 mm.)
11.1 m. × 36.43 (38.26 con costes indirectos) = 424.69
Tubería de acero galvanizado de 3" (80 mm.) de diámetro nominal, en instalaciones interiores de oficinas y locales comerciales, para agua fría y caliente, con p.p. de piezas especiales galvanizadas, instalado y funcionando, según normativa vigente, en ramales de longitud superior a 3 metros, incluso con protección de coquilla anticondensación. Conectado a ánodo de sacrificio para evitar corrosión. INCLUSO PEQUEÑO MATERIAL Y AYUDAS DE ALBAÑILERÍA. MEDIDA LA LONGITUD TOTALMENTE CONECTADA Y FUNCIONANDO.

| Código | Ud | Descripción | Rendimiento | Precio | Importe |
|---|---|---|---|---|---|
| TO01900 | h | OF. 1ª FONTANERO | 0.23 | 14.89 | 3.42 |
| P17GS090 | m. | Tubo acero galvan. 3". DN80 mm (material) | 1.1 | 14.52 | 15.97 |
| P17GE230 | ud | Manguito ac.galv. 3". DN80 mm (material) | 0.3 | 17.54 | 5.26 |
| P17GE076 | ud | Codo acero galvan.M-H 3". DN80 mm (material) | 0.3 | 11.73 | 3.52 |
| P07CE530 | m. | Coquilla anticondens. AC 13x89 (material) | 1.1 | 7.51 | 8.26 |
|  |  | Total |  |  | 36.43 |

| Medición | Uds. | Parcial |
|---|---|---|
| MONTANTES FLUXORES TORRE A, SOTANO SEGUNDA | 11.1 | 11.100 |
| Total |  | 11.1 |

**SVP780016** m. CANALIZACION DE POLIETILENO RETICULADO 32x23,2
50.7 m. × 7.3 (7.67 con costes indirectos) = 388.87
Tubería de polietileno reticulado por el método Engel (Peróxido) según Norma UNE 53.381, de 32x23,2 mm., colocada en instalaciones interiores para agua fría y caliente, con p.p. de accesorios de polisulfona, instalada y funcionando según normativa vigente y sin protección superficial. INCLUSO PEQUEÑO MATERIAL Y AYUDAS DE ALBAÑILERÍA. MEDIDA LA LONGITUD TOTALMENTE CONECTADA Y FUNCIONANDO.

| Código | Ud | Descripción | Rendimiento | Precio | Importe |
|---|---|---|---|---|---|
| TO01900 | h | OF. 1ª FONTANERO | 0.1 | 14.89 | 1.49 |
| P17PR040 | m. | CANALIZACION DE POLIETILENO RETICULADO 32x23,2 | 1 | 4 | 4.00 |
| P17PS060 | ud | Codo Master polisulfona | 0.07 | 5 | 0.35 |
| P17PS040 | ud | Te Master polisulfona (material) | 0.12 | 9 | 1.08 |
| P17PS130 | ud | Anillo Quick y Easy (material) | 0.8 | 0.47 | 0.38 |
|  |  | Total |  |  | 7.3 |

| Medición | Uds. | Parcial |
|---|---|---|
| DESDE ACOMETIDA HASTA GRUPO PRESION | 50.7 | 50.700 |
| Total |  | 50.7 |

**SVP780017** m. CANALIZACION DE POLIETILENO RETICULADO SN (76)
1.39 m. × 9.43 (9.9 con costes indirectos) = 13.76
Tubería Wirsbo-Pex de polietileno reticulado por el método Engel (Peróxido) según Norma UNE 53.381, de SN 76mm. de diámetro, colocada en instalaciones interiores para agua fría y caliente, con p.p. de accesorios de polisulfona, instalada y funcionando según normativa vigente y sin protección superficial. INCLUSO PEQUEÑO MATERIAL Y AYUDAS DE ALBAÑILERÍA. MEDIDA LA LONGITUD TOTALMENTE CONECTADA Y FUNCIONANDO.

| Código | Ud | Descripción | Rendimiento | Precio | Importe |
|---|---|---|---|---|---|
| TO01900 | h | OF. 1ª FONTANERO | 0.1 | 14.89 | 1.49 |
| SVP780011 | m. | CANALIZACION DE POLIETILENO RETICULADO SN (76) (material) | 1 | 6 | 6.00 |
| SVP785554 | ud | Codo Master polisulfona (material) | 0.07 | 5 | 0.35 |
| SVP784443 | ud | Te Master polisulfona (material) | 0.12 | 9 | 1.08 |
| SVP782226 | ud | Anillo Quick y Easy (material) | 0.8 | 0.64 | 0.51 |
|  |  | Total |  |  | 9.43 |

| Medición | Uds. | Parcial |
|---|---|---|
| TRAMO 7-8, DESDE GRUPO PRESION HASTA MONTANTES | 1.39 | 1.390 |
| Total |  | 1.39 |

**SVP780015** m. CANALIZACION DE POLIETILENO RETICULADO SN (50)
55.09 m. × 6.95 (7.3 con costes indirectos) = 402.16
Tubería de polietileno reticulado por el método Engel (Peróxido) según Norma UNE 53.381,50 mm. de diámetro nominal, colocada en instalaciones interiores para agua fría y caliente, con p.p. de accesorios de polisulfona, instalada y funcionando según normativa vigente y sin protección superficial. INCLUSO PEQUEÑO MATERIAL Y AYUDAS DE ALBAÑILERÍA. MEDIDA LA LONGITUD TOTALMENTE CONECTADA Y FUNCIONANDO.

| Código | Ud | Descripción | Rendimiento | Precio | Importe |
|---|---|---|---|---|---|
| TO01900 | h | OF. 1ª FONTANERO | 0.1 | 14.89 | 1.49 |
| SVP780021 | m. | CANALIZACION DE POLIETILENO RETICULADO SN 50 mm (material) | 1 | 4 | 4.00 |
| SVP780216 | ud | Codo Master polisulfona (material) | 0.07 | 4 | 0.28 |
| SVP788524 | ud | Te Master polisulfona (material) | 0.12 | 6 | 0.72 |
| SVP786589 | ud | Anillo Quick y Easy (material) | 0.8 | 0.58 | 0.46 |
|  |  | Total |  |  | 6.95 |

| Medición | Uds. | Parcial |
|---|---|---|
| PLANTA B | 0.2 | 0.200 |
| PLANTA 1ª | 0.2 | 0.200 |
| PLANTA 2ª | 0.2 | 0.200 |
| PLANTA 3ª | 0.2 | 0.200 |
| PLANTA 4ª | 0.2 | 0.200 |
| PLANTA 5ª | 0.24 | 0.240 |
| PLANTA 6ª | 0.2 | 0.200 |
| SOTANO | 53.65 | 53.650 |
| Total |  | 55.09 |

**SVP780116** m. CANALIZACION DE POLIETILENO RETICULADO SN (47)
12.27 m. × 6.95 (7.3 con costes indirectos) = 89.57
Tubería de polietileno reticulado por el método Engel (Peróxido) según Norma UNE 53.381, de SN (47)mm. de diámetro, colocada en instalaciones interiores para agua fría y caliente, con p.p. de accesorios de polisulfona, instalada y funcionando según normativa vigente y sin protección superficial. INCLUSO PEQUEÑO MATERIAL Y AYUDAS DE ALBAÑILERÍA. MEDIDA LA LONGITUD TOTALMENTE CONECTADA Y FUNCIONANDO.

| Código | Ud | Descripción | Rendimiento | Precio | Importe |
|---|---|---|---|---|---|
| TO01900 | h | OF. 1ª FONTANERO | 0.1 | 14.89 | 1.49 |
| SVP780153 | m. | CANALIZACION DE POLIETILENO RETICULADO SN (47) (material) | 1 | 4 | 4.00 |
| SVP780284 | ud | Codo Master polisulfona (material) | 0.07 | 4 | 0.28 |
| SVP788654 | ud | Te Master polisulfona (material) | 0.12 | 6 | 0.72 |
| SVP786544 | ud | Anillo Quick y Easy (material) | 0.8 | 0.58 | 0.46 |
|  |  | Total |  |  | 6.95 |

| Medición | Uds. | Parcial |
|---|---|---|
| PLANTA B | 1.6 | 1.600 |
| PLANTA 1ª | 1.6 | 1.600 |
| PLANTA 2ª | 1.6 | 1.600 |
| PLANTA 3ª | 1.6 | 1.600 |
| PLANTA 4ª | 1.6 | 1.600 |
| PLANTA 5ª | 1.6 | 1.600 |
| PLANTA B | 1.6 | 1.600 |
| SOTANO | 1.07 | 1.070 |
| Total |  | 12.27 |

**SVP780128** m. CANALIZACION DE POLIETILENO RETICULADO 50x36,2
62.64 m. × 6.95 (7.3 con costes indirectos) = 457.27
Tubería de polietileno reticulado por el método Engel (Peróxido) según Norma UNE 53.381, de 50x36,2 mm., colocada en instalaciones interiores para agua fría y caliente, con p.p. de accesorios de polisulfona, instalada y funcionando según normativa vigente y sin protección superficial. INCLUSO PEQUEÑO MATERIAL Y AYUDAS DE ALBAÑILERÍA. MEDIDA LA LONGITUD TOTALMENTE CONECTADA Y FUNCIONANDO.

| Código | Ud | Descripción | Rendimiento | Precio | Importe |
|---|---|---|---|---|---|
| TO01900 | h | OF. 1ª FONTANERO | 0.1 | 14.89 | 1.49 |
| SVP780121 | m. | CANALIZACION DE POLIETILENO RETICULADO 50x36,2 (material) | 1 | 4 | 4.00 |
| SVP780216 | ud | Codo Master polisulfona | 0.07 | 4 | 0.28 |
| SVP788524 | ud | Te Master polisulfona | 0.12 | 6 | 0.72 |
| SVP786589 | ud | Anillo Quick y Easy | 0.8 | 0.58 | 0.46 |
|  |  | Total |  |  | 6.95 |

| Medición | Uds. | Parcial |
|---|---|---|
| PLANTA B | 4.8 | 4.800 |
| PLANTA 1ª | 4.8 | 4.800 |
| PLANTA 2ª | 4.8 | 4.800 |
| PLANTA 3ª | 4.8 | 4.800 |
| PLANTA 4ª | 4.8 | 4.800 |
| PLANTA 5ª | 4.8 | 4.800 |
| PLANTA 6ª | 4.8 | 4.800 |
| TRAMO HASTA FLUXOR 4x1 POR PLANTA (x6 más SOTANO) | 28 | 28.000 |
| SOTANO | 1.04 | 1.040 |
| Total |  | 62.64 |

**08FGW00050** u EQUIPO FLUXOME. URINARIO 1/2"
3 u × 66.12 (69.44 con costes indirectos) = 208.32
DE EQUIPO DE FLUXOMETRO DE LATON CROMADO PARA URINARIO DE 1/2", CON TUBO DE DESCARGA INCORPORADO,CONSTRUIDO SEGUN NTE/IFF-31 E INSTRUCCIONES DEL FABRICANTE. INCLUSO PEQUEÑO MATERIAL Y AYUDAS DE ALBAÑILERÍA. MEDIDA LA UNIDAD TOTALMENTE CONECTADA Y FUNCIONANDO.

| Código | Ud | Descripción | Rendimiento | Precio | Importe |
|---|---|---|---|---|---|
| WW00300 | u | MATERIAL COMPLEMENTARIO O PZAS.ESPECIALES | 1 | 0.58 | 0.58 |
| WW00400 | u | PEQUEÑO MATERIAL | 1 | 0.31 | 0.31 |
| TO01900 | h | OF. 1ª FONTANERO | 0.55 | 14.89 | 8.19 |
| SVP785469 | ud | FLUXOR 1/2" CON TUBO DE DESCARGA CAL. MEDIA (material) | 1 | 57.04 | 57.04 |
|  |  | Total |  |  | 66.12 |

| Medición | Uds. | Parcial |
|---|---|---|
| URINARIOS SÓTANO | 3 | 3.000 |
| Total |  | 3 |

**E20TAA070** m. TUBERÍA ACERO GALVAN.2" 50 mm
3.5 m. × 19.52 (20.5 con costes indirectos) = 71.75
Tubería de acero galvanizado de 2" (50 mm.) de diámetro nominal, en instalaciones interiores de oficinas y locales comerciales, para agua fría y caliente, con p.p. de piezas especiales galvanizadas, instalado y funcionando, según normativa vigente, en ramales de longitud superior a 3 metros, incluso con protección de coquilla anticondensación. Conectado a ánodo de sacrificio para evitar corrosión. INCLUSO PEQUEÑO MATERIAL Y AYUDAS DE ALBAÑILERÍA. MEDIDA LA LONGITUD TOTALMENTE CONECTADA Y FUNCIONANDO.

| Código | Ud | Descripción | Rendimiento | Precio | Importe |
|---|---|---|---|---|---|
| TO01900 | h | OF. 1ª FONTANERO | 0.23 | 14.89 | 3.42 |
| P17GS070 | m. | Tubo acero galvan. 2". DN50 mm | 1.1 | 9 | 9.90 |
| P17GE070 | ud | Codo acero galvan.M-H 2". DN50 mm | 0.3 | 4 | 1.20 |
| P17GE210 | ud | Manguito ac.galv. 2". DN50 mm (material) | 0.1 | 6 | 0.60 |
| P07CE500 | m. | Coquilla anticondens. AC 13x54 (material) | 1.1 | 4 | 4.40 |
|  |  | Total |  |  | 19.52 |

| Medición | Uds. | Parcial |
|---|---|---|
| MONTANTES DESDE 5ª-6ª | 3.5 | 3.500 |
| Total |  | 3.5 |

**E20TAA080** m. TUBERÍA ACERO GALVAN.2 1/2" 63mm
10.5 m. × 29.01 (30.47 con costes indirectos) = 319.94
Tubería de acero galvanizado de 2 1/2" (63 mm.) de diámetro nominal, en instalaciones interiores de oficinas y locales comerciales, para agua fría y caliente, con p.p. de piezas especiales galvanizadas, instalado y funcionando, según normativa vigente, en ramales de longitud superior a 3 metros, incluso con protección de coquilla anticondensación. Conectado a ánodo de sacrificio para evitar corrosión. INCLUSO PEQUEÑO MATERIAL Y AYUDAS DE ALBAÑILERÍA. MEDIDA LA LONGITUD TOTALMENTE CONECTADA Y FUNCIONANDO.

| Código | Ud | Descripción | Rendimiento | Precio | Importe |
|---|---|---|---|---|---|
| TO01900 | h | OF. 1ª FONTANERO | 0.23 | 14.89 | 3.42 |
| P17GS080 | m. | Tubo acero galvan. 2 1/2".DN63 mm (material) | 1.1 | 11 | 12.10 |
| P17GE220 | ud | Manguito ac.galv. 2 1/2". DN63 mm (material) | 0.3 | 13 | 3.90 |
| P17GE073 | ud | Codo acero galvan.M-H 2 1/2". DN63 mm (material) | 0.3 | 9.97 | 2.99 |
| P07CE520 | m. | Coquilla anticondens. AC 13x76 (material) | 1.1 | 6 | 6.60 |
|  |  | Total |  |  | 29.01 |

| Medición | Uds. | Parcial |
|---|---|---|
| MONTANTE 2ª-5ª | 10.5 | 10.500 |
| Total |  | 10.5 |

**SVP780112** m. CANALIZACION DE POLIETILENO RETICULADO SN (48)
1.41 m. × 6.95 (7.3 con costes indirectos) = 10.29
Tubería Wirsbo-Pex de polietileno reticulado por el método Engel (Peróxido) según Norma UNE 53.381, de SN (48)mm. de diámetro, colocada en instalaciones interiores para agua fría y caliente, con p.p. de accesorios de polisulfona, instalada y funcionando según normativa vigente y sin protección superficial. INCLUSO PEQUEÑO MATERIAL Y AYUDAS DE ALBAÑILERÍA. MEDIDA LA LONGITUD TOTALMENTE CONECTADA Y FUNCIONANDO.

| Código | Ud | Descripción | Rendimiento | Precio | Importe |
|---|---|---|---|---|---|
| TO01900 | h | OF. 1ª FONTANERO | 0.1 | 14.89 | 1.49 |
| SAG780153 | m. | CANALIZACION DE POLIETILENO RETICULADO SN (48) (material) | 1 | 4 | 4.00 |
| SVP780284 | ud | Codo Master polisulfona | 0.07 | 4 | 0.28 |
| SVP788654 | ud | Te Master polisulfona | 0.12 | 6 | 0.72 |
| SVP786544 | ud | Anillo Quick y Easy | 0.8 | 0.58 | 0.46 |
|  |  | Total |  |  | 6.95 |

| Medición | Uds. | Parcial |
|---|---|---|
| SOTANO | 1.41 | 1.410 |
| Total |  | 1.41 |

#### 0804 AGUA FRIA TORRE B
Importe: 1041.24

**SVP78563_1** m. CANALIZACION DE POLIETILENO RETICULADO 16x11,6
18.75 m. × 2.99 (3.14 con costes indirectos) = 58.88
Tubería de polietileno reticulado por el método Engel (Peróxido) según Norma UNE 53.381, de 16x1,8 mm. de diámetro, colocada en instalaciones interiores para agua fría y caliente, con p.p. de accesorios de polisulfona, instalada y funcionando según normativa vigente y sin protección superficial. INCLUSO PEQUEÑO MATERIAL Y AYUDAS DE ALBAÑILERÍA. MEDIDA LA LONGITUD TOTALMENTE CONECTADA Y FUNCIONANDO.

| Código | Ud | Descripción | Rendimiento | Precio | Importe |
|---|---|---|---|---|---|
| TO01900 | h | OF. 1ª FONTANERO | 0.1 | 14.89 | 1.49 |
| SVP785690 | m. | CANALIZACION DE POLIETILENO RETICULADO 16x11,6 | 1 | 1 | 1.00 |
| P17PS010 | ud | Te reducida Master polisulfona 16x16x16 | 0.12 | 3 | 0.36 |
| P17PS100 | ud | Anillo Quick y Easy 16 mm. | 0.8 | 0.18 | 0.14 |
|  |  | Total |  |  | 2.99 |

| Medición | Uds. | Parcial |
|---|---|---|
| Tramos últimos grifos Planta B | 1.46 | 1.460 |
| Ramales hasta grifos 4x1.2 Planta B | 4.8 | 4.800 |
| Tramos últimos grifos Planta 1ª | 1.43 | 1.430 |
| Ramales hasta grifos 4x1.2 Planta 1ª | 4.8 | 4.800 |
| Tramos últimos grifos Planta 2ª | 1.46 | 1.460 |
| Ramales hasta grifos 4x1.2 Planta 2ª | 4.8 | 4.800 |
| Total |  | 18.75 |

**SVP785641** m. CANALIZACION DE POLIETILENO RETICULADO 32x23,20
0.44 m. × 7.3 (7.67 con costes indirectos) = 3.37
Tubería de polietileno reticulado por el método Engel (Peróxido) según Norma UNE 53.381, de 32x2,9 mm. de diámetro, colocada en instalaciones interiores para agua fría y caliente, con p.p. de accesorios de polisulfona, según normativa vigente y sin protección superficial. INCLUSO PEQUEÑO MATERIAL Y AYUDAS DE ALBAÑILERÍA. MEDIDA LA LONGITUD TOTALMENTE CONECTADA Y FUNCIONANDO.

| Código | Ud | Descripción | Rendimiento | Precio | Importe |
|---|---|---|---|---|---|
| TO01900 | h | OF. 1ª FONTANERO | 0.1 | 14.89 | 1.49 |
| P17PR040 | m. | CANALIZACION DE POLIETILENO RETICULADO 32x23,2 | 1 | 4 | 4.00 |
| P17PS060 | ud | Codo Master polisulfona | 0.07 | 5 | 0.35 |
| SVP78964 | ud | Te Master polisulfona | 0.12 | 9 | 1.08 |
| SVP785631 | ud | Anillo Quick y Easy | 0.8 | 0.47 | 0.38 |
|  |  | Total |  |  | 7.3 |

| Medición | Uds. | Parcial |
|---|---|---|
| TRAMO DESDE MONTANTE HASTA TE DE 20 | 0.44 | 0.440 |
| Total |  | 0.44 |

**08FGL00008_1** ud EQUIPO GRIFERIA LAVABO
6 ud × 46.97 (49.33 con costes indirectos) = 295.98
DE EQUIPO DE GRIFERIA MEZCLADORA PARA LAVABO DE LATON CROMADO DE CALIDAD MEDIA, CON CRUCETAS CROMADAS, CAÑO CENTRAL VALVULA DE DESAGUE, ENLACES Y TAPON; CONSTRUIDO SEGUN NTE/IFC-38, IFF-30 E INSTRUCCIONES DEL FABRICANTE. INCLUSO PEQUEÑO MATERIAL Y AYUDAS DE ALBAÑILERÍA. MEDIDA LA UNIDAD TOTALMENTE CONECTADA Y FUNCIONANDO.

| Código | Ud | Descripción | Rendimiento | Precio | Importe |
|---|---|---|---|---|---|
| WW00400 | u | PEQUEÑO MATERIAL | 1 | 0.31 | 0.31 |
| IF09200 | ud | EQUIPO GRIFERIA.MEZCLA CAÑO CENTR. LAV. CALIDAD MEDIA | 1 | 28.5 | 28.50 |
| IF16700 | ud | JUEGO DE RAMALILLOS | 1 | 4.56 | 4.56 |
| IF30500 | ud | VALVULA DESAGUE LAVABO C/TAPON | 1 | 5.57 | 5.57 |
| TO01900 | h | OF. 1ª FONTANERO | 0.5 | 14.89 | 7.45 |
| WW00300 | u | MATERIAL COMPLEMENTARIO O PZAS.ESPECIALES | 1 | 0.58 | 0.58 |
|  |  | Total |  |  | 46.97 |

| Medición | Uds. | Parcial |
|---|---|---|
| PLANTA BAJA | 2 | 2.000 |
| PLANTAPRIMERA | 2 | 2.000 |
| PLANTA SEGUNDA | 2 | 2.000 |
| Total |  | 6 |

**SVP782154** m CANALIZACION DE POLIETILENO RETICULADO 20x14,4
8.85 m × 6.98 (7.33 con costes indirectos) = 64.87
DE CANALIZACION DE TUBERIA DE POLIETILENO RETICULADO DE 20 mm DE DIAMETRO NOMINAL Y ESPESOR 1.9 mm, EMPOTRADA BAJO TUBO CORRUGADO, INCLUSO P.P. DE UNIONES, PIEZAS ESPECIALES, SUJECIONES, PEQUEÑO MATERIAL Y AYUDAS DE ALBAÑILERIA. INCLUSO PEQUEÑO MATERIAL Y AYUDAS DE ALBAÑILERÍA. MEDIDA LA LONGITUD TOTALMENTE CONECTADA Y FUNCIONANDO.

| Código | Ud | Descripción | Rendimiento | Precio | Importe |
|---|---|---|---|---|---|
| SVP781020 | m | CANALIZACION DE POLIETILENO RETICULADO 20x14,4 (material) | 1.01 | 2 | 2.02 |
| WW00400 | u | PEQUEÑO MATERIAL | 0.7 | 0.31 | 0.22 |
| WW00300 | u | MATERIAL COMPLEMENTARIO O PZAS.ESPECIALES | 1.2 | 0.58 | 0.70 |
| ATC00200 | h | CUADRILLA ALBAÑILERIA, FORMADA POR OFICIAL 2ª Y PEON ESP. | 0.03 | 27.16 | 0.81 |
| IF28970 | m | TUBO CORRUGADO P/POLIETILENO | 1.01 | 0.25 | 0.25 |
| TO01900 | h | OF. 1ª FONTANERO | 0.2 | 14.89 | 2.98 |
|  |  | Total |  |  | 6.98 |

| Medición | Uds. | Parcial |
|---|---|---|
| PLANTA B | 2.96 | 2.960 |
| PLANTA 1ª | 2.95 | 2.950 |
| PLANTA 2ª | 2.94 | 2.940 |
| Total |  | 8.85 |

**SVP7830584** m. TUBERÍA ACERO GALVAN.3" 80 mm
11.1 m. × 35.99 (37.8 con costes indirectos) = 419.58
Tubería de acero galvanizado de 3" (80 mm.) de diámetro nominal, en instalaciones interiores de oficinas y locales comerciales, para agua fría y caliente, con p.p. de piezas especiales galvanizadas, según normativa vigente, en ramales de longitud superior a 3 metros, incluso con protección de coquilla anticondensación. Conectado a ánodo de sacrificio para evitar corrosión. INCLUSO PEQUEÑO MATERIAL Y AYUDAS DE ALBAÑILERÍA. MEDIDA LA LONGITUD TOTALMENTE CONECTADA Y FUNCIONANDO.

| Código | Ud | Descripción | Rendimiento | Precio | Importe |
|---|---|---|---|---|---|
| TO01900 | h | OF. 1ª FONTANERO | 0.2 | 14.89 | 2.98 |
| P17GS090 | m. | Tubo acero galvan. 3". DN80 mm | 1.1 | 14.52 | 15.97 |
| P17GE230 | ud | Manguito ac.galv. 3". DN80 mm | 0.3 | 17.54 | 5.26 |
| P17GE076 | ud | Codo acero galvan.M-H 3". DN80 mm | 0.3 | 11.73 | 3.52 |
| P07CE530 | m. | Coquilla anticondens. AC 13x89 | 1.1 | 7.51 | 8.26 |
|  |  | Total |  |  | 35.99 |

| Medición | Uds. | Parcial |
|---|---|---|
| MONTANTE PLANTA S-B | 4.1 | 4.100 |
| MONTANTE PLANTA B-1ª | 3.5 | 3.500 |
| MONTANTE PLANTA 1ª-2ª | 3.5 | 3.500 |
| Total |  | 11.1 |

**SVP780099** m. CANALIZACION DE POLIETILENO RETICULADO 50x36,2
27.2 m. × 6.95 (7.3 con costes indirectos) = 198.56
Tubería de polietileno reticulado por el método Engel (Peróxido) según Norma UNE 53.381, de 50x36,2 mm. de diámetro, colocada en instalaciones interiores para agua fría y caliente, con p.p. de accesorios de polisulfona, según normativa vigente y sin protección superficial. INCLUSO PEQUEÑO MATERIAL Y AYUDAS DE ALBAÑILERÍA. MEDIDA LA LONGITUD TOTALMENTE CONECTADA Y FUNCIONANDO.

| Código | Ud | Descripción | Rendimiento | Precio | Importe |
|---|---|---|---|---|---|
| TO01900 | h | OF. 1ª FONTANERO | 0.1 | 14.89 | 1.49 |
| SVP782239 | m. | CANALIZACION DE POLIETILENO RETICULADO 50x36,2 (material) | 1 | 4 | 4.00 |
| SVP780045 | ud | Codo Master polisulfona (material) | 0.07 | 4 | 0.28 |
| SVP780050 | ud | Te Master polisulfona (material) | 0.12 | 6 | 0.72 |
| SVP780061 | ud | Anillo Quick y Easy (material) | 0.8 | 0.58 | 0.46 |
|  |  | Total |  |  | 6.95 |

| Medición | Uds. | Parcial |
|---|---|---|
| DESDE ACOMETIDA HASTA MONTANTES | 27.2 | 27.200 |
| Total |  | 27.2 |

#### 0805 AGUA FLUXORES TORRE B
Importe: 1093.65

**E20TAA090_1** m. Tubería de acero galvanizado de 3" (80 mm.)
11.1 m. × 35.99 (37.8 con costes indirectos) = 419.58
Tubería de acero galvanizado de 3" (80 mm.) de diámetro nominal, en instalaciones interiores de oficinas y locales comerciales, para agua fría y caliente, con p.p. de piezas especiales galvanizadas, según normativa vigente, en ramales de longitud superior a 3 metros, incluso con protección de coquilla anticondensación. Conectado a ánodo de sacrificio para evitar corrosión. INCLUSO PEQUEÑO MATERIAL Y AYUDAS DE ALBAÑILERÍA. MEDIDA LA LONGITUD TOTALMENTE CONECTADA Y FUNCIONANDO.

| Código | Ud | Descripción | Rendimiento | Precio | Importe |
|---|---|---|---|---|---|
| TO01900 | h | OF. 1ª FONTANERO | 0.2 | 14.89 | 2.98 |
| P17GS090 | m. | Tubo acero galvan. 3". DN80 mm | 1.1 | 14.52 | 15.97 |
| P17GE230 | ud | Manguito ac.galv. 3". DN80 mm | 0.3 | 17.54 | 5.26 |
| P17GE076 | ud | Codo acero galvan.M-H 3". DN80 mm | 0.3 | 11.73 | 3.52 |
| P07CE530 | m. | Coquilla anticondens. AC 13x89 | 1.1 | 7.51 | 8.26 |
|  |  | Total |  |  | 35.99 |

| Medición | Uds. | Parcial |
|---|---|---|
| MONTANTES FLUXORES TORRE A, SOTANO SEGUNDA | 11.1 | 11.100 |
| Total |  | 11.1 |

**SVP780016_1** m. CANALIZACION DE POLIETILENO RETICULADO 32x23,2
35.9 m. × 7.3 (7.67 con costes indirectos) = 275.35
Tubería de polietileno reticulado por el método Engel (Peróxido) según Norma UNE 53.381, de 32x2,9 mm. de diámetro, colocada en instalaciones interiores para agua fría y caliente, con p.p. de accesorios de polisulfona, según normativa vigente y sin protección superficial. INCLUSO PEQUEÑO MATERIAL Y AYUDAS DE ALBAÑILERÍA. MEDIDA LA LONGITUD TOTALMENTE CONECTADA Y FUNCIONANDO.

| Código | Ud | Descripción | Rendimiento | Precio | Importe |
|---|---|---|---|---|---|
| TO01900 | h | OF. 1ª FONTANERO | 0.1 | 14.89 | 1.49 |
| P17PR040 | m. | CANALIZACION DE POLIETILENO RETICULADO 32x23,2 | 1 | 4 | 4.00 |
| P17PS060 | ud | Codo Master polisulfona | 0.07 | 5 | 0.35 |
| P17PS040 | ud | Te Master polisulfona | 0.12 | 9 | 1.08 |
| P17PS130 | ud | Anillo Quick y Easy | 0.8 | 0.47 | 0.38 |
|  |  | Total |  |  | 7.3 |

| Medición | Uds. | Parcial |
|---|---|---|
| DESDE SMART TANK HASTA GRUPO PRESION | 35.9 | 35.900 |
| Total |  | 35.9 |

**SVP780015_1** m. CANALIZACION DE POLIETILENO RETICULADO SN 50mm
1.62 m. × 6.95 (7.3 con costes indirectos) = 11.83
Tubería Wirsbo-Pex de polietileno reticulado por el método Engel (Peróxido) según Norma UNE 53.381, de 50 mm. de diámetro nominal, colocada en instalaciones interiores para agua fría y caliente, con p.p. de accesorios de polisulfona, según normativa vigente y sin protección superficial. INCLUSO PEQUEÑO MATERIAL Y AYUDAS DE ALBAÑILERÍA. MEDIDA LA LONGITUD TOTALMENTE CONECTADA Y FUNCIONANDO.

| Código | Ud | Descripción | Rendimiento | Precio | Importe |
|---|---|---|---|---|---|
| TO01900 | h | OF. 1ª FONTANERO | 0.1 | 14.89 | 1.49 |
| SVP780021 | m. | CANALIZACION DE POLIETILENO RETICULADO SN 50 mm | 1 | 4 | 4.00 |
| SVP780216 | ud | Codo Master polisulfona | 0.07 | 4 | 0.28 |
| SVP788524 | ud | Te Master polisulfona | 0.12 | 6 | 0.72 |
| SVP786589 | ud | Anillo Quick y Easy | 0.8 | 0.58 | 0.46 |
|  |  | Total |  |  | 6.95 |

| Medición | Uds. | Parcial |
|---|---|---|
| PLANTA B | 0.54 | 0.540 |
| PLANTA 1ª | 0.54 | 0.540 |
| PLANTA 2ª | 0.54 | 0.540 |
| Total |  | 1.62 |

**SVP780116_1** m. CANALIZACION DE POLIETILENO RETICULADO SN (47)
11.97 m. × 6.95 (7.3 con costes indirectos) = 87.38
Tubería Wirsbo-Pex de polietileno reticulado por el método Engel (Peróxido) según Norma UNE 53.381, de SN (47)mm. de diámetro, colocada en instalaciones interiores para agua fría y caliente, con p.p. de accesorios de polisulfona, según normativa vigente y sin protección superficial. INCLUSO PEQUEÑO MATERIAL Y AYUDAS DE ALBAÑILERÍA. MEDIDA LA LONGITUD TOTALMENTE CONECTADA Y FUNCIONANDO.

| Código | Ud | Descripción | Rendimiento | Precio | Importe |
|---|---|---|---|---|---|
| TO01900 | h | OF. 1ª FONTANERO | 0.1 | 14.89 | 1.49 |
| SVP780153 | m. | CANALIZACION DE POLIETILENO RETICULADO SN (47) | 1 | 4 | 4.00 |
| SVP780284 | ud | Codo Master polisulfona | 0.07 | 4 | 0.28 |
| SVP788654 | ud | Te Master polisulfona | 0.12 | 6 | 0.72 |
| SVP786544 | ud | Anillo Quick y Easy | 0.8 | 0.58 | 0.46 |
|  |  | Total |  |  | 6.95 |

| Medición | Uds. | Parcial |
|---|---|---|
| PLANTA B | 3.99 | 3.990 |
| PLANTA 1ª | 3.99 | 3.990 |
| PLANTA 2ª | 3.99 | 3.990 |
| Total |  | 11.97 |

**SVP780128_1** m. CANALIZACION DE POLIETILENO RETICULADO 50x36,2
38.4 m. × 6.95 (7.3 con costes indirectos) = 280.32
Tubería Wirsbo-Pex de polietileno reticulado por el método Engel (Peróxido) según Norma UNE 53.381, de 50x2,3 mm. de diámetro, colocada en instalaciones interiores para agua fría y caliente, con p.p. de accesorios de polisulfona, según normativa vigente y sin protección superficial. INCLUSO PEQUEÑO MATERIAL Y AYUDAS DE ALBAÑILERÍA. MEDIDA LA LONGITUD TOTALMENTE CONECTADA Y FUNCIONANDO.

| Código | Ud | Descripción | Rendimiento | Precio | Importe |
|---|---|---|---|---|---|
| TO01900 | h | OF. 1ª FONTANERO | 0.1 | 14.89 | 1.49 |
| SVP780121 | m. | CANALIZACION DE POLIETILENO RETICULADO 50x36,2 | 1 | 4 | 4.00 |
| SVP780216 | ud | Codo Master polisulfona | 0.07 | 4 | 0.28 |
| SVP788524 | ud | Te Master polisulfona | 0.12 | 6 | 0.72 |
| SVP786589 | ud | Anillo Quick y Easy | 0.8 | 0.58 | 0.46 |
|  |  | Total |  |  | 6.95 |

| Medición | Uds. | Parcial |
|---|---|---|
| PLANTA B | 4.8 | 4.800 |
| PLANTA 1ª | 4.8 | 4.800 |
| PLANTA 2ª | 4.8 | 4.800 |
| TRAMO HASTA FLUXOR 8x1 POR PLANTA (x3) | 24 | 24.000 |
| Total |  | 38.4 |

**SVP785614** m. CANALIZACION DE POLIETILENO RETICULADO SN (57)
1.53 m. × 7.12 (7.48 con costes indirectos) = 11.44
Tubería de polietileno reticulado por el método Engel (Peróxido) según Norma UNE 53.381, de 57 mm. de diámetro nominal, colocada en instalaciones interiores para agua fría y caliente, con p.p. de accesorios de polisulfona, según normativa vigente y sin protección superficial. INCLUSO PEQUEÑO MATERIAL Y AYUDAS DE ALBAÑILERÍA. MEDIDA LA LONGITUD TOTALMENTE CONECTADA Y FUNCIONANDO.

| Código | Ud | Descripción | Rendimiento | Precio | Importe |
|---|---|---|---|---|---|
| TO01900 | h | OF. 1ª FONTANERO | 0.1 | 14.89 | 1.49 |
| SAG786235 | m. | CANALIZACION DE POLIETILENO RETICULADO SN (57) (material) | 1 | 3.74 | 3.74 |
| SVP781091 | ud | Codo Master polisulfona (material) | 0.07 | 6 | 0.42 |
| SVP781098 | ud | Te Master polisulfona (material) | 0.12 | 8 | 0.96 |
| SVP781329 | ud | Anillo Quick y Easy 2 (material) | 0.8 | 0.64 | 0.51 |
|  |  | Total |  |  | 7.12 |

| Medición | Uds. | Parcial |
|---|---|---|
| TRMAO PLANTA B | 0.51 | 0.510 |
| TRMAO PLANTA 1ª | 0.51 | 0.510 |
| TRMAO PLANTA B | 0.51 | 0.510 |
| Total |  | 1.53 |

**SVP785619** m. CANALIZACION DE POLIETILENO RETICULADO SN (73)
1 m. × 7.38 (7.75 con costes indirectos) = 7.75
Tubería de polietileno reticulado por el método Engel (Peróxido) según Norma UNE 53.381, de73 mm. de diámetro nominal, colocada en instalaciones interiores para agua fría y caliente, con p.p. de accesorios de polisulfona, según normativa vigente y sin protección superficial. INCLUSO PEQUEÑO MATERIAL Y AYUDAS DE ALBAÑILERÍA. MEDIDA LA LONGITUD TOTALMENTE CONECTADA Y FUNCIONANDO.

| Código | Ud | Descripción | Rendimiento | Precio | Importe |
|---|---|---|---|---|---|
| TO01900 | h | OF. 1ª FONTANERO | 0.1 | 14.89 | 1.49 |
| SVP786235 | m. | CANALIZACION DE POLIETILENO RETICULADO SN (73) (material) | 1 | 4 | 4.00 |
| SVP781091 | ud | Codo Master polisulfona | 0.07 | 6 | 0.42 |
| SVP781098 | ud | Te Master polisulfona | 0.12 | 8 | 0.96 |
| SVP781329 | ud | Anillo Quick y Easy 2 | 0.8 | 0.64 | 0.51 |
|  |  | Total |  |  | 7.38 |

| Medición | Uds. | Parcial |
|---|---|---|
| TRAMO DESDE GRUPO PRESION HASTA MONTANTES | 1 | 1.000 |
| Total |  | 1 |

#### 0806 ACOMETIDA
Importe: 2351.71

**SVP780015_2** m. CANALIZACION DE POLIETILENO RETICULADO SN (50)
36.18 m. × 6.95 (7.3 con costes indirectos) = 264.11
Tubería de polietileno reticulado por el método Engel (Peróxido) según Norma UNE 53.381,50 mm. de diámetro nominal, colocada en instalaciones interiores para agua fría y caliente, con p.p. de accesorios de polisulfona, según normativa vigente y sin protección superficial. INCLUSO PEQUEÑO MATERIAL Y AYUDAS DE ALBAÑILERÍA. MEDIDA LA LONGITUD TOTALMENTE CONECTADA Y FUNCIONANDO.

| Código | Ud | Descripción | Rendimiento | Precio | Importe |
|---|---|---|---|---|---|
| TO01900 | h | OF. 1ª FONTANERO | 0.1 | 14.89 | 1.49 |
| SVP780021 | m. | CANALIZACION DE POLIETILENO RETICULADO SN 50 mm | 1 | 4 | 4.00 |
| SVP780216 | ud | Codo Master polisulfona | 0.07 | 4 | 0.28 |
| SVP788524 | ud | Te Master polisulfona | 0.12 | 6 | 0.72 |
| SVP786589 | ud | Anillo Quick y Easy | 0.8 | 0.58 | 0.46 |
|  |  | Total |  |  | 6.95 |

| Medición | Uds. | Parcial |
|---|---|---|
| ACOMETIDA HASTA TE DE DISTRIBUCION | 36.18 | 36.180 |
| Total |  | 36.18 |

**08FAA00002** ud ACOMETIDA DE AGUAS PARA UN BLOQUE
1 ud × 1987.81 (2087.6 con costes indirectos) = 2087.60
DE ACOMETIDA DE AGUAS PARA UN BLOUE, DESDE EL PUNTO DE TOMA HASTA LA LLAVE O CONTADOR GENERAL, SEGUN NORMAS DE LA COMPAÑIA SUMINISTRADORA, INCLUSO OBRAS COMPLEMENTARIAS Y AYUDAS DE ALBAÑILERIA. INCLUSO PEQUEÑO MATERIAL Y AYUDAS DE ALBAÑILERÍA. MEDIDA LA UNIDAD EJECUTADA.

| Código | Ud | Descripción | Rendimiento | Precio | Importe |
|---|---|---|---|---|---|
| ATC00200 | h | CUADRILLA ALBAÑILERIA, FORMADA POR OFICIAL 2ª Y PEON ESP. | 1 | 27.16 | 27.16 |
| IF31650 | ud | ACOMETIDA AGUAS UN BLOQUE S/NORMAS (material) | 1 | 1960.65 | 1960.65 |
|  |  | Total |  |  | 1987.81 |

#### 0807 AGUAS REUTILIZABLES
Importe: 10991.32

**SVP782220** ud BOMBA 2,1M3/H Y 21 M.C.A.
1 ud × 979.32 (1028.48 con costes indirectos) = 1028.48
DE GRUPO DE PRESION PARA 2100L/H DE CAUDAL Y 21 M.C.A., COLOCADO EN CARGA, FORMADO POR UNA ELECTROBOMBA CENTRÍFUGA, DE ALIMENTACIÓN 3x400 A 50Hz Y 0,5KW DE POTENCIA, HOMOLOGADO POR EL MI. INSTALADO CON CANALIZ. ACERO GALV. DE 20mm. (3/4")) DE DIAM.INTER, VALVULA DE RETENCION Y VALVULAS DE COMPUERTA, INSTRUMENTOS DE CONTROL DE LA PRESION Y DEL CAUDAL, Y ELECTRICOS EN CUADRO MANDO, INTERRUPTOR GENERAL Y FUSIBLES, INCLUSO P. ESPECIALES, MANGUITOS ANTIVIBR., CONEXIONES FONTANERIA Y ELEC. PEQUEÑO MATERIAL Y AYUDAS DE ALBAÑILERIA, CONSTRUIDO SEGUN NTE/IFF-29. MEDIDA LA UNIDAD INSTALADA Y FUNCIONANDO.

| Código | Ud | Descripción | Rendimiento | Precio | Importe |
|---|---|---|---|---|---|
| SAV785488 | ud | BOMBA (material) | 1 | 690 | 690.00 |
| WW00300 | u | MATERIAL COMPLEMENTARIO O PZAS.ESPECIALES | 20 | 0.58 | 11.60 |
| WW00400 | u | PEQUEÑO MATERIAL | 10 | 0.31 | 3.10 |
| TO01900 | h | OF. 1ª FONTANERO | 9 | 14.89 | 134.01 |
| ATC00100 | h | CUADRILLA ALBAÑILERIA, FORMADA POR OFICIAL 1ª Y PEON ESP. | 1.5 | 28.99 | 43.49 |
| SAV782301 | ud | VALVULA COMPUERTA DIAM. 3/4'' (material) | 3 | 24.41 | 73.23 |
| SAV782302 | m | TUBO ACERO GALVANIZADO DIAM. 3/4" (material) | 2.5 | 4.98 | 12.45 |
| SAV782303 | ud | VALVULA RETENCION DIAM. 3/4" (material) | 1 | 11.44 | 11.44 |
|  |  | Total |  |  | 979.32 |

| Medición | Uds. | Parcial |
|---|---|---|
| BOMBA RIEGO TORRE B | 1 | 1.000 |
| Total |  | 1 |

**SVP782221** ud BOMBA PARA 2100L/H DE CAUDAL Y 35 M.C.A.
1 ud × 849.32 (891.96 con costes indirectos) = 891.96
DE GRUPO DE PRESION PARA 2100L/H DE CAUDAL Y 35 M.C.A., COLOCADO EN CARGA, FORMADO POR UNA ELECTROBOMBA CENTRÍFUGA, DE ALIMENTACIÓN 3x400 A 50Hz Y 0,5KW DE POTENCIA, HOMOLOGADO POR EL MI. INSTALADO CON CANALIZ. ACERO GALV. DE 20mm. (3/4")) DE DIAM.INTER, VALVULA DE RETENCION Y VALVULAS DE COMPUERTA, INSTRUMENTOS DE CONTROL DE LA PRESION Y DEL CAUDAL, Y ELECTRICOS EN CUADRO MANDO, INTERRUPTOR GENERAL Y FUSIBLES, INCLUSO P. ESPECIALES, MANGUITOS ANTIVIBR., CONEXIONES FONTANERIA Y ELEC. PEQUEÑO MATERIAL Y AYUDAS DE ALBAÑILERIA, CONSTRUIDO SEGUN NTE/IFF-29. MEDIDA LA UNIDAD INSTALADA Y FUNCIONANDO

| Código | Ud | Descripción | Rendimiento | Precio | Importe |
|---|---|---|---|---|---|
| SAV785496 | ud | BOMBA (material) | 1 | 560 | 560.00 |
| WW00300 | u | MATERIAL COMPLEMENTARIO O PZAS.ESPECIALES | 20 | 0.58 | 11.60 |
| WW00400 | u | PEQUEÑO MATERIAL | 10 | 0.31 | 3.10 |
| TO01900 | h | OF. 1ª FONTANERO | 9 | 14.89 | 134.01 |
| SAV782301 | ud | VALVULA COMPUERTA DIAM. 3/4'' | 3 | 24.41 | 73.23 |
| SAV782302 | m | TUBO ACERO GALVANIZADO DIAM. 3/4" | 2.5 | 4.98 | 12.45 |
| ATC00100 | h | CUADRILLA ALBAÑILERIA, FORMADA POR OFICIAL 1ª Y PEON ESP. | 1.5 | 28.99 | 43.49 |
| SAV782303 | ud | VALVULA RETENCION DIAM. 3/4" | 1 | 11.44 | 11.44 |
|  |  | Total |  |  | 849.32 |

| Medición | Uds. | Parcial |
|---|---|---|
| BOMBA RIEGO TORRE A | 1 | 1.000 |
| Total |  | 1 |

**SVP782227** ud BOMBA 32m3/h Y 7 M.C.A.
1 ud × 979.32 (1028.48 con costes indirectos) = 1028.48
DE GRUPO DE PRESION PARA 32M3/H DE CAUDAL Y 7 M.C.A. DE PRESION TOTAL, COLOCADO EN CARGA, FORMADO POR UNA ELECTROBOMBA ESTANDAR TRIFÁSICA DE 1,5KW, HOMOLOGADO POR EL MI., INSTALADO CON CANALIZ. ACERO GALV. DE 76mm. (3") DE DIAM.INTER, VALVULA DE RETENCION Y VALVULAS DE COMPUERTA, INSTRUMENTOS DE CONTROL DE LA PRESION Y DEL CAUDAL, Y ELECTRICOS EN CUADRO MANDO, INTERRUPTOR GENERAL Y FUSIBLES, INCLUSO P. ESPECIALES, MANGUITOS ANTIVIBR., CONEXIONES FONTANERIA Y ELEC. PEQUEÑO MATERIAL Y AYUDAS DE ALBAÑILERIA, CONSTRUIDO SEGUN NTE/IFF-29. MEDIDA LA UNIDAD INSTALADA Y FUNCIONANDO.

| Código | Ud | Descripción | Rendimiento | Precio | Importe |
|---|---|---|---|---|---|
| SAV785469 | ud | BOMBA (material) | 1 | 690 | 690.00 |
| WW00300 | u | MATERIAL COMPLEMENTARIO O PZAS.ESPECIALES | 20 | 0.58 | 11.60 |
| WW00400 | u | PEQUEÑO MATERIAL | 10 | 0.31 | 3.10 |
| TO01900 | h | OF. 1ª FONTANERO | 9 | 14.89 | 134.01 |
| SAV781836 | ud | VALVULA COMPUERTA DIAM. 3'' (material) | 3 | 24.41 | 73.23 |
| SAV786730 | m | TUBO ACERO GALVANIZADO DIAM. 3" (material) | 2.5 | 4.98 | 12.45 |
| ATC00100 | h | CUADRILLA ALBAÑILERIA, FORMADA POR OFICIAL 1ª Y PEON ESP. | 1.5 | 28.99 | 43.49 |
| SAV785569 | ud | VALVULA RETENCION DIAM. 3" (material) | 1 | 11.44 | 11.44 |
|  |  | Total |  |  | 979.32 |

| Medición | Uds. | Parcial |
|---|---|---|
| BOMBA DESDE SMART TANK HASTA LAGO | 1 | 1.000 |
| Total |  | 1 |

**SVP789900** ud SMART TANK
1 ud × 6340.38 (6658.67 con costes indirectos) = 6658.67
Suministro y colocación de depósito de 4,3x5,5x1,5 de de prefabricado de hormigón armado, dotado de tapa de acero, y sistema de regulación de llenado, mediante llave de compuerta de 25 mm. y sistema de aliviadero mediante llave de esfera de 1" montado y nivelado con mortero de cemento, instalado y funcionando, y sin incluir la tubería de abastecimiento. INCLUSO transporte, colocación, PEQUEÑO MATERIAL Y AYUDAS DE ALBAÑILERÍA. MEDIDA LA UNIDAD COMPLETAMENTE INSTALADA Y FUNCIONANDO. CON CUADRILLA DE ALBAÑILERIA INCLUIDA.

| Código | Ud | Descripción | Rendimiento | Precio | Importe |
|---|---|---|---|---|---|
| SVP7823554 | ud | SMART TANK (material) | 1 | 6140 | 6140.00 |
| SVP784445 | ud | Válv.compuerta latón roscar (material) | 1 | 7 | 7.00 |
| SVP784446 | ud | Válvula esfera PVC roscada (material) | 1 | 11 | 11.00 |
| P01MC020 | m3 | Mortero 1/4 de central (M-80) | 0.15 | 32.56 | 4.88 |
| TO01900 | h | OF. 1ª FONTANERO | 9 | 14.89 | 134.01 |
| ATC00100 | h | CUADRILLA ALBAÑILERIA, FORMADA POR OFICIAL 1ª Y PEON ESP. | 1.5 | 28.99 | 43.49 |
|  |  | Total |  |  | 6340.38 |

**08FFG00002** m CANALIZACION ACERO GALVANIZADO,EMPOTRADA 3/4" DIAM
43.2 m × 6.51 (6.84 con costes indirectos) = 295.49
DE CANALIZACION DE ACERO GALVANIZADO, EMPOTRADA, DE 20 mm. (3/4") DE DIAMETRO INTERIOR Y 2.65 mm. DE ESPESOR, INCLUSO P.P. DE UNIONES, PIEZAS ESPECIALES, GRAPAS, PEQUEÑO MATERIAL Y AYUDAS DE ALBAÑILERIA; CONSTRUIDA SEGUN NTE/IFF-21. INCLUSO PEQUEÑO MATERIAL Y AYUDAS DE ALBAÑILERÍA. MEDIDA LA LONGITUD EJECUTADA.

| Código | Ud | Descripción | Rendimiento | Precio | Importe |
|---|---|---|---|---|---|
| TO01900 | h | OF. 1ª FONTANERO | 0.12 | 14.89 | 1.79 |
| WW00300 | u | MATERIAL COMPLEMENTARIO O PZAS.ESPECIALES | 1.8 | 0.58 | 1.04 |
| IF27100 | m | TUBO ACERO GALVANIZADO DIAM. 3/4" (material) | 1.01 | 2.11 | 2.13 |
| ATC00200 | h | CUADRILLA ALBAÑILERIA, FORMADA POR OFICIAL 2ª Y PEON ESP. | 0.048 | 27.16 | 1.30 |
| WW00400 | u | PEQUEÑO MATERIAL | 0.8 | 0.31 | 0.25 |
|  |  | Total |  |  | 6.51 |

| Medición | Uds. | Parcial |
|---|---|---|
| MONTANTES TORRE A | 28.6 | 28.600 |
| MONTANTES TORRE B | 14.6 | 14.600 |
| Total |  | 43.2 |

**E20TAW030_1** m. CANALIZACION DE POLIETILENO RETICULADO 25x18
84.13 m. × 4.67 (4.9 con costes indirectos) = 412.24
Tubería de polietileno reticulado por el método Engel (Peróxido) según Norma UNE 53.381, de 25 de diámetro, colocada en instalaciones interiores para agua fría y caliente, con p.p. de accesorios de polisulfona. INCLUSO PEQUEÑO MATERIAL Y AYUDAS DE ALBAÑILERÍA. MEDIDA LA LONGITUD TOTALMENTE CONECTADA Y FUNCIONANDO.

| Código | Ud | Descripción | Rendimiento | Precio | Importe |
|---|---|---|---|---|---|
| TO01900 | h | OF. 1ª FONTANERO | 0.1 | 14.89 | 1.49 |
| SVP782365 | m. | CANALIZACION DE POLIETILENO RETICULADO 25x18 | 1 | 2 | 2.00 |
| SVP785421 | ud | Codo Master polisulfona | 0.07 | 3.57 | 0.25 |
| SVP786594 | ud | Te Master polisulfona | 0.12 | 6 | 0.72 |
| SVP78523 | ud | Anillo Quick y Easy . | 0.8 | 0.26 | 0.21 |
|  |  | Total |  |  | 4.67 |

| Medición | Uds. | Parcial |
|---|---|---|
| CANALIZACION DESDE SMART TANK HASTA BOMBA TORRE A | 30.36 | 30.360 |
| CANALIZACION DESDE SMART TANK HASTA BOMBA TORRE B | 53.77 | 53.770 |
| Total |  | 84.13 |

**SVP781017_1** m. CANALIZACION DE POLIETILENO RETICULADO SN (80)
67.6 m. × 9.52 (10 con costes indirectos) = 676.00
Tubería Wirsbo-Pex de polietileno reticulado por el método Engel (Peróxido) según Norma UNE 53.381, de SN 80mm. de diámetro, colocada en instalaciones interiores para agua fría y caliente, con p.p. de accesorios de polisulfona, instalada y funcionando según normativa vigente y sin protección superficial. INCLUSO PEQUEÑO MATERIAL Y AYUDAS DE ALBAÑILERÍA. MEDIDA LA LONGITUD TOTALMENTE CONECTADA Y FUNCIONANDO.

| Código | Ud | Descripción | Rendimiento | Precio | Importe |
|---|---|---|---|---|---|
| TO01900 | h | OF. 1ª FONTANERO | 0.1 | 14.89 | 1.49 |
| SVP780912 | m. | CANALIZACION DE POLIETILENO RETICULADO SN (80) (material) | 1 | 6.09 | 6.09 |
| SVP785554 | ud | Codo Master polisulfona | 0.07 | 5 | 0.35 |
| SVP784443 | ud | Te Master polisulfona | 0.12 | 9 | 1.08 |
| SVP782226 | ud | Anillo Quick y Easy | 0.8 | 0.64 | 0.51 |
|  |  | Total |  |  | 9.52 |

| Medición | Uds. | Parcial |
|---|---|---|
| TUBERIA DESDE SMART TANK HASTA LAGO | 67.6 | 67.600 |
| Total |  | 67.6 |

#### 0808 APARATOS SANITARIOS (16/05/2006)
Importe: 51171.11

**08FSRC0001** ud INODORO DE FLUXÓMETRO SUSPENDIDO, PORCELANA VITRIFICADA BLANCO
52 ud × 704.05 (739.39 con costes indirectos) = 38448.28
DE INODORO DE FLUXOMETRO, DE PORCELANA VITRIFICADA, DE COLOR BLANCO, FORMADO POR, TAZA MURAL CON SALIDA VERTICAL, MANGUITO TUBO Y VALVULA DE DESCARGA, JUEGO DE ANCLAJE, ASIENTO Y TAPA LACADOS DE CAIDA AMORTIGUADA, INSTALADO SEGUN NTE/IFF-31 E ISS-34, INCLUSO COLOCACION, SELLADO Y AYUDAS DE ALBAÑILERIA. MEDIDA LA UNIDAD INSTALADA.TOTALMENTE INSTALADO Y FUNCIONANDO.

| Código | Ud | Descripción | Rendimiento | Precio | Importe |
|---|---|---|---|---|---|
| WW00400 | u | PEQUEÑO MATERIAL | 1 | 0.31 | 0.31 |
| WW00300 | u | MATERIAL COMPLEMENTARIO O PZAS.ESPECIALES | 1.5 | 0.58 | 0.87 |
| TO01900 | h | OF. 1ª FONTANERO | 1.6 | 14.89 | 23.82 |
| ATC00100 | h | CUADRILLA ALBAÑILERIA, FORMADA POR OFICIAL 1ª Y PEON ESP. | 0.4 | 28.99 | 11.60 |
| ROC15900 | ud | INODORO FLUXOMETRO C. BLANCO CALIDAD ALTA TAZA MURAL (material) | 1.02 | 377 | 384.54 |
| ROC1500 | ud | ASIENTO Y TAPA LACADOS CON CAIDA DE AMORTIGUAMIENTO (material) | 1 | 93.7 | 93.70 |
| ROC17200 | ud | SISTEMA DE SUJECCIÓN (material) | 1 | 41.21 | 41.21 |
| ROC10500 | ud | FLUXOR PARA INOD. CON TUBO DESCG. CURVO (material) | 1 | 148 | 148.00 |
|  |  | Total |  |  | 704.05 |

| Medición | Uds. | Parcial |
|---|---|---|
| TORRE A.PLANTA BAJA. | 4 | 4.000 |
| TORRE A.PLANTA 1. | 4 | 4.000 |
| TORRE A.PLANTA 2. | 4 | 4.000 |
| TORRE A.PLANTA 3. | 4 | 4.000 |
| TORRE A.PLANTA 4. | 4 | 4.000 |
| TORRE A.PLANTA 5. | 4 | 4.000 |
| TORRE A.PLANTA 6. | 4 | 4.000 |
| TORRE B.PLANTA BAJA. | 8 | 8.000 |
| TORRE B.PLANTA 1. | 8 | 8.000 |
| TORRE B.PLANTA 2. | 8 | 8.000 |
| Total |  | 52 |

**08RCL00113** ud LAVABO MURAL PORCELANA VITRIFICADA 0.475X0.505M. BLANCO
47 ud × 238.22 (250.18 con costes indirectos) = 11758.46
DE LAVABO MURAL DE PORCELANA VITRIFICADA, DE COLOR BLANCO FORMADO POR LAVABO DE 0.475X0.505 m, DOS SOPORTES ARTICULADOS DE HIERRO FUNDIDO CON TOPES DE GOMA, REBOSADERO INTEGRAL Y ORIFICIOS INSINUADOS PARA GRIFERIA, INSTALADO SEGUN NTE/IFF-30, IFC-38 E ISS-22 O 23, INCLUSO SELLADO Y AYUDAS DE ALBAÑILERIA. MEDIDA LA UNIDAD INSTALADA.TOTALMENTE INSTALADO Y FUNCIONANDO.

| Código | Ud | Descripción | Rendimiento | Precio | Importe |
|---|---|---|---|---|---|
| ATC00100 | h | CUADRILLA ALBAÑILERIA, FORMADA POR OFICIAL 1ª Y PEON ESP. | 0.085 | 28.99 | 2.46 |
| IF17300 | ud | JUEGO,SOPORTES,HIERRO FUNDIDO (material) | 1 | 27 | 27.00 |
| TO01900 | h | OF. 1ª FONTANERO | 0.8 | 14.89 | 11.91 |
| WW00300 | u | MATERIAL COMPLEMENTARIO O PZAS.ESPECIALES | 1.2 | 0.58 | 0.70 |
| WW00400 | u | PEQUEÑO MATERIAL | 1 | 0.31 | 0.31 |
| RC18200 | ud | LAVABO MURAL C.BLANCO DE 0.50 M. CAL. ALTA (material) | 1.02 | 192 | 195.84 |
|  |  | Total |  |  | 238.22 |

| Medición | Uds. | Parcial |
|---|---|---|
| TORRE A.PLANTA BAJA. | 5 | 5.000 |
| TORRE A.PLANTA 1. | 5 | 5.000 |
| TORRE A.PLANTA 2. | 5 | 5.000 |
| TORRE A.PLANTA 3. | 5 | 5.000 |
| TORRE A.PLANTA 4. | 5 | 5.000 |
| TORRE A.PLANTA 5. | 5 | 5.000 |
| TORRE A.PLANTA 6. | 5 | 5.000 |
| TORRE B.PLANTA BAJA. | 4 | 4.000 |
| TORRE B.PLANTA 1. | 4 | 4.000 |
| TORRE B.PLANTA 2. | 4 | 4.000 |
| Total |  | 47 |

**08FSW00072** ud URINARIO MURAL PORC.VITRIF. BLANCO
3 ud × 31.99 (33.6 con costes indirectos) = 100.80
DE URINARIO MURAL DE PORCELANA VITRIFICADA, COLOR BLANCO CON BORDE ROCIADOR INTEGRAL Y ALIMENTACION EXTERIOR, DE 0.35X0.30X0.43M., JUEGO DE TORNILLOS Y GANCHOS DE SUSPENSION, INSTALADO SEGUN NTE/IFF-31 E ISS-31, AYUDAS DE ALBAÑILERIA. MEDIDA LA UNIDAD INSTALADA.TOTALMENTE INSTALADO Y FUNCIONANDO.

| Código | Ud | Descripción | Rendimiento | Precio | Importe |
|---|---|---|---|---|---|
| IF29400 | ud | URINARIO MURAL 0.35x0.30x0.43 PORC. VITRIF. (material) | 1.02 | 25 | 25.50 |
| TO01900 | h | OF. 1ª FONTANERO | 0.25 | 14.89 | 3.72 |
| WW00300 | u | MATERIAL COMPLEMENTARIO O PZAS.ESPECIALES | 1 | 0.58 | 0.58 |
| WW00400 | u | PEQUEÑO MATERIAL | 1 | 0.31 | 0.31 |
| ATC00100 | h | CUADRILLA ALBAÑILERIA, FORMADA POR OFICIAL 1ª Y PEON ESP. | 0.065 | 28.99 | 1.88 |
|  |  | Total |  |  | 31.99 |

| Medición | Uds. | Parcial |
|---|---|---|
| SÓTANO | 3 | 3.000 |
| Total |  | 3 |

**08HLB00272** ud URINARIO MURAL SIN AGUA DE FIBRA REFORZADA CON TRATAMIENTO SUPERFICIAL.BLANCO
1 ud × 363.29 (381.53 con costes indirectos) = 381.53
DE URINARIO MURAL DE FIBRA REFORZADA TRATADA SUPERFICIALMENTE, COLOR BLANCO, DE DIMENSIONES 0.685X0.32X0.33M., JUEGO DE TORNILLOS Y REGLETAS DE SUSPENSION,CON SIFON CON LLAVE E INCLUIDO LÍQUIDO DE BLOQUEO INSTALADO SEGUN NTE/IFF-31 E ISS-31, INCLUSO AYUDAS DE ALBAÑILERIA. MEDIDA LA UNIDAD INSTALADA.TOTALMENTE INSTALADO Y FUNCIONANDO.

| Código | Ud | Descripción | Rendimiento | Precio | Importe |
|---|---|---|---|---|---|
| TO01900 | h | OF. 1ª FONTANERO | 0.25 | 14.89 | 3.72 |
| WW00300 | u | MATERIAL COMPLEMENTARIO O PZAS.ESPECIALES | 1 | 0.58 | 0.58 |
| WW00400 | u | PEQUEÑO MATERIAL | 1 | 0.31 | 0.31 |
| ATC00100 | h | CUADRILLA ALBAÑILERIA, FORMADA POR OFICIAL 1ª Y PEON ESP. | 0.065 | 28.99 | 1.88 |
| HLB29400 | ud | URINARIO MURAL 0.685x0.32x0.33 FIBRA REFORZADA TRATADA SUPERFICIALMENTE INCLUSO SIFÓN Y LIQUIDO DE BLOQUEO (material) | 1.02 | 340 | 346.80 |
| HLB00400 | ud | SISTEMA DE SUJECCIÓN (material) | 1 | 10 | 10.00 |
|  |  | Total |  |  | 363.29 |

| Medición | Uds. | Parcial |
|---|---|---|
| SÓTANO | 1 | 1.000 |
| Total |  | 1 |

**08FSL00103** ud LAVABO MURAL PORC.VITRIF. 0.50X0.40M. BLANCO
4 ud × 71.74 (75.34 con costes indirectos) = 301.36
DE LAVABO MURAL DE PORCELANA VITRIFICADA DE COLOR BLANCO FORMADO POR LAVABO DE 0.50X0.40 m, DOS SOPORTES ARTICULADOS DE HIERRO FUNDIDO CON TOPES DE GOMA, REBOSADERO INTEGRAL Y ORIFICIOS INSINUADOS PARA GRIFERIA, INSTALADO SEGUN NTE/IFF-30, IFC-38 E ISS-22 O 23, INCLUSO SELLADO Y AYUDAS DE ALBAÑILERIA. MEDIDA LA UNIDAD INSTALADA.TOTALMENTE INSTALADO Y FUNCIONANDO.

| Código | Ud | Descripción | Rendimiento | Precio | Importe |
|---|---|---|---|---|---|
| WW00400 | u | PEQUEÑO MATERIAL | 1 | 0.31 | 0.31 |
| WW00300 | u | MATERIAL COMPLEMENTARIO O PZAS.ESPECIALES | 1.2 | 0.58 | 0.70 |
| TO01900 | h | OF. 1ª FONTANERO | 0.55 | 14.89 | 8.19 |
| IF18100 | ud | LAVABO MURAL C.BLANCO DE 0.50 M. CAL. MEDIA (material) | 1.02 | 33 | 33.66 |
| ATC00100 | h | CUADRILLA ALBAÑILERIA, FORMADA POR OFICIAL 1ª Y PEON ESP. | 0.065 | 28.99 | 1.88 |
| IF17300 | ud | JUEGO,SOPORTES,HIERRO FUNDIDO | 1 | 27 | 27.00 |
|  |  | Total |  |  | 71.74 |

| Medición | Uds. | Parcial |
|---|---|---|
| SÓTANO | 4 | 4.000 |
| Total |  | 4 |

**08FSD00002** ud PLATO DUCHA CHAPA DE ACERO ESMALTADA COLOR BLANCO
4 ud × 43.01 (45.17 con costes indirectos) = 180.68
DE PLATO DE DUCHA PARA REVESTIR, EN CHAPA DE ACERO ESPECIAL ESMALTADA CON PORCELANA VITRIFICADA, EN COLOR BLANCO DE 0.70X0.70 m INSTALADA SEGUN NTE/IFF-30 E ISS-28 O 29, INCLUSO SELLADO Y AYUDAS DE ALBAÑILERIA. MEDIDA LA UNIDAD INSTALADA.TOTALMENTE INSTALADO Y FUNCIONANDO.

| Código | Ud | Descripción | Rendimiento | Precio | Importe |
|---|---|---|---|---|---|
| ATC00100 | h | CUADRILLA ALBAÑILERIA, FORMADA POR OFICIAL 1ª Y PEON ESP. | 0.25 | 28.99 | 7.25 |
| WW00400 | u | PEQUEÑO MATERIAL | 1 | 0.31 | 0.31 |
| WW00300 | u | MATERIAL COMPLEMENTARIO O PZAS.ESPECIALES | 1 | 0.58 | 0.58 |
| IF24100 | ud | PLATO DUCHA CHAPA ESMAL.C.BLANCO 70X70 CM. (material) | 1.02 | 32 | 32.64 |
| TO01900 | h | OF. 1ª FONTANERO | 0.15 | 14.89 | 2.23 |
|  |  | Total |  |  | 43.01 |

| Medición | Uds. | Parcial |
|---|---|---|
| SÓTANO | 4 | 4.000 |
| Total |  | 4 |

### 081 ELECTRICIDAD
Importe: 1603239.85

#### 0811 CUADROS ELECTRICOS
Importe: 169521.44

**cua78001** ud Cuadro Servicios Generales Sótano, totalmente conectado y funcionando
2 ud × 13446 (14120.99 con costes indirectos) = 28241.98
Cuadro SERVICIOS GENERAL SÓTANO. Compuesto por 2 armarios enlazables, de dimensiones cada uno 2013x874x624; grado de protección IP 54 fabricados según EN 60439-1, 60439-3, 50298 Y DIN 43660, 43870, 43880. Envolvente en chapa de acero de 1,5/2mm. Soportación de aparamenta y armario mediante perfilería. Color RAL 7035 polvo epoxy polyester. Puerta reversible y apertura hasta 180º. Aparamenta compuesta por caja moldeada y aparamenta modular según esquema unifilar con maneta de color identificativa de intensidad nominal, incluso soporte de embarrado. Suministrado. INCLUSO PEQUEÑO MATERIAL Y AYUDAS DE ALBAÑILERÍA. MEDIDA LA UNIDAD TOTALMENTE CONECTADA Y FUNCIONANDO.

| Código | Ud | Descripción | Rendimiento | Precio | Importe |
|---|---|---|---|---|---|
| WW00400 | u | PEQUEÑO MATERIAL | 1 | 0.31 | 0.31 |
| IE11800 | u | TABLERO AISLANTE (material) | 1 | 5.16 | 5.16 |
| ATC00100 | h | CUADRILLA ALBAÑILERIA, FORMADA POR OFICIAL 1ª Y PEON ESP. | 0.06 | 28.99 | 1.74 |
| TO01800 | h | OF. 1ª ELECTRICISTA (mano de obra) | 0.4 | 14.89 | 5.96 |
| cua78001_1 | ud | Cuadro Eléctrico S.S.G.G Sótano (material) | 1 | 13432.25 | 13432.25 |
| WW00300 | u | MATERIAL COMPLEMENTARIO O PZAS.ESPECIALES | 1 | 0.58 | 0.58 |
|  |  | Total |  |  | 13446 |

| Medición | Uds. | Parcial |
|---|---|---|
| C S.S.G.G. Sótano Torre A | 1 | 1.000 |
| C S.S.G.G. Sótano Torre B | 1 | 1.000 |
| Total |  | 2 |

**cua78002** ud Cuadro Servicios Generales Plantas , totalmente conectado y funcionando
2 ud × 7965.94 (8365.83 con costes indirectos) = 16731.66
Cuadro GENERAL PLANTAS. Compuesto por 2 armario enlazable de dimensiones cada uno 2013x874x624; grado de protección IP 54 fabricados según EN 60439-1, 60439-3, 50298 Y DIN 43660, 43870, 43880. Envolvente en chapa de acero de 1,5/2mm. Soportación de aparamenta y armario mediante perfilería. Color RAL 7035 polvo epoxy polyester. Puerta reversible y apertura hasta 180º. Aparmenta Moeller compuesta por caja moldeada tipo NZM y aparamenta modular Moeller según esquema unifilar con maneta de color identificativa de intensidad nominal, incluso soporte de embarrado. Suministrado. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.241 | 14.89 | 3.59 |
| cua78002_1 | ud | Cuadro Eléctrico S.S.G.G Plantas (material) | 1 | 7954.56 | 7954.56 |
| WW00300 | u | MATERIAL COMPLEMENTARIO O PZAS.ESPECIALES | 1 | 0.58 | 0.58 |
|  |  | Total |  |  | 7965.94 |

| Medición | Uds. | Parcial |
|---|---|---|
| C S.S.G.G. Plantas Torre A | 1 | 1.000 |
| C S.S.G.G. Plantas Torre B | 1 | 1.000 |
| Total |  | 2 |

**cua78003** ud Cuadro Servicios Generales Climatización, totalmente conectado y funcionando
2 ud × 5729.94 (6017.58 con costes indirectos) = 12035.16
Cuadro GENERAL CLIMA. Compuesto por 1 armario enlazable de dimensiones cada uno 2013x874x624; grado de protección IP 54 fabricados según EN 60439-1, 60439-3, 50298 Y DIN 43660, 43870, 43880. Envolvente en chapa de acero de 1,5/2mm. Soportación de aparamenta y armario mediante perfilería. Color RAL 7035 polvo epoxy polyester. Puerta reversible y apertura hasta 180º. Aparmenta compuesta por caja moldeada y aparamenta modular según esquema unifilar con maneta de color identificativa de intensidad nominal, incluso soporte de embarrado. Suministrado. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78003_1 | ud | Cuadro Eléctrico S.S.G.G Climatización (material) | 1 | 5716.19 | 5716.19 |
| WW00300 | u | MATERIAL COMPLEMENTARIO O PZAS.ESPECIALES | 1 | 0.58 | 0.58 |
|  |  | Total |  |  | 5729.94 |

| Medición | Uds. | Parcial |
|---|---|---|
| C S.S.G.G. Climatización Torre A | 1 | 1.000 |
| C S.S.G.G. Climatización Torre B | 1 | 1.000 |
| Total |  | 2 |

**cua78004** ud SubCuadro Local 1, totalmente conectado y funcionando
1 ud × 6543.2 (6871.67 con costes indirectos) = 6871.67
Cuadro LOCAL 1. Compuesto por 1 armario enlazable de dimensiones cada uno 2013x874x624; grado de protección IP 54 fabricados según EN 60439-1, 60439-3, 50298 Y DIN 43660, 43870, 43880. Envolvente en chapa de acero de 1,5/2mm. Soportación de aparamenta y armario mediante perfilería. Color RAL 7035 polvo epoxy polyester. Puerta reversible y apertura hasta 180º. Aparmenta compuesta por caja moldeada y aparamenta modular según esquema unifilar con maneta de color identificativa de intensidad nominal, incluso soporte de embarrado. Suministrado. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78004_1 | ud | SubCuadro Eléctrico Local 1 (material) | 1 | 6529.45 | 6529.45 |
| WW00300 | u | MATERIAL COMPLEMENTARIO O PZAS.ESPECIALES | 1 | 0.58 | 0.58 |
|  |  | Total |  |  | 6543.2 |

**cua78005** ud SubCuadro Local 2, totalmente conectado y funcionando
1 ud × 2063.9 (2167.51 con costes indirectos) = 2167.51
Cuadro LOCAL 2. Compuesto por 1 armario enlazable de dimensiones cada uno 2013x874x624; grado de protección IP 54 fabricados según EN 60439-1, 60439-3, 50298 Y DIN 43660, 43870, 43880. Envolvente en chapa de acero de 1,5/2mm. Soportación de aparamenta y armario mediante perfilería. Color RAL 7035 polvo epoxy polyester. Puerta reversible y apertura hasta 180º. Aparmenta compuesta por caja moldeada y aparamenta modular según esquema unifilar con maneta de color identificativa de intensidad nominal, incluso soporte de embarrado. Suministrado. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78005_1 | ud | SubCuadro Eléctrico Local 2 (material) | 1 | 2050.15 | 2050.15 |
| WW00300 | u | MATERIAL COMPLEMENTARIO O PZAS.ESPECIALES | 1 | 0.58 | 0.58 |
|  |  | Total |  |  | 2063.9 |

**cua78006** ud SubCuadro Local 3, totalmente conectado y funcionando
1 ud × 2739 (2876.5 con costes indirectos) = 2876.50
Cuadro LOCAL 3. Compuesto por 1 armario enlazable de dimensiones cada uno 2013x874x624; grado de protección IP 54 fabricados según EN 60439-1, 60439-3, 50298 Y DIN 43660, 43870, 43880. Envolvente en chapa de acero de 1,5/2mm. Soportación de aparamenta y armario mediante perfilería. Color RAL 7035 polvo epoxy polyester. Puerta reversible y apertura hasta 180º. Aparmenta compuesta por caja moldeada y aparamenta modular según esquema unifilar con maneta de color identificativa de intensidad nominal, incluso soporte de embarrado. Suministrado. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78006_1 | ud | SubCuadro Eléctrico Local 3 (material) | 1 | 2725.25 | 2725.25 |
| WW00300 | u | MATERIAL COMPLEMENTARIO O PZAS.ESPECIALES | 1 | 0.58 | 0.58 |
|  |  | Total |  |  | 2739 |

**cua78007** ud SubCuadro Oficinas Tipos A, B y C, totalmente conectado y funcionando
72 ud × 1061.82 (1115.12 con costes indirectos) = 80288.64
Cuadro OFICINA TIPO A,B,C compuesto por envolvente de dimensiones 674x324x140 (HxAxP), grado de protección IP43, fabricada según normas IEC 439-3. Color RAL 9016. Cuerpo y puerta metálicos de 1mm de espesor. Caja de doble aislamiento. Barras N y PE y tapas pasacables pretroqueladas incluida. Incluso aparamenta modular con maneta de color, identificativo de intensidad nominal, según esquema unifilar. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78007_1 | ud | SubCuadro Eléctrico Oficinas Tipos A, B y C (material) | 1 | 1048.07 | 1048.07 |
| WW00300 | u | MATERIAL COMPLEMENTARIO O PZAS.ESPECIALES | 1 | 0.58 | 0.58 |
|  |  | Total |  |  | 1061.82 |

| Medición | Uds. | Parcial |
|---|---|---|
| SubCuadro Oficinas Tipos A, B y C Torre A | 45 | 45.000 |
| SubCuadro Oficinas Tipos A, B y C Torre B | 27 | 27.000 |
| Total |  | 72 |

**cua78008** ud SubCuadro Oficinas Tipo D y E, totalmente conectado y funcionando
18 ud × 1074.31 (1128.24 con costes indirectos) = 20308.32
Cuadro OFICINA TIPOS D y E compuesto por envolvente de dimensiones 674x324x140 (HxAxP), grado de protección IP43, fabricada según normas IEC 439-3. Color RAL 9016. Cuerpo y puerta metálicos de 1mm de espesor. Caja de doble aislamiento. Barras N y PE y tapas pasacables pretroqueladas incluida. Incluso aparamenta modular con maneta de color, identificativo de intensidad nominal, según esquema unifilar. INCLUSO PEQUEÑO MATERIAL Y AYUDAS DE ALBAÑILERÍA. MEDIDA LA UNIDAD TOTALMENTE CONECTADA Y FUNCIONANDO.

| Código | Ud | Descripción | Rendimiento | Precio | Importe |
|---|---|---|---|---|---|
| WW00400 | u | PEQUEÑO MATERIAL | 1 | 0.31 | 0.31 |
| IE11800 | u | TABLERO AISLANTE | 1 | 5.16 | 5.16 |
| ATC00100 | h | CUADRILLA ALBAÑILERIA, FORMADA POR OFICIAL 1ª Y PEON ESP. | 0.06 | 28.99 | 1.74 |
| TO01800 | h | OF. 1ª ELECTRICISTA | 0.4 | 14.89 | 5.96 |
| cua78008_1 | ud | SubCuadro Eléctrico Oficinas Tipos D y E (material) | 1 | 1060.56 | 1060.56 |
| WW00300 | u | MATERIAL COMPLEMENTARIO O PZAS.ESPECIALES | 1 | 0.58 | 0.58 |
|  |  | Total |  |  | 1074.31 |

| Medición | Uds. | Parcial |
|---|---|---|
| SubCuadro Oficinas Tipos D y E Torre A | 6 | 6.000 |
| SubCuadro Oficinas Tipos D y E Torre B | 12 | 12.000 |
| Total |  | 18 |

#### 0812 CANALIZACIONES
Importe: 139984.17

**UU630F66** ud BANDEJA UNEX DE 100X600 MM O EQUIVALENTE
50 ud × 95.67 (100.47 con costes indirectos) = 5023.50
BANDEJA DE PVC-M1 SERIE 66 DE UNEX, DE COLOR GRIS RAL 7030, LISA, DE 100X600 MM, CON 2 SEPARADORES, CON CUBIERTA, REF.66621, MONTADA EN HUECOS DE CONSTRUCCION. INCLUSO PEQUEÑO MATERIAL Y AYUDAS DE ALBAÑILERÍA. MEDIDA LA UNIDAD TOTALMENTE CONECTADA Y FUNCIONANDO.

| Código | Ud | Descripción | Rendimiento | Precio | Importe |
|---|---|---|---|---|---|
| BG2C66F1 | M | BANDEJA LISA 100X600MM REF.66621 (material) | 1 | 40.88 | 40.88 |
| BG2Z66C8 | M | CUBIERTA BANDEJA 600MM REF.66602 (material) | 1 | 25.94 | 25.94 |
| BG2Z66T3 | M | SEPARADOR H=100 MM REF.66836 (material) | 2 | 11.14 | 22.28 |
| TO01800 | h | OF. 1ª ELECTRICISTA | 0.36 | 14.89 | 5.36 |
| TA00100 | h | AYUDANTE | 0.085 | 14.26 | 1.21 |
|  |  | Total |  |  | 95.67 |

| Medición | Uds. | Parcial |
|---|---|---|
| Canalización Vertical Torre A | 30 | 30.000 |
| Canalización Vertical Torre B | 20 | 20.000 |
| Total |  | 50 |

**UU630C66** ud BANDEJA UNEX DE 100X300 MM O EQUIVALENTE
1365 ud × 61.01 (64.07 con costes indirectos) = 87455.55
BANDEJA DE PVC-M1 SERIE 66 DE UNEX, DE COLOR GRIS RAL 7030, LISA, DE 100X300 MM, CON 2 SEPARADORES Y CON CUBIERTA, REF.66321, MONTADA EN HUECOS DE CONSTRUCCION. INCLUSO PEQUEÑO MATERIAL Y AYUDAS DE ALBAÑILERÍA. MEDIDA LA UNIDAD TOTALMENTE CONECTADA Y FUNCIONANDO.

| Código | Ud | Descripción | Rendimiento | Precio | Importe |
|---|---|---|---|---|---|
| BG2Z66T3 | M | SEPARADOR H=100 MM REF.66836 | 2 | 11.14 | 22.28 |
| BG2Z66C5 | M | CUBIERTA BANDEJA 300MM REF.66302 (material) | 1 | 9.61 | 9.61 |
| BG2C66C1 | M | BANDEJA LISA 100X300MM REF.66321 (material) | 1 | 22.55 | 22.55 |
| TO01800 | h | OF. 1ª ELECTRICISTA | 0.36 | 14.89 | 5.36 |
| TA00100 | h | AYUDANTE | 0.085 | 14.26 | 1.21 |
|  |  | Total |  |  | 61.01 |

| Medición | Uds. | Parcial |
|---|---|---|
| Canalización Planta Sótano Torre A | 10 | 10.000 |
| Canalización Planta Baja Torre A | 77 | 77.000 |
| ·C·Canalización 1ª a 6ª Torre A····· |  |  |
| Subtotal |  | 87.000 |
| fórmula: 6*A |  |  |
|  | 47 | 282.000 |
| Canalización Planta Cubierta Torre A | 30 | 180.000 |
| Canalización Planta Sótano Torre B | 10 | 60.000 |
| Canalización Planta Baja Torre B | 86 | 516.000 |
| ·C·Canalización 1ª y 2ª Torre B····· |  |  |
| Subtotal |  | 1038.000 |
| fórmula: 2*A |  |  |
|  | 75 | 150.000 |
| Canalización Planta Cubierta Torre B | 45 | 90.000 |
| Subtotal |  | 240.000 |
| Subtotal acumulado |  | 1365.000 |
| Total |  | 1365 |

**UU620B66** ud BANDEJA UNEX DE 100X200MM O EQUIVALENTE
1104 ud × 40.97 (43.03 con costes indirectos) = 47505.12
BANDEJA DE PVC-M1 SERIE 66 DE UNEX, DE COLOR GRIS RAL 7030, LISA, DE 100X200 MM, CON 1 SEPARADOR Y CON CUBIERTA, REF.66221, MONTADA EN HUECOS DE CONSTRUCCION. INCLUSO PEQUEÑO MATERIAL Y AYUDAS DE ALBAÑILERÍA. MEDIDA LA UNIDAD TOTALMENTE CONECTADA Y FUNCIONANDO.

| Código | Ud | Descripción | Rendimiento | Precio | Importe |
|---|---|---|---|---|---|
| BG2C66B1 | M | BANDEJA LISA 100X200MM REF.66221 (material) | 1 | 16.19 | 16.19 |
| BG2Z66C4 | M | CUBIERTA BANDEJA 200MM REF.66202 (material) | 1 | 7.07 | 7.07 |
| BG2Z66T3 | M | SEPARADOR H=100 MM REF.66836 | 1 | 11.14 | 11.14 |
| TO01800 | h | OF. 1ª ELECTRICISTA | 0.36 | 14.89 | 5.36 |
| TA00100 | h | AYUDANTE | 0.085 | 14.26 | 1.21 |
|  |  | Total |  |  | 40.97 |

| Medición | Uds. | Parcial |
|---|---|---|
| Canalización Planta Sótano Torre A | 10 | 10.000 |
| Canalización Planta Baja Torre A | 36 | 36.000 |
| ·C·Canalización 1ª a 6ª Torre A····· |  |  |
| Subtotal |  | 46.000 |
| fórmula: 6*A |  |  |
|  | 36 | 216.000 |
| Canalización Planta Cubierta Torre A | 37 | 222.000 |
| Canalización Planta Sótano Torre B | 10 | 60.000 |
| Canalización Planta Baja Torre B | 57 | 342.000 |
| ·C·Canalización 1ª y 2ª Torre B····· |  |  |
| Subtotal |  | 840.000 |
| fórmula: 2*A |  |  |
|  | 57 | 114.000 |
| Canalización Planta Cubierta Torre B | 52 | 104.000 |
| Subtotal |  | 218.000 |
| Subtotal acumulado |  | 1104.000 |
| Total |  | 1104 |

#### 0813 CABLEADO ESTRUCTURADO, TOMAS Y MECANISMOS
Importe: 5304.44

**08ETT00003** ud TOMA CORRIENTE EMPOTRADA 16 A. CON 2.5 MM2
40 ud × 26.6 (27.94 con costes indirectos) = 1117.60
DE TOMA DE CORRIENTE EMPOTRADA DE 16 A CON PUESTA A TIERRA, INSTALADA CON CABLE DE COBRE DE 2.5 mm2.DE SECCION NOMINAL, EMPOTRADO Y AISLADO BAJO TUBO DE PVC. FLEXIBLE DE 13 mm. DE DIAMETRO, INCLUSO MECANISMO DE PRIMERA CALIDAD Y P.P. DE CAJAS DE DERIVACION, pequeño material Y AYUDAS DE ALBAÑILERIA; CONSTRUIDO SEGUN NTE/IEB-50 Y REBT. MEDIDA LA UNIDAD INSTALADA.

| Código | Ud | Descripción | Rendimiento | Precio | Importe |
|---|---|---|---|---|---|
| IE05200 | ud | CAJILLO UNIVERSAL ENLAZABLE (material) | 1 | 0.19 | 0.19 |
| WW00400 | u | PEQUEÑO MATERIAL | 0.5 | 0.31 | 0.16 |
| WW00300 | u | MATERIAL COMPLEMENTARIO O PZAS.ESPECIALES | 0.3 | 0.58 | 0.17 |
| IE02000 | m | CABLE COBRE 1X2.5MM2/ 750 V. (material) | 15 | 0.57 | 8.55 |
| IE01400 | u | BASE ENCHUFE II+T 16 A. C/PLACA T.T. LATERAL (material) | 1 | 2 | 2.00 |
| ATC00100 | h | CUADRILLA ALBAÑILERIA, FORMADA POR OFICIAL 1ª Y PEON ESP. | 0.21 | 28.99 | 6.09 |
| TO01800 | h | OF. 1ª ELECTRICISTA | 0.6 | 14.89 | 8.93 |
| IE11900 | m | TUBO PVC. FLEXIBLE CORRUGADO DIAM. 13 MM. (material) | 5.05 | 0.1 | 0.51 |
|  |  | Total |  |  | 26.6 |

| Medición | Uds. | Parcial |
|---|---|---|
| Aseos Torre A | 28 | 28.000 |
| Aseos Torre B | 12 | 12.000 |
| Total |  | 40 |

**08ETT00006** ud TOMA CORRIENTE EMPOTRADA 25 A. CON 6 MM2
16 ud × 29.89 (31.39 con costes indirectos) = 502.24
DE TOMA DE CORRIENTE EMPOTRADA DE 25 A. CON PUESTA A TIERRA, INSTALADA CON CABLE DE COBRE DE 6 mm2.DE SECCION NOMINAL, EMPOTRADO Y AISLADO BAJO TUBO DE PVC. FLEXIBLE DE 29mm. DE DIAMETRO, INCLUSO MECANISMOS DE PRIMERA CALIDAD Y P.P. DE CAJAS DE DERIVACION, pequeño material Y AYUDAS DE ALBAÑILERIA; CONSTRUIDO SEGUN NTE/IEB-51 Y REBT. MEDIDA LA UNIDAD INSTALADA.

| Código | Ud | Descripción | Rendimiento | Precio | Importe |
|---|---|---|---|---|---|
| WW00300 | u | MATERIAL COMPLEMENTARIO O PZAS.ESPECIALES | 0.3 | 0.58 | 0.17 |
| WW00400 | u | PEQUEÑO MATERIAL | 0.5 | 0.31 | 0.16 |
| TO01800 | h | OF. 1ª ELECTRICISTA | 0.6 | 14.89 | 8.93 |
| IE02200 | m | CABLE COBRE 1X6 MM2/ 750 V. (material) | 9 | 0.62 | 5.58 |
| ATC00100 | h | CUADRILLA ALBAÑILERIA, FORMADA POR OFICIAL 1ª Y PEON ESP. | 0.15 | 28.99 | 4.35 |
| IE01700 | u | BASE ENCHUFE II+T 25 A. C/PLACA (material) | 1 | 9.12 | 9.12 |
| IE05200 | ud | CAJILLO UNIVERSAL ENLAZABLE | 1 | 0.19 | 0.19 |
| IE12200 | m | TUBO PVC. FLEXIBLE CORRUGADO DIAN. 29 MM. (material) | 3.03 | 0.46 | 1.39 |
|  |  | Total |  |  | 29.89 |

| Medición | Uds. | Parcial |
|---|---|---|
| Salas de Máquinas Torre A | 6 | 6.000 |
| Salas de Máquinas Torre B | 10 | 10.000 |
| Total |  | 16 |

**08EWW78010** ud CAJA TRIMODULAR EMPOTRADA EN SUELO
90 ud × 38.98 (40.94 con costes indirectos) = 3684.60
Caja de suelo gris empotrada en pavimento, de 3 módulos. cubeta de profundidad regulable, tapa abatible, intercambiable y cierre de seguridad. INCLUSO PEQUEÑO MATERIAL Y AYUDAS DE ALBAÑILERÍA. MEDIDA LA UNIDAD TOTALMENTE CONECTADA Y FUNCIONANDO.

| Código | Ud | Descripción | Rendimiento | Precio | Importe |
|---|---|---|---|---|---|
| ATC00100 | h | CUADRILLA ALBAÑILERIA, FORMADA POR OFICIAL 1ª Y PEON ESP. | 0.09 | 28.99 | 2.61 |
| IE03900 | ud | Caja de suelo. (material) | 1 | 32.26 | 32.26 |
| TO01800 | h | OF. 1ª ELECTRICISTA | 0.1 | 14.89 | 1.49 |
| WW00300 | u | MATERIAL COMPLEMENTARIO O PZAS.ESPECIALES | 0.5 | 0.58 | 0.29 |
| WW00400 | u | PEQUEÑO MATERIAL | 1 | 0.31 | 0.31 |
| IE11900 | m | TUBO PVC. FLEXIBLE CORRUGADO DIAM. 13 MM. | 20.2 | 0.1 | 2.02 |
|  |  | Total |  |  | 38.98 |

| Medición | Uds. | Parcial |
|---|---|---|
| Oficinas Torre A | 51 | 51.000 |
| Oficinas Torre B | 39 | 39.000 |
| Total |  | 90 |

#### 0814 CABLES ELÉCTRICOS
Importe: 161835.26

**cab78_1_5** m Unipolar de Cu, 1.5 mm, XLPE 450/750 V
1813 m × 2.36 (2.48 con costes indirectos) = 4496.24
UNIPOLAR DE CU, 1.5 mm, XLPE 450/750 V, EMPOTRADO Y AISLADO CON TUBO DE PVC. FLEXIBLE DE 13 mm. DE DIÁMETRO, INCLUSO P.P. DE CAJAS DE DERIVACIÓN, pequeño material Y AYUDAS DE ALBAÑILERÍA; CONSTRUIDO SEGÚN NTE/IEB-43 Y 45 Y REBT. MEDIDA LA LONGITUD EJECUTADA

| Código | Ud | Descripción | Rendimiento | Precio | Importe |
|---|---|---|---|---|---|
| TO01800 | h | OF. 1ª ELECTRICISTA | 0.046 | 14.89 | 0.68 |
| WW00400 | u | PEQUEÑO MATERIAL | 0.5 | 0.31 | 0.16 |
| WW00300 | u | MATERIAL COMPLEMENTARIO O PZAS.ESPECIALES | 0.3 | 0.58 | 0.17 |
| ATC00100 | h | CUADRILLA ALBAÑILERIA, FORMADA POR OFICIAL 1ª Y PEON ESP. | 0.03 | 28.99 | 0.87 |
| IE11900 | m | TUBO PVC. FLEXIBLE CORRUGADO DIAM. 13 MM. | 1.01 | 0.1 | 0.10 |
| IE01900 | m | CABLE COBRE 1X1.5MM2/ 750 V. (material) | 1.01 | 0.38 | 0.38 |
|  |  | Total |  |  | 2.36 |

| Medición | Uds. | Parcial |
|---|---|---|
| Torre A | 931.2 | 931.200 |
| Torre B | 881.8 | 881.800 |
| Total |  | 1813 |

**cab78_1_5T** m Unipolar de Cu, 1.5 mm, TT
905 m × 2.36 (2.48 con costes indirectos) = 2244.40
UNIPOLAR DE CU, 1.5 mm TT, XLPE 450/750 V, EMPOTRADO Y AISLADO CON TUBO DE PVC. FLEXIBLE DE 13 mm. DE DIÁMETRO, INCLUSO P.P. DE CAJAS DE DERIVACIÓN, pequeño material Y AYUDAS DE ALBAÑILERÍA; CONSTRUIDO SEGÚN NTE/IEB-43 Y 45 Y REBT. MEDIDA LA LONGITUD EJECUTADA

| Código | Ud | Descripción | Rendimiento | Precio | Importe |
|---|---|---|---|---|---|
| TO01800 | h | OF. 1ª ELECTRICISTA | 0.046 | 14.89 | 0.68 |
| WW00400 | u | PEQUEÑO MATERIAL | 0.5 | 0.31 | 0.16 |
| WW00300 | u | MATERIAL COMPLEMENTARIO O PZAS.ESPECIALES | 0.3 | 0.58 | 0.17 |
| ATC00100 | h | CUADRILLA ALBAÑILERIA, FORMADA POR OFICIAL 1ª Y PEON ESP. | 0.03 | 28.99 | 0.87 |
| IE11900 | m | TUBO PVC. FLEXIBLE CORRUGADO DIAM. 13 MM. | 1.01 | 0.1 | 0.10 |
| IE01900 | m | CABLE COBRE 1X1.5MM2/ 750 V. | 1.01 | 0.38 | 0.38 |
|  |  | Total |  |  | 2.36 |

| Medición | Uds. | Parcial |
|---|---|---|
| Torre A | 465 | 465.000 |
| Torre B | 440 | 440.000 |
| Total |  | 905 |

**cab78_2_5** m Unipolar de Cu, 2.5 mm, XLPE 450/750 V
1663.2 m × 2.31 (2.43 con costes indirectos) = 4041.58
EMPOTRADO Y AISLADO CON TUBO DE PVC. FLEXIBLE DE 13 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02000 | m | CABLE COBRE 1X2.5MM2/ 750 V. | 1.01 | 0.57 | 0.58 |
| IE11900 | m | TUBO PVC. FLEXIBLE CORRUGADO DIAM. 13 MM. | 1.01 | 0.1 | 0.10 |
| TO01800 | h | OF. 1ª ELECTRICISTA | 0.029 | 14.89 | 0.43 |
| WW00300 | u | MATERIAL COMPLEMENTARIO O PZAS.ESPECIALES | 0.3 | 0.58 | 0.17 |
|  |  | Total |  |  | 2.31 |

| Medición | Uds. | Parcial |
|---|---|---|
| Torre A | 837.2 | 837.200 |
| Torre B | 826 | 826.000 |
| Total |  | 1663.2 |

**cab78_2_5X** m Unipolar de Cu, 2.5 mm, XLPE 0.6/1 kV
1940 m × 2.56 (2.69 con costes indirectos) = 5218.60
UNIPOLAR DE CU, 2.5 mm, XLPE 0.6/1 kV, EMPOTRADO Y AISLADO CON TUBO DE PVC. FLEXIBLE DE 13 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02000_1 | m | CABLE COBRE 1X2.5MM2/ 750 V. (material) | 1.01 | 0.57 | 0.58 |
| IE11900 | m | TUBO PVC. FLEXIBLE CORRUGADO DIAM. 13 MM. | 1.01 | 0.1 | 0.10 |
| TO01800 | h | OF. 1ª ELECTRICISTA | 0.046 | 14.89 | 0.68 |
| WW00300 | u | MATERIAL COMPLEMENTARIO O PZAS.ESPECIALES | 0.3 | 0.58 | 0.17 |
|  |  | Total |  |  | 2.56 |

| Medición | Uds. | Parcial |
|---|---|---|
| Torre A | 1020 | 1020.000 |
| Torre B | 920 | 920.000 |
| Total |  | 1940 |

**cab78_2_5T** m Unipolar de Cu, 2.5 mm, TT
1390 m × 2.56 (2.69 con costes indirectos) = 3739.10
UNIPOLAR DE CU, 2.5 mm TT, EMPOTRADO Y AISLADO CON TUBO DE PVC. FLEXIBLE DE 13 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02000_1 | m | CABLE COBRE 1X2.5MM2/ 750 V. | 1.01 | 0.57 | 0.58 |
| IE11900 | m | TUBO PVC. FLEXIBLE CORRUGADO DIAM. 13 MM. | 1.01 | 0.1 | 0.10 |
| TO01800 | h | OF. 1ª ELECTRICISTA | 0.046 | 14.89 | 0.68 |
| WW00300 | u | MATERIAL COMPLEMENTARIO O PZAS.ESPECIALES | 0.3 | 0.58 | 0.17 |
|  |  | Total |  |  | 2.56 |

| Medición | Uds. | Parcial |
|---|---|---|
| Torre A | 710 | 710.000 |
| Torre B | 680 | 680.000 |
| Total |  | 1390 |

**cab78_4** m Unipolar de Cu, 4 mm, XLPE 450/750 V
1532 m × 2.57 (2.7 con costes indirectos) = 4136.40
UNIPOLAR DE CU, 4 mm, XLPE 450/750 V, EMPOTRADO Y AISLADO CON TUBO DE PVC. FLEXIBLE DE 16 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02100 | m | CABLE COBRE 1X4 MM2/ 750 V. (material) | 1.01 | 0.47 | 0.47 |
| IE12000 | m | TUBO PVC. FLEXIBLE CORRUGADO DIAM. 16 MM. (material) | 1.01 | 0.22 | 0.22 |
| TO01800 | h | OF. 1ª ELECTRICISTA | 0.046 | 14.89 | 0.68 |
| WW00300 | u | MATERIAL COMPLEMENTARIO O PZAS.ESPECIALES | 0.3 | 0.58 | 0.17 |
|  |  | Total |  |  | 2.57 |

| Medición | Uds. | Parcial |
|---|---|---|
| Torre A | 464.2 | 464.200 |
| Torre B | 1067.8 | 1067.800 |
| Total |  | 1532 |

**cab78_4X** m Unipolar de Cu, 4 mm, XLPE 0.6/1 kV
200 m × 2.57 (2.7 con costes indirectos) = 540.00
UNIPOLAR DE CU, 4 mm, XLPE 0.6/1 kV, EMPOTRADO Y AISLADO CON TUBO DE PVC. FLEXIBLE DE 16 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02100 | m | CABLE COBRE 1X4 MM2/ 750 V. | 1.01 | 0.47 | 0.47 |
| IE12000 | m | TUBO PVC. FLEXIBLE CORRUGADO DIAM. 16 MM. | 1.01 | 0.22 | 0.22 |
| TO01800 | h | OF. 1ª ELECTRICISTA | 0.046 | 14.89 | 0.68 |
| WW00300 | u | MATERIAL COMPLEMENTARIO O PZAS.ESPECIALES | 0.3 | 0.58 | 0.17 |
|  |  | Total |  |  | 2.57 |

| Medición | Uds. | Parcial |
|---|---|---|
| Torre A | 100 | 100.000 |
| Torre B | 100 | 100.000 |
| Total |  | 200 |

**cab78_4T** m Unipolar de Cu, 4 mm, TT
810 m × 2.57 (2.7 con costes indirectos) = 2187.00
UNIPOLAR DE CU, 4 mm TT, EMPOTRADO Y AISLADO CON TUBO DE PVC. FLEXIBLE DE 16 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02100 | m | CABLE COBRE 1X4 MM2/ 750 V. | 1.01 | 0.47 | 0.47 |
| IE12000 | m | TUBO PVC. FLEXIBLE CORRUGADO DIAM. 16 MM. | 1.01 | 0.22 | 0.22 |
| TO01800 | h | OF. 1ª ELECTRICISTA | 0.046 | 14.89 | 0.68 |
| WW00300 | u | MATERIAL COMPLEMENTARIO O PZAS.ESPECIALES | 0.3 | 0.58 | 0.17 |
|  |  | Total |  |  | 2.57 |

| Medición | Uds. | Parcial |
|---|---|---|
| Torre A | 255 | 255.000 |
| Torre B | 555 | 555.000 |
| Total |  | 810 |

**cab78_6** m Unipolar de Cu, 6 mm, XLPE 450/750 V
5623.6 m × 3.03 (3.18 con costes indirectos) = 17883.05
UNIPOLAR DE CU, 6 mm, XLPE 450/750 V, EMPOTRADO Y AISLADO CON TUBO DE PVC. FLEXIBLE DE 29 mm. DE DIÁMETRO, INCLUSO P.P. DE CAJAS DE DERIVACIÓN, pequeño material Y AYUDAS DE ALBAÑILERÍA; CONSTRUIDO SEGÚN NTE/IEB-43 Y 45 Y REBT. MEDIDA LA LONGITUD EJECUTADA

| Código | Ud | Descripción | Rendimiento | Precio | Importe |
|---|---|---|---|---|---|
| WW00400 | u | PEQUEÑO MATERIAL | 0.5 | 0.31 | 0.16 |
| WW00300 | u | MATERIAL COMPLEMENTARIO O PZAS.ESPECIALES | 0.3 | 0.58 | 0.17 |
| TO01800 | h | OF. 1ª ELECTRICISTA | 0.05 | 14.89 | 0.74 |
| IE12200 | m | TUBO PVC. FLEXIBLE CORRUGADO DIAN. 29 MM. | 1.01 | 0.46 | 0.46 |
| ATC00100 | h | CUADRILLA ALBAÑILERIA, FORMADA POR OFICIAL 1ª Y PEON ESP. | 0.03 | 28.99 | 0.87 |
| IE02200 | m | CABLE COBRE 1X6 MM2/ 750 V. | 1.01 | 0.62 | 0.63 |
|  |  | Total |  |  | 3.03 |

| Medición | Uds. | Parcial |
|---|---|---|
| Torre A | 2999.4 | 2999.400 |
| Torre B | 2624.2 | 2624.200 |
| Total |  | 5623.6 |

**cab78_6T** m Unipolar de Cu, 6 mm, XLPE 0.6/1 kV
2777 m × 3.03 (3.18 con costes indirectos) = 8830.86
UNIPOLAR DE CU, 6 mm, XLPE 0.6/1 kV, EMPOTRADO Y AISLADO CON TUBO DE PVC. FLEXIBLE DE 29 mm. DE DIÁMETRO, INCLUSO P.P. DE CAJAS DE DERIVACIÓN, pequeño material Y AYUDAS DE ALBAÑILERÍA; CONSTRUIDO SEGÚN NTE/IEB-43 Y 45 Y REBT. MEDIDA LA LONGITUD EJECUTADA

| Código | Ud | Descripción | Rendimiento | Precio | Importe |
|---|---|---|---|---|---|
| WW00400 | u | PEQUEÑO MATERIAL | 0.5 | 0.31 | 0.16 |
| WW00300 | u | MATERIAL COMPLEMENTARIO O PZAS.ESPECIALES | 0.3 | 0.58 | 0.17 |
| TO01800 | h | OF. 1ª ELECTRICISTA | 0.05 | 14.89 | 0.74 |
| IE12200 | m | TUBO PVC. FLEXIBLE CORRUGADO DIAN. 29 MM. | 1.01 | 0.46 | 0.46 |
| ATC00100 | h | CUADRILLA ALBAÑILERIA, FORMADA POR OFICIAL 1ª Y PEON ESP. | 0.03 | 28.99 | 0.87 |
| IE02200 | m | CABLE COBRE 1X6 MM2/ 750 V. | 1.01 | 0.62 | 0.63 |
|  |  | Total |  |  | 3.03 |

| Medición | Uds. | Parcial |
|---|---|---|
| Torre A | 1482 | 1482.000 |
| Torre B | 1295 | 1295.000 |
| Total |  | 2777 |

**cab78_10** m Unipolar de Cu, 10 mm, XLPE 450/750 V
1812.4 m × 2.82 (2.96 con costes indirectos) = 5364.70
EMPOTRADO Y AISLADO CON TUBO DE PVC. FLEXIBLE DE 36 mm. DE DIÁMETRO, INCLUSO P.P. DE CAJAS DE DERIVACIÓN, pequeño material Y AYUDAS DE ALBAÑILERÍA; CONSTRUIDO SEGÚN NTE/IEB-43 Y 45 Y REBT. MEDIDA LA LONGITUD EJECUTADA

| Código | Ud | Descripción | Rendimiento | Precio | Importe |
|---|---|---|---|---|---|
| IE02400 | m | CABLE COBRE 1X10 MM2/ 750 V. (material) | 1.01 | 0.73 | 0.74 |
| WW00300 | u | MATERIAL COMPLEMENTARIO O PZAS.ESPECIALES | 0.3 | 0.58 | 0.17 |
| WW00400 | u | PEQUEÑO MATERIAL | 0.5 | 0.31 | 0.16 |
| ATC00100 | h | CUADRILLA ALBAÑILERIA, FORMADA POR OFICIAL 1ª Y PEON ESP. | 0.03 | 28.99 | 0.87 |
| TO01800 | h | OF. 1ª ELECTRICISTA | 0.032 | 14.89 | 0.48 |
| IE12300 | m | TUBO PVC. FLEXIBLE CORRUGADO DIAM. 36 MM. (material) | 1.01 | 0.4 | 0.40 |
|  |  | Total |  |  | 2.82 |

| Medición | Uds. | Parcial |
|---|---|---|
| Torre A | 1422.4 | 1422.400 |
| Torre B | 390 | 390.000 |
| Total |  | 1812.4 |

**cab78_10T** m Unipolar de Cu, 10 mm, TT
905 m × 3.08 (3.23 con costes indirectos) = 2923.15
UNIPOLAR DE CU, 10 mm TT, EMPOTRADO Y AISLADO CON TUBO DE PVC. FLEXIBLE DE 36 mm. DE DIÁMETRO, INCLUSO P.P. DE CAJAS DE DERIVACIÓN, pequeño material Y AYUDAS DE ALBAÑILERÍA; CONSTRUIDO SEGÚN NTE/IEB-43 Y 45 Y REBT. MEDIDA LA LONGITUD EJECUTADA

| Código | Ud | Descripción | Rendimiento | Precio | Importe |
|---|---|---|---|---|---|
| IE02400 | m | CABLE COBRE 1X10 MM2/ 750 V. | 1.01 | 0.73 | 0.74 |
| WW00300 | u | MATERIAL COMPLEMENTARIO O PZAS.ESPECIALES | 0.3 | 0.58 | 0.17 |
| WW00400 | u | PEQUEÑO MATERIAL | 0.5 | 0.31 | 0.16 |
| ATC00100 | h | CUADRILLA ALBAÑILERIA, FORMADA POR OFICIAL 1ª Y PEON ESP. | 0.03 | 28.99 | 0.87 |
| TO01800 | h | OF. 1ª ELECTRICISTA | 0.05 | 14.89 | 0.74 |
| IE12300 | m | TUBO PVC. FLEXIBLE CORRUGADO DIAM. 36 MM. | 1.01 | 0.4 | 0.40 |
|  |  | Total |  |  | 3.08 |

| Medición | Uds. | Parcial |
|---|---|---|
| Torre A | 710 | 710.000 |
| Torre B | 195 | 195.000 |
| Total |  | 905 |

**cab78_16** m Unipolar de Cu, 16 mm, XLPE 450/750 V
221.2 m × 4.27 (4.48 con costes indirectos) = 990.98
UNIPOLAR DE CU, 16 mm, XLPE 450/750 V, EMPOTRADO Y AISLADO CON TUBO DE PVC. FLEXIBLE DE 48 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02600 | m | CABLE COBRE 1X16 MM2/ 750 V. (material) | 1.01 | 1.64 | 1.66 |
| IE12400 | m | TUBO PVC. FLEXIBLE CORRUGADO DIAM. 48 MM. (material) | 1.01 | 0.66 | 0.67 |
| TO01800 | h | OF. 1ª ELECTRICISTA | 0.05 | 14.89 | 0.74 |
| WW00300 | u | MATERIAL COMPLEMENTARIO O PZAS.ESPECIALES | 0.3 | 0.58 | 0.17 |
|  |  | Total |  |  | 4.27 |

| Medición | Uds. | Parcial |
|---|---|---|
| Torre A | 21.2 | 21.200 |
| Torre B | 200 | 200.000 |
| Total |  | 221.2 |

**cab78_16X** m Unipolar de Cu, 16 mm, XLPE 0.6/1 kV
200 m × 4.27 (4.48 con costes indirectos) = 896.00
UNIPOLAR DE CU, 16 mm, XLPE 0.6/1 kV, EMPOTRADO Y AISLADO CON TUBO DE PVC. FLEXIBLE DE 48 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02600 | m | CABLE COBRE 1X16 MM2/ 750 V. | 1.01 | 1.64 | 1.66 |
| IE12400 | m | TUBO PVC. FLEXIBLE CORRUGADO DIAM. 48 MM. | 1.01 | 0.66 | 0.67 |
| TO01800 | h | OF. 1ª ELECTRICISTA | 0.05 | 14.89 | 0.74 |
| WW00300 | u | MATERIAL COMPLEMENTARIO O PZAS.ESPECIALES | 0.3 | 0.58 | 0.17 |
|  |  | Total |  |  | 4.27 |

| Medición | Uds. | Parcial |
|---|---|---|
| Torre A | 200 | 200.000 |
| Torre B |  |  |
| Total |  | 200 |

**cab78_16T** m Unipolar de Cu, 16 mm, TT
440 m × 4.27 (4.48 con costes indirectos) = 1971.20
UNIPOLAR DE CU, 16 mm TT, EMPOTRADO Y AISLADO CON TUBO DE PVC. FLEXIBLE DE 48 mm. DE DIÁMETRO, INCLUSO P.P. DE CAJAS DE DERIVACIÓN, pequeño material Y AYUDAS DE ALBAÑILERÍA; CONSTRUIDO SEGÚN NTE/IEB-43 Y 45 Y REBT. MEDIDA LA LONGITUD EJECUTADA

| Código | Ud | Descripción | Rendimiento | Precio | Importe |
|---|---|---|---|---|---|
| WW00400 | u | PEQUEÑO MATERIAL | 0.5 | 0.31 | 0.16 |
| ATC00100 | h | CUADRILLA ALBAÑILERIA, FORMADA POR OFICIAL 1ª Y PEON ESP. | 0.03 | 28.99 | 0.87 |
| IE02600 | m | CABLE COBRE 1X16 MM2/ 750 V. | 1.01 | 1.64 | 1.66 |
| IE12400 | m | TUBO PVC. FLEXIBLE CORRUGADO DIAM. 48 MM. | 1.01 | 0.66 | 0.67 |
| TO01800 | h | OF. 1ª ELECTRICISTA | 0.05 | 14.89 | 0.74 |
| WW00300 | u | MATERIAL COMPLEMENTARIO O PZAS.ESPECIALES | 0.3 | 0.58 | 0.17 |
|  |  | Total |  |  | 4.27 |

| Medición | Uds. | Parcial |
|---|---|---|
| Torre A | 225 | 225.000 |
| Torre B | 215 | 215.000 |
| Total |  | 440 |

**cab78_25Z** m Unipolar de Cu, 25 mm, RZ1-K(AS)
520 m × 4.54 (4.77 con costes indirectos) = 2480.40
EMPOTRADO Y AISLADO CON TUBO DE PVC. FLEXIBLE DE 48 mm. DE DIÁMETRO, INCLUSO P.P. DE CAJAS DE DERIVACIÓN, pequeño material Y AYUDAS DE ALBAÑILERÍA; CONSTRUIDO SEGÚN NTE/IEB-43 Y 45 Y REBT. MEDIDA LA LONGITUD EJECUTADA

| Código | Ud | Descripción | Rendimiento | Precio | Importe |
|---|---|---|---|---|---|
| WW00400 | u | PEQUEÑO MATERIAL | 1 | 0.31 | 0.31 |
| WW00300 | u | MATERIAL COMPLEMENTARIO O PZAS.ESPECIALES | 0.5 | 0.58 | 0.29 |
| TO01800 | h | OF. 1ª ELECTRICISTA | 0.065 | 14.89 | 0.97 |
| IE12400 | m | TUBO PVC. FLEXIBLE CORRUGADO DIAM. 48 MM. | 1.01 | 0.66 | 0.67 |
| IE02800 | m | CABLE COBRE 1X25 MM2/ 750 V. (material) | 1 | 1.43 | 1.43 |
| ATC00100 | h | CUADRILLA ALBAÑILERIA, FORMADA POR OFICIAL 1ª Y PEON ESP. | 0.03 | 28.99 | 0.87 |
|  |  | Total |  |  | 4.54 |

| Medición | Uds. | Parcial |
|---|---|---|
| Torre A | 260 | 260.000 |
| Torre B | 260 | 260.000 |
| Total |  | 520 |

**cab78_25T** m Unipolar de Cu, 25 mm, TT
135 m × 5.06 (5.31 con costes indirectos) = 716.85
UNIPOLAR DE CU, 25 mm TT, EMPOTRADO Y AISLADO CON TUBO DE PVC. FLEXIBLE DE 48 mm. DE DIÁMETRO, INCLUSO P.P. DE CAJAS DE DERIVACIÓN, pequeño material Y AYUDAS DE ALBAÑILERÍA; CONSTRUIDO SEGÚN NTE/IEB-43 Y 45 Y REBT. MEDIDA LA LONGITUD EJECUTADA

| Código | Ud | Descripción | Rendimiento | Precio | Importe |
|---|---|---|---|---|---|
| WW00400 | u | PEQUEÑO MATERIAL | 1 | 0.31 | 0.31 |
| WW00300 | u | MATERIAL COMPLEMENTARIO O PZAS.ESPECIALES | 0.5 | 0.58 | 0.29 |
| TO01800 | h | OF. 1ª ELECTRICISTA | 0.1 | 14.89 | 1.49 |
| IE12400 | m | TUBO PVC. FLEXIBLE CORRUGADO DIAM. 48 MM. | 1.01 | 0.66 | 0.67 |
| IE02800 | m | CABLE COBRE 1X25 MM2/ 750 V. | 1 | 1.43 | 1.43 |
| ATC00100 | h | CUADRILLA ALBAÑILERIA, FORMADA POR OFICIAL 1ª Y PEON ESP. | 0.03 | 28.99 | 0.87 |
|  |  | Total |  |  | 5.06 |

| Medición | Uds. | Parcial |
|---|---|---|
| Torre A | 85 | 85.000 |
| Torre B | 50 | 50.000 |
| Total |  | 135 |

**cab78_35** m Unipolar de Cu, 35 mm, RZ1-K(AS)
403.6 m × 8.16 (8.57 con costes indirectos) = 3458.85
UNIPOLAR DE CU, 35 mm, RZ1-K(AS), EMPOTRADO Y AISLADO CON TUBO DE PVC. FLEXIBLE DE 48 mm. DE DIÁMETRO, INCLUSO P.P. DE CAJAS DE DERIVACIÓN, pequeño material Y AYUDAS DE ALBAÑILERÍA; CONSTRUIDO SEGÚN NTE/IEB-43 Y 45 Y REBT. MEDIDA LA LONGITUD EJECUTADA

| Código | Ud | Descripción | Rendimiento | Precio | Importe |
|---|---|---|---|---|---|
| ATC00100 | h | CUADRILLA ALBAÑILERIA, FORMADA POR OFICIAL 1ª Y PEON ESP. | 0.03 | 28.99 | 0.87 |
| TO01800 | h | OF. 1ª ELECTRICISTA | 0.12 | 14.89 | 1.79 |
| WW00300 | u | MATERIAL COMPLEMENTARIO O PZAS.ESPECIALES | 0.6 | 0.58 | 0.35 |
| WW00400 | u | PEQUEÑO MATERIAL | 1 | 0.31 | 0.31 |
| IE03000 | m | CABLE COBRE 1X35 MM2/ 750 V. (material) | 1 | 4.17 | 4.17 |
| IE12400 | m | TUBO PVC. FLEXIBLE CORRUGADO DIAM. 48 MM. | 1.01 | 0.66 | 0.67 |
|  |  | Total |  |  | 8.16 |

| Medición | Uds. | Parcial |
|---|---|---|
| Torre A | 201.2 | 201.200 |
| Torre B | 202.4 | 202.400 |
| Total |  | 403.6 |

**cab78_35T** m Unipolar de Cu, 35 mm, TT
100 m × 8.16 (8.57 con costes indirectos) = 857.00
UNIPOLAR DE CU, 35 mm TT, EMPOTRADO Y AISLADO CON TUBO DE PVC. FLEXIBLE DE 48 mm. DE DIÁMETRO, INCLUSO P.P. DE CAJAS DE DERIVACIÓN, pequeño material Y AYUDAS DE ALBAÑILERÍA; CONSTRUIDO SEGÚN NTE/IEB-43 Y 45 Y REBT. MEDIDA LA LONGITUD EJECUTADA

| Código | Ud | Descripción | Rendimiento | Precio | Importe |
|---|---|---|---|---|---|
| ATC00100 | h | CUADRILLA ALBAÑILERIA, FORMADA POR OFICIAL 1ª Y PEON ESP. | 0.03 | 28.99 | 0.87 |
| TO01800 | h | OF. 1ª ELECTRICISTA | 0.12 | 14.89 | 1.79 |
| WW00300 | u | MATERIAL COMPLEMENTARIO O PZAS.ESPECIALES | 0.6 | 0.58 | 0.35 |
| WW00400 | u | PEQUEÑO MATERIAL | 1 | 0.31 | 0.31 |
| IE03000 | m | CABLE COBRE 1X35 MM2/ 750 V. | 1 | 4.17 | 4.17 |
| IE12400 | m | TUBO PVC. FLEXIBLE CORRUGADO DIAM. 48 MM. | 1.01 | 0.66 | 0.67 |
|  |  | Total |  |  | 8.16 |

| Medición | Uds. | Parcial |
|---|---|---|
| Torre A |  |  |
| Torre B | 100 | 100.000 |
| Total |  | 100 |

**cab78_50** m Unipolar de Cu, 50 mm, RZ1-K(AS)
270 m × 12.86 (13.51 con costes indirectos) = 3647.70
EMPOTRADO Y AISLADO CON TUBO DE PVC. RÍGIDO DE 36 mm. DE DIÁMETRO, INCLUSO P.P. DE CAJAS DE DERIVACIÓN, pequeño material Y AYUDAS DE ALBAÑILERÍA; CONSTRUIDO SEGÚN NTE/IEB-43 Y 45 Y REBT. MEDIDA LA LONGITUD EJECUTADA

| Código | Ud | Descripción | Rendimiento | Precio | Importe |
|---|---|---|---|---|---|
| WW00400 | u | PEQUEÑO MATERIAL | 1.5 | 0.31 | 0.47 |
| IE03200 | m | CABLE COBRE 1X50 MM2/ 750 V. (material) | 1 | 3.55 | 3.55 |
| IE12900 | m | TUBO PVC. RIGIDO DIAM. 36 MM. (material) | 1.01 | 4.62 | 4.67 |
| TO01800 | h | OF. 1ª ELECTRICISTA | 0.152 | 14.89 | 2.26 |
| WW00300 | u | MATERIAL COMPLEMENTARIO O PZAS.ESPECIALES | 1.8 | 0.58 | 1.04 |
| ATC00100 | h | CUADRILLA ALBAÑILERIA, FORMADA POR OFICIAL 1ª Y PEON ESP. | 0.03 | 28.99 | 0.87 |
|  |  | Total |  |  | 12.86 |

| Medición | Uds. | Parcial |
|---|---|---|
| Torre A | 170 | 170.000 |
| Torre B | 100 | 100.000 |
| Total |  | 270 |

**cab78_50T** m Unipolar de Cu, 50 mm, TT
10 m × 14.02 (14.72 con costes indirectos) = 147.20
UNIPOLAR DE CU, 50 mm TT, EMPOTRADO Y AISLADO CON TUBO DE PVC. RÍGIDO DE 36 mm. DE DIÁMETRO, INCLUSO P.P. DE CAJAS DE DERIVACIÓN, pequeño material Y AYUDAS DE ALBAÑILERÍA; CONSTRUIDO SEGÚN NTE/IEB-43 Y 45 Y REBT. MEDIDA LA LONGITUD EJECUTADA

| Código | Ud | Descripción | Rendimiento | Precio | Importe |
|---|---|---|---|---|---|
| WW00400 | u | PEQUEÑO MATERIAL | 1.5 | 0.31 | 0.47 |
| IE03200 | m | CABLE COBRE 1X50 MM2/ 750 V. | 1 | 3.55 | 3.55 |
| IE12900 | m | TUBO PVC. RIGIDO DIAM. 36 MM. | 1.01 | 4.62 | 4.67 |
| TO01800 | h | OF. 1ª ELECTRICISTA | 0.23 | 14.89 | 3.42 |
| WW00300 | u | MATERIAL COMPLEMENTARIO O PZAS.ESPECIALES | 1.8 | 0.58 | 1.04 |
| ATC00100 | h | CUADRILLA ALBAÑILERIA, FORMADA POR OFICIAL 1ª Y PEON ESP. | 0.03 | 28.99 | 0.87 |
|  |  | Total |  |  | 14.02 |

| Medición | Uds. | Parcial |
|---|---|---|
| Torre A | 5 | 5.000 |
| Torre B | 5 | 5.000 |
| Total |  | 10 |

**cab78_70** m Unipolar de Cu, 70 mm, RZ1-K(AS)
200.6 m × 18.88 (19.83 con costes indirectos) = 3977.90
UNIPOLAR DE CU, 70 mm, RZ1-K(AS), EMPOTRADO Y AISLADO CON TUBO DE PVC. LIGERA DE 110 mm. DE DIÁMETRO, INCLUSO P.P. DE CAJAS DE DERIVACIÓN, pequeño material Y AYUDAS DE ALBAÑILERÍA; CONSTRUIDO SEGÚN NTE/IEB-43 Y 45 Y REBT. MEDIDA LA LONGITUD EJECUTADA

| Código | Ud | Descripción | Rendimiento | Precio | Importe |
|---|---|---|---|---|---|
| IE03400 | m | CABLE COBRE 1X70 MM2/1000 V. (material) | 1.04 | 9.03 | 9.39 |
| TO01800 | h | OF. 1ª ELECTRICISTA | 0.3 | 14.89 | 4.47 |
| UE05000 | m | TUBERIA PVC. LIGERA DIAM.110 MM. PARA COND. CABLES (material) | 1.01 | 1.5 | 1.52 |
| WW00300 | u | MATERIAL COMPLEMENTARIO O PZAS.ESPECIALES | 1 | 0.58 | 0.58 |
| WW00400 | u | PEQUEÑO MATERIAL | 1 | 0.31 | 0.31 |
| ATC00100 | h | CUADRILLA ALBAÑILERIA, FORMADA POR OFICIAL 1ª Y PEON ESP. | 0.09 | 28.99 | 2.61 |
|  |  | Total |  |  | 18.88 |

| Medición | Uds. | Parcial |
|---|---|---|
| Torre A | 0.6 | 0.600 |
| Torre B | 200 | 200.000 |
| Total |  | 200.6 |

**cab78_70T** m Unipolar de Cu, 70 mm, TT
265 m × 18.88 (19.83 con costes indirectos) = 5254.95
UNIPOLAR DE CU, 70 mm TT, EMPOTRADO Y AISLADO CON TUBO DE PVC. LIGERA DE 110 mm. DE DIÁMETRO, INCLUSO P.P. DE CAJAS DE DERIVACIÓN, pequeño material Y AYUDAS DE ALBAÑILERÍA; CONSTRUIDO SEGÚN NTE/IEB-43 Y 45 Y REBT. MEDIDA LA LONGITUD EJECUTADA

| Código | Ud | Descripción | Rendimiento | Precio | Importe |
|---|---|---|---|---|---|
| IE03400 | m | CABLE COBRE 1X70 MM2/1000 V. | 1.04 | 9.03 | 9.39 |
| TO01800 | h | OF. 1ª ELECTRICISTA | 0.3 | 14.89 | 4.47 |
| UE05000 | m | TUBERIA PVC. LIGERA DIAM.110 MM. PARA COND. CABLES | 1.01 | 1.5 | 1.52 |
| WW00300 | u | MATERIAL COMPLEMENTARIO O PZAS.ESPECIALES | 1 | 0.58 | 0.58 |
| WW00400 | u | PEQUEÑO MATERIAL | 1 | 0.31 | 0.31 |
| ATC00100 | h | CUADRILLA ALBAÑILERIA, FORMADA POR OFICIAL 1ª Y PEON ESP. | 0.09 | 28.99 | 2.61 |
|  |  | Total |  |  | 18.88 |

| Medición | Uds. | Parcial |
|---|---|---|
| Torre A | 130 | 130.000 |
| Torre B | 135 | 135.000 |
| Total |  | 265 |

**cab78_95Z** m Unipolar de Cu, 95 mm, RZ1-K(AS)
40 m × 22.08 (23.19 con costes indirectos) = 927.60
UNIPOLAR DE CU, 95 mm, RZ1-K(AS), EMPOTRADO Y AISLADO CON TUBO DE PVC. LIGERA DE 125 mm. DE DIÁMETRO, INCLUSO P.P. DE CAJAS DE DERIVACIÓN, pequeño material Y AYUDAS DE ALBAÑILERÍA; CONSTRUIDO SEGÚN NTE/IEB-43 Y 45 Y REBT. MEDIDA LA LONGITUD EJECUTADA

| Código | Ud | Descripción | Rendimiento | Precio | Importe |
|---|---|---|---|---|---|
| IE03500 | m | CABLE COBRE 1X95 MM2/1000 V. (material) | 1.01 | 10.69 | 10.80 |
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES (material) | 1.01 | 1.24 | 1.25 |
|  |  | Total |  |  | 22.08 |

| Medición | Uds. | Parcial |
|---|---|---|
| Torre A | 20 | 20.000 |
| Torre B | 20 | 20.000 |
| Total |  | 40 |

**cab78_95T** m Unipolar de Cu, 95 mm, TT
125 m × 22.08 (23.19 con costes indirectos) = 2898.75
UNIPOLAR DE CU, 95 mm TT, EMPOTRADO Y AISLADO CON TUBO DE PVC. LIGERA DE 125 mm. DE DIÁMETRO, INCLUSO P.P. DE CAJAS DE DERIVACIÓN, pequeño material Y AYUDAS DE ALBAÑILERÍA; CONSTRUIDO SEGÚN NTE/IEB-43 Y 45 Y REBT. MEDIDA LA LONGITUD EJECUTADA

| Código | Ud | Descripción | Rendimiento | Precio | Importe |
|---|---|---|---|---|---|
| IE03500 | m | CABLE COBRE 1X95 MM2/1000 V. | 1.01 | 10.69 | 10.80 |
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
|  |  | Total |  |  | 22.08 |

| Medición | Uds. | Parcial |
|---|---|---|
| Torre A | 115 | 115.000 |
| Torre B | 10 | 10.000 |
| Total |  | 125 |

**cab78_120Z** m Unipolar de Cu, 120 mm, RZ1-K(AS)
1120 m × 17.57 (18.45 con costes indirectos) = 20664.00
EMPOTRADO Y AISLADO CON TUBO DE PVC. LIGERA DE 125 mm. DE DIÁMETRO, INCLUSO P.P. DE CAJAS DE DERIVACIÓN, pequeño material Y AYUDAS DE ALBAÑILERÍA; CONSTRUIDO SEGÚN NTE/IEB-43 Y 45 Y REBT. MEDIDA LA LONGITUD EJECUTADA

| Código | Ud | Descripción | Rendimiento | Precio | Importe |
|---|---|---|---|---|---|
| cab78_120 | m | CABLE COBRE 1X120 MM2/1000 V. (material) | 1.01 | 7.97 | 8.05 |
| WW00300 | u | MATERIAL COMPLEMENTARIO O PZAS.ESPECIALES | 1.5 | 0.58 | 0.87 |
| WW00400 | u | PEQUEÑO MATERIAL | 1.5 | 0.31 | 0.47 |
| ATC00100 | h | CUADRILLA ALBAÑILERIA, FORMADA POR OFICIAL 1ª Y PEON ESP. | 0.12 | 28.99 | 3.48 |
| TO01800 | h | OF. 1ª ELECTRICISTA | 0.232 | 14.89 | 3.45 |
| UE05100 | m | TUBERIA PVC. LIGERA DIAM.125 MM. PARA COND. CABLES | 1.01 | 1.24 | 1.25 |
|  |  | Total |  |  | 17.57 |

| Medición | Uds. | Parcial |
|---|---|---|
| Torre A | 550 | 550.000 |
| Torre B | 570 | 570.000 |
| Total |  | 1120 |

**cab78_120Al** m Unipolar de Cu, 120 mm, XLPE 0.6/1 kV
300 m × 19.33 (20.3 con costes indirectos) = 6090.00
UNIPOLAR DE CU, 120 mm, XLPE 0.6/1 kV, EMPOTRADO Y AISLADO CON TUBO DE PVC. LIGERA DE 125 mm. DE DIÁMETRO, INCLUSO P.P. DE CAJAS DE DERIVACIÓN, pequeño material Y AYUDAS DE ALBAÑILERÍA; CONSTRUIDO SEGÚN NTE/IEB-43 Y 45 Y REBT. MEDIDA LA LONGITUD EJECUTADA

| Código | Ud | Descripción | Rendimiento | Precio | Importe |
|---|---|---|---|---|---|
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
| cab78_120 | m | CABLE COBRE 1X120 MM2/1000 V. | 1.01 | 7.97 | 8.05 |
|  |  | Total |  |  | 19.33 |

| Medición | Uds. | Parcial |
|---|---|---|
| Torre A | 150 | 150.000 |
| Torre B | 150 | 150.000 |
| Total |  | 300 |

**cab78_120T** m Unipolar de Cu, 120 mm, TT
60 m × 19.33 (20.3 con costes indirectos) = 1218.00
UNIPOLAR DE CU, 120 mm TT, EMPOTRADO Y AISLADO CON TUBO DE PVC. LIGERA DE 125 mm. DE DIÁMETRO, INCLUSO P.P. DE CAJAS DE DERIVACIÓN, pequeño material Y AYUDAS DE ALBAÑILERÍA; CONSTRUIDO SEGÚN NTE/IEB-43 Y 45 Y REBT. MEDIDA LA LONGITUD EJECUTADA

| Código | Ud | Descripción | Rendimiento | Precio | Importe |
|---|---|---|---|---|---|
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
| cab78_120 | m | CABLE COBRE 1X120 MM2/1000 V. | 1.01 | 7.97 | 8.05 |
|  |  | Total |  |  | 19.33 |

| Medición | Uds. | Parcial |
|---|---|---|
| Torre A | 30 | 30.000 |
| Torre B | 30 | 30.000 |
| Total |  | 60 |

**cab78_150Z** m Unipolar de Cu, 150 mm, RZ1-K(AS)
300 m × 26.43 (27.76 con costes indirectos) = 8328.00
UNIPOLAR DE CU, 150 mm, RZ1-K(AS), EMPOTRADO Y AISLADO CON TUBO DE PVC. LIGERA DE 125 mm. DE DIÁMETRO, INCLUSO P.P. DE CAJAS DE DERIVACIÓN, pequeño material Y AYUDAS DE ALBAÑILERÍA; CONSTRUIDO SEGÚN NTE/IEB-43 Y 45 Y REBT. MEDIDA LA LONGITUD EJECUTADA

| Código | Ud | Descripción | Rendimiento | Precio | Importe |
|---|---|---|---|---|---|
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
| cab78_150 | m | CABLE COBRE 1X150 MM2/1000 V. (material) | 1.01 | 15 | 15.15 |
|  |  | Total |  |  | 26.43 |

| Medición | Uds. | Parcial |
|---|---|---|
| Torre A | 260 | 260.000 |
| Torre B | 40 | 40.000 |
| Total |  | 300 |

**cab78_240Z** m Unipolar de Cu, 240 mm, RZ1-K(AS)
180 m × 31.48 (33.06 con costes indirectos) = 5950.80
UNIPOLAR DE CU, 240 mm, RZ1-K(AS), EMPOTRADO Y AISLADO CON TUBO DE PVC. LIGERA DE 125 mm. DE DIÁMETRO, INCLUSO P.P. DE CAJAS DE DERIVACIÓN, pequeño material Y AYUDAS DE ALBAÑILERÍA; CONSTRUIDO SEGÚN NTE/IEB-43 Y 45 Y REBT. MEDIDA LA LONGITUD EJECUTADA

| Código | Ud | Descripción | Rendimiento | Precio | Importe |
|---|---|---|---|---|---|
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
| cab78_240 | m | CABLE COBRE 1X240 MM2/1000 V. (material) | 1.01 | 20 | 20.20 |
|  |  | Total |  |  | 31.48 |

| Medición | Uds. | Parcial |
|---|---|---|
| Torre A | 90 | 90.000 |
| Torre B | 90 | 90.000 |
| Total |  | 180 |

**cab78_240Al** m Unipolar de Cu, 240 mm, XLPE 0.6/1 kV
900 m × 31.48 (33.06 con costes indirectos) = 29754.00
UNIPOLAR DE CU, 240 mm, XLPE 0.6/1kV, EMPOTRADO Y AISLADO CON TUBO DE PVC. LIGERA DE 125 mm. DE DIÁMETRO, INCLUSO P.P. DE CAJAS DE DERIVACIÓN, pequeño material Y AYUDAS DE ALBAÑILERÍA; CONSTRUIDO SEGÚN NTE/IEB-43 Y 45 Y REBT. MEDIDA LA LONGITUD EJECUTADA

| Código | Ud | Descripción | Rendimiento | Precio | Importe |
|---|---|---|---|---|---|
| WW00300 | u | MATERIAL COMPLEMENTARIO O PZAS.ESPECIALES | 1.5 | 0.58 | 0.87 |
| WW00400 | u | PEQUEÑO MATERIAL | 1.5 | 0.31 | 0.47 |
| ATC00100 | h | CUADRILLA ALBAÑILERIA, FORMADA POR OFICIAL 1ª Y PEON ESP. | 0.12 | 28.99 | 3.48 |
| TO01800 | h | OF. 1ª ELECTRICISTA | 0.35 | 14.89 | 5.21 |
| UE05100 | m | TUBERIA PVC. LIGERA DIAM.125 MM. PARA COND. CABLES | 1.01 | 1.24 | 1.25 |
| cab78_240 | m | CABLE COBRE 1X240 MM2/1000 V. | 1.01 | 20 | 20.20 |
|  |  | Total |  |  | 31.48 |

| Medición | Uds. | Parcial |
|---|---|---|
| Torre A | 450 | 450.000 |
| Torre B | 450 | 450.000 |
| Total |  | 900 |

#### 0815 SUMINISTROS AUXILIARES DE ENERGÍA
Importe: 565287.38
Uninterruptible Power Supply de 500 kVA, incluidos cuadro de potencia, cuadro de control, cuadro de reactancia, silencioso de escape, depósito de combustible, sistema de monitorización, servicios de asistencia a la ejecución del proyecto, transporte de los materiales a destino, inspección de la instalación, ajuste, arranque y pruebas en factoría e "in situ".

**ups78001** ud UPS de 500 kVA, totalmente conectado y funcionando
2 ud × 269133.2 (282643.69 con costes indirectos) = 565287.38
Uninterruptible Power Supply de 500 kVA, incluidos cuadro de potencia, cuadro de control, cuadro de reactancia, silencioso de escape, silenciador rectangular para aberturas de entrada y salida de aire, puerta acústica de entrada a la sala tipo sandwich, depósito de combustible, sistema de monitorización, servicios de asistencia a la ejecución del proyecto, transporte de los materiales a destino, inspección de la instalación, ajuste, arranque y pruebas en factoría e "in situ"., totalmente conectado y funcionando. INCLUSO PEQUEÑO MATERIAL Y AYUDAS DE ALBAÑILERÍA. Medida la unidad ejecutada.

| Código | Ud | Descripción | Rendimiento | Precio | Importe |
|---|---|---|---|---|---|
| ups78001_1 | ud | Sistema UPS de 500 kVA. (material) | 1 | 268900 | 268900.00 |
| TO01800 | h | OF. 1ª ELECTRICISTA | 8 | 14.89 | 119.12 |
| TA00200 | h | AYUDANTE ESPECIALISTA | 8 | 14.26 | 114.08 |
|  |  | Total |  |  | 269133.2 |

| Medición | Uds. | Parcial |
|---|---|---|
| UPS para Torre A | 1 | 1.000 |
| UPS para Torre B | 1 | 1.000 |
| Total |  | 2 |

#### 0816 ILUMINACIÓN
Importe: 556813.93

**E18IEA032** ud DOWNLIGHT POLICARBONATO 2x26 W.
1146 ud × 155.61 (163.42 con costes indirectos) = 187279.32
Luminaria para empotrar con 2 lámparas fluorescentes compactas de 26 W., D=238 mm./213 mm., reflector de policarbonato vaporizado metalizado y difusor prismático, con 2 lámparas y equipo eléctrico, grado de protección IP20 clase II. Instalado incluyendo replanteo y conexionado. INCLUSO PEQUEÑO MATERIAL Y AYUDAS DE ALBAÑILERÍA. Medida la unidad instalada.

| Código | Ud | Descripción | Rendimiento | Precio | Importe |
|---|---|---|---|---|---|
| P16DA050 | ud | Downlight policar. 2x26W. i/lámp.26W. (material) | 1 | 142.47 | 142.47 |
| 08ELL00001 | u | PUNTO DE LUZ SENCILLO EMPOTRADO | 1 | 13.14 | 13.14 |
|  |  | Total |  |  | 155.61 |

| Medición | Uds. | Largo | Parcial |
|---|---|---|---|
| Vestuario Aparcamientos | 10 |  | 10.000 |
| Salón de actos | 25 |  | 25.000 |
| Secretaría y Sala de Control | 6 |  | 6.000 |
| Vestíbulo | 50 |  | 50.000 |
| Oficinas y Locales Planta Baja | 99 |  | 99.000 |
| ·C·Aseos Torres A y B·Nº de plantas·Luminarias / planta··· |  |  |  |
| Subtotal |  |  | 190.000 |
| fórmula: A*B |  |  | 0.000 |
|  | 7 | 10.00 | 70.000 |
|  | 3 | 8.00 | 24.000 |
| ·C·Pasarelas Torres A y B·Nº de plantas·Luminarias / planta··· |  |  |  |
|  | 7 | 3.00 | 21.000 |
|  | 3 | 3.00 | 9.000 |
| ·C·Resto de Oficinas Torres A y B·Nº de plantas·Luminarias / planta··· |  |  |  |
|  | 6 | 78.00 | 468.000 |
|  | 2 | 182.00 | 364.000 |
| Subtotal |  |  | 956.000 |
| Subtotal acumulado |  |  | 1146.000 |
| Total |  |  | 1146 |

**E18IEA031** ud DOWNLIGHT POLICARBONATO 1x26 W.
1017 ud × 142.25 (149.39 con costes indirectos) = 151929.63
Luminaria para empotrar con 1 lámpara fluorescente compacta de 26 W., D=238 mm./213 mm., reflector de policarbonato vaporizado metalizado y difusor prismático, con 1 lámpara y equipo eléctrico, grado de protección IP20 clase II. Instalado incluyendo replanteo y conexionado. INCLUSO PEQUEÑO MATERIAL Y AYUDAS DE ALBAÑILERÍA. Medida la unidad instalada.

| Código | Ud | Descripción | Rendimiento | Precio | Importe |
|---|---|---|---|---|---|
| P16DA040 | ud | Downlight policar. 1x26W. i/lámp.26W. (material) | 1 | 129.11 | 129.11 |
| 08ELL00001 | u | PUNTO DE LUZ SENCILLO EMPOTRADO | 1 | 13.14 | 13.14 |
|  |  | Total |  |  | 142.25 |

| Medición | Uds. | Largo | Parcial |
|---|---|---|---|
| Salas de Máquinas | 6 |  | 6.000 |
| Vestuario Aparcamientos | 10 |  | 10.000 |
| Salón de actos | 19 |  | 19.000 |
| Secretaría y Sala de Control | 6 |  | 6.000 |
| Vestíbulo | 52 |  | 52.000 |
| Oficinas y Locales Planta Baja | 98 |  | 98.000 |
| ·C·Aseos Torres A y B·Nº de plantas·Luminarias / planta··· |  |  |  |
| Subtotal |  |  | 191.000 |
| fórmula: A*B |  |  | 0.000 |
|  | 7 | 6.00 | 42.000 |
|  | 3 | 16.00 | 48.000 |
| ·C·Pasarelas Torres A y B·Nº de plantas·Luminarias / planta··· |  |  |  |
|  | 8 | 3.00 | 24.000 |
|  | 4 | 3.00 | 12.000 |
| ·C·Resto de Oficinas Torres A y B·Nº de plantas·Luminarias / planta··· |  |  |  |
|  | 6 | 66.00 | 396.000 |
|  | 2 | 152.00 | 304.000 |
| Subtotal |  |  | 826.000 |
| Subtotal acumulado |  |  | 1017.000 |
| Total |  |  | 1017 |

**E18IAE050** ud LUMINARIA ESTANCA 2x58 W.AF
158 ud × 105.63 (110.93 con costes indirectos) = 17526.94
Luminaria estanca, en material plástico de 2x58 W. con protección IP65 clase I, cuerpo de poliéster reforzado con fibra de vidrio, difusor de policarbonato de 2 mm. de espesor, con abatimiento lateral, equipo eléctrico formado por reactancias, condensador, portalámparas, cebadores, lámparas fluorescentes nueva generación y bornes de conexión. Instalada, incluyendo replanteo, accesorios de anclaje y conexionado. INCLUSO PEQUEÑO MATERIAL Y AYUDAS DE ALBAÑILERÍA. Medida la unidad instalada.

| Código | Ud | Descripción | Rendimiento | Precio | Importe |
|---|---|---|---|---|---|
| P16BB060 | ud | Luminaria estanca 2x58 W. AF (material) | 1 | 66.33 | 66.33 |
| P16EC100 | ud | Tubo fluorescente 58 W./830-840-827 (material) | 2 | 3.67 | 7.34 |
| 08ELL00024 | u | PUNTO DE LUZ SENCILLO, MONTAJE SUPERFICIAL | 1 | 31.96 | 31.96 |
|  |  | Total |  |  | 105.63 |

| Medición | Uds. | Largo | Parcial |
|---|---|---|---|
| Aparcamientos | 81 |  | 81.000 |
| Salas de Máquinas | 19 |  | 19.000 |
| Almacenes Sótano | 3 |  | 3.000 |
| RITS y Salas de Cubierta | 5 |  | 5.000 |
| ·C·Luminarias en huecos de instalaciones Torres A y B·Nº de plantas·Luminarias / planta··· |  |  |  |
| Subtotal |  |  | 108.000 |
| fórmula: A*B |  |  | 0.000 |
|  | 7 | 5.00 | 35.000 |
|  | 3 | 5.00 | 15.000 |
| Subtotal |  |  | 50.000 |
| Subtotal acumulado |  |  | 158.000 |
| Total |  |  | 158 |

**reg78000** ud REGLETA DE SUPERFICIE 1x80 W.AF
734 ud × 98.04 (102.96 con costes indirectos) = 75572.64
Regleta de superficie de 1x80 W. con protección IP20 clase I, cuerpo de chapa de acero de 0,7 mm., pintado con pintura epoxi poliéster y secado al horno, sistema de anclaje formado por chapa galvanizada sujeta con tornillos incorporados, equipo eléctrico formado por reactancia, condensador, portalámparas, cebador, lámpara fluorescente nueva generación y bornes de conexión. Instalada, incluyendo replanteo, accesorios de anclaje y conexionado. INCLUSO PEQUEÑO MATERIAL Y AYUDAS DE ALBAÑILERÍA. Medida la unidad instalada.

| Código | Ud | Descripción | Rendimiento | Precio | Importe |
|---|---|---|---|---|---|
| tub78000_1 | ud | Tubo fluorescente T5 80 W./830-840-827 (material) | 1 | 14.02 | 14.02 |
| 08ELL00024 | u | PUNTO DE LUZ SENCILLO, MONTAJE SUPERFICIAL | 1 | 31.96 | 31.96 |
| reg78000_1 | ud | Regleta de superficie 1x80 W. AF (material) | 1 | 52.06 | 52.06 |
|  |  | Total |  |  | 98.04 |

| Medición | Uds. | Largo | Parcial |
|---|---|---|---|
| ·C·Distribuidores Torres A y B·Nº de plantas·Luminarias / planta··· |  |  |  |
| Subtotal |  |  | 0.000 |
| fórmula: A*B |  |  | 0.000 |
|  | 7 | 62.00 | 434.000 |
|  | 3 | 100.00 | 300.000 |
| Subtotal |  |  | 734.000 |
| Subtotal acumulado |  |  | 734.000 |
| Total |  |  | 734 |

**E18LPH066** ud PROYEC.SIMÉ.LÁMP. MASTERCOL. 70W Rx7S
14 ud × 219.96 (231 con costes indirectos) = 3234.00
Proyector simétrico construido en fundición inyectada de aluminio, pintado con resinas de poliuretano, reflector de aluminio anodizado, con cierre de vidrio templado y junta de silicona, grado de protección IP 65 clase I, horquilla de fijación de acero galvanizado por inmersión en caliente, con 1 lámpara de halogenuro metálico Mastercolour de 70 W. Rx7S y equipo de arranque. Instalado, incluyendo replanteo, accesorios de anclaje y conexionado. INCLUSO PEQUEÑO MATERIAL Y AYUDAS DE ALBAÑILERÍA. Medida la unidad instalada.

| Código | Ud | Descripción | Rendimiento | Precio | Importe |
|---|---|---|---|---|---|
| P16AC140 | ud | Proy.simé.lámp.Mastercol. 70W. Rx7S (material) | 1 | 152 | 152.00 |
| P16ED040 | ud | Lámp.halgnur.Mastercolour 70 W.Rx7S (material) | 1 | 36 | 36.00 |
| 08ELL00024 | u | PUNTO DE LUZ SENCILLO, MONTAJE SUPERFICIAL | 1 | 31.96 | 31.96 |
|  |  | Total |  |  | 219.96 |

| Medición | Uds. | Parcial |
|---|---|---|
| Cubierta Torre A | 6 | 6.000 |
| Cubierta Torre B | 6 | 6.000 |
| Cubierta Vestíbulo | 2 | 2.000 |
| Total |  | 14 |

**apl78000** ud Aplique para empotrar en paredes, totalmente conectado y funcionando
112 ud × 188.46 (197.92 con costes indirectos) = 22167.04
Aplique 210 x 210 para empotrar en paredes, con balasto electrónico y lámpara fluorescente compacta de 26W TC-DEL, incluido elemento decorativo circular. INCLUSO PEQUEÑO MATERIAL Y AYUDAS DE ALBAÑILERÍA. Medida la unidad instalada.

| Código | Ud | Descripción | Rendimiento | Precio | Importe |
|---|---|---|---|---|---|
| apl78000_1 | ud | Aplique 210x210 para empotrar en paredes, con balasto electrónico (material) | 1 | 113.74 | 113.74 |
| 08ELL00001 | u | PUNTO DE LUZ SENCILLO EMPOTRADO | 1 | 13.14 | 13.14 |
| P16EC040 | ud | Lámp.flu.compa.G24 d3-26 W. (material) | 1 | 5 | 5.00 |
| apl78000_2 | ud | Elemento decorativo circular con marco de acero inoxidable y cristal de silicato mateado a la arena (material) | 1 | 56.58 | 56.58 |
|  |  | Total |  |  | 188.46 |

| Medición | Uds. | Largo | Ancho | Parcial |
|---|---|---|---|---|
| ·C·Luminarias Escaleras Torres A y B·Nº de plantas·Luminarias / grupo·Grupos / planta·· |  |  |  |  |
| Subtotal |  |  |  | 0.000 |
| fórmula: A*B*C |  |  |  | 0.000 |
|  | 9 | 2.00 | 4.00 | 72.000 |
|  | 5 | 2.00 | 4.00 | 40.000 |
| Subtotal |  |  |  | 112.000 |
| Subtotal acumulado |  |  |  | 112.000 |
| Total |  |  |  | 112 |

**bal78000** ud Baliza autónoma fotovoltaica, totalmente conectada y funcionando
53 ud × 124 (130.22 con costes indirectos) = 6901.66
Baliza fotovoltaica de 12h de autonomía en verano y 4h en invierno, de 6 leds y 1 m de altura. INCLUSO PEQUEÑO MATERIAL, MATERIAL COMPLEMENTARIO Y MANO DE OBRA DE INSTALACIÓN. Medida la unidad instalada.

| Código | Ud | Descripción | Rendimiento | Precio | Importe |
|---|---|---|---|---|---|
| bal78000_1 | ud | Baliza fotovoltaica de leds, 1 m de altura (material) | 1 | 124 | 124.00 |
|  |  | Total |  |  | 124 |

| Medición | Uds. | Parcial |
|---|---|---|
| Balizas para caminos y jardines | 53 | 53.000 |
| Total |  | 53 |

**led78000** ud Luminarias de leds, totalmente conectadas y funcionando
367.4 ud × 238.96 (250.96 con costes indirectos) = 92202.70
90 módulos de leds de 12V, 1W, 21.4 lúmenes y dimensiones 100 x 16 mm, incluido soporte de perfil de aluminio, cubierta transparente de protección y transformador de 100 W. INCLUSO PEQUEÑO MATERIAL Y AYUDAS DE ALBAÑILERÍA. Medida la unidad instalada.

| Código | Ud | Descripción | Rendimiento | Precio | Importe |
|---|---|---|---|---|---|
| led78000_1 | ud | Módulo de leds de 12V, 1W, 21.4 lúmenes y dimensiones 100 x 16 mm (material) | 90 | 2 | 180.00 |
| led78000_2 | ud | Transformador para leds de 100 W (material) | 1 | 3 | 3.00 |
| led78000_3 | ud | Perfil de alumnio para soporte de leds (material) | 6 | 3 | 18.00 |
| led78000_4 | ud | Cubierta transparente para protección de leds (material) | 6 | 1 | 6.00 |
| 08ELL00024 | u | PUNTO DE LUZ SENCILLO, MONTAJE SUPERFICIAL | 1 | 31.96 | 31.96 |
|  |  | Total |  |  | 238.96 |

| Medición | Uds. | Largo | Ancho | Alto | Parcial |
|---|---|---|---|---|---|
| ·C·Luminarias Anillos Torres A y B·Nº de plantas·Nº anillos / planta·Longitud anillo·Longitud ud leds· |  |  |  |  |  |
| Subtotal |  |  |  |  | 0.000 |
| fórmula: A*B*C/D |  |  |  |  |  |
|  | 7 | 3.00 | 94.20 | 9.00 | 219.800 |
|  | 3 | 3.00 | 147.60 | 9.00 | 147.600 |
| Subtotal |  |  |  |  | 367.400 |
| Subtotal acumulado |  |  |  |  | 367.400 |
| Total |  |  |  |  | 367.4 |

#### 0817 PUESTA A TIERRA
Importe: 4493.23

**08EPP00152** m CONDUCCION PUESTA TIERRA, C. COBRE DESNUDO 35 MM2
277 m × 5.68 (5.97 con costes indirectos) = 1653.69
DE CONDUCCION DE PUESTA A TIERRA ENTERRADA A UNA PROFUNDIDAD NO MENOR DE 0.8M. INSTALADA CON CONDUCTOR DE COBRE DESNUDO DE 35 mm2. DE SECCION NOMINAL, INCLUSO EXCAVACION, RELLENO, P.P. DE AYUDAS DE ALBAÑILERIA,PEQUEÑO MATERIAL Y CONEXIONES; CONSTRUIDA SEGUN NTE/IEP-4 Y REBT. MEDIDA DESDE LA ARQUETA DE CONEXION HASTA LA ULTIMA PICA. MEDIDA LA LONGITUD EJECUTADA.

| Código | Ud | Descripción | Rendimiento | Precio | Importe |
|---|---|---|---|---|---|
| IE03800 | kg | CABLE DE COBRE DESNUDO (material) | 0.31 | 2.78 | 0.86 |
| TO01800 | h | OF. 1ª ELECTRICISTA | 0.199 | 14.89 | 2.96 |
| TP00200 | h | PEON ORDINARIO | 0.133 | 13.98 | 1.86 |
|  |  | Total |  |  | 5.68 |

| Medición | Uds. | Parcial |
|---|---|---|
| Conducción de tierra para Torre A | 97 | 97.000 |
| Conducción de tierra para Torre B | 164 | 164.000 |
| Conducción de enlace de tierras Torres A y B | 16 | 16.000 |
| Total |  | 277 |

**08EPP00006** u PUESTA A TIERRA, CON PLACA DE COBRE DESNUDO, ESP. 3 MM
8 u × 101.49 (106.58 con costes indirectos) = 852.64
DE PUESTA A TIERRA, FORMADA POR PLACA DE COBRE DESNUDO Y 3 mm. DE ESPESOR, COLOCADA EN BASE DE CARBON TRITURADO DE 50 cm. A DOS METROS DE PROFUNDIDAD, INCLUSO TUBO DE ACERO GALVANIZADO DE 2",EXCAVACION, RELLENO, TRANSPORTE DE TIERRAS SOBRANTES A VERTEDERO Y CONEXIONES; CONSTRUIDO SEGUN REBT. INCLUSO PEQUEÑO MATERIAL Y AYUDAS DE ALBAÑILERÍA. MEDIDA LA UNIDAD INSTALADA.

| Código | Ud | Descripción | Rendimiento | Precio | Importe |
|---|---|---|---|---|---|
| WW00400 | u | PEQUEÑO MATERIAL | 2 | 0.31 | 0.62 |
| IE11400 | u | PLACA DE COBRE PARA TOMA TIERRA (material) | 1 | 31.76 | 31.76 |
| IF27500 | m | TUBO ACERO GALVANIZADO DIAM. 2" (material) | 1 | 7.96 | 7.96 |
| MK00100 | h | CAMION BASCULANTE | 0.005 | 26.82 | 0.13 |
| TO01800 | h | OF. 1ª ELECTRICISTA | 0.75 | 14.89 | 11.17 |
| TP00200 | h | PEON ORDINARIO | 3.4 | 13.98 | 47.53 |
| WW00300 | u | MATERIAL COMPLEMENTARIO O PZAS.ESPECIALES | 4 | 0.58 | 2.32 |
|  |  | Total |  |  | 101.49 |

| Medición | Uds. | Parcial |
|---|---|---|
| Nº placas de tierra para Torre A | 4 | 4.000 |
| Nº placas de tierra para Torre B | 4 | 4.000 |
| Total |  | 8 |

**08EPP00103** m L.PRINCIPAL PUESTA TIERRA, 35MM2. EMPOTRADA
57 m × 7.63 (8.01 con costes indirectos) = 456.57
DE LINEA PRINCIPAL DE PUESTA A TIERRA INSTALADA CON CONDUCTOR DE COBRE DESNUDO DE 35 mm2. DE SECCION NOMINAL, EMPOTRADO Y AISLADO CON TUBO DE PVC. FLEXIBLE DE 23 mm. DE DIAMETRO, INCLUSO P.P. DE CAJAS DE DERIVACION, AYUDAS DE ALBAÑILERIA, pequeño material Y CONEXION AL PUNTO DE PUESTA A TIERRA; CONSTRUIDA SEGUN NTE/IEB-61 Y REBT. MEDIDA DESDE LA PRIMERA DERIVACION HASTA LA ARQUETA DE CONEXION. MEDIDA LA LONGITUD EJECUTADA.

| Código | Ud | Descripción | Rendimiento | Precio | Importe |
|---|---|---|---|---|---|
| WW00400 | u | PEQUEÑO MATERIAL | 0.5 | 0.31 | 0.16 |
| WW00300 | u | MATERIAL COMPLEMENTARIO O PZAS.ESPECIALES | 0.5 | 0.58 | 0.29 |
| TO01800 | h | OF. 1ª ELECTRICISTA | 0.332 | 14.89 | 4.94 |
| IE12100 | m | TUBO PVC. FLEXIBLE CORRUGADO DIAM. 23 MM. (material) | 1.01 | 0.22 | 0.22 |
| ATC00100 | h | CUADRILLA ALBAÑILERIA, FORMADA POR OFICIAL 1ª Y PEON ESP. | 0.04 | 28.99 | 1.16 |
| IE03800 | kg | CABLE DE COBRE DESNUDO | 0.31 | 2.78 | 0.86 |
|  |  | Total |  |  | 7.63 |

| Medición | Uds. | Parcial |
|---|---|---|
| Linea Principal de Tierra Torre A | 35 | 35.000 |
| Linea Principal de Tierra Torre B | 22 | 22.000 |
| Total |  | 57 |

**08EPP00003** ud ARQUETA DE CONEXION DE PUESTA A TIERRA DE 38X50X25 CM
1 ud × 89.08 (93.55 con costes indirectos) = 93.55
DE ARQUETA DE CONEXION DE PUESTA A TIERRA DE 38X50X25cm. FORMADA POR FABRICA DE LADRILLO MACIZO DE MEDIO PIE DE ESPESOR, SOLERA DE HORMIGON HM-20 Y TAPA DE HORMIGON HM-20 CON CERCO DE PERFIL LAMINADO L 60.6; TUBO DE FIBROCEMENTO DE 60mm. DE DIAMETRO INTERIOR Y PUNTO DE PUESTA A TIERRA, INCLUSO EXCAVACION, RELLENO, TRANSPORTE DE LAS TIERRAS SOBRANTES A VERTEDERO Y CONEXIONES; CONSTRUIDA SEGUN NTE/IEP-6 Y REBT. INCLUSO PEQUEÑO MATERIAL Y AYUDAS DE ALBAÑILERÍA. MEDIDA LA UNIDAD TERMINADA.

| Código | Ud | Descripción | Rendimiento | Precio | Importe |
|---|---|---|---|---|---|
| CH04020 | m3 | HORMIGON HM-20/P/20/I, SUMINISTRADO | 0.03 | 55.02 | 1.65 |
| AGM00500 | m3 | MORTERO DE CEMENTO CEM II/A-L 32.5 Y ARENA DE RIO (1:6) | 0.005 | 49.73 | 0.25 |
| WW00400 | u | PEQUEÑO MATERIAL | 1 | 0.31 | 0.31 |
| WW00300 | u | MATERIAL COMPLEMENTARIO O PZAS.ESPECIALES | 1 | 0.58 | 0.58 |
| TO01800 | h | OF. 1ª ELECTRICISTA | 0.332 | 14.89 | 4.94 |
| IE11600 | u | PUNTO DE PUESTA A TIERRA (material) | 1 | 8.05 | 8.05 |
| FL01300 | mu | LADRILLO PERFORADO, TALADRO PEQUEÑO PARA REVESTIR | 0.032 | 73.56 | 2.35 |
| CA01600 | kg | ACERO PERFILES SOPORTES SIMPLES | 3.5 | 0.55 | 1.93 |
| ATC00200 | h | CUADRILLA ALBAÑILERIA, FORMADA POR OFICIAL 2ª Y PEON ESP. | 2.5 | 27.16 | 67.90 |
| CA00220 | kg | ACERO B 400 S (material) | 3.5 | 0.32 | 1.12 |
|  |  | Total |  |  | 89.08 |

**08EPP00005** ud PICA DE PUESTA A TIERRA
8 ud × 100.88 (105.94 con costes indirectos) = 847.52
DE PICA DE PUESTA A TIERRA FORMADA POR ELECTRODO DE ACERO RECUBIERTO DE COBRE DE 14 mm. DE DIAMETRO Y 2 m DE LONGITUD, INCLUSO HINCADO Y CONEXIONES, CONSTRUIDA SEGUN NTE/IEP-5 Y REBT. INCLUSO PEQUEÑO MATERIAL Y AYUDAS DE ALBAÑILERÍA. MEDIDA LA UNIDAD EJECUTADA.

| Código | Ud | Descripción | Rendimiento | Precio | Importe |
|---|---|---|---|---|---|
| TO01800 | h | OF. 1ª ELECTRICISTA | 0.05 | 14.89 | 0.74 |
| ATC00200 | h | CUADRILLA ALBAÑILERIA, FORMADA POR OFICIAL 2ª Y PEON ESP. | 2.5 | 27.16 | 67.90 |
| WW00300 | u | MATERIAL COMPLEMENTARIO O PZAS.ESPECIALES | 3 | 0.58 | 1.74 |
| IE11300 | u | PICA DE ACERO COBRIZADO (2.00 M), GRADA (material) | 1 | 20.52 | 20.52 |
| TA00200 | h | AYUDANTE ESPECIALISTA | 0.7 | 14.26 | 9.98 |
|  |  | Total |  |  | 100.88 |

| Medición | Uds. | Parcial |
|---|---|---|
| Nº picas de tierra para Torre A | 4 | 4.000 |
| Nº picas de tierra para Torre B | 4 | 4.000 |
| Total |  | 8 |

**08EPP00152_1** m CONDUCCION PUESTA TIERRA, C. COBRE DESNUDO 35 MM2
69 m × 8.13 (8.54 con costes indirectos) = 589.26
DE CONDUCCION DE PUESTA A TIERRA PARA CORRIENTES DÉBILES ENTERRADA A UNA PROFUNDIDAD NO MENOR DE 0.8M. INSTALADA CON CONDUCTOR DE COBRE DESNUDO DE 35 mm2. DE SECCION NOMINAL, INCLUSO EXCAVACION, RELLENO, P.P. DE AYUDAS DE ALBAÑILERIA Y CONEXIONES; CONSTRUIDA SEGUN NTE/IEP-4 Y REBT. MEDIDA DESDE LA ARQUETA DE CONEXION HASTA LA ULTIMA PICA.

| Código | Ud | Descripción | Rendimiento | Precio | Importe |
|---|---|---|---|---|---|
| IE03800 | kg | CABLE DE COBRE DESNUDO | 0.31 | 2.78 | 0.86 |
| TO01800 | h | OF. 1ª ELECTRICISTA | 0.3 | 14.89 | 4.47 |
| TP00200 | h | PEON ORDINARIO | 0.2 | 13.98 | 2.80 |
|  |  | Total |  |  | 8.13 |

| Medición | Uds. | Parcial |
|---|---|---|
| Conducción de tierra corrientes débiles para Torre A | 15 | 15.000 |
| Conducción de tierra corrientes débiles para Torre B | 54 | 54.000 |
| Total |  | 69 |

### 082 CENTRO DE TRANSFORMACIÓN
Importe: 49520.28

**SVP7850002** ud CENTRO DE TRANSFORMACION PREFABRICADO
1 ud × 47153.19 (49520.28 con costes indirectos) = 49520.28
Centro de seccionamiento y transformación para 1260 kVA., formado por caseta de hormigón prefabricada, monobloque, totalmente estanca, cabinas metálicas homologadas, equipadas con seccionadores de línea, de puesta a tierra, interruptor combinado con fusibles, transformadores de tensión e intensidad, indicadores de tensión, embarrado, dos transformadores de media a baja tensión de 630 KVA. de potencia, en baño de aceite, cableado de interconexión, con cable de aluminio 15/20 kV., terminales, accesorios, transporte montaje y conexionado. INCLUSO PEQUEÑO MATERIAL Y AYUDAS DE ALBAÑILERÍA. Medida la unidad totalmente instalada y funcionando.

| Código | Ud | Descripción | Rendimiento | Precio | Importe |
|---|---|---|---|---|---|
| C24RT4 | ud | CONJ.3 CONECTORES 24KV ROSCADOS EN "T" (material) | 2 | 472 | 944.00 |
| C24EA2 | ud | CONJ.3 CONECTORES 24KV ENCH.ACODADOS (material) | 2 | 213 | 426.00 |
| JLJ1EN0630GZ | ud | TRF ACEITE ENDESA 630 KVA 20 KV o equivalente (material) | 2 | 9415 | 18830.00 |
| CBT4SND | ud | CBT UNESA 4 SAL.NORMAS ENDESA (material) | 2 | 1540 | 3080.00 |
| EHC6T2L | ud | EDIF.HORM. PREFABRICADO. (material) | 1 | 8386 | 8386.00 |
| AST | ud | ALUMBRADO STD 1 PUERTA SIN LUZ EMERGEN (material) | 1 | 255 | 255.00 |
| AE1 | ud | ALUMBRADO EMERGENCIA (material) | 1 | 254.98 | 254.98 |
| CD2 | ud | 2 CIRCUITOS DE DISPARO CENT.COMPAC.24K (material) | 1 | 294.21 | 294.21 |
| ES | ud | ELEMENTOS DE SEGURIDAD (material) | 1 | 105.91 | 105.91 |
| EXT | ud | Extintor de eficacia 89B No es necesario si existe personal itinerante de mantenimiento ( MIE-RAT 14 - pto 4.1) (material) | 1 | 118.99 | 118.99 |
| GUA | ud | GUANTES AISLANTES (material) | 1 | 69.3 | 69.30 |
| T6N2 | ud | TIERRAS INTERIORES EHC6T2 (material) | 1 | 745.32 | 745.32 |
| BTC | ud | PUENTE BT 240MM2 AL RV 0.6/1KV (3 X FA (material) | 2 | 732.25 | 1464.50 |
| ATI | ud | PUENTE MT RHZ1 95AL 12/20 3C(CELDA)-3T (material) | 2 | 789 | 1578.00 |
| JLJRM62I2QCSE/DE | ud | RM6 2I2Q EXT.DERECHA 24KV SEVILLANA C/ (material) | 1 | 10350 | 10350.00 |
| 02ACC00001 | m3 | EXCAVACION APERTURA DE CAJA, TIERRAS DE CONSIST. MEDIA | 12.6 | 0.85 | 10.71 |
| TO02100 | h | OFICIAL 1ª | 6 | 14.89 | 89.34 |
| TP00100 | h | PEON ESPECIAL | 6 | 14.1 | 84.60 |
| MG00100 | h | GRUA MOVIL AUTOPROPULSADA (maquinaria) | 1 | 38.63 | 38.63 |
| AA00200 | m3 | LECHO ARENA FINA (material) | 2.7 | 10.26 | 27.70 |
|  |  | Total |  |  | 47153.19 |

| Medición | Uds. | Parcial |
|---|---|---|
| CENTRO DE TRANSFORMACION | 1 | 1.000 |
| Total |  | 1 |

### 083 CLIMATIZACIÓN
Importe: 518513.74

#### 0831 SUBSISTEMA DE GENERACIÓN
Importe: 252814.7

**CLI7800002** ud FAN COIL HORIZONTAL A CUATRO TUBOS 16KW
43 ud × 1488.17 (1562.88 con costes indirectos) = 67203.84
FAN COIL HORIZONTAL.CAPACIDAD FRIGORÍFICA NOMINAL 16 KW.CAPACIDAD CALORÍFICA NOMINAL 18,5 KW.CON INTERCAMBIADOR AIRE-AGUA CON 4 TUBOS DE COBRE Y ALETAS DE ALUMINIO PRETRATADO. CAIDA DE PRESIÓN DEL AGUA DE 51 KPA Y CAUDAL DE AGUA DE FRIO DE 0,76 L/S.VENTILADOR A TRES VELOCIDADES.SOPORTE ANTIVIBRATORIO Y COMPUERTA DESLIZABLE.TOTALMENTE CONECTADO Y FUNCIONANDO. INCLUSO PEQUEÑO MATERIAL Y AYUDAS DE ALBAÑILERÍA. Medida la unidad instalada.

| Código | Ud | Descripción | Rendimiento | Precio | Importe |
|---|---|---|---|---|---|
| TO01400 | h | OF. 1ª CALEFACTOR O MECANICO | 1.8 | 14.89 | 26.80 |
| WW00300 | u | MATERIAL COMPLEMENTARIO O PZAS.ESPECIALES | 18 | 0.58 | 10.44 |
| WW00400 | u | PEQUEÑO MATERIAL | 3 | 0.31 | 0.93 |
| CLI7802 | ud | FAN COIL HORIZONTAL A CUATRO TUBOS 16 KW (material) | 1 | 1450 | 1450.00 |
|  |  | Total |  |  | 1488.17 |

| Medición | Uds. | Parcial |
|---|---|---|
| OFICINA 102 TORRE A | 1 | 1.000 |
| OFICINA 104 TORRE A | 1 | 1.000 |
| OFICINA 202 TORRE A | 1 | 1.000 |
| OFICINA 204 TORRE A | 1 | 1.000 |
| OFICINA 302 TORRE A | 1 | 1.000 |
| OFICINA 304 TORRE A | 1 | 1.000 |
| OFICINA 402 TORRE A | 1 | 1.000 |
| OFICINA 404 TORRE A | 1 | 1.000 |
| OFICINA 502 TORRE A | 1 | 1.000 |
| OFICINA 504 TORRE A | 1 | 1.000 |
| OFICINA 602 TORRE A | 1 | 1.000 |
| OFICINA 604 TORRE A | 1 | 1.000 |
| LOCAL 2 | 1 | 1.000 |
| LOCAL 3 | 1 | 1.000 |
| OFICINA 001 TORRE B | 1 | 1.000 |
| OFICINA 003 TORRE B | 1 | 1.000 |
| OFICINA 004 TORRE B | 1 | 1.000 |
| OFICINA 005 TORRE B | 1 | 1.000 |
| OFICINA 006 TORRE B | 1 | 1.000 |
| OFICINA 101 TORRE B | 1 | 1.000 |
| OFICINA 103 TORRE B | 1 | 1.000 |
| OFICINA 104 TORRE B | 1 | 1.000 |
| OFICINA 105 TORRE B | 1 | 1.000 |
| OFICINA 106 TORRE B | 1 | 1.000 |
| OFICINA 107 TORRE B | 1 | 1.000 |
| OFICINA 108 TORRE B | 1 | 1.000 |
| OFICINA 109 TORRE B | 1 | 1.000 |
| OFICINA 110 TORRE B | 1 | 1.000 |
| OFICINA 112 TORRE B | 1 | 1.000 |
| OFICINA 114 TORRE B | 1 | 1.000 |
| OFICINA 117 TORRE B | 1 | 1.000 |
| OFICINA 201 TORRE B | 1 | 1.000 |
| OFICINA 203 TORRE B | 1 | 1.000 |
| OFICINA 204 TORRE B | 1 | 1.000 |
| OFICINA 205 TORRE B | 1 | 1.000 |
| OFICINA 206 TORRE B | 1 | 1.000 |
| OFICINA 207 TORRE B | 1 | 1.000 |
| OFICINA 208 TORRE B | 1 | 1.000 |
| OFICINA 209 TORRE B | 1 | 1.000 |
| OFICINA 210 TORRE B | 1 | 1.000 |
| OFICINA 212 TORRE B | 1 | 1.000 |
| OFICINA 214 TORRE B | 1 | 1.000 |
| OFICINA 217 TORRE B | 1 | 1.000 |
| Total |  | 43 |

**CLI7800004** ud FAN COIL HORIZONTAL A CUATRO TUBOS 9 KW
55 ud × 1134.17 (1191.11 con costes indirectos) = 65511.05
FAN COIL HORIZONTAL.CAPACIDAD FRIGORÍFICA NOMINAL 9 KW.CAPACIDAD CALORÍFICA NOMINAL 11,2 KW.CON INTERCAMBIADOR AIRE-AGUA CON 4 TUBOS DE COBRE Y ALETAS DE ALUMINIO PRETRATADO.CAIDA DE PRESIÓN DEL AGUA DE 27 KPA Y CAUDAL DE AGUA DE FRIO DE 0,43 L/S.VENTILADOR A TRES VELOCIDADES.SOPORTE ANTIVIBRATORIO.TOTALMENTE CONECTADO Y FUNCIONANDO. INCLUSO PEQUEÑO MATERIAL Y AYUDAS DE ALBAÑILERÍA. Medida la unidad instalada.

| Código | Ud | Descripción | Rendimiento | Precio | Importe |
|---|---|---|---|---|---|
| TO01400 | h | OF. 1ª CALEFACTOR O MECANICO | 1.8 | 14.89 | 26.80 |
| WW00300 | u | MATERIAL COMPLEMENTARIO O PZAS.ESPECIALES | 18 | 0.58 | 10.44 |
| WW00400 | u | PEQUEÑO MATERIAL | 3 | 0.31 | 0.93 |
| CLI7804 | ud | FAN COIL HORIZONTAL A CUATRO TUBOS 9 KW (material) | 1 | 1096 | 1096.00 |
|  |  | Total |  |  | 1134.17 |

| Medición | Uds. | Parcial |
|---|---|---|
| LOCAL 2 | 1 | 1.000 |
| LOCAL 3 | 1 | 1.000 |
| OFICINA 002 TORRE B | 1 | 1.000 |
| OFICINA 102 TORRE B | 1 | 1.000 |
| OFICINA 111 TORRE B | 1 | 1.000 |
| OFICINA 113 TORRE B | 1 | 1.000 |
| OFICINA 115 TORRE B | 1 | 1.000 |
| OFICINA 116 TORRE B | 1 | 1.000 |
| OFICINA 202 TORRE B | 1 | 1.000 |
| OFICINA 211 TORRE B | 1 | 1.000 |
| OFICINA 213 TORRE B | 1 | 1.000 |
| OFICINA 215 TORRE B | 1 | 1.000 |
| OFICINA 216 TORRE B | 1 | 1.000 |
| OFICINA 101 TORRE A | 1 | 1.000 |
| OFICINA 103 TORRE A | 1 | 1.000 |
| OFICINA 105 TORRE A | 1 | 1.000 |
| OFICINA 106 TORRE A | 1 | 1.000 |
| OFICINA 107 TORRE A | 1 | 1.000 |
| OFICINA 108 TORRE A | 1 | 1.000 |
| OFICINA 109 TORRE A | 1 | 1.000 |
| OFICINA 201 TORRE A | 1 | 1.000 |
| OFICINA 203 TORRE A | 1 | 1.000 |
| OFICINA 205 TORRE A | 1 | 1.000 |
| OFICINA 206 TORRE A | 1 | 1.000 |
| OFICINA 207 TORRE A | 1 | 1.000 |
| OFICINA 208 TORRE A | 1 | 1.000 |
| OFICINA 209 TORRE A | 1 | 1.000 |
| OFICINA 301 TORRE A | 1 | 1.000 |
| OFICINA 303 TORRE A | 1 | 1.000 |
| OFICINA 305 TORRE A | 1 | 1.000 |
| OFICINA 306 TORRE A | 1 | 1.000 |
| OFICINA 307 TORRE A | 1 | 1.000 |
| OFICINA 308 TORRE A | 1 | 1.000 |
| OFICINA 309 TORRE A | 1 | 1.000 |
| OFICINA 401 TORRE A | 1 | 1.000 |
| OFICINA 403 TORRE A | 1 | 1.000 |
| OFICINA 405 TORRE A | 1 | 1.000 |
| OFICINA 406 TORRE A | 1 | 1.000 |
| OFICINA 407 TORRE A | 1 | 1.000 |
| OFICINA 408 TORRE A | 1 | 1.000 |
| OFICINA 409 TORRE A | 1 | 1.000 |
| OFICINA 501 TORRE A | 1 | 1.000 |
| OFICINA 503 TORRE A | 1 | 1.000 |
| OFICINA 505 TORRE A | 1 | 1.000 |
| OFICINA 506 TORRE A | 1 | 1.000 |
| OFICINA 507 TORRE A | 1 | 1.000 |
| OFICINA 508 TORRE A | 1 | 1.000 |
| OFICINA 509 TORRE A | 1 | 1.000 |
| OFICINA 601 TORRE A | 1 | 1.000 |
| OFICINA 603 TORRE A | 1 | 1.000 |
| OFICINA 605 TORRE A | 1 | 1.000 |
| OFICINA 606 TORRE A | 1 | 1.000 |
| OFICINA 607 TORRE A | 1 | 1.000 |
| OFICINA 608 TORRE A | 1 | 1.000 |
| OFICINA 609 TORRE A | 1 | 1.000 |
| Total |  | 55 |

**CLI7800006** ud BOMBA DE CALOR.SISTEMA PARTIDO DE EXPANSIÓN DIRECTA.
2 ud × 1557.93 (1636.14 con costes indirectos) = 3272.28
BOMBA DE CALOR COMPUESTA DE UNIDAD INTERIOR DE CONDUCTOS Y UNIDAD EXTERIOR.CAPACIDAD FRIGORÍFICA MIN-NOM-MAX 1,3-2,4-3,0 KW Y CAPACIDAD CALORÍFICA MIN-NOM-MAX1,3-3,2-4,5 KW 2,4 KW.TUBERIA CONEXION ENTRE UNIDADES.CONSUMO DE ENERGÍA ANUAL 422,5 KWH.UNIDADES INTERIOR Y EXTERIOR EXTREMADAMENTE SILENCIOSAS. FILTRO LAVABLE DE ALTA DURACIÓN.TOTALMENTE CONECTADA Y FUNCIONANDO. INCLUSO PEQUEÑO MATERIAL Y AYUDAS DE ALBAÑILERÍA. Medida la unidad instalada.

| Código | Ud | Descripción | Rendimiento | Precio | Importe |
|---|---|---|---|---|---|
| WW00400 | u | PEQUEÑO MATERIAL | 35 | 0.31 | 10.85 |
| WW00300 | u | MATERIAL COMPLEMENTARIO O PZAS.ESPECIALES | 30 | 0.58 | 17.40 |
| TP00200 | h | PEON ORDINARIO | 2.5 | 13.98 | 34.95 |
| TO02100 | h | OFICIAL 1ª | 0.7 | 14.89 | 10.42 |
| TO01400 | h | OF. 1ª CALEFACTOR O MECANICO | 11 | 14.89 | 163.79 |
| TA00200 | h | AYUDANTE ESPECIALISTA | 2 | 14.26 | 28.52 |
| CLI7806 | ud | UNIDAD EXTERIOR (material) | 1 | 538 | 538.00 |
| CLI78061 | ud | UNIDAD INTERIOR (material) | 1 | 754 | 754.00 |
|  |  | Total |  |  | 1557.93 |

| Medición | Uds. | Parcial |
|---|---|---|
| SECRETARIA GENERAL PLANTA BAJA TORRE B | 1 | 1.000 |
| SALA CONTROL PLANTA BAJA TORRE B | 1 | 1.000 |
| Total |  | 2 |

**CLI780707077** ud BOMBA DE CALOR AIRE/AGUA A CUATRO TUBOS
2 ud × 52513.17 (55149.33 con costes indirectos) = 110298.66
BOMBA DE CALOR AIRE/AGUA A CUATRO TUBOS. POTENCIA NOMINAL FRIGORÍFICA 465KW.POTENCIA NOMINAL CALORÍFICA 552KW.MÓDULO HIDRÓNICO INTEGRADO CON SISTEMA DE IMPULSIÓN DE DOBLE BOMBA A ALTA PRESIÓN QUE INCLUYE FILTRO DE PANTALLA,VALVULAS DE PURGA,SEGURIDAD Y CONTROL DE CAUDAL, DEPOSITO DE DILATACIÓN Y MANÓMETRO. COMPRESOR TIPO SCROLL DE BAJO NIVEL SONORO Y DE VIBRACIÓN .CONTROL AUTOADAPTATIVO. CONTROL PRO-DIALOG PARA GARANTIZAR LA MÁXIMA EFICIENCIA ENERGÉTICA. UNIDAD EUROPACK (ENCAPSULADO DEL COMPRESOR) PARA FUNCIONAMIENTO SILENCIOSO.REFRIGERANTE R-410-A. INTERCAMBIADOR DE CALOR DE AIRE DE TUBOS DE COBRE ACANALADOS Y ALETAS DE ALUMINIO.INTERCAMBIADOR DE CALOR DE AGUA DE EXPANSIÓN DIRECTA DE CARCASA Y TUBOS. TOTALMENTE CONECTADO Y FUNCIONANDO. INCLUSO PEQUEÑO MATERIAL Y AYUDAS DE ALBAÑILERÍA. Medida la unidad instalada.

| Código | Ud | Descripción | Rendimiento | Precio | Importe |
|---|---|---|---|---|---|
| WW00300 | u | MATERIAL COMPLEMENTARIO O PZAS.ESPECIALES | 18 | 0.58 | 10.44 |
| WW00400 | u | PEQUEÑO MATERIAL | 3 | 0.31 | 0.93 |
| CLI7800001 | ud | BOMBA DE CALOR AIRE/AGUA A CUATRO TUBOS (material) | 1 | 52475 | 52475.00 |
| TO01400 | h | OF. 1ª CALEFACTOR O MECANICO | 1.8 | 14.89 | 26.80 |
|  |  | Total |  |  | 52513.17 |

| Medición | Uds. | Parcial |
|---|---|---|
| CUBIERTA TORRE A | 1 | 1.000 |
| CUBIERTA TORRE B | 1 | 1.000 |
| Total |  | 2 |

**CLI780707078** ud ROOF TOP.BOMBA DE CALOR REVERSIBLE 31,9 KW
1 ud × 6216.79 (6528.87 con costes indirectos) = 6528.87
EQUIPO COMPACTO AIRE-AIRE.BOMBA DE CALOR REVERSIBLE.POTENCIA NOMINAL FRIGORÍFICA 31,9 KW.POTENCIA NOMINAL CALORÍFICA 32,48 KW. CON VENTILADOR AXIAL EXTERIOR PARA EXPULSIÓN DE AIRE.IMPULSIÓN FRONTAL Y RETORNO LATERAL.CAUDAL VENTILADOR EXTERIOR 22.000 M3/H.CAUDAL VENTILADOR INTERIOR 7.000 M3/H.PRESIÓN DISPONIBLE EN VENTILADOR INTERIOR 11 MMCA.CONSTRUIDO EN CHAPA PREVESTIDA CON FILM DE PVC SEMIRRÍGIDO.TOTALMENTE CONECTADO Y FUNCIONANDO. INCLUSO PEQUEÑO MATERIAL Y AYUDAS DE ALBAÑILERÍA. Medida la unidad instalada.

| Código | Ud | Descripción | Rendimiento | Precio | Importe |
|---|---|---|---|---|---|
| ATC00400 | h | CUADRILLA FORMADA POR OFICIAL 1ª INST. Y AYUDANTE ESP. | 2.5 | 19.36 | 48.40 |
| ATC00200 | h | CUADRILLA ALBAÑILERIA, FORMADA POR OFICIAL 2ª Y PEON ESP. | 0.5 | 27.16 | 13.58 |
| WW00400 | u | PEQUEÑO MATERIAL | 40 | 0.31 | 12.40 |
| CLI7800007 | ud | ROOF TOP.BOMBA DE CALOR REVERSIBLE 31,9 KW (material) | 1 | 6113.41 | 6113.41 |
| WW00300 | u | MATERIAL COMPLEMENTARIO O PZAS.ESPECIALES | 50 | 0.58 | 29.00 |
|  |  | Total |  |  | 6216.79 |

| Medición | Uds. | Parcial |
|---|---|---|
| CUBIERTA SALON ACTOS | 1 | 1.000 |
| Total |  | 1 |

#### 0832 SUBSISTEMA DE DISTRIBUCIÓN
Importe: 118913.45

**08CAD00000** m2 CONDUCTO RECTANG. DISTR. AIRE FIBRA DE VIDRIO
3044.6 m2 × 21.95 (23.05 con costes indirectos) = 70178.03
DE CONDUCTO RECTANGULAR, PARA DISTRIBUCION DE AIRE, CONSTRUIDO CON PANEL RIGIDO DE FIBRA DE VIDRIO DE 2.5 cm. DE ESPESOR Y UNA DENSIDAD DE 70 kg/m3. CON UNA DE SUS CARAS RECUBIERTA DE UN COMPLEJO DE LAMINA DE ALUMINIO, MALLA TEXTIL Y PAPEL KRAFF BLANCO, FORMACION DEL CONDUCTO Y UNIONES ENTRE LAS PIEZAS CON MALLA TEXTIL Y COLA, ELEMENTOS DE CUELGUE Y SOPORTE Y COLOCACION. INCLUSO PEQUEÑO MATERIAL Y AYUDAS DE ALBAÑILERÍA. MEDIDA LA SUPERFICIE DESARROLLADA.

| Código | Ud | Descripción | Rendimiento | Precio | Importe |
|---|---|---|---|---|---|
| TA00100 | h | AYUDANTE | 0.3 | 14.26 | 4.28 |
| XT11600 | m2 | PANEL RIGIDO FIBRA VIDRIO 25 MM. ESP.70KG/M3 CARA PROT. (material) | 1.01 | 7.57 | 7.65 |
| WW00400 | u | PEQUEÑO MATERIAL | 1 | 0.31 | 0.31 |
| IC42100 | m | MALLA TEXTIL DE 12 CM. ANCHURA (material) | 1 | 0.2 | 0.20 |
| TO02100 | h | OFICIAL 1ª | 0.6 | 14.89 | 8.93 |
| WW00300 | u | MATERIAL COMPLEMENTARIO O PZAS.ESPECIALES | 1 | 0.58 | 0.58 |
|  |  | Total |  |  | 21.95 |

| Medición | Uds. | Parcial |
|---|---|---|
| SALON ACTOS PLANTA BAJA | 380 | 380.000 |
| SECRETARIA GENERAL Y CONTROL PLANTA BAJA | 9 | 9.000 |
| LOCAL 2 | 55.9 | 55.900 |
| LOCAL 3 | 61.1 | 61.100 |
| OFICINA 001 TORRE B | 23.6 | 23.600 |
| OFICINA 002 TORRE B | 25.3 | 25.300 |
| OFICINA 003 TORRE B | 30.6 | 30.600 |
| OFICINA 004 TORRE B | 32.9 | 32.900 |
| OFICINA 005 TORRE B | 45.5 | 45.500 |
| OFICINA 006 TORRE B | 34.3 | 34.300 |
| OFICINA 101 TORRE B | 23.6 | 23.600 |
| OFICINA 102 TORRE B | 25.3 | 25.300 |
| OFICINA 103 TORRE B | 30.6 | 30.600 |
| OFICINA 104 TORRE B | 32.9 | 32.900 |
| OFICINA 105 TORRE B | 45.5 | 45.500 |
| OFICINA 106 TORRE B | 34.3 | 34.300 |
| OFICINA 107 TORRE B | 32.6 | 32.600 |
| OFICINA 108 TORRE B | 32.2 | 32.200 |
| OFICINA 109 TORRE B | 32.5 | 32.500 |
| OFICINA 110 TORRE B | 27.3 | 27.300 |
| OFICINA 111 TORRE B | 23.7 | 23.700 |
| OFICINA 112 TORRE B | 28 | 28.000 |
| OFICINA 113 TORRE B | 24 | 24.000 |
| OFICINA 114 TORRE B | 27.6 | 27.600 |
| OFICINA 115 TORRE B | 21.5 | 21.500 |
| OFICINA 116 TORRE B | 19.1 | 19.100 |
| OFICINA 117 TORRE B | 27 | 27.000 |
| OFICINA 201 TORRE B | 23.6 | 23.600 |
| OFICINA 202 TORRE B | 25.3 | 25.300 |
| OFICINA 203 TORRE B | 30.6 | 30.600 |
| OFICINA 204 TORRE B | 32.9 | 32.900 |
| OFICINA 205 TORRE B | 45.5 | 45.500 |
| OFICINA 206 TORRE B | 34.3 | 34.300 |
| OFICINA 207 TORRE B | 32.6 | 32.600 |
| OFICINA 208 TORRE B | 32.2 | 32.200 |
| OFICINA 209 TORRE B | 32.5 | 32.500 |
| OFICINA 210 TORRE B | 27.3 | 27.300 |
| OFICINA 211 TORRE B | 23.7 | 23.700 |
| OFICINA 212 TORRE B | 28 | 28.000 |
| OFICINA 213 TORRE B | 24 | 24.000 |
| OFICINA 214 TORRE B | 27.6 | 27.600 |
| OFICINA 215 TORRE B | 21.5 | 21.500 |
| OFICINA 216 TORRE B | 19.1 | 19.100 |
| OFICINA 217 TORRE B | 27 | 27.000 |
| OFICINA 101 TORRE A | 20.6 | 20.600 |
| OFICINA 102 TORRE A | 31.4 | 31.400 |
| OFICINA 103 TORRE A | 26.3 | 26.300 |
| OFICINA 104 TORRE A | 41.2 | 41.200 |
| OFICINA 105 TORRE A | 20.3 | 20.300 |
| OFICINA 106 TORRE A | 22.3 | 22.300 |
| OFICINA 107 TORRE A | 22.5 | 22.500 |
| OFICINA 108 TORRE A | 22.6 | 22.600 |
| OFICINA 109 TORRE A | 21.3 | 21.300 |
| OFICINA 201 TORRE A | 20.6 | 20.600 |
| OFICINA 202 TORRE A | 31.4 | 31.400 |
| OFICINA 203 TORRE A | 26.3 | 26.300 |
| OFICINA 204 TORRE A | 41.2 | 41.200 |
| OFICINA 205 TORRE A | 20.3 | 20.300 |
| OFICINA 206 TORRE A | 22.3 | 22.300 |
| OFICINA 207 TORRE A | 22.5 | 22.500 |
| OFICINA 208 TORRE A | 22.6 | 22.600 |
| OFICINA 209 TORRE A | 21.3 | 21.300 |
| OFICINA 301 TORRE A | 20.6 | 20.600 |
| OFICINA 302 TORRE A | 31.4 | 31.400 |
| OFICINA 303 TORRE A | 26.3 | 26.300 |
| OFICINA 304 TORRE A | 41.2 | 41.200 |
| OFICINA 305 TORRE A | 20.3 | 20.300 |
| OFICINA 306 TORRE A | 22.3 | 22.300 |
| OFICINA 307 TORRE A | 22.5 | 22.500 |
| OFICINA 308 TORRE A | 22.6 | 22.600 |
| OFICINA 309 TORRE A | 21.3 | 21.300 |
| OFICINA 401 TORRE A | 20.6 | 20.600 |
| OFICINA 402 TORRE A | 31.4 | 31.400 |
| OFICINA 403 TORRE A | 26.3 | 26.300 |
| OFICINA 404 TORRE A | 41.2 | 41.200 |
| OFICINA 405 TORRE A | 20.3 | 20.300 |
| OFICINA 406 TORRE A | 22.3 | 22.300 |
| OFICINA 407 TORRE A | 22.5 | 22.500 |
| OFICINA 408 TORRE A | 22.6 | 22.600 |
| OFICINA 409 TORRE A | 21.3 | 21.300 |
| OFICINA 501 TORRE A | 20.6 | 20.600 |
| OFICINA 502 TORRE A | 31.4 | 31.400 |
| OFICINA 503 TORRE A | 26.3 | 26.300 |
| OFICINA 504 TORRE A | 41.2 | 41.200 |
| OFICINA 505 TORRE A | 20.3 | 20.300 |
| OFICINA 506 TORRE A | 22.3 | 22.300 |
| OFICINA 507 TORRE A | 22.5 | 22.500 |
| OFICINA 508 TORRE A | 22.6 | 22.600 |
| OFICINA 509 TORRE A | 21.3 | 21.300 |
| OFICINA 601 TORRE A | 20.6 | 20.600 |
| OFICINA 602 TORRE A | 31.4 | 31.400 |
| OFICINA 603 TORRE A | 26.3 | 26.300 |
| OFICINA 604 TORRE A | 41.2 | 41.200 |
| OFICINA 605 TORRE A | 20.3 | 20.300 |
| OFICINA 606 TORRE A | 22.3 | 22.300 |
| OFICINA 607 TORRE A | 22.5 | 22.500 |
| OFICINA 608 TORRE A | 22.6 | 22.600 |
| OFICINA 609 TORRE A | 21.3 | 21.300 |
| Total |  | 3044.6 |

**08CADJC091** ud REJILLA RETORNO 300x150MM.L.VERTICALES
1 ud × 33.03 (34.69 con costes indirectos) = 34.69
DE REJILLA DE RETORNO DE 300X150 mm., DE LAMAS VERTICALES ORIENTABLES UNA A UNA,CONSTRUIDA CON PERFILES EXTRUIDOS DE ALUMINIO ANODIZADO, MARCO DE MONTAJE DE CHAPA GALVANIZADA, INCLUSO GARRAS DE ANCLAJE Y COLOCACION. TOTALMENTE INSTALADA Y FUNCIONANDO. INCLUSO PEQUEÑO MATERIAL Y AYUDAS DE ALBAÑILERÍA. Medida la unidad instalada.

| Código | Ud | Descripción | Rendimiento | Precio | Importe |
|---|---|---|---|---|---|
| IC4230011 | ud | MARCO DE CHAPA GALV. PARA REJILLA DE 300x150 MM (material) | 1 | 3.82 | 3.82 |
| IC5790011 | ud | REJILLA LAMAS VER.ORIENT. UNA A UNA AL. ANOD. 300X150 MM. (material) | 1 | 22.95 | 22.95 |
| TO01400 | h | OF. 1ª CALEFACTOR O MECANICO | 0.15 | 14.89 | 2.23 |
| TO02100 | h | OFICIAL 1ª | 0.25 | 14.89 | 3.72 |
| WW00400 | u | PEQUEÑO MATERIAL | 1 | 0.31 | 0.31 |
|  |  | Total |  |  | 33.03 |

| Medición | Uds. | Parcial |
|---|---|---|
| SALON ACTOS PLANTA BAJA | 1 | 1.000 |
| Total |  | 1 |

**08CADJC095** ud REJILLA RETORNO 250X200MM. L.VERTICALES
7 ud × 28.26 (29.68 con costes indirectos) = 207.76
DE REJILLA DE RETORNO DE 250X200 mm., DE LAMAS VERTICALES ORIENTABLES UNA A UNA,CONSTRUIDA CON PERFILES EXTRUIDOS DE ALUMINIO ANODIZADO, MARCO DE MONTAJE DE CHAPA GALVANIZADA, INCLUSO GARRAS DE ANCLAJE Y COLOCACION. TOTALMENTE INSTALADA Y FUNCIONANDO. INCLUSO PEQUEÑO MATERIAL Y AYUDAS DE ALBAÑILERÍA. Medida la unidad instalada.

| Código | Ud | Descripción | Rendimiento | Precio | Importe |
|---|---|---|---|---|---|
| IC42300 | ud | MARCO DE CHAPA GALV. PARA REJILLA DE 250x200 MM (material) | 1 | 3 | 3.00 |
| IC57900 | ud | REJILLA LAMAS VER.ORIENT. UNA A UNA AL. ANOD. 250X200 MM. (material) | 1 | 19 | 19.00 |
| TO01400 | h | OF. 1ª CALEFACTOR O MECANICO | 0.15 | 14.89 | 2.23 |
| TO02100 | h | OFICIAL 1ª | 0.25 | 14.89 | 3.72 |
| WW00400 | u | PEQUEÑO MATERIAL | 1 | 0.31 | 0.31 |
|  |  | Total |  |  | 28.26 |

| Medición | Uds. | Parcial |
|---|---|---|
| SALON ACTOS PLANTA BAJA | 7 | 7.000 |
| Total |  | 7 |

**08CAD00208** ud DIFUSOR CIRCULAR 250MM.DIAM. CON TORNILLOS
417 ud × 34.29 (36.01 con costes indirectos) = 15016.17
DE DIFUSOR CIRCULAR DE 250 mm. (10") DIAM. DE CUELLO, CONSTRUIDO CON AROS DE ALUMINIO ENTALLADO,ANODIZADO, FIJADO A CONDUCTO METALICO MEDIANTE TORNILLOS O REMACHES, INCLUSO PEQUEÑO MATERIAL.TOTALMENTE CONECTADO Y FUNCIONANDO. INCLUSO PEQUEÑO MATERIAL Y AYUDAS DE ALBAÑILERÍA. Medida la unidad instalada.

| Código | Ud | Descripción | Rendimiento | Precio | Importe |
|---|---|---|---|---|---|
| IC27800 | ud | DIFUSOR CIRCULAR ALUMINIO ANODIZADO 250 MM. DIAM. CUELLO (material) | 1 | 31 | 31.00 |
| TO01400 | h | OF. 1ª CALEFACTOR O MECANICO | 0.2 | 14.89 | 2.98 |
| WW00400 | u | PEQUEÑO MATERIAL | 1 | 0.31 | 0.31 |
|  |  | Total |  |  | 34.29 |

| Medición | Uds. | Parcial |
|---|---|---|
| SALON ACTOS PLANTA BAJA | 7 | 7.000 |
| SECRETARIA GENERAL- SALA CONTROL PLANTA BAJA | 5 | 5.000 |
| LOCAL 2 | 8 | 8.000 |
| LOCAL 3 | 9 | 9.000 |
| OFICINA 001 TORRE B | 3 | 3.000 |
| OFICINA 002 TORRE B | 5 | 5.000 |
| OFICINA 003 TORRE B | 5 | 5.000 |
| OFICINA 004 TORRE B | 3 | 3.000 |
| OFICINA 005 TORRE B | 4 | 4.000 |
| OFICINA 006 TORRE B | 4 | 4.000 |
| OFICINA 101 TORRE B | 3 | 3.000 |
| OFICINA 102 TORRE B | 5 | 5.000 |
| OFICINA 103 TORRE B | 5 | 5.000 |
| OFICINA 104 TORRE B | 3 | 3.000 |
| OFICINA 105 TORRE B | 4 | 4.000 |
| OFICINA 106 TORRE B | 4 | 4.000 |
| OFICINA 107 TORRE B | 4 | 4.000 |
| OFICINA 108 TORRE B | 4 | 4.000 |
| OFICINA 109 TORRE B | 4 | 4.000 |
| OFICINA 110 TORRE B | 4 | 4.000 |
| OFICINA 111 TORRE B | 4 | 4.000 |
| OFICINA 112 TORRE B | 4 | 4.000 |
| OFICINA 113 TORRE B | 4 | 4.000 |
| OFICINA 114 TORRE B | 4 | 4.000 |
| OFICINA 115 TORRE B | 4 | 4.000 |
| OFICINA 116 TORRE B | 4 | 4.000 |
| OFICINA 117 TORRE B | 4 | 4.000 |
| OFICINA 201 TORRE B | 3 | 3.000 |
| OFICINA 202 TORRE B | 5 | 5.000 |
| OFICINA 203 TORRE B | 5 | 5.000 |
| OFICINA 204 TORRE B | 3 | 3.000 |
| OFICINA 205 TORRE B | 4 | 4.000 |
| OFICINA 206 TORRE B | 4 | 4.000 |
| OFICINA 207 TORRE B | 4 | 4.000 |
| OFICINA 208 TORRE B | 4 | 4.000 |
| OFICINA 209 TORRE B | 4 | 4.000 |
| OFICINA 210 TORRE B | 4 | 4.000 |
| OFICINA 211 TORRE B | 4 | 4.000 |
| OFICINA 212 TORRE B | 4 | 4.000 |
| OFICINA 213 TORRE B | 4 | 4.000 |
| OFICINA 214 TORRE B | 4 | 4.000 |
| OFICINA 215 TORRE B | 4 | 4.000 |
| OFICINA 216 TORRE B | 4 | 4.000 |
| OFICINA 217 TORRE B | 4 | 4.000 |
| OFICINA 101 TORRE A | 4 | 4.000 |
| OFICINA 102 TORRE A | 5 | 5.000 |
| OFICINA 103 TORRE A | 4 | 4.000 |
| OFICINA 104 TORRE A | 5 | 5.000 |
| OFICINA 105 TORRE A | 4 | 4.000 |
| OFICINA 106 TORRE A | 4 | 4.000 |
| OFICINA 107 TORRE A | 4 | 4.000 |
| OFICINA 108 TORRE A | 4 | 4.000 |
| OFICINA 109 TORRE A | 4 | 4.000 |
| OFICINA 201 TORRE A | 4 | 4.000 |
| OFICINA 202 TORRE A | 5 | 5.000 |
| OFICINA 203 TORRE A | 4 | 4.000 |
| OFICINA 204 TORRE A | 5 | 5.000 |
| OFICINA 205 TORRE A | 4 | 4.000 |
| OFICINA 206 TORRE A | 4 | 4.000 |
| OFICINA 207 TORRE A | 4 | 4.000 |
| OFICINA 208 TORRE A | 4 | 4.000 |
| OFICINA 209 TORRE A | 4 | 4.000 |
| OFICINA 301 TORRE A | 4 | 4.000 |
| OFICINA 302 TORRE A | 5 | 5.000 |
| OFICINA 303 TORRE A | 4 | 4.000 |
| OFICINA 304 TORRE A | 5 | 5.000 |
| OFICINA 305 TORRE A | 4 | 4.000 |
| OFICINA 306 TORRE A | 4 | 4.000 |
| OFICINA 307 TORRE A | 4 | 4.000 |
| OFICINA 308 TORRE A | 4 | 4.000 |
| OFICINA 309 TORRE A | 4 | 4.000 |
| OFICINA 401 TORRE A | 4 | 4.000 |
| OFICINA 402 TORRE A | 5 | 5.000 |
| OFICINA 403 TORRE A | 4 | 4.000 |
| OFICINA 404 TORRE A | 5 | 5.000 |
| OFICINA 405 TORRE A | 4 | 4.000 |
| OFICINA 406 TORRE A | 4 | 4.000 |
| OFICINA 407 TORRE A | 4 | 4.000 |
| OFICINA 408 TORRE A | 4 | 4.000 |
| OFICINA 409 TORRE A | 4 | 4.000 |
| OFICINA 501 TORRE A | 4 | 4.000 |
| OFICINA 502 TORRE A | 5 | 5.000 |
| OFICINA 503 TORRE A | 4 | 4.000 |
| OFICINA 504 TORRE A | 5 | 5.000 |
| OFICINA 505 TORRE A | 4 | 4.000 |
| OFICINA 506 TORRE A | 4 | 4.000 |
| OFICINA 507 TORRE A | 4 | 4.000 |
| OFICINA 508 TORRE A | 4 | 4.000 |
| OFICINA 509 TORRE A | 4 | 4.000 |
| OFICINA 601 TORRE A | 4 | 4.000 |
| OFICINA 602 TORRE A | 5 | 5.000 |
| OFICINA 603 TORRE A | 4 | 4.000 |
| OFICINA 604 TORRE A | 5 | 5.000 |
| OFICINA 605 TORRE A | 4 | 4.000 |
| OFICINA 606 TORRE A | 4 | 4.000 |
| OFICINA 607 TORRE A | 4 | 4.000 |
| OFICINA 608 TORRE A | 4 | 4.000 |
| OFICINA 609 TORRE A | 4 | 4.000 |
| Total |  | 417 |

**CLI7800008_1** m CONDUCTO FLEX. AISL. DIAM-82 MM
17.4 m × 21.8 (22.89 con costes indirectos) = 398.29
ML. DE CONDUCTO FLEXIBLE CIRCULAR, FABRICADO EN ALUMINIO, CON CAPA DE FIBRA DE VIDRIO,RECUBIERTO DE LÁMINA DE ALUMINIO REFORZADA, DE 82 MM DE DIAMETRO INTERIOR.TOTALMENTE CONECTADO Y FUNCIONANDO. INCLUSO PEQUEÑO MATERIAL Y AYUDAS DE ALBAÑILERÍA. Medida la longitud ejecutada.

| Código | Ud | Descripción | Rendimiento | Precio | Importe |
|---|---|---|---|---|---|
| CLI7800008 | m | CONDUCTO FLEX. AISL. DIAM-82 MM (material) | 1 | 7.5 | 7.50 |
| TA00100 | h | AYUDANTE | 0.3 | 14.26 | 4.28 |
| WW00400 | u | PEQUEÑO MATERIAL | 1 | 0.31 | 0.31 |
| IC42100 | m | MALLA TEXTIL DE 12 CM. ANCHURA | 1 | 0.2 | 0.20 |
| TO02100 | h | OFICIAL 1ª | 0.6 | 14.89 | 8.93 |
| WW00300 | u | MATERIAL COMPLEMENTARIO O PZAS.ESPECIALES | 1 | 0.58 | 0.58 |
|  |  | Total |  |  | 21.8 |

| Medición | Uds. | Parcial |
|---|---|---|
| SECRETARIA GENERAL-SALA DE CONTROL PLANTA BAJA | 4.2 | 4.200 |
| OFICINA 002 TORRE B | 4.4 | 4.400 |
| OFICINA 102 TORRE B | 4.4 | 4.400 |
| OFICINA 202 TORRE B | 4.4 | 4.400 |
| Total |  | 17.4 |

**CLI7800009_1** m CONDUCTO FLEX. AISL. DIAM-180 MM
56.1 m × 31.83 (33.43 con costes indirectos) = 1875.42
ML. DE CONDUCTO FLEXIBLE CIRCULAR, FABRICADO EN ALUMINIO, CON CAPA DE FIBRA DE VIDRIO,RECUBIERTO DE LÁMINA DE ALUMINIO REFORZADA, DE 180 MM DE DIAMETRO INTERIOR.TOTALMENTE CONECTADO Y FUNCIONANDO. INCLUSO PEQUEÑO MATERIAL Y AYUDAS DE ALBAÑILERÍA. Medida la longitud ejecutada.

| Código | Ud | Descripción | Rendimiento | Precio | Importe |
|---|---|---|---|---|---|
| CLI7800009 | m | CONDUCTO FLEX. AISL. DIAM-180 MM (material) | 1 | 17.53 | 17.53 |
| TA00100 | h | AYUDANTE | 0.3 | 14.26 | 4.28 |
| WW00400 | u | PEQUEÑO MATERIAL | 1 | 0.31 | 0.31 |
| IC42100 | m | MALLA TEXTIL DE 12 CM. ANCHURA | 1 | 0.2 | 0.20 |
| TO02100 | h | OFICIAL 1ª | 0.6 | 14.89 | 8.93 |
| WW00300 | u | MATERIAL COMPLEMENTARIO O PZAS.ESPECIALES | 1 | 0.58 | 0.58 |
|  |  | Total |  |  | 31.83 |

| Medición | Uds. | Parcial |
|---|---|---|
| SALON ACTOS PLANTA BAJA | 5.2 | 5.200 |
| OFICINA 001 TORRE B | 2.8 | 2.800 |
| OFICINA 004 TORRE B | 3.1 | 3.100 |
| OFICINA 101 TORRE B | 2.8 | 2.800 |
| OFICINA 104 TORRE B | 3.1 | 3.100 |
| OFICINA 107 TORRE B | 4.5 | 4.500 |
| OFICINA 117 TORRE B | 1.3 | 1.300 |
| OFICINA 201 TORRE B | 2.8 | 2.800 |
| OFICINA 204 TORRE B | 3.1 | 3.100 |
| OFICINA 207 TORRE B | 4.5 | 4.500 |
| OFICINA 217 TORRE B | 1.3 | 1.300 |
| OFICINA 104 TORRE A | 3.6 | 3.600 |
| OFICINA 204 TORRE A | 3.6 | 3.600 |
| OFICINA 304 TORRE A | 3.6 | 3.600 |
| OFICINA 404 TORRE A | 3.6 | 3.600 |
| OFICINA 504 TORRE A | 3.6 | 3.600 |
| OFICINA 604 TORRE A | 3.6 | 3.600 |
| Total |  | 56.1 |

**CLI7800010_1** m CONDUCTO FLEX. AISL. DIAM-127 MM
164.7 m × 27.36 (28.73 con costes indirectos) = 4731.83
ML. DE CONDUCTO FLEXIBLE CIRCULAR, FABRICADO EN ALUMINIO, CON CAPA DE FIBRA DE VIDRIO,RECUBIERTO DE LÁMINA DE ALUMINIO REFORZADA, DE 127 MM DE DIAMETRO INTERIOR.TOTALMENTE CONECTADO Y FUNCIONANDO. INCLUSO PEQUEÑO MATERIAL Y AYUDAS DE ALBAÑILERÍA. Medida la longitud ejecutada.

| Código | Ud | Descripción | Rendimiento | Precio | Importe |
|---|---|---|---|---|---|
| WW00400 | u | PEQUEÑO MATERIAL | 1 | 0.31 | 0.31 |
| IC42100 | m | MALLA TEXTIL DE 12 CM. ANCHURA | 1 | 0.2 | 0.20 |
| TO02100 | h | OFICIAL 1ª | 0.6 | 14.89 | 8.93 |
| WW00300 | u | MATERIAL COMPLEMENTARIO O PZAS.ESPECIALES | 1 | 0.58 | 0.58 |
| CLI7800010 | m | CONDUCTO FLEX. AISL. DIAM-127 MM (material) | 1 | 13.06 | 13.06 |
| TA00100 | h | AYUDANTE | 0.3 | 14.26 | 4.28 |
|  |  | Total |  |  | 27.36 |

| Medición | Uds. | Parcial |
|---|---|---|
| SECRETARIA GENERAL- SALA DE CONTROL PLANTA BAJA | 0.7 | 0.700 |
| LOCAL 3 | 1.2 | 1.200 |
| OFICINA 001 TORRE B | 5.3 | 5.300 |
| OFICINA 002 TORRE B | 3.4 | 3.400 |
| OFICINA 004 TORRE B | 7.5 | 7.500 |
| OFICINA 006 TORRE B | 2.4 | 2.400 |
| OFICINA 101 TORRE B | 5.3 | 5.300 |
| OFICINA 102 TORRE B | 3.4 | 3.400 |
| OFICINA 104 TORRE B | 7.5 | 7.500 |
| OFICINA 106 TORRE B | 2.4 | 2.400 |
| OFICINA 107 TORRE B | 3.8 | 3.800 |
| OFICINA 108 TORRE B | 5.3 | 5.300 |
| OFICINA 109 TORRE B | 4 | 4.000 |
| OFICINA 110 TORRE B | 5.8 | 5.800 |
| OFICINA 112 TORRE B | 6.6 | 6.600 |
| OFICINA 113 TORRE B | 3.1 | 3.100 |
| OFICINA 114 TORRE B | 4.2 | 4.200 |
| OFICINA 117 TORRE B | 2.1 | 2.100 |
| OFICINA 201 TORRE B | 5.3 | 5.300 |
| OFICINA 202 TORRE B | 3.4 | 3.400 |
| OFICINA 204 TORRE B | 7.5 | 7.500 |
| OFICINA 206 TORRE B | 2.4 | 2.400 |
| OFICINA 207 TORRE B | 3.8 | 3.800 |
| OFICINA 208 TORRE B | 5.3 | 5.300 |
| OFICINA 209 TORRE B | 4 | 4.000 |
| OFICINA 210 TORRE B | 5.8 | 5.800 |
| OFICINA 212 TORRE B | 6.6 | 6.600 |
| OFICINA 213 TORRE B | 3.1 | 3.100 |
| OFICINA 214 TORRE B | 4.2 | 4.200 |
| OFICINA 217 TORRE B | 2.1 | 2.100 |
| OFICINA 104 TORRE A | 6.2 | 6.200 |
| OFICINA 204 TORRE A | 6.2 | 6.200 |
| OFICINA 304 TORRE A | 6.2 | 6.200 |
| OFICINA 404 TORRE A | 6.2 | 6.200 |
| OFICINA 504 TORRE A | 6.2 | 6.200 |
| OFICINA 604 TORRE A | 6.2 | 6.200 |
| Total |  | 164.7 |

**CLI7800011_1** m CONDUCTO FLEX. AISL. DIAM-153 MM
56.1 m × 28.9 (30.35 con costes indirectos) = 1702.64
ML. DE CONDUCTO FLEXIBLE CIRCULAR, FABRICADO EN ALUMINIO, CON CAPA DE FIBRA DE VIDRIO,RECUBIERTO DE LÁMINA DE ALUMINIO REFORZADA, DE 153 MM DE DIAMETRO INTERIOR.TOTALMENTE CONECTADO Y FUNCIONANDO. INCLUSO PEQUEÑO MATERIAL Y AYUDAS DE ALBAÑILERÍA. Medida la longitud ejecutada.

| Código | Ud | Descripción | Rendimiento | Precio | Importe |
|---|---|---|---|---|---|
| WW00400 | u | PEQUEÑO MATERIAL | 1 | 0.31 | 0.31 |
| IC42100 | m | MALLA TEXTIL DE 12 CM. ANCHURA | 1 | 0.2 | 0.20 |
| TO02100 | h | OFICIAL 1ª | 0.6 | 14.89 | 8.93 |
| WW00300 | u | MATERIAL COMPLEMENTARIO O PZAS.ESPECIALES | 1 | 0.58 | 0.58 |
| CLI7800011 | m | CONDUCTO FLEX. AISL. DIAM-153 MM (material) | 1 | 14.6 | 14.60 |
| TA00100 | h | AYUDANTE | 0.3 | 14.26 | 4.28 |
|  |  | Total |  |  | 28.9 |

| Medición | Uds. | Parcial |
|---|---|---|
| LOCAL 3 | 4.1 | 4.100 |
| OFICINA 111 TORRE B | 3.4 | 3.400 |
| OFICINA 115 TORRE B | 2.1 | 2.100 |
| OFICINA 116 TORRE B | 2.8 | 2.800 |
| OFICINA 211 TORRE B | 3.4 | 3.400 |
| OFICINA 215 TORRE B | 2.1 | 2.100 |
| OFICINA 216 TORRE B | 2.8 | 2.800 |
| OFICINA 101 TORRE A | 2.4 | 2.400 |
| OFICINA 103 TORRE A | 3.5 | 3.500 |
| OFICINA 201 TORRE A | 2.4 | 2.400 |
| OFICINA 203 TORRE A | 3.5 | 3.500 |
| OFICINA 301 TORRE A | 2.4 | 2.400 |
| OFICINA 303 TORRE A | 3.5 | 3.500 |
| OFICINA 401 TORRE A | 2.4 | 2.400 |
| OFICINA 403 TORRE A | 3.5 | 3.500 |
| OFICINA 501 TORRE A | 2.4 | 2.400 |
| OFICINA 503 TORRE A | 3.5 | 3.500 |
| OFICINA 601 TORRE A | 2.4 | 2.400 |
| OFICINA 603 TORRE A | 3.5 | 3.500 |
| Total |  | 56.1 |

**CLI7800012_1** m CONDUCTO FLEX. AISL. DIAM-102 MM
345.2 m × 23.8 (24.99 con costes indirectos) = 8626.55
ML. DE CONDUCTO FLEXIBLE CIRCULAR, FABRICADO EN ALUMINIO, CON CAPA DE FIBRA DE VIDRIO,RECUBIERTO DE LÁMINA DE ALUMINIO REFORZADA, DE 102 MM DE DIAMETRO INTERIOR.TOTALMENTE CONECTADO Y FUNCIONANDO. INCLUSO PEQUEÑO MATERIAL Y AYUDAS DE ALBAÑILERÍA. Medida la longitud ejecutada.

| Código | Ud | Descripción | Rendimiento | Precio | Importe |
|---|---|---|---|---|---|
| WW00400 | u | PEQUEÑO MATERIAL | 1 | 0.31 | 0.31 |
| IC42100 | m | MALLA TEXTIL DE 12 CM. ANCHURA | 1 | 0.2 | 0.20 |
| TO02100 | h | OFICIAL 1ª | 0.6 | 14.89 | 8.93 |
| WW00300 | u | MATERIAL COMPLEMENTARIO O PZAS.ESPECIALES | 1 | 0.58 | 0.58 |
| CLI7800012 | m | CONDUCTO FLEX. AISL. DIAM-102 MM (material) | 1 | 9.5 | 9.50 |
| TA00100 | h | AYUDANTE | 0.3 | 14.26 | 4.28 |
|  |  | Total |  |  | 23.8 |

| Medición | Uds. | Parcial |
|---|---|---|
| SECRETARIA GENERAL-SALA DE CONTROL PLANTA BAJA | 4.4 | 4.400 |
| LOCAL 2 | 10.6 | 10.600 |
| LOCAL 3 | 10.2 | 10.200 |
| OFICINA 003 TORRE B | 4.2 | 4.200 |
| OFICINA 103 TORRE B | 4.2 | 4.200 |
| OFICINA 111 TORRE B | 5.9 | 5.900 |
| OFICINA 113 TORRE B | 5.6 | 5.600 |
| OFICINA 114 TORRE B | 1.1 | 1.100 |
| OFICINA 115 TORRE B | 5.6 | 5.600 |
| OFICINA 116 TORRE B | 5.7 | 5.700 |
| OFICINA 117 TORRE B | 2.9 | 2.900 |
| OFICINA 203 TORRE B | 4.2 | 4.200 |
| OFICINA 211 TORRE B | 5.9 | 5.900 |
| OFICINA 213 TORRE B | 5.6 | 5.600 |
| OFICINA 214 TORRE B | 1.1 | 1.100 |
| OFICINA 215 TORRE B | 5.6 | 5.600 |
| OFICINA 216 TORRE B | 5.7 | 5.700 |
| OFICINA 217 TORRE B | 2.9 | 2.900 |
| OFICINA 101 TORRE A | 6.2 | 6.200 |
| OFICINA 102 TORRE A | 6.3 | 6.300 |
| OFICINA 103 TORRE A | 5.3 | 5.300 |
| OFICINA 105 TORRE A | 4.2 | 4.200 |
| OFICINA 106 TORRE A | 4.5 | 4.500 |
| OFICINA 107 TORRE A | 4.4 | 4.400 |
| OFICINA 108 TORRE A | 4.7 | 4.700 |
| OFICINA 109 TORRE A | 6.7 | 6.700 |
| OFICINA 201 TORRE A | 6.2 | 6.200 |
| OFICINA 202 TORRE A | 6.3 | 6.300 |
| OFICINA 203 TORRE A | 5.3 | 5.300 |
| OFICINA 205 TORRE A | 4.2 | 4.200 |
| OFICINA 206 TORRE A | 4.5 | 4.500 |
| OFICINA 207 TORRE A | 4.4 | 4.400 |
| OFICINA 208 TORRE A | 4.7 | 4.700 |
| OFICINA 209 TORRE A | 6.7 | 6.700 |
| OFICINA 301 TORRE A | 6.2 | 6.200 |
| OFICINA 302 TORRE A | 6.3 | 6.300 |
| OFICINA 303 TORRE A | 5.3 | 5.300 |
| OFICINA 305 TORRE A | 4.2 | 4.200 |
| OFICINA 306 TORRE A | 4.5 | 4.500 |
| OFICINA 307 TORRE A | 4.4 | 4.400 |
| OFICINA 308 TORRE A | 4.7 | 4.700 |
| OFICINA 309 TORRE A | 6.7 | 6.700 |
| OFICINA 401 TORRE A | 6.2 | 6.200 |
| OFICINA 402 TORRE A | 6.3 | 6.300 |
| OFICINA 403 TORRE A | 5.3 | 5.300 |
| OFICINA 405 TORRE A | 4.2 | 4.200 |
| OFICINA 406 TORRE A | 4.5 | 4.500 |
| OFICINA 407 TORRE A | 4.4 | 4.400 |
| OFICINA 408 TORRE A | 4.7 | 4.700 |
| OFICINA 409 TORRE A | 6.7 | 6.700 |
| OFICINA 501 TORRE A | 6.2 | 6.200 |
| OFICINA 502 TORRE A | 6.3 | 6.300 |
| OFICINA 503 TORRE A | 5.3 | 5.300 |
| OFICINA 505 TORRE A | 4.2 | 4.200 |
| OFICINA 506 TORRE A | 4.5 | 4.500 |
| OFICINA 507 TORRE A | 4.4 | 4.400 |
| OFICINA 508 TORRE A | 4.7 | 4.700 |
| OFICINA 509 TORRE A | 6.7 | 6.700 |
| OFICINA 601 TORRE A | 6.2 | 6.200 |
| OFICINA 602 TORRE A | 6.3 | 6.300 |
| OFICINA 603 TORRE A | 5.3 | 5.300 |
| OFICINA 605 TORRE A | 4.2 | 4.200 |
| OFICINA 606 TORRE A | 4.5 | 4.500 |
| OFICINA 607 TORRE A | 4.4 | 4.400 |
| OFICINA 608 TORRE A | 4.7 | 4.700 |
| OFICINA 609 TORRE A | 6.7 | 6.700 |
| Total |  | 345.2 |

**CLI7800013_1** m CONDUCTO FLEX. AISL. DIAM-160 MM
158.6 m × 29.6 (31.09 con costes indirectos) = 4930.87
ML. DE CONDUCTO FLEXIBLE CIRCULAR, FABRICADO EN ALUMINIO, CON CAPA DE FIBRA DE VIDRIO,RECUBIERTO DE LÁMINA DE ALUMINIO REFORZADA, DE 160 MM DE DIAMETRO INTERIOR.TOTALMENTE CONECTADO Y FUNCIONANDO. INCLUSO PEQUEÑO MATERIAL Y AYUDAS DE ALBAÑILERÍA. Medida la longitud ejecutada.

| Código | Ud | Descripción | Rendimiento | Precio | Importe |
|---|---|---|---|---|---|
| CLI7800013 | m | CONDUCTO FLEX. AISL. DIAM-160 MM (material) | 1 | 15.3 | 15.30 |
| TA00100 | h | AYUDANTE | 0.3 | 14.26 | 4.28 |
| WW00400 | u | PEQUEÑO MATERIAL | 1 | 0.31 | 0.31 |
| IC42100 | m | MALLA TEXTIL DE 12 CM. ANCHURA | 1 | 0.2 | 0.20 |
| TO02100 | h | OFICIAL 1ª | 0.6 | 14.89 | 8.93 |
| WW00300 | u | MATERIAL COMPLEMENTARIO O PZAS.ESPECIALES | 1 | 0.58 | 0.58 |
|  |  | Total |  |  | 29.6 |

| Medición | Uds. | Parcial |
|---|---|---|
| LOCAL 2 | 8.5 | 8.500 |
| LOCAL 3 | 3.4 | 3.400 |
| OFICINA 003 TORRE B | 3.9 | 3.900 |
| OFICINA 103 TORRE B | 3.9 | 3.900 |
| OFICINA 108 TORRE B | 3.3 | 3.300 |
| OFICINA 109 TORRE B | 3.2 | 3.200 |
| OFICINA 110 TORRE B | 3.5 | 3.500 |
| OFICINA 112 TORRE B | 3.2 | 3.200 |
| OFICINA 114 TORRE B | 2.8 | 2.800 |
| OFICINA 117 TORRE B | 1.1 | 1.100 |
| OFICINA 203 TORRE B | 3.9 | 3.900 |
| OFICINA 208 TORRE B | 3.3 | 3.300 |
| OFICINA 209 TORRE B | 3.2 | 3.200 |
| OFICINA 210 TORRE B | 3.5 | 3.500 |
| OFICINA 212 TORRE B | 3.2 | 3.200 |
| OFICINA 214 TORRE B | 2.8 | 2.800 |
| OFICINA 217 TORRE B | 1.1 | 1.100 |
| OFICINA 102 TORRE A | 4.6 | 4.600 |
| OFICINA 105 TORRE A | 2.7 | 2.700 |
| OFICINA 106 TORRE A | 2.3 | 2.300 |
| OFICINA 107 TORRE A | 2.6 | 2.600 |
| OFICINA 108 TORRE A | 2.2 | 2.200 |
| OFICINA 109 TORRE A | 2.4 | 2.400 |
| OFICINA 202 TORRE A | 4.6 | 4.600 |
| OFICINA 205 TORRE A | 2.7 | 2.700 |
| OFICINA 206 TORRE A | 2.3 | 2.300 |
| OFICINA 207 TORRE A | 2.6 | 2.600 |
| OFICINA 208 TORRE A | 2.2 | 2.200 |
| OFICINA 209 TORRE A | 2.4 | 2.400 |
| OFICINA 302 TORRE A | 4.6 | 4.600 |
| OFICINA 305 TORRE A | 2.7 | 2.700 |
| OFICINA 306 TORRE A | 2.3 | 2.300 |
| OFICINA 307 TORRE A | 2.6 | 2.600 |
| OFICINA 308 TORRE A | 2.2 | 2.200 |
| OFICINA 309 TORRE A | 2.4 | 2.400 |
| OFICINA 402 TORRE A | 4.6 | 4.600 |
| OFICINA 405 TORRE A | 2.7 | 2.700 |
| OFICINA 406 TORRE A | 2.3 | 2.300 |
| OFICINA 407 TORRE A | 2.6 | 2.600 |
| OFICINA 408 TORRE A | 2.2 | 2.200 |
| OFICINA 409 TORRE A | 2.4 | 2.400 |
| OFICINA 502 TORRE A | 4.6 | 4.600 |
| OFICINA 505 TORRE A | 2.7 | 2.700 |
| OFICINA 506 TORRE A | 2.3 | 2.300 |
| OFICINA 507 TORRE A | 2.6 | 2.600 |
| OFICINA 508 TORRE A | 2.2 | 2.200 |
| OFICINA 509 TORRE A | 2.4 | 2.400 |
| OFICINA 602 TORRE A | 4.6 | 4.600 |
| OFICINA 605 TORRE A | 2.7 | 2.700 |
| OFICINA 606 TORRE A | 2.3 | 2.300 |
| OFICINA 607 TORRE A | 2.6 | 2.600 |
| OFICINA 608 TORRE A | 2.2 | 2.200 |
| OFICINA 609 TORRE A | 2.4 | 2.400 |
| Total |  | 158.6 |

**CLI7800014_1** m CONDUCTO FLEX. AISL. DIAM-255 MM
12.7 m × 39.1 (41.06 con costes indirectos) = 521.46
ML. DE CONDUCTO FLEXIBLE CIRCULAR, FABRICADO EN ALUMINIO, CON CAPA DE FIBRA DE VIDRIO,RECUBIERTO DE LÁMINA DE ALUMINIO REFORZADA, DE 255 MM DE DIAMETRO INTERIOR.TOTALMENTE CONECTADO Y FUNCIONANDO. INCLUSO PEQUEÑO MATERIAL Y AYUDAS DE ALBAÑILERÍA. Medida la longitud ejecutada.

| Código | Ud | Descripción | Rendimiento | Precio | Importe |
|---|---|---|---|---|---|
| CLI7800014 | m | CONDUCTO FLEX. AISL. DIAM-255 MM (material) | 1 | 24.8 | 24.80 |
| TA00100 | h | AYUDANTE | 0.3 | 14.26 | 4.28 |
| WW00400 | u | PEQUEÑO MATERIAL | 1 | 0.31 | 0.31 |
| IC42100 | m | MALLA TEXTIL DE 12 CM. ANCHURA | 1 | 0.2 | 0.20 |
| TO02100 | h | OFICIAL 1ª | 0.6 | 14.89 | 8.93 |
| WW00300 | u | MATERIAL COMPLEMENTARIO O PZAS.ESPECIALES | 1 | 0.58 | 0.58 |
|  |  | Total |  |  | 39.1 |

| Medición | Uds. | Parcial |
|---|---|---|
| SALON DE ACTOS PLANTA BAJA | 12.7 | 12.700 |
| Total |  | 12.7 |

**08CAD00206** ud DIFUSOR CIRCULAR 150MM.DIAM. CON TORNILLOS
614 ud × 16.58 (17.41 con costes indirectos) = 10689.74
DE DIFUSOR CIRCULAR DE 150 mm.(6") DIAM. DE CUELLO, CONSTRUIDO CON AROS DE ALUMINIO ENTALLADO,ANODIZADO, FIJADO A CONDUCTO METALICO MEDIANTE TORNILLOS O REMACHES, INCLUSO PEQUEÑO MATERIAL.TOTALMENTE CONECTADO Y FUNCIONANDO. INCLUSO PEQUEÑO MATERIAL Y AYUDAS DE ALBAÑILERÍA. Medida la unidad instalada.

| Código | Ud | Descripción | Rendimiento | Precio | Importe |
|---|---|---|---|---|---|
| IC27600 | ud | DIFUSOR CIRCULAR ALUMINIO ANODIZADO 150 MM. DIAM. CUELLO (material) | 1 | 13.29 | 13.29 |
| TO01400 | h | OF. 1ª CALEFACTOR O MECANICO | 0.2 | 14.89 | 2.98 |
| WW00400 | u | PEQUEÑO MATERIAL | 1 | 0.31 | 0.31 |
|  |  | Total |  |  | 16.58 |

| Medición | Uds. | Parcial |
|---|---|---|
| SALON ACTOS PLANTA BAJA | 6 | 6.000 |
| SECRETARIA GENERAL-SALA CONTROL PLANTA BAJA | 3 | 3.000 |
| LOCAL 2 | 11 | 11.000 |
| LOCAL 3 | 10 | 10.000 |
| OFICINA 001 TORRE B | 6 | 6.000 |
| OFICINA 002 TORRE B | 6 | 6.000 |
| OFICINA 003 TORRE B | 5 | 5.000 |
| OFICINA 004 TORRE B | 9 | 9.000 |
| OFICINA 005 TORRE B | 6 | 6.000 |
| OFICINA 006 TORRE B | 4 | 4.000 |
| OFICINA 101 TORRE B | 6 | 6.000 |
| OFICINA 102 TORRE B | 6 | 6.000 |
| OFICINA 103 TORRE B | 5 | 5.000 |
| OFICINA 104 TORRE B | 9 | 9.000 |
| OFICINA 105 TORRE B | 6 | 6.000 |
| OFICINA 106 TORRE B | 4 | 4.000 |
| OFICINA 107 TORRE B | 6 | 6.000 |
| OFICINA 108 TORRE B | 7 | 7.000 |
| OFICINA 109 TORRE B | 7 | 7.000 |
| OFICINA 110 TORRE B | 7 | 7.000 |
| OFICINA 111 TORRE B | 7 | 7.000 |
| OFICINA 112 TORRE B | 7 | 7.000 |
| OFICINA 113 TORRE B | 7 | 7.000 |
| OFICINA 114 TORRE B | 7 | 7.000 |
| OFICINA 115 TORRE B | 7 | 7.000 |
| OFICINA 116 TORRE B | 7 | 7.000 |
| OFICINA 117 TORRE B | 7 | 7.000 |
| OFICINA 201 TORRE B | 6 | 6.000 |
| OFICINA 202 TORRE B | 6 | 6.000 |
| OFICINA 203 TORRE B | 5 | 5.000 |
| OFICINA 204 TORRE B | 9 | 9.000 |
| OFICINA 205 TORRE B | 6 | 6.000 |
| OFICINA 206 TORRE B | 4 | 4.000 |
| OFICINA 207 TORRE B | 6 | 6.000 |
| OFICINA 208 TORRE B | 7 | 7.000 |
| OFICINA 209 TORRE B | 7 | 7.000 |
| OFICINA 210 TORRE B | 7 | 7.000 |
| OFICINA 211 TORRE B | 7 | 7.000 |
| OFICINA 212 TORRE B | 7 | 7.000 |
| OFICINA 213 TORRE B | 7 | 7.000 |
| OFICINA 214 TORRE B | 7 | 7.000 |
| OFICINA 215 TORRE B | 7 | 7.000 |
| OFICINA 216 TORRE B | 7 | 7.000 |
| OFICINA 217 TORRE B | 7 | 7.000 |
| OFICINA 101 TORRE A | 6 | 6.000 |
| OFICINA 102 TORRE A | 6 | 6.000 |
| OFICINA 103 TORRE A | 6 | 6.000 |
| OFICINA 104 TORRE A | 6 | 6.000 |
| OFICINA 105 TORRE A | 6 | 6.000 |
| OFICINA 106 TORRE A | 6 | 6.000 |
| OFICINA 107 TORRE A | 6 | 6.000 |
| OFICINA 108 TORRE A | 6 | 6.000 |
| OFICINA 109 TORRE A | 6 | 6.000 |
| OFICINA 201 TORRE A | 6 | 6.000 |
| OFICINA 202 TORRE A | 6 | 6.000 |
| OFICINA 203 TORRE A | 6 | 6.000 |
| OFICINA 204 TORRE A | 6 | 6.000 |
| OFICINA 205 TORRE A | 6 | 6.000 |
| OFICINA 206 TORRE A | 6 | 6.000 |
| OFICINA 207 TORRE A | 6 | 6.000 |
| OFICINA 208 TORRE A | 6 | 6.000 |
| OFICINA 209 TORRE A | 6 | 6.000 |
| OFICINA 301 TORRE A | 6 | 6.000 |
| OFICINA 302 TORRE A | 6 | 6.000 |
| OFICINA 303 TORRE A | 6 | 6.000 |
| OFICINA 304 TORRE A | 6 | 6.000 |
| OFICINA 305 TORRE A | 6 | 6.000 |
| OFICINA 306 TORRE A | 6 | 6.000 |
| OFICINA 307 TORRE A | 6 | 6.000 |
| OFICINA 308 TORRE A | 6 | 6.000 |
| OFICINA 309 TORRE A | 6 | 6.000 |
| OFICINA 401 TORRE A | 6 | 6.000 |
| OFICINA 402 TORRE A | 6 | 6.000 |
| OFICINA 403 TORRE A | 6 | 6.000 |
| OFICINA 404 TORRE A | 6 | 6.000 |
| OFICINA 405 TORRE A | 6 | 6.000 |
| OFICINA 406 TORRE A | 6 | 6.000 |
| OFICINA 407 TORRE A | 6 | 6.000 |
| OFICINA 408 TORRE A | 6 | 6.000 |
| OFICINA 409 TORRE A | 6 | 6.000 |
| OFICINA 501 TORRE A | 6 | 6.000 |
| OFICINA 502 TORRE A | 6 | 6.000 |
| OFICINA 503 TORRE A | 6 | 6.000 |
| OFICINA 504 TORRE A | 6 | 6.000 |
| OFICINA 505 TORRE A | 6 | 6.000 |
| OFICINA 506 TORRE A | 6 | 6.000 |
| OFICINA 507 TORRE A | 6 | 6.000 |
| OFICINA 508 TORRE A | 6 | 6.000 |
| OFICINA 509 TORRE A | 6 | 6.000 |
| OFICINA 601 TORRE A | 6 | 6.000 |
| OFICINA 602 TORRE A | 6 | 6.000 |
| OFICINA 603 TORRE A | 6 | 6.000 |
| OFICINA 604 TORRE A | 6 | 6.000 |
| OFICINA 605 TORRE A | 6 | 6.000 |
| OFICINA 606 TORRE A | 6 | 6.000 |
| OFICINA 607 TORRE A | 6 | 6.000 |
| OFICINA 608 TORRE A | 6 | 6.000 |
| OFICINA 609 TORRE A | 6 | 6.000 |
| Total |  | 614 |

#### 0833 RED HIDRAÚLICA
Importe: 146785.59

##### 08331 TUBERÍAS
Importe: 29219.4

**CLI7800023** m CANALIZACION ACERO NEGRO.CALORIF.SIN EMPOTRAR DIAM.3/4"
217.56 m × 10.27 (10.79 con costes indirectos) = 2347.47
DE CANALIZACION DE ACERO NEGRO, CALORIFUGADA CON COQUILLA AISLANTE,NO EMPOTRADA, DE 20 mm. (3/4")DE DIAMETRO NOMINAL, INCLUSO P.P. DE UNIONES, PIEZAS ESPECIALES, GRAPAS,PEQUEÑO MATERIAL; CONSTRUIDA SEGUN NTE/IFC-18. TOTALMENTE CONECTADA Y FUNCIONANDO. INCLUSO AYUDAS DE ALBAÑILERÍA. MEDIDA LA LONGITUD EJECUTADA.

| Código | Ud | Descripción | Rendimiento | Precio | Importe |
|---|---|---|---|---|---|
| TO01900 | h | OF. 1ª FONTANERO | 0.16 | 14.89 | 2.38 |
| WW00300 | u | MATERIAL COMPLEMENTARIO O PZAS.ESPECIALES | 2 | 0.58 | 1.16 |
| WW00400 | u | PEQUEÑO MATERIAL | 1 | 0.31 | 0.31 |
| XT00900 | m | COQUILLA ESP.ELAST.POLIETILENO 0.040W/MºC (material) | 1.01 | 2 | 2.02 |
| CLI78T7 | m | TUBO ACERO NEGRO DIAM. 3/4" (material) | 1 | 4.4 | 4.40 |
|  |  | Total |  |  | 10.27 |

| Medición | Uds. | Parcial |
|---|---|---|
| RED HIDRAÚLICA TORRE B | 217.56 | 217.560 |
| Total |  | 217.56 |

**CLI7800015** m CANALIZACION ACERO NEGRO.CALORIF.SIN EMPOTRAR DIAM.1"
225.02 m × 10.89 (11.44 con costes indirectos) = 2574.23
DE CANALIZACION DE ACERO NEGRO, CALORIFUGADA CON COQUILLA AISLANTE,NO EMPOTRADA, DE 25 mm. (1")DE DIAMETRO NOMINAL, INCLUSO P.P. DE UNIONES, PIEZAS ESPECIALES, GRAPAS,PEQUEÑO MATERIAL; CONSTRUIDA SEGUN NTE/IFC-18. TOTALMENTE CONECTADA Y FUNCIONANDO. INCLUSO AYUDAS DE ALBAÑILERÍA. MEDIDA LA LONGITUD EJECUTADA.

| Código | Ud | Descripción | Rendimiento | Precio | Importe |
|---|---|---|---|---|---|
| IF27200 | m | TUBO ACERO NEGRO DIAM. 1" (material) | 1 | 5.02 | 5.02 |
| TO01900 | h | OF. 1ª FONTANERO | 0.16 | 14.89 | 2.38 |
| WW00300 | u | MATERIAL COMPLEMENTARIO O PZAS.ESPECIALES | 2 | 0.58 | 1.16 |
| WW00400 | u | PEQUEÑO MATERIAL | 1 | 0.31 | 0.31 |
| XT00900 | m | COQUILLA ESP.ELAST.POLIETILENO 0.040W/MºC | 1.01 | 2 | 2.02 |
|  |  | Total |  |  | 10.89 |

| Medición | Uds. | Parcial |
|---|---|---|
| RED HIDRAÚLICA TORRE A | 175.56 | 175.560 |
| RED HIDRAÚLICA TORRE B | 49.46 | 49.460 |
| Total |  | 225.02 |

**CLI7800016** m CANALIZACION ACERO NEGRO.CALORIF.SIN EMPOTRAR DIAM.1 1/4 "
150.59 m × 11.18 (11.74 con costes indirectos) = 1767.93
DE CANALIZACION DE ACERO NEGRO, CALORIFUGADA CON COQUILLA AISLANTE,NO EMPOTRADA, DE 32 mm. (1 1/4")DE DIAMETRO NOMINAL, INCLUSO P.P. DE UNIONES, PIEZAS ESPECIALES, GRAPAS,PEQUEÑO MATERIAL; CONSTRUIDA SEGUN NTE/IFC-18. TOTALMENTE CONECTADA Y FUNCIONANDO. INCLUSO AYUDAS DE ALBAÑILERÍA. MEDIDA LA LONGITUD EJECUTADA.

| Código | Ud | Descripción | Rendimiento | Precio | Importe |
|---|---|---|---|---|---|
| WW00400 | u | PEQUEÑO MATERIAL | 1.2 | 0.31 | 0.37 |
| WW00300 | u | MATERIAL COMPLEMENTARIO O PZAS.ESPECIALES | 2.4 | 0.58 | 1.39 |
| IF27300 | m | TUBO ACERO NEGRO DIAM. 1 1/4" (material) | 1 | 5.02 | 5.02 |
| TO01900 | h | OF. 1ª FONTANERO | 0.16 | 14.89 | 2.38 |
| XT00900 | m | COQUILLA ESP.ELAST.POLIETILENO 0.040W/MºC | 1.01 | 2 | 2.02 |
|  |  | Total |  |  | 11.18 |

| Medición | Uds. | Parcial |
|---|---|---|
| RED HIDRAÚLICA TORRE A | 132.95 | 132.950 |
| RED HIDRAÚLICA TORRE B | 17.64 | 17.640 |
| Total |  | 150.59 |

**CLI7800017** m CANALIZACION ACERO NEGRO.CALORIF.SIN EMPOTRAR DIAM.1 1/2 "
284.18 m × 10.96 (11.51 con costes indirectos) = 3270.91
DE CANALIZACION DE ACERO NEGRO, CALORIFUGADA CON COQUILLA AISLANTE,NO EMPOTRADA, DE 38 mm. (1 1/2")DE DIAMETRO NOMINAL, INCLUSO P.P. DE UNIONES, PIEZAS ESPECIALES, GRAPAS,PEQUEÑO MATERIAL; CONSTRUIDA SEGUN NTE/IFC-18. TOTALMENTE CONECTADA Y FUNCIONANDO. INCLUSO AYUDAS DE ALBAÑILERÍA. MEDIDA LA LONGITUD EJECUTADA.

| Código | Ud | Descripción | Rendimiento | Precio | Importe |
|---|---|---|---|---|---|
| WW00300 | u | MATERIAL COMPLEMENTARIO O PZAS.ESPECIALES | 2.4 | 0.58 | 1.39 |
| TO01900 | h | OF. 1ª FONTANERO | 0.16 | 14.89 | 2.38 |
| XT00900 | m | COQUILLA ESP.ELAST.POLIETILENO 0.040W/MºC | 1.01 | 2 | 2.02 |
| WW00400 | u | PEQUEÑO MATERIAL | 1.2 | 0.31 | 0.37 |
| CLI78T1 | m | TUBO ACERO NEGRO DIAM. 1 1/2" (material) | 1 | 4.8 | 4.80 |
|  |  | Total |  |  | 10.96 |

| Medición | Uds. | Parcial |
|---|---|---|
| RED HIDRAÚLICA TORRE A | 236.32 | 236.320 |
| RED HIDRAÚLICA TORRE B | 47.86 | 47.860 |
| Total |  | 284.18 |

**CLI7800018** m CANALIZACION ACERO NEGRO.CALORIF.SIN EMPOTRAR DIAM. 2 "
558.58 m × 11.81 (12.4 con costes indirectos) = 6926.39
DE CANALIZACION DE ACERO NEGRO, CALORIFUGADA CON COQUILLA AISLANTE,NO EMPOTRADA, DE 50 mm. (2")DE DIAMETRO NOMINAL, INCLUSO P.P. DE UNIONES, PIEZAS ESPECIALES, GRAPAS,PEQUEÑO MATERIAL; CONSTRUIDA SEGUN NTE/IFC-18. TOTALMENTE CONECTADA Y FUNCIONANDO. INCLUSO AYUDAS DE ALBAÑILERÍA. MEDIDA LA LONGITUD EJECUTADA.

| Código | Ud | Descripción | Rendimiento | Precio | Importe |
|---|---|---|---|---|---|
| TO01900 | h | OF. 1ª FONTANERO | 0.17 | 14.89 | 2.53 |
| XT00900 | m | COQUILLA ESP.ELAST.POLIETILENO 0.040W/MºC | 1.01 | 2 | 2.02 |
| WW00400 | u | PEQUEÑO MATERIAL | 1.2 | 0.31 | 0.37 |
| WW00300 | u | MATERIAL COMPLEMENTARIO O PZAS.ESPECIALES | 2.4 | 0.58 | 1.39 |
| CLI78T2 | m | TUBO ACERO NEGRO DIAM. 2" (material) | 1 | 5.5 | 5.50 |
|  |  | Total |  |  | 11.81 |

| Medición | Uds. | Parcial |
|---|---|---|
| RED HIDRAÚLICA TORRE A | 398.3 | 398.300 |
| RED HIDRAÚLICA TORRE B | 160.28 | 160.280 |
| Total |  | 558.58 |

**CLI7800019** m CANALIZACION ACERO NEGRO.CALORIF.SIN EMPOTRAR DIAM. 2 1/2 "
527.94 m × 12.31 (12.93 con costes indirectos) = 6826.26
DE CANALIZACION DE ACERO NEGRO, CALORIFUGADA CON COQUILLA AISLANTE,NO EMPOTRADA, DE 64 mm. (2 1/2")DE DIAMETRO NOMINAL, INCLUSO P.P. DE UNIONES, PIEZAS ESPECIALES, GRAPAS,PEQUEÑO MATERIAL; CONSTRUIDA SEGUN NTE/IFC-18. TOTALMENTE CONECTADA Y FUNCIONANDO. INCLUSO AYUDAS DE ALBAÑILERÍA. MEDIDA LA LONGITUD EJECUTADA.

| Código | Ud | Descripción | Rendimiento | Precio | Importe |
|---|---|---|---|---|---|
| XT00900 | m | COQUILLA ESP.ELAST.POLIETILENO 0.040W/MºC | 1.01 | 2 | 2.02 |
| WW00400 | u | PEQUEÑO MATERIAL | 1.2 | 0.31 | 0.37 |
| WW00300 | u | MATERIAL COMPLEMENTARIO O PZAS.ESPECIALES | 2.4 | 0.58 | 1.39 |
| TO01900 | h | OF. 1ª FONTANERO | 0.17 | 14.89 | 2.53 |
| CLI78T3 | m | TUBO ACERO NEGRO DIAM. 2 1/2" (material) | 1 | 6 | 6.00 |
|  |  | Total |  |  | 12.31 |

| Medición | Uds. | Parcial |
|---|---|---|
| RED HIDRAÚLICA TORRE A | 271.94 | 271.940 |
| RED HIDRAÚLICA TORRE B | 256 | 256.000 |
| Total |  | 527.94 |

**CLI7800020** m CANALIZACION ACERO NEGRO.CALORIF.SIN EMPOTRAR DIAM. 3 "
217 m × 12.96 (13.61 con costes indirectos) = 2953.37
DE CANALIZACION DE ACERO NEGRO, CALORIFUGADA CON COQUILLA AISLANTE,NO EMPOTRADA, DE 80 mm. (3")DE DIAMETRO NOMINAL, INCLUSO P.P. DE UNIONES, PIEZAS ESPECIALES, GRAPAS,PEQUEÑO MATERIAL; CONSTRUIDA SEGUN NTE/IFC-18. TOTALMENTE CONECTADA Y FUNCIONANDO. INCLUSO AYUDAS DE ALBAÑILERÍA. MEDIDA LA LONGITUD EJECUTADA.

| Código | Ud | Descripción | Rendimiento | Precio | Importe |
|---|---|---|---|---|---|
| WW00400 | u | PEQUEÑO MATERIAL | 1.2 | 0.31 | 0.37 |
| WW00300 | u | MATERIAL COMPLEMENTARIO O PZAS.ESPECIALES | 2.4 | 0.58 | 1.39 |
| TO01900 | h | OF. 1ª FONTANERO | 0.18 | 14.89 | 2.68 |
| XT00900 | m | COQUILLA ESP.ELAST.POLIETILENO 0.040W/MºC | 1.01 | 2 | 2.02 |
| CLI78T4 | m | TUBO ACERO NEGRO DIAM. 3" (material) | 1 | 6.5 | 6.50 |
|  |  | Total |  |  | 12.96 |

| Medición | Uds. | Parcial |
|---|---|---|
| RED HIDRAÚLICA TORRE A | 16 | 16.000 |
| RED HIDRAÚLICA TORRE B | 201 | 201.000 |
| Total |  | 217 |

**CLI7800021** m CANALIZACION ACERO NEGRO.CALORIF.SIN EMPOTRAR DIAM. 4 "
133 m × 13.96 (14.66 con costes indirectos) = 1949.78
DE CANALIZACION DE ACERO NEGRO, CALORIFUGADA CON COQUILLA AISLANTE,NO EMPOTRADA, DE 100 mm. (4")DE DIAMETRO NOMINAL, INCLUSO P.P. DE UNIONES, PIEZAS ESPECIALES, GRAPAS,PEQUEÑO MATERIAL; CONSTRUIDA SEGUN NTE/IFC-18. TOTALMENTE CONECTADA Y FUNCIONANDO. INCLUSO AYUDAS DE ALBAÑILERÍA. MEDIDA LA LONGITUD EJECUTADA.

| Código | Ud | Descripción | Rendimiento | Precio | Importe |
|---|---|---|---|---|---|
| WW00300 | u | MATERIAL COMPLEMENTARIO O PZAS.ESPECIALES | 2.4 | 0.58 | 1.39 |
| TO01900 | h | OF. 1ª FONTANERO | 0.18 | 14.89 | 2.68 |
| XT00900 | m | COQUILLA ESP.ELAST.POLIETILENO 0.040W/MºC | 1.01 | 2 | 2.02 |
| WW00400 | u | PEQUEÑO MATERIAL | 1.2 | 0.31 | 0.37 |
| CLI78T5 | m | TUBO ACERO NEGRO DIAM. 4" (material) | 1 | 7.5 | 7.50 |
|  |  | Total |  |  | 13.96 |

| Medición | Uds. | Parcial |
|---|---|---|
| RED HIDRAÚLICA TORRE A | 32 | 32.000 |
| RED HIDRAÚLICA TORRE B | 101 | 101.000 |
| Total |  | 133 |

**CLI7800022** m CANALIZACION ACERO NEGRO.CALORIF.SIN EMPOTRAR DIAM. 5 "
38 m × 15.11 (15.87 con costes indirectos) = 603.06
DE CANALIZACION DE ACERO NEGRO, CALORIFUGADA CON COQUILLA AISLANTE,NO EMPOTRADA, DE 125 mm. (5")DE DIAMETRO NOMINAL, INCLUSO P.P. DE UNIONES, PIEZAS ESPECIALES, GRAPAS,PEQUEÑO MATERIAL; CONSTRUIDA SEGUN NTE/IFC-18. TOTALMENTE CONECTADA Y FUNCIONANDO. INCLUSO AYUDAS DE ALBAÑILERÍA. MEDIDA LA LONGITUD EJECUTADA.

| Código | Ud | Descripción | Rendimiento | Precio | Importe |
|---|---|---|---|---|---|
| TO01900 | h | OF. 1ª FONTANERO | 0.19 | 14.89 | 2.83 |
| XT00900 | m | COQUILLA ESP.ELAST.POLIETILENO 0.040W/MºC | 1.01 | 2 | 2.02 |
| WW00400 | u | PEQUEÑO MATERIAL | 1.2 | 0.31 | 0.37 |
| WW00300 | u | MATERIAL COMPLEMENTARIO O PZAS.ESPECIALES | 2.4 | 0.58 | 1.39 |
| CLI78T6 | m | TUBO ACERO NEGRO DIAM. 5" (material) | 1 | 8.5 | 8.50 |
|  |  | Total |  |  | 15.11 |

| Medición | Uds. | Parcial |
|---|---|---|
| RED HIDRAÚLICA TORRE A | 24 | 24.000 |
| RED HIDRAÚLICA TORRE B | 14 | 14.000 |
| Total |  | 38 |

##### 08332 ÁNODOS DE SACRIFICIO
Importe: 2000.59

**CLI7825760** ud ÁNODO DE SACRIFICIO DE MAGNESIO
37 ud × 51.49 (54.07 con costes indirectos) = 2000.59
ÁNODO DE SACRIFICIO DE MAGNESIO SOLDADO A SUPERFICIE INTERIOR DE TUBERÍA.INCLUSO PEQUEÑO MATERIAL.TOTALMENTE CONECTADO Y FUNCIONANDO. INCLUSO AYUDAS DE ALBAÑILERÍA. MEDIDA LA UNIDAD EJECUTADA.

| Código | Ud | Descripción | Rendimiento | Precio | Importe |
|---|---|---|---|---|---|
| CLI782878 | ud | ÁNODO DE SACRIFICIO DE MAGNESIO SOLDADO (material) | 1 | 40 | 40.00 |
| TO01400 | h | OF. 1ª CALEFACTOR O MECANICO | 0.73 | 14.89 | 10.87 |
| WW00400 | u | PEQUEÑO MATERIAL | 2 | 0.31 | 0.62 |
|  |  | Total |  |  | 51.49 |

| Medición | Uds. | Parcial |
|---|---|---|
| RED HIDRAÚLICA TORRE A | 7 | 7.000 |
| RED HIDRAÚLICA TORRE B | 30 | 30.000 |
| Total |  | 37 |

##### 08333 ACCESORIOS
Importe: 40897.44

**CLI780025** ud TE 2 1/2" X 2" X 1 1/4" ACERO NEGRO.
24 ud × 94.8 (99.56 con costes indirectos) = 2389.44
DERIVACION EN T DIAM. NOMINAL 2 1/2" X 2" X 1 1/4" EN ACERO NEGRO.INCLUIDOJUNTAS Y PEQUEÑO MATERIAL.TOTALMENTE CONECTADO Y FUNCIONANDO. INCLUSO AYUDAS DE ALBAÑILERÍA. MEDIDA LA UNIDAD EJECUTADA.

| Código | Ud | Descripción | Rendimiento | Precio | Importe |
|---|---|---|---|---|---|
| P26DE093 | ud | TE 2 1/2" X 2" X 1 1/4" ACERO NEGRO. (material) | 1 | 74.7 | 74.70 |
| TO01900 | h | OF. 1ª FONTANERO | 1.35 | 14.89 | 20.10 |
|  |  | Total |  |  | 94.8 |

| Medición | Uds. | Parcial |
|---|---|---|
| RED HIDRAÚLICA TORRE A | 24 | 24.000 |
| Total |  | 24 |

**CLI780026** ud TE 2 1/2" X 2 1/2" X 1" ACERO NEGRO.
50 ud × 94.8 (99.56 con costes indirectos) = 4978.00
DERIVACION EN T DIAM. NOMINAL 2 1/2" X 2 1/2" X 1" EN ACERO NEGRO.INCLUIDO JUNTAS Y PEQUEÑO MATERIAL.TOTALMENTE CONECTADO Y FUNCIONANDO INCLUSO AYUDAS DE ALBAÑILERÍA. MEDIDA LA UNIDAD EJECUTADA.

| Código | Ud | Descripción | Rendimiento | Precio | Importe |
|---|---|---|---|---|---|
| TO01900 | h | OF. 1ª FONTANERO | 1.35 | 14.89 | 20.10 |
| P26DE092 | ud | TE 2 1/2" X 2 1/2" X 1" ACERO NEGRO. (material) | 1 | 74.7 | 74.70 |
|  |  | Total |  |  | 94.8 |

| Medición | Uds. | Parcial |
|---|---|---|
| RED HIDRAÚLICA TORRE A | 50 | 50.000 |
| Total |  | 50 |

**CLI780027** ud TE 2" X 2" X 1" ACERO NEGRO.
24 ud × 84.91 (89.17 con costes indirectos) = 2140.08
DERIVACION EN T DIAM. NOMINAL 2" X 2" X 1" EN ACERO NEGRO.INCLUIDO JUNTAS Y PEQUEÑO MATERIAL.TOTALMENTE CONECTADO Y FUNCIONANDO INCLUSO AYUDAS DE ALBAÑILERÍA. MEDIDA LA UNIDAD EJECUTADA.

| Código | Ud | Descripción | Rendimiento | Precio | Importe |
|---|---|---|---|---|---|
| TO01900 | h | OF. 1ª FONTANERO | 1.25 | 14.89 | 18.61 |
| P26DE090 | ud | TE 2" X 2" X 1" ACERO NEGRO. (material) | 1 | 66.3 | 66.30 |
|  |  | Total |  |  | 84.91 |

| Medición | Uds. | Parcial |
|---|---|---|
| RED HIDRAÚLICA TORRE A | 24 | 24.000 |
| Total |  | 24 |

**CLI780028** ud TE 2" X 1 1/2" X 1 1/4" ACERO NEGRO.
24 ud × 84.91 (89.17 con costes indirectos) = 2140.08
DERIVACION EN T DIAM. NOMINAL 2" X 1 1/2" X 1 1/4" EN ACERO NEGRO.INCLUIDO JUNTAS Y PEQUEÑO MATERIAL.TOTALMENTE CONECTADO Y FUNCIONANDO. INCLUSO AYUDAS DE ALBAÑILERÍA. MEDIDA LA UNIDAD EJECUTADA.

| Código | Ud | Descripción | Rendimiento | Precio | Importe |
|---|---|---|---|---|---|
| P26DE089 | ud | TE 2" X 1 1/2" X 1 1/4" ACERO NEGRO. (material) | 1 | 66.3 | 66.30 |
| TO01900 | h | OF. 1ª FONTANERO | 1.25 | 14.89 | 18.61 |
|  |  | Total |  |  | 84.91 |

| Medición | Uds. | Parcial |
|---|---|---|
| RED HIDRAÚLICA TORRE A | 24 | 24.000 |
| Total |  | 24 |

**CLI780029** ud TE 1 1/2" X 1 1/4" X 1" ACERO NEGRO.
24 ud × 75.28 (79.06 con costes indirectos) = 1897.44
DERIVACION EN T DIAM. NOMINAL 1 1/2" X 1 1/4" X 1" EN ACERO NEGRO.INCLUIDO JUNTAS Y PEQUEÑO MATERIAL.TOTALMENTE CONECTADO Y FUNCIONANDO. INCLUSO AYUDAS DE ALBAÑILERÍA. MEDIDA LA UNIDAD EJECUTADA.

| Código | Ud | Descripción | Rendimiento | Precio | Importe |
|---|---|---|---|---|---|
| TO01900 | h | OF. 1ª FONTANERO | 1.1 | 14.89 | 16.38 |
| P26DEMO71 | ud | TE 1 1/2" X 1 1/4" X 1" ACERO NEGRO. (material) | 1 | 58.9 | 58.90 |
|  |  | Total |  |  | 75.28 |

| Medición | Uds. | Parcial |
|---|---|---|
| RED HIDRAÚLICA TORRE A | 24 | 24.000 |
| Total |  | 24 |

**CLI780030** ud TE 1 1/4" X 1" X 1" ACERO NEGRO.
24 ud × 64.39 (67.62 con costes indirectos) = 1622.88
DERIVACION EN T DIAM. NOMINAL 1 1/4" X 1" X 1" EN ACERO NEGRO.INCLUIDO JUNTAS Y PEQUEÑO MATERIAL.TOTALMENTE CONECTADO Y FUNCIONANDO. INCLUSO AYUDAS DE ALBAÑILERÍA. MEDIDA LA UNIDAD EJECUTADA.

| Código | Ud | Descripción | Rendimiento | Precio | Importe |
|---|---|---|---|---|---|
| P26DE083 | ud | TE 1 1/4" X 1" X 1" ACERO NEGRO. (material) | 1 | 49.5 | 49.50 |
| TO01900 | h | OF. 1ª FONTANERO | 1 | 14.89 | 14.89 |
|  |  | Total |  |  | 64.39 |

| Medición | Uds. | Parcial |
|---|---|---|
| RED HIDRAÚLICA TORRE A | 24 | 24.000 |
| Total |  | 24 |

**CLI780031** ud TE 2 1/2" X 2 1/2" X 2" ACERO NEGRO.
2 ud × 94.8 (99.56 con costes indirectos) = 199.12
DERIVACION EN T DIAM. NOMINAL 2 1/2" X 2 1/2" X 2" EN ACERO NEGRO.INCLUIDO JUNTAS Y PEQUEÑO MATERIAL.TOTALMENTE CONECTADO Y FUNCIONANDO. INCLUSO AYUDAS DE ALBAÑILERÍA. MEDIDA LA UNIDAD EJECUTADA.

| Código | Ud | Descripción | Rendimiento | Precio | Importe |
|---|---|---|---|---|---|
| P26DE091 | ud | TE 2 1/2" X 2 1/2" X 2" ACERO NEGRO. (material) | 1 | 74.7 | 74.70 |
| TO01900 | h | OF. 1ª FONTANERO | 1.35 | 14.89 | 20.10 |
|  |  | Total |  |  | 94.8 |

| Medición | Uds. | Parcial |
|---|---|---|
| RED HIDRAÚLICA TORRE A | 2 | 2.000 |
| Total |  | 2 |

**CLI780032** ud TE 5" X 4" X 4" ACERO NEGRO.
4 ud × 146.34 (153.69 con costes indirectos) = 614.76
DERIVACION EN T DIAM. NOMINAL 5" X 4" X 4" EN ACERO NEGRO.INCLUIDO JUNTAS Y PEQUEÑO MATERIAL.TOTALMENTE CONECTADO Y FUNCIONANDO. INCLUSO AYUDAS DE ALBAÑILERÍA. MEDIDA LA UNIDAD EJECUTADA.

| Código | Ud | Descripción | Rendimiento | Precio | Importe |
|---|---|---|---|---|---|
| TO01900 | h | OF. 1ª FONTANERO | 2.4 | 14.89 | 35.74 |
| P26DEMO72 | ud | TE 5" X 4" X 4" ACERO NEGRO. (material) | 1 | 110.6 | 110.60 |
|  |  | Total |  |  | 146.34 |

| Medición | Uds. | Parcial |
|---|---|---|
| RED HIDRAÚLICA TORRE B | 4 | 4.000 |
| Total |  | 4 |

**CLI780033** ud TE 4" X 4" X 3" ACERO NEGRO
4 ud × 142.04 (149.17 con costes indirectos) = 596.68
DERIVACION EN T DIAM. NOMINAL 4" X 4" X 3" EN ACERO NEGRO.INCLUIDO JUNTAS Y PEQUEÑO MATERIAL.TOTALMENTE CONECTADO Y FUNCIONANDO. INCLUSO AYUDAS DE ALBAÑILERÍA. MEDIDA LA UNIDAD EJECUTADA.

| Código | Ud | Descripción | Rendimiento | Precio | Importe |
|---|---|---|---|---|---|
| TO01900 | h | OF. 1ª FONTANERO | 2.4 | 14.89 | 35.74 |
| P26DE096 | ud | TE 4" X 4" X 3" ACERO NEGRO. (material) | 1 | 106.3 | 106.30 |
|  |  | Total |  |  | 142.04 |

| Medición | Uds. | Parcial |
|---|---|---|
| RED HIDRAÚLICA TORRE B | 4 | 4.000 |
| Total |  | 4 |

**CLI780034** ud TE 4" X 4" X 3/4" ACERO NEGRO.
16 ud × 141.04 (148.12 con costes indirectos) = 2369.92
DERIVACION EN T DIAM. NOMINAL 4" X 4" X 3/4" EN ACERO NEGRO.INCLUIDO JUNTAS Y PEQUEÑO MATERIAL.TOTALMENTE CONECTADO Y FUNCIONANDO. INCLUSO AYUDAS DE ALBAÑILERÍA. MEDIDA LA UNIDAD EJECUTADA.

| Código | Ud | Descripción | Rendimiento | Precio | Importe |
|---|---|---|---|---|---|
| TO01900 | h | OF. 1ª FONTANERO | 2.4 | 14.89 | 35.74 |
| P26DE098 | ud | TE 4" X 4" X 3/4" ACERO NEGRO. (material) | 1 | 105.3 | 105.30 |
|  |  | Total |  |  | 141.04 |

| Medición | Uds. | Parcial |
|---|---|---|
| RED HIDRAÚLICA TORRE B | 16 | 16.000 |
| Total |  | 16 |

**CLI780035** ud TE 4" X 3" X 3/4" ACERO NEGRO.
8 ud × 141.04 (148.12 con costes indirectos) = 1184.96
DERIVACION EN T DIAM. NOMINAL 4" X 3" X 3/4" EN ACERO NEGRO.INCLUIDO JUNTAS Y PEQUEÑO MATERIAL.TOTALMENTE CONECTADO Y FUNCIONANDO. INCLUSO AYUDAS DE ALBAÑILERÍA. MEDIDA LA UNIDAD EJECUTADA.

| Código | Ud | Descripción | Rendimiento | Precio | Importe |
|---|---|---|---|---|---|
| P26DE097 | ud | TE 4" X 3" X 3/4" ACERO NEGRO. (material) | 1 | 105.3 | 105.30 |
| TO01900 | h | OF. 1ª FONTANERO | 2.4 | 14.89 | 35.74 |
|  |  | Total |  |  | 141.04 |

| Medición | Uds. | Parcial |
|---|---|---|
| RED HIDRAÚLICA TORRE B | 8 | 8.000 |
| Total |  | 8 |

**CLI780036** ud TE 3" X 3" X 3/4" ACERO NEGRO.
24 ud × 108.79 (114.25 con costes indirectos) = 2742.00
DERIVACION EN T DIAM. NOMINAL 3" X 3" X 3/4" EN ACERO NEGRO.INCLUIDO JUNTAS Y PEQUEÑO MATERIAL.TOTALMENTE CONECTADO Y FUNCIONANDO. INCLUSO AYUDAS DE ALBAÑILERÍA. MEDIDA LA UNIDAD EJECUTADA.

| Código | Ud | Descripción | Rendimiento | Precio | Importe |
|---|---|---|---|---|---|
| TO01900 | h | OF. 1ª FONTANERO | 1.45 | 14.89 | 21.59 |
| P26DE100 | ud | TE 3" X 3" X 3/4" ACERO NEGRO. (material) | 1 | 87.2 | 87.20 |
|  |  | Total |  |  | 108.79 |

| Medición | Uds. | Parcial |
|---|---|---|
| RED HIDRAÚLICA TORRE B | 24 | 24.000 |
| Total |  | 24 |

**CLI780037** ud TE 3" X 2 1/2" X 3/4" ACERO NEGRO.
8 ud × 108.85 (114.31 con costes indirectos) = 914.48
DERIVACION EN T DIAM. NOMINAL 3" X 2 1/2" X 3/4" EN ACERO NEGRO.INCLUIDO PEQUEÑO MATERIAL.TOTALMENTE CONECTADO Y FUNCIONANDO. INCLUSO AYUDAS DE ALBAÑILERÍA. MEDIDA LA UNIDAD EJECUTADA.

| Código | Ud | Descripción | Rendimiento | Precio | Importe |
|---|---|---|---|---|---|
| TO01900 | h | OF. 1ª FONTANERO | 1.45 | 14.89 | 21.59 |
| P26DE099 | ud | TE 3" X 2 1/2" X 3/4" ACERO NEGRO. (material) | 1 | 87.26 | 87.26 |
|  |  | Total |  |  | 108.85 |

| Medición | Uds. | Parcial |
|---|---|---|
| RED HIDRAÚLICA TORRE B | 8 | 8.000 |
| Total |  | 8 |

**CLI780038** ud TE 2 1/2" X 2 1/4" X 3/4" ACERO NEGRO.
44 ud × 94.8 (99.56 con costes indirectos) = 4380.64
DERIVACION EN T DIAM. NOMINAL 2 1/2" X 2 1/4" X 3/4" EN ACERO NEGRO.INCLUIDO PEQUEÑO MATERIAL.TOTALMENTE CONECTADO Y FUNCIONANDO. INCLUSO AYUDAS DE ALBAÑILERÍA. MEDIDA LA UNIDAD EJECUTADA.

| Código | Ud | Descripción | Rendimiento | Precio | Importe |
|---|---|---|---|---|---|
| P26DE095 | ud | TE 2 1/2" X 2 1/4" X 3/4" ACERO NEGRO. (material) | 1 | 74.7 | 74.70 |
| TO01900 | h | OF. 1ª FONTANERO | 1.35 | 14.89 | 20.10 |
|  |  | Total |  |  | 94.8 |

| Medición | Uds. | Parcial |
|---|---|---|
| RED HIDRAÚLICA TORRE B | 44 | 44.000 |
| Total |  | 44 |

**CLI780039** ud TE 2 1/2" X 2" X 3/4" ACERO NEGRO.
12 ud × 94.8 (99.56 con costes indirectos) = 1194.72
DERIVACION EN T DIAM. NOMINAL 2 1/2" X 2" X 3/4" EN ACERO NEGRO.INCLUIDO PEQUEÑO MATERIAL.TOTALMENTE CONECTADO Y FUNCIONANDO. INCLUSO AYUDAS DE ALBAÑILERÍA. MEDIDA LA UNIDAD EJECUTADA.

| Código | Ud | Descripción | Rendimiento | Precio | Importe |
|---|---|---|---|---|---|
| TO01900 | h | OF. 1ª FONTANERO | 1.35 | 14.89 | 20.10 |
| P26DE094 | ud | TE 2 1/2" X 2" X 3/4" ACERO NEGRO. (material) | 1 | 74.7 | 74.70 |
|  |  | Total |  |  | 94.8 |

| Medición | Uds. | Parcial |
|---|---|---|
| RED HIDRAÚLICA TORRE B | 12 | 12.000 |
| Total |  | 12 |

**CLI780040** ud TE 2" X 2" X 3/4" ACERO NEGRO.
20 ud × 84.91 (89.17 con costes indirectos) = 1783.40
DERIVACION EN T DIAM. NOMINAL 2" X 2" X 3/4" EN ACERO NEGRO.INCLUIDO PEQUEÑO MATERIAL.TOTALMENTE CONECTADO Y FUNCIONANDO. INCLUSO AYUDAS DE ALBAÑILERÍA. MEDIDA LA UNIDAD EJECUTADA.

| Código | Ud | Descripción | Rendimiento | Precio | Importe |
|---|---|---|---|---|---|
| TO01900 | h | OF. 1ª FONTANERO | 1.25 | 14.89 | 18.61 |
| P26DE088 | ud | TE 2" X 2" X 3/4" ACERO NEGRO. (material) | 1 | 66.3 | 66.30 |
|  |  | Total |  |  | 84.91 |

| Medición | Uds. | Parcial |
|---|---|---|
| RED HIDRAÚLICA TORRE B | 20 | 20.000 |
| Total |  | 20 |

**CLI780041** ud TE 2" X 1 1/2" X 3/4" ACERO NEGRO.
12 ud × 84.91 (89.17 con costes indirectos) = 1070.04
DERIVACION EN T DIAM. NOMINAL 2" X 1 1/2" X 3/4" EN ACERO NEGRO.INCLUIDO PEQUEÑO MATERIAL.TOTALMENTE CONECTADO Y FUNCIONANDO. INCLUSO AYUDAS DE ALBAÑILERÍA. MEDIDA LA UNIDAD EJECUTADA.

| Código | Ud | Descripción | Rendimiento | Precio | Importe |
|---|---|---|---|---|---|
| P26DE085 | ud | TE 2" X 1 1/2" X 3/4" ACERO NEGRO. (material) | 1 | 66.3 | 66.30 |
| TO01900 | h | OF. 1ª FONTANERO | 1.25 | 14.89 | 18.61 |
|  |  | Total |  |  | 84.91 |

| Medición | Uds. | Parcial |
|---|---|---|
| RED HIDRAÚLICA TORRE B | 12 | 12.000 |
| Total |  | 12 |

**CLI780042** ud TE 1 1/2" X 1" X 3/4" ACERO NEGRO.
8 ud × 75.28 (79.06 con costes indirectos) = 632.48
DERIVACION EN T DIAM. NOMINAL 1 1/2" X 1" X 3/4" EN ACERO NEGRO.INCLUIDO PEQUEÑO MATERIAL.TOTALMENTE CONECTADO Y FUNCIONANDO. INCLUSO AYUDAS DE ALBAÑILERÍA. MEDIDA LA UNIDAD EJECUTADA.

| Código | Ud | Descripción | Rendimiento | Precio | Importe |
|---|---|---|---|---|---|
| TO01900 | h | OF. 1ª FONTANERO | 1.1 | 14.89 | 16.38 |
| P26DE086 | ud | TE 1 1/2" X 1" X 3/4" ACERO NEGRO. (material) | 1 | 58.9 | 58.90 |
|  |  | Total |  |  | 75.28 |

| Medición | Uds. | Parcial |
|---|---|---|
| RED HIDRAÚLICA TORRE B | 8 | 8.000 |
| Total |  | 8 |

**CLI780043** ud TE 1 1/2" X 1 1/4" X 3/4" ACERO NEGRO.
4 ud × 75.28 (79.06 con costes indirectos) = 316.24
DERIVACION EN T DIAM. NOMINAL 1 1/2" X 1 1/4" X 3/4" EN ACERO NEGRO.INCLUIDO PEQUEÑO MATERIAL.TOTALMENTE CONECTADO Y FUNCIONANDO. INCLUSO AYUDAS DE ALBAÑILERÍA. MEDIDA LA UNIDAD EJECUTADA.

| Código | Ud | Descripción | Rendimiento | Precio | Importe |
|---|---|---|---|---|---|
| P26DE087 | ud | TE 1 1/2" X 1 1/4" X 3/4" ACERO NEGRO. (material) | 1 | 58.9 | 58.90 |
| TO01900 | h | OF. 1ª FONTANERO | 1.1 | 14.89 | 16.38 |
|  |  | Total |  |  | 75.28 |

| Medición | Uds. | Parcial |
|---|---|---|
| RED HIDRAÚLICA TORRE B | 4 | 4.000 |
| Total |  | 4 |

**CLI780044** ud CRUCE 5" X 5" X 2 1/2" X 1" ACERO NEGRO.
4 ud × 211.91 (222.55 con costes indirectos) = 890.20
CRUCE DIAM. NOMINAL 5" X 5" X 2 1/2" X 1" EN ACERO NEGRO.INCLUIDO PEQUEÑO MATERIAL.TOTALMENTE CONECTADO Y FUNCIONANDO. INCLUSO AYUDAS DE ALBAÑILERÍA. MEDIDA LA UNIDAD EJECUTADA.

| Código | Ud | Descripción | Rendimiento | Precio | Importe |
|---|---|---|---|---|---|
| TO01900 | h | OF. 1ª FONTANERO | 2.6 | 14.89 | 38.71 |
| P26DE070 | ud | CRUCE 5" X 5" X 2 1/2" X 1" ACERO NEGRO. (material) | 1 | 173.2 | 173.20 |
|  |  | Total |  |  | 211.91 |

| Medición | Uds. | Parcial |
|---|---|---|
| RED HIDRAÚLICA TORRE A | 4 | 4.000 |
| Total |  | 4 |

**CLI780045** ud CRUCE 5" X 4" X 2 1/2" X 1" ACERO NEGRO.
4 ud × 211.91 (222.55 con costes indirectos) = 890.20
CRUCE DIAM. NOMINAL 5" X 4" X 2 1/2" X 1" EN ACERO NEGRO.INCLUIDO PEQUEÑO MATERIAL.TOTALMENTE CONECTADO Y FUNCIONANDO. INCLUSO AYUDAS DE ALBAÑILERÍA. MEDIDA LA UNIDAD EJECUTADA.

| Código | Ud | Descripción | Rendimiento | Precio | Importe |
|---|---|---|---|---|---|
| P26DE069 | ud | CRUCE 5" X 4" X 2 1/2" X 1" ACERO NEGRO. (material) | 1 | 173.2 | 173.20 |
| TO01900 | h | OF. 1ª FONTANERO | 2.6 | 14.89 | 38.71 |
|  |  | Total |  |  | 211.91 |

| Medición | Uds. | Parcial |
|---|---|---|
| RED HIDRAÚLICA TORRE A | 4 | 4.000 |
| Total |  | 4 |

**CLI780046** ud CRUCE 4" X 4" X 2 1/2" X 1" ACERO NEGRO.
4 ud × 173.93 (182.66 con costes indirectos) = 730.64
CRUCE DIAM. NOMINAL 4" X 4" X 2 1/2" X 1" EN ACERO NEGRO.INCLUIDO PEQUEÑO MATERIAL.TOTALMENTE CONECTADO Y FUNCIONANDO. INCLUSO AYUDAS DE ALBAÑILERÍA. MEDIDA LA UNIDAD EJECUTADA.

| Código | Ud | Descripción | Rendimiento | Precio | Importe |
|---|---|---|---|---|---|
| P26DE068 | ud | CRUCE 4" X 4" X 2 1/2" X 1" ACERO NEGRO. (material) | 1 | 136.7 | 136.70 |
| TO01900 | h | OF. 1ª FONTANERO | 2.5 | 14.89 | 37.23 |
|  |  | Total |  |  | 173.93 |

| Medición | Uds. | Parcial |
|---|---|---|
| RED HIDRAÚLICA TORRE A | 4 | 4.000 |
| Total |  | 4 |

**CLI780047** ud CRUCE 4" X 3" X 2 1/2" X 1" ACERO NEGRO.
4 ud × 173.93 (182.66 con costes indirectos) = 730.64
CRUCE DIAM. NOMINAL 4" X 3" X 2 1/2" X 1" EN ACERO NEGRO.INCLUIDO PEQUEÑO MATERIAL.TOTALMENTE CONECTADO Y FUNCIONANDO. INCLUSO AYUDAS DE ALBAÑILERÍA. MEDIDA LA UNIDAD EJECUTADA.

| Código | Ud | Descripción | Rendimiento | Precio | Importe |
|---|---|---|---|---|---|
| TO01900 | h | OF. 1ª FONTANERO | 2.5 | 14.89 | 37.23 |
| P26DE067 | ud | CRUCE 4" X 3" X 2 1/2" X 1" ACERO NEGRO. (material) | 1 | 136.7 | 136.70 |
|  |  | Total |  |  | 173.93 |

| Medición | Uds. | Parcial |
|---|---|---|
| RED HIDRAÚLICA TORRE A | 4 | 4.000 |
| Total |  | 4 |

**CLI780048** ud CRUCE 3" X 2 1/2" X 2 1/2" X 1" ACERO NEGRO.
4 ud × 129.38 (135.87 con costes indirectos) = 543.48
CRUCE DIAM. NOMINAL 3" X 2 1/2" X 2 1/2" X 1" EN ACERO NEGRO.INCLUIDO PEQUEÑO MATERIAL.TOTALMENTE CONECTADO Y FUNCIONANDO. INCLUSO AYUDAS DE ALBAÑILERÍA. MEDIDA LA UNIDAD EJECUTADA.

| Código | Ud | Descripción | Rendimiento | Precio | Importe |
|---|---|---|---|---|---|
| P26DE066 | ud | CRUCE 3" X 2 1/2" X 2 1/2" X 1" ACERO NEGRO. (material) | 1 | 106.3 | 106.30 |
| TO01900 | h | OF. 1ª FONTANERO | 1.55 | 14.89 | 23.08 |
|  |  | Total |  |  | 129.38 |

| Medición | Uds. | Parcial |
|---|---|---|
| RED HIDRAÚLICA TORRE A | 4 | 4.000 |
| Total |  | 4 |

**CLI780049** ud CRUCE 3" X 2 1/2" X 1" X 3/4" ACERO NEGRO.
4 ud × 129.38 (135.87 con costes indirectos) = 543.48
CRUCE DIAM. NOMINAL 3" X 2 1/2" X 1" X 3/4" EN ACERO NEGRO.INCLUIDO PEQUEÑO MATERIAL.TOTALMENTE CONECTADO Y FUNCIONANDO. INCLUSO AYUDAS DE ALBAÑILERÍA. MEDIDA LA UNIDAD EJECUTADA.

| Código | Ud | Descripción | Rendimiento | Precio | Importe |
|---|---|---|---|---|---|
| TO01900 | h | OF. 1ª FONTANERO | 1.55 | 14.89 | 23.08 |
| P26DE065 | ud | CRUCE 3" X 2 1/2" X 1" X 3/4" ACERO NEGRO. (material) | 1 | 106.3 | 106.30 |
|  |  | Total |  |  | 129.38 |

| Medición | Uds. | Parcial |
|---|---|---|
| RED HIDRAÚLICA TORRE B | 4 | 4.000 |
| Total |  | 4 |

**CLI780050** ud UNION DIAM. 5" ACERO NEGRO.
8 ud × 18.68 (19.62 con costes indirectos) = 156.96
UNION PARA CONDUCTOS DE ACERO NEGRO DIAMETRO NOMINAL 5".INCLUIDO PEQUEÑO MATERIAL.TOTALMENTE CONECTADO Y FUNCIONANDO. INCLUSO AYUDAS DE ALBAÑILERÍA. MEDIDA LA UNIDAD EJECUTADA.

| Código | Ud | Descripción | Rendimiento | Precio | Importe |
|---|---|---|---|---|---|
| TO01900 | h | OF. 1ª FONTANERO | 0.2 | 14.89 | 2.98 |
| CLI78777 | ud | UNION DIAM. 5" ACERO NEGRO. (material) | 1 | 15.7 | 15.70 |
|  |  | Total |  |  | 18.68 |

| Medición | Uds. | Parcial |
|---|---|---|
| RED HIDRAÚLICA TORRE A | 4 | 4.000 |
| RED HIDRAÚLICA TORRE B | 4 | 4.000 |
| Total |  | 8 |

**CLI780051** ud UNION DIAM. 2" ACERO NEGRO.
48 ud × 7.53 (7.91 con costes indirectos) = 379.68
UNION PARA CONDUCTOS DE ACERO NEGRO DIAMETRO NOMINAL 2".INCLUIDO PEQUEÑO MATERIAL.TOTALMENTE CONECTADO Y FUNCIONANDO. INCLUSO AYUDAS DE ALBAÑILERÍA. MEDIDA LA UNIDAD EJECUTADA.

| Código | Ud | Descripción | Rendimiento | Precio | Importe |
|---|---|---|---|---|---|
| TO01900 | h | OF. 1ª FONTANERO | 0.15 | 14.89 | 2.23 |
| CLI78776 | ud | UNION DIAM. 2" ACERO NEGRO. (material) | 1 | 5.3 | 5.30 |
|  |  | Total |  |  | 7.53 |

| Medición | Uds. | Parcial |
|---|---|---|
| RED HIDRAÚLICA TORRE A | 48 | 48.000 |
| Total |  | 48 |

**CLI780052** ud UNION DIAM. 1 1/2" ACERO NEGRO.
36 ud × 6.44 (6.76 con costes indirectos) = 243.36
UNION PARA CONDUCTOS DE ACERO NEGRO DIAMETRO NOMINAL 1 1/2".INCLUIDO PEQUEÑO MATERIAL.TOTALMENTE CONECTADO Y FUNCIONANDO. INCLUSO AYUDAS DE ALBAÑILERÍA. MEDIDA LA UNIDAD EJECUTADA.

| Código | Ud | Descripción | Rendimiento | Precio | Importe |
|---|---|---|---|---|---|
| TO01900 | h | OF. 1ª FONTANERO | 0.1 | 14.89 | 1.49 |
| CLI78775 | ud | UNION DIAM. 1 1/2" ACERO NEGRO. (material) | 1 | 4.95 | 4.95 |
|  |  | Total |  |  | 6.44 |

| Medición | Uds. | Parcial |
|---|---|---|
| RED HIDRAÚLICA TORRE A | 36 | 36.000 |
| Total |  | 36 |

**CLI780053** ud UNION DIAM. 3/4" ACERO NEGRO.
168 ud × 4.29 (4.51 con costes indirectos) = 757.68
UNION PARA CONDUCTOS DE ACERO NEGRO DIAMETRO NOMINAL 3/4".INCLUIDO PEQUEÑO MATERIAL.TOTALMENTE CONECTADO Y FUNCIONANDO. INCLUSO AYUDAS DE ALBAÑILERÍA. MEDIDA LA UNIDAD EJECUTADA.

| Código | Ud | Descripción | Rendimiento | Precio | Importe |
|---|---|---|---|---|---|
| TO01900 | h | OF. 1ª FONTANERO | 0.1 | 14.89 | 1.49 |
| CLI78774 | ud | UNION DIAM. 3/4" ACERO NEGRO. (material) | 1 | 2.8 | 2.80 |
|  |  | Total |  |  | 4.29 |

| Medición | Uds. | Parcial |
|---|---|---|
| RED HIDRAÚLICA TORRE A | 168 | 168.000 |
| Total |  | 168 |

**P17GE040_1** ud CODO ACERO NEGRO. DIAM.1"
36 ud × 22.6 (23.73 con costes indirectos) = 854.28
CODO DE ACERO NEGRO DIAM. 1".INCLUIDO PEQUEÑO MATERIAL.TOTALMENTE CONECTADO Y FUNCIONANDO. INCLUSO AYUDAS DE ALBAÑILERÍA. MEDIDA LA UNIDAD EJECUTADA.

| Código | Ud | Descripción | Rendimiento | Precio | Importe |
|---|---|---|---|---|---|
| TO01900 | h | OF. 1ª FONTANERO | 1.35 | 14.89 | 20.10 |
| P17CAN040 | ud | CODO ACERO NEGRO. DIAM.1" (material) | 1 | 2.5 | 2.50 |
|  |  | Total |  |  | 22.6 |

| Medición | Uds. | Parcial |
|---|---|---|
| RED HIDRAÚLICA TORRE A | 24 | 24.000 |
| RED HIDRAÚLICA TORRE B | 12 | 12.000 |
| Total |  | 36 |

**P17GE050_1** ud CODO ACERO NEGRO.DIAM. 1 1/4".
4 ud × 24.8 (26.04 con costes indirectos) = 104.16
CODO DE ACERO NEGRO DIAM. 1 1/4".INCLUIDO PEQUEÑO MATERIAL.TOTALMENTE CONECTADO Y FUNCIONANDO. INCLUSO AYUDAS DE ALBAÑILERÍA. MEDIDA LA UNIDAD EJECUTADA.

| Código | Ud | Descripción | Rendimiento | Precio | Importe |
|---|---|---|---|---|---|
| TO01900 | h | OF. 1ª FONTANERO | 1.35 | 14.89 | 20.10 |
| P17CAN050 | ud | CODO ACERO NEGRO.DIAM. 1 1/4". (material) | 1 | 4.7 | 4.70 |
|  |  | Total |  |  | 24.8 |

| Medición | Uds. | Parcial |
|---|---|---|
| RED HIDRAÚLICA TORRE B | 4 | 4.000 |
| Total |  | 4 |

**P17GE073_1** ud CODO ACERO NEGRO.DIAM.2 1/2".
10 ud × 43.4 (45.58 con costes indirectos) = 455.80
CODO DE ACERO NEGRO DIAM. 2 1/2".INCLUIDO PEQUEÑO MATERIAL.TOTALMENTE CONECTADO Y FUNCIONANDO. INCLUSO AYUDAS DE ALBAÑILERÍA. MEDIDA LA UNIDAD EJECUTADA.

| Código | Ud | Descripción | Rendimiento | Precio | Importe |
|---|---|---|---|---|---|
| TO01900 | h | OF. 1ª FONTANERO | 1.35 | 14.89 | 20.10 |
| P17CAN073 | ud | CODO ACERO NEGRO.DIAM.2 1/2". (material) | 1 | 23.3 | 23.30 |
|  |  | Total |  |  | 43.4 |

| Medición | Uds. | Parcial |
|---|---|---|
| RED HIDRAÚLICA TORRE A | 10 | 10.000 |
| Total |  | 10 |

**P17GE076_1** ud CODO ACERO NEGRO.DIAM. 3".
8 ud × 53.5 (56.19 con costes indirectos) = 449.52
CODO DE ACERO NEGRO DIAM. 3".INCLUIDO PEQUEÑO MATERIAL.TOTALMENTE CONECTADO Y FUNCIONANDO. INCLUSO AYUDAS DE ALBAÑILERÍA. MEDIDA LA UNIDAD EJECUTADA.

| Código | Ud | Descripción | Rendimiento | Precio | Importe |
|---|---|---|---|---|---|
| TO01900 | h | OF. 1ª FONTANERO | 1.35 | 14.89 | 20.10 |
| P17CAN076 | ud | CODO ACERO NEGRO.DIAM. 3". (material) | 1 | 33.4 | 33.40 |
|  |  | Total |  |  | 53.5 |

| Medición | Uds. | Parcial |
|---|---|---|
| RED HIDRAÚLICA TORRE B | 8 | 8.000 |
| Total |  | 8 |

##### 08334 VÁLVULAS MOTORIZADAS CORTE
Importe: 43194.48

**08CAR00038** ud VÁLVULA MOTORIZADA DE CORTE, DE 3/4"
196 ud × 209.85 (220.38 con costes indirectos) = 43194.48
DE VALVULA MOTORIZADA DE DOS VIAS, DE 3/4" DE DIAMETRO, CUERPO DE LATON FUNDIDO, PARA ROSCAR,ACTUADOR PARA CONTROL TODO O NADA, INDICADOR DE POSICION, DISPOSITIVO DE ACCIONAMIENTO MANUAL,INCLUSO EQUIPO DE ACOPLAMIENTO ENTRE VALVULA Y ACTUADOR, CONDUCTORES ELECTRICOS PARA ENLACE A ELEMENTO CONTROLADOR, CONEXIONES ELECTRICAS Y MONTAJE. MEDIDA LA UNIDAD INSTALADA.TOTALMENTE CONECTADA Y FUNCIONANDO. INCLUSO PEQUEÑO MATERIAL Y AYUDAS DE ALBAÑILERÍA. MEDIDA LA UNIDAD EJECUTADA.

| Código | Ud | Descripción | Rendimiento | Precio | Importe |
|---|---|---|---|---|---|
| TO01400 | h | OF. 1ª CALEFACTOR O MECANICO | 0.8 | 14.89 | 11.91 |
| WW00300 | u | MATERIAL COMPLEMENTARIO O PZAS.ESPECIALES | 4 | 0.58 | 2.32 |
| IC72400 | ud | VALVULA DE DOS VIAS, 20 MM. (3/4") DIAM. ROSCAR (material) | 1 | 34 | 34.00 |
| IC03000 | ud | ACTUADOR MOTOR.TODA-NADA,Y EQUIP.ACOLP PARA VALV. 2 VIAS (material) | 1 | 161 | 161.00 |
| WW00400 | u | PEQUEÑO MATERIAL | 2 | 0.31 | 0.62 |
|  |  | Total |  |  | 209.85 |

| Medición | Uds. | Parcial |
|---|---|---|
| RED HIDRAÚLICA TORRE A | 108 | 108.000 |
| RED HIDRAÚLICA TORRE B | 88 | 88.000 |
| Total |  | 196 |

##### 08335 CONTADOR CALORIMÉTRICO
Importe: 31473.68

**CLI7896784** ud CONTADOR DE CALORÍAS
196 ud × 152.9 (160.58 con costes indirectos) = 31473.68
EQUIPO PARA MEDIDA DE CALORÍAS EN CORRIENTE DE AGUA CON CHORRO ÚNICO,COMPUESTO DE CAUDALÍMETRO DE ALTA RESOLUCIÓN, SONDA TÉRMICA PT-500 Y UNIDAD DIGITAL MICROPROCESADOR.UNIDAD VOLUMÉTRICA MONTADA SOBRE CUERPO EAS 2".MODELO ENCAPSULADO. CALIBRE 3/4".MODELO ENCAPSULADO. INTERFACE ÓPTICO DE SERIE, PARA LECTURA Y PROGRAMACIÓN. TELELECTURA POR M-BUS. MEDICIÓN DE ALTA PRECISIÓN DEBIDO A LA CALIBRACIÓN COMÚN DE LAS SONDAS.INCLUSO PEQUEÑO MATERIAL.TOTALMENTE CONECTADO Y FUNCIONANDO. INCLUSO AYUDAS DE ALBAÑILERÍA. MEDIDA LA UNIDAD EJECUTADA.

| Código | Ud | Descripción | Rendimiento | Precio | Importe |
|---|---|---|---|---|---|
| WW00400 | u | PEQUEÑO MATERIAL | 5.2 | 0.31 | 1.61 |
| TO01400 | h | OF. 1ª CALEFACTOR O MECANICO | 1.43 | 14.89 | 21.29 |
| CLI788276 | ud | CONTADOR DE CALORIAS CONECTADO EN TUBERIA (material) | 1 | 130 | 130.00 |
|  |  | Total |  |  | 152.9 |

| Medición | Uds. | Parcial |
|---|---|---|
| RED HIDRAÚLICA TORRE A | 108 | 108.000 |
| RED HIDRAÚLICA TORRE B | 88 | 88.000 |
| Total |  | 196 |

### 084 VENTILACIÓN
Importe: 96040.58

#### 0841 SUBSISTEMA DE GENERACIÓN
Importe: 31723.14

**CLI780RT01** ud ROOF TOP POTENCIA NOMINAL FRIGORÍFICA 63,89 KW
2 ud × 15103.38 (15861.57 con costes indirectos) = 31723.14
EQUIPO COMPACTO AIRE-AIRE PARA REFRIGERACIÓN.POTENCIA NOMINAL FRIGORÍFICA 63,89 KW. CON VENTILADOR EXTERIOR AXIAL PARA EXPULSIÓN DE AIRE.CAUDAL VENTILADOR EXTERIOR 28.000 M3/H.CAUDAL VENTILADOR INTEIOR 12.000 M3/H.PRESIÓN DISPONIBLE VENTILADOR INTERIOR 16 MMCA.INTEGRADA BATERÍA DE PREENFRIAMIENTO AIRE-AGUA DE 25 KW.CONSTRUIDO EN CHAPA PREVESTIDA CON FILM DE PVC SEMIRRÍGIDO.TOTALMENTE CONECTADO Y FUNCIONANDO. INCLUSO PEQUEÑO MATERIAL Y AYUDAS DE ALBAÑILERÍA. MEDIDA LA UNIDAD EJECUTADA.

| Código | Ud | Descripción | Rendimiento | Precio | Importe |
|---|---|---|---|---|---|
| WW00300 | u | MATERIAL COMPLEMENTARIO O PZAS.ESPECIALES | 50 | 0.58 | 29.00 |
| ATC00400 | h | CUADRILLA FORMADA POR OFICIAL 1ª INST. Y AYUDANTE ESP. | 2.5 | 19.36 | 48.40 |
| ATC00200 | h | CUADRILLA ALBAÑILERIA, FORMADA POR OFICIAL 2ª Y PEON ESP. | 0.5 | 27.16 | 13.58 |
| WW00400 | u | PEQUEÑO MATERIAL | 40 | 0.31 | 12.40 |
| CLI7800200 | ud | ROOF TOP POTENCIA NOMINAL FRIGORÍFICA 63,89 KW (material) | 1 | 15000 | 15000.00 |
|  |  | Total |  |  | 15103.38 |

| Medición | Uds. | Parcial |
|---|---|---|
| CUBIERTA TORRE A | 1 | 1.000 |
| CUBIERTA TORRE B | 1 | 1.000 |
| Total |  | 2 |

#### 0842 SUBSISTEMA DE DISTRIBUCIÓN
Importe: 54059.17

**CLI7800300** m CONDUCTO CIRCULAR HELICOIDAL DIAM.80MM
35.8 m × 17.36 (18.23 con costes indirectos) = 652.63
DE CONDUCTO CIRCULAR FORMADO POR TUBO HELICOIDAL DE CHAPA DE ACERO GALVANIZADA, DE 80 mm. DE DIAMETRO, UNION DE TRAMOS MEDIANTE MANGUITOS, P.P. DE ESTOS Y DE ABRAZADERAS PARA SOPORTE Y CUELGUE,INCLUSO AYUDAS DE ALBAÑILERIA. TOTALMENTE CONECTADO Y FUNCIONANDO. INCLUSO PEQUEÑO MATERIAL. MEDIDA LA lONGITUD EJECUTADA.

| Código | Ud | Descripción | Rendimiento | Precio | Importe |
|---|---|---|---|---|---|
| TA00200 | h | AYUDANTE ESPECIALISTA | 0.2 | 14.26 | 2.85 |
| TO01600 | h | OF. 1ª CERRAJERO-CHAPISTA | 0.2 | 14.89 | 2.98 |
| WW00300 | u | MATERIAL COMPLEMENTARIO O PZAS.ESPECIALES | 3.2 | 0.58 | 1.86 |
| WW00400 | u | PEQUEÑO MATERIAL | 1 | 0.31 | 0.31 |
| ATC00200 | h | CUADRILLA ALBAÑILERIA, FORMADA POR OFICIAL 2ª Y PEON ESP. | 0.05 | 27.16 | 1.36 |
| VEN0001 | m | CONDUCTO HELICOIDAL CHAPA GALV. 80 MM. DIAM. (material) | 1 | 8 | 8.00 |
|  |  | Total |  |  | 17.36 |

| Medición | Uds. | Parcial |
|---|---|---|
| ZONA COMÚN PLANTA BAJA TORRE A | 15.8 | 15.800 |
| ZONA COMÚN PLANTA BAJA TORRE B | 20 | 20.000 |
| Total |  | 35.8 |

**08CVC00153** m CONDUCTO CIRCULAR HELICOIDAL DIAM.100MM
48.75 m × 19.36 (20.33 con costes indirectos) = 991.09
DE CONDUCTO CIRCULAR FORMADO POR TUBO HELICOIDAL DE CHAPA DE ACERO GALVANIZADA, DE 100 mm. DE DIAMETRO, UNION DE TRAMOS MEDIANTE MANGUITOS, P.P. DE ESTOS Y DE ABRAZADERAS PARA SOPORTE Y CUELGUE,INCLUSO AYUDAS DE ALBAÑILERIA. TOTALMENTE CONECTADO Y FUNCIONANDO. INCLUSO PEQUEÑO MATERIAL. MEDIDA LA lONGITUD EJECUTADA.

| Código | Ud | Descripción | Rendimiento | Precio | Importe |
|---|---|---|---|---|---|
| IC25000 | m | CONDUCTO HELICOIDAL CHAPA GALV. 100 MM. DIAM. (material) | 1 | 10 | 10.00 |
| TA00200 | h | AYUDANTE ESPECIALISTA | 0.2 | 14.26 | 2.85 |
| TO01600 | h | OF. 1ª CERRAJERO-CHAPISTA | 0.2 | 14.89 | 2.98 |
| WW00300 | u | MATERIAL COMPLEMENTARIO O PZAS.ESPECIALES | 3.2 | 0.58 | 1.86 |
| WW00400 | u | PEQUEÑO MATERIAL | 1 | 0.31 | 0.31 |
| ATC00200 | h | CUADRILLA ALBAÑILERIA, FORMADA POR OFICIAL 2ª Y PEON ESP. | 0.05 | 27.16 | 1.36 |
|  |  | Total |  |  | 19.36 |

| Medición | Uds. | Parcial |
|---|---|---|
| ZONA COMÚN PLANTA BAJA TORRE A | 3.4 | 3.400 |
| ZONA COMÚN PLANTA BAJA TORRE B | 21.45 | 21.450 |
| ZONA COMÚN PLANTA 1 TORRE B | 2.7 | 2.700 |
| ZONA COMÚN PLANTA 2 TORRE B | 2.7 | 2.700 |
| MONTANTE PLANTA 1 TORRE A | 3.5 | 3.500 |
| OFICINA 201 TORRE A | 2.5 | 2.500 |
| OFICINA 101 TORRE A | 2.5 | 2.500 |
| OFICINA 301 TORRE A | 2.5 | 2.500 |
| OFICINA 401 TORRE A | 2.5 | 2.500 |
| OFICINA 501 TORRE A | 2.5 | 2.500 |
| OFICINA 601 TORRE A | 2.5 | 2.500 |
| Total |  | 48.75 |

**CLI7800301** m CONDUCTO CIRCULAR HELICOIDAL DIAM.125MM
232.8 m × 22.79 (23.93 con costes indirectos) = 5570.90
DE CONDUCTO CIRCULAR FORMADO POR TUBO HELICOIDAL DE CHAPA DE ACERO GALVANIZADA, DE 125 mm. DE DIAMETRO, UNION DE TRAMOS MEDIANTE MANGUITOS, P.P. DE ESTOS Y DE ABRAZADERAS PARA SOPORTE Y CUELGUE,INCLUSO AYUDAS DE ALBAÑILERIA. TOTALMENTE CONECTADO Y FUNCIONANDO. INCLUSO PEQUEÑO MATERIAL. MEDIDA LA lONGITUD EJECUTADA.

| Código | Ud | Descripción | Rendimiento | Precio | Importe |
|---|---|---|---|---|---|
| TA00200 | h | AYUDANTE ESPECIALISTA | 0.3 | 14.26 | 4.28 |
| TO01600 | h | OF. 1ª CERRAJERO-CHAPISTA | 0.2 | 14.89 | 2.98 |
| WW00300 | u | MATERIAL COMPLEMENTARIO O PZAS.ESPECIALES | 3.2 | 0.58 | 1.86 |
| WW00400 | u | PEQUEÑO MATERIAL | 1 | 0.31 | 0.31 |
| ATC00200 | h | CUADRILLA ALBAÑILERIA, FORMADA POR OFICIAL 2ª Y PEON ESP. | 0.05 | 27.16 | 1.36 |
| VEN0002 | m | CONDUCTO HELICOIDAL CHAPA GALV. 125 MM. DIAM. (material) | 1 | 12 | 12.00 |
|  |  | Total |  |  | 22.79 |

| Medición | Uds. | Parcial |
|---|---|---|
| ZONA COMÚN PLANTA BAJA TORRE A | 7.5 | 7.500 |
| ZONA COMÚN PLANTA 1 TORRE A | 4.2 | 4.200 |
| ZONA COMÚN PLANTA 2 TORRE A | 4.2 | 4.200 |
| ZONA COMÚN PLANTA 3 TORRE A | 4.2 | 4.200 |
| ZONA COMÚN PLANTA 4 TORRE A | 4.2 | 4.200 |
| ZONA COMÚN PLANTA 5 TORRE A | 4.2 | 4.200 |
| ZONA COMÚN PLANTA 6 TORRE A | 4.2 | 4.200 |
| ZONA COMÚN PLANTA BAJA TORRE B | 0.8 | 0.800 |
| LOCAL 2 | 2.5 | 2.500 |
| OFICINA 001 TORRE B | 2.3 | 2.300 |
| OFICINA 002 TORRE B | 1.1 | 1.100 |
| OFICINA 003 TORRE B | 2.4 | 2.400 |
| OFICINA 004 TORRE B | 2.7 | 2.700 |
| OFICINA 006 TORRE B | 2.9 | 2.900 |
| OFICINA 101 TORRE B | 2.9 | 2.900 |
| OFICINA 102 TORRE B | 1.7 | 1.700 |
| OFICINA 103 TORRE B | 3.4 | 3.400 |
| OFICINA 104 TORRE B | 3.4 | 3.400 |
| OFICINA 106 TORRE B | 3.7 | 3.700 |
| OFICINA 107 TORRE B | 3.4 | 3.400 |
| OFICINA 108 TORRE B | 2.6 | 2.600 |
| OFICINA 109 TORRE B | 2.4 | 2.400 |
| OFICINA 110 TORRE B | 1.7 | 1.700 |
| OFICINA 111 TORRE B | 2.6 | 2.600 |
| OFICINA 112 TORRE B | 2.3 | 2.300 |
| OFICINA 113 TORRE B | 2.3 | 2.300 |
| OFICINA 114 TORRE B | 2.5 | 2.500 |
| OFICINA 115 TORRE B | 2.7 | 2.700 |
| OFICINA 116 TORRE B | 2.8 | 2.800 |
| OFICINA 117 TORRE B | 2.8 | 2.800 |
| OFICINA 201 TORRE B | 2.9 | 2.900 |
| OFICINA 202 TORRE B | 1.7 | 1.700 |
| OFICINA 203 TORRE B | 3.4 | 3.400 |
| OFICINA 204 TORRE B | 3.4 | 3.400 |
| OFICINA 206 TORRE B | 3.7 | 3.700 |
| OFICINA 207 TORRE B | 3.4 | 3.400 |
| OFICINA 208 TORRE B | 2.6 | 2.600 |
| OFICINA 209 TORRE B | 2.4 | 2.400 |
| OFICINA 210 TORRE B | 1.7 | 1.700 |
| OFICINA 211 TORRE B | 2.6 | 2.600 |
| OFICINA 212 TORRE B | 2.3 | 2.300 |
| OFICINA 213 TORRE B | 2.3 | 2.300 |
| OFICINA 214 TORRE B | 2.5 | 2.500 |
| OFICINA 215 TORRE B | 2.7 | 2.700 |
| OFICINA 216 TORRE B | 2.8 | 2.800 |
| OFICINA 217 TORRE B | 2.8 | 2.800 |
| OFICINA 102 TORRE A | 2.7 | 2.700 |
| OFICINA 103 TORRE A | 2.8 | 2.800 |
| OFICINA 105 TORRE A | 2.2 | 2.200 |
| OFICINA 106 TORRE A | 2.1 | 2.100 |
| OFICINA 107 TORRE A | 2.3 | 2.300 |
| OFICINA 108 TORRE A | 2 | 2.000 |
| OFICINA 109 TORRE A | 2.4 | 2.400 |
| OFICINA 202 TORRE A | 2.7 | 2.700 |
| OFICINA 203 TORRE A | 2.8 | 2.800 |
| OFICINA 205 TORRE A | 2.2 | 2.200 |
| OFICINA 206 TORRE A | 2.1 | 2.100 |
| OFICINA 207 TORRE A | 2.3 | 2.300 |
| OFICINA 208 TORRE A | 2 | 2.000 |
| OFICINA 209 TORRE A | 2.4 | 2.400 |
| OFICINA 302 TORRE A | 2.7 | 2.700 |
| OFICINA 303 TORRE A | 2.8 | 2.800 |
| OFICINA 305 TORRE A | 2.2 | 2.200 |
| OFICINA 306 TORRE A | 2.1 | 2.100 |
| OFICINA 307 TORRE A | 2.3 | 2.300 |
| OFICINA 308 TORRE A | 2 | 2.000 |
| OFICINA 309 TORRE A | 2.4 | 2.400 |
| OFICINA 402 TORRE A | 2.7 | 2.700 |
| OFICINA 403 TORRE A | 2.8 | 2.800 |
| OFICINA 405 TORRE A | 2.2 | 2.200 |
| OFICINA 406 TORRE A | 2.1 | 2.100 |
| OFICINA 407 TORRE A | 2.3 | 2.300 |
| OFICINA 408 TORRE A | 2 | 2.000 |
| OFICINA 409 TORRE A | 2.4 | 2.400 |
| OFICINA 502 TORRE A | 2.7 | 2.700 |
| OFICINA 503 TORRE A | 2.8 | 2.800 |
| OFICINA 505 TORRE A | 2.2 | 2.200 |
| OFICINA 506 TORRE A | 2.1 | 2.100 |
| OFICINA 507 TORRE A | 2.3 | 2.300 |
| OFICINA 508 TORRE A | 2 | 2.000 |
| OFICINA 509 TORRE A | 2.4 | 2.400 |
| OFICINA 602 TORRE A | 2.7 | 2.700 |
| OFICINA 603 TORRE A | 2.8 | 2.800 |
| OFICINA 605 TORRE A | 2.2 | 2.200 |
| OFICINA 606 TORRE A | 2.1 | 2.100 |
| OFICINA 607 TORRE A | 2.3 | 2.300 |
| OFICINA 608 TORRE A | 2 | 2.000 |
| OFICINA 609 TORRE A | 2.4 | 2.400 |
| Total |  | 232.8 |

**CLI7800302** m CONDUCTO CIRCULAR HELICOIDAL DIAM.160MM
55.28 m × 25.08 (26.34 con costes indirectos) = 1456.08
DE CONDUCTO CIRCULAR FORMADO POR TUBO HELICOIDAL DE CHAPA DE ACERO GALVANIZADA, DE 160 mm. DE DIAMETRO, UNION DE TRAMOS MEDIANTE MANGUITOS, P.P. DE ESTOS Y DE ABRAZADERAS PARA SOPORTE Y CUELGUE,INCLUSO AYUDAS DE ALBAÑILERIA. TOTALMENTE CONECTADO Y FUNCIONANDO. INCLUSO PEQUEÑO MATERIAL. MEDIDA LA lONGITUD EJECUTADA.

| Código | Ud | Descripción | Rendimiento | Precio | Importe |
|---|---|---|---|---|---|
| TA00200 | h | AYUDANTE ESPECIALISTA | 0.25 | 14.26 | 3.57 |
| TO01600 | h | OF. 1ª CERRAJERO-CHAPISTA | 0.2 | 14.89 | 2.98 |
| WW00300 | u | MATERIAL COMPLEMENTARIO O PZAS.ESPECIALES | 3.2 | 0.58 | 1.86 |
| WW00400 | u | PEQUEÑO MATERIAL | 1 | 0.31 | 0.31 |
| ATC00200 | h | CUADRILLA ALBAÑILERIA, FORMADA POR OFICIAL 2ª Y PEON ESP. | 0.05 | 27.16 | 1.36 |
| VEN0003 | m | CONDUCTO HELICOIDAL CHAPA GALV. 160 MM. DIAM. (material) | 1 | 15 | 15.00 |
|  |  | Total |  |  | 25.08 |

| Medición | Uds. | Parcial |
|---|---|---|
| ZONA COMÚN PLANTA BAJA TORRE B | 13.78 | 13.780 |
| ZONA COMÚN PLANTA 1 TORRE B | 7.05 | 7.050 |
| ZONA COMÚN PLANTA 2 TORRE B | 7.05 | 7.050 |
| MONTANTE PLANTA 1 TORRE B | 3.5 | 3.500 |
| LOCAL 3 | 2.9 | 2.900 |
| OFICINA 105 TORRE B | 3.6 | 3.600 |
| OFICINA 205 TORRE B | 3.6 | 3.600 |
| OFICINA 104 TORRE A | 2.3 | 2.300 |
| OFICINA 204 TORRE A | 2.3 | 2.300 |
| OFICINA 304 TORRE A | 2.3 | 2.300 |
| OFICINA 404 TORRE A | 2.3 | 2.300 |
| OFICINA 504 TORRE A | 2.3 | 2.300 |
| OFICINA 604 TORRE A | 2.3 | 2.300 |
| Total |  | 55.28 |

**08CVC00157** m CONDUCTO CIRCULAR HELICOIDAL DIAM.200MM
134.31 m × 31.68 (33.27 con costes indirectos) = 4468.49
DE CONDUCTO CIRCULAR FORMADO POR TUBO HELICOIDAL DE CHAPA DE ACERO GALVANIZADA, DE 200 mm. DE DIAMETRO, UNION DE TRAMOS MEDIANTE BRIDAS Y MANGUITOS,P.P. DE ESTOS Y DE ABRAZADERAS PARA SOPORTE Y CUELGUE, INCLUSO AYUDAS DE ALBAÑILERIA. TOTALMENTE CONECTADA Y FUNCIONANDO. INCLUSO PEQUEÑO MATERIAL. MEDIDA LA lONGITUD EJECUTADA.

| Código | Ud | Descripción | Rendimiento | Precio | Importe |
|---|---|---|---|---|---|
| WW00400 | u | PEQUEÑO MATERIAL | 1 | 0.31 | 0.31 |
| ATC00200 | h | CUADRILLA ALBAÑILERIA, FORMADA POR OFICIAL 2ª Y PEON ESP. | 0.05 | 27.16 | 1.36 |
| IC09800 | ud | BRIDA GALV. PARA CONDUCTO CIRCULAR HASTA 250MM.DIAM (material) | 0.65 | 3 | 1.95 |
| IC25400 | m | CONDUCTO HELICOIDAL CHAPA GALV. 200 MM. DIAM. (material) | 1 | 17 | 17.00 |
| TA00200 | h | AYUDANTE ESPECIALISTA | 0.25 | 14.26 | 3.57 |
| TO01600 | h | OF. 1ª CERRAJERO-CHAPISTA | 0.25 | 14.89 | 3.72 |
| WW00300 | u | MATERIAL COMPLEMENTARIO O PZAS.ESPECIALES | 6.5 | 0.58 | 3.77 |
|  |  | Total |  |  | 31.68 |

| Medición | Uds. | Parcial |
|---|---|---|
| ZONA COMÚN PLANTA 1 TORRE A | 19 | 19.000 |
| ZONA COMÚN PLANTA 2 TORRE A | 19 | 19.000 |
| ZONA COMÚN PLANTA 3 TORRE A | 19 | 19.000 |
| ZONA COMÚN PLANTA 4 TORRE A | 19 | 19.000 |
| ZONA COMÚN PLANTA 5 TORRE A | 19 | 19.000 |
| ZONA COMÚN PLANTA 6 TORRE A | 19 | 19.000 |
| ZONA COMÚN PLANTA BAJA TORRE B | 13.31 | 13.310 |
| ZONA COMÚN MONTANTE PLANTA 1 TORRE A | 3.5 | 3.500 |
| MONTANTE PLANTA 2 TORRE A | 3.5 | 3.500 |
| Total |  | 134.31 |

**CLI7800303** m CONDUCTO CIRCULAR HELICOIDAL DIAM.250MM
159.1 m × 34.68 (36.42 con costes indirectos) = 5794.42
DE CONDUCTO CIRCULAR FORMADO POR TUBO HELICOIDAL DE CHAPA DE ACERO GALVANIZADA, DE 250 mm. DE DIAMETRO, UNION DE TRAMOS MEDIANTE MANGUITOS, P.P. DE ESTOS Y DE ABRAZADERAS PARA SOPORTE Y CUELGUE,INCLUSO AYUDAS DE ALBAÑILERIA. TOTALMENTE CONECTADO Y FUNCIONANDO. INCLUSO PEQUEÑO MATERIAL. MEDIDA LA lONGITUD EJECUTADA.

| Código | Ud | Descripción | Rendimiento | Precio | Importe |
|---|---|---|---|---|---|
| ATC00200 | h | CUADRILLA ALBAÑILERIA, FORMADA POR OFICIAL 2ª Y PEON ESP. | 0.05 | 27.16 | 1.36 |
| IC09800 | ud | BRIDA GALV. PARA CONDUCTO CIRCULAR HASTA 250MM.DIAM | 0.65 | 3 | 1.95 |
| TA00200 | h | AYUDANTE ESPECIALISTA | 0.25 | 14.26 | 3.57 |
| TO01600 | h | OF. 1ª CERRAJERO-CHAPISTA | 0.25 | 14.89 | 3.72 |
| WW00300 | u | MATERIAL COMPLEMENTARIO O PZAS.ESPECIALES | 6.5 | 0.58 | 3.77 |
| WW00400 | u | PEQUEÑO MATERIAL | 1 | 0.31 | 0.31 |
| VEN0004 | m | CONDUCTO HELICOIDAL CHAPA GALV. 250 MM. DIAM. (material) | 1 | 20 | 20.00 |
|  |  | Total |  |  | 34.68 |

| Medición | Uds. | Parcial |
|---|---|---|
| ZONA COMÚN PLANTA 1 TORRE A | 13.8 | 13.800 |
| ZONA COMÚN PLANTA 2 TORRE A | 13.8 | 13.800 |
| ZONA COMÚN PLANTA 3 TORRE A | 13.8 | 13.800 |
| ZONA COMÚN PLANTA 4 TORRE A | 13.8 | 13.800 |
| ZONA COMÚN PLANTA 5 TORRE A | 13.8 | 13.800 |
| ZONA COMÚN PLANTA 6 TORRE A | 13.8 | 13.800 |
| ZONA COMÚN PLANTA BAJA TORRE B | 12.8 | 12.800 |
| ZONA COMÚN PLANTA 1 TORRE B | 30 | 30.000 |
| ZONA COMÚN PLANTA 2 TORRE B | 30 | 30.000 |
| MONTANTE PLANTA 3 TORRE A | 3.5 | 3.500 |
| Total |  | 159.1 |

**CLI7800304** m CONDUCTO CIRCULAR HELICOIDAL DIAM.400MM
105.82 m × 46.46 (48.79 con costes indirectos) = 5162.96
DE CONDUCTO CIRCULAR FORMADO POR TUBO HELICOIDAL DE CHAPA DE ACERO GALVANIZADA, DE 400 mm. DE DIAMETRO, UNION DE TRAMOS MEDIANTE MANGUITOS, P.P. DE ESTOS Y DE ABRAZADERAS PARA SOPORTE Y CUELGUE,INCLUSO AYUDAS DE ALBAÑILERIA. TOTALMENTE CONECTADO Y FUNCIONANDO. INCLUSO PEQUEÑO MATERIAL. MEDIDA LA lONGITUD EJECUTADA.

| Código | Ud | Descripción | Rendimiento | Precio | Importe |
|---|---|---|---|---|---|
| WW00300 | u | MATERIAL COMPLEMENTARIO O PZAS.ESPECIALES | 12 | 0.58 | 6.96 |
| TO01600 | h | OF. 1ª CERRAJERO-CHAPISTA | 0.3 | 14.89 | 4.47 |
| TA00200 | h | AYUDANTE ESPECIALISTA | 0.3 | 14.26 | 4.28 |
| ATC00200 | h | CUADRILLA ALBAÑILERIA, FORMADA POR OFICIAL 2ª Y PEON ESP. | 0.1 | 27.16 | 2.72 |
| WW00400 | u | PEQUEÑO MATERIAL | 2.5 | 0.31 | 0.78 |
| VEN0007 | m | CONDUCTO HELICOIDAL CHAPA GALV. 400 MM. DIAM. (material) | 1 | 24 | 24.00 |
| VEN0008 | ud | BRIDA GALV. PARA CONDUCTO CIRCULAR DE 400 MM. DIAM. (material) | 0.65 | 5 | 3.25 |
|  |  | Total |  |  | 46.46 |

| Medición | Uds. | Parcial |
|---|---|---|
| ZONA COMÚN PLANTA 1 TORRE A | 1.67 | 1.670 |
| ZONA COMÚN PLANTA 2 TORRE A | 1.67 | 1.670 |
| ZONA COMÚN PLANTA 3 TORRE A | 1.67 | 1.670 |
| ZONA COMÚN PLANTA 4 TORRE A | 1.67 | 1.670 |
| ZONA COMÚN PLANTA 5 TORRE A | 1.67 | 1.670 |
| ZONA COMÚN PLANTA 6 TORRE A | 1.67 | 1.670 |
| ZONA COMÚN PLANTA BAJA TORRE B | 11 | 11.000 |
| ZONA COMÚN PLANTA 1 TORRE B | 31.9 | 31.900 |
| ZONA COMÚN PLANTA 2 TORRE B | 31.9 | 31.900 |
| MONTANTE PLANTA 2 TORRE B | 3.5 | 3.500 |
| MONTANTE PLANTA 1 TORRE B | 3.5 | 3.500 |
| MONTANTE PLANTA 3 TORRE A | 3.5 | 3.500 |
| MONTANTE PLANTA 2 TORRE A | 3.5 | 3.500 |
| MONTANTE PLANTA 4 TORRE A | 3.5 | 3.500 |
| MONTANTE PLANTA 5 TORRE A | 3.5 | 3.500 |
| Total |  | 105.82 |

**08CVC00182** m CONDUCTO CIRCULAR HELICOIDAL DIAM.500MM
69.6 m × 63.76 (66.96 con costes indirectos) = 4660.42
DE CONDUCTO CIRCULAR FORMADO POR TUBO HELICOIDAL DE CHAPA DE ACERO GALVANIZADA, DE 500 mm. DE DIAMETRO, UNION DE TRAMOS MEDIANTE BRIDAS Y MANGUITOS, P.P. DE ESTOS Y DE ABRAZADERAS PARA SOPORTE Y CUELGUE, INCLUSO AYUDAS DE ALBAÑILERIA.TOTALMENTE CONECTADA Y FUNCIONANDO. INCLUSO PEQUEÑO MATERIAL. MEDIDA LA lONGITUD EJECUTADA.

| Código | Ud | Descripción | Rendimiento | Precio | Importe |
|---|---|---|---|---|---|
| WW00400 | u | PEQUEÑO MATERIAL | 2.5 | 0.31 | 0.78 |
| WW00300 | u | MATERIAL COMPLEMENTARIO O PZAS.ESPECIALES | 12 | 0.58 | 6.96 |
| TO01600 | h | OF. 1ª CERRAJERO-CHAPISTA | 0.3 | 14.89 | 4.47 |
| TA00200 | h | AYUDANTE ESPECIALISTA | 0.3 | 14.26 | 4.28 |
| IC25900 | m | CONDUCTO HELICOIDAL CHAPA GALV. 500 MM. DIAM. (material) | 1 | 40 | 40.00 |
| ATC00200 | h | CUADRILLA ALBAÑILERIA, FORMADA POR OFICIAL 2ª Y PEON ESP. | 0.1 | 27.16 | 2.72 |
| IC10100 | ud | BRIDA GALV. PARA CONDUCTO CIRCULAR DE 500 MM. DIAM. (material) | 0.65 | 7 | 4.55 |
|  |  | Total |  |  | 63.76 |

| Medición | Uds. | Parcial |
|---|---|---|
| CUBIERTA TORRE A | 19 | 19.000 |
| CUBIERTA TORRE B | 36.6 | 36.600 |
| MONTANTE PLANTA 2 TORRE B | 3.5 | 3.500 |
| MONTANTE PLANTA 5 TORRE A | 3.5 | 3.500 |
| MONTANTE PLANTA 4 TORRE A | 3.5 | 3.500 |
| MONTANTE PLANTA 6 TORRE A | 3.5 | 3.500 |
| Total |  | 69.6 |

**CLI7800305** m CONDUCTO CIRCULAR HELICOIDAL DIAM.560MM
3.5 m × 72 (75.61 con costes indirectos) = 264.64
DE CONDUCTO CIRCULAR FORMADO POR TUBO HELICOIDAL DE CHAPA DE ACERO GALVANIZADA, DE 560 mm. DE DIAMETRO, UNION DE TRAMOS MEDIANTE MANGUITOS, P.P. DE ESTOS Y DE ABRAZADERAS PARA SOPORTE Y CUELGUE,INCLUSO AYUDAS DE ALBAÑILERIA. TOTALMENTE CONECTADO Y FUNCIONANDO. INCLUSO PEQUEÑO MATERIAL. MEDIDA LA lONGITUD EJECUTADA.

| Código | Ud | Descripción | Rendimiento | Precio | Importe |
|---|---|---|---|---|---|
| TO01600 | h | OF. 1ª CERRAJERO-CHAPISTA | 0.4 | 14.89 | 5.96 |
| TA00200 | h | AYUDANTE ESPECIALISTA | 0.4 | 14.26 | 5.70 |
| ATC00200 | h | CUADRILLA ALBAÑILERIA, FORMADA POR OFICIAL 2ª Y PEON ESP. | 0.1 | 27.16 | 2.72 |
| WW00400 | u | PEQUEÑO MATERIAL | 2.5 | 0.31 | 0.78 |
| WW00300 | u | MATERIAL COMPLEMENTARIO O PZAS.ESPECIALES | 12 | 0.58 | 6.96 |
| VEN0009 | m | CONDUCTO HELICOIDAL CHAPA GALV. 560 MM. DIAM. (material) | 1 | 45 | 45.00 |
| VEN0010 | ud | BRIDA GALV. PARA CONDUCTO CIRCULAR DE 560 MM. DIAM. (material) | 0.65 | 7.5 | 4.88 |
|  |  | Total |  |  | 72 |

| Medición | Uds. | Parcial |
|---|---|---|
| MONTANTE PLANTA 6 TORRE A | 3.5 | 3.500 |
| Total |  | 3.5 |

**CLI7800306** m CONDUCTO CIRCULAR HELICOIDAL DIAM.630MM
46 m × 77.32 (81.2 con costes indirectos) = 3735.20
DE CONDUCTO CIRCULAR FORMADO POR TUBO HELICOIDAL DE CHAPA DE ACERO GALVANIZADA, DE 630 mm. DE DIAMETRO, UNION DE TRAMOS MEDIANTE MANGUITOS, P.P. DE ESTOS Y DE ABRAZADERAS PARA SOPORTE Y CUELGUE,INCLUSO AYUDAS DE ALBAÑILERIA. TOTALMENTE CONECTADO Y FUNCIONANDO. INCLUSO PEQUEÑO MATERIAL. MEDIDA LA lONGITUD EJECUTADA.

| Código | Ud | Descripción | Rendimiento | Precio | Importe |
|---|---|---|---|---|---|
| TA00200 | h | AYUDANTE ESPECIALISTA | 0.4 | 14.26 | 5.70 |
| ATC00200 | h | CUADRILLA ALBAÑILERIA, FORMADA POR OFICIAL 2ª Y PEON ESP. | 0.1 | 27.16 | 2.72 |
| WW00400 | u | PEQUEÑO MATERIAL | 2.5 | 0.31 | 0.78 |
| WW00300 | u | MATERIAL COMPLEMENTARIO O PZAS.ESPECIALES | 12 | 0.58 | 6.96 |
| TO01600 | h | OF. 1ª CERRAJERO-CHAPISTA | 0.4 | 14.89 | 5.96 |
| VEN0011 | m | CONDUCTO HELICOIDAL CHAPA GALV. 630 MM. DIAM. (material) | 1 | 50 | 50.00 |
| VEN0012 | ud | BRIDA GALV. PARA CONDUCTO CIRCULAR DE 630 MM. DIAM. (material) | 0.65 | 8 | 5.20 |
|  |  | Total |  |  | 77.32 |

| Medición | Uds. | Parcial |
|---|---|---|
| CUBIERTA TORRE A | 16 | 16.000 |
| CUBIERTA TORRE B | 30 | 30.000 |
| Total |  | 46 |

**CLI7800307** ud CODO CHAPA GALV. DIAM.100MM
4 ud × 18.24 (19.16 con costes indirectos) = 76.64
DE CODO, DE CHAPA GALVANIZADA, PARA CONDUCTO CIRCULAR DE TUBO HELICOIDAL, DE 100 mm. DE DIAMETRO, UNION A TUBERIA MEDIANTE MANGUITOS, P.P. DE ESTOS Y DE ABRAZADERAS PARA SOPORTE Y CUELGUE, INCLUSO AYUDAS DE ALBAÑILERIA. TOTALMENTE CONECTADO Y FUNCIONANDO. INCLUSO PEQUEÑO MATERIAL. MEDIDA LA UNIDAD EJECUTADA.

| Código | Ud | Descripción | Rendimiento | Precio | Importe |
|---|---|---|---|---|---|
| WW00300 | u | MATERIAL COMPLEMENTARIO O PZAS.ESPECIALES | 3 | 0.58 | 1.74 |
| WW00400 | u | PEQUEÑO MATERIAL | 1 | 0.31 | 0.31 |
| ATC00200 | h | CUADRILLA ALBAÑILERIA, FORMADA POR OFICIAL 2ª Y PEON ESP. | 0.05 | 27.16 | 1.36 |
| TO01600 | h | OF. 1ª CERRAJERO-CHAPISTA | 0.2 | 14.89 | 2.98 |
| TA00200 | h | AYUDANTE ESPECIALISTA | 0.2 | 14.26 | 2.85 |
| VEN0400 | ud | CODO CHAPA GALV. DIAM.100MM (material) | 1 | 9 | 9.00 |
|  |  | Total |  |  | 18.24 |

| Medición | Uds. | Parcial |
|---|---|---|
| ZONA COMÚN PLANTA BAJA TORRE B | 4 | 4.000 |
| Total |  | 4 |

**CLI7800308** ud CODO CHAPA GALV. DIAM.80MM
4 ud × 15.24 (16.01 con costes indirectos) = 64.04
DE CODO, DE CHAPA GALVANIZADA, PARA CONDUCTO CIRCULAR DE TUBO HELICOIDAL, DE 80 mm. DE DIAMETRO, UNION A TUBERIA MEDIANTE MANGUITOS, P.P. DE ESTOS Y DE ABRAZADERAS PARA SOPORTE Y CUELGUE, INCLUSO AYUDAS DE ALBAÑILERIA. TOTALMENTE CONECTADO Y FUNCIONANDO. INCLUSO PEQUEÑO MATERIAL. MEDIDA LA UNIDAD EJECUTADA.

| Código | Ud | Descripción | Rendimiento | Precio | Importe |
|---|---|---|---|---|---|
| WW00400 | u | PEQUEÑO MATERIAL | 1 | 0.31 | 0.31 |
| ATC00200 | h | CUADRILLA ALBAÑILERIA, FORMADA POR OFICIAL 2ª Y PEON ESP. | 0.05 | 27.16 | 1.36 |
| TO01600 | h | OF. 1ª CERRAJERO-CHAPISTA | 0.2 | 14.89 | 2.98 |
| TA00200 | h | AYUDANTE ESPECIALISTA | 0.2 | 14.26 | 2.85 |
| WW00300 | u | MATERIAL COMPLEMENTARIO O PZAS.ESPECIALES | 3 | 0.58 | 1.74 |
| VEN0402 | ud | CODO CHAPA GALV. DIAM.80MM (material) | 1 | 6 | 6.00 |
|  |  | Total |  |  | 15.24 |

| Medición | Uds. | Parcial |
|---|---|---|
| ZONA COMÚN PLANTA BAJA TORRE A | 3 | 3.000 |
| ZONA COMÚN PLANTA BAJA TORRE B | 1 | 1.000 |
| Total |  | 4 |

**CLI7800309** ud CODO CHAPA GALV. DIAM.125MM
29 ud × 20.24 (21.26 con costes indirectos) = 616.54
DE CODO, DE CHAPA GALVANIZADA, PARA CONDUCTO CIRCULAR DE TUBO HELICOIDAL, DE 125 mm. DE DIAMETRO, UNION A TUBERIA MEDIANTE MANGUITOS, P.P. DE ESTOS Y DE ABRAZADERAS PARA SOPORTE Y CUELGUE, INCLUSO AYUDAS DE ALBAÑILERIA. TOTALMENTE CONECTADO Y FUNCIONANDO. INCLUSO PEQUEÑO MATERIAL. MEDIDA LA UNIDAD EJECUTADA.

| Código | Ud | Descripción | Rendimiento | Precio | Importe |
|---|---|---|---|---|---|
| ATC00200 | h | CUADRILLA ALBAÑILERIA, FORMADA POR OFICIAL 2ª Y PEON ESP. | 0.05 | 27.16 | 1.36 |
| TO01600 | h | OF. 1ª CERRAJERO-CHAPISTA | 0.2 | 14.89 | 2.98 |
| TA00200 | h | AYUDANTE ESPECIALISTA | 0.2 | 14.26 | 2.85 |
| WW00300 | u | MATERIAL COMPLEMENTARIO O PZAS.ESPECIALES | 3 | 0.58 | 1.74 |
| WW00400 | u | PEQUEÑO MATERIAL | 1 | 0.31 | 0.31 |
| VEN0403 | ud | CODO CHAPA GALV. DIAM.125MM (material) | 1 | 11 | 11.00 |
|  |  | Total |  |  | 20.24 |

| Medición | Uds. | Parcial |
|---|---|---|
| ZONA COMÚN PLANTA 1 TORRE A | 2 | 2.000 |
| ZONA COMÚN PLANTA 2 TORRE A | 2 | 2.000 |
| ZONA COMÚN PLANTA 3 TORRE A | 2 | 2.000 |
| ZONA COMÚN PLANTA 4 TORRE A | 2 | 2.000 |
| ZONA COMÚN PLANTA 5 TORRE A | 2 | 2.000 |
| ZONA COMÚN PLANTA 6 TORRE A | 2 | 2.000 |
| OFICINA 002 TORRE B | 1 | 1.000 |
| OFICINA 102 TORRE B | 1 | 1.000 |
| OFICINA 110 TORRE B | 1 | 1.000 |
| OFICINA 202 TORRE B | 1 | 1.000 |
| OFICINA 210 TORRE B | 1 | 1.000 |
| OFICINA 103 TORRE A | 1 | 1.000 |
| OFICINA 107 TORRE A | 1 | 1.000 |
| OFICINA 203 TORRE A | 1 | 1.000 |
| OFICINA 207 TORRE A | 1 | 1.000 |
| OFICINA 303 TORRE A | 1 | 1.000 |
| OFICINA 307 TORRE A | 1 | 1.000 |
| OFICINA 403 TORRE A | 1 | 1.000 |
| OFICINA 407 TORRE A | 1 | 1.000 |
| OFICINA 503 TORRE A | 1 | 1.000 |
| OFICINA 507 TORRE A | 1 | 1.000 |
| OFICINA 603 TORRE A | 1 | 1.000 |
| OFICINA 607 TORRE A | 1 | 1.000 |
| Total |  | 29 |

**CLI7800310** ud CODO CHAPA GALV. DIAM.160MM
5 ud × 24.24 (25.46 con costes indirectos) = 127.30
DE CODO, DE CHAPA GALVANIZADA, PARA CONDUCTO CIRCULAR DE TUBO HELICOIDAL, DE 160 mm. DE DIAMETRO, UNION A TUBERIA MEDIANTE MANGUITOS, P.P. DE ESTOS Y DE ABRAZADERAS PARA SOPORTE Y CUELGUE, INCLUSO AYUDAS DE ALBAÑILERIA. TOTALMENTE CONECTADO Y FUNCIONANDO. INCLUSO PEQUEÑO MATERIAL. MEDIDA LA UNIDAD EJECUTADA.

| Código | Ud | Descripción | Rendimiento | Precio | Importe |
|---|---|---|---|---|---|
| TO01600 | h | OF. 1ª CERRAJERO-CHAPISTA | 0.2 | 14.89 | 2.98 |
| TA00200 | h | AYUDANTE ESPECIALISTA | 0.2 | 14.26 | 2.85 |
| WW00300 | u | MATERIAL COMPLEMENTARIO O PZAS.ESPECIALES | 3 | 0.58 | 1.74 |
| WW00400 | u | PEQUEÑO MATERIAL | 1 | 0.31 | 0.31 |
| ATC00200 | h | CUADRILLA ALBAÑILERIA, FORMADA POR OFICIAL 2ª Y PEON ESP. | 0.05 | 27.16 | 1.36 |
| VEN0404 | ud | CODO CHAPA GALV. DIAM.160MM (material) | 1 | 15 | 15.00 |
|  |  | Total |  |  | 24.24 |

| Medición | Uds. | Parcial |
|---|---|---|
| ZONA COMÚN PLANTA BAJA TORRE B | 1 | 1.000 |
| ZONA COMÚN PLANTA 1 TORRE B | 2 | 2.000 |
| ZONA COMÚN PLANTA 2 TORRE B | 2 | 2.000 |
| Total |  | 5 |

**CLI7800311** ud CODO CHAPA GALV. DIAM.200MM
38 ud × 35.44 (37.22 con costes indirectos) = 1414.36
DE CODO, DE CHAPA GALVANIZADA, PARA CONDUCTO CIRCULAR DE TUBO HELICOIDAL, DE 200 mm. DE DIAMETRO, UNION A TUBERIA MEDIANTE MANGUITOS, P.P. DE ESTOS Y DE ABRAZADERAS PARA SOPORTE Y CUELGUE, INCLUSO AYUDAS DE ALBAÑILERIA. TOTALMENTE CONECTADO Y FUNCIONANDO. INCLUSO PEQUEÑO MATERIAL. MEDIDA LA UNIDAD EJECUTADA.

| Código | Ud | Descripción | Rendimiento | Precio | Importe |
|---|---|---|---|---|---|
| WW00300 | u | MATERIAL COMPLEMENTARIO O PZAS.ESPECIALES | 6 | 0.58 | 3.48 |
| TO01600 | h | OF. 1ª CERRAJERO-CHAPISTA | 0.25 | 14.89 | 3.72 |
| TA00200 | h | AYUDANTE ESPECIALISTA | 0.25 | 14.26 | 3.57 |
| ATC00200 | h | CUADRILLA ALBAÑILERIA, FORMADA POR OFICIAL 2ª Y PEON ESP. | 0.05 | 27.16 | 1.36 |
| IC09800 | ud | BRIDA GALV. PARA CONDUCTO CIRCULAR HASTA 250MM.DIAM | 2 | 3 | 6.00 |
| WW00400 | u | PEQUEÑO MATERIAL | 1 | 0.31 | 0.31 |
| VEN0401 | ud | CODO CHAPA GALV. 200 MM. DIAM. (material) | 1 | 17 | 17.00 |
|  |  | Total |  |  | 35.44 |

| Medición | Uds. | Parcial |
|---|---|---|
| ZONA COMÚN PLANTA 1 TORRE A | 6 | 6.000 |
| ZONA COMÚN PLANTA 2 TORRE A | 6 | 6.000 |
| ZONA COMÚN PLANTA 3 TORRE A | 6 | 6.000 |
| ZONA COMÚN PLANTA 4 TORRE A | 6 | 6.000 |
| ZONA COMÚN PLANTA 5 TORRE A | 6 | 6.000 |
| ZONA COMÚN PLANTA 6 TORRE A | 6 | 6.000 |
| ZONA COMÚN PLANTA BAJA TORRE B | 2 | 2.000 |
| Total |  | 38 |

**CLI7800312** ud CODO CHAPA GALV. DIAM.250MM
14 ud × 38.44 (40.37 con costes indirectos) = 565.18
DE CODO, DE CHAPA GALVANIZADA, PARA CONDUCTO CIRCULAR DE TUBO HELICOIDAL, DE 250 mm. DE DIAMETRO, UNION A TUBERIA MEDIANTE MANGUITOS, P.P. DE ESTOS Y DE ABRAZADERAS PARA SOPORTE Y CUELGUE, INCLUSO AYUDAS DE ALBAÑILERIA. TOTALMENTE CONECTADO Y FUNCIONANDO. INCLUSO PEQUEÑO MATERIAL. MEDIDA LA UNIDAD EJECUTADA.

| Código | Ud | Descripción | Rendimiento | Precio | Importe |
|---|---|---|---|---|---|
| TO01600 | h | OF. 1ª CERRAJERO-CHAPISTA | 0.25 | 14.89 | 3.72 |
| TA00200 | h | AYUDANTE ESPECIALISTA | 0.25 | 14.26 | 3.57 |
| ATC00200 | h | CUADRILLA ALBAÑILERIA, FORMADA POR OFICIAL 2ª Y PEON ESP. | 0.05 | 27.16 | 1.36 |
| IC09800 | ud | BRIDA GALV. PARA CONDUCTO CIRCULAR HASTA 250MM.DIAM | 2 | 3 | 6.00 |
| WW00400 | u | PEQUEÑO MATERIAL | 1 | 0.31 | 0.31 |
| WW00300 | u | MATERIAL COMPLEMENTARIO O PZAS.ESPECIALES | 6 | 0.58 | 3.48 |
| VEN0405 | ud | CODO CHAPA GALV. DIAM.250MM (material) | 1 | 20 | 20.00 |
|  |  | Total |  |  | 38.44 |

| Medición | Uds. | Parcial |
|---|---|---|
| ZONA COMÚN PLANTA 1 TORRE A | 2 | 2.000 |
| ZONA COMÚN PLANTA 2 TORRE A | 2 | 2.000 |
| ZONA COMÚN PLANTA 3 TORRE A | 2 | 2.000 |
| ZONA COMÚN PLANTA 4 TORRE A | 2 | 2.000 |
| ZONA COMÚN PLANTA 5 TORRE A | 2 | 2.000 |
| ZONA COMÚN PLANTA 6 TORRE A | 2 | 2.000 |
| ZONA COMÚN PLANTA 1 TORRE B | 1 | 1.000 |
| ZONA COMÚN PLANTA 2 TORRE B | 1 | 1.000 |
| Total |  | 14 |

**CLI7800313** ud CODO CHAPA GALV. DIAM.400MM
6 ud × 60.44 (63.47 con costes indirectos) = 380.82
DE CODO, DE CHAPA GALVANIZADA, PARA CONDUCTO CIRCULAR DE TUBO HELICOIDAL, DE 400 mm. DE DIAMETRO, UNION A TUBERIA MEDIANTE MANGUITOS, P.P. DE ESTOS Y DE ABRAZADERAS PARA SOPORTE Y CUELGUE, INCLUSO AYUDAS DE ALBAÑILERIA. TOTALMENTE CONECTADO Y FUNCIONANDO. INCLUSO PEQUEÑO MATERIAL. MEDIDA LA UNIDAD EJECUTADA.

| Código | Ud | Descripción | Rendimiento | Precio | Importe |
|---|---|---|---|---|---|
| TA00200 | h | AYUDANTE ESPECIALISTA | 0.25 | 14.26 | 3.57 |
| ATC00200 | h | CUADRILLA ALBAÑILERIA, FORMADA POR OFICIAL 2ª Y PEON ESP. | 0.05 | 27.16 | 1.36 |
| WW00400 | u | PEQUEÑO MATERIAL | 1 | 0.31 | 0.31 |
| WW00300 | u | MATERIAL COMPLEMENTARIO O PZAS.ESPECIALES | 6 | 0.58 | 3.48 |
| TO01600 | h | OF. 1ª CERRAJERO-CHAPISTA | 0.25 | 14.89 | 3.72 |
| VEN0406 | ud | CODO CHAPA GALV. DIAM.400MM (material) | 1 | 38 | 38.00 |
| VEN0008 | ud | BRIDA GALV. PARA CONDUCTO CIRCULAR DE 400 MM. DIAM. | 2 | 5 | 10.00 |
|  |  | Total |  |  | 60.44 |

| Medición | Uds. | Parcial |
|---|---|---|
| ZONA COMÚN PLANTA 1 TORRE B | 2 | 2.000 |
| ZONA COMÚN PLANTA 2 TORRE B | 2 | 2.000 |
| MONTANTES PLANTA BAJA TORRE B | 2 | 2.000 |
| Total |  | 6 |

**CLI7800314** ud CODO CHAPA GALV. DIAM.500MM
2 ud × 85.44 (89.73 con costes indirectos) = 179.46
DE CODO, DE CHAPA GALVANIZADA, PARA CONDUCTO CIRCULAR DE TUBO HELICOIDAL, DE 500 mm. DE DIAMETRO, UNION A TUBERIA MEDIANTE MANGUITOS, P.P. DE ESTOS Y DE ABRAZADERAS PARA SOPORTE Y CUELGUE, INCLUSO AYUDAS DE ALBAÑILERIA. TOTALMENTE CONECTADO Y FUNCIONANDO. INCLUSO PEQUEÑO MATERIAL. MEDIDA LA UNIDAD EJECUTADA.

| Código | Ud | Descripción | Rendimiento | Precio | Importe |
|---|---|---|---|---|---|
| ATC00200 | h | CUADRILLA ALBAÑILERIA, FORMADA POR OFICIAL 2ª Y PEON ESP. | 0.05 | 27.16 | 1.36 |
| WW00400 | u | PEQUEÑO MATERIAL | 1 | 0.31 | 0.31 |
| WW00300 | u | MATERIAL COMPLEMENTARIO O PZAS.ESPECIALES | 6 | 0.58 | 3.48 |
| TO01600 | h | OF. 1ª CERRAJERO-CHAPISTA | 0.25 | 14.89 | 3.72 |
| TA00200 | h | AYUDANTE ESPECIALISTA | 0.25 | 14.26 | 3.57 |
| IC10100 | ud | BRIDA GALV. PARA CONDUCTO CIRCULAR DE 500 MM. DIAM. | 2 | 7 | 14.00 |
| VEN0408 | ud | CODO CHAPA GALV. DIAM.500MM (material) | 1 | 59 | 59.00 |
|  |  | Total |  |  | 85.44 |

| Medición | Uds. | Parcial |
|---|---|---|
| MONTANTE CUBIERTA TORRE A | 1 | 1.000 |
| MONTANTE CUBIERTA TORRE B | 1 | 1.000 |
| Total |  | 2 |

**CLI7800315** ud CODO CHAPA GALV. DIAM.630MM
2 ud × 98.44 (103.38 con costes indirectos) = 206.76
DE CODO, DE CHAPA GALVANIZADA, PARA CONDUCTO CIRCULAR DE TUBO HELICOIDAL, DE 630 mm. DE DIAMETRO, UNION A TUBERIA MEDIANTE MANGUITOS, P.P. DE ESTOS Y DE ABRAZADERAS PARA SOPORTE Y CUELGUE, INCLUSO AYUDAS DE ALBAÑILERIA. TOTALMENTE CONECTADO Y FUNCIONANDO. INCLUSO PEQUEÑO MATERIAL. MEDIDA LA UNIDAD EJECUTADA.

| Código | Ud | Descripción | Rendimiento | Precio | Importe |
|---|---|---|---|---|---|
| WW00400 | u | PEQUEÑO MATERIAL | 1 | 0.31 | 0.31 |
| WW00300 | u | MATERIAL COMPLEMENTARIO O PZAS.ESPECIALES | 6 | 0.58 | 3.48 |
| TO01600 | h | OF. 1ª CERRAJERO-CHAPISTA | 0.25 | 14.89 | 3.72 |
| TA00200 | h | AYUDANTE ESPECIALISTA | 0.25 | 14.26 | 3.57 |
| ATC00200 | h | CUADRILLA ALBAÑILERIA, FORMADA POR OFICIAL 2ª Y PEON ESP. | 0.05 | 27.16 | 1.36 |
| VEN0409 | ud | CODO CHAPA GALV. DIAM.630MM (material) | 1 | 70 | 70.00 |
| VEN0012 | ud | BRIDA GALV. PARA CONDUCTO CIRCULAR DE 630 MM. DIAM. | 2 | 8 | 16.00 |
|  |  | Total |  |  | 98.44 |

| Medición | Uds. | Parcial |
|---|---|---|
| MONTANTE CUBIERTA TORRE A | 1 | 1.000 |
| MONTANTE CUBIERTA TORRE B | 1 | 1.000 |
| Total |  | 2 |

**CLI7800316** ud TE SIMPLE CHAPA GALV. DIAM.500MM
5 ud × 104.37 (109.61 con costes indirectos) = 548.05
DE TE SIMPLE, DE CHAPA GALVANIZADA, PARA CONDUCTO CIRCULAR DE TUBO HELICOIDAL, DE 500 mm. DE DIAMETRO, UNION A TUBERIA MEDIANTE BRIDAS Y MANGUITOS, P.P. DE ESTOS Y DE ABRAZADERAS PARA SOPORTE Y CUELGUE, INCLUSO AYUDAS DE ALBAÑILERIA. TOTALMENTE CONECTADA Y FUNCIONANDO. INCLUSO PEQUEÑO MATERIAL. MEDIDA LA UNIDAD EJECUTADA.

| Código | Ud | Descripción | Rendimiento | Precio | Importe |
|---|---|---|---|---|---|
| WW00300 | u | MATERIAL COMPLEMENTARIO O PZAS.ESPECIALES | 13.5 | 0.58 | 7.83 |
| TO01600 | h | OF. 1ª CERRAJERO-CHAPISTA | 0.35 | 14.89 | 5.21 |
| TA00200 | h | AYUDANTE ESPECIALISTA | 0.35 | 14.26 | 4.99 |
| ATC00200 | h | CUADRILLA ALBAÑILERIA, FORMADA POR OFICIAL 2ª Y PEON ESP. | 0.1 | 27.16 | 2.72 |
| WW00400 | u | PEQUEÑO MATERIAL | 2 | 0.31 | 0.62 |
| VENTE01 | ud | TE SIMPLE CHAPA GALV. 500 MM. DIAM. (material) | 1 | 68 | 68.00 |
| VENBR01 | ud | JUEGO DE 3 BRIDAS ACERO GALVAN. (material) | 1 | 15 | 15.00 |
|  |  | Total |  |  | 104.37 |

| Medición | Uds. | Parcial |
|---|---|---|
| MONTANTE PLANTA 4 TORRE A | 1 | 1.000 |
| MONTANTE PLANTA 5 TORRE A | 1 | 1.000 |
| MONTANTE PLANTA 6 TORRE A | 1 | 1.000 |
| MONTANTE PLANTA 2 TORRE B | 1 | 1.000 |
| MONTANTE PLANTA 3 TORRE B | 1 | 1.000 |
| Total |  | 5 |

**CLI7800317** ud TE SIMPLE CHAPA GALV. DIAM.630MM
2 ud × 113.37 (119.06 con costes indirectos) = 238.12
DE TE SIMPLE, DE CHAPA GALVANIZADA, PARA CONDUCTO CIRCULAR DE TUBO HELICOIDAL, DE 630 mm. DE DIAMETRO, UNION A TUBERIA MEDIANTE BRIDAS Y MANGUITOS, P.P. DE ESTOS Y DE ABRAZADERAS PARA SOPORTE Y CUELGUE, INCLUSO AYUDAS DE ALBAÑILERIA. TOTALMENTE CONECTADA Y FUNCIONANDO. INCLUSO PEQUEÑO MATERIAL. MEDIDA LA UNIDAD EJECUTADA.

| Código | Ud | Descripción | Rendimiento | Precio | Importe |
|---|---|---|---|---|---|
| TO01600 | h | OF. 1ª CERRAJERO-CHAPISTA | 0.35 | 14.89 | 5.21 |
| TA00200 | h | AYUDANTE ESPECIALISTA | 0.35 | 14.26 | 4.99 |
| ATC00200 | h | CUADRILLA ALBAÑILERIA, FORMADA POR OFICIAL 2ª Y PEON ESP. | 0.1 | 27.16 | 2.72 |
| WW00400 | u | PEQUEÑO MATERIAL | 2 | 0.31 | 0.62 |
| WW00300 | u | MATERIAL COMPLEMENTARIO O PZAS.ESPECIALES | 13.5 | 0.58 | 7.83 |
| VENTE02 | ud | TE SIMPLE CHAPA GALV. 630 MM. DIAM. (material) | 1 | 77 | 77.00 |
| VENBR01 | ud | JUEGO DE 3 BRIDAS ACERO GALVAN. | 1 | 15 | 15.00 |
|  |  | Total |  |  | 113.37 |

| Medición | Uds. | Parcial |
|---|---|---|
| MONTANTE PLANTA 6 TORRE A | 1 | 1.000 |
| MONTANTE PLANTA 3 TORRE B | 1 | 1.000 |
| Total |  | 2 |

**CLI7800318** ud TE SIMPLE CHAPA GALV. DIAM.400MM
37 ud × 67.37 (70.75 con costes indirectos) = 2617.75
DE TE SIMPLE, DE CHAPA GALVANIZADA, PARA CONDUCTO CIRCULAR DE TUBO HELICOIDAL, DE 400 mm. DE DIAMETRO, UNION A TUBERIA MEDIANTE BRIDAS Y MANGUITOS, P.P. DE ESTOS Y DE ABRAZADERAS PARA SOPORTE Y CUELGUE, INCLUSO AYUDAS DE ALBAÑILERIA. TOTALMENTE CONECTADA Y FUNCIONANDO. INCLUSO PEQUEÑO MATERIAL. MEDIDA LA UNIDAD EJECUTADA.

| Código | Ud | Descripción | Rendimiento | Precio | Importe |
|---|---|---|---|---|---|
| TA00200 | h | AYUDANTE ESPECIALISTA | 0.35 | 14.26 | 4.99 |
| ATC00200 | h | CUADRILLA ALBAÑILERIA, FORMADA POR OFICIAL 2ª Y PEON ESP. | 0.1 | 27.16 | 2.72 |
| WW00400 | u | PEQUEÑO MATERIAL | 2 | 0.31 | 0.62 |
| WW00300 | u | MATERIAL COMPLEMENTARIO O PZAS.ESPECIALES | 13.5 | 0.58 | 7.83 |
| VENBR01 | ud | JUEGO DE 3 BRIDAS ACERO GALVAN. | 1 | 15 | 15.00 |
| TO01600 | h | OF. 1ª CERRAJERO-CHAPISTA | 0.35 | 14.89 | 5.21 |
| VENTE03 | ud | TE SIMPLE CHAPA GALV. 400 MM. DIAM. (material) | 1 | 31 | 31.00 |
|  |  | Total |  |  | 67.37 |

| Medición | Uds. | Parcial |
|---|---|---|
| ZONA COMÚN PLANTA 1 TORRE A | 2 | 2.000 |
| ZONA COMÚN PLANTA 2 TORRE A | 2 | 2.000 |
| ZONA COMÚN PLANTA 3 TORRE A | 2 | 2.000 |
| ZONA COMÚN PLANTA 4 TORRE A | 2 | 2.000 |
| ZONA COMÚN PLANTA 5 TORRE A | 2 | 2.000 |
| ZONA COMÚN PLANTA 6 TORRE A | 2 | 2.000 |
| ZONA COMÚN PLANTA BAJA TORRE B | 4 | 4.000 |
| ZONA COMÚN PLANTA 1 TORRE B | 8 | 8.000 |
| ZONA COMÚN PLANTA 2 TORRE B | 8 | 8.000 |
| MONTANTE PLANTA 2 TORRE A | 1 | 1.000 |
| MONTANTE PLANTA 3 TORRE A | 1 | 1.000 |
| MONTANTE PLANTA 4 TORRE A | 1 | 1.000 |
| MONTANTE PLANTA 5 TORRE A | 1 | 1.000 |
| MONTANTE PLANTA 2 TORRE B | 1 | 1.000 |
| Total |  | 37 |

**CLI7800319** ud TE SIMPLE CHAPA GALV. DIAM.250MM
30 ud × 50.37 (52.9 con costes indirectos) = 1587.00
DE TE SIMPLE, DE CHAPA GALVANIZADA, PARA CONDUCTO CIRCULAR DE TUBO HELICOIDAL, DE 250 mm. DE DIAMETRO, UNION A TUBERIA MEDIANTE BRIDAS Y MANGUITOS, P.P. DE ESTOS Y DE ABRAZADERAS PARA SOPORTE Y CUELGUE, INCLUSO AYUDAS DE ALBAÑILERIA. TOTALMENTE CONECTADA Y FUNCIONANDO. INCLUSO PEQUEÑO MATERIAL. MEDIDA LA UNIDAD EJECUTADA.

| Código | Ud | Descripción | Rendimiento | Precio | Importe |
|---|---|---|---|---|---|
| ATC00200 | h | CUADRILLA ALBAÑILERIA, FORMADA POR OFICIAL 2ª Y PEON ESP. | 0.1 | 27.16 | 2.72 |
| WW00400 | u | PEQUEÑO MATERIAL | 2 | 0.31 | 0.62 |
| WW00300 | u | MATERIAL COMPLEMENTARIO O PZAS.ESPECIALES | 13.5 | 0.58 | 7.83 |
| VENBR02 | ud | JUEGO DE 3 BRIDAS ACERO GALVAN. (material) | 1 | 9 | 9.00 |
| TO01600 | h | OF. 1ª CERRAJERO-CHAPISTA | 0.35 | 14.89 | 5.21 |
| TA00200 | h | AYUDANTE ESPECIALISTA | 0.35 | 14.26 | 4.99 |
| VENTE04 | ud | TE SIMPLE CHAPA GALV. 250 MM. DIAM. (material) | 1 | 20 | 20.00 |
|  |  | Total |  |  | 50.37 |

| Medición | Uds. | Parcial |
|---|---|---|
| ZONA COMÚN PLANTA 1 TORRE A | 2 | 2.000 |
| ZONA COMÚN PLANTA 2 TORRE A | 2 | 2.000 |
| ZONA COMÚNPLANTA 3 TORRE A | 2 | 2.000 |
| ZONA COMÚN PLANTA 4 TORRE A | 2 | 2.000 |
| ZONA COMÚN PLANTA 5 TORRE A | 2 | 2.000 |
| ZONA COMÚN PLANTA 6 TORRE A | 2 | 2.000 |
| ZONA COMÚN PLANTA BAJA TORRE B | 3 | 3.000 |
| ZONA COMÚN PLANTA 1 TORRE B | 7 | 7.000 |
| ZONA COMÚN PLANTA 2 TORRE B | 7 | 7.000 |
| MONTANTE PLANTA 3 TORRE A | 1 | 1.000 |
| Total |  | 30 |

**CLI7800320** ud TE SIMPLE CHAPA GALV. DIAM.200MM
21 ud × 45.56 (47.85 con costes indirectos) = 1004.85
DE TE SIMPLE, DE CHAPA GALVANIZADA, PARA CONDUCTO CIRCULAR DE TUBO HELICOIDAL, DE 200 mm. DE DIAMETRO, UNION A TUBERIA MEDIANTE BRIDAS Y MANGUITOS, P.P. DE ESTOS Y DE ABRAZADERAS PARA SOPORTE Y CUELGUE, INCLUSO AYUDAS DE ALBAÑILERIA. TOTALMENTE CONECTADA Y FUNCIONANDO. INCLUSO PEQUEÑO MATERIAL. MEDIDA LA UNIDAD EJECUTADA.

| Código | Ud | Descripción | Rendimiento | Precio | Importe |
|---|---|---|---|---|---|
| WW00400 | u | PEQUEÑO MATERIAL | 2 | 0.31 | 0.62 |
| WW00300 | u | MATERIAL COMPLEMENTARIO O PZAS.ESPECIALES | 13.5 | 0.58 | 7.83 |
| VENBR02 | ud | JUEGO DE 3 BRIDAS ACERO GALVAN. | 1 | 9 | 9.00 |
| TO01600 | h | OF. 1ª CERRAJERO-CHAPISTA | 0.3 | 14.89 | 4.47 |
| TA00200 | h | AYUDANTE ESPECIALISTA | 0.3 | 14.26 | 4.28 |
| ATC00200 | h | CUADRILLA ALBAÑILERIA, FORMADA POR OFICIAL 2ª Y PEON ESP. | 0.05 | 27.16 | 1.36 |
| VENTE05 | ud | TE SIMPLE CHAPA GALV. 200 MM. DIAM. (material) | 1 | 18 | 18.00 |
|  |  | Total |  |  | 45.56 |

| Medición | Uds. | Parcial |
|---|---|---|
| ZONA COMÚN PLANTA 1 TORRE A | 3 | 3.000 |
| ZONA COMÚN PLANTA 2 TORRE A | 3 | 3.000 |
| ZONA COMÚN PLANTA 3 TORRE A | 3 | 3.000 |
| ZONA COMÚN PLANTA 4 TORRE A | 3 | 3.000 |
| ZONA COMÚN PLANTA 5 TORRE A | 3 | 3.000 |
| ZONA COMÚN PLANTA 6 TORRE A | 3 | 3.000 |
| ZONA COMÚN PLANTA BAJA TORRE B | 1 | 1.000 |
| MONTANTE PLANTA 1 TORRE A | 1 | 1.000 |
| MONTANTE PLANTA 2 TORRE A | 1 | 1.000 |
| Total |  | 21 |

**CLI7800321** ud TE SIMPLE CHAPA GALV. DIAM.160MM
2 ud × 27.73 (29.12 con costes indirectos) = 58.24
DE TE SIMPLE, DE CHAPA GALVANIZADA, PARA CONDUCTO CIRCULAR DE TUBO HELICOIDAL, DE 160 mm. DE DIAMETRO, UNION A TUBERIA MEDIANTE BRIDAS Y MANGUITOS, P.P. DE ESTOS Y DE ABRAZADERAS PARA SOPORTE Y CUELGUE, INCLUSO AYUDAS DE ALBAÑILERIA. TOTALMENTE CONECTADA Y FUNCIONANDO. INCLUSO PEQUEÑO MATERIAL. MEDIDA LA UNIDAD EJECUTADA.

| Código | Ud | Descripción | Rendimiento | Precio | Importe |
|---|---|---|---|---|---|
| TO01600 | h | OF. 1ª CERRAJERO-CHAPISTA | 0.25 | 14.89 | 3.72 |
| TA00200 | h | AYUDANTE ESPECIALISTA | 0.25 | 14.26 | 3.57 |
| ATC00200 | h | CUADRILLA ALBAÑILERIA, FORMADA POR OFICIAL 2ª Y PEON ESP. | 0.05 | 27.16 | 1.36 |
| WW00300 | u | MATERIAL COMPLEMENTARIO O PZAS.ESPECIALES | 4.5 | 0.58 | 2.61 |
| VENTE07 | ud | TE SIMPLE CHAPA GALV. 160 MM. DIAM. (material) | 1 | 16 | 16.00 |
| WW00400 | u | PEQUEÑO MATERIAL | 1.5 | 0.31 | 0.47 |
|  |  | Total |  |  | 27.73 |

| Medición | Uds. | Parcial |
|---|---|---|
| ZONA COMÚN PLANTA BAJA TORRE B | 2 | 2.000 |
| Total |  | 2 |

**CLI7800322** ud TE SIMPLE CHAPA GALV. DIAM.125MM
4 ud × 23.73 (24.92 con costes indirectos) = 99.68
DE TE SIMPLE, DE CHAPA GALVANIZADA, PARA CONDUCTO CIRCULAR DE TUBO HELICOIDAL, DE 125 mm. DE DIAMETRO, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| ATC00200 | h | CUADRILLA ALBAÑILERIA, FORMADA POR OFICIAL 2ª Y PEON ESP. | 0.05 | 27.16 | 1.36 |
| WW00300 | u | MATERIAL COMPLEMENTARIO O PZAS.ESPECIALES | 4.5 | 0.58 | 2.61 |
| VENTE08 | ud | TE SIMPLE CHAPA GALV. 125 MM. DIAM. (material) | 1 | 12 | 12.00 |
| WW00400 | u | PEQUEÑO MATERIAL | 1.5 | 0.31 | 0.47 |
| TO01600 | h | OF. 1ª CERRAJERO-CHAPISTA | 0.25 | 14.89 | 3.72 |
|  |  | Total |  |  | 23.73 |

| Medición | Uds. | Parcial |
|---|---|---|
| ZONA COMÚN PLANTA BAJA TORRE A | 3 | 3.000 |
| ZONA COMÚN PLANTA BAJA TORRE B | 1 | 1.000 |
| Total |  | 4 |

**CLI7800323** ud TE SIMPLE CHAPA GALV. DIAM.100MM
3 ud × 19.73 (20.72 con costes indirectos) = 62.16
DE TE SIMPLE, DE CHAPA GALVANIZADA, PARA CONDUCTO CIRCULAR DE TUBO HELICOIDAL, DE 100 mm. DE DIAMETRO, UNION A TUBERIA MEDIANTE BRIDAS Y MANGUITOS, P.P. DE ESTOS Y DE ABRAZADERAS PARA SOPORTE Y CUELGUE, INCLUSO AYUDAS DE ALBAÑILERIA. TOTALMENTE CONECTADA Y FUNCIONANDO. INCLUSO PEQUEÑO MATERIAL. MEDIDA LA UNIDAD EJECUTADA.

| Código | Ud | Descripción | Rendimiento | Precio | Importe |
|---|---|---|---|---|---|
| WW00400 | u | PEQUEÑO MATERIAL | 1.5 | 0.31 | 0.47 |
| TO01600 | h | OF. 1ª CERRAJERO-CHAPISTA | 0.25 | 14.89 | 3.72 |
| TA00200 | h | AYUDANTE ESPECIALISTA | 0.25 | 14.26 | 3.57 |
| ATC00200 | h | CUADRILLA ALBAÑILERIA, FORMADA POR OFICIAL 2ª Y PEON ESP. | 0.05 | 27.16 | 1.36 |
| WW00300 | u | MATERIAL COMPLEMENTARIO O PZAS.ESPECIALES | 4.5 | 0.58 | 2.61 |
| VENTE06 | ud | TE SIMPLE CHAPA GALV. 100 MM. DIAM. (material) | 1 | 8 | 8.00 |
|  |  | Total |  |  | 19.73 |

| Medición | Uds. | Parcial |
|---|---|---|
| ZONA COMÚN PLANTA BAJA TORRE A | 1 | 1.000 |
| ZONA COMÚN PLANTA BAJA TORRE B | 1 | 1.000 |
| MONTANTE PLANTA 1 TORRE A | 1 | 1.000 |
| Total |  | 3 |

**CLI7800244** ud REDUCCION CHAPA GALVANIZADA DIAM. 200-160 MM
1 ud × 26.44 (27.77 con costes indirectos) = 27.77
DE REDUCCION DE CHAPA GALVANIZADA PARA CONDUCTOS CIRCULARES DE TUBO HELICOIDAL, DE 200 MM Y 160 MM. DE DIAMETRO MAYOR, UNION A TUBERIA MEDIANTE BRIDAS Y MANGUITOS, P.P. DE ESTOS Y DE ABRAZADERAS PARA SOPORTE Y CUELGUE, INCLUSO AYUDAS DE ALBAÑILERIA. TOTALMENTE CONECTADA Y FUNCIONANDO. INCLUSO PEQUEÑO MATERIAL. MEDIDA LA UNIDAD EJECUTADA.

| Código | Ud | Descripción | Rendimiento | Precio | Importe |
|---|---|---|---|---|---|
| TO01600 | h | OF. 1ª CERRAJERO-CHAPISTA | 0.25 | 14.89 | 3.72 |
| WW00400 | u | PEQUEÑO MATERIAL | 1 | 0.31 | 0.31 |
| TA00200 | h | AYUDANTE ESPECIALISTA | 0.25 | 14.26 | 3.57 |
| IC09800 | ud | BRIDA GALV. PARA CONDUCTO CIRCULAR HASTA 250MM.DIAM | 1 | 3 | 3.00 |
| ATC00200 | h | CUADRILLA ALBAÑILERIA, FORMADA POR OFICIAL 2ª Y PEON ESP. | 0.05 | 27.16 | 1.36 |
| WW00300 | u | MATERIAL COMPLEMENTARIO O PZAS.ESPECIALES | 6 | 0.58 | 3.48 |
| IC52400 | ud | REDUCCION DE CHAPA GALV. 200 MM. DIAM. MAYOR (material) | 1 | 11 | 11.00 |
|  |  | Total |  |  | 26.44 |

| Medición | Uds. | Parcial |
|---|---|---|
| ZONA COMÚN PLANTA BAJA TORRE B | 1 | 1.000 |
| Total |  | 1 |

**CLI7800245** ud REDUCCION CHAPA GALVANIZADA DIAM. 200-125 MM
31 ud × 26.44 (27.77 con costes indirectos) = 860.87
DE REDUCCION DE CHAPA GALVANIZADA PARA CONDUCTOS CIRCULARES DE TUBO HELICOIDAL, DE 200 MM Y 125 MM. DE DIAMETRO MAYOR, UNION A TUBERIA MEDIANTE BRIDAS Y MANGUITOS, P.P. DE ESTOS Y DE ABRAZADERAS PARA SOPORTE Y CUELGUE, INCLUSO AYUDAS DE ALBAÑILERIA. TOTALMENTE CONECTADA Y FUNCIONANDO. INCLUSO PEQUEÑO MATERIAL. MEDIDA LA UNIDAD EJECUTADA.

| Código | Ud | Descripción | Rendimiento | Precio | Importe |
|---|---|---|---|---|---|
| TO01600 | h | OF. 1ª CERRAJERO-CHAPISTA | 0.25 | 14.89 | 3.72 |
| WW00400 | u | PEQUEÑO MATERIAL | 1 | 0.31 | 0.31 |
| TA00200 | h | AYUDANTE ESPECIALISTA | 0.25 | 14.26 | 3.57 |
| IC09800 | ud | BRIDA GALV. PARA CONDUCTO CIRCULAR HASTA 250MM.DIAM | 1 | 3 | 3.00 |
| ATC00200 | h | CUADRILLA ALBAÑILERIA, FORMADA POR OFICIAL 2ª Y PEON ESP. | 0.05 | 27.16 | 1.36 |
| WW00300 | u | MATERIAL COMPLEMENTARIO O PZAS.ESPECIALES | 6 | 0.58 | 3.48 |
| IC52400 | ud | REDUCCION DE CHAPA GALV. 200 MM. DIAM. MAYOR | 1 | 11 | 11.00 |
|  |  | Total |  |  | 26.44 |

| Medición | Uds. | Parcial |
|---|---|---|
| ZONA COMÚN PLANTA 1 TORRE A | 5 | 5.000 |
| ZONA COMÚN PLANTA 2 TORRE A | 5 | 5.000 |
| ZONA COMÚN PLANTA 3 TORRE A | 5 | 5.000 |
| ZONA COMÚN PLANTA 4 TORRE A | 5 | 5.000 |
| ZONA COMÚN PLANTA 5 TORRE A | 5 | 5.000 |
| ZONA COMÚN PLANTA 6 TORRE A | 5 | 5.000 |
| ZONA COMÚN PLANTA BAJA TORRE B | 1 | 1.000 |
| Total |  | 31 |

**CLI7800246** ud REDUCCION CHAPA GALVANIZADA DIAM. 200-100 MM
1 ud × 26.44 (27.77 con costes indirectos) = 27.77
DE REDUCCION DE CHAPA GALVANIZADA PARA CONDUCTOS CIRCULARES DE TUBO HELICOIDAL, DE 200 MM Y 100 MM. DE DIAMETRO MAYOR, UNION A TUBERIA MEDIANTE BRIDAS Y MANGUITOS, P.P. DE ESTOS Y DE ABRAZADERAS PARA SOPORTE Y CUELGUE, INCLUSO AYUDAS DE ALBAÑILERIA. TOTALMENTE CONECTADA Y FUNCIONANDO. INCLUSO PEQUEÑO MATERIAL. MEDIDA LA UNIDAD EJECUTADA.

| Código | Ud | Descripción | Rendimiento | Precio | Importe |
|---|---|---|---|---|---|
| TO01600 | h | OF. 1ª CERRAJERO-CHAPISTA | 0.25 | 14.89 | 3.72 |
| WW00400 | u | PEQUEÑO MATERIAL | 1 | 0.31 | 0.31 |
| TA00200 | h | AYUDANTE ESPECIALISTA | 0.25 | 14.26 | 3.57 |
| IC09800 | ud | BRIDA GALV. PARA CONDUCTO CIRCULAR HASTA 250MM.DIAM | 1 | 3 | 3.00 |
| ATC00200 | h | CUADRILLA ALBAÑILERIA, FORMADA POR OFICIAL 2ª Y PEON ESP. | 0.05 | 27.16 | 1.36 |
| WW00300 | u | MATERIAL COMPLEMENTARIO O PZAS.ESPECIALES | 6 | 0.58 | 3.48 |
| IC52400 | ud | REDUCCION DE CHAPA GALV. 200 MM. DIAM. MAYOR | 1 | 11 | 11.00 |
|  |  | Total |  |  | 26.44 |

| Medición | Uds. | Parcial |
|---|---|---|
| ZONA COMÚN PLANTA BAJA TORRE B | 1 | 1.000 |
| Total |  | 1 |

**CLI7800247** ud REDUCCION CHAPA GALVANIZADA DIAM. 400-200 MM
1 ud × 47.35 (49.73 con costes indirectos) = 49.73
DE REDUCCION DE CHAPA GALVANIZADA PARA CONDUCTOS CIRCULARES DE TUBO HELICOIDAL, DE 400 MM Y 200 MM. DE DIAMETRO MAYOR, UNION A TUBERIA MEDIANTE BRIDAS Y MANGUITOS, P.P. DE ESTOS Y DE ABRAZADERAS PARA SOPORTE Y CUELGUE, INCLUSO AYUDAS DE ALBAÑILERIA. TOTALMENTE CONECTADA Y FUNCIONANDO. INCLUSO PEQUEÑO MATERIAL. MEDIDA LA UNIDAD EJECUTADA.

| Código | Ud | Descripción | Rendimiento | Precio | Importe |
|---|---|---|---|---|---|
| WW00400 | u | PEQUEÑO MATERIAL | 1 | 0.31 | 0.31 |
| TA00200 | h | AYUDANTE ESPECIALISTA | 0.4 | 14.26 | 5.70 |
| ATC00200 | h | CUADRILLA ALBAÑILERIA, FORMADA POR OFICIAL 2ª Y PEON ESP. | 0.07 | 27.16 | 1.90 |
| WW00300 | u | MATERIAL COMPLEMENTARIO O PZAS.ESPECIALES | 6 | 0.58 | 3.48 |
| TO01600 | h | OF. 1ª CERRAJERO-CHAPISTA | 0.4 | 14.89 | 5.96 |
| VEN0008 | ud | BRIDA GALV. PARA CONDUCTO CIRCULAR DE 400 MM. DIAM. | 1 | 5 | 5.00 |
| VENRE01 | ud | REDUCCION DE CHAPA GALV. 400 MM. DIAM. MAYOR (material) | 1 | 25 | 25.00 |
|  |  | Total |  |  | 47.35 |

| Medición | Uds. | Parcial |
|---|---|---|
| ZONA COMÚN PLANTA BAJA TORRE B | 1 | 1.000 |
| Total |  | 1 |

**CLI7800248** ud REDUCCION CHAPA GALVANIZADA DIAM. 400-250 MM
17 ud × 47.35 (49.73 con costes indirectos) = 845.41
DE REDUCCION DE CHAPA GALVANIZADA PARA CONDUCTOS CIRCULARES DE TUBO HELICOIDAL, DE 400 MM Y 250 MM. DE DIAMETRO MAYOR, UNION A TUBERIA MEDIANTE BRIDAS Y MANGUITOS, P.P. DE ESTOS Y DE ABRAZADERAS PARA SOPORTE Y CUELGUE, INCLUSO AYUDAS DE ALBAÑILERIA. TOTALMENTE CONECTADA Y FUNCIONANDO. INCLUSO PEQUEÑO MATERIAL. MEDIDA LA UNIDAD EJECUTADA.

| Código | Ud | Descripción | Rendimiento | Precio | Importe |
|---|---|---|---|---|---|
| WW00400 | u | PEQUEÑO MATERIAL | 1 | 0.31 | 0.31 |
| TA00200 | h | AYUDANTE ESPECIALISTA | 0.4 | 14.26 | 5.70 |
| ATC00200 | h | CUADRILLA ALBAÑILERIA, FORMADA POR OFICIAL 2ª Y PEON ESP. | 0.07 | 27.16 | 1.90 |
| WW00300 | u | MATERIAL COMPLEMENTARIO O PZAS.ESPECIALES | 6 | 0.58 | 3.48 |
| TO01600 | h | OF. 1ª CERRAJERO-CHAPISTA | 0.4 | 14.89 | 5.96 |
| VEN0008 | ud | BRIDA GALV. PARA CONDUCTO CIRCULAR DE 400 MM. DIAM. | 1 | 5 | 5.00 |
| VENRE01 | ud | REDUCCION DE CHAPA GALV. 400 MM. DIAM. MAYOR | 1 | 25 | 25.00 |
|  |  | Total |  |  | 47.35 |

| Medición | Uds. | Parcial |
|---|---|---|
| ZONA COMÚN PLANTA 1 TORRE A | 2 | 2.000 |
| ZONA COMÚN PLANTA 2 TORRE A | 2 | 2.000 |
| ZONA COMÚN PLANTA 3 TORRE A | 2 | 2.000 |
| ZONA COMÚN PLANTA 4 TORRE A | 2 | 2.000 |
| ZONA COMÚN PLANTA 5 TORRE A | 2 | 2.000 |
| ZONA COMÚN PLANTA 6 TORRE A | 2 | 2.000 |
| ZONA COMÚN PLANTA BAJA TORRE B | 1 | 1.000 |
| ZONA COMÚN PLANTA 1 TORRE B | 2 | 2.000 |
| ZONA COMÚN PLANTA 2 TORRE B | 2 | 2.000 |
| Total |  | 17 |

**CLI7800249** ud REDUCCION CHAPA GALVANIZADA DIAM. 400-160 MM
2 ud × 47.35 (49.73 con costes indirectos) = 99.46
DE REDUCCION DE CHAPA GALVANIZADA PARA CONDUCTOS CIRCULARES DE TUBO HELICOIDAL, DE 400 MM Y 160 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.4 | 14.26 | 5.70 |
| ATC00200 | h | CUADRILLA ALBAÑILERIA, FORMADA POR OFICIAL 2ª Y PEON ESP. | 0.07 | 27.16 | 1.90 |
| WW00300 | u | MATERIAL COMPLEMENTARIO O PZAS.ESPECIALES | 6 | 0.58 | 3.48 |
| TO01600 | h | OF. 1ª CERRAJERO-CHAPISTA | 0.4 | 14.89 | 5.96 |
| VEN0008 | ud | BRIDA GALV. PARA CONDUCTO CIRCULAR DE 400 MM. DIAM. | 1 | 5 | 5.00 |
| VENRE01 | ud | REDUCCION DE CHAPA GALV. 400 MM. DIAM. MAYOR | 1 | 25 | 25.00 |
| WW00400 | u | PEQUEÑO MATERIAL | 1 | 0.31 | 0.31 |
|  |  | Total |  |  | 47.35 |

| Medición | Uds. | Parcial |
|---|---|---|
| ZONA COMÚN PLANTA 1 TORRE B | 1 | 1.000 |
| ZONA COMÚN PLANTA 2 TORRE B | 1 | 1.000 |
| Total |  | 2 |

**CLI7800250** ud REDUCCION CHAPA GALVANIZADA DIAM. 400-125 MM
23 ud × 47.35 (49.73 con costes indirectos) = 1143.79
DE REDUCCION DE CHAPA GALVANIZADA PARA CONDUCTOS CIRCULARES DE TUBO HELICOIDAL, DE 400 MM Y 125 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.4 | 14.26 | 5.70 |
| ATC00200 | h | CUADRILLA ALBAÑILERIA, FORMADA POR OFICIAL 2ª Y PEON ESP. | 0.07 | 27.16 | 1.90 |
| WW00300 | u | MATERIAL COMPLEMENTARIO O PZAS.ESPECIALES | 6 | 0.58 | 3.48 |
| TO01600 | h | OF. 1ª CERRAJERO-CHAPISTA | 0.4 | 14.89 | 5.96 |
| VEN0008 | ud | BRIDA GALV. PARA CONDUCTO CIRCULAR DE 400 MM. DIAM. | 1 | 5 | 5.00 |
| VENRE01 | ud | REDUCCION DE CHAPA GALV. 400 MM. DIAM. MAYOR | 1 | 25 | 25.00 |
| WW00400 | u | PEQUEÑO MATERIAL | 1 | 0.31 | 0.31 |
|  |  | Total |  |  | 47.35 |

| Medición | Uds. | Parcial |
|---|---|---|
| ZONA COMÚN PLANTA 1 TORRE A | 1 | 1.000 |
| ZONA COMÚN PLANTA 2 TORRE A | 1 | 1.000 |
| ZONA COMÚN PLANTA 3 TORRE A | 1 | 1.000 |
| ZONA COMÚN PLANTA 4 TORRE A | 1 | 1.000 |
| ZONA COMÚN PLANTA 5 TORRE A | 1 | 1.000 |
| ZONA COMÚN PLANTA 6 TORRE A | 1 | 1.000 |
| ZONA COMÚN PLANTA BAJA TORRE B | 3 | 3.000 |
| ZONA COMÚN PLANTA 1 TORRE B | 7 | 7.000 |
| ZONA COMÚN PLANTA 2 TORRE B | 7 | 7.000 |
| Total |  | 23 |

**CLI7800251** ud REDUCCION CHAPA GALVANIZADA DIAM. 250-160 MM
11 ud × 32.44 (34.07 con costes indirectos) = 374.77
DE REDUCCION DE CHAPA GALVANIZADA PARA CONDUCTOS CIRCULARES DE TUBO HELICOIDAL, DE 250 MM Y 160 MM. DE DIAMETRO MAYOR, UNION A TUBERIA MEDIANTE BRIDAS Y MANGUITOS, P.P. DE ESTOS Y DE ABRAZADERAS PARA SOPORTE Y CUELGUE, INCLUSO AYUDAS DE ALBAÑILERIA. TOTALMENTE CONECTADA Y FUNCIONANDO. INCLUSO PEQUEÑO MATERIAL. MEDIDA LA UNIDAD EJECUTADA.

| Código | Ud | Descripción | Rendimiento | Precio | Importe |
|---|---|---|---|---|---|
| WW00400 | u | PEQUEÑO MATERIAL | 1 | 0.31 | 0.31 |
| TA00200 | h | AYUDANTE ESPECIALISTA | 0.25 | 14.26 | 3.57 |
| IC09800 | ud | BRIDA GALV. PARA CONDUCTO CIRCULAR HASTA 250MM.DIAM | 1 | 3 | 3.00 |
| ATC00200 | h | CUADRILLA ALBAÑILERIA, FORMADA POR OFICIAL 2ª Y PEON ESP. | 0.05 | 27.16 | 1.36 |
| WW00300 | u | MATERIAL COMPLEMENTARIO O PZAS.ESPECIALES | 6 | 0.58 | 3.48 |
| VENRE02 | ud | REDUCCION DE CHAPA GALV. 250 MM. DIAM. MAYOR (material) | 1 | 17 | 17.00 |
| TO01600 | h | OF. 1ª CERRAJERO-CHAPISTA | 0.25 | 14.89 | 3.72 |
|  |  | Total |  |  | 32.44 |

| Medición | Uds. | Parcial |
|---|---|---|
| ZONA COMÚN PLANTA 1 TORRE A | 1 | 1.000 |
| ZONA COMÚN PLANTA 2 TORRE A | 1 | 1.000 |
| ZONA COMÚN PLANTA 3 TORRE A | 1 | 1.000 |
| ZONA COMÚN PLANTA 4 TORRE A | 1 | 1.000 |
| ZONA COMÚN PLANTA 5 TORRE A | 1 | 1.000 |
| ZONA COMÚN PLANTA 6 TORRE A | 1 | 1.000 |
| ZONA COMÚN PLANTA BAJA TORRE B | 1 | 1.000 |
| ZONA COMÚN PLANTA 1 TORRE B | 2 | 2.000 |
| ZONA COMÚN PLANTA 2 TORRE B | 2 | 2.000 |
| Total |  | 11 |

**CLI7800252** ud REDUCCION CHAPA GALVANIZADA DIAM. 250-125 MM
26 ud × 32.44 (34.07 con costes indirectos) = 885.82
DE REDUCCION DE CHAPA GALVANIZADA PARA CONDUCTOS CIRCULARES DE TUBO HELICOIDAL, DE 250 MM Y 125 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| IC09800 | ud | BRIDA GALV. PARA CONDUCTO CIRCULAR HASTA 250MM.DIAM | 1 | 3 | 3.00 |
| ATC00200 | h | CUADRILLA ALBAÑILERIA, FORMADA POR OFICIAL 2ª Y PEON ESP. | 0.05 | 27.16 | 1.36 |
| WW00300 | u | MATERIAL COMPLEMENTARIO O PZAS.ESPECIALES | 6 | 0.58 | 3.48 |
| VENRE02 | ud | REDUCCION DE CHAPA GALV. 250 MM. DIAM. MAYOR | 1 | 17 | 17.00 |
| TO01600 | h | OF. 1ª CERRAJERO-CHAPISTA | 0.25 | 14.89 | 3.72 |
| WW00400 | u | PEQUEÑO MATERIAL | 1 | 0.31 | 0.31 |
|  |  | Total |  |  | 32.44 |

| Medición | Uds. | Parcial |
|---|---|---|
| ZONA COMÚN PLANTA 1 TORRE A | 2 | 2.000 |
| ZONA COMÚN PLANTA 2 TORRE A | 2 | 2.000 |
| ZONA COMÚN PLANTA 3 TORRE A | 2 | 2.000 |
| ZONA COMÚN PLANTA 4 TORRE A | 2 | 2.000 |
| ZONA COMÚN PLANTA 5 TORRE A | 2 | 2.000 |
| ZONA COMÚN PLANTA 6 TORRE A | 2 | 2.000 |
| ZONA COMÚN PLANTA BAJA TORRE B | 2 | 2.000 |
| ZONA COMÚN PLANTA 1 TORRE B | 6 | 6.000 |
| ZONA COMÚN PLANTA 2 TORRE B | 6 | 6.000 |
| Total |  | 26 |

**CLI7800253** ud REDUCCION CHAPA GALVANIZADA DIAM. 250-100 MM
2 ud × 32.44 (34.07 con costes indirectos) = 68.14
DE REDUCCION DE CHAPA GALVANIZADA PARA CONDUCTOS CIRCULARES DE TUBO HELICOIDAL, DE 250 MM Y 100 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| IC09800 | ud | BRIDA GALV. PARA CONDUCTO CIRCULAR HASTA 250MM.DIAM | 1 | 3 | 3.00 |
| ATC00200 | h | CUADRILLA ALBAÑILERIA, FORMADA POR OFICIAL 2ª Y PEON ESP. | 0.05 | 27.16 | 1.36 |
| WW00300 | u | MATERIAL COMPLEMENTARIO O PZAS.ESPECIALES | 6 | 0.58 | 3.48 |
| VENRE02 | ud | REDUCCION DE CHAPA GALV. 250 MM. DIAM. MAYOR | 1 | 17 | 17.00 |
| TO01600 | h | OF. 1ª CERRAJERO-CHAPISTA | 0.25 | 14.89 | 3.72 |
| WW00400 | u | PEQUEÑO MATERIAL | 1 | 0.31 | 0.31 |
|  |  | Total |  |  | 32.44 |

| Medición | Uds. | Parcial |
|---|---|---|
| ZONA COMÚN PLANTA 1 TORRE B | 1 | 1.000 |
| ZONA COMÚN PLANTA 2 TORRE B | 1 | 1.000 |
| Total |  | 2 |

**CLI7800254** ud REDUCCION CHAPA GALVANIZADA DIAM. 250-200 MM
19 ud × 32.44 (34.07 con costes indirectos) = 647.33
DE REDUCCION DE CHAPA GALVANIZADA PARA CONDUCTOS CIRCULARES DE TUBO HELICOIDAL, DE 250 MM Y 200 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| IC09800 | ud | BRIDA GALV. PARA CONDUCTO CIRCULAR HASTA 250MM.DIAM | 1 | 3 | 3.00 |
| ATC00200 | h | CUADRILLA ALBAÑILERIA, FORMADA POR OFICIAL 2ª Y PEON ESP. | 0.05 | 27.16 | 1.36 |
| WW00300 | u | MATERIAL COMPLEMENTARIO O PZAS.ESPECIALES | 6 | 0.58 | 3.48 |
| VENRE02 | ud | REDUCCION DE CHAPA GALV. 250 MM. DIAM. MAYOR | 1 | 17 | 17.00 |
| TO01600 | h | OF. 1ª CERRAJERO-CHAPISTA | 0.25 | 14.89 | 3.72 |
| WW00400 | u | PEQUEÑO MATERIAL | 1 | 0.31 | 0.31 |
|  |  | Total |  |  | 32.44 |

| Medición | Uds. | Parcial |
|---|---|---|
| ZONA COMÚN PLANTA 1 TORRE A | 3 | 3.000 |
| ZONA COMÚN PLANTA 2 TORRE A | 3 | 3.000 |
| ZONA COMÚN PLANTA 3 TORRE A | 3 | 3.000 |
| ZONA COMÚN PLANTA 4 TORRE A | 3 | 3.000 |
| ZONA COMÚN PLANTA 5 TORRE A | 3 | 3.000 |
| ZONA COMÚN PLANTA 6 TORRE A | 3 | 3.000 |
| ZONA COMÚN PLANTA BAJA TORRE B | 1 | 1.000 |
| Total |  | 19 |

**CLI7800255** ud REDUCCION CHAPA GALVANIZADA DIAM. 160-125 MM
5 ud × 19.44 (20.42 con costes indirectos) = 102.10
DE REDUCCION DE CHAPA GALVANIZADA PARA CONDUCTOS CIRCULARES DE TUBO HELICOIDAL, DE 160 MM Y 125 MM. DE DIAMETRO MAYOR, UNION A TUBERIA MEDIANTE BRIDAS Y MANGUITOS, P.P. DE ESTOS Y DE ABRAZADERAS PARA SOPORTE Y CUELGUE, INCLUSO AYUDAS DE ALBAÑILERIA. TOTALMENTE CONECTADA Y FUNCIONANDO. INCLUSO PEQUEÑO MATERIAL. MEDIDA LA UNIDAD EJECUTADA.

| Código | Ud | Descripción | Rendimiento | Precio | Importe |
|---|---|---|---|---|---|
| WW00400 | u | PEQUEÑO MATERIAL | 1 | 0.31 | 0.31 |
| TA00200 | h | AYUDANTE ESPECIALISTA | 0.25 | 14.26 | 3.57 |
| ATC00200 | h | CUADRILLA ALBAÑILERIA, FORMADA POR OFICIAL 2ª Y PEON ESP. | 0.05 | 27.16 | 1.36 |
| WW00300 | u | MATERIAL COMPLEMENTARIO O PZAS.ESPECIALES | 6 | 0.58 | 3.48 |
| VENRE04 | ud | REDUCCION DE CHAPA GALV. 160 MM. DIAM. MAYOR (material) | 1 | 7 | 7.00 |
| TO01600 | h | OF. 1ª CERRAJERO-CHAPISTA | 0.25 | 14.89 | 3.72 |
|  |  | Total |  |  | 19.44 |

| Medición | Uds. | Parcial |
|---|---|---|
| ZONA COMÚN PLANTA BAJA TORRE B | 1 | 1.000 |
| ZONA COMÚN PLANTA 1 TORRE B | 2 | 2.000 |
| ZONA COMÚN PLANTA 2 TORRE B | 2 | 2.000 |
| Total |  | 5 |

**CLI7800256** ud REDUCCION CHAPA GALVANIZADA DIAM. 160-100 MM
2 ud × 19.44 (20.42 con costes indirectos) = 40.84
DE REDUCCION DE CHAPA GALVANIZADA PARA CONDUCTOS CIRCULARES DE TUBO HELICOIDAL, DE 160 MM Y 100 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| ATC00200 | h | CUADRILLA ALBAÑILERIA, FORMADA POR OFICIAL 2ª Y PEON ESP. | 0.05 | 27.16 | 1.36 |
| WW00300 | u | MATERIAL COMPLEMENTARIO O PZAS.ESPECIALES | 6 | 0.58 | 3.48 |
| VENRE04 | ud | REDUCCION DE CHAPA GALV. 160 MM. DIAM. MAYOR | 1 | 7 | 7.00 |
| TO01600 | h | OF. 1ª CERRAJERO-CHAPISTA | 0.25 | 14.89 | 3.72 |
| WW00400 | u | PEQUEÑO MATERIAL | 1 | 0.31 | 0.31 |
|  |  | Total |  |  | 19.44 |

| Medición | Uds. | Parcial |
|---|---|---|
| ZONA COMÚN PLANTA BAJA TORRE B | 2 | 2.000 |
| Total |  | 2 |

**CLI7800257** ud REDUCCION CHAPA GALVANIZADA DIAM. 125-100 MM
8 ud × 16.44 (17.27 con costes indirectos) = 138.16
DE REDUCCION DE CHAPA GALVANIZADA PARA CONDUCTOS CIRCULARES DE TUBO HELICOIDAL, DE 125 MM Y 100 MM. DE DIAMETRO MAYOR, UNION A TUBERIA MEDIANTE BRIDAS Y MANGUITOS, P.P. DE ESTOS Y DE ABRAZADERAS PARA SOPORTE Y CUELGUE, INCLUSO AYUDAS DE ALBAÑILERIA. TOTALMENTE CONECTADA Y FUNCIONANDO. INCLUSO PEQUEÑO MATERIAL. MEDIDA LA UNIDAD EJECUTADA.

| Código | Ud | Descripción | Rendimiento | Precio | Importe |
|---|---|---|---|---|---|
| TA00200 | h | AYUDANTE ESPECIALISTA | 0.25 | 14.26 | 3.57 |
| ATC00200 | h | CUADRILLA ALBAÑILERIA, FORMADA POR OFICIAL 2ª Y PEON ESP. | 0.05 | 27.16 | 1.36 |
| WW00300 | u | MATERIAL COMPLEMENTARIO O PZAS.ESPECIALES | 6 | 0.58 | 3.48 |
| VENRE05 | ud | REDUCCION DE CHAPA GALV. 125 MM. DIAM. MAYOR (material) | 1 | 4 | 4.00 |
| TO01600 | h | OF. 1ª CERRAJERO-CHAPISTA | 0.25 | 14.89 | 3.72 |
| WW00400 | u | PEQUEÑO MATERIAL | 1 | 0.31 | 0.31 |
|  |  | Total |  |  | 16.44 |

| Medición | Uds. | Parcial |
|---|---|---|
| ZONA COMÚN PLANTA 1 TORRE A | 1 | 1.000 |
| ZONA COMÚN PLANTA 2 TORRE A | 1 | 1.000 |
| ZONA COMÚN PLANTA 3 TORRE A | 1 | 1.000 |
| ZONA COMÚN PLANTA 4 TORRE A | 1 | 1.000 |
| ZONA COMÚN PLANTA 5 TORRE A | 1 | 1.000 |
| ZONA COMÚN PLANTA 6 TORRE A | 1 | 1.000 |
| ZONA COMÚN PLANTA BAJA TORRE B | 2 | 2.000 |
| Total |  | 8 |

**CLI7800258** ud REDUCCION CHAPA GALVANIZADA DIAM. 125-80 MM
4 ud × 16.44 (17.27 con costes indirectos) = 69.08
DE REDUCCION DE CHAPA GALVANIZADA PARA CONDUCTOS CIRCULARES DE TUBO HELICOIDAL, DE 125 MM Y 80 MM. DE DIAMETRO MAYOR, UNION A TUBERIA MEDIANTE BRIDAS Y MANGUITOS, P.P. DE ESTOS Y DE ABRAZADERAS PARA SOPORTE Y CUELGUE, INCLUSO AYUDAS DE ALBAÑILERIA. TOTALMENTE CONECTADA Y FUNCIONANDO. INCLUSO PEQUEÑO MATERIAL. MEDIDA LA UNIDAD EJECUTADA.

| Código | Ud | Descripción | Rendimiento | Precio | Importe |
|---|---|---|---|---|---|
| ATC00200 | h | CUADRILLA ALBAÑILERIA, FORMADA POR OFICIAL 2ª Y PEON ESP. | 0.05 | 27.16 | 1.36 |
| WW00300 | u | MATERIAL COMPLEMENTARIO O PZAS.ESPECIALES | 6 | 0.58 | 3.48 |
| VENRE05 | ud | REDUCCION DE CHAPA GALV. 125 MM. DIAM. MAYOR | 1 | 4 | 4.00 |
| TO01600 | h | OF. 1ª CERRAJERO-CHAPISTA | 0.25 | 14.89 | 3.72 |
| WW00400 | u | PEQUEÑO MATERIAL | 1 | 0.31 | 0.31 |
| TA00200 | h | AYUDANTE ESPECIALISTA | 0.25 | 14.26 | 3.57 |
|  |  | Total |  |  | 16.44 |

| Medición | Uds. | Parcial |
|---|---|---|
| ZONA COMÚN PLANTA BAJA TORRE A | 4 | 4.000 |
| Total |  | 4 |

**CLI7800259** ud REDUCCION CHAPA GALVANIZADA DIAM. 100-80 MM
4 ud × 13.98 (14.68 con costes indirectos) = 58.72
DE REDUCCION DE CHAPA GALVANIZADA PARA CONDUCTOS CIRCULARES DE TUBO HELICOIDAL, DE 100 MM Y 80 MM. DE DIAMETRO MAYOR, UNION A TUBERIA MEDIANTE BRIDAS Y MANGUITOS, P.P. DE ESTOS Y DE ABRAZADERAS PARA SOPORTE Y CUELGUE, INCLUSO AYUDAS DE ALBAÑILERIA. TOTALMENTE CONECTADA Y FUNCIONANDO. INCLUSO PEQUEÑO MATERIAL. MEDIDA LA UNIDAD EJECUTADA.

| Código | Ud | Descripción | Rendimiento | Precio | Importe |
|---|---|---|---|---|---|
| WW00300 | u | MATERIAL COMPLEMENTARIO O PZAS.ESPECIALES | 6 | 0.58 | 3.48 |
| VENRE06 | ud | REDUCCION DE CHAPA GALV. 100 MM. DIAM. MAYOR (material) | 1 | 3 | 3.00 |
| TO01600 | h | OF. 1ª CERRAJERO-CHAPISTA | 0.2 | 14.89 | 2.98 |
| WW00400 | u | PEQUEÑO MATERIAL | 1 | 0.31 | 0.31 |
| TA00200 | h | AYUDANTE ESPECIALISTA | 0.2 | 14.26 | 2.85 |
| ATC00200 | h | CUADRILLA ALBAÑILERIA, FORMADA POR OFICIAL 2ª Y PEON ESP. | 0.05 | 27.16 | 1.36 |
|  |  | Total |  |  | 13.98 |

| Medición | Uds. | Parcial |
|---|---|---|
| ZONA COMÚN PLANTA BAJA TORRE A | 2 | 2.000 |
| ZONA COMÚN PLANTA BAJA TORRE B | 2 | 2.000 |
| Total |  | 4 |

**CLI7899561** m2 AISLAMIENTO CON LANA DE VIDRIO 40MM ESPESOR
98.05 m2 × 6.71 (7.05 con costes indirectos) = 691.25
MANTA DE LANA DE VIDRIO DE 40 MM DE ESPESOR, CON REVESTIMIENTO DE KRAFT MÁS ALUMINIO REFORZADO QUE ACTÚA COMO SOPORTE Y BARRERA DE VAPOR. INCLUSO PEQUEÑO MATERIAL.TOTALMENTE INSTALADO Y FUNCIONANDO. INCLUSO AYUDAS DE ALBAÑILERIA. MEDIDA LA SUPERFICIE EJECUTADA.

| Código | Ud | Descripción | Rendimiento | Precio | Importe |
|---|---|---|---|---|---|
| WW00400 | u | PEQUEÑO MATERIAL | 1.1 | 0.31 | 0.34 |
| ATC00400 | h | CUADRILLA FORMADA POR OFICIAL 1ª INST. Y AYUDANTE ESP. | 0.05 | 19.36 | 0.97 |
| CLI78952 | m2 | MANTA DE LANA DE VIDRIO ESP 40MM CON REVESTIMIENTO KRAFT , REFORZADA CON ALUMINIO Y BARRERA VAPOR. (material) | 1 | 5.4 | 5.40 |
|  |  | Total |  |  | 6.71 |

| Medición | Uds. | Parcial |
|---|---|---|
| LOCAL 2 | 1 | 1.000 |
| LOCAL 3 | 1.5 | 1.500 |
| OFICINA 001 TORRE B | 0.9 | 0.900 |
| OFICINA 002 TORRE B | 0.45 | 0.450 |
| OFICINA 003 TORRE B | 0.95 | 0.950 |
| OFICINA 004 TORRE B | 1.1 | 1.100 |
| OFICINA 005 TORRE B | 1.3 | 1.300 |
| OFICINA 006 TORRE B | 1.15 | 1.150 |
| OFICINA 101 TORRE B | 1.15 | 1.150 |
| OFICINA 102 TORRE B | 0.7 | 0.700 |
| OFICINA 103 TORRE B | 1.35 | 1.350 |
| OFICINA 104 TORRE B | 1.35 | 1.350 |
| OFICINA 105 TORRE B | 1.85 | 1.850 |
| OFICINA 106 TORRE B | 1.45 | 1.450 |
| OFICINA 107 TORRE B | 1.35 | 1.350 |
| OFICINA 108 TORRE B | 1.05 | 1.050 |
| OFICINA 109 TORRE B | 0.95 | 0.950 |
| OFICINA 110 TORRE B | 0.7 | 0.700 |
| OFICINA 111 TORRE B | 1.05 | 1.050 |
| OFICINA 112 TORRE B | 0.9 | 0.900 |
| OFICINA 113 TORRE B | 0.9 | 0.900 |
| OFICINA 114 TORRE B | 1 | 1.000 |
| OFICINA 115 TORRE B | 1.1 | 1.100 |
| OFICINA 116 TORRE B | 1.1 | 1.100 |
| OFICINA 117 TORRE B | 1.1 | 1.100 |
| OFICINA 201 TORRE B | 1.15 | 1.150 |
| OFICINA 202 TORRE B | 0.7 | 0.700 |
| OFICINA 203 TORRE B | 1.35 | 1.350 |
| OFICINA 204 TORRE B | 1.35 | 1.350 |
| OFICINA 205 TORRE B | 1.85 | 1.850 |
| OFICINA 206 TORRE B | 1.45 | 1.450 |
| OFICINA 207 TORRE B | 1.35 | 1.350 |
| OFICINA 208 TORRE B | 1.05 | 1.050 |
| OFICINA 209 TORRE B | 0.95 | 0.950 |
| OFICINA 210 TORRE B | 0.7 | 0.700 |
| OFICINA 211 TORRE B | 1.05 | 1.050 |
| OFICINA 212 TORRE B | 0.9 | 0.900 |
| OFICINA 213 TORRE B | 0.9 | 0.900 |
| OFICINA 214 TORRE B | 1 | 1.000 |
| OFICINA 215 TORRE B | 1.1 | 1.100 |
| OFICINA 216 TORRE B | 1.1 | 1.100 |
| OFICINA 217 TORRE B | 1.1 | 1.100 |
| OFICINA 101 TORRE A | 0.8 | 0.800 |
| OFICINA 102 TORRE A | 1.1 | 1.100 |
| OFICINA 103 TORRE A | 1.1 | 1.100 |
| OFICINA 104 TORRE A | 1.2 | 1.200 |
| OFICINA 105 TORRE A | 0.9 | 0.900 |
| OFICINA 106 TORRE A | 0.85 | 0.850 |
| OFICINA 107 TORRE A | 0.9 | 0.900 |
| OFICINA 108 TORRE A | 0.8 | 0.800 |
| OFICINA 109 TORRE A | 0.95 | 0.950 |
| OFICINA 201 TORRE A | 0.8 | 0.800 |
| OFICINA 202 TORRE A | 1.1 | 1.100 |
| OFICINA 203 TORRE A | 1.1 | 1.100 |
| OFICINA 204 TORRE A | 1.2 | 1.200 |
| OFICINA 205 TORRE A | 0.9 | 0.900 |
| OFICINA 206 TORRE A | 0.85 | 0.850 |
| OFICINA 207 TORRE A | 0.9 | 0.900 |
| OFICINA 208 TORRE A | 0.8 | 0.800 |
| OFICINA 209 TORRE A | 0.95 | 0.950 |
| OFICINA 301 TORRE A | 0.8 | 0.800 |
| OFICINA 302 TORRE A | 1.1 | 1.100 |
| OFICINA 303 TORRE A | 1.1 | 1.100 |
| OFICINA 304 TORRE A | 1.2 | 1.200 |
| OFICINA 305 TORRE A | 0.9 | 0.900 |
| OFICINA 306 TORRE A | 0.85 | 0.850 |
| OFICINA 307 TORRE A | 0.9 | 0.900 |
| OFICINA 308 TORRE A | 0.8 | 0.800 |
| OFICINA 309 TORRE A | 0.95 | 0.950 |
| OFICINA 401 TORRE A | 0.8 | 0.800 |
| OFICINA 402 TORRE A | 1.1 | 1.100 |
| OFICINA 403 TORRE A | 1.1 | 1.100 |
| OFICINA 404 TORRE A | 1.2 | 1.200 |
| OFICINA 405 TORRE A | 0.9 | 0.900 |
| OFICINA 406 TORRE A | 0.85 | 0.850 |
| OFICINA 407 TORRE A | 0.9 | 0.900 |
| OFICINA 408 TORRE A | 0.8 | 0.800 |
| OFICINA 409 TORRE A | 0.95 | 0.950 |
| OFICINA 501 TORRE A | 0.8 | 0.800 |
| OFICINA 502 TORRE A | 1.1 | 1.100 |
| OFICINA 503 TORRE A | 1.1 | 1.100 |
| OFICINA 504 TORRE A | 1.2 | 1.200 |
| OFICINA 505 TORRE A | 0.9 | 0.900 |
| OFICINA 506 TORRE A | 0.85 | 0.850 |
| OFICINA 507 TORRE A | 0.9 | 0.900 |
| OFICINA 508 TORRE A | 0.8 | 0.800 |
| OFICINA 509 TORRE A | 0.95 | 0.950 |
| OFICINA 601 TORRE A | 0.8 | 0.800 |
| OFICINA 602 TORRE A | 1.1 | 1.100 |
| OFICINA 603 TORRE A | 1.1 | 1.100 |
| OFICINA 604 TORRE A | 1.2 | 1.200 |
| OFICINA 605 TORRE A | 0.9 | 0.900 |
| OFICINA 606 TORRE A | 0.85 | 0.850 |
| OFICINA 607 TORRE A | 0.9 | 0.900 |
| OFICINA 608 TORRE A | 0.8 | 0.800 |
| OFICINA 609 TORRE A | 0.95 | 0.950 |
| Total |  | 98.05 |

**CLI7899563** m2 AISLAMIENTO CON LANA DE ROCA Y MALLA DE ACERO GALVANIZADO 40 MM ESP
243.2 m2 × 13.42 (14.09 con costes indirectos) = 3426.69
MANTA DE LANA DE ROCA DE 40 MM DE ESPESOR CON MALLA METÁLICA DE ACERO GALVANIZADO POR SU CARA EXTERIOR.INCLUSO PEQUEÑO MATERIAL.TOTALMENTE INSTALADO Y FUNCIONANDO. INCLUSO AYUDAS DE ALBAÑILERIA. MEDIDA LA SUPERFICIE EJECUTADA.

| Código | Ud | Descripción | Rendimiento | Precio | Importe |
|---|---|---|---|---|---|
| CLI78957 | m2 | MANTA DE LANA DE ROCA 40 MM ESP. CON MALLA MET. ACERO GALVANIZADO EXTERIOR (material) | 1 | 10.8 | 10.80 |
| WW00400 | u | PEQUEÑO MATERIAL | 1.9 | 0.31 | 0.59 |
| ATC00400 | h | CUADRILLA FORMADA POR OFICIAL 1ª INST. Y AYUDANTE ESP. | 0.105 | 19.36 | 2.03 |
|  |  | Total |  |  | 13.42 |

| Medición | Uds. | Parcial |
|---|---|---|
| CUBIERTA TORRE A | 61.6 | 61.600 |
| CUBIERTA TORRE B | 116.9 | 116.900 |
| MONTANTES TORRE A | 48.6 | 48.600 |
| MONTANTES TORRE B | 16.1 | 16.100 |
| Total |  | 243.2 |

**08CAD00206** ud DIFUSOR CIRCULAR 150MM.DIAM. CON TORNILLOS
109 ud × 16.58 (17.41 con costes indirectos) = 1897.69

| Medición | Uds. | Parcial |
|---|---|---|
| LOCAL 2 | 1 | 1.000 |
| LOCAL 3 | 1 | 1.000 |
| OFICINA 001 TORRE B | 1 | 1.000 |
| OFICINA 002 TORRE B | 1 | 1.000 |
| OFICINA 003 TORRE B | 1 | 1.000 |
| OFICINA 004 TORRE B | 1 | 1.000 |
| OFICINA 005 TORRE B | 1 | 1.000 |
| OFICINA 006 TORRE B | 1 | 1.000 |
| OFICINA 101 TORRE B | 1 | 1.000 |
| OFICINA 102 TORRE B | 1 | 1.000 |
| OFICINA 103 TORRE B | 1 | 1.000 |
| OFICINA 104 TORRE B | 1 | 1.000 |
| OFICINA 105 TORRE B | 1 | 1.000 |
| OFICINA 106 TORRE B | 1 | 1.000 |
| OFICINA 107 TORRE B | 1 | 1.000 |
| OFICINA 108 TORRE B | 1 | 1.000 |
| OFICINA 109 TORRE B | 1 | 1.000 |
| OFICINA 110 TORRE B | 1 | 1.000 |
| OFICINA 111 TORRE B | 1 | 1.000 |
| OFICINA 112 TORRE B | 1 | 1.000 |
| OFICINA 113 TORRE B | 1 | 1.000 |
| OFICINA 114 TORRE B | 1 | 1.000 |
| OFICINA 115 TORRE B | 1 | 1.000 |
| OFICINA 116 TORRE B | 1 | 1.000 |
| OFICINA 117 TORRE B | 1 | 1.000 |
| OFICINA 201 TORRE B | 1 | 1.000 |
| OFICINA 202 TORRE B | 1 | 1.000 |
| OFICINA 203 TORRE B | 1 | 1.000 |
| OFICINA 204 TORRE B | 1 | 1.000 |
| OFICINA 205 TORRE B | 1 | 1.000 |
| OFICINA 206 TORRE B | 1 | 1.000 |
| OFICINA 207 TORRE B | 1 | 1.000 |
| OFICINA 208 TORRE B | 1 | 1.000 |
| OFICINA 209 TORRE B | 1 | 1.000 |
| OFICINA 210 TORRE B | 1 | 1.000 |
| OFICINA 211 TORRE B | 1 | 1.000 |
| OFICINA 212 TORRE B | 1 | 1.000 |
| OFICINA 213 TORRE B | 1 | 1.000 |
| OFICINA 214 TORRE B | 1 | 1.000 |
| OFICINA 215 TORRE B | 1 | 1.000 |
| OFICINA 216 TORRE B | 1 | 1.000 |
| OFICINA 217 TORRE B | 1 | 1.000 |
| OFICINA 101 TORRE A | 1 | 1.000 |
| OFICINA 102 TORRE A | 1 | 1.000 |
| OFICINA 103 TORRE A | 1 | 1.000 |
| OFICINA 104 TORRE A | 1 | 1.000 |
| OFICINA 105 TORRE A | 1 | 1.000 |
| OFICINA 106 TORRE A | 1 | 1.000 |
| OFICINA 107 TORRE A | 1 | 1.000 |
| OFICINA 108 TORRE A | 1 | 1.000 |
| OFICINA 109 TORRE A | 1 | 1.000 |
| OFICINA 201 TORRE A | 1 | 1.000 |
| OFICINA 202 TORRE A | 1 | 1.000 |
| OFICINA 203 TORRE A | 1 | 1.000 |
| OFICINA 204 TORRE A | 1 | 1.000 |
| OFICINA 205 TORRE A | 1 | 1.000 |
| OFICINA 206 TORRE A | 1 | 1.000 |
| OFICINA 207 TORRE A | 1 | 1.000 |
| OFICINA 208 TORRE A | 1 | 1.000 |
| OFICINA 209 TORRE A | 1 | 1.000 |
| OFICINA 301 TORRE A | 1 | 1.000 |
| OFICINA 302 TORRE A | 1 | 1.000 |
| OFICINA 303 TORRE A | 1 | 1.000 |
| OFICINA 304 TORRE A | 1 | 1.000 |
| OFICINA 305 TORRE A | 1 | 1.000 |
| OFICINA 306 TORRE A | 1 | 1.000 |
| OFICINA 307 TORRE A | 1 | 1.000 |
| OFICINA 308 TORRE A | 1 | 1.000 |
| OFICINA 309 TORRE A | 1 | 1.000 |
| OFICINA 401 TORRE A | 1 | 1.000 |
| OFICINA 402 TORRE A | 1 | 1.000 |
| OFICINA 403 TORRE A | 1 | 1.000 |
| OFICINA 404 TORRE A | 1 | 1.000 |
| OFICINA 405 TORRE A | 1 | 1.000 |
| OFICINA 406 TORRE A | 1 | 1.000 |
| OFICINA 407 TORRE A | 1 | 1.000 |
| OFICINA 408 TORRE A | 1 | 1.000 |
| OFICINA 409 TORRE A | 1 | 1.000 |
| OFICINA 501 TORRE A | 1 | 1.000 |
| OFICINA 502 TORRE A | 1 | 1.000 |
| OFICINA 503 TORRE A | 1 | 1.000 |
| OFICINA 504 TORRE A | 1 | 1.000 |
| OFICINA 505 TORRE A | 1 | 1.000 |
| OFICINA 506 TORRE A | 1 | 1.000 |
| OFICINA 507 TORRE A | 1 | 1.000 |
| OFICINA 508 TORRE A | 1 | 1.000 |
| OFICINA 509 TORRE A | 1 | 1.000 |
| OFICINA 601 TORRE A | 1 | 1.000 |
| OFICINA 602 TORRE A | 1 | 1.000 |
| OFICINA 603 TORRE A | 1 | 1.000 |
| OFICINA 604 TORRE A | 1 | 1.000 |
| OFICINA 605 TORRE A | 1 | 1.000 |
| OFICINA 606 TORRE A | 1 | 1.000 |
| OFICINA 607 TORRE A | 1 | 1.000 |
| OFICINA 608 TORRE A | 1 | 1.000 |
| OFICINA 609 TORRE A | 1 | 1.000 |
| ZONA COMÚN PLANTA BAJA TORRE B | 7 | 7.000 |
| ZONA COMÚN PLANTA BAJA TORRE A | 6 | 6.000 |
| Total |  | 109 |

#### 0843 RED HIDRAÚLICA
Importe: 10258.27

##### 08431 IMPULSION
Importe: 4506.39

**VENBO01** ud GRUPO DE PRESION CON CONTROLADOR DE FRECUENCIA 0,75 KW
1 ud × 2225.49 (2337.21 con costes indirectos) = 2337.21
GRUPO DE PRESION DE 2 BOMBAS VERTICALES MULTICELULARES CENTRÍFUGAS EN LÍNEA DE CUERPO ACERO INOXIDABLE.COJINETES AUTOLUBRICANTES CON FLUIDO BOMBEADO.POTENCIA DE MOTOR 0,75 KW CON CONTROLADOR PI INCORPORADO.VELOCIDAD NOMINAL 2900 MIN-1.INSTALADO CON CANALIZ.ACERO GALV. DE 20 mm (3/4") DE DIAM.INTE.INCLUSO P. ESPECIALES, MANGUITOS ANTIVIBR.,CONEXIONES FONTANERIA Y ELEC. PEQUEÑO MATERIAL Y AYUDAS DE ALBAÑILERIA, CONSTRUIDO SEGUN NTE/IFF-29.TOTALMENTE INSTALADO Y FUNCIONANDO. Medida la unidad instalada.

| Código | Ud | Descripción | Rendimiento | Precio | Importe |
|---|---|---|---|---|---|
| ATC00400 | h | CUADRILLA FORMADA POR OFICIAL 1ª INST. Y AYUDANTE ESP. | 1 | 19.36 | 19.36 |
| WW00300 | u | MATERIAL COMPLEMENTARIO O PZAS.ESPECIALES | 25 | 0.58 | 14.50 |
| WW00400 | u | PEQUEÑO MATERIAL | 20 | 0.31 | 6.20 |
| ATC00200 | h | CUADRILLA ALBAÑILERIA, FORMADA POR OFICIAL 2ª Y PEON ESP. | 0.2 | 27.16 | 5.43 |
| VENBOGP1 | ud | GRUPO DE PRESION CON CONTROLADOR DE FRECUENCIA 0,75 KW (material) | 1 | 2180 | 2180.00 |
|  |  | Total |  |  | 2225.49 |

| Medición | Uds. | Parcial |
|---|---|---|
| SOTANO. PREENFRIAMIENTO AIRE TORRE A | 1 | 1.000 |
| Total |  | 1 |

**VENBO02** ud GRUPO DE PRESION CON CONTROLADOR DE FRECUENCIA 0,55 KW
1 ud × 2065.49 (2169.18 con costes indirectos) = 2169.18
GRUPO DE PRESION DE 2 BOMBAS VERTICALES MULTICELULARES CENTRÍFUGAS EN LÍNEA DE CUERPO ACERO INOXIDABLE.COJINETES AUTOLUBRICANTES CON FLUIDO BOMBEADO.POTENCIA DE MOTOR 0,55 KW CON CONTROLADOR PI INCORPORADO.VELOCIDAD NOMINAL 2900 MIN-1.INSTALADO CON CANALIZ.ACERO GALV. DE 20 mm (3/4") DE DIAM.INTE.INCLUSO P. ESPECIALES, MANGUITOS ANTIVIBR.,CONEXIONES FONTANERIA Y ELEC. PEQUEÑO MATERIAL Y AYUDAS DE ALBAÑILERIA, CONSTRUIDO SEGUN NTE/IFF-29.TOTALMENTE INSTALADO Y FUNCIONANDO. Medida la unidad instalada.

| Código | Ud | Descripción | Rendimiento | Precio | Importe |
|---|---|---|---|---|---|
| ATC00400 | h | CUADRILLA FORMADA POR OFICIAL 1ª INST. Y AYUDANTE ESP. | 1 | 19.36 | 19.36 |
| WW00300 | u | MATERIAL COMPLEMENTARIO O PZAS.ESPECIALES | 25 | 0.58 | 14.50 |
| WW00400 | u | PEQUEÑO MATERIAL | 20 | 0.31 | 6.20 |
| ATC00200 | h | CUADRILLA ALBAÑILERIA, FORMADA POR OFICIAL 2ª Y PEON ESP. | 0.2 | 27.16 | 5.43 |
| VENBOGP2 | ud | GRUPO DE PRESION CON CONTROLADOR DE FRECUENCIA 0,55 KW (material) | 1 | 2020 | 2020.00 |
|  |  | Total |  |  | 2065.49 |

| Medición | Uds. | Parcial |
|---|---|---|
| SOTANO. PREENFRIAMIENTO AIRE TORRE B | 1 | 1.000 |
| Total |  | 1 |

##### 08432 RED PREENFRIAMIENTO
Importe: 5751.88

**VENCOR0077** ud CODO ACERO GALVAN. DIAM.3/4"
43 ud × 17.83 (18.73 con costes indirectos) = 805.39
CODO DE 90 º DE ACERO GALVANIZADO DIAM. 3/4".INCLUIDO PEQUEÑO MATERIAL.TOTALMENTE CONECTADO Y FUNCIONANDO. INCLUSO AYUDAS DE ALBAÑILERÍA. Medida la unidad EJECUTADA.

| Código | Ud | Descripción | Rendimiento | Precio | Importe |
|---|---|---|---|---|---|
| TO01900 | h | OF. 1ª FONTANERO | 1.05 | 14.89 | 15.63 |
| VENCORD01 | ud | CODO ACERO GALVAN. DIAM.3/4" (material) | 1 | 2.2 | 2.20 |
|  |  | Total |  |  | 17.83 |

| Medición | Uds. | Parcial |
|---|---|---|
| IMPULSION TORRE A | 11 | 11.000 |
| IMPULSION TORRE B | 13 | 13.000 |
| RETORNO TORRE A | 9 | 9.000 |
| RETORNO TORRE A | 10 | 10.000 |
| Total |  | 43 |

**CLI78CO01** m CANALIZACION ACERO GALV.CALORIF.SIN EMPOTRAR DIAM.3/4"
477 m × 9.87 (10.37 con costes indirectos) = 4946.49
DE CANALIZACION DE ACERO GALVANIZADO, CALORIFUGADA CON COQUILLA AISLANTE,NO EMPOTRADA, DE 20 mm. (3/4")DE DIAMETRO NOMINAL, INCLUSO P.P. DE UNIONES, PIEZAS ESPECIALES, GRAPAS,PEQUEÑO MATERIAL; CONSTRUIDA SEGUN NTE/IFC-18. TOTALMENTE CONECTADA Y FUNCIONANDO. INCLUSO AYUDAS DE ALBAÑILERÍA. Medida la LONGITUD EJECUTADA

| Código | Ud | Descripción | Rendimiento | Precio | Importe |
|---|---|---|---|---|---|
| WW00300 | u | MATERIAL COMPLEMENTARIO O PZAS.ESPECIALES | 2 | 0.58 | 1.16 |
| WW00400 | u | PEQUEÑO MATERIAL | 1 | 0.31 | 0.31 |
| XT00900 | m | COQUILLA ESP.ELAST.POLIETILENO 0.040W/MºC | 1.01 | 2 | 2.02 |
| TO01900 | h | OF. 1ª FONTANERO | 0.16 | 14.89 | 2.38 |
| CLI78TAG1 | m | TUBO ACERO GALVANIZADO DIAM. 3/4" (material) | 1 | 4 | 4.00 |
|  |  | Total |  |  | 9.87 |

| Medición | Uds. | Parcial |
|---|---|---|
| ZONA AJARDINADA TORRE A IMPULSION | 50 | 50.000 |
| MONTANTE TORRE A IMPULSION | 30 | 30.000 |
| ZONA AJARDINADA TORRE B IMPULSION | 108 | 108.000 |
| MONTANTE TORRE B IMPULSION | 14 | 14.000 |
| CUBIERTA TORRE B IMPULSION | 32 | 32.000 |
| ZONA AJARDINADA TORRE A RETORNO | 63 | 63.000 |
| MONTANTE TORRE A IMPULSION | 30 | 30.000 |
| ZONA AJARDINADA TORRE B IMPULSION | 104 | 104.000 |
| MONTANTE TORRE B IMPULSION | 14 | 14.000 |
| CUBIERTA TORRE B IMPULSION | 32 | 32.000 |
| Total |  | 477 |

### 085 ASCENSORES
Importe: 158394

**E25TA140** ud INCREMENTO PARADA NORMAL
24 ud × 1200 (1260.24 con costes indirectos) = 30245.76
Incremento por cada parada a instalar en ascensor calidad normal de 4 a 8 personas. Medida la unidad instalada.

| Código | Ud | Descripción | Rendimiento | Precio | Importe |
|---|---|---|---|---|---|
| P24AE140 | ud | Incremento parada normal 4/8 pers. (material) | 1 | 1200 | 1200.00 |
|  |  | Total |  |  | 1200 |

| Medición | Uds. | Parcial |
|---|---|---|
| ·C·Nº de paradas superiores a 3 para grupo de ascensores Torre A····· |  |  |
| Subtotal |  | 0.000 |
| fórmula: 3*A |  |  |
|  | 6 | 18.000 |
| ·C·Nº de paradas superiores a 3 para grupo de ascensores Torre B····· |  |  |
|  | 2 | 6.000 |
| Subtotal |  | 24.000 |
| Subtotal acumulado |  | 24.000 |
| Total |  | 24 |

**08MAA00185** ud ASCENSOR 8 PERSONAS 1.00M/SEG 3PAR. M.AUT.SIMPLE
6 ud × 20337.12 (21358.04 con costes indirectos) = 128148.24
DE ASCENSOR PARA 8 PERSONAS (CARGA NOM. 630kg, ACC. INVALIDOS) 3 PARADAS, 7.00M. RECORRIDO,VELOCIDAD 1.00 m/s., MANIOBRA AUTOMATICA SIMPLE, FORMADO POR: MAQUINA, DE TRACCION POR ADHERENCIACION MOTOR REDUCTOR Y FRENO AUTOMATICO, CABINA, CON PUERTAS AUTOMATICAS, DE CHAPA DE ACERO PLASTIFICADA, PUERTAS, FRENTE, PASAMANOS Y RODAPIE DE ACERO INOX., SUELO DE GOMA ANTIDESLIZANTE,MEDIO ESPEJO, ILUMINACION INDIRECTA, GUIAS, CABLES, CONTRAPESOS, SISTEMA DE SEGURIDAD, EQUIPO DE PUERTAS DE PISOS DE 0.80M. ANCHO, AUTOMATICAS, SEÑALIZACION Y PULSADORES, INCLUSO MONTAJE Y AYUDAS DE ALBAÑILERIA, INST. SEGUN RGTO. DE APARATOS ELEVADORES E INSTR. TECNICAS COMPLEM. ITC, MIE-AEM-1. INCLUSO PEQUEÑO MATERIAL. MEDIDA LA UNIDAD INSTALADA Y FUNCIONANDO.

| Código | Ud | Descripción | Rendimiento | Precio | Importe |
|---|---|---|---|---|---|
| WW00400 | u | PEQUEÑO MATERIAL | 100 | 0.31 | 31.00 |
| WW00300 | u | MATERIAL COMPLEMENTARIO O PZAS.ESPECIALES | 100 | 0.58 | 58.00 |
| IM02200 | u | EQUIPO ASCENSOR 8PERS.3PARAD.1.00M/SEG.MAN.SIMPLE LUJO (material) | 1 | 15493.74 | 15493.74 |
| IM01600 | u | EQUIPO 3 PUERTAS PISO AUTOMATICAS 0.80 M. (material) | 1 | 1676.94 | 1676.94 |
| ATC00100 | h | CUADRILLA ALBAÑILERIA, FORMADA POR OFICIAL 1ª Y PEON ESP. | 16 | 28.99 | 463.84 |
| ATC00400 | h | CUADRILLA FORMADA POR OFICIAL 1ª INST. Y AYUDANTE ESP. | 135 | 19.36 | 2613.60 |
|  |  | Total |  |  | 20337.12 |

| Medición | Uds. | Parcial |
|---|---|---|
| Nº de acensores Torre A | 3 | 3.000 |
| Nº de ascensores Torre B | 3 | 3.000 |
| Total |  | 6 |

### 086 INSTALACIÓN FOTOVOLTAICA
Importe: 316237.05

#### 0861 CANALIZACIONES
Importe: 4747.14
DE LAS BANDEJAS CON CUBIERTA PARA CANALIZACIÓN DEL CABLEADO PRINCIPAL DE EVACUACIÓN, COMPLETAMENTE CONECTADAS.

**UU410466** m BANDEJA UNEX DE 60X75MM
354 m × 12.77 (13.41 con costes indirectos) = 4747.14
BANDEJA DE PVC-M1 SERIE 66 DE UNEX, DE COLOR GRIS RAL 7030, LISA, DE 60X75 MM, SIN SEPARADORES, CON CUBIERTA, REF.66091, CON PARTE PROPORCIONAL DE ACCESORIOS, ELEMENTOS DE ACABADO Y SOPORTES Y MONTADA SUSPENDIDA. INCLUSO PEQUEÑO MATERIAL Y AYUDAS DE ALBAÑILERÍA. MEDIDA LA LONGITUD EJECUTADA.

| Código | Ud | Descripción | Rendimiento | Precio | Importe |
|---|---|---|---|---|---|
| BG2C6641 | M | BANDEJA LISA 60X75 MM REF.66091 (material) | 1 | 6.28 | 6.28 |
| BG2Z66C1 | M | CUBIERTA BANDEJA 75 MM REF.66072 (material) | 1 | 3.03 | 3.03 |
| TO01800 | h | OF. 1ª ELECTRICISTA | 0.165 | 14.89 | 2.46 |
| TA00100 | h | AYUDANTE | 0.07 | 14.26 | 1.00 |
|  |  | Total |  |  | 12.77 |

| Medición | Uds. | Parcial |
|---|---|---|
| Torre A | 204 | 204.000 |
| Torre B | 150 | 150.000 |
| Total |  | 354 |

#### 0862 CABLES ELÉCTRICOS
Importe: 7907.39
DE LOS CABLES Y CIRCUITOS DE CONEXIÓN Y EVACUACIÓN DE LA ENERGÍA.

**cab78_2_5** m Unipolar de Cu, 2.5 mm, XLPE 450/750 V
1755 m × 2.31 (2.43 con costes indirectos) = 4264.65

| Medición | Uds. | Parcial |
|---|---|---|
| Torre A | 923 | 923.000 |
| Torre B | 832 | 832.000 |
| Total |  | 1755 |

**cab78_10** m Unipolar de Cu, 10 mm, XLPE 450/750 V
176 m × 2.82 (2.96 con costes indirectos) = 520.96

| Medición | Uds. | Parcial |
|---|---|---|
| Torre A | 101 | 101.000 |
| Torre B | 75 | 75.000 |
| Total |  | 176 |

**cab78_25Z** m Unipolar de Cu, 25 mm, RZ1-K(AS)
176 m × 4.54 (4.77 con costes indirectos) = 839.52

| Medición | Uds. | Parcial |
|---|---|---|
| Torre A | 99 | 99.000 |
| Torre B | 77 | 77.000 |
| Total |  | 176 |

**cab78_50** m Unipolar de Cu, 50 mm, RZ1-K(AS)
31 m × 12.86 (13.51 con costes indirectos) = 418.81

| Medición | Uds. | Parcial |
|---|---|---|
| Torre A | 20 | 20.000 |
| Torre B | 11 | 11.000 |
| Total |  | 31 |

**cab78_120Z** m Unipolar de Cu, 120 mm, RZ1-K(AS)
101 m × 17.57 (18.45 con costes indirectos) = 1863.45

| Medición | Uds. | Parcial |
|---|---|---|
| Torre A | 50 | 50.000 |
| Torre B | 51 | 51.000 |
| Total |  | 101 |

#### 0863 INVERSORES
Importe: 35802.99
DE LOS INVERSORES, REGULADORES Y CONVERTIDORES DE ENERGÍA.

**inv78001** ud Inversor de 2.5 kW, completamente conectado y funcionando
4 ud × 2509.66 (2635.64 con costes indirectos) = 10542.56
Inversor de 2,5 kW, con funciones de protección de tensión y de fase con reconexión automática, incluyendo salida para monitorización de parámetros, totalmente conectado y funcionando. INCLUSO PEQUEÑO MATERIAL Y AYUDAS DE ALBAÑILERÍA. MEDIDA LA UNIDADES EJECUTADA.

| Código | Ud | Descripción | Rendimiento | Precio | Importe |
|---|---|---|---|---|---|
| ATC00100 | h | CUADRILLA ALBAÑILERIA, FORMADA POR OFICIAL 1ª Y PEON ESP. | 1 | 28.99 | 28.99 |
| inv78001_1 | ud | Inversor de 2.5 kW. (material) | 1 | 2464 | 2464.00 |
| TO01800 | h | OF. 1ª ELECTRICISTA | 1 | 14.89 | 14.89 |
| WW00300 | u | MATERIAL COMPLEMENTARIO O PZAS.ESPECIALES | 2 | 0.58 | 1.16 |
| WW00400 | u | PEQUEÑO MATERIAL | 2 | 0.31 | 0.62 |
|  |  | Total |  |  | 2509.66 |

| Medición | Uds. | Parcial |
|---|---|---|
| Subsistema Generador Fotovoltaico I. Anillos 1, 3 y 5 Torre B | 1 | 1.000 |
| Subsistema Generador Fotovoltaico II. Anillos 2, 4 y 6 Torre B | 1 | 1.000 |
| Cubierta torre B | 2 | 2.000 |
| Total |  | 4 |

**inv78002** ud Inversor de 3.5 kW, completamente conectado y funcionando
2 ud × 3653.66 (3837.07 con costes indirectos) = 7674.14
Inversor de 3,5 kW, con funciones de protección de tensión y de fase con reconexión automática, incluyendo salida para monitorización de parámetros, totalmente conectado y funcionando. INCLUSO PEQUEÑO MATERIAL Y AYUDAS DE ALBAÑILERÍA. MEDIDA LA UNIDADES EJECUTADA.

| Código | Ud | Descripción | Rendimiento | Precio | Importe |
|---|---|---|---|---|---|
| ATC00100 | h | CUADRILLA ALBAÑILERIA, FORMADA POR OFICIAL 1ª Y PEON ESP. | 1 | 28.99 | 28.99 |
| inv78002_1 | ud | Inversor de 3.5 kW (material) | 1 | 3608 | 3608.00 |
| TO01800 | h | OF. 1ª ELECTRICISTA | 1 | 14.89 | 14.89 |
| WW00300 | u | MATERIAL COMPLEMENTARIO O PZAS.ESPECIALES | 2 | 0.58 | 1.16 |
| WW00400 | u | PEQUEÑO MATERIAL | 2 | 0.31 | 0.62 |
|  |  | Total |  |  | 3653.66 |

| Medición | Uds. | Parcial |
|---|---|---|
| Subsistema Generador Fotovoltaico I. Anillos plantas pares Torre A | 1 | 1.000 |
| Subsistema Generador Fotovoltaico II. Anillos plantas impares Torre A | 1 | 1.000 |
| Total |  | 2 |

**inv78003** ud Inversor de 20 kW, completamente conectado y funcionando.
1 ud × 16745.66 (17586.29 con costes indirectos) = 17586.29
Inversor de 20 kW, con funciones de protección de tensión y de fase con reconexión automática, incluyendo salida para monitorización de parámetros, totalmente conectado y funcionando. INCLUSO PEQUEÑO MATERIAL Y AYUDAS DE ALBAÑILERÍA. MEDIDA LA UNIDADE EJECUTADA.

| Código | Ud | Descripción | Rendimiento | Precio | Importe |
|---|---|---|---|---|---|
| ATC00100 | h | CUADRILLA ALBAÑILERIA, FORMADA POR OFICIAL 1ª Y PEON ESP. | 1 | 28.99 | 28.99 |
| IE78700_1 | ud | Inversor de 20 kW (material) | 1 | 16700 | 16700.00 |
| TO01800 | h | OF. 1ª ELECTRICISTA | 1 | 14.89 | 14.89 |
| WW00300 | u | MATERIAL COMPLEMENTARIO O PZAS.ESPECIALES | 2 | 0.58 | 1.16 |
| WW00400 | u | PEQUEÑO MATERIAL | 2 | 0.31 | 0.62 |
|  |  | Total |  |  | 16745.66 |

| Medición | Uds. | Parcial |
|---|---|---|
| Subsistema Generador Fotovoltaico Cubierta Torre B | 1 | 1.000 |
| Total |  | 1 |

#### 0864 PUESTA A TIERRA
Importe: 527.89
DE ELEMENTOS DE LA PUESTA A TIERRA.

**08EPP00005** ud PICA DE PUESTA A TIERRA
1 ud × 100.88 (105.94 con costes indirectos) = 105.94

**08EPP00003** ud ARQUETA DE CONEXION DE PUESTA A TIERRA DE 38X50X25 CM
1 ud × 89.08 (93.55 con costes indirectos) = 93.55

**08EPP00054** m DERIVACION DE PUESTA A TIERRA
20 m × 2.32 (2.44 con costes indirectos) = 48.80
DE DERIVACION DE PUESTA A TIERRA INSTALADA CON CONDUCTOR DE COBRE DESNUDO DE 16 mm2. DE SECCION NOMINAL, EMPOTRADO Y AISLADO CON TUBO DE PVC. FLEXIBLE DE 13 mm. DE DIAMETRO, INCLUSO P.P. DE CAJAS DE DERIVACION Y AYUDAS DE ALBAÑILERIA; CONSTRUIDO SEGUN REBT. MEDIDO DESDE LA CAJA DE PROTECCION INDIVIDUAL HASTA LA LINEA PRINCIPAL DE PUESTA A TIERRA. INCLUSO PEQUEÑO MATERIAL. MEDIDA LA LONGITUD EJECUTADA.

| Código | Ud | Descripción | Rendimiento | Precio | Importe |
|---|---|---|---|---|---|
| WW00400 | u | PEQUEÑO MATERIAL | 0.5 | 0.31 | 0.16 |
| WW00300 | u | MATERIAL COMPLEMENTARIO O PZAS.ESPECIALES | 0.3 | 0.58 | 0.17 |
| TO01800 | h | OF. 1ª ELECTRICISTA | 0.042 | 14.89 | 0.63 |
| IE11900 | m | TUBO PVC. FLEXIBLE CORRUGADO DIAM. 13 MM. | 1.01 | 0.1 | 0.10 |
| ATC00100 | h | CUADRILLA ALBAÑILERIA, FORMADA POR OFICIAL 1ª Y PEON ESP. | 0.03 | 28.99 | 0.87 |
| IE03800 | kg | CABLE DE COBRE DESNUDO | 0.14 | 2.78 | 0.39 |
|  |  | Total |  |  | 2.32 |

**08EPP00103** m L.PRINCIPAL PUESTA TIERRA, 35MM2. EMPOTRADA
20 m × 7.63 (8.01 con costes indirectos) = 160.20

**08EPP00152** m CONDUCCION PUESTA TIERRA, C. COBRE DESNUDO 35 MM2
20 m × 5.68 (5.97 con costes indirectos) = 119.40

#### 0865 PANELES FOTOVOLTAICOS
Importe: 249776.02
DE BALDOSAS Y PLACAS FOTOVOLTAICAS DE CÉLULAS SOLARES INTEGRADAS EN PLEXIGLÁS.

**pv780001** ud BALDOSA FOTOVOLTAICA DE PLEXIGLÁS 50 x 50, SOBRE ESTRUCTURA DE SOPORTES
328 ud × 178.83 (187.81 con costes indirectos) = 61601.68
DE PLEXIGLÁS TRANSPARENTE CON CÉLULAS FOTOVOLTAICAS INTEGRADAS, COLOCADA SOBRE SOPORTES METALICOS REGULABLES, INCLUSO ARRIOSTRAMIENTO Y UNION ENTRE SOPORTES, ELEMENTOS AUXILIARES PARA REGISTRO DE INSTALACIONES, REPASO Y COLOCACION. INCLUSO PEQUEÑO MATERIAL Y AYUDAS DE ALBAÑILERÍA. MEDIDA LA UNIDAD EJECUTADA.

| Código | Ud | Descripción | Rendimiento | Precio | Importe |
|---|---|---|---|---|---|
| WW00400 | u | PEQUEÑO MATERIAL | 2 | 0.31 | 0.62 |
| WW00300 | u | MATERIAL COMPLEMENTARIO O PZAS.ESPECIALES | 3 | 0.58 | 1.74 |
| TO00300 | h | OF. 1ª COLOCADOR (mano de obra) | 0.32 | 14.89 | 4.76 |
| ATC00400 | h | CUADRILLA FORMADA POR OFICIAL 1ª INST. Y AYUDANTE ESP. | 0.15 | 19.36 | 2.90 |
| TP00100 | h | PEON ESPECIAL | 0.16 | 14.1 | 2.26 |
| pv780001_1 | ud | PANEL DE PLEXIGLÁS 50 x 50, CON CÉLULAS FOTOVOLTAICAS INTEGRADAS | 1 | 166.55 | 166.55 |
|  |  | Total |  |  | 178.83 |

| Medición | Uds. | Parcial |
|---|---|---|
| Cubierta Fotovoltaica Torre A | 215 | 215.000 |
| Cubierta Fotovoltaica Torre B | 113 | 113.000 |
| Total |  | 328 |

**pv780003** ud BALDOSA FOTOVOLTAICA DE PLEXIGLÁS 100 x 100, SOBRE ESTRUCTURA DE SOPORTES
135 ud × 678.48 (712.54 con costes indirectos) = 96192.90
DE PLEXIGLÁS TRANSPARENTE CON CÉLULAS FOTOVOLTAICAS INTEGRADAS, COLOCADA SOBRE SOPORTES METALICOS REGULABLES, INCLUSO ARRIOSTRAMIENTO Y UNION ENTRE SOPORTES, ELEMENTOS AUXILIARES PARA REGISTRO DE INSTALACIONES, REPASO Y COLOCACION. INCLUSO PEQUEÑO MATERIAL Y AYUDAS DE ALBAÑILERÍA. MEDIDA LA UNIDAD EJECUTADA.

| Código | Ud | Descripción | Rendimiento | Precio | Importe |
|---|---|---|---|---|---|
| WW00400 | u | PEQUEÑO MATERIAL | 2 | 0.31 | 0.62 |
| WW00300 | u | MATERIAL COMPLEMENTARIO O PZAS.ESPECIALES | 3 | 0.58 | 1.74 |
| TO00300 | h | OF. 1ª COLOCADOR | 0.32 | 14.89 | 4.76 |
| ATC00400 | h | CUADRILLA FORMADA POR OFICIAL 1ª INST. Y AYUDANTE ESP. | 0.15 | 19.36 | 2.90 |
| TP00100 | h | PEON ESPECIAL | 0.16 | 14.1 | 2.26 |
| pv780003_1 | ud | PANEL DE PLEXIGLÁS 100 x 100, CON CÉLULAS FOTOVOLTAICAS INTEGRADAS | 1 | 666.2 | 666.20 |
|  |  | Total |  |  | 678.48 |

| Medición | Uds. | Parcial |
|---|---|---|
| Cubierta Fotovoltaica Torre B | 135 | 135.000 |
| Total |  | 135 |

**pv780002** ud PLACA FOTOVOLTAICA DE PLEXIGLÁS 40 x 150, SOBRE ESTRUCTURA METÁLICA ANULAR
64 ud × 351.88 (369.54 con costes indirectos) = 23650.56
DE PLEXIGLÁS TRANSPARENTE CON CÉLULAS FOTOVOLTAICAS INTEGRADAS, INCLUIDOS ELEMENTOS AUXILIARES PARA REGISTRO DE INSTALACIONES, REPASO Y COLOCACION. INCLUSO PEQUEÑO MATERIAL Y AYUDAS DE ALBAÑILERÍA. MEDIDA LA UNIDAD EJECUTADA.

| Código | Ud | Descripción | Rendimiento | Precio | Importe |
|---|---|---|---|---|---|
| WW00400 | u | PEQUEÑO MATERIAL | 2 | 0.31 | 0.62 |
| WW00300 | u | MATERIAL COMPLEMENTARIO O PZAS.ESPECIALES | 3 | 0.58 | 1.74 |
| TO00300 | h | OF. 1ª COLOCADOR | 0.32 | 14.89 | 4.76 |
| ATC00400 | h | CUADRILLA FORMADA POR OFICIAL 1ª INST. Y AYUDANTE ESP. | 0.15 | 19.36 | 2.90 |
| TP00100 | h | PEON ESPECIAL | 0.16 | 14.1 | 2.26 |
| pv780002_1 | ud | PANEL DE PLEXIGLÁS 40 x 150, CON CÉLULAS FOTOVOLTAICAS INTEGRADAS | 1 | 339.6 | 339.60 |
|  |  | Total |  |  | 351.88 |

| Medición | Uds. | Largo | Parcial |
|---|---|---|---|
| fórmula: A*B |  |  | 0.000 |
| ·C·Anillos Fotovoltaicos Torre B·Nº Anillos·Nº Paneles / Anillo··· |  |  |  |
|  | 4 | 16.00 | 64.000 |
| Total |  |  | 64 |

**pv780004** ud PLACA FOTOVOLTAICA DE PLEXIGLÁS 40 x 100, SOBRE ESTRUCTURA METÁLICA ANULAR
192 ud × 338.88 (355.89 con costes indirectos) = 68330.88
DE PLEXIGLÁS TRANSPARENTE CON CÉLULAS FOTOVOLTAICAS INTEGRADAS, INCLUIDOS ELEMENTOS AUXILIARES PARA REGISTRO DE INSTALACIONES, REPASO Y COLOCACION. INCLUSO PEQUEÑO MATERIAL Y AYUDAS DE ALBAÑILERÍA. MEDIDA LA UNIDAD EJECUTADA.

| Código | Ud | Descripción | Rendimiento | Precio | Importe |
|---|---|---|---|---|---|
| WW00400 | u | PEQUEÑO MATERIAL | 2 | 0.31 | 0.62 |
| WW00300 | u | MATERIAL COMPLEMENTARIO O PZAS.ESPECIALES | 3 | 0.58 | 1.74 |
| TO00300 | h | OF. 1ª COLOCADOR | 0.32 | 14.89 | 4.76 |
| ATC00400 | h | CUADRILLA FORMADA POR OFICIAL 1ª INST. Y AYUDANTE ESP. | 0.15 | 19.36 | 2.90 |
| TP00100 | h | PEON ESPECIAL | 0.16 | 14.1 | 2.26 |
| pv780004_1 | ud | PANEL DE PLEXIGLÁS 40 x 100, CON CÉLULAS FOTOVOLTAICAS INTEGRADAS | 1 | 326.6 | 326.60 |
|  |  | Total |  |  | 338.88 |

| Medición | Uds. | Largo | Parcial |
|---|---|---|---|
| fórmula: A*B |  |  | 0.000 |
| ·C·Anillos Fotovoltaicos Torre A·Nº Anillos·Nº Paneles / Anillo··· | 12 | 16.00 | 192.000 |
| Total |  |  | 192 |

#### 0866 CUADROS ELÉCTRICOS
Importe: 17475.62
DE CUADROS ELÉCTRICOS DE PROTECCIÓN Y MEDIDA.

**cua78002** ud Cuadro Servicios Generales Plantas , totalmente conectado y funcionando
2 ud × 7965.94 (8365.83 con costes indirectos) = 16731.66

| Medición | Uds. | Parcial |
|---|---|---|
| Cuadro Protecciones Instalación Fotovoltaica Torre A | 1 | 1.000 |
| Cuadro Protecciones Instalación Fotovoltaica Torre B | 1 | 1.000 |
| Total |  | 2 |

**08EKK00002** ud INSTALACION MODULAR SEPARADA DE CONTADOR TRIFASICO
4 ud × 177.1 (185.99 con costes indirectos) = 743.96
DE INSTALACION MODULAR SEPARADA DE CONTADOR TRIFASICO, CON FUSIBLES DE SEGURIDAD Y EMBARRADO,INCLUSO MODULO HOMOLOGADO, TAPA RESISTENTE A RADIACIONES Y P.P. DE AYUDAS DE ALBAÑILERIA; CONSTRUIDA SEGUN NTE/IEB-38 Y NORMAS DE LA COMPAÑIA SUMINISTRADORA. INCLUSO PEQUEÑO MATERIAL. MEDIDA LA UNIDAD EJECUTADA.

| Código | Ud | Descripción | Rendimiento | Precio | Importe |
|---|---|---|---|---|---|
| WW00400 | u | PEQUEÑO MATERIAL | 3 | 0.31 | 0.93 |
| WW00300 | u | MATERIAL COMPLEMENTARIO O PZAS.ESPECIALES | 5 | 0.58 | 2.90 |
| TO01800 | h | OF. 1ª ELECTRICISTA | 2.3 | 14.89 | 34.25 |
| ATC00100 | h | CUADRILLA ALBAÑILERIA, FORMADA POR OFICIAL 1ª Y PEON ESP. | 0.6 | 28.99 | 17.39 |
| IE11200 | u | MODULO HOMOLOGADO PARA ALOJAMIENTO DE CONTADOR (material) | 1 | 53.2 | 53.20 |
| IE05900 | ud | FUSIBLE CARTUCHO 50 AMP. S/CARTUCHO (material) | 3 | 22.81 | 68.43 |
|  |  | Total |  |  | 177.1 |

| Medición | Uds. | Parcial |
|---|---|---|
| Conntadores Instalación Fotovoltaica Torre A | 2 | 2.000 |
| Contadores Instalación Fotovoltaica Torre B | 2 | 2.000 |
| Total |  | 4 |

### 087 TELECOMUNICACIONES (ITC)
Importe: 78018.01

#### 0871 SISTEMA DE RTV
Importe: 10029.16

**08KVA00001** ud EQUIPO DE CAPTACION PARA UHF-VHF Y FM S/MASTIL 6 M.
1 ud × 319.34 (335.37 con costes indirectos) = 335.37
DE EQUIPO DE CAPTACION PARA UHF-VHF Y FM, CON GANANCIA DE 14 DB. FORMADO POR MASTIL DE ACERO GALVANIZADO DE 6 m DE ALTURA, ANTENAS, CABLE COAXIAL Y CONDUCTOR DE PUESTA A TIERRA HASTA EL EQUIPO DE CABECERA, INCLUSO COLOCACION, CONEXION Y AYUDAS DE ALABAÑILERIA; CONSTRUIDA SEGUN REGLAMENTO DE ICT. INCLUSO PEQUEÑO MATERIAL Y AYUDAS DE ALBAÑILERÍA. MEDIDA LA UNIDAD EJECUTADA.

| Código | Ud | Descripción | Rendimiento | Precio | Importe |
|---|---|---|---|---|---|
| IP00200 | u | ABRAZADERA DIAM. 40 A 50 MM. (material) | 2 | 0.29 | 0.58 |
| WW00300 | u | MATERIAL COMPLEMENTARIO O PZAS.ESPECIALES | 5 | 0.58 | 2.90 |
| IV00100 | m | CABLE COAXIAL EXPANSION F-SICA, 30 DB/100 M. EN FI (material) | 15 | 0.57 | 8.55 |
| WW00400 | u | PEQUEÑO MATERIAL | 10 | 0.31 | 3.10 |
| IE02200 | m | CABLE COBRE 1X6 MM2/ 750 V. | 8 | 0.62 | 4.96 |
| ATC00400 | h | CUADRILLA FORMADA POR OFICIAL 1ª INST. Y AYUDANTE ESP. | 0.6 | 19.36 | 11.62 |
| ATC00100 | h | CUADRILLA ALBAÑILERIA, FORMADA POR OFICIAL 1ª Y PEON ESP. | 0.3 | 28.99 | 8.70 |
| IV00080 | u | PARRILLA ANTENA VHF-UHF Y FM (material) | 1 | 60 | 60.00 |
| IP11900 | m | TUBO ACERO DIAM. 40 MM. (material) | 6 | 6.66 | 39.96 |
| ict78002 | m | Cable de acero de 4 mm (material) | 25 | 0.45 | 11.25 |
| ict78003 | ud | Antena FM circular (material) | 1 | 18.33 | 18.33 |
| ict78004 | ud | Antena para TDT (material) | 1 | 55.93 | 55.93 |
| ict78005 | ud | Antena UHF - Toda Banda Canal 21 a 65 (de Gran Ganancia) (material) | 1 | 60.64 | 60.64 |
| ict78040 | ud | Amplificador previo de mástil (material) | 1 | 32.82 | 32.82 |
|  |  | Total |  |  | 319.34 |

**08KVA00051** ud EQUIPO DE CABECERA PARA TV Y FM TERR. 50 DB. (AMPL.Y DISTR.)
1 ud × 1601.92 (1682.34 con costes indirectos) = 1682.34
DE EQUIPO DE CABECERA PARA PROCESADO DE SEÑALES TV Y FM TERRESTRE (AMPLIFICACION Y DISTRIBUCION) FORMADO POR AMPLIFICADORES MONOCANALES DE 50 DB DE GANANCIA, PARA 9 CANALES DE TV Y UNO DE FM, INCLUSO ARMARIO DE PROTECCION, COLOCACION, CONEXION, AJUSTE Y AYUDAS DE ALBAÑILERIA; CONSTRUIDO SEGUN REGLAMENTO DE ICT. INCLUSO PEQUEÑO MATERIAL Y AYUDAS DE ALBAÑILERÍA. MEDIDA LA UNIDAD EJECUTADA.

| Código | Ud | Descripción | Rendimiento | Precio | Importe |
|---|---|---|---|---|---|
| IV00010 | u | AMPLIFICADOR MONOCANAL UHF, 50 DB (material) | 9 | 53.74 | 483.66 |
| WW00400 | u | PEQUEÑO MATERIAL | 10 | 0.31 | 3.10 |
| WW00300 | u | MATERIAL COMPLEMENTARIO O PZAS.ESPECIALES | 5 | 0.58 | 2.90 |
| IV00050 | ud | COFRE PARA AMPLIFICADORES (material) | 2 | 74.34 | 148.68 |
| IV00040 | ud | SOPORTE PARA AMPLIFICADORES (material) | 2 | 16.61 | 33.22 |
| IV00030 | u | FUENTE ALIMENTACION CONMUTADA (material) | 2 | 62.92 | 125.84 |
| ATC00400 | h | CUADRILLA FORMADA POR OFICIAL 1ª INST. Y AYUDANTE ESP. | 7 | 19.36 | 135.52 |
| ATC00100 | h | CUADRILLA ALBAÑILERIA, FORMADA POR OFICIAL 1ª Y PEON ESP. | 4.5 | 28.99 | 130.46 |
| IV00020 | ud | AMPLIFICADOR MONOCANAL FM, 50 DB (material) | 1 | 50.15 | 50.15 |
| ict78010 | ud | Amplificador para TDT (material) | 6 | 60.88 | 365.28 |
| ict78011 | ud | Diplexor - Mezclador de FI - MATV (material) | 1 | 11.42 | 11.42 |
| ict78012 | ud | Distribuidor / Repartidor 2 salidas | 1 | 8.35 | 8.35 |
| ict78013 | ud | Distribuidor / Repartidor de 5 salidas | 2 | 21.67 | 43.34 |
| ict78041 | ud | Amplificador UHF para canales locales (material) | 2 | 30 | 60.00 |
|  |  | Total |  |  | 1601.92 |

**ict78p0001** ud RED DE DISTRIBUCIÓN Y DISPERSIÓN
1 ud × 3518.02 (3694.62 con costes indirectos) = 3694.62
RED DE DISTRIBUCIÓN Y DISPERSIÓN HASTA PUNTO DE ACCESO AL USUARIO (PAU), INCLUSO P.P. DE RESISTENCIAS DE CIERRE, COLOCACION, CONEXION, Y AJUSTE; CONSTRUIDO SEGUN REGLAMENTO DE ICT. INCLUSO PEQUEÑO MATERIAL Y AYUDAS DE ALBAÑILERÍA. MEDIDA LA UNIDAD EJECUTADA.

| Código | Ud | Descripción | Rendimiento | Precio | Importe |
|---|---|---|---|---|---|
| ict78016 | ud | Derivador 4 salidas y paso | 14 | 10.98 | 153.72 |
| ict78050 | ud | Derivador 6 salidas y paso | 16 | 14.25 | 228.00 |
| ict78012 | ud | Distribuidor / Repartidor 2 salidas | 4 | 8.35 | 33.40 |
| ict78051 | ud | Distribuidor / Repartidor de 3 salidas | 2 | 11.39 | 22.78 |
| ict78052 | ud | Distribuidor / Repartidor de 4 salidas | 2 | 14.93 | 29.86 |
| ict78013 | ud | Distribuidor / Repartidor de 5 salidas | 4 | 21.67 | 86.68 |
| ict78053 | ud | Distribuidor / Repartidor de 6 salidas | 4 | 21.67 | 86.68 |
| ict78019 | ud | Amplificadores "Full Band" de distribución | 10 | 126.78 | 1267.80 |
| WW00400 | u | PEQUEÑO MATERIAL | 10 | 0.31 | 3.10 |
| WW00300 | u | MATERIAL COMPLEMENTARIO O PZAS.ESPECIALES | 5 | 0.58 | 2.90 |
| ict78054 | m | Cable Coaxial (atenuación 13dB/100 m.) en la canalización principal (desde RITS o RITM único hasta los Amplificadores de Distribución) | 230 | 3.5 | 805.00 |
| 08KVC00300 | m | CABLE COAXIAL EN RED DE TV/FM/FI. | 335 | 0.84 | 281.40 |
| ict78100 | ud | Conectores "F" especial para cable RG 11 en canalización troncal | 1 | 453.31 | 453.31 |
| ict78101 | ud | Conectores "F" rápido | 1 | 63.39 | 63.39 |
|  |  | Total |  |  | 3518.02 |

**ict78p0002** ud RED DE USUARIO
1 ud × 4110.48 (4316.83 con costes indirectos) = 4316.83
RED INTERIOR DE USUARIO, COLOCACION, CONEXION, Y AJUSTE; CONSTRUIDO SEGUN REGLAMENTO DE ICT. INCLUSO PEQUEÑO MATERIAL Y AYUDAS DE ALBAÑILERÍA. MEDIDA LA UNIDAD EJECUTADA.

| Código | Ud | Descripción | Rendimiento | Precio | Importe |
|---|---|---|---|---|---|
| ict78024 | ud | Punto de Acceso Usuario RTV_PAUTV | 100 | 8.12 | 812.00 |
| ict78025 | ud | Tapas Ciegas y Embellecedores para TLCA | 109 | 1.07 | 116.63 |
| ict78029 | ud | Tomas separadoras finales de 3 salidas (FM, TV y SAT) | 100 | 6.75 | 675.00 |
| ict78006 | m | Cable coaxial en canalización interior | 485 | 1.01 | 489.85 |
| ict78032 | ud | Toma de conexión a red electrica | 100 | 5.06 | 506.00 |
| ict78092 | ud | Distribuidores / Repartidores de 2 salidas | 100 | 15.11 | 1511.00 |
|  |  | Total |  |  | 4110.48 |

#### 0872 SATÉLITE
Importe: 395.72

**ict78p003** ud Anclaje Bases Sistemas de Captación Satélite
1 ud × 282.73 (296.92 con costes indirectos) = 296.92
ESTRUCTURA DE ANCLAJE EQUIPO DE CABECERA, INCLUSO COLOCACION, CONEXION Y AYUDAS DE ALABAÑILERIA; CONSTRUIDA SEGUN REGLAMENTO DE ICT. INCLUSO PEQUEÑO MATERIAL. MEDIDA LA UNIDAD EJECUTADA.

| Código | Ud | Descripción | Rendimiento | Precio | Importe |
|---|---|---|---|---|---|
| ict78037 | ud | Material de sujección (ferralla y tornilleria) (material) | 2 | 12.83 | 25.66 |
| ict78033 | ud | Disco parábola OFFset 120 cm (material) | 1 | 5 | 5.00 |
| WW00400 | u | PEQUEÑO MATERIAL | 100 | 0.31 | 31.00 |
| WW00300 | u | MATERIAL COMPLEMENTARIO O PZAS.ESPECIALES | 50 | 0.58 | 29.00 |
| ict78201 | ud | LNB Quatro 10,7 - 11,7 Ghz 11,7 - 12,75 Ghz 4 salidas (material) | 1 | 45.65 | 45.65 |
| ATC00400 | h | CUADRILLA FORMADA POR OFICIAL 1ª INST. Y AYUDANTE ESP. | 4 | 19.36 | 77.44 |
| ict78096 | m | Cable coaxial (material) | 15 | 0.66 | 9.90 |
| ict78202 | ud | Base de antena parabólica compuesta por placa metálica de 250x250x2 mm y cuatro zarpas varilla M16 (material) | 2 | 29.54 | 59.08 |
|  |  | Total |  |  | 282.73 |

**ict78p004** ud Equipos de Cabecera
1 ud × 94.08 (98.8 con costes indirectos) = 98.80
DE EQUIPO DE CABECERA PARA PROCESADO DE SEÑALES POR SATÉLITE (AMPLIFICACION Y DISTRIBUCION) FORMADO POR AMPLIFICADOR FI - MEZCLADOR FI- MATV, COLOCACION, CONEXION, AJUSTE Y AYUDAS DE ALBAÑILERIA; CONSTRUIDO SEGUN REGLAMENTO DE ICT. INCLUSO PEQUEÑO MATERIAL. MEDIDA LA UNIDAD EJECUTADA.

| Código | Ud | Descripción | Rendimiento | Precio | Importe |
|---|---|---|---|---|---|
| WW00400 | u | PEQUEÑO MATERIAL | 0.5 | 0.31 | 0.16 |
| ict78204 | ud | Amplificador FI - Mezclador FI - MATV (material) | 1 | 65.85 | 65.85 |
| ATC00400 | h | CUADRILLA FORMADA POR OFICIAL 1ª INST. Y AYUDANTE ESP. | 1.3 | 19.36 | 25.17 |
| WW00300 | u | MATERIAL COMPLEMENTARIO O PZAS.ESPECIALES | 5 | 0.58 | 2.90 |
|  |  | Total |  |  | 94.08 |

#### 0873 TELEFONÍA BÁSICA
Importe: 8411.62
Puntos de interconexión de telefonía colocado en registro secundario, i/ una regleta de 5 pares cada una, de inserción por desplazamiento de aislante con corte y prueba cada una y conexionado de pares sangrados para red de dispersión.

**ict78p005** ud Punto de interconexión
1 ud × 881 (925.23 con costes indirectos) = 925.23
Puntos de inteconexión para la red de distribución de telefonía básica. INCLUSO PEQUEÑO MATERIAL Y AYUDAS DE ALBAÑILERÍA. MEDIDA LA UNIDAD EJECUTADA.

| Código | Ud | Descripción | Rendimiento | Precio | Importe |
|---|---|---|---|---|---|
| ict78042 | ud | Porta etiquetas SOR ER de 10 pares, incluida instalación. (material) | 52 | 2.88 | 149.76 |
| ict78043 | ud | Porta etiquetas SOR E de 10 pares, incluida instalación. (material) | 52 | 2.66 | 138.32 |
| ict78150 | ud | Tapa o puerta de ABS Frontal opaco, cipe 65/10 con rejilla de ventilación y cerradura (material) | 1 | 110.77 | 110.77 |
| ict78151 | ud | Ud. chasis repartidor CIPE 65/10 para 130 módulos 10 pares (material) | 1 | 125.32 | 125.32 |
| ict78152 | ud | Regl. de corte y prueba STG de 10 pares (material) | 52 | 6.3 | 327.60 |
| WW00400 | u | PEQUEÑO MATERIAL | 10 | 0.31 | 3.10 |
| WW00300 | u | MATERIAL COMPLEMENTARIO O PZAS.ESPECIALES | 5 | 0.58 | 2.90 |
| ATC00400 | h | CUADRILLA FORMADA POR OFICIAL 1ª INST. Y AYUDANTE ESP. | 1.2 | 19.36 | 23.23 |
|  |  | Total |  |  | 881 |

**ict78p006** ud Punto de Distribución
1 ud × 1452.79 (1525.72 con costes indirectos) = 1525.72
Punto de distribución de telefonía colocado en registro secundario, i/ una regleta de 5 pares cada una, de inserción por desplazamiento de aislante con corte y prueba cada una y conexionado de pares sangrados para red de dispersión. INCLUSO PEQUEÑO MATERIAL Y AYUDAS DE ALBAÑILERÍA. MEDIDA LA UNIDAD EJECUTADA.

| Código | Ud | Descripción | Rendimiento | Precio | Importe |
|---|---|---|---|---|---|
| ict78046 | ud | Regletas de distribución STS de 5 pares (material) | 100 | 5.24 | 524.00 |
| ict78047 | ud | Lote de 100 tapones de identificación (material) | 5 | 8.95 | 44.75 |
| ict78045 | ud | Cajas Sobrepuesta C II 5 x 5 pares (material) | 27 | 5.71 | 154.17 |
| WW00400 | u | PEQUEÑO MATERIAL | 10 | 0.31 | 3.10 |
| WW00300 | u | MATERIAL COMPLEMENTARIO O PZAS.ESPECIALES | 5 | 0.58 | 2.90 |
| ATC00400 | h | CUADRILLA FORMADA POR OFICIAL 1ª INST. Y AYUDANTE ESP. | 0.2 | 19.36 | 3.87 |
| ict78462 | ud | Realización de pruebas de continuidad de red de distribución y dispersión. Por cada par (material) | 300 | 2.4 | 720.00 |
|  |  | Total |  |  | 1452.79 |

**ict78p007** ud Bases de acceso terminal
1 ud × 541.46 (568.64 con costes indirectos) = 568.64
Punto de acceso al usuario (PAU), que permite el intercambio entre las redes de distribución y de interior de oficina, para TB+RDSI, instalado en el registro de terminación de red. i/conexionado y material auxiliar. INCLUSO PEQUEÑO MATERIAL Y AYUDAS DE ALBAÑILERÍA. MEDIDA LA UNIDAD EJECUTADA.

| Código | Ud | Descripción | Rendimiento | Precio | Importe |
|---|---|---|---|---|---|
| ict78048 | ud | Toma mural de 6 vias (material) | 109 | 4.9 | 534.10 |
| WW00400 | u | PEQUEÑO MATERIAL | 10 | 0.31 | 3.10 |
| WW00300 | u | MATERIAL COMPLEMENTARIO O PZAS.ESPECIALES | 5 | 0.58 | 2.90 |
| ATC00400 | h | CUADRILLA FORMADA POR OFICIAL 1ª INST. Y AYUDANTE ESP. | 0.07 | 19.36 | 1.36 |
|  |  | Total |  |  | 541.46 |

**ict78p008** ud Puntos de Acceso al Usuario (PAU)
1 ud × 1966.68 (2065.41 con costes indirectos) = 2065.41
Registro de terminación de red de 60x60x12 cm. para canalizaciones interiores de usuario de TB+RDSI, formado por caja aislante para empotrar de ABS provisto de tapa, con grado de protección IP 33,5 y rigidez dieléctrica mínima de 15 kV/mm., y un espesor mínimo de 2 mm., una base de enchufe de 10/16 A. i/conexionado y material auxiliar, INCLUSO PEQUEÑO MATERIAL Y AYUDAS DE ALBAÑILERÍA. MEDIDA LA UNIDAD EJECUTADA.

| Código | Ud | Descripción | Rendimiento | Precio | Importe |
|---|---|---|---|---|---|
| ict78464 | ud | Realización de pruebas de red interior por cada local (material) | 100 | 3.11 | 311.00 |
| ict78049 | ud | Punto de Terminación de Red (RTR) doble (material) | 100 | 9 | 900.00 |
| ict78250 | ud | Regleta de inserción de 5 pares (material) | 100 | 4.51 | 451.00 |
| WW00400 | u | PEQUEÑO MATERIAL | 10 | 0.31 | 3.10 |
| WW00300 | u | MATERIAL COMPLEMENTARIO O PZAS.ESPECIALES | 5 | 0.58 | 2.90 |
| ATC00400 | h | CUADRILLA FORMADA POR OFICIAL 1ª INST. Y AYUDANTE ESP. | 0.5 | 19.36 | 9.68 |
| ict78463 | ud | Realización de mediciones por cada toma de usuario (material) | 100 | 2.89 | 289.00 |
|  |  | Total |  |  | 1966.68 |

**ict78p009** m Cables
1 m × 3167.61 (3326.62 con costes indirectos) = 3326.62
Cableado de conexión para la red de distribución de telefonía básica. INCLUSO PEQUEÑO MATERIAL Y AYUDAS DE ALBAÑILERÍA. MEDIDA LA LONGITUD EJECUTADA.

| Código | Ud | Descripción | Rendimiento | Precio | Importe |
|---|---|---|---|---|---|
| ict78315 | m | Cable de acometida 1 pares 0,5 mm (material) | 485 | 0.13 | 63.05 |
| ict78316 | m | Cable de acometida 2 pares 0,5 mm (material) | 1005 | 0.17 | 170.85 |
| ict78317 | m | Cable multipar 25 + 1 p distribución (material) | 85 | 1.58 | 134.30 |
| ict78318 | m | Cable multipar 50 + 1 p distribución (material) | 85 | 4.09 | 347.65 |
| ict78319 | m | Cable multipar 75 + 1 p distribución (material) | 185 | 5.65 | 1045.25 |
| ict 78320 | m | Cable multipar 100 + 1 p distribución (material) | 145 | 7.15 | 1036.75 |
| ATC00400 | h | CUADRILLA FORMADA POR OFICIAL 1ª INST. Y AYUDANTE ESP. | 16 | 19.36 | 309.76 |
| WW00400 | u | PEQUEÑO MATERIAL | 100 | 0.31 | 31.00 |
| WW00300 | u | MATERIAL COMPLEMENTARIO O PZAS.ESPECIALES | 50 | 0.58 | 29.00 |
|  |  | Total |  |  | 3167.61 |

#### 0874 INFRAESTRUCTURAS
Importe: 57146.98

**ict78p010** ud Arqueta de acometida
1 ud × 527.42 (553.9 con costes indirectos) = 553.90
DE Arqueta de acometida de los servicios de telecomunicaciones de 70 x 80 x 82 cm tipo H, con tapa de hormigón prefabricada, INCLUSO P.P. DE PEQUEÑO MATERIAL Y AYUDAS DE ALBAÑILERIA. CONSTRUIDA SEGUN REGLAMENTO DE ICT.MEDIDA LA unidad EJECUTADA.

| Código | Ud | Descripción | Rendimiento | Precio | Importe |
|---|---|---|---|---|---|
| ict78400 | ud | Arqueta de acometida de los servicios de telecomunicaciones de 70 x 80 x 82 cm tipo H (material) | 1 | 170.3 | 170.30 |
| ict78401 | ud | Tapa de hormigón prefabricado para Arquetas de acometida 70 x 80 x 82 cm tipo H (material) | 1 | 157.74 | 157.74 |
| WW00400 | u | PEQUEÑO MATERIAL | 50 | 0.31 | 15.50 |
| WW00300 | u | MATERIAL COMPLEMENTARIO O PZAS.ESPECIALES | 50 | 0.58 | 29.00 |
| ATC00400 | h | CUADRILLA FORMADA POR OFICIAL 1ª INST. Y AYUDANTE ESP. | 8 | 19.36 | 154.88 |
|  |  | Total |  |  | 527.42 |

**ict78063_1** ud Registro de Enlace
1 ud × 107.51 (112.91 con costes indirectos) = 112.91
DE REGISTRO DE ENLACE Registro de 70 x 50 x 12 cm , INCLUSO P.P. DE PEQUEÑO MATERIAL Y AYUDAS DE ALBAÑILERIA. CONSTRUIDA SEGUN REGLAMENTO DE ICT.MEDIDA LA unidad EJECUTADA.

| Código | Ud | Descripción | Rendimiento | Precio | Importe |
|---|---|---|---|---|---|
| ict78063 | ud | Registro de Enlace de 70 x 50 x 12 cm (alto x ancho x profundo) (material) | 1 | 79.25 | 79.25 |
| WW00400 | u | PEQUEÑO MATERIAL | 10 | 0.31 | 3.10 |
| WW00300 | u | MATERIAL COMPLEMENTARIO O PZAS.ESPECIALES | 10 | 0.58 | 5.80 |
| ATC00400 | h | CUADRILLA FORMADA POR OFICIAL 1ª INST. Y AYUDANTE ESP. | 1 | 19.36 | 19.36 |
|  |  | Total |  |  | 107.51 |

**ict78403_1** m Canalización de Enlace
30 m × 41.26 (43.33 con costes indirectos) = 1299.90
DE CANALIZACIONES DE ENLACE formada por bandeja de 60x190 para TB+RDSI y TLCA con 3 tabiques separadores, INCLUSO P.P. DE PEQUEÑO MATERIAL Y AYUDAS DE ALBAÑILERIA. CONSTRUIDA SEGUN REGLAMENTO DE ICT.MEDIDA LA LONGITUD EJECUTADA.

| Código | Ud | Descripción | Rendimiento | Precio | Importe |
|---|---|---|---|---|---|
| ict78402 | m | Bandeja de 60x190 para TB+RDSI y TLCA (Canalización de Enlace) (material) | 1 | 20.77 | 20.77 |
| ict78403 | m | Cubierta para Bandeja 60x190 (Canalización de Enlace) (material) | 1 | 8.93 | 8.93 |
| ict78404 | m | Tabique Separador para Bandeja 60x190 (Canalización de Enlace) (material) | 3 | 1.84 | 5.52 |
| WW00400 | u | PEQUEÑO MATERIAL | 2 | 0.31 | 0.62 |
| WW00300 | u | MATERIAL COMPLEMENTARIO O PZAS.ESPECIALES | 6 | 0.58 | 3.48 |
| ATC00400 | h | CUADRILLA FORMADA POR OFICIAL 1ª INST. Y AYUDANTE ESP. | 0.1 | 19.36 | 1.94 |
|  |  | Total |  |  | 41.26 |

**ict78405_1** m Canalización Principal 60x230
30 m × 59.32 (62.3 con costes indirectos) = 1869.00
DE CANALIZACIONES PRINCIPALES formada por Bandejas de 60x230 para TB+RDSI y TLCA con 2 tabiques separadores, INCLUSO P.P. DE PEQUEÑO MATERIAL Y AYUDAS DE ALBAÑILERIA. CONSTRUIDA SEGUN REGLAMENTO DE ICT. MEDIDA LA LONGITUD EJECUTADA.

| Código | Ud | Descripción | Rendimiento | Precio | Importe |
|---|---|---|---|---|---|
| ict78405 | m | Bandeja de 60x230 para TB+RDSI y TLCA (Canalización Principal) (material) | 1 | 23.87 | 23.87 |
| ict78406 | m | Cubierta para Bandeja 60x230 (Canalización Principal) (material) | 1 | 6.8 | 6.80 |
| ict78407 | m | Tabique Separador para Bandeja 60x230 (Canalización Principal) (material) | 2 | 4.42 | 8.84 |
| ict78411 | m | Canaletas de 60x230 para TLCA (Canalización Principal) (material) | 1 | 13.77 | 13.77 |
| WW00400 | u | PEQUEÑO MATERIAL | 2 | 0.31 | 0.62 |
| WW00300 | u | MATERIAL COMPLEMENTARIO O PZAS.ESPECIALES | 6 | 0.58 | 3.48 |
| ATC00400 | h | CUADRILLA FORMADA POR OFICIAL 1ª INST. Y AYUDANTE ESP. | 0.1 | 19.36 | 1.94 |
|  |  | Total |  |  | 59.32 |

**ict78405_2** m Canalizacion Principal 60x130
75 m × 31.34 (32.91 con costes indirectos) = 2468.25
DE CANALIZACIONES PRINCIPALES formada por Bandeja de 60x130 para TB+RDSI y TLCA con 2 tabiques separadores, INCLUSO P.P. DE PEQUEÑO MATERIAL Y AYUDAS DE ALBAÑILERIA. CONSTRUIDA SEGUN REGLAMENTO DE ICT. MEDIDA LA LONGITUD EJECUTADA.

| Código | Ud | Descripción | Rendimiento | Precio | Importe |
|---|---|---|---|---|---|
| ict78408 | m | Bandeja de 60x130 para TB+RDSI y TLCA (Canalización Principal) (material) | 1 | 14.82 | 14.82 |
| ict78409 | m | Cubierta para Bandeja 60x130 (Canalización Principal) (material) | 1 | 6.8 | 6.80 |
| ict78410 | m | Tabique Separador para Bandeja 60x130 (Canalización Principal) (material) | 2 | 1.84 | 3.68 |
| WW00400 | u | PEQUEÑO MATERIAL | 2 | 0.31 | 0.62 |
| WW00300 | u | MATERIAL COMPLEMENTARIO O PZAS.ESPECIALES | 6 | 0.58 | 3.48 |
| ATC00400 | h | CUADRILLA FORMADA POR OFICIAL 1ª INST. Y AYUDANTE ESP. | 0.1 | 19.36 | 1.94 |
|  |  | Total |  |  | 31.34 |

**ict78064_1** ud Registro Principal de Telefonía
1 ud × 117.91 (123.83 con costes indirectos) = 123.83
DE Registro Principal de Telefonía, compuesto por armario de acero lacado con base de madera y cerradura triangular de 70x55x15 cms, INCLUSO P.P. DE PEQUEÑO MATERIAL Y AYUDAS DE ALBAÑILERIA. CONSTRUIDA SEGUN REGLAMENTO DE ICT.MEDIDA LA unidad EJECUTADA.

| Código | Ud | Descripción | Rendimiento | Precio | Importe |
|---|---|---|---|---|---|
| ict78064 | ud | Registro Principal de Telefonía, compuesto por armario de acero lacado con base de madera y cerradura triangular de 70x55x15 cms (material) | 1 | 89.65 | 89.65 |
| WW00400 | u | PEQUEÑO MATERIAL | 10 | 0.31 | 3.10 |
| WW00300 | u | MATERIAL COMPLEMENTARIO O PZAS.ESPECIALES | 10 | 0.58 | 5.80 |
| ATC00400 | h | CUADRILLA FORMADA POR OFICIAL 1ª INST. Y AYUDANTE ESP. | 1 | 19.36 | 19.36 |
|  |  | Total |  |  | 117.91 |

**ict78412_0** m Canalización Secundaria
790 m × 32.33 (33.95 con costes indirectos) = 26820.50
DE CANALIZACIONES SECUNDARIAS formado por Canaletas de 60x190 para RTV, TB y TLCA con 3 tabiques separadores, INCLUSO P.P. DE PEQUEÑO MATERIAL Y AYUDAS DE ALBAÑILERIA. CONSTRUIDA SEGUN REGLAMENTO DE ICT.MEDIDA LA LONGITUD EJECUTADA.

| Código | Ud | Descripción | Rendimiento | Precio | Importe |
|---|---|---|---|---|---|
| ict78412 | m | Canaletas de 60x190 para RTV, TB y TLCA (Canalización Secundaria) (material) | 1 | 20.77 | 20.77 |
| ict78413 | m | Tabique Separador para Canaleta 60x190 (Canalización Secundaria) (material) | 3 | 1.84 | 5.52 |
| WW00400 | u | PEQUEÑO MATERIAL | 2 | 0.31 | 0.62 |
| WW00300 | u | MATERIAL COMPLEMENTARIO O PZAS.ESPECIALES | 6 | 0.58 | 3.48 |
| ATC00400 | h | CUADRILLA FORMADA POR OFICIAL 1ª INST. Y AYUDANTE ESP. | 0.1 | 19.36 | 1.94 |
|  |  | Total |  |  | 32.33 |

| Medición | Uds. | Parcial |
|---|---|---|
| Planta Baja Torre A | 15 | 15.000 |
| Planta 1ª Torre A | 69 | 69.000 |
| Planta 2ª Torre A | 69 | 69.000 |
| Planta 3ª Torre A | 69 | 69.000 |
| Planta 4ª Torre A | 69 | 69.000 |
| Planta 5ª Torre A | 69 | 69.000 |
| Planta 6ª Torre A | 70 | 70.000 |
| Planta Baja Torre B | 111 | 111.000 |
| Planta 1ª Torre B | 124 | 124.000 |
| Planta 2ª Torre B | 125 | 125.000 |
| Total |  | 790 |

**ict78414_1** m Canalización Acceso Local/Oficina
310 m × 13.18 (13.84 con costes indirectos) = 4290.40
DE CANALIZACIONES DE ACCESO formada por Canaletas de 20x75 para RTV, TB y TLCA con 2 tabiques separadores, INCLUSO P.P. DE PEQUEÑO MATERIAL Y AYUDAS DE ALBAÑILERIA. CONSTRUIDA SEGUN REGLAMENTO DE ICT. MEDIDA LA LONGITUD EJECUTADA.

| Código | Ud | Descripción | Rendimiento | Precio | Importe |
|---|---|---|---|---|---|
| ict78414 | m | Canaletas de 20x75 para RTV, TB y TLCA (Canalización Acceso Local/Oficina) (material) | 1 | 4.62 | 4.62 |
| ict78415 | m | Tabique Separador para Canaleta 20x75 (Canalización Acceso Local/Oficina) (material) | 2 | 1.26 | 2.52 |
| WW00400 | u | PEQUEÑO MATERIAL | 2 | 0.31 | 0.62 |
| WW00300 | u | MATERIAL COMPLEMENTARIO O PZAS.ESPECIALES | 6 | 0.58 | 3.48 |
| ATC00400 | h | CUADRILLA FORMADA POR OFICIAL 1ª INST. Y AYUDANTE ESP. | 0.1 | 19.36 | 1.94 |
|  |  | Total |  |  | 13.18 |

| Medición | Uds. | Parcial |
|---|---|---|
| Planta Baja Torre A | 15 | 15.000 |
| Planta 1ª Torre A | 35 | 35.000 |
| Planta 2ª Torre A | 35 | 35.000 |
| Planta 3ª Torre A | 35 | 35.000 |
| Planta 4ª Torre A | 35 | 35.000 |
| Planta 5ª Torre A | 35 | 35.000 |
| Planta 6ª Torre A | 35 | 35.000 |
| Planta Baja Torre B | 15 | 15.000 |
| Planta 1ª Torre B | 35 | 35.000 |
| Planta 2ª Torre B | 35 | 35.000 |
| Total |  | 310 |

**ict78069_9** ud Cajas de mecanismos
540 ud × 1.77 (1.86 con costes indirectos) = 1004.40
DE CAJA DE MECANISMOS universal EMPOTRADA, INCLUSO P.P. DE PEQUEÑO MATERIAL Y AYUDAS DE ALBAÑILERIA. CONSTRUIDA SEGUN REGLAMENTO DE ICT.MEDIDA LA unidad EJECUTADA.

| Código | Ud | Descripción | Rendimiento | Precio | Importe |
|---|---|---|---|---|---|
| ict78069 | ud | Caja universal de mecanismos (material) | 1 | 0.69 | 0.69 |
| WW00400 | u | PEQUEÑO MATERIAL | 1 | 0.31 | 0.31 |
| WW00300 | u | MATERIAL COMPLEMENTARIO O PZAS.ESPECIALES | 1 | 0.58 | 0.58 |
| ATC00400 | h | CUADRILLA FORMADA POR OFICIAL 1ª INST. Y AYUDANTE ESP. | 0.01 | 19.36 | 0.19 |
|  |  | Total |  |  | 1.77 |

| Medición | Uds. | Parcial |
|---|---|---|
| Planta Baja Torre A | 30 | 30.000 |
| Planta 1ª Torre A | 60 | 60.000 |
| Planta 2ª Torre A | 60 | 60.000 |
| Planta 3ª Torre A | 60 | 60.000 |
| Planta 4ª Torre A | 60 | 60.000 |
| Planta 5ª Torre A | 60 | 60.000 |
| Planta 6ª Torre A | 60 | 60.000 |
| Planta Baja Torre B | 30 | 30.000 |
| Planta 1ª Torre B | 60 | 60.000 |
| Planta 2ª Torre B | 60 | 60.000 |
| Total |  | 540 |

**ict78073_1** ud Cajas de 10 y de 20
156 ud × 29.72 (31.21 con costes indirectos) = 4868.76
DE conjunto de CAJAS DE CONEXIÓN: formado por UNA DE 20x30x6, OTRA DE 10X17X4 Y OTRA DE20X20X4,EMPOTRADAS. INCLUSO P.P. DE PEQUEÑO MATERIAL Y AYUDAS DE ALBAÑILERIA. CONSTRUIDA SEGUN REGLAMENTO DE ICT.MEDIDA LA unidad EJECUTADA.

| Código | Ud | Descripción | Rendimiento | Precio | Importe |
|---|---|---|---|---|---|
| ict78072 | ud | Caja de 20x30x6 (material) | 1 | 10.36 | 10.36 |
| ict78073 | ud | Caja de 10x17x4 (material) | 1 | 4.69 | 4.69 |
| ict78074 | ud | Caja de 20x30x4 (material) | 1 | 11.42 | 11.42 |
| WW00400 | u | PEQUEÑO MATERIAL | 3 | 0.31 | 0.93 |
| WW00300 | u | MATERIAL COMPLEMENTARIO O PZAS.ESPECIALES | 3 | 0.58 | 1.74 |
| ATC00400 | h | CUADRILLA FORMADA POR OFICIAL 1ª INST. Y AYUDANTE ESP. | 0.03 | 19.36 | 0.58 |
|  |  | Total |  |  | 29.72 |

| Medición | Uds. | Parcial |
|---|---|---|
| Planta Baja Torre A | 10 | 10.000 |
| Planta 1ª Torre A | 17 | 17.000 |
| Planta 2ª Torre A | 17 | 17.000 |
| Planta 3ª Torre A | 17 | 17.000 |
| Planta 4ª Torre A | 17 | 17.000 |
| Planta 5ª Torre A | 17 | 17.000 |
| Planta 6ª Torre A | 17 | 17.000 |
| Planta Baja Torre B | 10 | 10.000 |
| Planta 1ª Torre B | 17 | 17.000 |
| Planta 2ª Torre B | 17 | 17.000 |
| Total |  | 156 |

**ict78075_1** ud Cajas de 45 y 55
33 ud × 87.09 (91.46 con costes indirectos) = 3018.18
DE CONJUNTO DE CAJAS DE CONEXIÓN O REGISTRO EN MONTAJE SUPERFICIAL, FORMADA POR UNA DE 45X45X15 Y OTRA DE 55X100X15. INCLUSO P.P. DE PEQUEÑO MATERIAL Y AYUDAS DE ALBAÑILERIA. CONSTRUIDA SEGUN REGLAMENTO DE ICT.MEDIDA LA unidad EJECUTADA.

| Código | Ud | Descripción | Rendimiento | Precio | Importe |
|---|---|---|---|---|---|
| ict78075 | ud | Caja de 45x45x15 (material) | 1 | 25.95 | 25.95 |
| ict78077 | ud | Caja de 55x100x15 (material) | 1 | 46.85 | 46.85 |
| WW00400 | u | PEQUEÑO MATERIAL | 3 | 0.31 | 0.93 |
| WW00300 | u | MATERIAL COMPLEMENTARIO O PZAS.ESPECIALES | 3 | 0.58 | 1.74 |
| ATC00400 | h | CUADRILLA FORMADA POR OFICIAL 1ª INST. Y AYUDANTE ESP. | 0.6 | 19.36 | 11.62 |
|  |  | Total |  |  | 87.09 |

| Medición | Uds. | Parcial |
|---|---|---|
| Planta Sótano | 3 | 3.000 |
| Planta Baja Torre A | 3 | 3.000 |
| Planta 1ª Torre A | 3 | 3.000 |
| Planta 2ª Torre A | 3 | 3.000 |
| Planta 3ª Torre A | 3 | 3.000 |
| Planta 4ª Torre A | 3 | 3.000 |
| Planta 5ª Torre A | 3 | 3.000 |
| Planta 6ª Torre A | 3 | 3.000 |
| Planta Baja Torre B | 3 | 3.000 |
| Planta 1ª Torre B | 3 | 3.000 |
| Planta 2ª Torre B | 3 | 3.000 |
| Total |  | 33 |

**ict78065_0** m Tubo 63 mm
40 m × 19.66 (20.65 con costes indirectos) = 826.00
DE Tubo PVC 63 mm, instalado, incluyendo apertura y cierre de zanja, INCLUSO P.P. DE PEQUEÑO MATERIAL Y AYUDAS DE ALBAÑILERIA. CONSTRUIDA SEGUN REGLAMENTO DE ICT. MEDIDA LA LONGITUD EJECUTADA.

| Código | Ud | Descripción | Rendimiento | Precio | Importe |
|---|---|---|---|---|---|
| ict78065 | m | Tubo PVC 63 mm, instalado, incluyendo apertura y cierre de zanjas. (material) | 1 | 12.07 | 12.07 |
| WW00400 | u | PEQUEÑO MATERIAL | 2 | 0.31 | 0.62 |
| WW00300 | u | MATERIAL COMPLEMENTARIO O PZAS.ESPECIALES | 2 | 0.58 | 1.16 |
| ATC00400 | h | CUADRILLA FORMADA POR OFICIAL 1ª INST. Y AYUDANTE ESP. | 0.3 | 19.36 | 5.81 |
|  |  | Total |  |  | 19.66 |

**ict78067_1** m Tubo 40 mm
50 m × 4.78 (5.02 con costes indirectos) = 251.00
DE TUBOS de 40MM DE DIÁMETRO DE PVC EN MONTAJE SUPERFICIAL, INCLUSO P.P. DE PEQUEÑO MATERIAL Y AYUDAS DE ALBAÑILERIA. CONSTRUIDA SEGUN REGLAMENTO DE ICT.MEDIDA LA LONGITUD EJECUTADA.

| Código | Ud | Descripción | Rendimiento | Precio | Importe |
|---|---|---|---|---|---|
| ict78067 | m | Tubo PVC 40 mm (material) | 1 | 1.06 | 1.06 |
| WW00400 | u | PEQUEÑO MATERIAL | 2 | 0.31 | 0.62 |
| WW00300 | u | MATERIAL COMPLEMENTARIO O PZAS.ESPECIALES | 2 | 0.58 | 1.16 |
| ATC00400 | h | CUADRILLA FORMADA POR OFICIAL 1ª INST. Y AYUDANTE ESP. | 0.1 | 19.36 | 1.94 |
|  |  | Total |  |  | 4.78 |

**ict78066_1** m Tubo 50 mm
885 m × 3.02 (3.17 con costes indirectos) = 2805.45
DE TUBOS DE PVC DE 50 MM DE DIÁMETRO EN MONTAJE SUPERFICIAL, INCLUSO P.P. DE PEQUEÑO MATERIAL Y AYUDAS DE ALBAÑILERIA. CONSTRUIDA SEGUN REGLAMENTO DE ICT.MEDIDA LA LONGITUD EJECUTADA.

| Código | Ud | Descripción | Rendimiento | Precio | Importe |
|---|---|---|---|---|---|
| ict78066 | m | Tubo PVC 50 mm (material) | 1 | 1.05 | 1.05 |
| WW00400 | u | PEQUEÑO MATERIAL | 2 | 0.31 | 0.62 |
| WW00300 | u | MATERIAL COMPLEMENTARIO O PZAS.ESPECIALES | 2 | 0.58 | 1.16 |
| ATC00400 | h | CUADRILLA FORMADA POR OFICIAL 1ª INST. Y AYUDANTE ESP. | 0.01 | 19.36 | 0.19 |
|  |  | Total |  |  | 3.02 |

| Medición | Uds. | Parcial |
|---|---|---|
| Planta Sótano | 15 | 15.000 |
| Planta Baja Torre A | 75 | 75.000 |
| Planta 1ª Torre A | 90 | 90.000 |
| Planta 2ª Torre A | 90 | 90.000 |
| Planta 3ª Torre A | 90 | 90.000 |
| Planta 4ª Torre A | 90 | 90.000 |
| Planta 5ª Torre A | 90 | 90.000 |
| Planta 6ª Torre A | 90 | 90.000 |
| Planta Baja Torre B | 75 | 75.000 |
| Planta 1ª Torre B | 90 | 90.000 |
| Planta 2ª Torre B | 90 | 90.000 |
| Total |  | 885 |

**ict78068_1** m Tubo 25 mm
2410 m × 2.33 (2.45 con costes indirectos) = 5904.50
DE TUBO DE PVC DE 25 MM DE DIAMETRO EMPOTRADO, INCLUSO P.P. DE PEQUEÑO MATERIAL Y AYUDAS DE ALBAÑILERIA. CONSTRUIDA SEGUN REGLAMENTO DE ICT.MEDIDA LA LONGITUD EJECUTADA.

| Código | Ud | Descripción | Rendimiento | Precio | Importe |
|---|---|---|---|---|---|
| ict78068 | m | Tubo PVC 25 mm (material) | 1 | 0.36 | 0.36 |
| WW00400 | u | PEQUEÑO MATERIAL | 2 | 0.31 | 0.62 |
| WW00300 | u | MATERIAL COMPLEMENTARIO O PZAS.ESPECIALES | 2 | 0.58 | 1.16 |
| ATC00400 | h | CUADRILLA FORMADA POR OFICIAL 1ª INST. Y AYUDANTE ESP. | 0.01 | 19.36 | 0.19 |
|  |  | Total |  |  | 2.33 |

| Medición | Uds. | Parcial |
|---|---|---|
| Planta Baja Torre A | 205 | 205.000 |
| Planta 1ª Torre A | 250 | 250.000 |
| Planta 2ª Torre A | 250 | 250.000 |
| Planta 3ª Torre A | 250 | 250.000 |
| Planta 4ª Torre A | 250 | 250.000 |
| Planta 5ª Torre A | 250 | 250.000 |
| Planta 6ª Torre A | 250 | 250.000 |
| Planta Baja Torre B | 205 | 205.000 |
| Planta 1ª Torre B | 250 | 250.000 |
| Planta 2ª Torre B | 250 | 250.000 |
| Total |  | 2410 |

**ict78079_1** m Alambre guía
3100 m × 0.29 (0.3 con costes indirectos) = 930.00
DE ALAMBRE GUÍA INTRODUCIDO EN CANALIZACIÓN, INCLUSO P.P. DE PEQUEÑO MATERIAL Y PEQUEÑO MATERIAL. CONSTRUIDA SEGUN REGLAMENTO DE ICT. MEDIDA LA LONGITUD EJECUTADA.

| Código | Ud | Descripción | Rendimiento | Precio | Importe |
|---|---|---|---|---|---|
| ict78079 | m | M. Alambre guia (material) | 1 | 0.1 | 0.10 |
| ATC00400 | h | CUADRILLA FORMADA POR OFICIAL 1ª INST. Y AYUDANTE ESP. | 0.01 | 19.36 | 0.19 |
|  |  | Total |  |  | 0.29 |

| Medición | Uds. | Parcial |
|---|---|---|
| Planta Sótano | 100 | 100.000 |
| Planta Baja Torre A | 300 | 300.000 |
| Planta 1ª Torre A | 300 | 300.000 |
| Planta 2ª Torre A | 300 | 300.000 |
| Planta 3ª Torre A | 300 | 300.000 |
| Planta 4ª Torre A | 300 | 300.000 |
| Planta 5ª Torre A | 300 | 300.000 |
| Planta 6ª Torre A | 300 | 300.000 |
| Planta Baja Torre B | 300 | 300.000 |
| Planta 1ª Torre B | 300 | 300.000 |
| Planta 2ª Torre B | 300 | 300.000 |
| Total |  | 3100 |

#### 0875 VARIOS
Importe: 2034.53

**ict78p011** ud Aparellaje Eléctrico del RITI y del RITS
1 ud × 1526.66 (1603.3 con costes indirectos) = 1603.30
Instalación eléctrica del RITI y del RITS formada por acometida eléctrica desde cuarto de contadores hasta cuadro de protección, compuesta por línea de cobre de 2x6 mm2 + TT. bajo tubo de PVC rígido de 32 mm. de diámetro; cuadro de protección con tapa de 36 módulos dotado de regletero de puesta a tierra; cuatro bases de enchufe de 16 A. y dos bases de 25 A. con puesta a tierra; instalación eléctrica para las bases de enchufe desde el cuadro de protección formada por cables de cobre de 2x2,5 + TT mm2 de sección bajo tubo corrugado de PVC de 23 mm de diámetro; punto de luz en techo tipo fluorescente con un nivel de iluminación 300 lux; punto de alumbrado de emergencia en techo para iluminación no permanente de 30 lm. IP42, carga completa 24 horas; instalación eléctrica desde el cuadro de protección hasta los equipos de iluminación formada por conductor eléctrico de 2x1,5 mm2. de sección y aislamiento de 750 V, bajo tubo corrugado de PVC de 16 mm. de diámetro; toma de tierra formada por un anillo interior y cerrado de cobre de 25 mm2 de sección fijado a la pared y unido a la toma de tierra del edificio, i/ barra colectora, y sistema de escalerillas o canaletas horizontales para el tendido de cables. Instalado y conexionado. INCLUSO PEQUEÑO MATERIAL Y AYUDAS DE ALBAÑILERÍA. MEDIDA LA UNIDAD EJECUTADA.

| Código | Ud | Descripción | Rendimiento | Precio | Importe |
|---|---|---|---|---|---|
| ict78450 | ud | Conexión Eléctrica a Cuadro de Contadores (material) | 2 | 29 | 58.00 |
| ict78451 | ud | Cuadro Protección 40x30x15 con regletero (material) | 2 | 45 | 90.00 |
| ict78452 | ud | Interruptor Control de Potencia (material) | 2 | 30 | 60.00 |
| ict78454 | ud | Conexión de 2 tubos 32 mm - contadores desde RIT (material) | 2 | 45 | 90.00 |
| ict78455 | ud | Interruptor magnético de corte general (material) | 2 | 25 | 50.00 |
| ict78456 | ud | Interruptor magnético de corte omnipolar (material) | 2 | 20 | 40.00 |
| ict78457 | ud | Bases de enchufe 16 A (material) | 4 | 15 | 60.00 |
| ict78459 | ud | Bases de enchufe 25 A (material) | 2 | 26 | 52.00 |
| ict78460 | ud | Instalación Eléctrica en Registros Secundarios extras para amplificadores de distribución (material) | 5 | 150.25 | 751.25 |
| ict78461 | ud | Anillo de conexión, cable para Tierra Local (25 mm2 de sección mínima) y pequeño material (material) | 2 | 35 | 70.00 |
| WW00400 | u | PEQUEÑO MATERIAL | 10 | 0.31 | 3.10 |
| WW00300 | u | MATERIAL COMPLEMENTARIO O PZAS.ESPECIALES | 5 | 0.58 | 2.90 |
| ATC00400 | h | CUADRILLA FORMADA POR OFICIAL 1ª INST. Y AYUDANTE ESP. | 10.3 | 19.36 | 199.41 |
|  |  | Total |  |  | 1526.66 |

**ict78453** ud Aparato de Climatización para RITS totalmente conectado y funcionando
1 ud × 329.78 (346.33 con costes indirectos) = 346.33
APARATO DE CLIMATIZACIÓN, INCLUSO COLOCACION, CONEXION Y AYUDAS DE ALABAÑILERIA. TOTALMENTE CONECTADO Y FUNCIONANDO. INCLUSO PEQUEÑO MATERIAL. MEDIDA LA UNIDAD EJECUTADA.

| Código | Ud | Descripción | Rendimiento | Precio | Importe |
|---|---|---|---|---|---|
| TO02000 | h | OF. 1ª INSTALADOR (mano de obra) | 2 | 14.89 | 29.78 |
| ict78453_1 | ud | Aparato de Climatización (material) | 1 | 300 | 300.00 |
|  |  | Total |  |  | 329.78 |

**ict78458** ud Placa Identifica Nº Registro Jefatura Telecomunicaciones, instalada
2 ud × 40.42 (42.45 con costes indirectos) = 84.90
PLACA IDENTIFICATIVA DE REGISTRO EN JEFATURA DE TELECOMUNICACIONES. INCLUSO PEQUEÑO MATERIAL Y AYUDAS DE ALBAÑILERÍA. MEDIDA LA UNIDAD EJECUTADA.

| Código | Ud | Descripción | Rendimiento | Precio | Importe |
|---|---|---|---|---|---|
| TP00200 | h | PEON ORDINARIO | 0.03 | 13.98 | 0.42 |
| ict78458_1 | ud | Placa Identifica Nº Registro Jefatura Telecomunicaciones (material) | 1 | 40 | 40.00 |
|  |  | Total |  |  | 40.42 |

### 088 CES VANTAGE
Importe: 160581.92

**SVP7899999_1** ud SISTEMA DE CONTROL , EXPLOTACION Y SEGURIDAD DE LA MARCA VANTAGE O EQUIVALENTE
1 ud × 141421.31 (148520.66 con costes indirectos) = 148520.66
DE SISTEMA DE CONTROL, EXPLOTACIÓN Y SEGURIDAD MEDIANTE SISTEMA VANTAGE COMPUESTO POR 4 CONTROLADORES PRINCIPALES CON PRESTACIONES SIMILARES A INFUSION O EQUIVALENTE MONTADOS EN 4 ARMARIOS SOPORTE, 11 ARMARIOS SOPORTE SECUNDARIOS DISTRIBUIDOS POR HUECOS DE INSTALACIÓN, 2 MÓDULOS DIMMER DE 8 CARGAS, 54 MÓDULOS RELÉ DE 8 CARGAS, 60 MÓDULOS CIS (estación de entrada de contactos) CON CAPACIDAD PARA ENTRADA INFRARROJA, 266 SENSORES DE TECHO 360º PARA DETECTAR MOVIMIENTO EN PASILLOS Y OFICINAS, 1 SENSOR DE LLUVIA, 2 SENSORES DE VIENTO, 4 SENSORES DE LUMINOSIDAD, 8 SENSORES DE CÉLULAS FOTOELÉCTRICAS, 8 SENSORES DE TEMPERATURA REMOTOS DE SUPERFICIE, 4 TERMOSTATOS VANTAGE INCLUIDO INTERFAZ DE USUARIO, PANTALLA TÁCTIL MULTICONTROL PARA SALÓN DE ACTOS CON ENTRADA DE VIDEO PARA 64.000 COLORES CON HASTA 250 PÁGINAS DE NAVEGACIÓN DISTINTAS PARA CONTROL DE ESCENAS INCLUIDA CARÁTULA COLOR MARFIL, CAJA METÁLICA PARA EMPOTRAR Y FUENTE DE ALIMENTACION, 3+1+1 TECLADOS DE 8 BOTONES PARA LOCAL 1, SALÓN DE ACTOS Y SALA DE CONTROL INCLUIDAS CARÁTULAS COLOR MARFIL, 135 ESTACIONES DE COMUNICACIÓN RS-232/RS485 INCLUIDO PROCESADOR, 35 ROLLOS DE 100 M DE CABLE BUS DE 2 HILOS 18WAG, 25 ROLLOS DE 100 M DE CABLE BUS DE CONEXIÓN ENTRE CONTROLADORES PRINCIPALES Y SECUNDARIOS, PROGRAMACIÓN, ASESORAMIENTO TÉCNICO DE LA INSTALACIÓN Y COORDINACIÓN DE LA INSTALACIÓN EN OBRA, INCLUSO AYUDAS DE ALBAÑILERÍA Y CONEXIONES, TOTALMENTE CONECTADO Y FUNCIONANDO. INCLUSO PEQUEÑO MATERIAL. MEDIDA LA UNIDAD EJECUTADA.

| Código | Ud | Descripción | Rendimiento | Precio | Importe |
|---|---|---|---|---|---|
| SVP78999998 | ud | SOPORTE PRINCIPAL DE SUPERFICIE 4 MODULOS (material) | 3 | 797.38 | 2392.14 |
| SVP7899997 | ud | SOPORTE ESCLAVO DE SUPERFICIE 4 MODULOS (material) | 10 | 730.95 | 7309.50 |
| SVP7899996 | ud | CONTROLADOR PRINCIPAL INFUSION (material) | 3 | 1461.88 | 4385.64 |
| SVP7899995 | ud | MODULO DIMMER (material) | 15 | 631.28 | 9469.20 |
| SVP7899994 | ud | MODULO RELE (material) | 33 | 627.95 | 20722.35 |
| SVP7899993 | ud | ESTACION DE ENTRADA DE CONTACTOS (CIS) (material) | 46 | 212.64 | 9781.44 |
| SVP7899992 | ud | SENSORES TECHO 360º (material) | 266 | 35.22 | 9368.52 |
| SVP7899991 | ud | SENSOR DE LUMINOSIDAD PARA EXTERIORES (material) | 4 | 67.06 | 268.24 |
| SVP7899990 | ud | SENSOR DE VIENTO (material) | 2 | 45.14 | 90.28 |
| SVP7899989 | ud | SENSOR DE LLUVIA (material) | 1 | 104.94 | 104.94 |
| SVP7899988 | ud | SENSOR DE CELULA FOTOELECTRICA DIA/NOCHE (material) | 8 | 111.58 | 892.64 |
| SVP7899987 | ud | LCD PANTALLA TACTIL CON ENTRADA DE VIDEO (material) | 1 | 1488.43 | 1488.43 |
| SVP7899986 | ud | CARATULA SOFLINE-MARFIL PARA PANTALLA TACTIL (material) | 1 | 57.1 | 57.10 |
| SVP7899985 | ud | FUENTE DE ALIMENTACION PARA PANTALLA TACTIL (material) | 1 | 23.87 | 23.87 |
| SVP7899984 | ud | BACK BOX. CAJA METALICA PARA EMPOTRAR PANTALLA TACTIL (material) | 1 | 20.55 | 20.55 |
| SVP7899983 | ud | ESTACION DE COMUNICACION RS-232 (material) | 10 | 224.6 | 2246.00 |
| SVP7899982 | ud | SOFTWARE WEBPOINT (material) | 1 | 0.61 | 0.61 |
| SVP7899981 | ud | CABLE BUS DOS HILOS Q-SERIES 18 WAG (material) | 27 | 79.07 | 2134.89 |
| SVP7899980 | ud | CABLE BUS DE BAJA CAPACIDAD DE CONEXION ENTRE CONTROLADOR PRINCIPAL Y ESCLAVOS (material) | 20 | 241.87 | 4837.40 |
| SVP7899979 | ud | PROGRAMACION DEL SISTEMA (material) | 1 | 7973.97 | 7973.97 |
| TO02000 | h | OF. 1ª INSTALADOR | 520 | 14.89 | 7742.80 |
| TO02100 | h | OFICIAL 1ª | 520 | 14.89 | 7742.80 |
| TO00900 | h | OF. 1ª MONTADOR (mano de obra) | 520 | 14.89 | 7742.80 |
| TO02200 | h | OFICIAL 2ª | 520 | 14.52 | 7550.40 |
| TO00300 | h | OF. 1ª COLOCADOR | 520 | 14.89 | 7742.80 |
| TP00200 | h | PEON ORDINARIO | 600 | 13.98 | 8388.00 |
| P23RT110 | ud | Cámara oculta b/n 380 lín. (material) | 17 | 264 | 4488.00 |
| P23RT020 | ud | Telecámara CCD b/n 1/3" 570 lín. (material) | 2 | 385 | 770.00 |
| P23RT200 | ud | Monitor b/n 12" 800 líneas. (material) | 10 | 155 | 1550.00 |
| P23RT220 | ud | Soporte para monitores (material) | 10 | 163 | 1630.00 |
| P23RT060 | ud | Soporte para cámaras 21-31 cm (material) | 2 | 35 | 70.00 |
| P23RT380 | ud | Manguera cable coaxial RG-59 B/U (100 m) (material) | 8 | 42 | 336.00 |
| ces78met | ud | Estación meteorológica (material) | 1 | 2100 | 2100.00 |
|  |  | Total |  |  | 141421.31 |

| Medición | Uds. | Parcial |
|---|---|---|
| SISTEMA DE CONTROL, EXPLOTACION Y SEGURIDAD VANTAGE | 1 | 1.000 |
| Total |  | 1 |

**SVP7899978_1** ud SISTEMA DE DISTRIBUCION AUDIO Y VIDEO PARA 8 ZONAS CON POSIBILIDAD DE AMPLIACION
1 ud × 11484.73 (12061.26 con costes indirectos) = 12061.26
SISTEMA DE DISTRIBUCION AUDIO Y VIDEO PARA 8 ZONAS CON POSIBILIDAD DE APLIACION INCLUYENDO RACK, MODULO TREATREPOINT Y PROGRAMACION. PARA CONTROL MULTIMEDIA DE SALÓN DE ACTOS. CONPLETAMENTE INSTALADO Y EN FUNCIONAMIENTO. INCLUSO PEQUEÑO MATERIAL Y AYUDAS DE ALBAÑILERÍA. MEDIDA LA UNIDAD EJECUTADA.

| Código | Ud | Descripción | Rendimiento | Precio | Importe |
|---|---|---|---|---|---|
| SVP7899977 | ud | DISTRIBUIDOR Y SISTEMA DE CONTROL DE AUDIO/VIDEO MULTI-ZONA. 8 FUENTES / 8 ZONAS (material) | 1 | 2352.29 | 2352.29 |
| SVP7899976 | ud | TREATREPOINT (material) | 1 | 1131.6 | 1131.60 |
| SVP7899975 | ud | RACK DE EQUIPOS (material) | 1 | 797.35 | 797.35 |
| SVP7899974 | ud | PROGRAMACION. (material) | 1 | 1070.29 | 1070.29 |
| TO02000 | h | OF. 1ª INSTALADOR | 80 | 14.89 | 1191.20 |
| TO02100 | h | OFICIAL 1ª | 80 | 14.89 | 1191.20 |
| TO00900 | h | OF. 1ª MONTADOR | 80 | 14.89 | 1191.20 |
| TO02200 | h | OFICIAL 2ª | 80 | 14.52 | 1161.60 |
| TP00200 | h | PEON ORDINARIO | 100 | 13.98 | 1398.00 |
|  |  | Total |  |  | 11484.73 |

| Medición | Uds. | Parcial |
|---|---|---|
| SISTEMA DE DISTRIBUCION AUDIO Y VIDEO | 1 | 1.000 |
| Total |  | 1 |

### 089 CONTRAINCENDIO (03/05/2006)
Importe: 137420.5

#### 0891 INSTALACIÓN DE ROCIADORES
Importe: 47856.92

##### 08911 ROCIADORES
Importe: 5838.62

**08PIF00027** u ROCIADOR AUT. AGUA 20MM. DETEC. AMPOLLA
353 u × 15.75 (16.54 con costes indirectos) = 5838.62
DE ROCIADOR AUTOMATICO DE AGUA, DE 20mm. (3/4") DE DIAMETRO, CONSTRUIDO EN BRONCE, CON ELEMENTO DETECTOR DE AMPOLLA DE CUARZO PARA FUNCIONAMIENTO A 68º, DEFLECTOR, MONTANTE O COLGANTE, HOMOLOGADO,INCLUSO PEQUEÑO MATERIAL, AYUDAS DE ALBAÑILERIA Y CONEXIONADO A TUBERIA, INSTALADO SEGUN NBE-CPI Y NTE/IPF-44. MEDIDA LA UNIDAD INSTALADA.

| Código | Ud | Descripción | Rendimiento | Precio | Importe |
|---|---|---|---|---|---|
| ATC00400 | h | CUADRILLA FORMADA POR OFICIAL 1ª INST. Y AYUDANTE ESP. | 0.2 | 19.36 | 3.87 |
| IP10600 | ud | ROCIADOR DE AGUA 20MM.(3/4")DIAM.DETEC.AMPOLLA A 68G (material) | 1 | 11.4 | 11.40 |
| WW00300 | u | MATERIAL COMPLEMENTARIO O PZAS.ESPECIALES | 0.5 | 0.58 | 0.29 |
| WW00400 | u | PEQUEÑO MATERIAL | 0.6 | 0.31 | 0.19 |
|  |  | Total |  |  | 15.75 |

| Medición | Uds. | Parcial |
|---|---|---|
| PB | 169 | 169.000 |
| TORRE A - P1 | 18 | 18.000 |
| TORRE A - P2 | 18 | 18.000 |
| TORRE A - P3 | 18 | 18.000 |
| TORRE A - P4 | 18 | 18.000 |
| TORRE A - P5 | 18 | 18.000 |
| TORRE A - P6 | 18 | 18.000 |
| TORRE B - P1 | 38 | 38.000 |
| TORRE B - P2 | 38 | 38.000 |
| Total |  | 353 |

##### 08912 RED HIDRÁULICA
Importe: 34132.77

**08PIC00013** m CANALIZACION SUPERFICIAL A.NEGRO ESTIRADO DIAM. 1"
385.66 m × 12.09 (12.7 con costes indirectos) = 4897.88
DE CANALIZACION, EN MONTAJE SUPERFICIAL, REALIZADA CON TUBERIA DE ACERO NEGRO ESTIRADA, SIN SOLDADURA, CALIDAD SEGUN UNE 19040, DE 26.9 mm. DIAM. EXT. (1") Y 2.65 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| ATC00100 | h | CUADRILLA ALBAÑILERIA, FORMADA POR OFICIAL 1ª Y PEON ESP. | 0.11 | 28.99 | 3.19 |
| ATC00400 | h | CUADRILLA FORMADA POR OFICIAL 1ª INST. Y AYUDANTE ESP. | 0.2 | 19.36 | 3.87 |
| IC68000 | m | TUBO ACERO NEGRO SIN SOLD. UNE 19040 26.9X2.65MM.DIA.XESP (material) | 1.01 | 3 | 3.03 |
| PE00200 | kg | ESMALTE SINTETICO (material) | 0.09 | 6.16 | 0.55 |
| PI00300 | kg | MINIO DE PLOMO (material) | 0.06 | 4.51 | 0.27 |
| WW00300 | u | MATERIAL COMPLEMENTARIO O PZAS.ESPECIALES | 1.5 | 0.58 | 0.87 |
| WW00400 | u | PEQUEÑO MATERIAL | 1 | 0.31 | 0.31 |
|  |  | Total |  |  | 12.09 |

| Medición | Uds. | Parcial |
|---|---|---|
| PB | 187.88 | 187.880 |
| TORRE A - P1 | 17.53 | 17.530 |
| TORRE A - P2 | 17.53 | 17.530 |
| TORRE A - P3 | 17.53 | 17.530 |
| TORRE A - P4 | 17.53 | 17.530 |
| TORRE A - P5 | 17.53 | 17.530 |
| TORRE A - P6 | 17.53 | 17.530 |
| TORRE B - P1 | 46.3 | 46.300 |
| TORRE B - P2 | 46.3 | 46.300 |
| Total |  | 385.66 |

**08PIC00014** m CANALIZACION SUPERFICIAL A.NEGRO ESTIRADO DIAM. 1 1/4"
297.62 m × 12.38 (13 con costes indirectos) = 3869.06
DE CANALIZACION, EN MONTAJE SUPERFICIAL, REALIZADA CON TUBERIA DE ACERO NEGRO ESTIRADA, SIN SOLDADURA, CALIDAD SEGUN UNE 19040, DE 33.7 mm. DIAM. EXT. (1 1/4") Y 3.25 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| WW00300 | u | MATERIAL COMPLEMENTARIO O PZAS.ESPECIALES | 2 | 0.58 | 1.16 |
| WW00400 | u | PEQUEÑO MATERIAL | 1 | 0.31 | 0.31 |
| PI00300 | kg | MINIO DE PLOMO | 0.06 | 4.51 | 0.27 |
| IC68100 | m | TUBO ACERO NEGRO SIN SOLD. UNE 19040 33.7X3.25MM.DIA.XESP (material) | 1.01 | 3 | 3.03 |
| ATC00100 | h | CUADRILLA ALBAÑILERIA, FORMADA POR OFICIAL 1ª Y PEON ESP. | 0.11 | 28.99 | 3.19 |
| ATC00400 | h | CUADRILLA FORMADA POR OFICIAL 1ª INST. Y AYUDANTE ESP. | 0.2 | 19.36 | 3.87 |
| PE00200 | kg | ESMALTE SINTETICO | 0.09 | 6.16 | 0.55 |
|  |  | Total |  |  | 12.38 |

| Medición | Uds. | Parcial |
|---|---|---|
| PB | 130.28 | 130.280 |
| TORRE A - P1 | 21.04 | 21.040 |
| TORRE A - P2 | 21.04 | 21.040 |
| TORRE A - P3 | 21.04 | 21.040 |
| TORRE A - P4 | 21.04 | 21.040 |
| TORRE A - P5 | 21.04 | 21.040 |
| TORRE A - P6 | 21.04 | 21.040 |
| TORRE B - P1 | 20.55 | 20.550 |
| TORRE B - P2 | 20.55 | 20.550 |
| Total |  | 297.62 |

**08PIC00015** m CANALIZACION SUPERFICIAL A.NEGRO ESTIRADO DIAM. 1 1/2"
44.54 m × 16.75 (17.59 con costes indirectos) = 783.46
DE CANALIZACION, EN MONTAJE SUPERFICIAL, REALIZADA CON TUBERIA DE ACERO NEGRO ESTIRADA, SIN SOLDADURA, CALIDAD SEGUN UNE 19040, DE 42.4 mm. DIAM. EXT. (1 1/2") Y 3.25 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| WW00300 | u | MATERIAL COMPLEMENTARIO O PZAS.ESPECIALES | 2.5 | 0.58 | 1.45 |
| ATC00100 | h | CUADRILLA ALBAÑILERIA, FORMADA POR OFICIAL 1ª Y PEON ESP. | 0.15 | 28.99 | 4.35 |
| WW00400 | u | PEQUEÑO MATERIAL | 1.2 | 0.31 | 0.37 |
| PI00300 | kg | MINIO DE PLOMO | 0.09 | 4.51 | 0.41 |
| PE00200 | kg | ESMALTE SINTETICO | 0.14 | 6.16 | 0.86 |
| IC68200 | m | TUBO ACERO NEGRO SIN SOLD. UNE 19040 42.4X3.25MM.DIA.XESP (material) | 1.01 | 5 | 5.05 |
| ATC00400 | h | CUADRILLA FORMADA POR OFICIAL 1ª INST. Y AYUDANTE ESP. | 0.22 | 19.36 | 4.26 |
|  |  | Total |  |  | 16.75 |

| Medición | Uds. | Parcial |
|---|---|---|
| TORRE A - MONTANTE | 22.27 | 22.270 |
| TORRE B - MONTANTE | 22.27 | 22.270 |
| Total |  | 44.54 |

**08PIC00018** m CANALIZACION SUPERFICIAL A.NEGRO ESTIRADO DIAM. 2 1/2"
383.57 m × 26.98 (28.33 con costes indirectos) = 10866.54
DE CANALIZACION, EN MONTAJE SUPERFICIAL, REALIZADA CON TUBERIA DE ACERO NEGRO ESTIRADA, SIN SOLDADURA, CALIDAD SEGUN UNE 19040, DE 76.1 mm. DIAM. EXT. (2 1/2") Y 3.65 mm. DE ESPESOR, UNIONES SOLDADAS, PINTADA CON UNA MANO DE IMPRIMACION CON MINIO DE PLOMO Y DOS MANOS DE ESMALTE SINTETICO;P.P. DE PIEZAS ESPECIALES, PASAMUROS Y ELEMENTOS DE SUJECCION, PEQUEÑO MATERIAL Y AYUDAS DE ALBAÑILERIA; INSTALADA SEGUN NTE/IFF-21 Y NBE-CPI. MEDIDA LA LONGITUD EJECUTADA.

| Código | Ud | Descripción | Rendimiento | Precio | Importe |
|---|---|---|---|---|---|
| WW00400 | u | PEQUEÑO MATERIAL | 3 | 0.31 | 0.93 |
| ATC00400 | h | CUADRILLA FORMADA POR OFICIAL 1ª INST. Y AYUDANTE ESP. | 0.5 | 19.36 | 9.68 |
| IC68500 | m | TUBO ACERO NEGRO SIN SOLD. UNE 19040 76.1X3.65MM.DIA.XESP (material) | 1.01 | 8 | 8.08 |
| PE00200 | kg | ESMALTE SINTETICO | 0.2 | 6.16 | 1.23 |
| PI00300 | kg | MINIO DE PLOMO | 0.12 | 4.51 | 0.54 |
| WW00300 | u | MATERIAL COMPLEMENTARIO O PZAS.ESPECIALES | 3.5 | 0.58 | 2.03 |
| ATC00100 | h | CUADRILLA ALBAÑILERIA, FORMADA POR OFICIAL 1ª Y PEON ESP. | 0.155 | 28.99 | 4.49 |
|  |  | Total |  |  | 26.98 |

| Medición | Uds. | Parcial |
|---|---|---|
| PB | 259.57 | 259.570 |
| TORRE A - P1 | 10.48 | 10.480 |
| TORRE A - P2 | 10.48 | 10.480 |
| TORRE A - P3 | 10.48 | 10.480 |
| TORRE A - P4 | 10.48 | 10.480 |
| TORRE A - P5 | 10.48 | 10.480 |
| TORRE A - P6 | 10.48 | 10.480 |
| TORRE B - P1 | 30.56 | 30.560 |
| TORRE B - P2 | 30.56 | 30.560 |
| Total |  | 383.57 |

**08PIC00020** m CANALIZACION SUPERFICIAL A.NEGRO ESTIRADO DIAM. 4"
277.21 m × 42.05 (44.16 con costes indirectos) = 12241.59
DE CANALIZACION, EN MONTAJE SUPERFICIAL, REALIZADA CON TUBERIA DE ACERO NEGRO ESTIRADA, SIN SOLDADURA, CALIDAD SEGUN UNE 19040, DE 114.3 mm. DIAM. EXT. (4") Y 4.5 mm. DE ESPESOR, (4") UNIONES SOLDADAS, PINTADA CON UNA MANO DE IMPRIMACION CON MINIO DE PLOMO Y DOS MANOS DE ESMALTE SINTETICO;P.P. DE PIEZAS ESPECIALES, PASAMUROS Y ELEMENTOS DE SUJECCION, PEQUEÑO MATERIAL Y AYUDAS DE ALBAÑILERIA; INSTALADA SEGUN NTE/IFF-21 Y NBE-CPI. MEDIDA LA LONGITUD EJECUTADA.

| Código | Ud | Descripción | Rendimiento | Precio | Importe |
|---|---|---|---|---|---|
| ATC00400 | h | CUADRILLA FORMADA POR OFICIAL 1ª INST. Y AYUDANTE ESP. | 0.7 | 19.36 | 13.55 |
| WW00300 | u | MATERIAL COMPLEMENTARIO O PZAS.ESPECIALES | 5.2 | 0.58 | 3.02 |
| WW00400 | u | PEQUEÑO MATERIAL | 4.2 | 0.31 | 1.30 |
| PI00300 | kg | MINIO DE PLOMO | 0.18 | 4.51 | 0.81 |
| ATC00100 | h | CUADRILLA ALBAÑILERIA, FORMADA POR OFICIAL 1ª Y PEON ESP. | 0.185 | 28.99 | 5.36 |
| PE00200 | kg | ESMALTE SINTETICO | 0.3 | 6.16 | 1.85 |
| IC68700 | m | TUBO ACERO NEGRO SIN SOLD. UNE 19040 114.3X4.50MM.DIA.XESP (material) | 1.01 | 16 | 16.16 |
|  |  | Total |  |  | 42.05 |

| Medición | Uds. | Parcial |
|---|---|---|
| PB | 187.59 | 187.590 |
| TORRE A - P1 | 7.43 | 7.430 |
| TORRE A - P2 | 7.43 | 7.430 |
| TORRE A - P3 | 7.43 | 7.430 |
| TORRE A - P4 | 7.43 | 7.430 |
| TORRE A - P5 | 7.43 | 7.430 |
| TORRE A - P6 | 7.43 | 7.430 |
| TORRE B - P1 | 22.52 | 22.520 |
| TORRE B - P2 | 22.52 | 22.520 |
| Total |  | 277.21 |

**08PIC00051** m CANALIZACION SUPERFICIAL A.GALVANIZADO DIAM. 5"
36.24 m × 38.74 (40.68 con costes indirectos) = 1474.24
DE CANALIZACION, EN MONTAJE SUPERFICIAL, REALIZADA CON TUBERIA DE ACERO GALVANIZADO ESTIRADA, SIN SOLDADURA, CALIDAD SEGUN UNE 19040, DE 139.7 mm. DIAM. EXT. (5") Y 4.85 mm. DE ESPESOR, P.P. DE PIEZAS ESPECIALES, PASAMUROS, ELEMENTOS DE SUJECCION, AYUDAS DE ALBAÑILERIA Y PEQUEÑO MATERIAL; INSTALADO SEGUN NBE-CPI. MEDIDA LA LONGITUD EJECUTADA.

| Código | Ud | Descripción | Rendimiento | Precio | Importe |
|---|---|---|---|---|---|
| WW00400 | u | PEQUEÑO MATERIAL | 2.4 | 0.31 | 0.74 |
| ATC00400 | h | CUADRILLA FORMADA POR OFICIAL 1ª INST. Y AYUDANTE ESP. | 0.55 | 19.36 | 10.65 |
| IC67600 | m | TUBO ACERO GALV. SOLDADO UNE 19040 139.7X4.85MM.DIA.XESP (material) | 1.01 | 23 | 23.23 |
| WW00300 | u | MATERIAL COMPLEMENTARIO O PZAS.ESPECIALES | 7.1 | 0.58 | 4.12 |
|  |  | Total |  |  | 38.74 |

| Medición | Uds. | Parcial |
|---|---|---|
| PB | 3.05 | 3.050 |
| PS | 33.19 | 33.190 |
| Total |  | 36.24 |

##### 08913 GRUPO DE PRESIÓN
Importe: 7885.53

**CPI7800057** ud GRUPO DE PRESION DOBLE BOMBA GRUNDFOS MODELO HYDRO 1000 CR 8-80
1 ud × 7508.6 (7885.53 con costes indirectos) = 7885.53
GRUPO DE PRESION CON DOBLE BOMBA MONTADAS EN BANCADA COMUN GRUNDFOS MODELO HYDRO 1000 CR 8-80 O EQUIVALENTE, CUADRO DE CONTRTOL Y PROTECCION DE MOTOR INCLUIDOS, PARA CAUDAL NOMINAL DE 21,6 M3/H Y PRESION NOMINAL DE 600 Kpa, SUMINISTRADOS PREMONTADOS , PROBADOS CON COLECTORES DE ASPIRACION Y DESCARGA, VALVULAS DE AISLAMIENTO, Y DE RETENCION, MANOMETROS Y PRESOSTATOS, TOTALMENTE CONECTADA Y FUNCIONANDO. INCLUSO PEQUEÑO MATERIAL Y AYUDAS DE ALBAÑILERÍA. MEDIDA LA UNIDAD EJECUTADA.

| Código | Ud | Descripción | Rendimiento | Precio | Importe |
|---|---|---|---|---|---|
| TO01400 | h | OF. 1ª CALEFACTOR O MECANICO | 8 | 14.89 | 119.12 |
| TA00200 | h | AYUDANTE ESPECIALISTA | 8 | 14.26 | 114.08 |
| CPI7800015 | ud | Gru.pres. 21,6 m3/h 600 KPa (material) | 1 | 7265.5 | 7265.50 |
| CPI780016 | ud | Suplem. gru. pr. UNE (23-500-90) (material) | 1 | 9.9 | 9.90 |
|  |  | Total |  |  | 7508.6 |

| Medición | Uds. | Parcial |
|---|---|---|
| PLANTA SOTANO | 1 | 1.000 |
| Total |  | 1 |

#### 0892 INSTALACION BIES
Importe: 27411.26

##### 08921 BIES
Importe: 12044.97

**08PIM00022** u BOCA INCENDIO EMPOT. MANG. SEMIRRIG. DIAM 25 MM, ARMARIO
21 u × 546.15 (573.57 con costes indirectos) = 12044.97
DE BOCA DE INCENDIO EQUIPADA, EMPOTRADA,FORMADA POR: ARMARIO METALICO PINTADO, PUERTA DE VIDRIO Y MARCO DE ACERO CROMADO, CON DEVANADERA DE CHAPA DE ACERO PLEGADA Y PINTADA, ABATIBLE, CON TOMA AXIAL, VALVULA DE 25mm.(1") DE CIERRE ESFERICO, DE LATON, MANGUERA DE 25 m Y 25mm. DE DIAM. DE TRAMA SEMIRRIGIDA, NO AUTOCOLAPSABLE,PARA UNA PRESION DE 15kg/cm2.Y UNA RESISTENCIA A TRACCION NO MENOR DE 1500kg/cm2.,LANZA DE ALUMINIO DE TRES EFECTOS,CHORRO,PULVERIZACION Y PARO,MANOMETRO DE 0 A 15kg/cm2.,SOPORTE DEL EQUIPO, INCLUSO MONTAJE,CONEXION, PEQUEÑO MATERIAL Y AYUDAS DE ALBAÑILERIA, INSTALADO SEGUN NBE/CPI. MEDIDA LA UNIDAD INSTALADA.

| Código | Ud | Descripción | Rendimiento | Precio | Importe |
|---|---|---|---|---|---|
| IP00500 | ud | B.I.E.,MANGUERA 25M.25MM.SEMIRRIGIDA,COMPLETA (material) | 1 | 463.98 | 463.98 |
| WW00400 | u | PEQUEÑO MATERIAL | 10 | 0.31 | 3.10 |
| TO01900 | h | OF. 1ª FONTANERO | 2 | 14.89 | 29.78 |
| ATC00100 | h | CUADRILLA ALBAÑILERIA, FORMADA POR OFICIAL 1ª Y PEON ESP. | 1.5 | 28.99 | 43.49 |
| WW00300 | u | MATERIAL COMPLEMENTARIO O PZAS.ESPECIALES | 10 | 0.58 | 5.80 |
|  |  | Total |  |  | 546.15 |

| Medición | Uds. | Parcial |
|---|---|---|
| PB | 5 | 5.000 |
| TORRE A - P1 | 2 | 2.000 |
| TORRE A - P2 | 2 | 2.000 |
| TORRE A - P3 | 2 | 2.000 |
| TORRE A - P4 | 2 | 2.000 |
| TORRE A - P5 | 2 | 2.000 |
| TORRE A - P6 | 2 | 2.000 |
| TORRE B - P1 | 2 | 2.000 |
| TORRE B - P2 | 2 | 2.000 |
| Total |  | 21 |

##### 08922 RED HIDRÁULICA
Importe: 6617.39

**08PIC00015_1** m CANALIZACION SUPERFICIAL A.NEGRO ESTIRADO DIAM. 1 1/2"
46.21 m × 16.75 (17.59 con costes indirectos) = 812.83
DE CANALIZACION, EN MONTAJE SUPERFICIAL, REALIZADA CON TUBERIA DE ACERO NEGRO ESTIRADA, SIN SOLDADURA, CALIDAD SEGUN UNE 19040, DE 42.4 mm. DIAM. EXT. (1 1/2") Y 3.25 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| WW00300 | u | MATERIAL COMPLEMENTARIO O PZAS.ESPECIALES | 2.5 | 0.58 | 1.45 |
| ATC00100 | h | CUADRILLA ALBAÑILERIA, FORMADA POR OFICIAL 1ª Y PEON ESP. | 0.15 | 28.99 | 4.35 |
| WW00400 | u | PEQUEÑO MATERIAL | 1.2 | 0.31 | 0.37 |
| PI00300 | kg | MINIO DE PLOMO | 0.09 | 4.51 | 0.41 |
| PE00200 | kg | ESMALTE SINTETICO | 0.14 | 6.16 | 0.86 |
| IC68200 | m | TUBO ACERO NEGRO SIN SOLD. UNE 19040 42.4X3.25MM.DIA.XESP | 1.01 | 5 | 5.05 |
| ATC00400 | h | CUADRILLA FORMADA POR OFICIAL 1ª INST. Y AYUDANTE ESP. | 0.22 | 19.36 | 4.26 |
|  |  | Total |  |  | 16.75 |

| Medición | Uds. | Parcial |
|---|---|---|
| TORRE A - P5 | 21.92 | 21.920 |
| TORRE A - P6 | 24.29 | 24.290 |
| Total |  | 46.21 |

**08PIC00017** m CANALIZACION SUPERFICIAL A.NEGRO ESTIRADO DIAM. 2"
45.47 m × 19.5 (20.48 con costes indirectos) = 931.23
DE CANALIZACION, EN MONTAJE SUPERFICIAL, REALIZADA CON TUBERIA DE ACERO NEGRO ESTIRADA, SIN SOLDADURA, CALIDAD SEGUN UNE 19040, DE 60.3 mm. DIAM. EXT. (2") Y 3.65 mm. DE ESPESOR, UNIONES ROSCADAS, PINTADA CON UNA MANO DE IMPRIMACION CON MINIO DE PLOMO Y DOS MANOS DE ESMALTE SINTETICO;P.P. DE PIEZAS ESPECIALES, PASAMUROS Y ELEMENTOS DE SUJECCION, PEQUEÑO MATERIAL Y AYUDAS DE ALBAÑILERIA; INSTALADA SEGUN NTE/IFF-21 Y NBE-CPI. MEDIDA LA LONGITUD EJECUTADA.

| Código | Ud | Descripción | Rendimiento | Precio | Importe |
|---|---|---|---|---|---|
| PI00300 | kg | MINIO DE PLOMO | 0.11 | 4.51 | 0.50 |
| WW00300 | u | MATERIAL COMPLEMENTARIO O PZAS.ESPECIALES | 3.5 | 0.58 | 2.03 |
| WW00400 | u | PEQUEÑO MATERIAL | 1.5 | 0.31 | 0.47 |
| IC68400 | m | TUBO ACERO NEGRO SIN SOLD. UNE 19040 60.3X3.65MM.DIA.XESP (material) | 1.01 | 6 | 6.06 |
| PE00200 | kg | ESMALTE SINTETICO | 0.18 | 6.16 | 1.11 |
| ATC00400 | h | CUADRILLA FORMADA POR OFICIAL 1ª INST. Y AYUDANTE ESP. | 0.25 | 19.36 | 4.84 |
| ATC00100 | h | CUADRILLA ALBAÑILERIA, FORMADA POR OFICIAL 1ª Y PEON ESP. | 0.155 | 28.99 | 4.49 |
|  |  | Total |  |  | 19.5 |

| Medición | Uds. | Parcial |
|---|---|---|
| PB | 5.5 | 5.500 |
| TORRE A - P1 | 3.37 | 3.370 |
| TORRE A - P2 | 3.37 | 3.370 |
| TORRE A - P3 | 3.37 | 3.370 |
| TORRE A - P4 | 3.37 | 3.370 |
| TORRE A - P5 | 3.37 | 3.370 |
| TORRE A - P6 | 1 | 1.000 |
| TORRE B - P1 | 11.06 | 11.060 |
| TORRE B - P2 | 11.06 | 11.060 |
| Total |  | 45.47 |

**08PIC00018_1** m CANALIZACION SUPERFICIAL A.NEGRO ESTIRADO DIAM. 2 1/2"
172.02 m × 26.98 (28.33 con costes indirectos) = 4873.33
DE CANALIZACION, EN MONTAJE SUPERFICIAL, REALIZADA CON TUBERIA DE ACERO NEGRO ESTIRADA, SIN SOLDADURA, CALIDAD SEGUN UNE 19040, DE 76.1 mm. DIAM. EXT. (2 1/2") Y 3.65 mm. DE ESPESOR, UNIONES SOLDADAS, PINTADA CON UNA MANO DE IMPRIMACION CON MINIO DE PLOMO Y DOS MANOS DE ESMALTE SINTETICO;P.P. DE PIEZAS ESPECIALES, PASAMUROS Y ELEMENTOS DE SUJECCION, PEQUEÑO MATERIAL Y AYUDAS DE ALBAÑILERIA; INSTALADA SEGUN NTE/IFF-21 Y NBE-CPI. MEDIDA LA LONGITUD EJECUTADA.

| Código | Ud | Descripción | Rendimiento | Precio | Importe |
|---|---|---|---|---|---|
| WW00400 | u | PEQUEÑO MATERIAL | 3 | 0.31 | 0.93 |
| ATC00400 | h | CUADRILLA FORMADA POR OFICIAL 1ª INST. Y AYUDANTE ESP. | 0.5 | 19.36 | 9.68 |
| IC68500 | m | TUBO ACERO NEGRO SIN SOLD. UNE 19040 76.1X3.65MM.DIA.XESP | 1.01 | 8 | 8.08 |
| PE00200 | kg | ESMALTE SINTETICO | 0.2 | 6.16 | 1.23 |
| PI00300 | kg | MINIO DE PLOMO | 0.12 | 4.51 | 0.54 |
| WW00300 | u | MATERIAL COMPLEMENTARIO O PZAS.ESPECIALES | 3.5 | 0.58 | 2.03 |
| ATC00100 | h | CUADRILLA ALBAÑILERIA, FORMADA POR OFICIAL 1ª Y PEON ESP. | 0.155 | 28.99 | 4.49 |
|  |  | Total |  |  | 26.98 |

| Medición | Uds. | Parcial |
|---|---|---|
| PS | 28.99 | 28.990 |
| PB | 93.78 | 93.780 |
| TORRE A - P1 | 0.93 | 0.930 |
| TORRE A - P2 | 0.93 | 0.930 |
| TORRE A - P3 | 0.93 | 0.930 |
| TORRE A - P4 | 0.93 | 0.930 |
| TORRE A - P5 | 0.93 | 0.930 |
| TORRE A - P6 | 0.93 | 0.930 |
| TORRE A - MONTANTE | 36.27 | 36.270 |
| TORRE B - MONTANTE | 7.4 | 7.400 |
| Total |  | 172.02 |

##### 08923 GRUPO DE PRESIÓN
Importe: 8748.9

**CPI7800056_1** ud GRUPO DE PRESION DOBLE BOMBA GRUNDFOS MODELO HYDRO 1000 CR 4-120
1 ud × 8330.7 (8748.9 con costes indirectos) = 8748.90
GRUPO DE PRESION CON DOBLE BOMBA MONTADAS EN BANCADA COMUN GRUNDFOS MODELO HYDRO 1000 CR 4-120 O EQUIVALENTE, CUADRO DE CONTR OL Y PROTECCION DE MOTOR INCLUIDOS, PARA CAUDAL NOMINAL DE 12 M3/H Y PRESION NOMINAL DE 750 Kpa, SUMINISTRADOS PREMONTADOS , PROBADOS CON COLECTORES DE ASPIRACION Y DESCARGA, VALVULAS DE AISLAMIENTO, Y DE RETENCION, MANOMETROS Y PRESOSTATOS, TOTALMENTE CONECTADA Y FUNCIONANDO. INCLUSO PEQUEÑO MATERIAL Y AYUDAS DE ALBAÑILERÍA. MEDIDA LA UNIDAD EJECUTADA.

| Código | Ud | Descripción | Rendimiento | Precio | Importe |
|---|---|---|---|---|---|
| TO01400 | h | OF. 1ª CALEFACTOR O MECANICO | 8 | 14.89 | 119.12 |
| TA00200 | h | AYUDANTE ESPECIALISTA | 8 | 14.26 | 114.08 |
| P23FP030 | ud | Gru.pres. 12 m3/h 750 Kpa (material) | 1 | 6450 | 6450.00 |
| P23FP190 | ud | Suplem. gru. pr. UNE (23-500-90) (material) | 1 | 1647.5 | 1647.50 |
|  |  | Total |  |  | 8330.7 |

| Medición | Uds. | Parcial |
|---|---|---|
| PLANTA SOTANO | 1 | 1.000 |
| Total |  | 1 |

#### 0893 DEPÓSITO COMÚN ROCIADORES-BIES
Importe: 745.12

**CPI7800003** ud DEPÓSITO PRFV. CILÍN. DE 33.600 l.
1 ud × 709.5 (745.12 con costes indirectos) = 745.12
Suministro y colocación de depósito cilíndrico de poliéster reforzado con fibra de vidrio, con capacidad para 15.500 litros de agua, dotado de tapa, y sistema de regulación de llenado, mediante llave de compuerta de 50 mm. y sistema de aliviadero mediante llave de esfera de 1" montado y nivelado con mortero de cemento,totalmente instalado y funcionando, y sin incluir la tubería de abastecimiento. INCLUSO PEQUEÑO MATERIAL Y AYUDAS DE ALBAÑILERÍA. MEDIDA LA UNIDAD EJECUTADA.

| Código | Ud | Descripción | Rendimiento | Precio | Importe |
|---|---|---|---|---|---|
| TO02100 | h | OFICIAL 1ª | 2 | 14.89 | 29.78 |
| TO01400 | h | OF. 1ª CALEFACTOR O MECANICO | 1 | 14.89 | 14.89 |
| P17DL050 | ud | Depósito PRFV. cilín.c/tapa 15.500 l. (material) | 1 | 628.45 | 628.45 |
| P17XC030 | ud | Válv.compuerta latón roscar 1" | 1 | 4.65 | 4.65 |
| P17XE120 | ud | Válvula esfera PVC roscada 1" | 1 | 7.31 | 7.31 |
| P01MC020 | m3 | Mortero 1/4 de central (M-80) | 0.75 | 32.56 | 24.42 |
|  |  | Total |  |  | 709.5 |

#### 0894 HIDRANTES
Importe: 18879.71

**08PIC00022** m CANALIZACION SUPERFICIAL A.NEGRO ESTIRADO DIAM. 6"
252.11 m × 65.07 (68.34 con costes indirectos) = 17229.20
DE CANALIZACION, EN MONTAJE SUPERFICIAL, REALIZADA CON TUBERIA DE ACERO NEGRO ESTIRADA, SIN SOLDADURA, CALIDAD SEGUN UNE 19040, DE 165.1 mm. DIAM. EXT. (6") Y 4.85 mm. DE ESPESOR, (6") UNIONES SOLDADAS, PINTADA CON UNA MANO DE IMPRIMACION CON MINIO DE PLOMO Y DOS MANOS DE ESMALTE SINTETICO;P.P. DE PIEZAS ESPECIALES, PASAMUROS Y ELEMENTOS DE SUJECCION, PEQUEÑO MATERIAL Y AYUDAS DE ALBAÑILERIA; INSTALADA SEGUN NTE/IFF-21 Y NBE-CPI. MEDIDA LA LONGITUD EJECUTADA.

| Código | Ud | Descripción | Rendimiento | Precio | Importe |
|---|---|---|---|---|---|
| ATC00400 | h | CUADRILLA FORMADA POR OFICIAL 1ª INST. Y AYUDANTE ESP. | 0.9 | 19.36 | 17.42 |
| IC68900 | m | TUBO ACERO NEGRO SIN SOLD. UNE 19040 165.1X4.85MM.DIA.XESP (material) | 1.01 | 29 | 29.29 |
| PE00200 | kg | ESMALTE SINTETICO | 0.45 | 6.16 | 2.77 |
| PI00300 | kg | MINIO DE PLOMO | 0.28 | 4.51 | 1.26 |
| WW00300 | u | MATERIAL COMPLEMENTARIO O PZAS.ESPECIALES | 9.5 | 0.58 | 5.51 |
| WW00400 | u | PEQUEÑO MATERIAL | 6 | 0.31 | 1.86 |
| ATC00100 | h | CUADRILLA ALBAÑILERIA, FORMADA POR OFICIAL 1ª Y PEON ESP. | 0.24 | 28.99 | 6.96 |
|  |  | Total |  |  | 65.07 |

| Medición | Uds. | Parcial |
|---|---|---|
| PB - EXTERIORES | 252.11 | 252.110 |
| Total |  | 252.11 |

**CPI7800006** ud HIDRANTE COLUMNA HÚMEDA. 100 ESTÁNDAR 1x70 mm k=1300
1 ud × 517.87 (543.87 con costes indirectos) = 543.87
Hidrante de columna húmeda de 100 mm, con 2 bocas, 2x80 mm, con racores según Norma UNE y tapones antirrobo. INCLUSO PEQUEÑO MATERIAL Y AYUDAS DE ALBAÑILERÍA. Medida la unidad totalmente instalada y funcionando.

| Código | Ud | Descripción | Rendimiento | Precio | Importe |
|---|---|---|---|---|---|
| TO01400 | h | OF. 1ª CALEFACTOR O MECANICO | 0.75 | 14.89 | 11.17 |
| TA00200 | h | AYUDANTE ESPECIALISTA | 0.75 | 14.26 | 10.70 |
| CPI780005 | ud | Hidr. colum. húmeda. 100 MM 2 bocas (material) | 1 | 496 | 496.00 |
|  |  | Total |  |  | 517.87 |

**CPI7800007** ud HIDRANTE COLUMNA HÚMEDA. 80 ESTÁNDAR 1x70 mm k=1300
2 ud × 526.87 (553.32 con costes indirectos) = 1106.64
Hidrante de columna húmeda de 80 mm, con 2 bocas, 2x80 mm, con racores según Norma UNE y tapones antirrobo. INCLUSO PEQUEÑO MATERIAL Y AYUDAS DE ALBAÑILERÍA. Medida la unidad totalmente instalada y funcionando.

| Código | Ud | Descripción | Rendimiento | Precio | Importe |
|---|---|---|---|---|---|
| TO01400 | h | OF. 1ª CALEFACTOR O MECANICO | 0.75 | 14.89 | 11.17 |
| TA00200 | h | AYUDANTE ESPECIALISTA | 0.75 | 14.26 | 10.70 |
| CPI780007 | ud | Hidr. colum. húmeda. 80 MM 2 bocas (material) | 1 | 505 | 505.00 |
|  |  | Total |  |  | 526.87 |

#### 0895 DETECTORES, PULSADORES Y ALARMAS
Importe: 12886.48

**08PID00011** ud DETECTOR TERMOVELOCIMETRICO
171 ud × 31.73 (33.32 con costes indirectos) = 5697.72
DE DETECTOR TERMOVELOCIMETRICO, CONSTRUIDO CON PLASTICO TERMORRESISTENTE, FORMADO POR ZOCALO INTERCAMBIABLE CON PILOTO DE ALARMA Y BORNES DE CONEXION Y DE SALIDA PARA PILOTO REMOTO; EQUIPO CAPTADOR COMPUESTO POR DOS SENSORES DE TEMPERATURA, CON UN TIEMPO DE RESPUESTA DE 15SEG. PARA UN INCREMENTO MAXIMO DE LA TEMPERATURA DE 10º POR MINUTO Y UN TEMPERATURA FIJA DE REACCION DE 58º,TENSION DE ALIMENTACION A 24 VCC., HOMOLOGADO, INCLUSO PEQUEÑO MATERIAL, AYUDAS DE ALBAÑILERIA, CONEXIONES Y MONTAJE,INSTALADO SEGUN NBE-CPI Y NTE/IPF-49. MEDIDA LA UNIDAD INSTALADA.

| Código | Ud | Descripción | Rendimiento | Precio | Importe |
|---|---|---|---|---|---|
| WW00400 | u | PEQUEÑO MATERIAL | 1 | 0.31 | 0.31 |
| WW00300 | u | MATERIAL COMPLEMENTARIO O PZAS.ESPECIALES | 1 | 0.58 | 0.58 |
| TO01800 | h | OF. 1ª ELECTRICISTA | 0.3 | 14.89 | 4.47 |
| IP03300 | ud | DETECTOR IONICO (material) | 1 | 26.37 | 26.37 |
|  |  | Total |  |  | 31.73 |

| Medición | Uds. | Parcial |
|---|---|---|
| DETECTORES TERMOVELOCIMÉTRICOS PLANTA BAJA | 7 | 7.000 |
| DETECTORES TERMOVELOCIMÉTRICOS PLANTA SITANO | 164 | 164.000 |
| Total |  | 171 |

**CPI7800020** ud DETECTOR IONICO
152 ud × 28.49 (29.92 con costes indirectos) = 4547.84
DETCETOR IONICO DE ISOTOPO RADIACTIVO CONSTRUIDO CON MATERIALES RECICLABLES AL 90%. EXENTO DE PIEZAS MOVILES CON PILOTO INDICADOR DE ALARMA DE ALTA LUMINOSIDAD. SALIDA PARA PILOTO REMOTO. MEMORIA PARA ALARMA Y CAPACIDAD DE REARME CON CONEXIONADO A DOS HILOS.INCLUSO PEQUEÑO MATERIAL, AYUDAS DE ALBAÑILERIA, CONEXIONES Y MONTAJE,INSTALADO SEGUN NBE-CPI Y NTE/IPF-49. MEDIDA LA UNIDAD INSTALADA.

| Código | Ud | Descripción | Rendimiento | Precio | Importe |
|---|---|---|---|---|---|
| WW00300 | u | MATERIAL COMPLEMENTARIO O PZAS.ESPECIALES | 1 | 0.58 | 0.58 |
| TO01800 | h | OF. 1ª ELECTRICISTA | 0.3 | 14.89 | 4.47 |
| CPI7800024 | ud | DETECTOR IONICO (material) | 1 | 23.13 | 23.13 |
| WW00400 | u | PEQUEÑO MATERIAL | 1 | 0.31 | 0.31 |
|  |  | Total |  |  | 28.49 |

| Medición | Uds. | Parcial |
|---|---|---|
| DETECTOR IONICO PLANTA SOTANO | 13 | 13.000 |
| DETECTOR IONICO PLANTA BAJA | 22 | 22.000 |
| DETECTOR IONICO PLANTA PRIMERA | 29 | 29.000 |
| DETECTOR IONICO PLANTA SEGUNDA | 29 | 29.000 |
| DETECTOR IONICO PLANTA TERCERA | 12 | 12.000 |
| DETECTOR IONICO PLANTA CUARTA | 12 | 12.000 |
| DETECTOR IONICO PLANTA QUINTA | 12 | 12.000 |
| DECTECTOR IONICO PLANTA SEXTA | 12 | 12.000 |
| DETECTOR IONICO PLANTA CUBIERTA | 11 | 11.000 |
| Total |  | 152 |

**CPI7800025** ud DETECTOR MONOXIDO DE CARBONO
4 ud × 34.49 (36.22 con costes indirectos) = 144.88
DETECTOR MONOXIDO DE CRABONO CON MICROPROCESADOR DE 8 BITS. SENSOR SEMICONDUCTOR TGS. AREA DE COBERTURA DE 300 M2. RANGO DE TEMPERATURA DE TRABAJO DESDE 0 A 40 ºC CON CUMPLIMIENTO DE NORMA UNE 23-300-84. INCLUSO PEQUEÑO MATERIAL, AYUDAS DE ALBAÑILERIA, CONEXIONES Y MONTAJE,INSTALADO SEGUN NBE-CPI Y NTE/IPF-49. MEDIDA LA UNIDAD INSTALADA.

| Código | Ud | Descripción | Rendimiento | Precio | Importe |
|---|---|---|---|---|---|
| WW00300 | u | MATERIAL COMPLEMENTARIO O PZAS.ESPECIALES | 1 | 0.58 | 0.58 |
| TO01800 | h | OF. 1ª ELECTRICISTA | 0.3 | 14.89 | 4.47 |
| CPI7800026 | ud | DETECTOR MONOXIDO DE CARBONO (material) | 1 | 29.13 | 29.13 |
| WW00400 | u | PEQUEÑO MATERIAL | 1 | 0.31 | 0.31 |
|  |  | Total |  |  | 34.49 |

| Medición | Uds. | Parcial |
|---|---|---|
| DETECTOR C02 PLANTA SOTANO | 2 | 2.000 |
| DETECTOR C02 PLANTA CUBIERTA | 2 | 2.000 |
| Total |  | 4 |

**08PIF00111** ud PULSADOR DISPARO SISTEMA EXTINCION, SUPERFICIE
20 ud × 27.92 (29.32 con costes indirectos) = 586.40
DE PULSADOR DE DISPARO DE SISTEMA DE EXTINCION EN MONTAJE SUPERFICIAL, COMPUESTO POR CAJA DE PLASTICO TERMORRESISTENTE, COLOR ROJO, CON MARCO FRONTAL DE RECUBRIMIENTO, CONTENIENDO LAMINA DE VIDRIO, PULSADOR Y PLACA INDICADORA "DISPARO GAS FE-13 ", CONTACTOR Y BORNAS, INCLUSO CONEXIONES Y MONTAJE INSTALADO SEGUN NBE/CPI. INCLUSO PEQUEÑO MATERIAL Y AYUDAS DE ALBAÑILERÍA. MEDIDA LA UNIDAD INSTALADA.

| Código | Ud | Descripción | Rendimiento | Precio | Importe |
|---|---|---|---|---|---|
| WW00400 | u | PEQUEÑO MATERIAL | 1 | 0.31 | 0.31 |
| IP09500 | u | PULSADOR DE DISPARO DE EXTINCION O INHIBICION M. SUPERF. (material) | 1 | 22.56 | 22.56 |
| TO01800 | h | OF. 1ª ELECTRICISTA | 0.3 | 14.89 | 4.47 |
| WW00300 | u | MATERIAL COMPLEMENTARIO O PZAS.ESPECIALES | 1 | 0.58 | 0.58 |
|  |  | Total |  |  | 27.92 |

| Medición | Uds. | Parcial |
|---|---|---|
| PULSADOR PLANTA SOTANO | 9 | 9.000 |
| PULSADOR PLANTA BAJA | 2 | 2.000 |
| PULSADOR PLANTA PRIMERA | 2 | 2.000 |
| PULSADOR PLANTA SEGUNDA | 2 | 2.000 |
| PULASADRO PLANTA TERCERA | 1 | 1.000 |
| PULSADOR PLANTA CUARTA | 1 | 1.000 |
| PULSADOR PLANTA QUINTA | 1 | 1.000 |
| PULSADOR PLANTA SEXTA | 1 | 1.000 |
| PULSADOR PLANTA SEPTIMA | 1 | 1.000 |
| Total |  | 20 |

**CPI7800030** ud CENTRAL DETECCIÓN ANALÓGICA 4 BUCLES
1 ud × 1818.36 (1909.64 con costes indirectos) = 1909.64
Central analógica de cuatro bucles, alojada en cofre metálico con puerta provista de carátula adhesiva, con módulo de alimentación, rectificador, baterías 24 V. y módulo de control con indicador de alarma y avería. INCLUSO PEQUEÑO MATERIAL Y AYUDAS DE ALBAÑILERÍA. Medida la unidad instalada.

| Código | Ud | Descripción | Rendimiento | Precio | Importe |
|---|---|---|---|---|---|
| TO01800 | h | OF. 1ª ELECTRICISTA | 14 | 14.89 | 208.46 |
| ATC00100 | h | CUADRILLA ALBAÑILERIA, FORMADA POR OFICIAL 1ª Y PEON ESP. | 10 | 28.99 | 289.90 |
| CPI7800031 | ud | Central detección analógica 4 bucles (material) | 1 | 1320 | 1320.00 |
|  |  | Total |  |  | 1818.36 |

#### 0896 LUMINARIAS EMERGENCIA
Importe: 29641.01

**eme78000** ud Luminaria de emergencia, totalmente conectada y funcionando
413 ud × 68.34 (71.77 con costes indirectos) = 29641.01
Luminaria de emergencia para instalación en superficie con difusor opal. 1h de autonomía, 210 lúmenes y 8 W, totalmente conectada y funcionando. INCLUSO PEQUEÑO MATERIAL Y AYUDAS DE ALBAÑILERÍA. MEDIDA LA UNIDAD INSTALADA.

| Código | Ud | Descripción | Rendimiento | Precio | Importe |
|---|---|---|---|---|---|
| IW78510 | ud | Luminaria autónoma G5 LEGRAND. 210 lúmenes, 8 W o equivalente. (material) | 1 | 55.2 | 55.20 |
| 08ELL00001 | u | PUNTO DE LUZ SENCILLO EMPOTRADO | 1 | 13.14 | 13.14 |
|  |  | Total |  |  | 68.34 |

| Medición | Uds. | Parcial |
|---|---|---|
| Planta Sótano | 142 | 142.000 |
| Planta Baja | 61 | 61.000 |
| Plantas 1ª, 2ª Torre B | 66 | 66.000 |
| Planta Cubierta Torre B | 9 | 9.000 |
| Plantas 1ª, 2ª, 3ª, 4ª, 5ª, 6ª Torre A | 126 | 126.000 |
| Planta Cubierta Torre A | 9 | 9.000 |
| Total |  | 413 |

## 09 AISLAMIENTOS
Importe: 179871.43

**E10INX100** ud TRATAMIENTO FOSO DE ASCENSOR
2 ud × 794.31 (834.18 con costes indirectos) = 1668.36
IMPERMEABILIZACIÓN DE FOSOS DE ASCENSOR DE 1,70X1,70X1,20 M. COMPRENDIENDO: OBTURACIÓN DE VÍAS DE AGUA, FORMACIÓN DE ESCOCIA EN ENCUENTROS DE PARAMENTOS VERTICALES CON PARAMENTOS HORIZONTALES Y/O VERTICALES, CON UNA CARGA DE 2,5 KG/M, Y ACABADO A BASE DE DOS MANOS DE IMPERMEABILIZANTE CEMENTOSO ADITIVADO, CON UNA CARGA DE 2 KG/M2 (INCLUSO RECRECIDO DE SUELO). MEDIDA LA UNIDAD TERMINADA.

| Código | Ud | Descripción | Rendimiento | Precio | Importe |
|---|---|---|---|---|---|
| O01OA090 | h. | Cuadrilla A | 12.7 | 36.14 | 458.98 |
| P06SR160 | kg | Obturador vías. (material) | 15 | 3.27 | 49.05 |
| P06SR170 | kg | Mortero especial (material) | 50 | 2.89 | 144.50 |
| P06SR060 | kg | Impermeab. hidráulico cementoso (material) | 48 | 2.7 | 129.60 |
| P06SR070 | l. | Producto adherente imperm. (material) | 3 | 4.06 | 12.18 |
|  |  | Total |  |  | 794.31 |

Claves: agua, horizontal, vertical, paramento, carga, aditivo, impermeable, ascensor, foso, mano, base, suelo

**E10INX020** m. IMPERMEABI. UNIÓN MURO-SOLERA
406.15 m. × 10.97 (11.52 con costes indirectos) = 4678.85
IMPERMEABILIZACIÓN DE UNIÓN MURO-SOLERA CON MORTERO DE REPARACIÓN IMPERMEABLE, SIN RETRACCIÓN, CON UN RENDIMIENTO DE 3 KG/M. EN CONSISTENCIA PASTOSA 0,4 LITROS DE AGUA Y 0,2 LITROS DE ADHERENTE, INCLUSO MEDIOS AUXILIARES. MEDIDA LA LONGITUD EJECUTADA.

| Código | Ud | Descripción | Rendimiento | Precio | Importe |
|---|---|---|---|---|---|
| O01OA030 | h. | Oficial primera | 0.1 | 14.89 | 1.49 |
| P06SR050 | kg | Mortero impermeb. sin retracción (material) | 3 | 2.89 | 8.67 |
| P06SR070 | l. | Producto adherente imperm. | 0.2 | 4.06 | 0.81 |
|  |  | Total |  |  | 10.97 |

Claves: mortero, consistencia, retraccion, union, impermeable, auxiliar, agua, adherir, pasta, medio, reparacion

**09ISS57110** m2 DE CAPA DRENANTE (09/12/2005)
8232.9 m2 × 15.93 (16.73 con costes indirectos) = 137736.42
DE CAPA DRENANTE FORMADA POR CAPA DE FORMACIÓN DE PENDIANTE CON MORTERO DE CEMENTO,PLACA SINTÉTICA ALVEOLAR PARA CARGA DE TRÁFICO LIGERO Y EVACUACIÓN DE 10 L/M2. MEDIDA LA SUPERFICIE EJECUTADA.

| Código | Ud | Descripción | Rendimiento | Precio | Importe |
|---|---|---|---|---|---|
| AGM00800 | m3 | MORTERO DE CEMENTO CEM II/A-L 32.5,AR.RIO M-4(1:6)+PLAST. | 0.05 | 51.46 | 2.57 |
| ATC00100 | h | CUADRILLA ALBAÑILERIA, FORMADA POR OFICIAL 1ª Y PEON ESP. | 0.25 | 28.99 | 7.25 |
| WW00400 | u | PEQUEÑO MATERIAL | 0.4 | 0.31 | 0.12 |
| WW57004 | m2 | PLACA DRENANTE ALVEOLAR (material) | 1.05 | 5.7 | 5.99 |
|  |  | Total |  |  | 15.93 |

| Medición | Uds. | Largo | Parcial |
|---|---|---|---|
| Sótano | 1 | 8254.60 | 8254.600 |
| hueco de ascensor | -2 | 10.85 | -21.700 |
| Total |  |  | 8232.9 |

**E10AAP280** m2 AISL.ACÚST.P.PLAVER ARENA-40
2415.936 m2 × 8.55 (8.98 con costes indirectos) = 21695.11
AISLAMIENTO ACÚSTICO, CONSTITUIDO POR PANEL DE LANA MINERAL DE 40 MM. DE ESPESOR, COLOCADO EN PARAMENTOS VERTICALES (CÁMARAS, TABIQUES Y TRASDOSADOS DE CARTÓN-YESO), MEDIDA LA SUPERFICIE EJECUTADA.

| Código | Ud | Descripción | Rendimiento | Precio | Importe |
|---|---|---|---|---|---|
| O01OA030 | h. | Oficial primera | 0.1 | 14.89 | 1.49 |
| O01OA050 | h. | Ayudante | 0.1 | 14.26 | 1.43 |
| P07AL580 | m2 | Panel lana mineral 40 (material) | 1.05 | 5.36 | 5.63 |
|  |  | Total |  |  | 8.55 |

Claves: aislante, paramento, aislamiento, acustico, panel, lana, colocacion, camara, tabiqueria, trasdosado, superficie, mineral, ejecucion, vertical

| Medición | Uds. | Largo | Alto | Parcial |
|---|---|---|---|---|
| DIVISIONES ENTRE OFICINAS |  |  |  |  |
| Torre A plantas | 6 | 4.29 | 3.20 | 82.368 |
|  | 6 | 5.39 | 3.20 | 103.488 |
|  | 6 | 7.01 | 3.20 | 134.592 |
|  | 6 | 8.51 | 3.20 | 163.392 |
|  | 6 | 8.51 | 3.20 | 163.392 |
|  | 6 | 7.22 | 3.20 | 138.624 |
|  | 6 | 7.32 | 3.20 | 140.544 |
|  | 6 | 6.73 | 3.20 | 129.216 |
|  | 6 | 5.23 | 3.20 | 100.416 |
| Torre B planta baja | 1 | 9.09 | 3.20 | 29.088 |
|  | 1 | 9.14 | 3.20 | 29.248 |
|  | 1 | 10.84 | 3.20 | 34.688 |
|  | 1 | 11.60 | 3.20 | 37.120 |
|  | 1 | 12.05 | 3.20 | 38.560 |
| Torre B plantas | 2 | 12.14 | 3.20 | 77.696 |
|  | 2 | 12.05 | 3.20 | 77.120 |
|  | 2 | 11.60 | 3.20 | 74.240 |
|  | 2 | 10.85 | 3.20 | 69.440 |
|  | 2 | 9.15 | 3.20 | 58.560 |
|  | 2 | 9.10 | 3.20 | 58.240 |
|  | 2 | 8.37 | 3.20 | 53.568 |
|  | 2 | 7.80 | 3.20 | 49.920 |
|  | 2 | 7.37 | 3.20 | 47.168 |
|  | 2 | 6.24 | 3.20 | 39.936 |
|  | 2 | 6.81 | 3.20 | 43.584 |
|  | 2 | 7.37 | 3.20 | 47.168 |
|  | 2 | 8.56 | 3.20 | 54.784 |
|  | 2 | 9.02 | 3.20 | 57.728 |
|  | 2 | 10.84 | 3.20 | 69.376 |
|  | 2 | 11.59 | 3.20 | 74.176 |
|  | 2 | 11.23 | 3.20 | 71.872 |
| entre local 3 y oficina | 1 | 12.14 | 3.20 | 38.848 |
| entre local 2 y oficina | 1 | 8.68 | 3.20 | 27.776 |
| Total |  |  |  | 2415.936 |

**09ISS00150** m2 IMPERMEAB. SUELOS,PINTURA RESINA EPOXI +ARM.FIBRA VIDRIO (C)
233.4 m2 × 51.66 (54.25 con costes indirectos) = 12661.95
(C)DE IMPERMEABILIZACION DE SUELOS, FORMADA POR: MANO DE IMPRIMACION Y MANO DE ACABADO CON PINTURA DE RESINAS EPOXI ELASTICA DE DOS COMPONENTES EXENTA DE DISOLVENTES Y MALLA INTERMEDIA DE ARMADURA DE FIBRA DE VIDRIO, CON UN PESO TOTAL DE 2.5 kg/m2., INCLUSO CAPA DE REGULARIZACION CON MORTERO DE CEMENTO M-4 (1:6) DE 2 cm. DE ESPESOR. MEDIDA LA SUPERFICIE EJECUTADA.

| Código | Ud | Descripción | Rendimiento | Precio | Importe |
|---|---|---|---|---|---|
| ATC00100 | h | CUADRILLA ALBAÑILERIA, FORMADA POR OFICIAL 1ª Y PEON ESP. | 0.25 | 28.99 | 7.25 |
| XI00300 | m2 | ARMADURA FIBRA DE VIDRIO (material) | 1.111 | 2.49 | 2.77 |
| XI02400 | kg | RESINA EPOXI DOS COMPONENTES (material) | 2.525 | 15.41 | 38.91 |
| AGM00800 | m3 | MORTERO DE CEMENTO CEM II/A-L 32.5,AR.RIO M-4(1:6)+PLAST. | 0.021 | 51.46 | 1.08 |
| TO00700 | h | OF. 1ª IMPERMEABILIZADOR | 0.1 | 14.89 | 1.49 |
| WW00400 | u | PEQUEÑO MATERIAL | 0.5 | 0.31 | 0.16 |
|  |  | Total |  |  | 51.66 |

| Medición | Uds. | Largo | Parcial |
|---|---|---|---|
| Cubierta planta 4 | 1.004 | 319.48 | 320.758 |
|  | -1.004 | 123.50 | -123.994 |
| Cubierta planta 8 | 1.004 | 124.88 | 125.380 |
|  | -1.004 | 88.39 | -88.744 |
| Total |  |  | 233.4 |

**09TPP00033** m2 AISLAMIENTO PAREDES POLIURETANO PROYECTADO 30MM
233.4 m2 × 5.84 (6.13 con costes indirectos) = 1430.74
DE AISLAMIENTO FORMADO POR CAPA DE POLIURETANO PROYECTADO DE 30 mm. DE ESPESOR MEDIO Y DENSIDAD 35kg/m3. INCLUSO P.P. DE PREPARACION DEL PARAMENTO Y LIMPIEZA; SEGUN NBE/CT-79. MEDIDA LA SUPERFICIE EJECUTADA.

| Código | Ud | Descripción | Rendimiento | Precio | Importe |
|---|---|---|---|---|---|
| MC00200 | h | COMPRESOR PARA PROYECTAR (maquinaria) | 0.06 | 2.8 | 0.17 |
| TO00300 | h | OF. 1ª COLOCADOR | 0.06 | 14.89 | 0.89 |
| TP00100 | h | PEON ESPECIAL | 0.06 | 14.1 | 0.85 |
| XT14300 | m3 | POLIURETANO DENSIDAD 35 KG/M3. (material) | 0.03 | 131 | 3.93 |
|  |  | Total |  |  | 5.84 |

| Medición | Uds. | Largo | Parcial |
|---|---|---|---|
| Cubierta planta 4 | 1.004 | 319.48 | 320.758 |
|  | -1.004 | 123.50 | -123.994 |
| Cubierta planta 8 | 1.004 | 124.88 | 125.380 |
|  | -1.004 | 88.39 | -88.744 |
| Total |  |  | 233.4 |

## 10 REVESTIMIENTOS
Importe: 1990741.1

### 10A APLACADOS
Importe: 79331.07

**10AAE57024** m2 GRESITE 2x2CM. ADHESIVO (GI)
1392.506 m2 × 54.25 (56.97 con costes indirectos) = 79331.07
(GI)DE ALICATADO CON PLAQUETA CERAMICA VIDRIADA DE 2x2 cm. "GRESITE BISAZA" RECIBIDA CON ADHESIVO; INCLUSO CORTES,P.P. DE PIEZAS ROMAS O INGLETES, REJUNTADO Y LIMPIEZA; CONSTRUIDO SEGUN NTE/RPA-4. MEDIDA LA SUPERFICIE EJECUTADA.

| Código | Ud | Descripción | Rendimiento | Precio | Importe |
|---|---|---|---|---|---|
| WW00300 | u | MATERIAL COMPLEMENTARIO O PZAS.ESPECIALES | 1 | 0.58 | 0.58 |
| TP00100 | h | PEON ESPECIAL | 0.18 | 14.1 | 2.54 |
| TO00200 | h | OF. 1ª ALICATADOR (mano de obra) | 0.356 | 14.89 | 5.30 |
| GC00100 | t | CEMENTO BLANCO BL II (material) | 0.001 | 180.29 | 0.18 |
| GP00100 | kg | PASTA ADHESIVA (material) | 1 | 0.23 | 0.23 |
| RA57601 | m2 | GRESITE 2X2 CM. (material) | 1.05 | 43.26 | 45.42 |
|  |  | Total |  |  | 54.25 |

| Medición | Uds. | Largo | Alto | Parcial |
|---|---|---|---|---|
| vestuario | 2 | 9.50 | 2.50 | 47.500 |
|  | 2 | 4.40 | 2.50 | 22.000 |
| aseos torre A | 7 | 19.16 | 2.50 | 335.300 |
|  | 7 | 18.59 | 2.50 | 325.325 |
|  | -14 | 0.80 | 2.05 | -22.960 |
| aseos torre B | 3 | 22.88 | 2.50 | 171.600 |
|  | 3 | 22.26 | 2.50 | 166.950 |
|  | -6 | 0.80 | 2.05 | -9.840 |
| Estanque vestíbulo |  |  |  |  |
| laterales | 1 | 58.18 | 0.50 | 29.090 |
|  | 1 | 43.96 | 0.50 | 21.980 |
| Cono planta 4 | 1 | 67.92 | 2.91 | 197.647 |
| Cono planta 7 | 1 | 41.99 | 2.57 | 107.914 |
| Total |  |  |  | 1392.506 |

### 10C CONTINUOS
Importe: 561.26

**10CEE00006** m2 ENFOSCADO MAESTREADO FRATASADO Y RAYADO PARA ALICATADO
51.07 m2 × 10.46 (10.99 con costes indirectos) = 561.26
DE ENFOSCADO MAESTREADO, FRATASADO Y RAYADO EN PARAMENTOS VERTICALES, PREPARADO PARA RECIBIR ALICATADO CON ADHESIVO, CON MORTERO M-4 (1:6); CONSTRUIDO SEGUN NTE/RPE-7. MEDIDA LA SUPERFICIE EJECUTADA.

| Código | Ud | Descripción | Rendimiento | Precio | Importe |
|---|---|---|---|---|---|
| AGM00500 | m3 | MORTERO DE CEMENTO CEM II/A-L 32.5 Y ARENA DE RIO (1:6) | 0.021 | 49.73 | 1.04 |
| ATC00100 | h | CUADRILLA ALBAÑILERIA, FORMADA POR OFICIAL 1ª Y PEON ESP. | 0.325 | 28.99 | 9.42 |
|  |  | Total |  |  | 10.46 |

| Medición | Uds. | Largo | Alto | Parcial |
|---|---|---|---|---|
| Estanque vestíbulo |  |  |  |  |
| laterales | 1 | 58.18 | 0.50 | 29.090 |
|  | 1 | 43.96 | 0.50 | 21.980 |
| Total |  |  |  | 51.07 |

### 10L LIGEROS
Importe: 271839.93

**10LAP57001** m2 METACRILATO 6 MM COLOR NARANJA (MT)
1340.787 m2 × 86.67 (91.02 con costes indirectos) = 122038.43
DE PLACA DE METACRILATO DE 6 MM DE ESPESOR TRANSPARENTE EN COLOR NARANJA, EN PLACAS CURVADAS COLOCADAS MEDIANTE ANCLAJES TENTACULARES INDEPENDIANTES DE ACERO INOXIDABLE A PANTALLA DE HORMIGÓN. MEDIDA A CINTA CORRIDA.

| Código | Ud | Descripción | Rendimiento | Precio | Importe |
|---|---|---|---|---|---|
| TO00900 | h | OF. 1ª MONTADOR | 0.712 | 14.89 | 10.60 |
| TA00200 | h | AYUDANTE ESPECIALISTA | 0.712 | 14.26 | 10.15 |
| P14TM078 | m2 | Metacrilato color 6 mm (material) | 1 | 61.17 | 61.17 |
| WW579001 | ud | ANCLAJE PLACA TRASVENTILADA TENTACULAR ACERO INOX. (material) | 0.5 | 9.49 | 4.75 |
|  |  | Total |  |  | 86.67 |

| Medición | Uds. | Largo | Alto | Parcial |
|---|---|---|---|---|
| Caja de escalera torre A | 1 | 20.44 | 33.30 | 680.652 |
| Caja de escalera torre B | 1 | 21.76 | 19.30 | 419.968 |
| Salón de actos | 1 | 50.39 | 3.35 | 168.807 |
| Sala de control y secretaría | 1 | 16.72 | 3.20 | 53.504 |
|  | 1 | 1.95 | 3.20 | 6.240 |
|  | 1 | 3.63 | 3.20 | 11.616 |
| Total |  |  |  | 1340.787 |

**10LAM57001** m2 REVESTIMIENTO DE PAREDES CON CHAPA ONDULADA Y PERFORADA (CH)
1473.35 m2 × 81.66 (85.76 con costes indirectos) = 126354.50
(CH) DE REVESTIMIENTO DE PAREDES CON CHAPA ONDULADA Y PERFORADA DE ALUMINIO ANODIZADO COLOR MATE NATURAL, DE 10 MM DE ALTO Y 1 MM DE ESPESOR, FIJADA SOBRE RASTRELES DE ALUMINIO. INCLUSO ELEMENTOS DE UNION Y ACCESORIOS DE FIJACION; CONSTRUIDO SEGUN NTE/RPL-26. Y NORMAS DE FABRICANTE. MEDIDA A CINTA CORRIDA.

| Código | Ud | Descripción | Rendimiento | Precio | Importe |
|---|---|---|---|---|---|
| WW00400 | u | PEQUEÑO MATERIAL | 1 | 0.31 | 0.31 |
| WW00300 | u | MATERIAL COMPLEMENTARIO O PZAS.ESPECIALES | 1 | 0.58 | 0.58 |
| TO00900 | h | OF. 1ª MONTADOR | 0.536 | 14.89 | 7.98 |
| RL57300 | M2 | CHAPA ONDULADA Y PERFORADA DE 10MM, 1MM ESPESOR COLOR NATURAL (material) | 1 | 67.09 | 67.09 |
| KM57002 | ML | RASTREL DE ALUMINIO (material) | 2 | 2.85 | 5.70 |
|  |  | Total |  |  | 81.66 |

| Medición | Uds. | Largo | Alto | Parcial |
|---|---|---|---|---|
| TORRE A |  |  |  |  |
| baja | 1 | 35.06 | 2.50 | 87.650 |
|  | 1 | 4.42 | 2.50 | 11.050 |
|  | 1 | 4.62 | 2.50 | 11.550 |
| plantas | 6 | 51.85 | 2.50 | 777.750 |
| TORRE B |  |  |  |  |
| baja | 1 | 47.29 | 2.50 | 118.225 |
|  | 1 | 16.17 | 2.50 | 40.425 |
|  | 1 | 5.38 | 2.50 | 13.450 |
| plantas | 2 | 82.65 | 2.50 | 413.250 |
| Total |  |  |  | 1473.35 |

**10LAM57993** m2 CHAPADO INTERIOR CON CHAPA DE ACERO 1 MM (AC)
66.924 m2 × 11.46 (12.04 con costes indirectos) = 805.76
DE CHAPADO INTERIOR DE TABIQUE PREFABRICADO MEDIANTE CHAPA DE ACERO GALVANIZADA, ATORNILLADA DIRECTAMENTE SOBRE ESTRUCTURA DE TRABIQUE. INCLUSO ELEMENTOS DE FIJACION; CONSTRUIDO SEGUN NTE/RPL-26. MEDIDA AL SUPERFICIE EJECUTADA.

| Código | Ud | Descripción | Rendimiento | Precio | Importe |
|---|---|---|---|---|---|
| WW00400 | u | PEQUEÑO MATERIAL | 1 | 0.31 | 0.31 |
| TO00900 | h | OF. 1ª MONTADOR | 0.095 | 14.89 | 1.41 |
| RL57901 | m2 | CHAPA ACERO GALVANIZADA 1 MM (material) | 1 | 9.74 | 9.74 |
|  |  | Total |  |  | 11.46 |

| Medición | Uds. | Largo | Alto | Parcial |
|---|---|---|---|---|
| Divisiones de locales planta baja bajo suelo técnico | 1 | 8.68 | 0.90 | 7.812 |
|  | 1 | 9.11 | 0.90 | 8.199 |
|  | 1 | 9.91 | 0.90 | 8.919 |
|  | 1 | 10.86 | 0.90 | 9.774 |
|  | 1 | 11.61 | 0.90 | 10.449 |
|  | 1 | 12.05 | 0.90 | 10.845 |
|  | 1 | 12.14 | 0.90 | 10.926 |
| Total |  |  |  | 66.924 |

**10LAM57002** m2 REVESTIMIENTO DE PAREDES CON CHAPA ALUMINIO 1,5 MM (AL)
352.064 m2 × 61.24 (64.31 con costes indirectos) = 22641.24
(AL) DE REVESTIMIENTO DE PAREDES CON CHAPA CURVADA DE ALUMINIO Y 1 MM DE ESPESOR, FIJADA SOBRE RASTRELES DE ALUMINIO. INCLUSO ELEMENTOS DE UNION Y ACCESORIOS DE FIJACION; CONSTRUIDO SEGUN NTE/RPL-26. Y NORMAS DE FABRICANTE. MEDIDA LA SUPERFICIE EJECUTADA.

| Código | Ud | Descripción | Rendimiento | Precio | Importe |
|---|---|---|---|---|---|
| WW00400 | u | PEQUEÑO MATERIAL | 1 | 0.31 | 0.31 |
| WW00300 | u | MATERIAL COMPLEMENTARIO O PZAS.ESPECIALES | 1 | 0.58 | 0.58 |
| TO00900 | h | OF. 1ª MONTADOR | 0.536 | 14.89 | 7.98 |
| RL5757801 | m2 | CHAPA CURVA DE ALUMINIO ANODIZADO EN SU COLOR 1,5 MM (material) | 1 | 37.97 | 37.97 |
| ATC00100 | h | CUADRILLA ALBAÑILERIA, FORMADA POR OFICIAL 1ª Y PEON ESP. | 0.3 | 28.99 | 8.70 |
| KM57002 | ML | RASTREL DE ALUMINIO | 2 | 2.85 | 5.70 |
|  |  | Total |  |  | 61.24 |

| Medición | Uds. | Largo | Alto | Parcial |
|---|---|---|---|---|
| ventilación sótano | 1 | 12.88 | 1.05 | 13.524 |
|  | 1 | 12.88 | 1.47 | 18.934 |
|  | 1 | 13.88 | 1.05 | 14.574 |
|  | 2 | 12.88 | 0.98 | 25.245 |
|  | 1 | 10.56 | 1.43 | 15.101 |
| pared rampas de acceso | 2 | 72.46 |  | 144.920 |
|  | 2 | 59.29 | 1.01 | 119.766 |
| Total |  |  |  | 352.064 |

### 10P PELDAÑOS
Importe: 11471.2

**E11GP270** m. PELDAÑO granito pulido negro sudáfrica
6.6 m. × 73.71 (77.41 con costes indirectos) = 510.91
Forrado de peldaño de granito pulido negro sudáfrica oscuro con huella y tabica de 5 y 3 cm. de espesor respectivamente, s/UNE 22170, recibido con mortero de cemento CEM II/B-P 32,5 N y arena de miga 1/6, i/rejuntado con lechada de cemento CEM II/B-P 32,5 N 1/2 y limpieza, s/NTE-RSR-18, medido en su longitud.

| Código | Ud | Descripción | Rendimiento | Precio | Importe |
|---|---|---|---|---|---|
| O01OB070 | h. | Oficial cantero (mano de obra) | 0.47 | 14.89 | 7.00 |
| O01OA070 | h. | Peón ordinario (mano de obra) | 0.47 | 13.98 | 6.57 |
| P08LP130 | m. | Peld.gran.negro zimbabwe pul. huella 5cm / tabica 3 cm (material) | 1 | 59.07 | 59.07 |
| A02A140 | m3 | MORTERO CEMENTO 1/6 M-40 C/A.MIGA | 0.015 | 59.95 | 0.90 |
| A01L020 | m3 | LECHADA CEMENTO 1/2 CEM II/B-P 32,5 N | 0.001 | 69.02 | 0.07 |
| P01CC020 | t. | Cemento CEM II/B-P 32,5 N sacos (material) | 0.001 | 95.2 | 0.10 |
|  |  | Total |  |  | 73.71 |

Claves: negro, peldaño, forro, granito, huella, mortero, areno, lechada, limpieza, medicion, pulir, cemento, tabica

| Medición | Uds. | Largo | Parcial |
|---|---|---|---|
| locales 2 y 3 | 6 | 1.10 | 6.600 |
| Total |  |  | 6.6 |

**10PLP57002** m PELDAÑO HUELLA Y TABICA CON VINILO
391.02 m × 26.69 (28.03 con costes indirectos) = 10960.29
DE PELDAÑO FORMADO POR REVESTIMIENTO DE HUELLA Y TABICA CON vinilo de apariencia metálica de High Tech, O EQUIVALENTE, RECIBIDO CON ADHESIVO SOBRE CAPA DE MORTERO M-8 (1:4) DE 30 mm. DE ESPESOR, INCLUSO P.P. DE PASTA DE ALISADO CANTONERA DE PVC.,LIMPIEZA Y UNA MANO DE EMULSION ACUOSA DE CERAS SIN DISOLVENTES ORGANICOS; CONSTRUIDO SEGUN NTE/RSF-19. MEDIDO SEGUN LA LONGITUD DE LA ARISTA DE INTERSECCION ENTRE HUELLA Y TABICA.

| Código | Ud | Descripción | Rendimiento | Precio | Importe |
|---|---|---|---|---|---|
| GP00300 | m2 | PASTA NIVELADORA (material) | 0.45 | 1.61 | 0.72 |
| RP57002 | M | PELDAÑO VINILO HIGH TECH (material) | 1 | 11.39 | 11.39 |
| AGM00300 | m3 | MORTERO DE CEMENTO CEM II/A-L 32.5 Y ARENA DE RIO (1:4) | 0.015 | 58.58 | 0.88 |
| ATC00100 | h | CUADRILLA ALBAÑILERIA, FORMADA POR OFICIAL 1ª Y PEON ESP. | 0.25 | 28.99 | 7.25 |
| GP00100 | kg | PASTA ADHESIVA | 1 | 0.23 | 0.23 |
| TO00300 | h | OF. 1ª COLOCADOR | 0.418 | 14.89 | 6.22 |
|  |  | Total |  |  | 26.69 |

| Medición | Uds. | Largo | Parcial |
|---|---|---|---|
| PLANTA BAJA |  |  |  |
| torre A | 3 | 1.34 | 4.020 |
| torre B | 3 | 2.86 | 8.580 |
| de sótano a planta baja torre A | 1 | 1.27 | 1.270 |
|  | 1 | 1.37 | 1.370 |
|  | 1 | 1.49 | 1.490 |
|  | 1 | 1.57 | 1.570 |
|  | 1 | 1.63 | 1.630 |
|  | 1 | 1.68 | 1.680 |
|  | 1 | 1.71 | 1.710 |
|  | 1 | 1.73 | 1.730 |
|  | 1 | 1.73 | 1.730 |
|  | 1 | 1.71 | 1.710 |
|  | 1 | 1.66 | 1.660 |
|  | 1 | 1.61 | 1.610 |
|  | 1 | 1.56 | 1.560 |
|  | 1 | 1.45 | 1.450 |
|  | 1 | 1.37 | 1.370 |
|  | 1 | 1.20 | 1.200 |
|  | 1 | 1.22 | 1.220 |
|  | 1 | 1.24 | 1.240 |
|  | 1 | 1.25 | 1.250 |
|  | 1 | 1.27 | 1.270 |
|  | 1 | 1.28 | 1.280 |
|  | 1 | 1.29 | 1.290 |
|  | 1 | 1.30 | 1.300 |
|  | 1 | 1.30 | 1.300 |
|  | 1 | 1.30 | 1.300 |
|  | 1 | 1.31 | 1.310 |
|  | 1 | 1.30 | 1.300 |
|  | 1 | 1.30 | 1.300 |
| plantas | 7 | 1.55 | 10.850 |
|  | 7 | 1.60 | 11.200 |
|  | 7 | 1.63 | 11.410 |
|  | 7 | 1.65 | 11.550 |
|  | 7 | 1.65 | 11.550 |
|  | 7 | 1.63 | 11.410 |
|  | 7 | 1.60 | 11.200 |
|  | 7 | 1.55 | 10.850 |
|  | 7 | 1.48 | 10.360 |
|  | 7 | 1.35 | 9.450 |
|  | 7 | 1.30 | 9.100 |
|  | 7 | 1.32 | 9.240 |
|  | 7 | 1.33 | 9.310 |
|  | 7 | 1.34 | 9.380 |
|  | 7 | 1.35 | 9.450 |
|  | 7 | 1.36 | 9.520 |
|  | 7 | 1.37 | 9.590 |
|  | 7 | 1.37 | 9.590 |
|  | 7 | 1.38 | 9.660 |
|  | 7 | 1.38 | 9.660 |
| de sótano a planta baja torre B | 1 | 1.81 | 1.810 |
|  | 1 | 1.82 | 1.820 |
|  | 1 | 1.86 | 1.860 |
|  | 1 | 1.90 | 1.900 |
|  | 1 | 1.91 | 1.910 |
|  | 1 | 1.92 | 1.920 |
|  | 1 | 1.91 | 1.910 |
|  | 1 | 1.89 | 1.890 |
|  | 1 | 1.85 | 1.850 |
|  | 1 | 1.80 | 1.800 |
|  | 1 | 1.73 | 1.730 |
|  | 1 | 1.65 | 1.650 |
|  | 1 | 1.55 | 1.550 |
|  | 1 | 1.44 | 1.440 |
|  | 1 | 1.31 | 1.310 |
|  | 1 | 1.22 | 1.220 |
|  | 1 | 1.23 | 1.230 |
|  | 1 | 1.24 | 1.240 |
|  | 1 | 1.24 | 1.240 |
|  | 1 | 1.25 | 1.250 |
|  | 1 | 1.26 | 1.260 |
|  | 1 | 1.26 | 1.260 |
|  | 1 | 1.26 | 1.260 |
|  | 1 | 1.26 | 1.260 |
|  | 1 | 1.25 | 1.250 |
|  | 1 | 1.25 | 1.250 |
|  | 1 | 1.24 | 1.240 |
|  | 1 | 1.24 | 1.240 |
| plnatas torre B | 3 | 1.85 | 5.550 |
| Nombre medición | 3 | 1.86 | 5.580 |
|  | 3 | 1.86 | 5.580 |
|  | 3 | 1.84 | 5.520 |
|  | 3 | 1.82 | 5.460 |
|  | 3 | 1.78 | 5.340 |
|  | 3 | 1.72 | 5.160 |
|  | 3 | 1.64 | 4.920 |
|  | 3 | 1.56 | 4.680 |
|  | 3 | 1.45 | 4.350 |
|  | 3 | 1.30 | 3.900 |
|  | 3 | 1.31 | 3.930 |
|  | 3 | 1.31 | 3.930 |
|  | 3 | 1.31 | 3.930 |
|  | 3 | 1.32 | 3.960 |
|  | 3 | 1.32 | 3.960 |
|  | 3 | 1.31 | 3.930 |
|  | 3 | 1.31 | 3.930 |
|  | 3 | 1.31 | 3.930 |
|  | 3 | 1.30 | 3.900 |
| Total |  |  | 391.02 |

### 10S SUELOS
Importe: 976489.37

**10SNW57011** m UMBRAL DE GRANITO NEGRO SUDAFRICA
229.91 m × 121.87 (127.99 con costes indirectos) = 29426.18
DE UMBRAL DE GRANITO NEGRO SUDAFRICA OSCURO DE 30 cm. DE ANCHURA Y 5 cm. DE ESPESOR, RECIBIDO CON MORTERO BASTARDO (1:1:7), INCLUSO ENLECHADO, REPASO Y LIMPIEZA. MEDIDO SEGUN LA ANCHURA LIBRE DEL HUECO.

| Código | Ud | Descripción | Rendimiento | Precio | Importe |
|---|---|---|---|---|---|
| AGM01600 | m3 | MORTERO BASTARDO CEM II/A-L 32.5,CAL Y AR.RIO M-4 (1:1:7) | 0.01 | 55.07 | 0.55 |
| TP00100 | h | PEON ESPECIAL | 0.114 | 14.1 | 1.61 |
| P08LB2402 | m | UMBRAL Granito negro sudáfrica 3 cm.pul 30 CM (material) | 1.113 | 104.42 | 116.22 |
| AGL00100 | m3 | LECHADA DE CEMENTO CEM II/A-L 32.5 | 0.001 | 97.75 | 0.10 |
| TO01100 | h | OF. 1ª SOLADOR (mano de obra) | 0.228 | 14.89 | 3.39 |
|  |  | Total |  |  | 121.87 |

| Medición | Uds. | Largo | Parcial |
|---|---|---|---|
| exterior | 1 | 229.91 | 229.910 |
| Total |  |  | 229.91 |

**E11VN240** m2 SUELO TÉCNICO 15 CM LINOLEO (ST15L)
4655.76 m2 × 61.19 (64.26 con costes indirectos) = 299179.14
(ST15L) SUMINISTRO E INSTALACIÓN DE FALSO SUELO REGISTRABLE, EN BALDOSA DE 600X600MM., DE ESTRUCTURA DE ACERO COMUESTA POR CHAPA SUPERIOR PLANA Y UNA INFERIOR CONFIGURADA POR ALVEOLOS Y NÚCLEO DE CEMENTO, DE 30MM. DE ESPESOR, ACABADO SUPERIOR EN LINOLEO DE APARIENCIA METÁLICA, DE MONTADO SOBRE PEDESTALES DE ACERO ZINCADO CON CABEZA CON JUNTA ANTIVIBRATORIA FABRICADA EN POLIURETANO ECOLÓGICO Y MEDIOAMBIENTAL ABS CON APOYOS CRUCIFORMES, FIRMEMENTE SUJETOS A LA PLACA SUPERIOR DE ACERO, CON REGULACIÓN DEL NIVEL DEL SUELO MEDIANTE TUERCA EN EL PEDESTAL PARA UNA ALTURA DE 15 CM. INCLUSO REGULACIÓN DE BASE CON CAPA REGULADORA CON MORTERO AUTONIVELANTE. CUMPLIENDO LA NORMATIVA EUROPEA UNE-EN 12825 CON UNA CLASIFICACIÓN DE 4/3/A/2, MEDIDA LA SUPERFICIE TERMINADA.

| Código | Ud | Descripción | Rendimiento | Precio | Importe |
|---|---|---|---|---|---|
| O01OA030 | h. | Oficial primera | 0.131 | 14.89 | 1.95 |
| O01OA070 | h. | Peón ordinario | 0.1 | 13.98 | 1.40 |
| P08DA318 | m2 | Pav.el.Kingspan FDEB G4 alt150 PVC/lino o equivalente (material) | 1 | 57.84 | 57.84 |
|  |  | Total |  |  | 61.19 |

Claves: baldosa, graduacion, registro, alto, falso, aglomerado, proteccion, galvanizar, pavimentacion, madero, perimetro, densidad, linoleo, acero, cara, inferior, pvc, suelo, suministro, chapa, apoyo, panel, norma, poliuretano, fabricacion, junta, zinc, ecologico, montaje, clasificacion, pedestal, placa, regulacion, nivel, tuerca, europeo, superficie, terminacion, firme, cabeza, lamina, cantear

| Medición | Uds. | Largo | Parcial |
|---|---|---|---|
| A 01 | 6 | 43.90 | 263.400 |
| A 02 | 6 | 71.04 | 426.240 |
| A 03 | 6 | 50.07 | 300.420 |
| A 04 | 6 | 63.55 | 381.300 |
| A 05 | 6 | 40.95 | 245.700 |
| A 06 | 6 | 37.95 | 227.700 |
| A 07 | 6 | 39.70 | 238.200 |
| A 08 | 6 | 42.45 | 254.700 |
| A 09 | 6 | 45.15 | 270.900 |
| B 01 | 2 | 51.60 | 103.200 |
| B 02 | 2 | 56.05 | 112.100 |
| B 03 | 2 | 75.35 | 150.700 |
| B 04 | 2 | 81.05 | 162.100 |
| B 05 | 2 | 85.45 | 170.900 |
| B 06 | 2 | 70.55 | 141.100 |
| B 07 | 2 | 69.90 | 139.800 |
| B 08 | 2 | 67.95 | 135.900 |
| B 09 | 2 | 64.75 | 129.500 |
| B 10 | 2 | 59.90 | 119.800 |
| B 11 | 2 | 53.45 | 106.900 |
| B 12 | 2 | 57.00 | 114.000 |
| B 13 | 2 | 50.55 | 101.100 |
| B 14 | 2 | 49.25 | 98.500 |
| B 15 | 2 | 41.90 | 83.800 |
| B 16 | 2 | 44.60 | 89.200 |
| B 17 | 2 | 44.30 | 88.600 |
| Total |  |  | 4655.76 |

**E11VN2402** m2 SUELO TÉCNICO 90 CM LINOLEO (ST90L)
411.1 m2 × 63 (66.16 con costes indirectos) = 27198.38
(ST90L) SUMINISTRO E INSTALACIÓN DE FALSO SUELO REGISTRABLE, EN BALDOSA DE 600X600MM., DE ESTRUCTURA DE ACERO COMUESTA POR CHAPA SUPERIOR PLANA Y UNA INFERIOR CONFIGURADA POR ALVEOLOS Y NÚCLEO DE CEMENTO, DE 30MM. DE ESPESOR, ACABADO SUPERIOR EN LINOLEO DE APARIENCIA METÁLICA, DE MONTADO SOBRE PEDESTALES DE ACERO ZINCADO CON CABEZA CON JUNTA ANTIVIBRATORIA FABRICADA EN POLIURETANO ECOLÓGICO Y MEDIOAMBIENTAL ABS CON APOYOS CRUCIFORMES, FIRMEMENTE SUJETOS A LA PLACA SUPERIOR DE ACERO, CON REGULACIÓN DEL NIVEL DEL SUELO MEDIANTE TUERCA EN EL PEDESTAL PARA UNA ALTURA DE 90 CM. INCLUSO REGULACIÓN DE BASE CON CAPA REGULADORA CON MORTERO AUTONIVELANTE. CUMPLIENDO LA NORMATIVA EUROPEA UNE-EN 12825 CON UNA CLASIFICACIÓN DE 4/3/A/2, MEDIDA LA SUPERFICIE TERMINADA.

| Código | Ud | Descripción | Rendimiento | Precio | Importe |
|---|---|---|---|---|---|
| O01OA030 | h. | Oficial primera | 0.124 | 14.89 | 1.85 |
| O01OA070 | h. | Peón ordinario | 0.095 | 13.98 | 1.33 |
| M10S001 | ud | BALDOSA 600X600 estructura de acero comuesta por chapa superior plana y una inferior configurada por alveolos y núcleo de cemento, de 30mm. de espesor, acabado superior en vinilo de apariencia metálica de AMSTRONG SCALA DESING TILE OP 20052-20 (material) | 2.778 | 14.24 | 39.56 |
| M10S005 | ud | PEDESTAL 90 CM REGULABLE ACERO GALVANIZADO (material) | 2.778 | 2.85 | 7.92 |
| M10S004 | UD | CONJUNTO DE PIEZAS ESPECIALES SUELO TECNICO (material) | 1 | 2.85 | 2.85 |
| M10S003 | M2 | CAPA DE REGULACIÓN MORTERO AUTONIVELANTE (material) | 1 | 9.49 | 9.49 |
|  |  | Total |  |  | 63 |

| Medición | Uds. | Largo | Parcial |
|---|---|---|---|
| B001 | 1 | 50.40 | 50.400 |
| B002 | 1 | 54.70 | 54.700 |
| B003 | 1 | 73.90 | 73.900 |
| B004 | 1 | 79.50 | 79.500 |
| B005 | 1 | 83.75 | 83.750 |
| B006 | 1 | 68.85 | 68.850 |
| Total |  |  | 411.1 |

**E11VN241** m2 SUELO TÉCNICO 15 PARA SOLAR (ST15)
1972.6 m2 × 44.52 (46.75 con costes indirectos) = 92219.05
(ST15) Suministro e instalación de falso suelo registrable, en baldosa de 600x600mm., de estructura de acero comuesta por chapa superior plana y una inferior configurada por alveolos y núcleo de cemento, de 30mm. de espesor, acabado PARA SOLADO POSTERIOR, de montado sobre pedestales de acero zincado con cabeza con junta antivibratoria fabricada en poliuretano ecológico y medioambiental ABS con apoyos cruciformes, firmemente sujetos a la placa superior de acero, con regulación del nivel del suelo mediante tuerca en el pedestal para una altura de 15 cm. INCLUSO REGULACIÓN DE BASE CON CAPA REGULADORA CON MORTERO AUTONIVELANTE. Cumpliendo la normativa europea UNE-EN 12825 con una clasificación de 4/3/A/2, medida la superficie terminada.

| Código | Ud | Descripción | Rendimiento | Precio | Importe |
|---|---|---|---|---|---|
| O01OA030 | h. | Oficial primera | 0.124 | 14.89 | 1.85 |
| O01OA070 | h. | Peón ordinario | 0.095 | 13.98 | 1.33 |
| M10S002 | ud | PEDESTAL 15 CM REGULABLE ACERO GALVANIZADO (material) | 2.778 | 0.95 | 2.64 |
| M10S006 | ud | BALDOSA 600X600 estructura de acero comuesta por chapa superior plana y una inferior configurada por alveolos y núcleo de cemento, de 30mm. de espesor, acabado superior en vinilo de apariencia metálica de AMSTRONG SCALA DESING TILE OP 20052-20 (material) | 2.778 | 9.49 | 26.36 |
| M10S004 | UD | CONJUNTO DE PIEZAS ESPECIALES SUELO TECNICO | 1 | 2.85 | 2.85 |
| M10S003 | M2 | CAPA DE REGULACIÓN MORTERO AUTONIVELANTE | 1 | 9.49 | 9.49 |
|  |  | Total |  |  | 44.52 |

| Medición | Uds. | Largo | Parcial |
|---|---|---|---|
| CONTÍNUO OFICINAS |  |  |  |
| bajo estanterías |  |  |  |
| oficinas plantas torre A | 6 | 0.39 | 2.340 |
|  | 6 | 3.51 | 21.060 |
|  | 6 | 0.42 | 2.520 |
|  | 6 | 3.97 | 23.820 |
|  | 6 | 0.99 | 5.940 |
|  | 6 | 6.04 | 36.240 |
|  | 6 | 3.09 | 18.540 |
|  | 6 | 2.28 | 13.680 |
|  | 6 | 0.50 | 3.000 |
|  | 6 | 1.95 | 11.700 |
|  | 6 | 1.91 | 11.460 |
| oficinas plantas torre B | 2 | 2.63 | 5.260 |
|  | 2 | 3.69 | 7.380 |
|  | 2 | 3.89 | 7.780 |
|  | 2 | 2.38 | 4.760 |
|  | 2 | 2.91 | 5.820 |
|  | 2 | 2.84 | 5.680 |
|  | 2 | 2.90 | 5.800 |
|  | 2 | 2.66 | 5.320 |
|  | 2 | 0.98 | 1.960 |
|  | 2 | 3.21 | 6.420 |
|  | 2 | 3.06 | 6.120 |
|  | 2 | 1.41 | 2.820 |
|  | 2 | 2.22 | 4.440 |
|  | 2 | 0.64 | 1.280 |
|  | 2 | 2.22 | 4.440 |
|  | 2 | 2.29 | 4.580 |
|  | 2 | 0.85 | 1.700 |
| accesos a oficinas | 34 | 1.05 | 35.700 |
|  | 54 | 1.05 | 56.700 |
| Subtotal |  |  | 324.260 |
| CONTÍNUO ZONAS COMUNES |  |  |  |
| escalera torre A | 8 | 4.71 | 37.680 |
|  | 9 | 6.07 | 54.630 |
| escalera torre B | 4 | 8.99 | 35.960 |
|  | 5 | 4.64 | 23.200 |
| Planta primera |  |  |  |
| distribuidor torre A | 1 | 99.20 | 99.200 |
| distribuidor torre B | 1 | 239.60 | 239.600 |
| Planta segunda |  |  |  |
| distribuidor torre A | 1 | 96.50 | 96.500 |
| distribuidor torre B | 1 | 238.40 | 238.400 |
| Planta tercera |  |  |  |
| distribuidor torre A | 1 | 109.05 | 109.050 |
| distribuidor torre B | 1 | 28.60 | 28.600 |
| servicios generales | 1 | 3.95 | 3.950 |
|  | 1 | 4.92 | 4.920 |
| Planta 4 |  |  |  |
| distribuidor torre A | 1 | 99.55 | 99.550 |
| Planta 5 |  |  |  |
| distribuidor torre A | 1 | 105.30 | 105.300 |
| Planta 6 |  |  |  |
| distribidor torre A | 1 | 106.30 | 106.300 |
| Planta 7 |  |  |  |
| distribuidor torre A | 1 | 69.15 | 69.150 |
| servicios generales | 1 | 3.65 | 3.650 |
|  | 1 | 2.90 | 2.900 |
| aseos torre A | 6 | 16.15 | 96.900 |
|  | 6 | 15.00 | 90.000 |
| aseos torre B | 2 | 26.45 | 52.900 |
|  | 2 | 25.00 | 50.000 |
| Subtotal |  |  | 1648.340 |
| Subtotal acumulado |  |  | 1972.600 |
| Total |  |  | 1972.6 |

**E11VN2412** m2 SUELO TÉCNICO 90 PARA SOLAR (ST90)
501.11 m2 × 49.8 (52.3 con costes indirectos) = 26208.05
(ST90)Suministro e instalación de falso suelo registrable, en baldosa de 600x600mm., de estructura de acero comuesta por chapa superior plana y una inferior configurada por alveolos y núcleo de cemento, de 30mm. de espesor, acabado PARA SOLADO POSTERIOR, de montado sobre pedestales de acero zincado con cabeza con junta antivibratoria fabricada en poliuretano ecológico y medioambiental ABS con apoyos cruciformes, firmemente sujetos a la placa superior de acero, con regulación del nivel del suelo mediante tuerca en el pedestal para una altura de 90 cm. INCLUSO REGULACIÓN DE BASE CON CAPA REGULADORA CON MORTERO AUTONIVELANTE. Cumpliendo la normativa europea UNE-EN 12825 con una clasificación de 4/3/A/2, medida la superficie terminada.

| Código | Ud | Descripción | Rendimiento | Precio | Importe |
|---|---|---|---|---|---|
| O01OA030 | h. | Oficial primera | 0.124 | 14.89 | 1.85 |
| O01OA070 | h. | Peón ordinario | 0.095 | 13.98 | 1.33 |
| M10S005 | ud | PEDESTAL 90 CM REGULABLE ACERO GALVANIZADO | 2.778 | 2.85 | 7.92 |
| M10S006 | ud | BALDOSA 600X600 estructura de acero comuesta por chapa superior plana y una inferior configurada por alveolos y núcleo de cemento, de 30mm. de espesor, acabado superior en vinilo de apariencia metálica de AMSTRONG SCALA DESING TILE OP 20052-20 | 2.778 | 9.49 | 26.36 |
| M10S004 | UD | CONJUNTO DE PIEZAS ESPECIALES SUELO TECNICO | 1 | 2.85 | 2.85 |
| M10S003 | M2 | CAPA DE REGULACIÓN MORTERO AUTONIVELANTE | 1 | 9.49 | 9.49 |
|  |  | Total |  |  | 49.8 |

| Medición | Uds. | Largo | Parcial |
|---|---|---|---|
| ZONAS COMUNES |  |  |  |
| Planta baja |  |  |  |
| distribuidor torre A | 1 | 68.25 | 68.250 |
| pasarela torre A | 1 | 16.70 | 16.700 |
| distribidor torre B | 1 | 163.68 | 163.680 |
| pasarela torre B | 1 | 18.27 | 18.270 |
| salón de actos | 1 | 131.75 | 131.750 |
| Subtotal |  |  | 398.650 |
| CONTÍNUO OFICINAS |  |  |  |
| bajo estanterías |  |  |  |
| oficinas planta baja | 1 | 2.67 | 2.670 |
|  | 1 | 0.98 | 0.980 |
|  | 1 | 3.22 | 3.220 |
|  | 1 | 3.06 | 3.060 |
|  | 1 | 1.41 | 1.410 |
|  | 1 | 2.22 | 2.220 |
| accesos a oficinas | 6 | 1.05 | 6.300 |
| aseos torre A | 1 | 16.15 | 16.150 |
|  | 1 | 15.00 | 15.000 |
| aseos torre B | 1 | 26.45 | 26.450 |
|  | 1 | 25.00 | 25.000 |
| Subtotal |  |  | 102.460 |
| Subtotal acumulado |  |  | 501.110 |
| Total |  |  | 501.11 |

**E11VN2413** m2 SUELO TÉCNICO 105 PARA SOLAR (ST105)
17.9 m2 × 51.1 (53.67 con costes indirectos) = 960.69
(ST105) Suministro e instalación de falso suelo registrable, en baldosa de 600x600mm., de estructura de acero comuesta por chapa superior plana y una inferior configurada por alveolos y núcleo de cemento, de 30mm. de espesor, acabado PARA SOLADO POSTERIOR, de montado sobre pedestales de acero zincado con cabeza con junta antivibratoria fabricada en poliuretano ecológico y medioambiental ABS con apoyos cruciformes, firmemente sujetos a la placa superior de acero, con regulación del nivel del suelo mediante tuerca en el pedestal para una altura de 105 cm. INCLUSO REGULACIÓN DE BASE CON CAPA REGULADORA CON MORTERO AUTONIVELANTE. Cumpliendo la normativa europea UNE-EN 12825 con una clasificación de 4/3/A/2, medida la superficie terminada.

| Código | Ud | Descripción | Rendimiento | Precio | Importe |
|---|---|---|---|---|---|
| O01OA030 | h. | Oficial primera | 0.124 | 14.89 | 1.85 |
| O01OA070 | h. | Peón ordinario | 0.095 | 13.98 | 1.33 |
| M10S009 | ud | PEDESTAL 105 CM REGULABLE ACERO GALVANIZADO (material) | 2.778 | 3.32 | 9.22 |
| M10S006 | ud | BALDOSA 600X600 estructura de acero comuesta por chapa superior plana y una inferior configurada por alveolos y núcleo de cemento, de 30mm. de espesor, acabado superior en vinilo de apariencia metálica de AMSTRONG SCALA DESING TILE OP 20052-20 | 2.778 | 9.49 | 26.36 |
| M10S004 | UD | CONJUNTO DE PIEZAS ESPECIALES SUELO TECNICO | 1 | 2.85 | 2.85 |
| M10S003 | M2 | CAPA DE REGULACIÓN MORTERO AUTONIVELANTE | 1 | 9.49 | 9.49 |
|  |  | Total |  |  | 51.1 |

| Medición | Uds. | Largo | Parcial |
|---|---|---|---|
| salón de actos | 1 | 17.90 | 17.900 |
| Total |  |  | 17.9 |

**E11VN242** m2 SUELO TÉCNICO 40 CM GRANITO SUDAFRICA NEGRO (ST40GS)
1259.08 m2 × 124.31 (130.55 con costes indirectos) = 164372.89
(ST40GS) Suministro e instalación de falso suelo registrable, en baldosa de 600x600mm., de GRANITO SUDAFRICA NEGO, de 30mm. de espesor PULIDO Y ABRILLANTADO, montado sobre pedestales de acero zincado con cabeza con junta antivibratoria fabricada en poliuretano ecológico y medioambiental ABS con apoyos cruciformes, firmemente sujetos a la placa superior de acero, con regulación del nivel del suelo mediante tuerca en el pedestal para una altura de 40 cm. INCLUSO REGULACIÓN DE BASE CON CAPA REGULADORA CON MORTERO AUTONIVELANTE. Cumpliendo la normativa europea UNE-EN 12825 con una clasificación de 4/3/A/2, medida la superficie terminada.

| Código | Ud | Descripción | Rendimiento | Precio | Importe |
|---|---|---|---|---|---|
| O01OA030 | h. | Oficial primera | 0.19 | 14.89 | 2.83 |
| O01OA070 | h. | Peón ordinario | 0.142 | 13.98 | 1.99 |
| P08LB2401 | m2 | Granito negro sudáfrica 3 cm.pul EN PIEZAS 60X60 (material) | 1.05 | 95.78 | 100.57 |
| M10S007 | ud | PEDESTAL 40 CM REGULABLE ACERO GALVANIZADO (material) | 2.778 | 2.37 | 6.58 |
| M10S004 | UD | CONJUNTO DE PIEZAS ESPECIALES SUELO TECNICO | 1 | 2.85 | 2.85 |
| M10S003 | M2 | CAPA DE REGULACIÓN MORTERO AUTONIVELANTE | 1 | 9.49 | 9.49 |
|  |  | Total |  |  | 124.31 |

| Medición | Uds. | Largo | Parcial |
|---|---|---|---|
| vestíbulo general | 1 | 798.85 | 798.850 |
| salón de actos | -1 | 149.65 | -149.650 |
| local 1 | 1 | 356.13 | 356.130 |
| local 2 | 1 | 109.12 | 109.120 |
| local 3 | 1 | 144.63 | 144.630 |
| Total |  |  | 1259.08 |

**E11VN2414** m2 SUELO TÉCNICO EN PENDIENTE(STR)
58.19 m2 × 66.82 (70.17 con costes indirectos) = 4083.19
(STR) Suministro e instalación de falso suelo EN PENDIENTE, en MADERA DM HIDRÓFUGA, de 30mm. de espesor, acabado PARA SOLADO POSTERIOR, montado sobre pedestales de acero zincado con cabeza con junta antivibratoria fabricada en poliuretano ecológico y medioambiental ABS con apoyos OSCILANTES, firmemente sujetos a la placa superior de acero, con regulación del nivel del suelo mediante tuerca en el pedestal para una altura de 40/90 cm. INCLUSO REGULACIÓN DE BASE CON CAPA REGULADORA CON MORTERO AUTONIVELANTE. Cumpliendo la normativa europea UNE-EN 12825 con una clasificación de 4/3/A/2, medida la superficie terminada EN PROYECCIÓN.

| Código | Ud | Descripción | Rendimiento | Precio | Importe |
|---|---|---|---|---|---|
| O01OA030 | h. | Oficial primera | 0.19 | 14.89 | 2.83 |
| O01OA070 | h. | Peón ordinario | 0.095 | 13.98 | 1.33 |
| M10S010 | ud | PEDESTAL REGULABLE 40/90CM ACERO GALVANIZADO PARA APOYO INCLINADO (material) | 3 | 5.7 | 17.10 |
| M10S020 | M2 | TABLERO DM HIDRÓFUGO (material) | 1 | 33.22 | 33.22 |
| M10S004 | UD | CONJUNTO DE PIEZAS ESPECIALES SUELO TECNICO | 1 | 2.85 | 2.85 |
| M10S003 | M2 | CAPA DE REGULACIÓN MORTERO AUTONIVELANTE | 1 | 9.49 | 9.49 |
|  |  | Total |  |  | 66.82 |

| Medición | Uds. | Largo | Parcial |
|---|---|---|---|
| rampa torre A | 1 | 11.26 | 11.260 |
| rampa torre B | 1 | 46.93 | 46.930 |
| Total |  |  | 58.19 |

**10SLS000071** m2 SOLADO CON LINOLEO EN ROLLOS, CON ADHESIVO (LR)
2597.18 m2 × 15.12 (15.88 con costes indirectos) = 41243.22
DE SOLADO CON LINOLEO DE APARIENCIA METÁLICA EN ROLLOS, RECIBIDO CON ADHESIVO SOBRE SUELO TÉCNICO NO INCLUIDO, LIMPIEZA Y UNA MANO DE EMULSION ACUOSA DE CERA SIN DISOLVENTES ORGANICOS; CONSTRUIDO SEGUN NTE/RSF-5. MEDIDA LA SUPERFICIE EJECUTADA.

| Código | Ud | Descripción | Rendimiento | Precio | Importe |
|---|---|---|---|---|---|
| RS07300 | m2 | SOLERIA LINOLEO ROLLO (material) | 1.01 | 13.24 | 13.37 |
| TO00300 | h | OF. 1ª COLOCADOR | 0.095 | 14.89 | 1.41 |
| RW04000 | l | EMULSION ACUOSA (material) | 1 | 0.11 | 0.11 |
| GP00100 | kg | PASTA ADHESIVA | 1 | 0.23 | 0.23 |
|  |  | Total |  |  | 15.12 |

| Medición | Uds. | Largo | Parcial |
|---|---|---|---|
| CONTÍNUO OFICINAS |  |  |  |
| bajo estanterías |  |  |  |
| oficinas planta baja | 1 | 2.67 | 2.670 |
|  | 1 | 0.98 | 0.980 |
|  | 1 | 3.22 | 3.220 |
|  | 1 | 3.06 | 3.060 |
|  | 1 | 1.41 | 1.410 |
|  | 1 | 2.22 | 2.220 |
| accesos a oficinas | 6 | 1.05 | 6.300 |
| Subtotal |  |  | 19.860 |
| CONTÍNUO OFICINAS |  |  |  |
| bajo estanterías |  |  |  |
| oficinas plantas torre A | 6 | 0.39 | 2.340 |
|  | 6 | 3.51 | 21.060 |
|  | 6 | 0.42 | 2.520 |
|  | 6 | 3.97 | 23.820 |
|  | 6 | 0.99 | 5.940 |
|  | 6 | 6.04 | 36.240 |
|  | 6 | 3.09 | 18.540 |
|  | 6 | 2.28 | 13.680 |
|  | 6 | 0.50 | 3.000 |
|  | 6 | 1.95 | 11.700 |
|  | 6 | 1.91 | 11.460 |
| oficinas plantas torre B | 2 | 2.63 | 5.260 |
|  | 2 | 3.69 | 7.380 |
|  | 2 | 3.89 | 7.780 |
|  | 2 | 2.38 | 4.760 |
|  | 2 | 2.91 | 5.820 |
|  | 2 | 2.84 | 5.680 |
|  | 2 | 2.90 | 5.800 |
|  | 2 | 2.66 | 5.320 |
|  | 2 | 0.98 | 1.960 |
|  | 2 | 3.21 | 6.420 |
|  | 2 | 3.06 | 6.120 |
|  | 2 | 1.41 | 2.820 |
|  | 2 | 2.22 | 4.440 |
|  | 2 | 0.64 | 1.280 |
|  | 2 | 2.22 | 4.440 |
|  | 2 | 2.29 | 4.580 |
|  | 2 | 0.85 | 1.700 |
| accesos a oficinas | 34 | 1.05 | 35.700 |
|  | 54 | 1.05 | 56.700 |
| aseos torre A | 7 | 16.15 | 113.050 |
|  | 7 | 15.00 | 105.000 |
| aseos torre B | 3 | 26.45 | 79.350 |
|  | 3 | 25.00 | 75.000 |
| Subtotal |  |  | 696.660 |
| ZONAS COMUNES |  |  |  |
| Planta baja |  |  |  |
| distribuidor torre A | 1 | 68.25 | 68.250 |
| pasarela torre A | 1 | 16.70 | 16.700 |
| rampa torre A | 1 | 11.26 | 11.260 |
| distribidor torre B | 1 | 163.68 | 163.680 |
| pasarela torre B | 1 | 18.27 | 18.270 |
| rampa torre B | 1 | 46.93 | 46.930 |
| salón de actos | 1 | 131.75 | 131.750 |
| Subtotal |  |  | 456.840 |
| CONTÍNUO ZONAS COMUNES |  |  |  |
| escalera torre A | 8 | 4.71 | 37.680 |
|  | 9 | 6.07 | 54.630 |
| escalera torre B | 4 | 8.99 | 35.960 |
|  | 5 | 4.64 | 23.200 |
| Planta primera |  |  |  |
| distribuidor torre A | 1 | 99.20 | 99.200 |
| distribuidor torre B | 1 | 239.60 | 239.600 |
| Planta segunda |  |  |  |
| distribuidor torre A | 1 | 96.50 | 96.500 |
| distribuidor torre B | 1 | 238.40 | 238.400 |
| Planta tercera |  |  |  |
| distribuidor torre A | 1 | 109.05 | 109.050 |
| distribuidor torre B | 1 | 28.60 | 28.600 |
| servicios generales | 1 | 3.95 | 3.950 |
|  | 1 | 4.92 | 4.920 |
| Planta 4 |  |  |  |
| distribuidor torre A | 1 | 99.55 | 99.550 |
| Planta 5 |  |  |  |
| distribuidor torre A | 1 | 105.30 | 105.300 |
| Planta 6 |  |  |  |
| distribidor torre A | 1 | 106.30 | 106.300 |
| Planta 7 |  |  |  |
| distribuidor torre A | 1 | 69.15 | 69.150 |
| servicios generales | 1 | 3.65 | 3.650 |
|  | 1 | 2.90 | 2.900 |
| Subtotal |  |  | 1358.540 |
| mesetas escaleras |  |  |  |
| torre A | 1 | 3.34 | 3.340 |
|  | 7 | 4.65 | 32.550 |
| torre B | 4 | 3.80 | 15.200 |
|  | 3 | 4.73 | 14.190 |
| Subtotal |  |  | 65.280 |
| Subtotal acumulado |  |  | 2597.180 |
| Total |  |  | 2597.18 |

**E11EPG010** m2 S. GRES ESMALTADO MOSAICO S/RED (GR)
39.033 m2 × 65.37 (68.65 con costes indirectos) = 2679.62
SOLADO DE GRES PRENSADO EN SECO ESMALTADO ANTIDESLIZANTE (BIIA-BIB S/EN-177), MOSAICO DE 5X5 CM PEGADO SOBRE TEJIDOS EN FORMATO DE 31X31 CM. COLOR A DECIDIR POR LA D.F., PARA TRANSITO DENSO (ABRASIÓN IV), RECIBIDO CON ADHESIVO C1 S/EN-12004, S/I. RECRECIDO DE MORTERO, I/REJUNTADO CON LECHADA TAPAJUNTAS BLANCO Y LIMPIEZA, S/NTE-RSR-2, MEDIDO EN SUPERFICIE REALMENTE EJECUTADA

| Código | Ud | Descripción | Rendimiento | Precio | Importe |
|---|---|---|---|---|---|
| O01OB090 | h. | Oficial solador, alicatador (mano de obra) | 0.4 | 14.89 | 5.96 |
| O01OB100 | h. | Ayudante solador, alicatador (mano de obra) | 0.4 | 14.26 | 5.70 |
| P08EPG010 | m2 | Bald.mosaico gres prensado esmalt.31x31 (material) | 1.05 | 50 | 52.50 |
| P01FA020 | kg | Adhesivo int/p cerám. (material) | 3 | 0.35 | 1.05 |
| P01FJ065 | kg | Lechada Tapajuntas. (material) | 0.5 | 0.31 | 0.16 |
|  |  | Total |  |  | 65.37 |

Claves: ejecucion, marfil, color, tejido, seco, prensado, solado, mosaico, esmalte, blanco, superficie, gres, densidad, trafico, medicion, limpieza, tapajunta, lechada, mortero, adhesivo

| Medición | Uds. | Largo | Ancho | Parcial |
|---|---|---|---|---|
| vestuario | 1 | 9.50 | 2.35 | 22.325 |
|  | 1 | 8.15 | 2.05 | 16.708 |
| Total |  |  |  | 39.033 |

**E11TMF060** m2 PAV.MOQU.FIBRA SINT. BUCLE T/DENSO-C3 (M)
150.726 m2 × 30.27 (31.79 con costes indirectos) = 4791.58
PAVIMENTO DE MOQUETA CON POLIPROPILENO, POLIÉSTER, FIBRA DE VIDRIO Y ALGODÓN CON INCORPORACIÓN DE ALMBRES DE ACERO INÓXIDABLE VISIBLES EN SU CARA VISTA, TOMADA CON PEGAMENTO SOBRE CAPA DE PASTA NIVELADORA, INSTALADA, S/NTE-RSF-2, MEDIDA LA SUPERFICIE EJECUTADA.

| Código | Ud | Descripción | Rendimiento | Precio | Importe |
|---|---|---|---|---|---|
| O01OA030 | h. | Oficial primera | 0.18 | 14.89 | 2.68 |
| O01OA070 | h. | Peón ordinario | 0.12 | 13.98 | 1.68 |
| P08QF060 | m2 | Moqueta Tec Line de Carpetconcept o equivalente (material) | 1.05 | 22.65 | 23.78 |
| P08MA020 | kg | Adhesivo contacto (material) | 0.35 | 3.35 | 1.17 |
| P08MA040 | kg | Pasta niveladora (material) | 2 | 0.48 | 0.96 |
|  |  | Total |  |  | 30.27 |

Claves: fibra, clase, moqueta, sintetico, poliamida, trafico, intensidad, pavimentacion, fuego, nivel, pasta, capa, absorcion, acustico, ejecucion, pegamento, superficie

| Medición | Uds. | Largo | Ancho | Parcial |
|---|---|---|---|---|
| salón de actos | 1 | 131.75 |  | 131.750 |
|  | 1 | 17.90 |  | 17.900 |
|  | 1 | 7.17 | 0.15 | 1.076 |
| Total |  |  |  | 150.726 |

**10SSS57001** m2 SOLERA HORMIGON HM-20 7CM.ESP (H7)
8564.91 m2 × 9.6 (10.08 con costes indirectos) = 86334.29
DE PAVIMENTO DE HORMIGON HM-20 FORMADO POR: CAPA DRENABTE ALVEOLAR PARA TRANSITO LIGERO, SOLERA DE 7 cm. DE ESPESOR, Y P.P. DE JUNTA DE CONTORNO; CONSTRUIDA SEGUN NTE/RSS-4. MEDIDA DEDUCIENDO HUECOS MAYORES DE 0.50 m2.

| Código | Ud | Descripción | Rendimiento | Precio | Importe |
|---|---|---|---|---|---|
| CH04020 | m3 | HORMIGON HM-20/P/20/I, SUMINISTRADO | 0.076 | 55.02 | 4.18 |
| TO02200 | h | OFICIAL 2ª | 0.19 | 14.52 | 2.76 |
| TP00200 | h | PEON ORDINARIO | 0.19 | 13.98 | 2.66 |
|  |  | Total |  |  | 9.6 |

| Medición | Uds. | Largo | Ancho | Parcial |
|---|---|---|---|---|
| Sótano | 1 | 8254.60 |  | 8254.600 |
| hueco de ascensor | -2 | 10.85 |  | -21.700 |
| acceso Sur | 1 | 5.50 | 4.50 | 24.750 |
|  | 1 | 29.04 | 4.50 | 130.680 |
| acceso Norte | 1 | 5.50 | 4.50 | 24.750 |
|  | 1 | 33.74 | 4.50 | 151.830 |
| Total |  |  |  | 8564.91 |

**10SES00031** m2 TRAT.SUP. ACABADO CON SILICE,CORINDON,CUARZO Y PA-350 (CC)
8232.9 m2 × 7.96 (8.36 con costes indirectos) = 68827.04
DE TRATAMIENTO SUPERFICIAL DE ACABADO DE SUELOS DE HORMIGON CON ARIDOS DE SILICE, CORINDON Y CUARZO LIGADOS CON CEMENTO CEM II/A-L32.5 EN PROPORCION 1:2 Y EJECUTADO SIMULTANEAMENTE CON LA SOLERA, PIGMENTADO EN MASA, FRATASADO MECANICAMENTE Y TERMINADO CON PINTURA AL CLOROCAUCHO, INCLUSO CORTES PARA JUNTAS EN MODULOS DE 25 m2. COMO MAXIMO. MEDIDA LA SUPERFICIE EJECUTADA.

| Código | Ud | Descripción | Rendimiento | Precio | Importe |
|---|---|---|---|---|---|
| PW00100 | l | DISOLVENTE (material) | 0.05 | 1.57 | 0.08 |
| TP00100 | h | PEON ESPECIAL | 0.075 | 14.1 | 1.06 |
| WW00400 | u | PEQUEÑO MATERIAL | 1 | 0.31 | 0.31 |
| WW00300 | u | MATERIAL COMPLEMENTARIO O PZAS.ESPECIALES | 0.5 | 0.58 | 0.29 |
| RS05500 | kg | PINTURA AL CLOROCAUCHO (material) | 0.354 | 5.84 | 2.07 |
| AS00400 | kg | POLVO DE SILICE, CORINDON Y CUARZO, SECO Y ENVASADO (material) | 4 | 0.42 | 1.68 |
| GC00200 | t | CEMENTO CEM II/A-L 32.5, EN SACOS (material) | 0.002 | 90.09 | 0.18 |
| TO02100 | h | OFICIAL 1ª | 0.15 | 14.89 | 2.23 |
| M11HF010 | h. | Fratasadora de hormigón gasolina (maquinaria) | 0.01 | 6.3 | 0.06 |
|  |  | Total |  |  | 7.96 |

| Medición | Uds. | Largo | Parcial |
|---|---|---|---|
| Sótano | 1 | 8254.60 | 8254.600 |
| hueco de ascensor | -2 | 10.85 | -21.700 |
| Total |  |  | 8232.9 |

**10SES00024** m2 TRAT.SUP. ANTIPOLVO CON PINTURA RESINAS (PR)
8232.9 m2 × 7.74 (8.13 con costes indirectos) = 66933.48
DE TRATAMIENTO SUPERFICIAL ANTIPOLVO DE SOLERA DE HORMIGON CON PINTURA DE RESINAS DE POLIURETANO DE DOS COMPONENTES EN COLOR, INCLUSO PREPARACION, LIJADO MECANICO Y LIMPIEZA DEL SOPORTE. MEDIDA LA SUPERFICIE EJECUTADA.

| Código | Ud | Descripción | Rendimiento | Precio | Importe |
|---|---|---|---|---|---|
| TO02100 | h | OFICIAL 1ª | 0.3 | 14.89 | 4.47 |
| WW00400 | u | PEQUEÑO MATERIAL | 1 | 0.31 | 0.31 |
| RS05600 | kg | PINTURA RESINA DE POLIURETANO (material) | 0.606 | 4.84 | 2.93 |
| M11HP010 | h. | Pulidora mecánica (maquinaria) | 0.01 | 3.45 | 0.03 |
|  |  | Total |  |  | 7.74 |

| Medición | Uds. | Largo | Parcial |
|---|---|---|---|
| Sótano | 1 | 8254.60 | 8254.600 |
| hueco de ascensor | -2 | 10.85 | -21.700 |
| Total |  |  | 8232.9 |

**10SES57024** m2 TRAT.SUP. ANTIDESLIZANTE CON RESINAS Y ARIDOS (PRA)
332.01 m2 × 17.23 (18.09 con costes indirectos) = 6006.06
DE TRATAMIENTO SUPERFICIAL ANTIDESLIZANTE DE SOLERA DE HORMIGON CON RESINA DE POLIURETANO Y ÁRIDO DE COLORVIAL, O EQUIVALENTE, EN COLOR ROJO, INCLUSO PREPARACION, LIJADO MECANICO Y LIMPIEZA DEL SOPORTE. MEDIDA LA SUPERFICIE EJECUTADA.

| Código | Ud | Descripción | Rendimiento | Precio | Importe |
|---|---|---|---|---|---|
| TO02100 | h | OFICIAL 1ª | 0.285 | 14.89 | 4.24 |
| WW00400 | u | PEQUEÑO MATERIAL | 1 | 0.31 | 0.31 |
| RS57002 | kg | RESINA DE POLIURETANO Y ARIDO COLORVIAL (material) | 1.8 | 7.03 | 12.65 |
| M11HP010 | h. | Pulidora mecánica | 0.01 | 3.45 | 0.03 |
|  |  | Total |  |  | 17.23 |

| Medición | Uds. | Largo | Ancho | Parcial |
|---|---|---|---|---|
| acceso Sur | 1 | 5.50 | 4.50 | 24.750 |
|  | 1 | 29.04 | 4.50 | 130.680 |
| acceso Norte | 1 | 5.50 | 4.50 | 24.750 |
|  | 1 | 33.74 | 4.50 | 151.830 |
| Total |  |  |  | 332.01 |

**10LMM57003** m2 REVESTIMIENTO DE SUELO DM 30 (DM)
17.18 m2 × 22 (23.1 con costes indirectos) = 396.86
DE REVESTIMIENTO DE SUELO CON TABLEROS DE CANTOS LISOS, DE 30 mm. DE ESPESOR, DM., FIJADOS EN MONTANTE DE TABIQUE PREFABRICADO Y PERFIL GALVANIZADO, INCLUSO CORTE,PREPARACION Y LIJADO; CONSTRUIDO SEGUN NTE/RPL-25. MEDIDA LA SUPERFICIE EJECUTADA.

| Código | Ud | Descripción | Rendimiento | Precio | Importe |
|---|---|---|---|---|---|
| RL0100057 | m2 | TABLERO 30 MM. DM (material) | 1 | 7.83 | 7.83 |
| WW00400 | u | PEQUEÑO MATERIAL | 1 | 0.31 | 0.31 |
| TO00300 | h | OF. 1ª COLOCADOR | 0.441 | 14.89 | 6.57 |
| ATC00300 | h | CUADRILLA FORMADA POR OFICIAL 1ª CARPINTERIA Y AYUDANTE | 0.25 | 29.15 | 7.29 |
|  |  | Total |  |  | 22 |

| Medición | Uds. | Largo | Parcial |
|---|---|---|---|
| Bancos planta baja | 1 | 2.57 | 2.570 |
|  | 1 | 3.50 | 3.500 |
|  | 1 | 5.38 | 5.380 |
|  | 1 | 5.73 | 5.730 |
| Total |  |  | 17.18 |

**10LRP57001** m RODAPIE DE ALUMINIO
2022.44 m × 13.22 (13.88 con costes indirectos) = 28071.47
DE RODAPIE CON CHAPA DE ALUMINIO LACADO DE 20 CM DE ALTURA Y 1,5 MM DE ESPESOR, COLOCADO SOBRE SUPERFICIES PLANAS Y LISAS, CON APLICACION DE ADHESIVO. MEDIDA LA LONGITUD EJECUTADA.

| Código | Ud | Descripción | Rendimiento | Precio | Importe |
|---|---|---|---|---|---|
| GP00100 | kg | PASTA ADHESIVA | 0.1 | 0.23 | 0.02 |
| TO00300 | h | OF. 1ª COLOCADOR | 0.1 | 14.89 | 1.49 |
| WW00400 | u | PEQUEÑO MATERIAL | 1 | 0.31 | 0.31 |
| RL00400 | m2 | CHAPA PLEGADA 1.5 MM. ALUM. LACADO (material) | 0.2 | 57 | 11.40 |
|  |  | Total |  |  | 13.22 |

| Medición | Uds. | Largo | Parcial |
|---|---|---|---|
| Planta baja |  |  |  |
| vestíbulo torre A | 1 | 3.00 | 3.000 |
|  | 1 | 5.19 | 5.190 |
|  | 2 | 1.05 | 2.100 |
|  | 1 | 5.00 | 5.000 |
|  | 1 | 2.00 | 2.000 |
|  | 1 | 13.18 | 13.180 |
| vestíbulo torre B | 1 | 2.30 | 2.300 |
|  | 2 | 1.05 | 2.100 |
|  | 1 | 7.35 | 7.350 |
|  | 1 | 4.62 | 4.620 |
|  | 1 | 16.39 | 16.390 |
| Local 1 | 1 | 37.66 | 37.660 |
| local 2, 3 y oficinas | 1 | 49.44 | 49.440 |
|  | 16 | 1.05 | 16.800 |
|  | -8 | 1.12 | -8.960 |
|  | 2 | 8.38 | 16.760 |
|  | 2 | 8.81 | 17.620 |
|  | 2 | 9.61 | 19.220 |
|  | 2 | 10.56 | 21.120 |
|  | 2 | 11.31 | 22.620 |
|  | 2 | 11.75 | 23.500 |
|  | 2 | 11.84 | 23.680 |
| OFICINAS PLANTAS |  |  |  |
|  | 2 | 10.86 | 21.720 |
|  | 2 | 11.30 | 22.600 |
|  | 2 | 11.39 | 22.780 |
|  | 2 | 11.22 | 22.440 |
|  | 2 | 10.82 | 21.640 |
|  | 2 | 10.07 | 20.140 |
|  | 2 | 9.00 | 18.000 |
|  | 2 | 7.78 | 15.560 |
|  | 2 | 6.61 | 13.220 |
|  | 2 | 6.07 | 12.140 |
|  | 2 | 6.25 | 12.500 |
|  | 2 | 6.62 | 13.240 |
|  | 2 | 7.05 | 14.100 |
|  | 2 | 7.63 | 15.260 |
|  | 2 | 8.36 | 16.720 |
|  | 2 | 9.16 | 18.320 |
|  | 2 | 10.11 | 20.220 |
|  | 6 | 3.54 | 21.240 |
|  | 6 | 5.26 | 31.560 |
|  | 6 | 5.99 | 35.940 |
|  | 6 | 6.58 | 39.480 |
|  | 6 | 7.23 | 43.380 |
|  | 6 | 7.78 | 46.680 |
|  | 6 | 7.76 | 46.560 |
|  | 6 | 7.00 | 42.000 |
|  | 6 | 4.63 | 27.780 |
|  | 176 | 1.05 | 184.800 |
|  | 2 | 58.45 | 116.900 |
|  | 6 | 89.24 | 535.440 |
|  | -88 | 1.12 | -98.560 |
| Subtotal |  |  | 1676.490 |
| VESTÍBULO PLANTAS |  |  |  |
| Torre A 1ª | 1 | 13.67 | 13.670 |
|  | 1 | 23.84 | 23.840 |
| 2ª | 1 | 13.36 | 13.360 |
|  | 1 | 24.36 | 24.360 |
| 3ª | 1 | 12.92 | 12.920 |
|  | 1 | 22.64 | 22.640 |
| 4ª | 1 | 13.85 | 13.850 |
|  | 1 | 23.63 | 23.630 |
| 5ª | 1 | 13.38 | 13.380 |
|  | 1 | 22.89 | 22.890 |
| 6ª | 1 | 13.22 | 13.220 |
|  | 1 | 23.02 | 23.020 |
| Torre B 1ª | 1 | 28.80 | 28.800 |
|  | 1 | 31.76 | 31.760 |
| 2ª | 1 | 31.89 | 31.890 |
|  | 1 | 32.72 | 32.720 |
| Subtotal |  |  | 345.950 |
| Subtotal acumulado |  |  | 2022.440 |
| Total |  |  | 2022.44 |

**E15DCE57020** m2 SUELO TRAMEX 30x30/30x2 GALV.
153.05 m2 × 171.45 (180.06 con costes indirectos) = 27558.18
SUELO DE Entramado metálico formado por rejilla de pletina de acero galvanizado tipo Tramex de 30x2 mm., formando cuadrícula de 30x30 mm. y bastidor con uniones electrosoldadas, INCLUSO LEMENTOS RESISTENTES CON PERFILES DE ACERO LÁMINADO EN CALIENTE, ANCLAJE A ELEMENTOS RESISTENTES, REMATES, soldadura y ajuste a otros elementos. MEDIDA LA SUPERFICIE EJECUTADA

| Código | Ud | Descripción | Rendimiento | Precio | Importe |
|---|---|---|---|---|---|
| O01OB130 | h. | Oficial 1ª cerrajero (mano de obra) | 0.46 | 14.89 | 6.85 |
| O01OB140 | h. | Ayudante cerrajero (mano de obra) | 0.46 | 14.26 | 6.56 |
| P13DE020 | m2 | Enrejado tramex 30x30/30x2 galv. (material) | 1 | 138 | 138.00 |
| P13TF010 | m. | Angular acero 50x50x5 mm. (material) | 4 | 1.91 | 7.64 |
| P13WW220 | ud | Anclaje unión rejilla galv. (material) | 8 | 0.65 | 5.20 |
| CA02500 | kg | ACERO GALVANIZADO EN CALIENTE (material) | 2 | 3.6 | 7.20 |
|  |  | Total |  |  | 171.45 |

| Medición | Uds. | Largo | Parcial |
|---|---|---|---|
| Huecos técnicos | 60 | 1.30 | 78.000 |
| Ventilación sótano | 4 | 13.20 | 52.800 |
|  | 1 | 8.87 | 8.870 |
|  | 1 | 13.38 | 13.380 |
| Total |  |  | 153.05 |

### 10T TECHOS
Importe: 604582.16

**10TET57006** m2 TECHO PLACAS REGISTRABLE PERFILERÍA OCULTA DE ESCAYOLA ACUSTICA, FIJ.METALICA (FTER)
3998.91 m2 × 43.27 (45.44 con costes indirectos) = 181710.47
DE TECHO DE PLACAS DE ESCAYOLA ACUSTICA, SUSPENDIDAS DE ELEMENTOS METALICOS, INCLUSO P.P. DE ELEMENTOS DE REMATE Y ACCESORIOS DE FIJACION; CONSTRUIDO SEGUN NTE/RTP-17. MEDIDA LA SUPERFICIE EJECUTADA.

| Código | Ud | Descripción | Rendimiento | Precio | Importe |
|---|---|---|---|---|---|
| RT01700 | u | TENSOR METALICO (material) | 4.08 | 3.9 | 15.91 |
| RT00700 | m | PERFIL PRIMARIO (material) | 1.53 | 0.96 | 1.47 |
| WW00400 | u | PEQUEÑO MATERIAL | 1 | 0.31 | 0.31 |
| TO00900 | h | OF. 1ª MONTADOR | 0.664 | 14.89 | 9.89 |
| RT00800 | m | PERFIL SECUNDARIO (material) | 1.53 | 0.96 | 1.47 |
| RT00600 | m | PERFIL PERIMETRAL (material) | 1.02 | 0.72 | 0.73 |
| RT57008 | ud | PLACA ACUSTICA ESCAYOLA 60X60 PER. OCULTA (material) | 2.77 | 4.87 | 13.49 |
|  |  | Total |  |  | 43.27 |

| Medición | Uds. | Largo | Parcial |
|---|---|---|---|
| B001 | 1 | 41.92 | 41.920 |
| B002 | 1 | 46.11 | 46.110 |
| B003 | 1 | 63.12 | 63.120 |
| B004 | 1 | 68.81 | 68.810 |
| B005 | 1 | 72.98 | 72.980 |
| B006 | 1 | 60.13 | 60.130 |
| A 01 | 6 | 34.57 | 207.420 |
| A 02 | 6 | 53.85 | 323.100 |
| A 03 | 6 | 33.60 | 201.600 |
| A 04 | 6 | 43.61 | 261.660 |
| A 05 | 6 | 30.43 | 182.580 |
| A 06 | 6 | 28.93 | 173.580 |
| A 07 | 6 | 30.90 | 185.400 |
| A 08 | 6 | 33.56 | 201.360 |
| A 09 | 6 | 35.90 | 215.400 |
| B 01 | 2 | 41.71 | 83.420 |
| B 02 | 2 | 45.98 | 91.960 |
| B 03 | 2 | 63.04 | 126.080 |
| B 04 | 2 | 68.59 | 137.180 |
| B 05 | 2 | 72.84 | 145.680 |
| B 06 | 2 | 60.02 | 120.040 |
| B 07 | 2 | 59.45 | 118.900 |
| B 08 | 2 | 57.61 | 115.220 |
| B 09 | 2 | 54.55 | 109.100 |
| B 10 | 2 | 49.84 | 99.680 |
| B 11 | 2 | 43.64 | 87.280 |
| B 12 | 2 | 45.48 | 90.960 |
| B 13 | 2 | 39.27 | 78.540 |
| B 14 | 2 | 38.00 | 76.000 |
| B 15 | 2 | 32.52 | 65.040 |
| B 16 | 2 | 35.05 | 70.100 |
| B 17 | 2 | 39.28 | 78.560 |
| Total |  |  | 3998.91 |

**10TET00005** m2 TECHO CONTINUO PLACAS DE ESCAYOLA LISA, FIJ.METALICA (FTE)
1792.152 m2 × 32.97 (34.63 con costes indirectos) = 62062.22
DE TECHO DE PLACAS DE ESCAYOLA LISA, SUSPENDIDAS DE ELEMENTOS METALICOS, INCLUSO P.P. DE ELEMENTOS DE REMATE Y ACCESORIOS DE FIJACION; CONSTRUIDO SEGUN NTE/RTP-16. MEDIDA LA SUPERFICIE EJECUTADA.

| Código | Ud | Descripción | Rendimiento | Precio | Importe |
|---|---|---|---|---|---|
| RT00700 | m | PERFIL PRIMARIO | 1.53 | 0.96 | 1.47 |
| RT00800 | m | PERFIL SECUNDARIO | 1.53 | 0.96 | 1.47 |
| RT01700 | u | TENSOR METALICO | 4.08 | 3.9 | 15.91 |
| RT01500 | m2 | PLACA ESCAYOLA LISA (material) | 1.103 | 3.42 | 3.77 |
| TO00900 | h | OF. 1ª MONTADOR | 0.615 | 14.89 | 9.16 |
| WW00400 | u | PEQUEÑO MATERIAL | 1 | 0.31 | 0.31 |
| RT00600 | m | PERFIL PERIMETRAL | 1.02 | 0.72 | 0.73 |
| AGP00100 | m3 | PASTA DE ESCAYOLA. | 0.001 | 146.94 | 0.15 |
|  |  | Total |  |  | 32.97 |

| Medición | Uds. | Largo | Ancho | Alto | Parcial |
|---|---|---|---|---|---|
| vestuario | 1 | 9.50 | 2.35 |  | 22.325 |
|  | 1 | 8.15 | 2.05 |  | 16.708 |
| B001 | 1 | 1.05 |  | 0.75 | 0.788 |
|  | 1 | 3.55 |  | 0.75 | 2.663 |
| B002 | 1 | 1.06 |  | 0.75 | 0.795 |
|  | 1 | 1.31 |  | 0.75 | 0.983 |
| B003 | 1 | 1.08 |  | 0.75 | 0.810 |
|  | 1 | 4.27 |  | 0.75 | 3.203 |
| B004 | 1 | 1.09 |  | 0.75 | 0.818 |
|  | 1 | 4.08 |  | 0.75 | 3.060 |
| B005 | 1 | 1.09 |  | 0.75 | 0.818 |
|  | 1 | 1.88 |  | 0.75 | 1.410 |
| B006 | 1 | 1.05 |  | 0.75 | 0.788 |
|  | 1 | 2.95 |  | 0.75 | 2.213 |
| A 1-6 | 6 | 56.09 |  | 0.75 | 252.405 |
| tabiques | -54 | 0.07 |  | 0.75 | -2.835 |
| divisiones | -54 | 0.15 |  | 0.75 | -6.075 |
| huecos de instalaciones | -30 | 1.81 |  | 0.75 | -40.725 |
| B 1-3 | 2 | 86.89 |  | 0.75 | 130.335 |
| tabiques | -32 | 0.07 |  | 0.75 | -1.680 |
| divisiones | -34 | 0.15 |  | 0.75 | -3.825 |
| huecos de instalaciones | -5 | 1.81 |  | 0.75 | -6.788 |
| aseos torre A | 7 | 15.35 |  |  | 107.450 |
|  | 7 | 14.20 |  |  | 99.400 |
| aseos torre B | 3 | 25.80 |  |  | 77.400 |
|  | 3 | 24.35 |  |  | 73.050 |
| Subtotal |  |  |  |  | 735.494 |
| PLANO INCLINADO |  |  |  |  |  |
| B001 | 1 | 7.55 |  | 1.21 | 9.136 |
| B002 | 1 | 7.59 |  | 1.21 | 9.184 |
| B003 | 1 | 9.45 |  | 1.21 | 11.435 |
| B004 | 1 | 9.45 |  | 1.21 | 11.435 |
| B005 | 1 | 9.48 |  | 1.21 | 11.471 |
| B006 | 1 | 7.65 |  | 1.21 | 9.257 |
| A 1-6 | 6 | 90.70 |  | 1.21 | 658.482 |
| tabiques | -9 | 0.15 |  | 1.21 | -1.634 |
| B 1-3 | 2 | 140.90 |  | 1.21 | 340.978 |
| tabiques | -17 | 0.15 |  | 1.21 | -3.086 |
| Subtotal |  |  |  |  | 1056.658 |
| Subtotal acumulado |  |  |  |  | 1792.152 |
| Total |  |  |  |  | 1792.152 |

**10TEW00001** m2 PLANCHA DE ESCAYOLA LISA EN ESCALONADO DE TECHOS (EE)
90.318 m2 × 13.86 (14.56 con costes indirectos) = 1315.03
DE PLANCHA DE ESCAYOLA LISA COLOCADA EN VERTICAL EN FORMACION DE ESCALONADO DE TECHOS, INCLUSO P.P.DE ELEMENTOS DE FIJACION Y REMATE CON TECHOS DE ESCAYOLA; CONSTRUIDA SEGUN NTE/RTP. MEDIDA LA SUPERFICIE EJECUTADA.

| Código | Ud | Descripción | Rendimiento | Precio | Importe |
|---|---|---|---|---|---|
| AGP00100 | m3 | PASTA DE ESCAYOLA. | 0.015 | 146.94 | 2.20 |
| RT01500 | m2 | PLACA ESCAYOLA LISA | 1.05 | 3.42 | 3.59 |
| TO00500 | h | OF. 1ª ESCAYOLISTA (mano de obra) | 0.5 | 14.89 | 7.45 |
| WW00400 | u | PEQUEÑO MATERIAL | 2 | 0.31 | 0.62 |
|  |  | Total |  |  | 13.86 |

| Medición | Uds. | Largo | Alto | Parcial |
|---|---|---|---|---|
| torre B planta baja | 1 | 31.01 | 0.20 | 6.202 |
| divisiones | -6 | 0.15 | 0.20 | -0.180 |
| huecos de instalaciones | -2 | 2.25 | 0.20 | -0.900 |
| plantas tipo torre A | 6 | 58.45 | 0.20 | 70.140 |
| divisiones | -54 | 0.15 | 0.20 | -1.620 |
| huecos de instalaciones | -30 | 2.25 | 0.20 | -13.500 |
| plantas tipo torre B | 2 | 89.24 | 0.20 | 35.696 |
| divisiones | -34 | 0.15 | 0.20 | -1.020 |
| huecos de instalaciones | -10 | 2.25 | 0.20 | -4.500 |
| Total |  |  |  | 90.318 |

**E08TAK050** m2 TECHO ACÚSTICO ABSORBENTE P.YESO DELTA (FTCYA)
2973.136 m2 × 43.44 (45.62 con costes indirectos) = 135634.46
FALSO TECHO ACÚSTICO ABSORBENTE, FORMADO POR PLACAS DE YESO CON PERFORACIÓN REDONDA ALEATORIA DE ESPESOR 12,5 MM., ATORNILLADAS SOBRE ESTRUCTURA METÁLICA DE ACERO GALVANIZADO DE MAESTRAS 60/27/0,6 MM. CON UNA SEPARACIÓN MÁXIMA ENTRE EJES DE 320 MM. SUSPENDIDAS DEL FORJADO O TECHO SOPORTE MEDIANTE ANCLAJES, Y/P.P. DE ELEMENTOS DE REMATE, ACCESORIOS DE FIJACIÓN Y MONTAJE Y DESMONTAJE DE ANDAMIOS, TERMINADO Y LISTO PARA PINTAR, S/NTE-RTC, MEDIDO DEDUCIENDO HUECOS SUPERIORES A 2 M2. MEDIDA LA SUPERFICIE EJECUTADA.

| Código | Ud | Descripción | Rendimiento | Precio | Importe |
|---|---|---|---|---|---|
| O01OB110 | h. | Oficial yesero o escayolista | 0.271 | 14.89 | 4.04 |
| O01OB120 | h. | Ayudante yesero o escayolista | 0.271 | 14.89 | 4.04 |
| P04PY210 | m2 | P.yeso perforación rectilínea 12,5 (material) | 1 | 24.43 | 24.43 |
| P04PW330 | m. | Maestra 60x27 (material) | 4.3 | 1.18 | 5.07 |
| P04TW550 | ud | Tornillo SN 3,5x30 mm. (material) | 23 | 0.04 | 0.92 |
| P04PW090 | ud | Tornillo PM-25 mm. | 31 | 0.01 | 0.31 |
| P04TW230 | ud | Caballete maestra 60x27 (material) | 3.5 | 0.27 | 0.95 |
| P04TW220 | ud | Conector maestra 60x27 (material) | 0.9 | 0.4 | 0.36 |
| P04TW210 | ud | Cuelgue regulable combinado (material) | 1.3 | 0.66 | 0.86 |
| P04TW540 | ud | Fijaciones | 1.3 | 0.36 | 0.47 |
| P04TW154 | ud | Varilla cuelgue 1 m. (material) | 1.3 | 1.09 | 1.42 |
| P04PW061 | kg | Pasta juntas. (material) | 0.3 | 1.72 | 0.52 |
| P04PW035 | kg | Pasta de agarre p.placa yeso | 0.1 | 0.5 | 0.05 |
|  |  | Total |  |  | 43.44 |

Claves: eje, acustico, placa, techo, absorbente, yeso, falso, maximo, estructura, metal, acero, rectilineo, maestra, medicion, galvanizar, soporte, forjado, tornillo, estandar, perimetro, anclaje, remate, accesorio, pintura, montaje, desmontable, perforacion, hueco, andamio, terminacion, fijacion

| Medición | Uds. | Largo | Ancho | Alto | Parcial |
|---|---|---|---|---|---|
| PLANTA BAJA |  |  |  |  |  |
| interior salón de actos | 1 | 149.65 |  |  | 149.650 |
| vestíbulo general planta baja +7,75 | 1 | 735.04 |  |  | 735.040 |
| a deducir salón de actos | -1 | 159.54 |  |  | -159.540 |
| distribuidor torre A +7,55 | 1 | 127.65 |  |  | 127.650 |
| a deducir huecos instalaciones | -2 | 4.90 | 1.00 |  | -9.800 |
| distribuidor torre B +7,55 | 1 | 292.66 |  |  | 292.660 |
| a deducir huecos instalaciones | -2 | 5.80 | 1.00 |  | -11.600 |
| local 1 +7,75 | 1 | 263.20 |  |  | 263.200 |
| local 1 +7,55 | 1 | 26.60 |  |  | 26.600 |
| a deducir hueco instalaciones | -3 | 2.17 | 0.75 |  | -4.883 |
| local 1 de +7,75 a +8,10 | 1.05 | 70.30 |  |  | 73.815 |
| local 2 +7,75 | 1 | 86.04 |  |  | 86.040 |
| local 2 +7,55 | 1 | 7.40 |  |  | 7.400 |
| local 2 de +7,75 a +8,10 | 1.05 | 16.59 |  |  | 17.420 |
| local 3 +7,75 | 1 | 127.16 |  |  | 127.160 |
| local 2 +7,55 | 1 | 5.15 |  |  | 5.150 |
| a deducir hueco de instalaciones | -1 | 2.17 | 0.75 |  | -1.628 |
| local 3 de +7,75 a +8,10 | 1.05 | 14.99 |  |  | 15.740 |
| tramo vertical distribuidor torre A incluyendo a local 1 | 1 | 58.44 |  | 0.20 | 11.688 |
| a deducir huecos de instalaciones | -2 | 5.19 |  | 0.20 | -2.076 |
|  | -3 | 2.29 |  | 0.20 | -1.374 |
| tramo vertical distribuidor torre B | 1 | 38.86 |  | 0.20 | 7.772 |
| a deducir huecos de instalaciones | -2 | 6.10 |  | 0.20 | -2.440 |
| tramo vertical local 2 | 1 | 10.69 |  | 0.20 | 2.138 |
| tramo vertical local 3 | 1 | 7.76 |  | 0.20 | 1.552 |
| a deducir hueco de instalaciones | -1 | 2.24 |  | 0.20 | -0.448 |
| PLANTA 1 |  |  |  |  |  |
| distribuidor torre A | 1 | 96.26 |  |  | 96.260 |
| distribuidor torre B | 1 | 238.03 |  |  | 238.030 |
| PLANTA 2 |  |  |  |  |  |
| distribuidor torre A | 1 | 108.82 |  |  | 108.820 |
| distribuidor torre B | 1 | 176.95 |  |  | 176.950 |
|  | 1 | 128.41 |  |  | 128.410 |
|  | -1 | 11.65 |  |  | -11.650 |
|  | -1 | 22.06 |  |  | -22.060 |
| PLANTA 3 |  |  |  |  |  |
| distribuidor torre A | 1 | 99.30 |  |  | 99.300 |
| distribuidor torre B | 1 | 28.60 |  |  | 28.600 |
| PLANTA 4 |  |  |  |  |  |
| distribuidor torre A | 1 | 105.08 |  |  | 105.080 |
| PLANTA 5 |  |  |  |  |  |
| distribuidor torre A | 1 | 105.11 |  |  | 105.110 |
| PLANTA 6 |  |  |  |  |  |
| distribuidor torre A | 1 | 81.11 |  |  | 81.110 |
|  | 1 | 92.96 |  |  | 92.960 |
|  | -1 | 19.07 |  |  | -19.070 |
|  | -1 | 10.90 |  |  | -10.900 |
| PLANTA 7 |  |  |  |  |  |
| distribuidor torre A | 1 | 19.30 |  |  | 19.300 |
| Total |  |  |  |  | 2973.136 |

**E08TAK010** m2 FALSO TECHO CART-YESO LISO N-13 (FTCY)
8167.71 m2 × 21.22 (22.29 con costes indirectos) = 182058.26
Falso techo formado por una placa de cartón-yeso de 13 mm. de espesor, colocada sobre una estructura oculta de acero galvanizado, formada por perfiles T/C de 40 mm. cada 40 cm. y perfilería U de 34x31x34 mm., i/replanteo auxiliar, accesorios de fijación, nivelación y repaso de juntas con cinta y pasta, montaje y desmontaje de andamios, terminado s/NTE-RTC, medido deduciendo huecos superiores a 2 m2.

| Código | Ud | Descripción | Rendimiento | Precio | Importe |
|---|---|---|---|---|---|
| O01OB110 | h. | Oficial yesero o escayolista | 0.32 | 14.89 | 4.76 |
| O01OB120 | h. | Ayudante yesero o escayolista | 0.32 | 14.89 | 4.76 |
| P04PY030 | m2 | Placa yeso laminado N-13 (material) | 1.05 | 5 | 5.25 |
| P04PW040 | kg | Pasta para juntas yeso | 0.47 | 1.35 | 0.63 |
| P04PW010 | m. | Cinta de juntas yeso | 1.89 | 0.05 | 0.09 |
| P04PW150 | m. | Perfil laminado U 34x31x34 mm (material) | 0.7 | 1.63 | 1.14 |
| P04TW070 | m. | Perfil techo continuo Cart-Yeso T/C-47 (material) | 2.6 | 1.28 | 3.33 |
| P04PW090 | ud | Tornillo PM-25 mm. | 10 | 0.01 | 0.10 |
| P04PW100 | ud | Tornillo MM-9,5 mm Cart-Yeso (material) | 5 | 0.02 | 0.10 |
| P04TW080 | ud | Pieza empalme techo Cart-Yeso T-47 (material) | 0.32 | 0.35 | 0.11 |
| P04TW090 | ud | Horquilla techo Cart-Yeso T-47 (material) | 1.26 | 0.52 | 0.66 |
| P04PW030 | kg | Material de agarre yeso | 0.53 | 0.54 | 0.29 |
|  |  | Total |  |  | 21.22 |

Claves: accesorio, perfil, galvanizar, acero, estructura, placa, liso, techo, colocacion, junta, auxiliar, terminacion, falso, nivel, medicion, andamio, desmontable, montaje, pasta, cinta, hueco, fijacion

| Medición | Uds. | Largo | Parcial |
|---|---|---|---|
| SÓTANO | 1 | 8254.60 | 8254.600 |
| patios | -4 | 12.57 | -50.280 |
|  | -1 | 14.25 | -14.250 |
|  | -1 | 8.86 | -8.860 |
| ascensor | -1 | 10.85 | -10.850 |
|  | -1 | 11.70 | -11.700 |
| escaleras | -1 | 25.40 | -25.400 |
|  | -1 | 22.30 | -22.300 |
| PLANTA 3ª |  |  |  |
| servicios generales | 1 | 4.95 | 4.950 |
|  | 1 | 3.95 | 3.950 |
| escalera | 1 | 22.10 | 22.100 |
| PLANTA 7ª |  |  |  |
| servicios generales | 1 | 3.65 | 3.650 |
|  | 1 | 2.90 | 2.900 |
| escalera | 1 | 19.20 | 19.200 |
| Total |  |  | 8167.71 |

**E08TAW0501** m. CANDILEJA Y ESCOCIA CARTÓN-YESO (CCY)
1096.87 m. × 36.29 (38.11 con costes indirectos) = 41801.72
Candileja y escocia de sección recta y trazdo curvo de 15x20 cm. para instalación de iluminación de cartón yeso, formado por una placa de cartón-yeso de 13 mm. de espesor, colocada sobre una estructura oculta de acero galvanizado, formada por perfiles T/C de 40 mm. cada 40 cm. y perfilería U de 34x31x34 mm., i/replanteo auxiliar, accesorios de fijación, nivelación y repaso de juntas con cinta y pasta, montaje y desmontaje de andamios, terminado, s/NTE-RTC, medida en su longitud.

| Código | Ud | Descripción | Rendimiento | Precio | Importe |
|---|---|---|---|---|---|
| O01OB110 | h. | Oficial yesero o escayolista | 1.016 | 14.89 | 15.13 |
| O01OB120 | h. | Ayudante yesero o escayolista | 1.016 | 14.89 | 15.13 |
| P04PY030 | m2 | Placa yeso laminado N-13 | 0.42 | 5 | 2.10 |
| P04PW040 | kg | Pasta para juntas yeso | 0.188 | 1.35 | 0.25 |
| P04PW010 | m. | Cinta de juntas yeso | 1.5 | 0.05 | 0.08 |
| P04PW150 | m. | Perfil laminado U 34x31x34 mm | 0.35 | 1.63 | 0.57 |
| P04TW070 | m. | Perfil techo continuo Cart-Yeso T/C-47 | 1.9 | 1.28 | 2.43 |
| P04PW090 | ud | Tornillo PM-25 mm. | 5 | 0.01 | 0.05 |
| P04PW100 | ud | Tornillo MM-9,5 mm Cart-Yeso | 3 | 0.02 | 0.06 |
| P04TW080 | ud | Pieza empalme techo Cart-Yeso T-47 | 0.128 | 0.35 | 0.04 |
| P04TW090 | ud | Horquilla techo Cart-Yeso T-47 | 0.504 | 0.52 | 0.26 |
| P04PW030 | kg | Material de agarre yeso | 0.35 | 0.54 | 0.19 |
|  |  | Total |  |  | 36.29 |

| Medición | Uds. | Largo | Parcial |
|---|---|---|---|
| Torre A |  |  |  |
| distribuidor plantas | 7 | 51.85 | 362.950 |
| baja | 1 | 40.91 | 40.910 |
| 1ª | 1 | 41.24 | 41.240 |
| 2ª | 1 | 39.17 | 39.170 |
| 3ª | 1 | 40.91 | 40.910 |
| 4ª | 1 | 39.79 | 39.790 |
| 5ª | 1 | 39.79 | 39.790 |
| 6ª | 1 | 40.86 | 40.860 |
| Torre B |  |  |  |
| distribuidor plantas | 3 | 82.65 | 247.950 |
| baja | 1 | 66.30 | 66.300 |
| 1ª | 1 | 66.30 | 66.300 |
| 2ª | 1 | 70.70 | 70.700 |
| Total |  |  | 1096.87 |

### 10W VARIOS
Importe: 46466.11

**10WRN57010** m REMATE DE GRANITO SUDAFRICA NEGRO DE 15CM (04/02/2006)
133.98 m × 93.46 (98.15 con costes indirectos) = 13150.14
DE REMATE DE GRANITO SUDAFRICA NEGRO DE 15 cm. DE ANCHURA Y 3 cm. DE ESPESOR, RECIBIDO CON MORTERO BASTARDO M-4 (1:1:7) SOBRE FABRICA DE 1/2 PIE DE ESPESOR, INCLUSO ENLECHADO Y LIMPIEZA. MEDIDA LA LONGITUD EJECUTADA.

| Código | Ud | Descripción | Rendimiento | Precio | Importe |
|---|---|---|---|---|---|
| P08LB2403 | m | REMATE Granito negro sudáfrica 3 cm.pul 15 CM (material) | 1.081 | 80.69 | 87.23 |
| ATC00100 | h | CUADRILLA ALBAÑILERIA, FORMADA POR OFICIAL 1ª Y PEON ESP. | 0.2 | 28.99 | 5.80 |
| AGL00100 | m3 | LECHADA DE CEMENTO CEM II/A-L 32.5 | 0.001 | 97.75 | 0.10 |
| AGM01600 | m3 | MORTERO BASTARDO CEM II/A-L 32.5,CAL Y AR.RIO M-4 (1:1:7) | 0.006 | 55.07 | 0.33 |
|  |  | Total |  |  | 93.46 |

| Medición | Uds. | Largo | Parcial |
|---|---|---|---|
| Borde exterior zona arardinada torre A | 1 | 27.44 | 27.440 |
|  | 1 | 18.62 | 18.620 |
| Borde exterior zona ajardinada torre B | 1 | 44.29 | 44.290 |
|  | 1 | 43.63 | 43.630 |
| Total |  |  | 133.98 |

**10WRN57061** m REMATE DE CHAPA DE ACERO CORTEN (05/02/2006)
48.73 m × 54.52 (57.26 con costes indirectos) = 2790.28
DE REMATE DE CHAPA DE ACERO CORTEN DE 5 MM DE ESPESOR, CON PLEGADURAS SEGÚN DISEÑO CON UN DESARROLLO DE 50 CM, INCLUSO PATILLAS DE ANCLAJE, RECIBIDO CON MORTERO DE CEMENTO. MEDIDA LA LONGITUD EJECUTADA.

| Código | Ud | Descripción | Rendimiento | Precio | Importe |
|---|---|---|---|---|---|
| ATC00100 | h | CUADRILLA ALBAÑILERIA, FORMADA POR OFICIAL 1ª Y PEON ESP. | 0.2 | 28.99 | 5.80 |
| AGM00500 | m3 | MORTERO DE CEMENTO CEM II/A-L 32.5 Y ARENA DE RIO (1:6) | 0.006 | 49.73 | 0.30 |
| M570023 | M2 | REMATE CHAPA PLEGADA ACERO CORTEN 5MM (material) | 0.5 | 96.83 | 48.42 |
|  |  | Total |  |  | 54.52 |

| Medición | Uds. | Largo | Parcial |
|---|---|---|---|
| remate entre estanque vestíbulo y zona ajartdinada | 1 | 27.45 | 27.450 |
|  | 1 | 21.28 | 21.280 |
| Total |  |  | 48.73 |

**10WRN57062** m REMATE DE PLETINA DE ACERO INOXIDABLE
347.06 m × 60.75 (63.8 con costes indirectos) = 22142.43
DE REMATE DE CHAPA DE PLETINA DE ACERO INOXIDABLE DE 100.10 MM , RECIBIDO MEDIANTE ANCLAJE DE PATILLAS DESARROLLO DE 50 CM, ATORNILLADO A SOPORTE MEDIANTE TORNILLOS DE ACERO INOXIDABLE OCULTOS. MEDIDA LA LONGITUD EJECUTADA.

| Código | Ud | Descripción | Rendimiento | Precio | Importe |
|---|---|---|---|---|---|
| M570024 | kg | DE ACERO INOXIDABLE MANUFACTURADO EN PERFILES (material) | 8 | 5.68 | 45.44 |
| TO01600 | h | OF. 1ª CERRAJERO-CHAPISTA | 0.475 | 14.89 | 7.07 |
| TA00200 | h | AYUDANTE ESPECIALISTA | 0.475 | 14.26 | 6.77 |
| WW00400 | u | PEQUEÑO MATERIAL | 1 | 0.31 | 0.31 |
| WW00300 | u | MATERIAL COMPLEMENTARIO O PZAS.ESPECIALES | 2 | 0.58 | 1.16 |
|  |  | Total |  |  | 60.75 |

| Medición | Uds. | Largo | Parcial |
|---|---|---|---|
| Pretiles distribuidores de plantas |  |  |  |
| Torre A 1ª | 1 | 28.81 | 28.810 |
|  | 1 | 31.76 | 31.760 |
| 2ª | 1 | 27.95 | 27.950 |
|  | 1 | 32.72 | 32.720 |
| TorreB 1ª | 1 | 13.67 | 13.670 |
|  | 1 | 23.85 | 23.850 |
| 2º | 1 | 13.36 | 13.360 |
|  | 1 | 24.37 | 24.370 |
| 3ª | 1 | 12.92 | 12.920 |
|  | 1 | 27.65 | 27.650 |
| 4ª | 1 | 13.85 | 13.850 |
|  | 1 | 23.64 | 23.640 |
| 5ª | 1 | 13.38 | 13.380 |
|  | 1 | 22.89 | 22.890 |
| 6ª | 1 | 13.22 | 13.220 |
|  | 1 | 23.02 | 23.020 |
| Total |  |  | 347.06 |

**E12PVM029** m. remate.ALUMINIO e=1,5mm a=50cm
175.7 m. × 36.41 (38.24 con costes indirectos) = 6718.77
Remate de chapa de aluminio anodizado en su color, formado por piezas de un espesor de 1,5 mm. y 50 cm. de desarrollo, incluso tablero de contrachapado marino de 19 mm de espesor, para atornillado de remate, recibido con mortero de cemento CEM II/B-P 32,5 N y arena de río 1/6 (M-40) y adhesivo de resina Epoxi, i/sellado de juntas con silicona incolora y limpieza, medido en su longitud.

| Código | Ud | Descripción | Rendimiento | Precio | Importe |
|---|---|---|---|---|---|
| O01OA030 | h. | Oficial primera | 0.237 | 14.89 | 3.53 |
| O01OA040 | h. | Oficial segunda (mano de obra) | 0.237 | 14.52 | 3.44 |
| P10VM020 | M2 | REMATE ALUMINIO ANODIZADO (material) | 0.5 | 12.39 | 6.20 |
| P01UJ030 | m. | Sellado silicona neutra e=7 mm. (material) | 2.25 | 1.02 | 2.30 |
| P08MA030 | kg | Adhesivo resina epoxi (material) | 0.4 | 5.37 | 2.15 |
| A02A080 | m3 | MORTERO CEMENTO 1/6 M-40 | 0.008 | 65.08 | 0.52 |
| M57953 | m2 | TABLERO CONTRACHAPADO MARINO 19 MM (material) | 0.35 | 52.21 | 18.27 |
|  |  | Total |  |  | 36.41 |

| Medición | Uds. | Largo | Parcial |
|---|---|---|---|
| Alfeizar planta 4 | 1 | 41.95 | 41.950 |
| Alfeizar planta 8 | 1 | 30.60 | 30.600 |
| remate de cubierta inclinada planta 4 | 1 | 63.43 | 63.430 |
| remate de cubierta inclinada planta 8 | 1 | 39.72 | 39.720 |
| Total |  |  | 175.7 |

**E12PVM030** m. REMATE .ALUMINIO e=1,5mm a=25cm
65.1 m. × 22.68 (23.82 con costes indirectos) = 1550.68
VIERTEAGUAS de chapa de aluminio anodizado en su color, formado por piezas de un espesor de 1,5 mm. y 25 cm. de desarrollo, incluso tablero de contrachapado marino de 19 mm de espesor, para atornillado de REMATE, recibido con mortero de cemento CEM II/B-P 32,5 N y arena de río 1/6 (M-40) y adhesivo de resina Epoxi, i/sellado de juntas con silicona incolora y limpieza, medido en su longitud.

| Código | Ud | Descripción | Rendimiento | Precio | Importe |
|---|---|---|---|---|---|
| O01OA030 | h. | Oficial primera | 0.142 | 14.89 | 2.11 |
| O01OA040 | h. | Oficial segunda | 0.142 | 14.52 | 2.06 |
| P10VM020 | M2 | REMATE ALUMINIO ANODIZADO | 0.25 | 12.39 | 3.10 |
| P01UJ030 | m. | Sellado silicona neutra e=7 mm. | 2.25 | 1.02 | 2.30 |
| P08MA030 | kg | Adhesivo resina epoxi | 0.4 | 5.37 | 2.15 |
| A02A080 | m3 | MORTERO CEMENTO 1/6 M-40 | 0.008 | 65.08 | 0.52 |
| M57953 | m2 | TABLERO CONTRACHAPADO MARINO 19 MM | 0.2 | 52.21 | 10.44 |
|  |  | Total |  |  | 22.68 |

| Medición | Uds. | Largo | Parcial |
|---|---|---|---|
| conductos de ventilación de instalaciones | 10 | 6.51 | 65.100 |
| Total |  |  | 65.1 |

**10SWW57036** m CUBREJUNTAS DE ACERO INOXIDABLE (15/02/2006)
12.86 m × 8.43 (8.85 con costes indirectos) = 113.81
DE CUBREJUNTAS DE ACERO INOXIDABLE, CONSTRUIDO SEGUN NTE/RSC. MEDIDA LA LONGITUD EJECUTADA.

| Código | Ud | Descripción | Rendimiento | Precio | Importe |
|---|---|---|---|---|---|
| ATC00100 | h | CUADRILLA ALBAÑILERIA, FORMADA POR OFICIAL 1ª Y PEON ESP. | 0.08 | 28.99 | 2.32 |
| RS57300 | m | CUBREJUNTAS DE ACERO INOXIDABLE PARA PAVIMENTOS (material) | 1 | 6.11 | 6.11 |
|  |  | Total |  |  | 8.43 |

| Medición | Uds. | Largo | Parcial |
|---|---|---|---|
| entre granito y linoleo | 1 | 4.48 | 4.480 |
|  | 1 | 5.78 | 5.780 |
| entre moqueta y granito | 1 | 1.60 | 1.600 |
|  | 1 | 1.00 | 1.000 |
| Total |  |  | 12.86 |

## 11 CARPINTERIA Y ELEMENTOS DE SEGURIDAD Y PROTECCION
Importe: 2000398.51

### 11M MADERA
Importe: 8123.43

**PPM010** m2 P3
2.835 m2 × 108.46 (113.9 con costes indirectos) = 322.91
DE Suministro y colocación de puerta de paso ciega, de una hoja abatible de tablero MDF de 5 cm de espesor. Incluso herrajes de colgar, cierre y manivela sobre escudo de roseta de acero inoxidable Marino AISI 316L, serie de diseño. Ajuste de la hoja, fijación de los herrajes y ajuste final. Totalmente montada.
Incluye: El transporte y movimiento vertical y horizontal de los materiales en obra, incluso carga y descarga de los camiones. Colocación de los herrajes de colgar. Colocación de la hoja. Colocación de los herrajes de cierre. Colocación de accesorios. Protección de la carpintería frente a golpes, salpicaduras, etc. Eliminación de restos, limpieza final y retirada de restos a vertedero. Parte proporcional de medios auxiliares. MEDIDO DE FUERA A FUERA DEL PRECERCO.

| Código | Ud | Descripción | Rendimiento | Precio | Importe |
|---|---|---|---|---|---|
| mt22aap011jba | Ud | Precerco de madera de pino, 150x40 mm, para puerta de una hoja, con elementos de fijación. (material) | 0.353 | 20.8 | 7.34 |
| mt22agb010ajb | m | Galce de MDF hidrófugo, 150x30 mm, acabado en crudo para pintar o lacar. (material) | 1.8 | 2.41 | 4.34 |
| mt571101 | ud | PUERTA LISA 90X315X5 TABLERO MDF (material) | 0.353 | 187.3 | 66.12 |
| mt23ibx010bab | Ud | Pernio de 100x58 mm, con remate, en acero inoxidable Marino AISI 316L, para puerta de paso interior. (material) | 1.059 | 3.36 | 3.56 |
| mt23ppb011 | Ud | Tornillo de acero 19/22 mm. (material) | 6.354 | 0.01 | 0.06 |
| mt23ppb200 | Ud | Cerradura de embutir, frente, accesorios y tornillos de atado, para puerta de paso interior. (material) | 0.353 | 4.88 | 1.72 |
| mt23hbx010abac | Ud | Juego de manivela y escudo de roseta de acero inoxidable Marino AISI 316L, serie de diseño, para puerta de paso interior. (material) | 0.353 | 49.83 | 17.59 |
| mo007 | h | Oficial 1ª carpintero. (mano de obra; 12/02/2006) | 0.265 | 14.89 | 3.95 |
| mo029 | h | Ayudante carpintero. (mano de obra; 12/02/2006) | 0.265 | 14.26 | 3.78 |
|  |  | Total |  |  | 108.46 |

| Medición | Uds. | Largo | Alto | Parcial |
|---|---|---|---|---|
|  | 1 | 0.90 | 3.15 | 2.835 |
| Total |  |  |  | 2.835 |

**PPM010c** m2 P4
4.883 m2 × 87.03 (91.4 con costes indirectos) = 446.31
Suministro y colocación de puerta de paso ciega, de dos hoja abatibles de tablero MDF de 5 cm de espesor. Incluso herrajes de colgar, cierre y manivela sobre escudo de roseta de acero inoxidable Marino AISI 316L, serie de diseño. Ajuste de la hoja, fijación de los herrajes y ajuste final. Totalmente montada.Incluye: El transporte y movimiento vertical y horizontal de los materiales en obra, incluso carga y descarga de los camiones. Colocación de los herrajes de colgar. Colocación de la hoja. Colocación de los herrajes de cierre. Colocación de accesorios. Protección de la carpintería frente a golpes, salpicaduras, etc. Eliminación de restos, limpieza final y retirada de restos a vertedero. Parte proporcional de medios auxiliares.MEDIDO DE FUERA A FUERA DEL PRECERCO.

| Código | Ud | Descripción | Rendimiento | Precio | Importe |
|---|---|---|---|---|---|
| mt22aap011jba | Ud | Precerco de madera de pino, 150x40 mm, para puerta de una hoja, con elementos de fijación. | 0.205 | 20.8 | 4.26 |
| mt22agb010ajb | m | Galce de MDF hidrófugo, 150x30 mm, acabado en crudo para pintar o lacar. | 1.046 | 2.41 | 2.52 |
| mt571102 | ud | PUERTA LISA 725X315X5 TABLERO MDF (material) | 0.41 | 141.12 | 57.86 |
| mt23ibx010bab | Ud | Pernio de 100x58 mm, con remate, en acero inoxidable Marino AISI 316L, para puerta de paso interior. | 1.23 | 3.36 | 4.13 |
| mt23ppb011 | Ud | Tornillo de acero 19/22 mm. | 7.38 | 0.01 | 0.07 |
| mt23ppb200 | Ud | Cerradura de embutir, frente, accesorios y tornillos de atado, para puerta de paso interior. | 0.205 | 4.88 | 1.00 |
| mt23hbx010abac | Ud | Juego de manivela y escudo de roseta de acero inoxidable Marino AISI 316L, serie de diseño, para puerta de paso interior. | 0.205 | 49.83 | 10.22 |
| mo007 | h | Oficial 1ª carpintero. | 0.239 | 14.89 | 3.56 |
| mo029 | h | Ayudante carpintero. | 0.239 | 14.26 | 3.41 |
|  |  | Total |  |  | 87.03 |

| Medición | Uds. | Largo | Alto | Parcial |
|---|---|---|---|---|
|  | 1 | 1.55 | 3.15 | 4.883 |
| Total |  |  |  | 4.883 |

**11MAP57151** m2 FRENTE ARMARIO PARA PINTAR, CON HOJAS ABATIBLES
78.88 m2 × 77.64 (81.54 con costes indirectos) = 6431.88
DE ARMARIO DE 75 CM DE PROFUNDIDAD CON FRENTE PARA PINTAR, CON HOJAS ABATIBLES FORMADO POR: TRAVESAÑOS VERTICALES DE TABLERO DM ACABADO MELAMINADA Y CANTEADO A CUATRO CANTOS, DE 30 mm.DE ESPESOR, SIETE BALDAS EN EL MISMO MATERIAL, REVESTIDO DE FONDO CON TABLERO DM DE 1CM CON MELAMINA A UNA CARA, HOJAS EN DM PARA PINTAR DE 30 MM DE ESPESOR ABISAGRADAS A LATERAL CON HERRAJES DE DE CAZOLETA, CERRADURAS, PASADORES Y AGARRADORES EN ALUMINIO DE PRIMERA CALIDAD. INCLUSO COLGADO. MEDIDO DE FUERA A FUERA DEL PRECERCO.

| Código | Ud | Descripción | Rendimiento | Precio | Importe |
|---|---|---|---|---|---|
| WW00400 | u | PEQUEÑO MATERIAL | 1 | 0.31 | 0.31 |
| WW00300 | u | MATERIAL COMPLEMENTARIO O PZAS.ESPECIALES | 1 | 0.58 | 0.58 |
| TO01500 | h | OF. 1ª CARPINTERIA (mano de obra) | 2.373 | 14.89 | 35.33 |
| KW03200 | u | BISAGRAS DE CAZOLETA (material) | 1.778 | 2.26 | 4.02 |
| KW01000 | u | AGARRADORES DE ALUMINIO (material) | 0.417 | 3.42 | 1.43 |
| KW01400 | u | CERRADURA LLAVE PLANA (material) | 0.417 | 7.7 | 3.21 |
| P11MP010 | m2 | Tablero plast. blanco de 10 mm. (material) | 1 | 5.71 | 5.71 |
| P11MP950 | m2 | Tablero plast. blanco de 30 mm. (material) | 2.219 | 10.44 | 23.17 |
| KM57300 | m2 | TABLERO DM 30 MM. (material) | 1 | 3.88 | 3.88 |
|  |  | Total |  |  | 77.64 |

| Medición | Uds. | Largo | Alto | Parcial |
|---|---|---|---|---|
|  | 1 | 24.65 | 3.20 | 78.880 |
| Total |  |  |  | 78.88 |

**E13NP57010** m. ENCIMERA TABL.PLASTIF. 60x3 cm.
18.85 m. × 46.59 (48.93 con costes indirectos) = 922.33
Encimera para mostrador, realizada con tableros de aglomerado plastificados de 60x3 cm. de sección, fijada mediante SOPORTES EN ESCUADRA ANCLADO A ESTRUCTURA DE TABIQUE DE CARTÓN, YESO, INCLUSO REFUERZO INTERIOR. MEDIDA LA SUPERFICIE MONTADA.

| Código | Ud | Descripción | Rendimiento | Precio | Importe |
|---|---|---|---|---|---|
| O01OB150 | h. | Oficial 1ª carpintero (mano de obra) | 0.57 | 14.89 | 8.49 |
| O01OA040 | h. | Oficial segunda | 0.57 | 14.52 | 8.28 |
| P11KE010 | m. | Encimera tab.agl.plas.60x3 cm. (material) | 1 | 13.5 | 13.50 |
| P11WX010 | ud | Garra acero cuadradillo 12x12 (material) | 4 | 3.6 | 14.40 |
| P11WP080 | ud | Tornillo ensamble zinc/pavón (material) | 8 | 0.04 | 0.32 |
| A01A030 | m3 | PASTA DE YESO NEGRO | 0.02 | 80.01 | 1.60 |
|  |  | Total |  |  | 46.59 |

| Medición | Uds. | Largo | Parcial |
|---|---|---|---|
|  | 1 | 9.66 | 9.660 |
|  | 1 | 6.26 | 6.260 |
|  | 1 | 2.93 | 2.930 |
| Total |  |  | 18.85 |

### 11A ACERO
Importe: 72693.59

**PPC010** m2 120CM 2H REJILLA
4.92 m2 × 45.58 (47.87 con costes indirectos) = 235.52
Suministro y colocación de puerta metálica de paso de dos hojas ABATIBLES, construida con dos chapas de acero galvanizado de 1,0 mm de espesor cada una, ensambladas entre sí y cámara intermedia rellena con espuma rígida de poliuretano, rigidizadores con perfiles de acero sobre cerco de perfil de acero conformado en frío con junta perimetral de estanqueidad y seis garras de anclaje a obra; cerradura embutida con manilla de nylon; bisagras macho soldadas; manivelas de material sintético de color negro tipo roseta. Acabado galvanizado sendzimir con rejilla de ventilación. Elaborada en taller, con ajuste y fijación en obra. Totalmente montada, sin incluir recibido de albañilería.
Incluye: El transporte y movimiento vertical y horizontal de los materiales en obra, incluso carga y descarga de los camiones. Colocación de los herrajes de colgar. Colocación de la hoja. Colocación de herrajes de cierre y accesorios. Sellado de juntas. Protección de la carpintería frente a golpes, salpicaduras, etc. Eliminación de restos, limpieza final y retirada de restos a vertedero. Parte proporcional de medios auxiliares. MEDIDA LA SUPERFICIE DE LA HOJA.

| Código | Ud | Descripción | Rendimiento | Precio | Importe |
|---|---|---|---|---|---|
| mt26ppc020aba | Ud | Puerta de paso de dos hojas de doble chapa de acero galvanizado con panel intermedio, 120x205 cm, acabado galvanizado sendzimir, con rejilla de ventilación. Incluso cerco metálico con garras de anclaje, accesorios y herrajes de colgar, cierre y seguridad. (material) | 0.407 | 103.53 | 42.14 |
| mo008 | h | Oficial 1ª cerrajero. (mano de obra; 12/02/2006) | 0.118 | 14.89 | 1.76 |
| mo030 | h | Ayudante cerrajero. (mano de obra; 12/02/2006) | 0.118 | 14.26 | 1.68 |
|  |  | Total |  |  | 45.58 |

| Medición | Uds. | Largo | Alto | Parcial |
|---|---|---|---|---|
| P10 | 2 | 1.20 | 2.05 | 4.920 |
| Total |  |  |  | 4.92 |

**PPR010e** m2 RF-60
253.38 m2 × 95.83 (100.64 con costes indirectos) = 25500.16
Suministro y colocación de puerta metálica cortafuegos pivotante RF-60 homologada de una hoja, construida con dos chapas de acero galvanizado de 1,0 mm de espesor, plegadas, ensambladas y montadas con cámara intermedia de material aislante ignífugo, sobre cerco abierto de chapa de acero galvanizado de 1,2 mm de espesor con junta intumescente y seis garras de anclaje a obra; cerradura embutida Y SEGURIDAD, y cremona de cierre automático; bisagras con muelle de cierre semiautomático, soldadas al marco y atornilladas a la hoja, con un bulón cilíndrico de seguridad entre ambas; manivelas cortafuegos antienganche en aluminio y placas de identificación. Acabado lacado. Elaborada en taller, con ajuste y fijación en obra. Totalmente montada.
Incluye: El transporte y movimiento vertical y horizontal de los materiales en obra, incluso carga y descarga de los camiones. Colocación de los herrajes de colgar. Colocación de la hoja. Colocación de herrajes de cierre y accesorios. Sellado de juntas. Protección de la carpintería frente a golpes, salpicaduras, etc. Eliminación de restos, limpieza final y retirada de restos a vertedero. Parte proporcional de medios auxiliares. MEDIDA LA SUPERFICIE DE LA HOJA.

| Código | Ud | Descripción | Rendimiento | Precio | Importe |
|---|---|---|---|---|---|
| mt26pcf010abab | Ud | Puerta cortafuegos homologada, RF-60, de una hoja de doble chapa de acero galvanizado, acabado lacado. Incluso cerco metálico con garras de anclaje, accesorios y herrajes de colgar, cierre y seguridad. (material) | 0.542 | 170.73 | 92.54 |
| mo008 | h | Oficial 1ª cerrajero. | 0.113 | 14.89 | 1.68 |
| mo030 | h | Ayudante cerrajero. | 0.113 | 14.26 | 1.61 |
|  |  | Total |  |  | 95.83 |

| Medición | Uds. | Largo | Alto | Parcial |
|---|---|---|---|---|
| P9 | 16 | 0.90 | 2.05 | 29.520 |
| P1 | 8 | 0.90 | 2.05 | 14.760 |
|  | 26 | 0.90 | 2.05 | 47.970 |
|  | 26 | 0.90 | 2.05 | 47.970 |
|  | 9 | 0.90 | 2.05 | 16.605 |
|  | 9 | 0.90 | 2.05 | 16.605 |
|  | 9 | 0.90 | 2.05 | 16.605 |
|  | 9 | 0.90 | 2.05 | 16.605 |
| P2 | 2 | 0.90 | 2.05 | 3.690 |
|  | 2 | 0.90 | 2.05 | 3.690 |
|  | 2 | 0.90 | 2.05 | 3.690 |
|  | 2 | 0.90 | 2.05 | 3.690 |
|  | 1 | 0.90 | 2.05 | 1.845 |
|  | 1 | 0.90 | 2.05 | 1.845 |
|  | 1 | 0.90 | 2.05 | 1.845 |
|  | 1 | 0.90 | 2.05 | 1.845 |
| PH3 | 4 | 1.00 | 2.05 | 8.200 |
|  | 4 | 1.00 | 2.05 | 8.200 |
|  | 1 | 1.00 | 2.05 | 2.050 |
|  | 1 | 1.00 | 2.05 | 2.050 |
|  | 1 | 1.00 | 2.05 | 2.050 |
|  | 1 | 1.00 | 2.05 | 2.050 |
| Total |  |  |  | 253.38 |

**PPR010b** m2 2H RF-60 ANTIPÁNICO MIRILLA
12.04 m2 × 337.78 (354.74 con costes indirectos) = 4271.07
Suministro y colocación de puerta metálica cortafuegos pivotante RF-60 homologada de dos hojas, construida con dos chapas de acero galvanizado de 1,0 mm de espesor, plegadas, ensambladas y montadas con cámara intermedia de material aislante ignífugo, sobre cerco abierto de chapa de acero galvanizado de 1,2 mm de espesor con junta intumescente y seis garras de anclaje a obra; cerradura embutida y cremona de cierre automático; bisagras con muelle de cierre semiautomático, soldadas al marco y atornilladas a la hoja, con un bulón cilíndrico de seguridad entre ambas; manivelas cortafuegos antienganche en poliamida con alma de acero y placas de identificación. Acabado lacado, con mirilla circular de 300 mm de diámetro con vidrio cortafuegos, con barra antipánico. Elaborada en taller, con ajuste y fijación en obra. Totalmente montada.
Incluye: El transporte y movimiento vertical y horizontal de los materiales en obra, incluso carga y descarga de los camiones. Colocación de los herrajes de colgar. Colocación de la hoja. Colocación de herrajes de cierre y accesorios. Sellado de juntas. Protección de la carpintería frente a golpes, salpicaduras, etc. Eliminación de restos, limpieza final y retirada de restos a vertedero. Parte proporcional de medios auxiliares. MEDIDA LA SUPERFICIE DE LA HOJA.

| Código | Ud | Descripción | Rendimiento | Precio | Importe |
|---|---|---|---|---|---|
| mt26pcf010abbd | Ud | Puerta cortafuegos homologada, RF-60, de dos hojas de doble chapa de acero galvanizado, acabado lacado. Incluso cerco metálico con garras de anclaje, accesorios y herrajes de colgar, cierre y seguridad. (material) | 0.388 | 287.12 | 111.40 |
| mt26pcf020a | Ud | Mirilla circular de 300 mm de diámetro con vidrio cortafuegos RF-60, homologada. (material) | 0.776 | 123.42 | 95.77 |
| mt26pcf040b | Ud | Barra antipánico de sobreponer para puerta cortafuegos de dos hojas, incluso mecanismo cierrapuertas. (material) | 0.388 | 320.82 | 124.48 |
| mo008 | h | Oficial 1ª cerrajero. | 0.211 | 14.89 | 3.14 |
| mo030 | h | Ayudante cerrajero. | 0.21 | 14.26 | 2.99 |
|  |  | Total |  |  | 337.78 |

| Medición | Uds. | Largo | Alto | Parcial |
|---|---|---|---|---|
| P7 | 1 | 1.20 | 2.15 | 2.580 |
| P6 | 1 | 1.60 | 2.15 | 3.440 |
| P5 | 1 | 1.40 | 2.15 | 3.010 |
| P8 | 1 | 1.40 | 2.15 | 3.010 |
| Total |  |  |  | 12.04 |

**PPR010g** m2 100X205 2H RF
12.3 m2 × 145.53 (152.84 con costes indirectos) = 1879.93
Suministro y colocación de puerta metálica cortafuegos pivotante RF-60 homologada de dos hojas, construida con dos chapas de acero galvanizado de 1,0 mm de espesor, plegadas, ensambladas y montadas con cámara intermedia de material aislante ignífugo, sobre cerco abierto de chapa de acero galvanizado de 1,2 mm de espesor con junta intumescente y seis garras de anclaje a obra; cerradura embutida y cremona de cierre automático; bisagras con muelle de cierre semiautomático, soldadas al marco y atornilladas a la hoja, con un bulón cilíndrico de seguridad entre ambas; manivelas cortafuegos antienganche en aluminio y placas de identificación. Acabado lacado. Elaborada en taller, con ajuste y fijación en obra. Totalmente montada.
Incluye: El transporte y movimiento vertical y horizontal de los materiales en obra, incluso carga y descarga de los camiones. Colocación de los herrajes de colgar. Colocación de la hoja. Colocación de herrajes de cierre y accesorios. Sellado de juntas. Protección de la carpintería frente a golpes, salpicaduras, etc. Eliminación de restos, limpieza final y retirada de restos a vertedero. Parte proporcional de medios auxiliares. MEDIDA LA SUPERFICIE DE LA HOJA.

| Código | Ud | Descripción | Rendimiento | Precio | Importe |
|---|---|---|---|---|---|
| MT579902 | Ud | Puerta cortafuegos homologada, RF-60, de dos hojas de doble chapa de acero galvanizado, 100x205 cm, acabado lacado. Incluso cerco metálico con garras de anclaje, accesorios y herrajes de colgar, cierre y seguridad. (material) | 0.488 | 289.67 | 141.36 |
| mo008 | h | Oficial 1ª cerrajero. | 0.143 | 14.89 | 2.13 |
| mo030 | h | Ayudante cerrajero. | 0.143 | 14.26 | 2.04 |
|  |  | Total |  |  | 145.53 |

| Medición | Uds. | Largo | Alto | Parcial |
|---|---|---|---|---|
| PH4 | 6 | 1.00 | 2.05 | 12.300 |
| Total |  |  |  | 12.3 |

**PPC010b** m2 90CM
7.38 m2 × 33.66 (35.35 con costes indirectos) = 260.88
Suministro y colocación de puerta metálica de paso de una hoja ABATIBLE, construida con dos chapas de acero galvanizado de 1,0 mm de espesor cada una, ensambladas entre sí y cámara intermedia rellena con espuma rígida de poliuretano, rigidizadores con perfiles de acero sobre cerco de perfil de acero conformado en frío con junta perimetral de estanqueidad y seis garras de anclaje a obra; cerradura embutida con manilla de nylon; bisagras macho soldadas; manivelas de material sintético de color negro tipo roseta. Acabado galvanizado sendzimir. Elaborada en taller, con ajuste y fijación en obra. Totalmente montada, sin incluir recibido de albañilería.
Incluye: El transporte y movimiento vertical y horizontal de los materiales en obra, incluso carga y descarga de los camiones. Colocación de los herrajes de colgar. Colocación de la hoja. Colocación de herrajes de cierre y accesorios. Sellado de juntas. Protección de la carpintería frente a golpes, salpicaduras, etc. Eliminación de restos, limpieza final y retirada de restos a vertedero. Parte proporcional de medios auxiliares. MEDIDA LA SUPERFICIE DE LA HOJA.

| Código | Ud | Descripción | Rendimiento | Precio | Importe |
|---|---|---|---|---|---|
| mt26ppc010baac | Ud | Puerta de paso de una hoja de doble chapa de acero galvanizado con panel intermedio, acabado galvanizado sendzimir. Incluso cerco metálico con garras de anclaje, accesorios y herrajes de colgar, cierre y seguridad. (material) | 0.542 | 57.21 | 31.01 |
| mo008 | h | Oficial 1ª cerrajero. | 0.091 | 14.89 | 1.35 |
| mo030 | h | Ayudante cerrajero. | 0.091 | 14.26 | 1.30 |
|  |  | Total |  |  | 33.66 |

| Medición | Uds. | Largo | Alto | Parcial |
|---|---|---|---|---|
| PA1 | 4 | 0.90 | 2.05 | 7.380 |
| Total |  |  |  | 7.38 |

**PPR010f** m2 140x205 H90+H50 RF
68.88 m2 × 118.77 (124.73 con costes indirectos) = 8591.40
Suministro y colocación de puerta metálica cortafuegos pivotante RF-60 homologada de dos hojas ASIMÉTRICAS, una de 90 cm y la otra HASTA CUBRIR HUECO, construida con dos chapas de acero galvanizado de 1,0 mm de espesor, plegadas, ensambladas y montadas con cámara intermedia de material aislante ignífugo, sobre cerco abierto de chapa de acero galvanizado de 1,2 mm de espesor con junta intumescente y seis garras de anclaje a obra; cerradura embutida y cremona de cierre automático; bisagras con muelle de cierre semiautomático, soldadas al marco y atornilladas a la hoja, con un bulón cilíndrico de seguridad entre ambas; manivelas cortafuegos antienganche en aluminio. Totalmente montada.
Incluye: El transporte y movimiento vertical y horizontal de los materiales en obra, incluso carga y descarga de los camiones. Colocación de los herrajes de colgar. Colocación de la hoja. Colocación de herrajes de cierre y accesorios. Sellado de juntas. Protección de la carpintería frente a golpes, salpicaduras, etc. Eliminación de restos, limpieza final y retirada de restos a vertedero. Parte proporcional de medios auxiliares. MEDIDA LA SUPERFICIE DE LA HOJA.

| Código | Ud | Descripción | Rendimiento | Precio | Importe |
|---|---|---|---|---|---|
| MT579801 | Ud | Puerta cortafuegos homologada, RF-60, de dos hojas de doble chapa de acero galvanizado, acabado lacado, una de 90 cm y la otra de 50 cm. Incluso cerco metálico con garras de anclaje, accesorios y herrajes de colgar, cierre y seguridad. (material) | 0.348 | 332.76 | 115.80 |
| mo008 | h | Oficial 1ª cerrajero. | 0.102 | 14.89 | 1.52 |
| mo030 | h | Ayudante cerrajero. | 0.102 | 14.26 | 1.45 |
|  |  | Total |  |  | 118.77 |

| Medición | Uds. | Largo | Alto | Parcial |
|---|---|---|---|---|
| PH1 | 10 | 1.40 | 2.05 | 28.700 |
| PH2 | 14 | 1.40 | 2.05 | 40.180 |
| Total |  |  |  | 68.88 |

**PPR010w** m2 FIJO RF
2.992 m2 × 52.69 (55.34 con costes indirectos) = 165.58
Suministro y colocación de fijo metálico cortafuegos RF-60 homologado, construido con dos chapas de acero galvanizado de 1,0 mm de espesor, plegadas, ensambladas y montadas con cámara intermedia de material aislante ignífugo, sobre cerco abierto de chapa de acero galvanizado de 1,2 mm de espesor con junta intumescente y seis garras de anclaje a obra. Acabado lacado. Elaborado en taller, con ajuste y fijación en obra. Totalmente montada.Incluye: El transporte y movimiento vertical y horizontal de los materiales en obra, incluso carga y descarga de los camiones. Colocación de los herrajes de colgar. Colocación del fijo. Ajuste con puerta. Sellado de juntas. Protección de la carpintería frente a golpes, salpicaduras, etc. Eliminación de restos, limpieza final y retirada de restos a vertedero. Parte proporcional de medios auxiliares. MEDIDA LA SUPERFICIE DE LA HOJA.

| Código | Ud | Descripción | Rendimiento | Precio | Importe |
|---|---|---|---|---|---|
| mt26pcf010w | m2 | Fijo cortafuegos homologado, RF-60, (material) | 1 | 46.61 | 46.61 |
| mo008 | h | Oficial 1ª cerrajero. | 0.209 | 14.89 | 3.11 |
| mo030 | h | Ayudante cerrajero. | 0.208 | 14.26 | 2.97 |
|  |  | Total |  |  | 52.69 |

| Medición | Uds. | Largo | Alto | Parcial |
|---|---|---|---|---|
|  | 2 | 0.68 | 2.20 | 2.992 |
| Total |  |  |  | 2.992 |

**FDG010** m2 PUERTA DE GARAJE
20.25 m2 × 25.84 (27.14 con costes indirectos) = 549.59
Suministro y colocación de puerta abatible de una hoja para garaje, portillo con cerradura con apertura antipánico de 100x205, formada por chapa plegada de acero galvanizado, panel liso acanalado, acabado galvanizado sendzimir, realizada con cerco y bastidor de perfiles de acero laminado en frío, soldados entre sí, garras para recibido a obra, apertura automática. Incluso juego de herrajes de colgar con pasadores de fijación superior e inferior para una de las hojas, cerradura y tirador a dos caras. Elaborada en taller, ajuste y fijación en obra con equipo de motorización (incluido en el precio). Totalmente instalada.
Incluye: El transporte y movimiento vertical y horizontal de los materiales en obra, incluso carga y descarga de los camiones. Colocación y fijación de los perfiles guía. Introducción del cierre de lamas en las guías. Colocación y fijación del eje a los soportes. Tensado del muelle. Fijación del cierre de lamas al rodillo. Montaje del sistema de apertura. Montaje del sistema de accionamiento. Repaso y engrase de mecanismos y guías. Eliminación de restos, limpieza final y retirada de restos a vertedero. Parte proporcional de andamiajes y medios auxiliares. MEDIDA LA SUPERFICIE DE LA HOJA.

| Código | Ud | Descripción | Rendimiento | Precio | Importe |
|---|---|---|---|---|---|
| mt26pga010aaca | Ud | Puerta abatible/pivotante de una hoja para garaje, 350x220 cm, formada por chapa de acero galvanizada y plegada, lisa acanalada, acabado galvanizado sendzimir, incluso complementos. (material) | 0.01 | 971.73 | 9.72 |
| mt26egm010a | Ud | Equipo de motorización para apertura y cierre automático, de puerta de garaje abatible una hoja. (material) | 0.01 | 286.15 | 2.86 |
| mt26egm012 | Ud | Accesorios (cerradura, pulsador, emisor, receptor, fotocélula...) para automatización de puerta de garaje. (material) | 0.01 | 242.06 | 2.42 |
| mo008 | h | Oficial 1ª cerrajero. | 0.158 | 14.89 | 2.35 |
| mo030 | h | Ayudante cerrajero. | 0.158 | 14.26 | 2.25 |
| mo001 | h | Oficial 1ª electricista. (mano de obra; 12/02/2006) | 0.419 | 14.89 | 6.24 |
|  |  | Total |  |  | 25.84 |

| Medición | Uds. | Largo | Alto | Parcial |
|---|---|---|---|---|
|  | 2 | 4.50 | 2.25 | 20.250 |
| Total |  |  |  | 20.25 |

**10LAP57001** m2 METACRILATO 6 MM COLOR NARANJA (MT)
33.36 m2 × 86.67 (91.02 con costes indirectos) = 3036.43

| Medición | Uds. | Largo | Alto | Parcial |
|---|---|---|---|---|
| sobre P2 | 12 | 1.00 | 2.10 | 25.200 |
| sobre P3 | 1 | 1.00 | 3.20 | 3.200 |
| sobre P4 | 1 | 1.55 | 3.20 | 4.960 |
| Total |  |  |  | 33.36 |

**10LAM57001** m2 REVESTIMIENTO DE PAREDES CON CHAPA ONDULADA Y PERFORADA (CH)
328.86 m2 × 81.66 (85.76 con costes indirectos) = 28203.03

| Medición | Uds. | Largo | Alto | Parcial |
|---|---|---|---|---|
| sobre P1 | 96 | 1.00 | 2.10 | 201.600 |
| sobre PH1 | 10 | 1.50 | 2.10 | 31.500 |
| sobre PH2 | 14 | 1.50 | 2.10 | 44.100 |
| sobre PH3 | 12 | 1.50 | 2.10 | 37.800 |
| sobre PH4 | 6 | 1.10 | 2.10 | 13.860 |
| Total |  |  |  | 328.86 |

### 11L ALEACIONES LIGERAS
Importe: 1822031.2

**11LWW57501** m2 MURO CORTINA
4230.132 m2 × 320.53 (336.62 con costes indirectos) = 1423947.03
DE MURO CORTINA MONTADO EN TALLER MODULADO EN CÉLULAS DE 1472X3500/5075 MM COMPUESTAS POR ZONAS DE VISIÓN Y ZONAS CIEGAS DE VIDRIO Y COMPOSITE TIPO ALUCOBOND,O EQUIVALENTE, CON LAS SIGUIENTES CARACTERÍSTICAS: RAL 9006 >60 MICRAS CON SELLO QUALICOAT; MONTANTES DE 85 MM DE ANCHO Y 167 MM DE PROFUNDIDAD CADA 1496,6 Y 1460,6 MM; REALIZADO CON PERFILES DE EXTRUSIÓN EN ALEACIÓN AL MG SI 0,5 F22, CALIDAD ANODIZABLE (UNE 38337/L-3441); GOMAS DE APOYO Y ACRISTALAMIENTO EPDM VULCANIZADAS EN UN SOLO MARCO, ESTABLES A LA ACCIÓN UVA; TORNILLERÍA DE ACERO INOXIDABLE TIPO A-2; ANCLAJES A LA ESRUCTURA PRINCIPAL MEDIANTE ANCLAJES DE ACERO GALVANIZADO EN CALIENTE, FIJO CON REGULACIÓN TRIDIMENSIONAL EN LA PARTE INFERIOR Y FLOTANTE EN LA SUPERIOR; VIDRIO SKN-155 6MM/16/STADIP 4+4; INCLUSO P.P. DE PUERTAS Y VENTANAS, INCLUSO AYUDAS DE ALBAÑILERÍA , PEQUEÑO MATERIAL Y PIEZAS COMPLEMENTARIAS. COMPLETAMENTE TERMINADO. MEDIDO LA SUPERFICIE MONTADA C.

| Código | Ud | Descripción | Rendimiento | Precio | Importe |
|---|---|---|---|---|---|
| TO00900 | h | OF. 1ª MONTADOR | 1.899 | 14.89 | 28.28 |
| TA00200 | h | AYUDANTE ESPECIALISTA | 1.899 | 14.26 | 27.08 |
| ATC00100 | h | CUADRILLA ALBAÑILERIA, FORMADA POR OFICIAL 1ª Y PEON ESP. | 0.05 | 28.99 | 1.45 |
| M11L57001 | m2 | MURO CORTINA MONTADO EN TALLER MODULADO EN CÉLULAS DE 1472X3500/5075 MM COMPUESTAS POR ZONAS DE VISIÓN Y ZONAS CIEGAS DE VIDRIO Y COMPOSITE TIPO ALUCOBOND,O EQUIVALENTE, CON LAS SIGUIENTES CARACTERÍSTICAS: RAL 9006 >60 MICRAS CON SELLO QUALICOAT; MONTANTES DE 85 MM DE ANCHO Y 167 MM DE PROFUNDIDAD CADA 1496,6 Y 1460,6 MM; REALIZADO CON PERFILES DE EXTRUSIÓN EN ALEACIÓN AL MG SI 0,5 F22, CALIDAD ANODIZABLE (UNE 38337/L-3441); GOMAS DE APOYO Y ACRISTALAMIENTO EPDM VULCANIZADAS EN UN SOLO MARCO, ESTABLES A LA ACCIÓN UVA; TORNILLERÍA DE ACERO INOXIDABLE TIPO A-2; ANCLAJES A LA ESRUCTURA PRINCIPAL MEDIANTE ANCLAJES DE ACERO GALVANIZADO EN CALIENTE, FIJO CON REGULACIÓN TRIDIMENSIONAL EN LA PARTE INFERIOR Y FLOTANTE EN LA SUPERIOR; VIDRIO SKN-155 6MM/16/STADIP 4+4 (material) | 1 | 257.3 | 257.30 |
| WW00400 | u | PEQUEÑO MATERIAL | 2 | 0.31 | 0.62 |
| WW00300 | u | MATERIAL COMPLEMENTARIO O PZAS.ESPECIALES | 10 | 0.58 | 5.80 |
|  |  | Total |  |  | 320.53 |

| Medición | Uds. | Largo | Alto | Parcial |
|---|---|---|---|---|
| TORRE A |  |  |  |  |
| Células standard solo vidrio | 69 | 1.47 | 3.51 | 356.019 |
| Células standard alucobond | 112 | 1.47 | 3.51 | 577.886 |
| Células compuestas (vidrio + alucobond) | 181 | 1.47 | 3.51 | 933.906 |
| Células de coronación y arranque solo vidrio | 13 | 1.47 | 5.07 | 96.888 |
| Células de coronación y arranque alucobond | 19 | 1.47 | 5.07 | 141.605 |
| Células de corionación y arranque compuestas | 32 | 1.47 | 5.07 | 238.493 |
| TORRE B |  | 1.47 |  | 1.470 |
| Células standard solo vidrio | 25 | 1.47 | 3.51 | 128.993 |
| Células standard alucobond | 32 | 1.47 | 3.51 | 165.110 |
| Células compuestas (vidrio + alucobond) | 116 | 1.47 | 3.51 | 598.525 |
| Células de coronación y arranque alucobond | 14 | 1.47 | 5.07 | 104.341 |
| Células de corionación y arranque compuestas | 84 | 1.47 | 5.07 | 626.044 |
| VESTÍBULO ESTE |  |  |  |  |
| Células de coronación y arranque solo vidrio | 16 | 1.47 | 5.07 | 119.246 |
| Células de coronación y arranque alucobond | 3 | 1.47 | 5.07 | 22.359 |
| Células de corionación y arranque compuestas | 4 | 1.47 | 5.07 | 29.812 |
| VESTÍBULO OESTE |  |  |  |  |
| Células de coronación y arranque solo vidrio | 6 | 1.47 | 5.07 | 44.717 |
| Células de coronación y arranque alucobond | 4 | 1.47 | 5.07 | 29.812 |
| Células de corionación y arranque compuestas | 2 | 1.47 | 5.07 | 14.906 |
| Total |  |  |  | 4230.132 |

**11LWW57502** ud SOPORTE PLACA
2278 ud × 164.33 (172.58 con costes indirectos) = 393137.24
DE SOPORTE DE PLACA FOTOVOLTAICA FORMADO POR BRAZO DE 130 CM DE ALUMINIO COMPUESTO POR DOBLE PLETINA DE ALUMINIO DE 100/50.10, PARTE PROPORCIONAL DE BANDEJA DE CHAPA DE ALUMINIO DE 4 MM DE ESPESOR, Y PERFILES EN U PARA SOPORTE DE CABLEADO. INCLUSO CARTELA DE ALUMINIO PARA ANCLAJE EN FACHADA. INCLUSO AYUDAS DE ALBAÑILERÍA , PEQUEÑO MATERIAL Y PIEZAS COMPLEMENTARIAS. COMPLETAMENTE TERMINADO. MEDIDO LA UNIDAD MONTADA.

| Código | Ud | Descripción | Rendimiento | Precio | Importe |
|---|---|---|---|---|---|
| TO00900 | h | OF. 1ª MONTADOR | 0.949 | 14.89 | 14.13 |
| TA00200 | h | AYUDANTE ESPECIALISTA | 0.949 | 14.26 | 13.53 |
| ATC00100 | h | CUADRILLA ALBAÑILERIA, FORMADA POR OFICIAL 1ª Y PEON ESP. | 0.01 | 28.99 | 0.29 |
| WW00400 | u | PEQUEÑO MATERIAL | 1 | 0.31 | 0.31 |
| WW00300 | u | MATERIAL COMPLEMENTARIO O PZAS.ESPECIALES | 12 | 0.58 | 6.96 |
| M11L57002 | u | SOPORTE BANDEJA PLACA FOTOVOLTAICA (material) | 1 | 94.93 | 94.93 |
| M11L57003 | M2 | BANDEJA PLACA FOTOVOLTAICA ALUMINIO 4 MM (material) | 0.6 | 56.96 | 34.18 |
|  |  | Total |  |  | 164.33 |

| Medición | Uds. | Parcial |
|---|---|---|
| torre A | 1377 | 1377.000 |
| torre B | 901 | 901.000 |
| Total |  | 2278 |

**11LVF90127** m2 VENTANA FIJA AL. (T. III) (02/05/2006)
88.766 m2 × 53.07 (55.73 con costes indirectos) = 4946.93
DE VENTANA FIJA EJECUTADA CON PERFILES DE ALEACION DE ALUMINIO CON ESPESOR DE 1.5 mm. con rotura térmica Y CAPA DE ANODIZADO EN SU COLOR DE 18 MICRAS; TIPO III (1.50/3 m2.), INCLUSO PRECERCO DE PERFIL TUBULAR CONFORMADO EN FRIO DE ACERO GALVANIZADO CON PATILLAS DE FIJACION, JUNQUILLOS, JUNTA DE ESTANQUIDAD DE NEOPRENO Y P.P. DE SELLADO DE JUNTAS CON MASILLA ELASTICA. MEDIDA DE FUERA A FUERA DEL CERCO.

| Código | Ud | Descripción | Rendimiento | Precio | Importe |
|---|---|---|---|---|---|
| KL99200 | m2 | VENTANA FIJA AL. (T-III) rotura térmica (material; 02/05/2006) | 1 | 35 | 35.00 |
| RW01900 | m | JUNTA DE SELLADO (material) | 3 | 1.37 | 4.11 |
| TO01600 | h | OF. 1ª CERRAJERO-CHAPISTA | 0.15 | 14.89 | 2.23 |
| TP00100 | h | PEON ESPECIAL | 0.12 | 14.1 | 1.69 |
| TP00200 | h | PEON ORDINARIO | 0.05 | 13.98 | 0.70 |
| WW00300 | u | MATERIAL COMPLEMENTARIO O PZAS.ESPECIALES | 1 | 0.58 | 0.58 |
| KA01100 | m | PRECERCO TUBO ACERO GALVANIZADO ABATIBLE O FIJO (material) | 3 | 2.92 | 8.76 |
|  |  | Total |  |  | 53.07 |

| Medición | Uds. | Largo | Alto | Parcial |
|---|---|---|---|---|
| planta 3 | 1 | 41.80 | 1.36 | 56.848 |
| planta 7 | 1 | 29.83 | 1.07 | 31.918 |
| Total |  |  |  | 88.766 |

### 11C CERRAJERÍA (12/02/2006)
Importe: 97550.29

**E15DBP020** m.
48.16 m. × 28.5 (29.93 con costes indirectos) = 1441.43
PASAMANOS METÁLICO FORMADO POR DOS TUBO HUECO CIRCULAR DE ACERO LAMINADO EN FRÍO DE DIÁMETRO 50 MM. Y 2 MM DE ESPESOR, INCLUSO P.P. PLETINA DE 50.5 DE 1 M PATILLAS DE SUJECIÓN SEPARADOS CADA 50 CM., INCLUSO MONTAJE EN OBRA. MEDIDA LA LONGITUD MONTADA.

| Código | Ud | Descripción | Rendimiento | Precio | Importe |
|---|---|---|---|---|---|
| O01OB130 | h. | Oficial 1ª cerrajero | 0.195 | 14.89 | 2.90 |
| O01OB140 | h. | Ayudante cerrajero | 0.195 | 14.26 | 2.78 |
| P13BP020 | m. | Pasamanos tubo D=50 mm. (material) | 1 | 16.6 | 16.60 |
| WW00400 | u | PEQUEÑO MATERIAL | 1 | 0.31 | 0.31 |
| WW00300 | u | MATERIAL COMPLEMENTARIO O PZAS.ESPECIALES | 2 | 0.58 | 1.16 |
| KA00400 | kg | ACERO EN PERFILES NORMALIZADOS, MANUFACTURADO (material) | 2.2 | 1.5 | 3.30 |
| ATC00100 | h | CUADRILLA ALBAÑILERIA, FORMADA POR OFICIAL 1ª Y PEON ESP. | 0.05 | 28.99 | 1.45 |
|  |  | Total |  |  | 28.5 |

Claves: tubo, metal, hueco, circulacion, acero, lamina, frio, diametro, sujecion, macizo, pasamano, patilla, liso, redondo, albañil, base

| Medición | Uds. | Largo | Parcial |
|---|---|---|---|
| rampa torre A | 2 | 7.91 | 15.820 |
| rampa torre B | 2 | 16.17 | 32.340 |
| Total |  |  | 48.16 |

**E15DBP020a** m. PASAMANOS ESCALERA
94.7 m. × 24.91 (26.16 con costes indirectos) = 2477.35
PASAMANOS METÁLICO FORMADO POR TUBO HUECO CIRCULAR DE ACERO LAMINADO EN FRÍO DE DIÁMETRO 50 MM. Y 2 MM DE ESPESOR, INCLUSO P.P. PATILLAS DE SUJECIÓN CON ACERO LISO DIAMETRO 16 SEPARADOS CADA 50 CM., INCLUSO MONTAJE EN OBRA. MEDIDA LA LONGITUD MONTADA.

| Código | Ud | Descripción | Rendimiento | Precio | Importe |
|---|---|---|---|---|---|
| O01OB130 | h. | Oficial 1ª cerrajero | 0.185 | 14.89 | 2.75 |
| O01OB140 | h. | Ayudante cerrajero | 0.185 | 14.26 | 2.64 |
| P13BP020 | m. | Pasamanos tubo D=50 mm. | 1 | 16.6 | 16.60 |
| WW00400 | u | PEQUEÑO MATERIAL | 1 | 0.31 | 0.31 |
| WW00300 | u | MATERIAL COMPLEMENTARIO O PZAS.ESPECIALES | 2 | 0.58 | 1.16 |
| ATC00100 | h | CUADRILLA ALBAÑILERIA, FORMADA POR OFICIAL 1ª Y PEON ESP. | 0.05 | 28.99 | 1.45 |
|  |  | Total |  |  | 24.91 |

| Medición | Uds. | Largo | Parcial |
|---|---|---|---|
| escalera torre A | 1 | 0.90 | 0.900 |
|  | 2 | 5.50 | 11.000 |
|  | 1 | 0.45 | 0.450 |
|  | 6 | 3.50 | 21.000 |
| escalera torre B | 1 | 0.90 | 0.900 |
|  | 2 | 5.50 | 11.000 |
|  | 1 | 0.45 | 0.450 |
|  | 14 | 3.50 | 49.000 |
| Total |  |  | 94.7 |

**11SBA57002** m2 BARANDILLA ESCALERA
152.442 m2 × 64.02 (67.23 con costes indirectos) = 10248.68
DE BARANDILLA EN ACERO LAMINADO EN FRIO FORMADA POR: BASTIDOR POR TUBO HUECO 50.50.2 Y ENTREPAÑO DE BARROTES DE TUBO REDONDO 40.2 ANCLAJES A ELEMENTOS DE FABRICA O FORJADOS, INCLUSO P.P. DE MATERIAL DE AGARRE Y COLOCACION; CONSTRUIDA SEGUN NTE/FDB-3. MEDIDA LA SUPERFICIE EJECUTADA.

| Código | Ud | Descripción | Rendimiento | Precio | Importe |
|---|---|---|---|---|---|
| KA00500 | kg | ACERO EN PERFILES TUBULARES, MANUFACTURADO | 23.68 | 1.79 | 42.39 |
| TO01600 | h | OF. 1ª CERRAJERO-CHAPISTA | 0.38 | 14.89 | 5.66 |
| WW00300 | u | MATERIAL COMPLEMENTARIO O PZAS.ESPECIALES | 2 | 0.58 | 1.16 |
| WW00400 | u | PEQUEÑO MATERIAL | 1 | 0.31 | 0.31 |
| ATC00100 | h | CUADRILLA ALBAÑILERIA, FORMADA POR OFICIAL 1ª Y PEON ESP. | 0.5 | 28.99 | 14.50 |
|  |  | Total |  |  | 64.02 |

| Medición | Uds. | Largo | Alto | Parcial |
|---|---|---|---|---|
| torre A | 1 | 3.85 | 4.35 | 16.748 |
|  | 1 | 3.85 | 2.47 | 9.510 |
|  | 1 | 3.35 | 1.98 | 6.633 |
|  | 1 | 2.80 | 24.90 | 69.720 |
| torre B | 1 | 3.85 | 4.35 | 16.748 |
|  | 1 | 3.85 | 2.47 | 9.510 |
|  | 1 | 3.35 | 1.98 | 6.633 |
|  | 1 | 2.80 | 6.05 | 16.940 |
| Total |  |  |  | 152.442 |

**E15ACP020** m. BARANDILLA ACRISTALADA
112.09 m. × 242.16 (254.32 con costes indirectos) = 28506.73
Barandilla acristalada, formada por: perfil omega de acero inoxidable empotrado en suelo, LUNA PULIDA FLOTADA Y TEMPLADA CURVA, INCOLORA DE 10 mm. de 1 de altura, Sellado con masilla estructural. Incluso ayudas de albañilería, pequeño material. Medida la longitud montada

| Código | Ud | Descripción | Rendimiento | Precio | Importe |
|---|---|---|---|---|---|
| O01OB130 | h. | Oficial 1ª cerrajero | 0.185 | 14.89 | 2.75 |
| O01OB140 | h. | Ayudante cerrajero | 0.185 | 14.26 | 2.64 |
| KA57502 | kg | perfil de acero inoxidable manufacturado (material) | 3.5 | 9.49 | 33.22 |
| VL02000a | m2 | LUNA CURVA PULIDA FLOTADA TEMPLADA 10 MM. INCOLORA (material) | 1 | 189.85 | 189.85 |
| TO01700 | h | OF. 1ª CRISTALERO (mano de obra) | 0.237 | 14.89 | 3.53 |
| WW00300 | u | MATERIAL COMPLEMENTARIO O PZAS.ESPECIALES | 2 | 0.58 | 1.16 |
| WW00400 | u | PEQUEÑO MATERIAL | 1 | 0.31 | 0.31 |
| ATC00100 | h | CUADRILLA ALBAÑILERIA, FORMADA POR OFICIAL 1ª Y PEON ESP. | 0.3 | 28.99 | 8.70 |
|  |  | Total |  |  | 242.16 |

| Medición | Uds. | Largo | Parcial |
|---|---|---|---|
| vestíbulo torre A | 1 | 3.18 | 3.180 |
|  | 1 | 3.97 | 3.970 |
| vestíbulo torre B | 1 | 6.09 | 6.090 |
|  | 1 | 6.74 | 6.740 |
| 1ª planta torre A | 1 | 1.78 | 1.780 |
|  | 1 | 1.63 | 1.630 |
|  | 1 | 2.07 | 2.070 |
|  | 1 | 2.15 | 2.150 |
| torre B | 1 | 6.80 | 6.800 |
|  | 1 | 5.58 | 5.580 |
|  | 1 | 6.77 | 6.770 |
|  | 1 | 7.45 | 7.450 |
| 2ª planta torre A | 1 | 1.81 | 1.810 |
|  | 1 | 1.32 | 1.320 |
|  | 1 | 1.78 | 1.780 |
|  | 1 | 1.93 | 1.930 |
| torre B | 1 | 7.95 | 7.950 |
|  | 1 | 2.27 | 2.270 |
|  | 1 | 6.92 | 6.920 |
|  | 1 | 7.95 | 7.950 |
| 3ª planta | 1 | 1.41 | 1.410 |
|  | 1 | 1.13 | 1.130 |
|  | 1 | 1.56 | 1.560 |
|  | 1 | 1.65 | 1.650 |
| 4ª planta | 1 | 2.17 | 2.170 |
|  | 1 | 1.27 | 1.270 |
|  | 1 | 1.74 | 1.740 |
|  | 1 | 2.57 | 2.570 |
| 5ª planta | 1 | 1.37 | 1.370 |
|  | 1 | 1.41 | 1.410 |
|  | 1 | 1.86 | 1.860 |
|  | 1 | 1.64 | 1.640 |
| 6ª planta | 1 | 1.51 | 1.510 |
|  | 1 | 1.23 | 1.230 |
|  | 1 | 1.67 | 1.670 |
|  | 1 | 1.76 | 1.760 |
| Total |  |  | 112.09 |

**E15DBP020d** m. PASAMANOS PRETIL
342.01 m. × 120.74 (126.8 con costes indirectos) = 43366.87
Pasamanos metálico formado por pletinas de acero inoxidable 100.10 y 50.10 con verticales de la misma sección cada 75 cm. Incluso anclajes, ayudas de albañilería, pequeño material y material complementario. Medida la longitud en proyección horizontal.

| Código | Ud | Descripción | Rendimiento | Precio | Importe |
|---|---|---|---|---|---|
| O01OB130 | h. | Oficial 1ª cerrajero | 0.185 | 14.89 | 2.75 |
| O01OB140 | h. | Ayudante cerrajero | 0.185 | 14.26 | 2.64 |
| KA57502 | kg | perfil de acero inoxidable manufacturado | 12 | 9.49 | 113.88 |
| WW00300 | u | MATERIAL COMPLEMENTARIO O PZAS.ESPECIALES | 2 | 0.58 | 1.16 |
| WW00400 | u | PEQUEÑO MATERIAL | 1 | 0.31 | 0.31 |
|  |  | Total |  |  | 120.74 |

| Medición | Uds. | Largo | Parcial |
|---|---|---|---|
| torre A |  |  |  |
| 1ª | 1 | 23.84 | 23.840 |
|  | 1 | 13.67 | 13.670 |
| 2ª | 1 | 24.36 | 24.360 |
|  | 1 | 13.36 | 13.360 |
| 3ª | 1 | 22.64 | 22.640 |
|  | 1 | 12.92 | 12.920 |
| 4ª | 1 | 23.63 | 23.630 |
|  | 1 | 13.85 | 13.850 |
| 5ª | 1 | 22.89 | 22.890 |
|  | 1 | 13.38 | 13.380 |
| 6ª | 1 | 23.02 | 23.020 |
|  | 1 | 13.22 | 13.220 |
| torre B |  |  |  |
| 1ª | 1 | 31.76 | 31.760 |
|  | 1 | 28.80 | 28.800 |
| 2ª | 1 | 32.72 | 32.720 |
|  | 1 | 27.95 | 27.950 |
| Total |  |  | 342.01 |

**E15DBP020b** m. BORDILLO LÍMITE
574 m. × 14.02 (14.72 con costes indirectos) = 8449.28
Bordillo límite metálico formado por tubo hueco circular de acero laminado en caliente de diámetro 50 mm. y 4 mm de espesor, incluso p.p. vertical con el mismo tubo cada 2,50m con 15 cm de altura, incluso placa de 3 mm de espesor atornillada a solera. medida la longitu del bordillo.

| Código | Ud | Descripción | Rendimiento | Precio | Importe |
|---|---|---|---|---|---|
| O01OB130 | h. | Oficial 1ª cerrajero | 0.185 | 14.89 | 2.75 |
| O01OB140 | h. | Ayudante cerrajero | 0.185 | 14.26 | 2.64 |
| KA00500 | kg | ACERO EN PERFILES TUBULARES, MANUFACTURADO | 4.53 | 1.79 | 8.11 |
| KA00200 | kg | ACERO EN PLETINAS, MANUFACTURADO (material) | 0.157 | 1.33 | 0.21 |
| WW00400 | u | PEQUEÑO MATERIAL | 1 | 0.31 | 0.31 |
|  |  | Total |  |  | 14.02 |

| Medición | Uds. | Largo | Parcial |
|---|---|---|---|
|  | 1 | 84.27 | 84.270 |
|  | 1 | 32.06 | 32.060 |
|  | 1 | 14.64 | 14.640 |
|  | 5 | 4.85 | 24.250 |
|  | 18 | 10.00 | 180.000 |
|  | 1 | 3.50 | 3.500 |
|  | 1 | 4.26 | 4.260 |
|  | 1 | 0.72 | 0.720 |
|  | 1 | 13.32 | 13.320 |
|  | 1 | 4.90 | 4.900 |
|  | 1 | 5.84 | 5.840 |
|  | 1 | 5.76 | 5.760 |
|  | 3 | 4.90 | 14.700 |
|  | 4 | 4.90 | 19.600 |
|  | 1 | 1.48 | 1.480 |
|  | 2 | 15.80 | 31.600 |
|  | 1 | 26.86 | 26.860 |
|  | 1 | 13.09 | 13.090 |
|  | 1 | 4.27 | 4.270 |
|  | 1 | 5.00 | 5.000 |
|  | 2 | 9.91 | 19.820 |
|  | 2 | 4.93 | 9.860 |
|  | 1 | 15.00 | 15.000 |
|  | 1 | 17.00 | 17.000 |
|  | 3 | 3.14 | 9.420 |
|  | 1 | 12.78 | 12.780 |
| Total |  |  | 574 |

**11SCA00001** m2 CELOSIA FIJA LAMAS FIJA AC. GALV. CON SOPORTES
16.1 m2 × 81.63 (85.73 con costes indirectos) = 1380.25
DE CELOSIA FIJA DE LAMAS FIJAS DE ACERO GALVANIZADO, CON PLEGADURA SENCILLA EN LOS BORDES, INCLUSO SOPORTES DEL MISMO MATERIAL, ANCLAJE A LOS PARAMENTOS Y P.P. DE MATERIAL DE AGARRE Y COLOCACION.CONSTRUIDA SEGUN NTE/FDZ-3. MEDIDA DE FUERA A FUERA.

| Código | Ud | Descripción | Rendimiento | Precio | Importe |
|---|---|---|---|---|---|
| KS01700 | m2 | CELOSIA FIJA LAMAS FIJAS AC. GALV. CON SOPORTES (material) | 1 | 63.7 | 63.70 |
| TO01600 | h | OF. 1ª CERRAJERO-CHAPISTA | 0.5 | 14.89 | 7.45 |
| WW00300 | u | MATERIAL COMPLEMENTARIO O PZAS.ESPECIALES | 2 | 0.58 | 1.16 |
| WW00400 | u | PEQUEÑO MATERIAL | 2 | 0.31 | 0.62 |
| ATC00100 | h | CUADRILLA ALBAÑILERIA, FORMADA POR OFICIAL 1ª Y PEON ESP. | 0.3 | 28.99 | 8.70 |
|  |  | Total |  |  | 81.63 |

| Medición | Uds. | Largo | Alto | Parcial |
|---|---|---|---|---|
| sótano | 4 | 1.75 | 2.30 | 16.100 |
| Total |  |  |  | 16.1 |

**11WWW57001** ud SOBRERETE CONDUCTOS DE VENTILACIÓN
10 ud × 159.94 (167.97 con costes indirectos) = 1679.70
SOMBRERETE DE CONDUCTOS DE VENTILACIÓN REALIZADO EN ALUMINIO: COMPUESTO POR REJILLAS PERIMETRALES Y CHAPA DE CUBIERTA, CONFORME A PLANOS. INCLUSO AYUDAS DE ALBAÑILERÍA, PEQUEÑO MATERIAL Y PIEZAS COMPLEMENTARIAS. MEDIDA LA UNIDAD MONTADA.

| Código | Ud | Descripción | Rendimiento | Precio | Importe |
|---|---|---|---|---|---|
| TO01600 | h | OF. 1ª CERRAJERO-CHAPISTA | 0.475 | 14.89 | 7.07 |
| WW00300 | u | MATERIAL COMPLEMENTARIO O PZAS.ESPECIALES | 2 | 0.58 | 1.16 |
| WW00400 | u | PEQUEÑO MATERIAL | 2 | 0.31 | 0.62 |
| ATC00100 | h | CUADRILLA ALBAÑILERIA, FORMADA POR OFICIAL 1ª Y PEON ESP. | 0.3 | 28.99 | 8.70 |
| KS57001 | ud | SOMBRERETE ALUMINIO (material) | 1 | 142.39 | 142.39 |
|  |  | Total |  |  | 159.94 |

## 12 VIDRIERA Y ELABORADOS SINTETICOS
Importe: 101649.17

### 12P PUERTAS (12/02/2006)
Importe: 91766.9

**12LSI00020a** m2 PUERTA LUNA PULIDA TEMPLADA,INCOLORA,NO NORMALIZADA DE10 MM
5.12 m2 × 312.47 (328.16 con costes indirectos) = 1680.18
DE PUERTA DE LUNA PULIDA FLOTADA Y TEMPLADA, INCOLORA DE 10 mm. DE ESPESOR, CON UNA HOJA ABATIBLE,FORMADA POR: HOJA NO NORMALIZADA CON DOS CANTOS LARGOS REDONDOS, DOS CANTOS CORTOS PLANOS, DOS TALADROS DE 14 mm. DE DIAMETRO MUESCAS Y TAQUILLAS PARA ALOJAMIENTO DE HERRAJES, PIEZAS DE GIRO SUPERIOR E INFERIOR, PERNIOS, CERRADURA CENTRAL Y FRENO EN ACERO INOXIDABLE; Y TIRADOR DE LUNA TEMPLADA INCOLORA DE 10 mm; INCLUSO AYUDA DE ALBAÑILERIA; CONSTRUIDA SEGUN NTE/FTV E INSTRUCCIONES DEL FABRICANTE. MEDIDA LA SUPERFICIE EJECUTADA SEGUN DIMENSIONES NORMALIZADAS.

| Código | Ud | Descripción | Rendimiento | Precio | Importe |
|---|---|---|---|---|---|
| VW00600 | u | FRENO ACERO INOXIDABLE (material) | 0.391 | 151.07 | 59.07 |
| WW00400 | u | PEQUEÑO MATERIAL | 1 | 0.31 | 0.31 |
| WW00300 | u | MATERIAL COMPLEMENTARIO O PZAS.ESPECIALES | 1.5 | 0.58 | 0.87 |
| VW01900 | u | PIEZA DE GIRO ACERO INOXIDABLE CON PERNIO (material) | 0.781 | 68 | 53.11 |
| VW00200 | u | CERRADURA CENTRAL HOJA, AC.INOX. (material) | 0.391 | 88.21 | 34.49 |
| VL02700b | m2 | PUERTA NORMAL.LUNA PULIDA TEMPL.INCOL. NO NORMALIZADA 10 MM. (material) | 1 | 94.93 | 94.93 |
| TO01700 | h | OF. 1ª CRISTALERO | 0.949 | 14.89 | 14.13 |
| ATC00100 | h | CUADRILLA ALBAÑILERIA, FORMADA POR OFICIAL 1ª Y PEON ESP. | 0.1 | 28.99 | 2.90 |
| VW02400 | u | TIRADOR LUNA TEMPLADA INCOLORA 10 MM. (material) | 0.391 | 134.67 | 52.66 |
|  |  | Total |  |  | 312.47 |

| Medición | Uds. | Largo | Alto | Parcial |
|---|---|---|---|---|
| PV10 | 2 | 0.80 | 3.20 | 5.120 |
| Total |  |  |  | 5.12 |

**12LSI00020c** m2 PUERTA LUNA PULIDA TEMPLADA,INCOLORA MATE,NO NORMALIZADA DE10 MM
41.28 m2 × 437.96 (459.95 con costes indirectos) = 18986.74
DE PUERTA DE LUNA PULIDA FLOTADA Y TEMPLADA, INCOLORA MATE DE 10 mm. DE ESPESOR, CON UNA HOJA ABATIBLE,FORMADA POR: HOJA NO NORMALIZADA CON DOS CANTOS LARGOS REDONDOS, DOS CANTOS CORTOS PLANOS, DOS TALADROS DE 14 mm. DE DIAMETRO MUESCAS Y TAQUILLAS PARA ALOJAMIENTO DE HERRAJES, PIEZAS DE GIRO SUPERIOR E INFERIOR, PERNIOS, CERRADURA CENTRAL Y FRENO EN ACERO INOXIDABLE; Y TIRADOR DE LUNA TEMPLADA INCOLORA DE 10 mm; INCLUSO AYUDA DE ALBAÑILERIA; CONSTRUIDA SEGUN NTE/FTV E INSTRUCCIONES DEL FABRICANTE. MEDIDA LA SUPERFICIE EJECUTADA SEGUN DIMENSIONES NORMALIZADAS.

| Código | Ud | Descripción | Rendimiento | Precio | Importe |
|---|---|---|---|---|---|
| VW00600 | u | FRENO ACERO INOXIDABLE | 0.581 | 151.07 | 87.77 |
| WW00400 | u | PEQUEÑO MATERIAL | 1 | 0.31 | 0.31 |
| WW00300 | u | MATERIAL COMPLEMENTARIO O PZAS.ESPECIALES | 1.5 | 0.58 | 0.87 |
| VW01900 | u | PIEZA DE GIRO ACERO INOXIDABLE CON PERNIO | 1.163 | 68 | 79.08 |
| VW00200 | u | CERRADURA CENTRAL HOJA, AC.INOX. | 0.581 | 88.21 | 51.25 |
| VL02700C | m2 | PUERTA NORMAL.LUNA PULIDA TEMPL.INCOL MATE. NO NORMALIZADA 10 MM. (material) | 1 | 123.41 | 123.41 |
| TO01700 | h | OF. 1ª CRISTALERO | 0.949 | 14.89 | 14.13 |
| ATC00100 | h | CUADRILLA ALBAÑILERIA, FORMADA POR OFICIAL 1ª Y PEON ESP. | 0.1 | 28.99 | 2.90 |
| VW02400 | u | TIRADOR LUNA TEMPLADA INCOLORA 10 MM. | 0.581 | 134.67 | 78.24 |
|  |  | Total |  |  | 437.96 |

| Medición | Uds. | Largo | Alto | Parcial |
|---|---|---|---|---|
| PV9 | 24 | 0.80 | 2.15 | 41.280 |
| Total |  |  |  | 41.28 |

**12LSI00025a** m2 PUERTA LUNA PULIDA TEMPLADA CURVA 2H,INCOLORA, NO NORMALIZADA 10 MM
51.6 m2 × 603.17 (633.45 con costes indirectos) = 32686.02
DE PUERTA DE LUNA PULIDA FLOTADA Y TEMPLADA CURVA, INCOLORA DE 10 mm. DE ESPESOR CON DOS HOJAS ABATIBLES, FORMADA POR: HOJAS NO NORMALIZADAS CURVAS CON DOS CANTOS LARGOS REDONDOS, DOS CANTOS CORTOS PLANOS,DOS TALADROS DE 14 mm. DE DIAMETRO, MUESCAS Y TAQUILLAS PARA ALOJAMIENTO DE HERRAJES; PIEZAS DE GIRO SUPERIOR E INFERIOR, PERNIOS, CERRADURA EN PAVIMENTO FRENO Y TIRADOR EN ACERO INOXIDABLE; INCLUSO AYUDA DE ALBAÑILERIA; CONSTRUIDA SEGUN NTE/FTV E INSTRUCCIONES DEL FABRICANTE. MEDIDA LA SUPERFICIE EJECUTADA SEGUN DIMENSIONES NORMALIZADAS.

| Código | Ud | Descripción | Rendimiento | Precio | Importe |
|---|---|---|---|---|---|
| VW00300 | u | CERRADURA EN PAVIMENTO AC. INOX. (material) | 0.388 | 75.53 | 29.31 |
| WW00400 | u | PEQUEÑO MATERIAL | 2 | 0.31 | 0.62 |
| WW00300 | u | MATERIAL COMPLEMENTARIO O PZAS.ESPECIALES | 3 | 0.58 | 1.74 |
| VW02200 | u | TIRADOR ACERO INOXIDABLE (material) | 0.776 | 14.16 | 10.99 |
| VW00600 | u | FRENO ACERO INOXIDABLE | 0.93 | 151.07 | 140.50 |
| VL02600a | m2 | PUERTA NO NORMALIZADA LUNA PULIDA TEMPL.INCOL. CURVA 10MM. (material) | 1 | 284.78 | 284.78 |
| TO01700 | h | OF. 1ª CRISTALERO | 1.614 | 14.89 | 24.03 |
| ATC00100 | h | CUADRILLA ALBAÑILERIA, FORMADA POR OFICIAL 1ª Y PEON ESP. | 0.2 | 28.99 | 5.80 |
| VW01900 | u | PIEZA DE GIRO ACERO INOXIDABLE CON PERNIO | 1.55 | 68 | 105.40 |
|  |  | Total |  |  | 603.17 |

| Medición | Uds. | Largo | Alto | Parcial |
|---|---|---|---|---|
|  | 20 | 1.20 | 2.15 | 51.600 |
| Total |  |  |  | 51.6 |

**12LSI00012a** m2 FRENTE FIJO LUNA PULIDA TEMPLADA, INCOLORA
72.3 m2 × 227.58 (239 con costes indirectos) = 17279.70
DE FRENTE FIJO REALIZADO CON LUNAS CURVAS PULIDAS FLOTADAS Y TEMPLADAS, INCOLORAS, DE 10 mm. DE ESPESOR,UNIDAS MEDIANTE PIEZAS DE ACERO INOXIDABLE FIJADAS A PRESION, Y LAMINA DE AGLOMERADO DE NEOPRENO,INCLUSO P.P. DE CORTES, PIEZAS DE UNION ENTRE LUNAS Y PATILLAS APARENTES DE SUJECCION PERIMETRAL DE ACERO INOXIDABLE, LAMINAS DE NEOPRENO Y BANDAS BITUMINOSAS; CONSTRUIDO SEGUN NTE/FVT E INSTRUCCIONES DEL FABRICANTE. MEDIDA LA SUPERFICIE ACRISTALADA POR PIEZAS, EN MULTIPLOS DE 30 mm.

| Código | Ud | Descripción | Rendimiento | Precio | Importe |
|---|---|---|---|---|---|
| VW01200 | u | PATILLAS APARENTES ANCLAJE, ACERO INOXIDABLE (material) | 0.5 | 14.23 | 7.12 |
| WW00300 | u | MATERIAL COMPLEMENTARIO O PZAS.ESPECIALES | 3 | 0.58 | 1.74 |
| VW00800 | u | HERRAJES UNION LUNAS TEMPLADAS ACERO INOXIDABLE (material) | 0.35 | 28.23 | 9.88 |
| VL02000a | m2 | LUNA CURVA PULIDA FLOTADA TEMPLADA 10 MM. INCOLORA | 1 | 189.85 | 189.85 |
| TO01700 | h | OF. 1ª CRISTALERO | 1.234 | 14.89 | 18.37 |
| WW00400 | u | PEQUEÑO MATERIAL | 2 | 0.31 | 0.62 |
|  |  | Total |  |  | 227.58 |

| Medición | Uds. | Largo | Alto | Parcial |
|---|---|---|---|---|
| PV1 | 3 | 0.72 | 2.15 | 4.644 |
|  | 3 | 1.20 | 2.15 | 7.740 |
|  | 3 | 0.72 | 0.80 | 1.728 |
|  | 6 | 1.20 | 0.80 | 5.760 |
| PV2 | 3 | 0.60 | 2.15 | 3.870 |
|  | 3 | 0.40 | 2.15 | 2.580 |
|  | 3 | 0.60 | 0.80 | 1.440 |
|  | 3 | 1.20 | 0.80 | 2.880 |
|  | 3 | 0.40 | 0.80 | 0.960 |
| PV3 | 7 | 0.14 | 2.15 | 2.107 |
|  | 7 | 0.30 | 2.15 | 4.515 |
|  | 7 | 0.14 | 0.80 | 0.784 |
|  | 7 | 1.20 | 0.80 | 6.720 |
|  | 7 | 0.30 | 0.80 | 1.680 |
| PV4 | 7 | 0.48 | 2.15 | 7.224 |
|  | 7 | 0.40 | 2.15 | 6.020 |
|  | 7 | 0.48 | 0.80 | 2.688 |
|  | 7 | 1.20 | 0.80 | 6.720 |
|  | 7 | 0.40 | 0.80 | 2.240 |
| Total |  |  |  | 72.3 |

**12LSI57060** m2 PUERTA LUNA PULIDA TEMPLADA,INCOLORA,NO NORMALIZADA DE 10 MM
114.4 m2 × 175.91 (184.74 con costes indirectos) = 21134.26
DE PUERTA DE APERTURA POR DESLIZAMIENTO CON PREFIL CURVO Y RECOGIDA POR APILAMIENTO, DE LUNA PULIDA FLOTADA Y TEMPLADA, INCOLORA DE 10 mm. DE ESPESOR, INCLUSO TALADROS DE 14 mm. DE DIAMETRO MUESCAS Y TAQUILLAS PARA ALOJAMIENTO DE HERRAJES, PIEZAS DE GIRO SUPERIOR E INFERIOR, PERNIOS, CERRADURA CENTRAL Y TIRADOR DE LUNA TEMPLADA INCOLORA DE 10 mm; INCLUSO AYUDA DE ALBAÑILERIA; CONSTRUIDA SEGUN NTE/FTV E INSTRUCCIONES DEL FABRICANTE. MEDIDA LA SUPERFICIE EJECUTADA SEGUN DIMENSIONES NORMALIZADAS.

| Código | Ud | Descripción | Rendimiento | Precio | Importe |
|---|---|---|---|---|---|
| WW00400 | u | PEQUEÑO MATERIAL | 1 | 0.31 | 0.31 |
| WW00300 | u | MATERIAL COMPLEMENTARIO O PZAS.ESPECIALES | 1.5 | 0.58 | 0.87 |
| VW00200 | u | CERRADURA CENTRAL HOJA, AC.INOX. | 0.035 | 88.21 | 3.09 |
| VL02700b | m2 | PUERTA NORMAL.LUNA PULIDA TEMPL.INCOL. NO NORMALIZADA 10 MM. | 1 | 94.93 | 94.93 |
| TO01700 | h | OF. 1ª CRISTALERO | 0.949 | 14.89 | 14.13 |
| ATC00100 | h | CUADRILLA ALBAÑILERIA, FORMADA POR OFICIAL 1ª Y PEON ESP. | 0.1 | 28.99 | 2.90 |
| VW02400 | u | TIRADOR LUNA TEMPLADA INCOLORA 10 MM. | 0.035 | 134.67 | 4.71 |
| VL02700c | m2 | SISTEMA DE DESLIZAMIENTO ACERO INOXIDABLE (material) | 0.313 | 175.62 | 54.97 |
|  |  | Total |  |  | 175.91 |

| Medición | Uds. | Largo | Alto | Parcial |
|---|---|---|---|---|
| PV5-6-7-8 | 1 | 35.75 | 3.20 | 114.400 |
| Total |  |  |  | 114.4 |

### 12V VIDRIOS
Importe: 9882.27

**E16ECS030** m2 CLIMALIT SILENCE 5+5/20/STADIP 4+4
79.889 m2 × 117.79 (123.7 con costes indirectos) = 9882.27
Acristalamiento formado por dos lunas acústicas de 5 mm. y dos lúnas de seguridad Stadip de 4 mm. con cámara de aire deshidratado de 20 mm. con perfil separador de aluminio y doble sellado perimetral, fijación sobre carpintería con acuñado mediante calzos de apoyo perimetrales y laterales y sellado con silicona neutra, incluso colocación de junquillos, según NTE-FVP. Medida la superficie acristalada.

| Código | Ud | Descripción | Rendimiento | Precio | Importe |
|---|---|---|---|---|---|
| O01OB250 | h. | Oficial 1ª vidriería (mano de obra) | 1.15 | 14.89 | 17.12 |
| P14ECS030 | m2 | Climalit Silence o equivalente 5+5/20/Stadip 4+4 (material) | 1.006 | 92.29 | 92.84 |
| P14KW065 | m. | Sellado con silicona neutra (material) | 7 | 0.85 | 5.95 |
| P01DW090 | ud | Pequeño material (material) | 1.5 | 1.25 | 1.88 |
|  |  | Total |  |  | 117.79 |

Claves: junquillo, separador, doble, acustico, seguridad, camara, aire, perfil, carpinteria, luna, fijacion, silicona, cuña, apoyo, lateral, colocacion, aluminio, perimetro

| Medición | Uds. | Largo | Alto | Parcial |
|---|---|---|---|---|
| planta 3 | 0.9 | 41.80 | 1.36 | 51.163 |
| planta 7 | 0.9 | 29.83 | 1.07 | 28.726 |
| Total |  |  |  | 79.889 |

## 13 PINTURAS
Importe: 158913.29

### 13I INTERIORES (13/02/2006)
Importe: 145848.23

**13IPP00001** m2 PINTURA PLASTICA LISA SOBRE LADRILLO, YESO O CEMENTO
31609.47 m2 × 3.42 (3.59 con costes indirectos) = 113478.00
DE PINTURA PLASTICA LISA SOBRE PARAMENTOS HORIZONTALES Y VERTICALES DE LADRILLO, YESO O CEMENTO,FORMADA POR: LIJADO Y LIMPIEZA DEL SOPORTE, MANO DE FONDO, PLASTECIDO, NUEVA MANO DE FONDO Y DOS MANOS DE ACABADO; SEGUN NTE/RPP-24. MEDIDA LA SUPERFICIE EJECUTADA.

| Código | Ud | Descripción | Rendimiento | Precio | Importe |
|---|---|---|---|---|---|
| PP00100 | kg | PINTURA PLASTICA (material) | 0.45 | 1.57 | 0.71 |
| PW00300 | kg | SELLADORA (material) | 0.35 | 3.73 | 1.31 |
| TO01000 | h | OF. 1ª PINTOR (mano de obra) | 0.09 | 14.89 | 1.34 |
| WW00400 | u | PEQUEÑO MATERIAL | 0.2 | 0.31 | 0.06 |
|  |  | Total |  |  | 3.42 |

| Medición | Uds. | Largo | Parcial |
|---|---|---|---|
| Paramentos verticales | 2 | 156.13 | 312.260 |
|  | 2 | 213.71 | 427.420 |
|  | 2 | 2415.00 | 4830.000 |
|  | 2 | 1115.52 | 2231.040 |
|  | 1 | 700.04 | 700.040 |
|  | 1 | 195.32 | 195.320 |
|  | 1 | 1543.20 | 1543.200 |
|  | 1 | 1923.98 | 1923.980 |
|  | 1 | 1684.41 | 1684.410 |
| Subtotal |  |  | 13847.670 |
| Paramentos horizontales | 1 | 3998.91 | 3998.910 |
|  | 1 | 1434.85 | 1434.850 |
|  | 1 | 90.32 | 90.320 |
|  | 1 | 2973.14 | 2973.140 |
|  | 1 | 8167.71 | 8167.710 |
|  | 1 | 1096.87 | 1096.870 |
| Subtotal |  |  | 17761.800 |
| Subtotal acumulado |  |  | 31609.470 |
| Total |  |  | 31609.47 |

**13ILL00002** m2 LACA NITROCELULOSICA EN COLOR S/CARPINTERIA DE MADERA
173.195 m2 × 30.88 (32.43 con costes indirectos) = 5616.71
DE LACA NITROCELULOSICA EN COLOR SOBRE CARPINTERIA DE MADERA, FORMADA POR: LIMPIEZA DEL SOPORTE,SELLADO DE NUDOS, LIJADO GENERAL FINO, IMPRIMACION NO GRASA, PLASTECIDO, LIJADO Y DOS MANOS DE LACA;SEGUN NTE/RPP-39. MEDIDAS DOS CARAS, DE FUERA A FUERA DEL TAPAJUNTAS.

| Código | Ud | Descripción | Rendimiento | Precio | Importe |
|---|---|---|---|---|---|
| PL00100 | kg | LACA NITROCELULOSICA COLOR (material) | 0.45 | 10.03 | 4.51 |
| WW00400 | u | PEQUEÑO MATERIAL | 1.4 | 0.31 | 0.43 |
| TO01000 | h | OF. 1ª PINTOR | 1.6 | 14.89 | 23.82 |
| PW00300 | kg | SELLADORA | 0.4 | 3.73 | 1.49 |
| PW00100 | l | DISOLVENTE | 0.4 | 1.57 | 0.63 |
|  |  | Total |  |  | 30.88 |

| Medición | Uds. | Largo | Alto | Parcial |
|---|---|---|---|---|
|  | 2 | 0.90 | 3.15 | 5.670 |
|  | 2 | 1.55 | 3.15 | 9.765 |
|  | 2 | 78.88 |  | 157.760 |
| Total |  |  |  | 173.195 |

**13EEE00005** m2 PINTURA ESMALTE SINTETICO S/CARP.METALICA GALVANIZADA
67.38 m2 × 5.96 (6.26 con costes indirectos) = 421.80
DE PINTURA AL ESMALTE SINTETICO SOBRE CARPINTERIA METALICA GALVANIZADA, FORMADA POR: LIMPIEZA DE LA SUPERFICIE, IMPRIMACION PARA GALVANIZADO Y DOS MANOS DE COLOR; SEGUN NTE/RPP-36. MEDIDAS DOS CARAS.

| Código | Ud | Descripción | Rendimiento | Precio | Importe |
|---|---|---|---|---|---|
| PE00200 | kg | ESMALTE SINTETICO | 0.25 | 6.16 | 1.54 |
| PI00400 | kg | WASH PRIMMER (material) | 0.1 | 4.87 | 0.49 |
| PW00100 | l | DISOLVENTE | 0.059 | 1.57 | 0.09 |
| TO01000 | h | OF. 1ª PINTOR | 0.25 | 14.89 | 3.72 |
| WW00400 | u | PEQUEÑO MATERIAL | 0.4 | 0.31 | 0.12 |
|  |  | Total |  |  | 5.96 |

| Medición | Uds. | Largo | Alto | Parcial |
|---|---|---|---|---|
|  | 4 | 1.20 | 2.10 | 10.080 |
|  | 8 | 1.00 | 2.10 | 16.800 |
|  | 4 | 4.50 | 2.25 | 40.500 |
| Total |  |  |  | 67.38 |

**13EEE00020** kg PINTADO ESMALTE SINTETICO S/SOP,VIGAS,VIGUETAS METALICAS
57198.09 kg × 0.29 (0.3 con costes indirectos) = 17159.43
DE PINTADO AL ESMALTE SINTETICO SOBRE SOPORTES, VIGAS Y VIGUETAS ESTRUCTURALES METALICAS, FORMADO POR: RASCADO Y LIMPIEZA DE OXIDOS, IMPRIMACION ANTICORROSIVA Y DOS MANOS DE COLOR; SEGUN NTE/RPP-35.MEDIDO EN PESO NOMINAL DE LOS ELEMENTOS ESTRUCTURALES PINTADOS.

| Código | Ud | Descripción | Rendimiento | Precio | Importe |
|---|---|---|---|---|---|
| PE00200 | kg | ESMALTE SINTETICO | 0.011 | 6.16 | 0.07 |
| PI00300 | kg | MINIO DE PLOMO | 0.008 | 4.51 | 0.04 |
| PW00100 | l | DISOLVENTE | 0.007 | 1.57 | 0.01 |
| TO01000 | h | OF. 1ª PINTOR | 0.011 | 14.89 | 0.16 |
| WW00400 | u | PEQUEÑO MATERIAL | 0.03 | 0.31 | 0.01 |
|  |  | Total |  |  | 0.29 |

| Medición | Uds. | Largo | Parcial |
|---|---|---|---|
|  | 1 | 53845.23 | 53845.230 |
|  | 1 | 2642.86 | 2642.860 |
|  | 1 | 710.00 | 710.000 |
| Total |  |  | 57198.09 |

**13EEE00006** m2 PINTURA ESMALTE SINTETICO S/CERRAJERIA METALICA
1890.92 m2 × 4.48 (4.7 con costes indirectos) = 8887.32
DE PINTURA AL ESMALTE SINTETICO SOBRE CERRAJERIA METALICA, FORMADA POR: RASCADO Y LIMPIEZA DE OXIDOS, IMPRIMACION ANTICORROSIVA Y DOS MANOS DE COLOR; SEGUN NTE/RPP-35. MEDIDAS TRES CARAS.

| Código | Ud | Descripción | Rendimiento | Precio | Importe |
|---|---|---|---|---|---|
| PI00300 | kg | MINIO DE PLOMO | 0.099 | 4.51 | 0.45 |
| WW00400 | u | PEQUEÑO MATERIAL | 0.266 | 0.31 | 0.08 |
| PE00200 | kg | ESMALTE SINTETICO | 0.15 | 6.16 | 0.92 |
| PW00100 | l | DISOLVENTE | 0.033 | 1.57 | 0.05 |
| TO01000 | h | OF. 1ª PINTOR | 0.2 | 14.89 | 2.98 |
|  |  | Total |  |  | 4.48 |

| Medición | Uds. | Largo | Parcial |
|---|---|---|---|
|  | 2 | 48.10 | 96.200 |
|  | 2 | 94.70 | 189.400 |
|  | 3 | 152.44 | 457.320 |
|  | 2 | 574.00 | 1148.000 |
| Total |  |  | 1890.92 |

**13EEE00002** m2 PINTURA ESMALTE GRASO S/CARP. METALICA GALVANIZADA
48.3 m2 × 5.62 (5.9 con costes indirectos) = 284.97
DE PINTURA AL ESMALTE GRASO SOBRE CARPINTERIA METALICA GALVANIZADA, FORMADA POR: LIMPIEZA DE LA SUPERFICIE, IMPRIMACION PARA GALVANIZADOS Y DOS MANOS DE COLOR; SEGUN NTE/RPP-32. MEDIDAS DOS CARAS.

| Código | Ud | Descripción | Rendimiento | Precio | Importe |
|---|---|---|---|---|---|
| PE00100 | kg | ESMALTE GRASO (material) | 0.25 | 4.8 | 1.20 |
| WW00400 | u | PEQUEÑO MATERIAL | 0.4 | 0.31 | 0.12 |
| TO01000 | h | OF. 1ª PINTOR | 0.25 | 14.89 | 3.72 |
| PW00100 | l | DISOLVENTE | 0.059 | 1.57 | 0.09 |
| PI00400 | kg | WASH PRIMMER | 0.1 | 4.87 | 0.49 |
|  |  | Total |  |  | 5.62 |

| Medición | Uds. | Largo | Parcial |
|---|---|---|---|
|  | 3 | 16.10 | 48.300 |
| Total |  |  | 48.3 |

### 13V VIALES (13/02/2006)
Importe: 13065.06

**U18HSC010** m2 PINTURA ACRÍLICA B.DISOLV. EN CEBREADOS
527.77 m2 × 7.13 (7.49 con costes indirectos) = 3953.00
PINTURA REFLEXIVA ACRÍLICA EN CEBREADOS, REALMENTE PINTADO, INCLUSO BARRIDO Y PREMARCAJE SOBRE EL PAVIMENTO. MEDIDA LA SUPERFICIE REALMENTE EJECUTADA.

| Código | Ud | Descripción | Rendimiento | Precio | Importe |
|---|---|---|---|---|---|
| O01OA030 | h. | Oficial primera | 0.1 | 14.89 | 1.49 |
| O01OA070 | h. | Peón ordinario | 0.1 | 13.98 | 1.40 |
| M07AC020 | h. | Dumper convencional 2.000 kg. (maquinaria) | 0.015 | 6.68 | 0.10 |
| M08B020 | h. | Barredora remolcada c/motor auxiliar (maquinaria) | 0.015 | 5.7 | 0.09 |
| M11SP010 | h. | Equipo pintabanda aplic. convencional (maquinaria) | 0.1 | 27 | 2.70 |
| P27EH011 | kg | Pintura acrilica base disolvente (material) | 0.72 | 1.33 | 0.96 |
| P27EH040 | kg | Microesferas vidrio tratadas (material) | 0.48 | 0.82 | 0.39 |
|  |  | Total |  |  | 7.13 |

Claves: acrilico, reflexivo, pintura, pavimentacion

| Medición | Uds. | Largo | Ancho | Parcial |
|---|---|---|---|---|
|  | 2 | 27.00 | 1.20 | 64.800 |
|  | 1 | 28.00 | 1.45 | 40.600 |
|  | 1 | 55.50 | 1.20 | 66.600 |
|  | 1 | 27.50 | 1.20 | 33.000 |
|  | 1 | 21.00 | 1.20 | 25.200 |
|  | 1 | 16.00 | 1.20 | 19.200 |
|  | 1 | 11.00 | 1.40 | 15.400 |
|  | 1 | 21.00 | 1.20 | 25.200 |
|  | 1 | 32.00 | 1.20 | 38.400 |
|  | 1 | 49.35 |  | 49.350 |
|  | 1 | 51.76 |  | 51.760 |
|  | 1 | 77.30 | 1.20 | 92.760 |
|  | 1 | 5.00 | 1.10 | 5.500 |
| Total |  |  |  | 527.77 |

**U18HSS010** m2 PINTURA ACRÍLICA B.DISOLV. EN SÍMBOLOS
323 m2 × 8.57 (9 con costes indirectos) = 2907.00
PINTURA REFLEXIVA BLANCA ACRÍLICA EN BASE DISOLVENTE, EN SÍMBOLOS Y FLECHAS, REALMENTE PINTADO, INCLUSO BARRIDO Y PREMARCAJE SOBRE EL PAVIMENTO. MEDIDA LA SUPERFICIE REALMENTE EJECUTADA.

| Código | Ud | Descripción | Rendimiento | Precio | Importe |
|---|---|---|---|---|---|
| O01OA030 | h. | Oficial primera | 0.15 | 14.89 | 2.23 |
| O01OA070 | h. | Peón ordinario | 0.15 | 13.98 | 2.10 |
| M07AC020 | h. | Dumper convencional 2.000 kg. | 0.015 | 6.68 | 0.10 |
| M08B020 | h. | Barredora remolcada c/motor auxiliar | 0.015 | 5.7 | 0.09 |
| M11SP010 | h. | Equipo pintabanda aplic. convencional | 0.1 | 27 | 2.70 |
| P27EH011 | kg | Pintura acrilica base disolvente | 0.72 | 1.33 | 0.96 |
| P27EH040 | kg | Microesferas vidrio tratadas | 0.48 | 0.82 | 0.39 |
|  |  | Total |  |  | 8.57 |

Claves: pavimentacion, base, reflexivo, blanco, flecha, pintura, disolvente, acrilico

| Medición | Uds. | Largo | Parcial |
|---|---|---|---|
| discapacitado | 20 | 2.00 | 40.000 |
| flechas de dirección | 20 | 2.00 | 40.000 |
| numeración de plazas | 243 |  | 243.000 |
| Total |  |  | 323 |

**15CPP00001** m MARCA CONTINUA VIAL ANCHO 10 CM. CON PINTURA REFLEX
2704.16 m × 0.66 (0.69 con costes indirectos) = 1865.87
DE MARCA CONTINUA DE VIAL DE 10 cm. DE ANCHO CON PINTURA REFLEXIVA DE UN SOLO COMPONENTE CON ESFERAS DE VIDRIO APLICADAS EN FRIO POR UN SISTEMA DE POSMEZCLADO DE CLASE A O B CON MAQUINA AUTOMOVIL SEGUN PG-3 DEL MINISTERIO DE OBRAS PUBLICAS Y URBANISMO. MEDIDA LA LONGITUD EJECUTADA.

| Código | Ud | Descripción | Rendimiento | Precio | Importe |
|---|---|---|---|---|---|
| TO01000 | h | OF. 1ª PINTOR | 0.008 | 14.89 | 0.12 |
| WW00400 | u | PEQUEÑO MATERIAL | 0.3 | 0.31 | 0.09 |
| TP00200 | h | PEON ORDINARIO | 0.004 | 13.98 | 0.06 |
| MW00100 | h | MAQUINA AUTOMOVIL PARA MARCAR VIALES 3 BANDAS Y 3 CV. (maquinaria) | 0.008 | 17.65 | 0.14 |
| UI00300 | kg | PINTURA REFLEXIVA CON ESFERAS DE VIDRIO (material) | 0.02 | 12.64 | 0.25 |
|  |  | Total |  |  | 0.66 |

| Medición | Uds. | Largo | Parcial |
|---|---|---|---|
|  | 1 | 9.35 | 9.350 |
|  | 1 | 9.26 | 9.260 |
|  | 1 | 9.00 | 9.000 |
|  | 1 | 8.23 | 8.230 |
|  | 1 | 7.93 | 7.930 |
|  | 1 | 8.11 | 8.110 |
|  | 1 | 8.80 | 8.800 |
|  | 1 | 11.69 | 11.690 |
|  | 1 | 26.64 | 26.640 |
|  | 1 | 131.97 | 131.970 |
|  | 1 | 130.21 | 130.210 |
|  | 1 | 30.46 | 30.460 |
|  | 1 | 33.06 | 33.060 |
|  | 1 | 16.74 | 16.740 |
|  | 1 | 24.88 | 24.880 |
|  | 1 | 24.70 | 24.700 |
|  | 1 | 25.27 | 25.270 |
|  | 1 | 26.17 | 26.170 |
|  | 1 | 10.29 | 10.290 |
|  | 1 | 84.54 | 84.540 |
|  | 1 | 128.71 | 128.710 |
|  | 1 | 47.00 | 47.000 |
|  | 1 | 80.78 | 80.780 |
|  | 1 | 72.30 | 72.300 |
|  | 1 | 31.03 | 31.030 |
|  | 1 | 31.12 | 31.120 |
|  | 1 | 30.79 | 30.790 |
|  | 1 | 74.74 | 74.740 |
|  | 1 | 28.29 | 28.290 |
|  | 1 | 29.61 | 29.610 |
|  | 3 | 23.21 | 69.630 |
|  | 1 | 20.86 | 20.860 |
|  | 1 | 32.00 | 32.000 |
|  | 278 | 5.00 | 1390.000 |
| Total |  |  | 2704.16 |

**15CPP00002** m MARCA DISCONTINUA VIAL ANCHO 10 CM. CON PINTURA REFLEX
589.53 m × 0.58 (0.61 con costes indirectos) = 359.61
DE MARCA DISCONTINUA DE VIAL DE 10 cm. DE ANCHO CON PINTURA REFLEXIVA DE UN SOLO COMPONENTE CON ESFERAS DE VIDRIO APLICADAS EN FRIO POR UN SISTEMA DE POSMEZCLADO DE CLASE A O B CON MAQUINA AUTOMOVIL SEGUN PG3 DEL MINISTERIO DE OBRAS PUBLICAS Y URBANISMO. MEDIDA LA LONGITUD EJECUTADA.

| Código | Ud | Descripción | Rendimiento | Precio | Importe |
|---|---|---|---|---|---|
| WW00400 | u | PEQUEÑO MATERIAL | 0.3 | 0.31 | 0.09 |
| MW00100 | h | MAQUINA AUTOMOVIL PARA MARCAR VIALES 3 BANDAS Y 3 CV. | 0.008 | 17.65 | 0.14 |
| TO01000 | h | OF. 1ª PINTOR | 0.01 | 14.89 | 0.15 |
| TP00200 | h | PEON ORDINARIO | 0.005 | 13.98 | 0.07 |
| UI00300 | kg | PINTURA REFLEXIVA CON ESFERAS DE VIDRIO | 0.01 | 12.64 | 0.13 |
|  |  | Total |  |  | 0.58 |

| Medición | Uds. | Largo | Parcial |
|---|---|---|---|
| centro de viales | 1 | 47.67 | 47.670 |
|  | 1 | 3.29 | 3.290 |
|  | 1 | 122.76 | 122.760 |
|  | 1 | 3.14 | 3.140 |
|  | 1 | 47.50 | 47.500 |
|  | 1 | 118.83 | 118.830 |
|  | 1 | 122.24 | 122.240 |
|  | 1 | 78.37 | 78.370 |
|  | 1 | 29.73 | 29.730 |
|  | 1 | 16.00 | 16.000 |
| Total |  |  | 589.53 |

**15CPP00101** m2 PINTURA REFLEXIVA CON ESFERAS DE VIDRIO
228.58 m2 × 16.58 (17.41 con costes indirectos) = 3979.58
DE PINTURA REFLEXIVA DE UN SOLO COMPONENTE CON ESFERAS DE VIDRIO APLICADAS EN FRIO POR UN SISTEMA POSMEZCLADO DE CLASE A O B A PISTOLA, INCLUSO PREMARCADO Y CINTA ADHESIVA, SEGUN PG3 DEL MINISTERIO DE OBRAS PUBLICAS Y URBANISMO. MEDIDA LA SUPERFICIE REALMENTE EJECUTADA.

| Código | Ud | Descripción | Rendimiento | Precio | Importe |
|---|---|---|---|---|---|
| TO01000 | h | OF. 1ª PINTOR | 0.6 | 14.89 | 8.93 |
| TP00200 | h | PEON ORDINARIO | 0.3 | 13.98 | 4.19 |
| UI00300 | kg | PINTURA REFLEXIVA CON ESFERAS DE VIDRIO | 0.2 | 12.64 | 2.53 |
| WW00400 | u | PEQUEÑO MATERIAL | 3 | 0.31 | 0.93 |
|  |  | Total |  |  | 16.58 |

| Medición | Uds. | Largo | Alto | Parcial |
|---|---|---|---|---|
| pilares | 102 | 1.57 | 1.00 | 160.140 |
|  | 29 | 2.36 | 1.00 | 68.440 |
| Total |  |  |  | 228.58 |

## 14 DECORACION
Importe: 150630.66

### 14A ASEOS (13/02/2006)
Importe: 91122.57

**E30IC02057** m2 CABINA SANITARIA 200x90 e=42mm.
294.94 m2 × 153.98 (161.71 con costes indirectos) = 47694.75
DE Cabina sanitaria prefabricada, formada por: tableros rectos o curvos de fibras fenólicas; puerta y paredes de 42 mm. de espesor con carda de polietileno en el interior; con altura de 200 cm. y levantada 15 cm. del suelo, en distintos colores, al igual que los herrajes y accesorios que son de nylon reforzados con acero. Las patas de acero inoxidable, la barra estabilizadora y perfiles de aluminio. Instalada. MEDIDA LA SUPERFICIE DE NETA DE TABLEROS Y PUERTAS.

| Código | Ud | Descripción | Rendimiento | Precio | Importe |
|---|---|---|---|---|---|
| O01OA060 | h. | Peón especializado | 0.527 | 14.1 | 7.43 |
| O01OA070 | h. | Peón ordinario | 0.527 | 13.98 | 7.37 |
| P01DW090 | ud | Pequeño material | 4.5 | 1.25 | 5.63 |
| P34IC30057 | m2 | Panel cabina sanit.sandw. 200x90 e=42 mm (material) | 0.6 | 116.52 | 69.91 |
| P34IC40057 | m2 | Panel puerta 60cm.sandw. 200x90 e=42 mm (material) | 0.4 | 159.09 | 63.64 |
|  |  | Total |  |  | 153.98 |

| Medición | Uds. | Largo | Alto | Parcial |
|---|---|---|---|---|
| sótano | 5 | 1.40 | 2.00 | 14.000 |
|  | 1 | 3.15 | 2.00 | 6.300 |
| torre A | 14 | 2.48 | 2.00 | 69.440 |
|  | 14 | 1.20 | 2.00 | 33.600 |
|  | 14 | 0.90 | 2.00 | 25.200 |
| torre B | 24 | 0.90 | 2.00 | 43.200 |
|  | 3 | 2.25 | 2.00 | 13.500 |
|  | 3 | 2.01 | 2.00 | 12.060 |
|  | 3 | 1.82 | 2.00 | 10.920 |
|  | 3 | 1.35 | 2.00 | 8.100 |
|  | 3 | 2.35 | 2.00 | 14.100 |
|  | 3 | 2.11 | 2.00 | 12.660 |
|  | 3 | 1.84 | 2.00 | 11.040 |
|  | 3 | 3.47 | 2.00 | 20.820 |
| Total |  |  |  | 294.94 |

**10WWW57001** m2 ENCIMERA Y FRENTE ACERO INOXIDABLE
68.451 m2 × 112.72 (118.38 con costes indirectos) = 8103.23
DE ENCIMERA Y FRENTE PARA ENCASTRE DE LAVABOS, DE ACERO INOXIDABLE DE 1 MM DE ESPESOR. DE ESPESOR,MATE, INCLUSO FORMACION DE HUECO, PLACA DE APOYO Y ESCUADRAS OCULTAS. MEDIDA LA SUPERFICIE EJECUTADA, DESARROLLANDO EL FRENTE Y SIN DEDUCIR HUECOS.

| Código | Ud | Descripción | Rendimiento | Precio | Importe |
|---|---|---|---|---|---|
| ATC00100 | h | CUADRILLA ALBAÑILERIA, FORMADA POR OFICIAL 1ª Y PEON ESP. | 0.02 | 28.99 | 0.58 |
| WW00300 | u | MATERIAL COMPLEMENTARIO O PZAS.ESPECIALES | 10 | 0.58 | 5.80 |
| WW00400 | u | PEQUEÑO MATERIAL | 2 | 0.31 | 0.62 |
| AGM00500 | m3 | MORTERO DE CEMENTO CEM II/A-L 32.5 Y ARENA DE RIO (1:6) | 0.05 | 49.73 | 2.49 |
| RW0180057 | m2 | ENCIMERA ACERO INOXIDABLE MACAEL PARA LAVABOS (material) | 1 | 94.93 | 94.93 |
| TO00900 | h | OF. 1ª MONTADOR | 0.285 | 14.89 | 4.24 |
| TA00200 | h | AYUDANTE ESPECIALISTA | 0.285 | 14.26 | 4.06 |
|  |  | Total |  |  | 112.72 |

| Medición | Uds. | Largo | Ancho | Alto | Parcial |
|---|---|---|---|---|---|
| sótano | 1 | 5.35 | 0.40 |  | 2.140 |
|  | 1 | 5.35 |  | 0.10 | 0.535 |
|  | 1 | 0.40 |  | 0.10 | 0.040 |
| torre A | 7 | 3.12 |  |  | 21.840 |
|  | 7 | 8.21 |  | 0.10 | 5.747 |
|  | 7 | 2.38 |  |  | 16.660 |
|  | 7 | 8.16 |  | 0.10 | 5.712 |
| torre B | 3 | 2.37 |  |  | 7.110 |
|  | 3 | 3.09 |  | 0.10 | 0.927 |
|  | 3 | 2.29 |  |  | 6.870 |
|  | 3 | 2.90 |  | 0.10 | 0.870 |
| Total |  |  |  |  | 68.451 |

**E21MI010** ud DOSIFIC. JABÓN ACERO 1 L. C/CERRAD.
64 ud × 107.98 (113.4 con costes indirectos) = 7257.60
Dosificador de jabón de acero inoxidable 18/10, con capacidad de 1 l. y cerradura antirrobo, instalados con tacos de plástico y tornillos a la pared. MEDIDA LA UNIDAD INSTALADA.

| Código | Ud | Descripción | Rendimiento | Precio | Importe |
|---|---|---|---|---|---|
| O01OA030 | h. | Oficial primera | 0.2 | 14.89 | 2.98 |
| P18CC010 | ud | Dosificador jabón a.inox. 1 l. c/cerrad. (material) | 1 | 105 | 105.00 |
|  |  | Total |  |  | 107.98 |

Claves: jabon, tornillo, taco, robo, cerrajeria, inoxidable, acero, pared, plastico

| Medición | Uds. | Largo | Parcial |
|---|---|---|---|
| vestuarios | 1 | 4.00 | 4.000 |
| aseos | 10 | 6.00 | 60.000 |
| Total |  |  | 64 |

**E21MI130** ud PERCHA SIMPLE ACERO INOX.
55 ud × 17.48 (18.36 con costes indirectos) = 1009.80
Percha simple de acero inoxidable 18x10. Instalado con tacos a la pared. MEDIDA LA UNIDAD INSTALADA.

| Código | Ud | Descripción | Rendimiento | Precio | Importe |
|---|---|---|---|---|---|
| O01OA030 | h. | Oficial primera | 0.2 | 14.89 | 2.98 |
| P18CC140 | ud | Percha acero inox. (material) | 1 | 14.5 | 14.50 |
|  |  | Total |  |  | 17.48 |

Claves: pared, inoxidable, percha, simple, taco, acero

| Medición | Uds. | Largo | Parcial |
|---|---|---|---|
| vestuarios | 3 |  | 3.000 |
| aseos | 3 | 8.00 | 24.000 |
|  | 7 | 4.00 | 28.000 |
| Total |  |  | 55 |

**E21MI080** ud PAPELERA ACERO 30 l. C/CERRADURA
55 ud × 204.97 (215.26 con costes indirectos) = 11839.30
Papelera de acero inoxidable 18/10, con tapa abatible y cerradura con capacidad de 30 l. de 29x61x20 cm. Instalada con tacos a la pared. MEDIDA LA UNIDAD INSTALADA.

| Código | Ud | Descripción | Rendimiento | Precio | Importe |
|---|---|---|---|---|---|
| O01OA030 | h. | Oficial primera | 0.3 | 14.89 | 4.47 |
| P18CC090 | ud | Papelera a.inox. c/tapa y cerrad. 30 l. (material) | 1 | 200.5 | 200.50 |
|  |  | Total |  |  | 204.97 |

Claves: inoxidable, taco, tapa, acero, pared, abatible, papelera, cerrajeria

| Medición | Uds. | Largo | Parcial |
|---|---|---|---|
| vestuarios | 3 |  | 3.000 |
| aseos | 3 | 8.00 | 24.000 |
|  | 7 | 4.00 | 28.000 |
| Total |  |  | 55 |

**E21MI050** ud PORTARROLLOS ACERO INOX.
55 ud × 27.44 (28.82 con costes indirectos) = 1585.10
Portarrollos de acero inoxidable c/tapa 18/10 modulo simple de 14,5x10,5 cm. Instalado con tacos a la pared. MEDIDA LA UNIDAD INSTALADA.

| Código | Ud | Descripción | Rendimiento | Precio | Importe |
|---|---|---|---|---|---|
| O01OA030 | h. | Oficial primera | 0.2 | 14.89 | 2.98 |
| P18CC050 | ud | Portarrollos acero inox. c/tapa (material) | 1 | 24.46 | 24.46 |
|  |  | Total |  |  | 27.44 |

Claves: portarrollo, inoxidable, pared, modulo, taco, acero, simple

| Medición | Uds. | Largo | Parcial |
|---|---|---|---|
| vestuarios | 3 |  | 3.000 |
| aseos | 3 | 8.00 | 24.000 |
|  | 7 | 4.00 | 28.000 |
| Total |  |  | 55 |

**E21MW020** ud SECAMANOS ELÉCT. AUTOM. 1640W. A.INOX.
41 ud × 209.47 (219.99 con costes indirectos) = 9019.59
Suministro y colocación de secamanos automático por sensor eléctrico en baño de 1640 W. con carcasa de acero inoxidable acabado satinado o brillante, colocado mediante anclajes de fijación a la pared, y instalado. MEDIDA LA UNIDAD INSTALADA.

| Código | Ud | Descripción | Rendimiento | Precio | Importe |
|---|---|---|---|---|---|
| O01OA030 | h. | Oficial primera | 0.3 | 14.89 | 4.47 |
| P18CW020 | ud | Secamanos elect.autom.1640 W.a.inox. (material) | 1 | 205 | 205.00 |
|  |  | Total |  |  | 209.47 |

Claves: carcasa, fijacion, electrico, secamanos, inoxidable, suministro, colocacion, automatico, baño, acero, satinado, anclaje, pared, brillo, sensor

| Medición | Uds. | Parcial |
|---|---|---|
| vestuarios | 1 | 1.000 |
| aseos | 40 | 40.000 |
| Total |  | 41 |

**E21MC070** ud BARRA APOYO ABAT. ACERO INOX. 80 cm.
20 ud × 167.35 (175.75 con costes indirectos) = 3515.00
Barra de apoyo doble, abatible de acero inoxidable 18/10 (AISI-304) de D=30 mm. y longitud 80 cm., con cubretornillos de fijación. Instalado con tacos de plástico y tornillos a la pared. MEDIDA LA UNIDAD INSTALADA.

| Código | Ud | Descripción | Rendimiento | Precio | Importe |
|---|---|---|---|---|---|
| O01OA030 | h. | Oficial primera | 0.5 | 14.89 | 7.45 |
| P18CB260 | ud | Barra apoyo acero inox.abat.doble 80 cm. (material) | 1 | 159.9 | 159.90 |
|  |  | Total |  |  | 167.35 |

Claves: fijacion, barra, apoyo, pared, doble, taco, tornillo, abatible, plastico, acero, inoxidable

**E21MC040** ud BARRA APOYO RECTA ACERO INOX. 75 cm.
20 ud × 52.29 (54.91 con costes indirectos) = 1098.20
Barra de apoyo recta de acero inoxidable 18/10 (AISI-304) de D=30 mm. y longitud 75 cm., con cubretornillos de fijación. Instalado con tacos de plástico y tornillos a la pared. MEDIDA LA UNIDAD INSTALADA.

| Código | Ud | Descripción | Rendimiento | Precio | Importe |
|---|---|---|---|---|---|
| O01OA030 | h. | Oficial primera | 0.4 | 14.89 | 5.96 |
| P18CB230 | ud | Barra apoyo acero inox. 75 cm. (material) | 1 | 46.33 | 46.33 |
|  |  | Total |  |  | 52.29 |

Claves: plastico, taco, apoyo, recta, fijacion, tornillo, pared, barra, inoxidable, acero

### 14S SEÑALIZACIÓN (13/02/2006)
Importe: 12965.12

**PC1902T** m2 VINILO
73.83 m2 × 58.95 (61.91 con costes indirectos) = 4570.82
DE RÓTULO CON LÁMINA DE VINILO OPACO AUTOADHESIVO COLOCADO SOBRE VIDRIO O CHAPA PLEGADA. MEDIDA LA SUPERFICIE EJECUTADA.

| Código | Ud | Descripción | Rendimiento | Precio | Importe |
|---|---|---|---|---|---|
| PA022 | m2 | VINILO OPACO. (material) | 1 | 55.11 | 55.11 |
| TO01700 | h | OF. 1ª CRISTALERO | 0.237 | 14.89 | 3.53 |
| WW00400 | u | PEQUEÑO MATERIAL | 1 | 0.31 | 0.31 |
|  |  | Total |  |  | 58.95 |

| Medición | Uds. | Largo | Alto | Parcial |
|---|---|---|---|---|
| PV9 | 24 | 0.80 | 2.15 | 41.280 |
| PV1 | 3 | 1.20 | 2.15 | 7.740 |
| PV4 | 7 | 1.20 | 2.15 | 18.060 |
| PG | 2 | 1.50 | 2.25 | 6.750 |
| Total |  |  |  | 73.83 |

**14WSS57012** u ROTULO EN ACERO INOXIDABLE
135 u × 59.21 (62.18 con costes indirectos) = 8394.30
DE ROTULO DENOMINADOR DE PLANTA, O ESTANCIA CON LETRAS CORPÓREAS REALIZADAS CON PLETINAS DE ACERO INXIDABLE, INCLUSO PEQUEÑO MATERIAL,COLOCACION Y AYUDAS DE ALBAÑILERIA. MEDIDA LA UNIDAD EJECUTADA.

| Código | Ud | Descripción | Rendimiento | Precio | Importe |
|---|---|---|---|---|---|
| WW00400 | u | PEQUEÑO MATERIAL | 2 | 0.31 | 0.62 |
| TO02100 | h | OFICIAL 1ª | 0.237 | 14.89 | 3.53 |
| DW57101 | u | ROTULO DENOMINADOR DE PLANTA EN PLETINA CERO INOXIDAPLE (material) | 1 | 55.06 | 55.06 |
|  |  | Total |  |  | 59.21 |

| Medición | Uds. | Parcial |
|---|---|---|
| plantas | 14 | 14.000 |
| oficinas y salas de reunión | 94 | 94.000 |
| aseos | 20 | 20.000 |
| vestuarios | 1 | 1.000 |
| control | 1 | 1.000 |
| secretaría | 2 | 2.000 |
| locales | 3 | 3.000 |
| Total |  | 135 |

### 14M MOBILIARIO
Importe: 46542.97

**E30OI060** ud BUTACA SALA DE JUNTAS
150 ud × 287.85 (302.3 con costes indirectos) = 45345.00
Butaca para teatros y auditorios de 540 mm de ancho de ejes 994 mm de altura 432 mm de profundidad (butaca cerrada) y 650 mm (butaca abierta), con las siguientes características: Asiento
El asiento esta compuesto por dos elementos. Una colchoneta de espuma de poliuretano, fijada a una contra de 5mm. de espesor de contrachapado de madera de haya también M1, y un tablero contrachapado de madera de haya de 12 mm. conformado en prensa, con un ancho de 440mm y una altura de 483mm., que actúa como elemento estructural.
La unión de la colchoneta de espuma de poliuretano, al tablero contrachapado de 12 mm. se realiza a través de pestañas de acero fijadas en la cara interior del tablero, utilizando insertos metálicos y ferretería específica. Todo este conjunto se recubre con funda confeccionada con tejido ignífugo M1 con soporte de barrera antifuego.
Respaldo
Conjunto similar al asiento compuesto por un tablero de contrachapado de madera de haya de 12mm de espesor , con un ancho de 444mm y una altura de 660mm y una colchoneta de espuma de poliuretano fijada a una contra 5mm de espesor de contrachapado de madera de haya.
La colchoneta presenta un corte horizontal de 86 mm. de ancho y 340 mm. de longitud, situado a 119 mm. del margen superior, y en la parte derecha del respaldo.
La unión de la colchoneta de espuma de poliuretano, al tablero contrachapado de 12 mm. se realiza a través de pestañas de acero fijadas en la cara interior del tablero, utilizando insertos metálicos y ferretería específica. Todo este conjunto se recubre con funda confeccionada con tejido ignífugo M1 con soporte de barrera antifuego, también M-1.
Pies laterales fabricados en pletina de acero de 6mm de espesor y un ancho de 60mm.
Incorporan dos bulones de acero macizo, a través de los cuales fijamos el respaldo al pie, utilizando ferretería específica. Asimismo incorporan las rótulas, que permiten el abatimiento del asiento a través de un eje de giro y muelle de torsión que determina el retorno automático. Las rótulas están fabricadas en inyección de poliamida con cargas de alta resistencia mecánica, exentas de mantenimiento. La rótula se fija a un alojamiento circular de acero maciza, solidario a la pletina que conforma el pie lateral.
El pie dispone de dos orificios, mecanizados para el anclaje de la butaca al pavimento, utilizando tornillos de cabeza avellanada, que se integran en la misma pletina.
Todas las soldaduras, se realizarán al arco con hilo continuo y atmósfera controlada. Toda la tortillería utilizada para la fijación de los diferentes elementos que componen la butaca será de acero acabado zincado.
Espuma de poliuretano
- Autoextinguible según normas:
UNE 53127, MVSS 302, ASTM D1692 y DIN 53438.
Recubrimiento
- Epoxi polvo electroestático.
Espesor de la capa: 80 micras,
Adherencia a la cuadrícula 100 %
Tapicería
- Resistencia a la abrasión 50.000 ciclos Martindale BS 5690
Pilling Index 5 BS 5811
Calificación M-1
MEDIDA LA UNIDAD INSTALADA.

| Código | Ud | Descripción | Rendimiento | Precio | Importe |
|---|---|---|---|---|---|
| P34OI060 | ud | Butaca sala de juntas MRPR (material) | 1 | 287.85 | 287.85 |
|  |  | Total |  |  | 287.85 |

Claves: cromado, brazo, butaca, sala, tela, pata, silla, grueso, color, asiento, junta, tapiceria

**10LAM57005** ud TAQUILLA EN CHAPA DE ALUMINIO PERFORADO
4 ud × 140.66 (147.72 con costes indirectos) = 590.88
DE TAQUILLA CON CHAPA ONDULADA Y PERFORADA DE ALUMINIO ANODIZADO COLOR MATE NATURAL, DE 3 MM DE ESPESOR, TIPO G 1310 DE MBA O EQUIVALENTE, FIJADA SOBRE TABIQUE. INCLUSO ELEMENTOS DE UNION Y ACCESORIOS DE FIJACION; CONSTRUIDO SEGUN NORMAS DE FABRICANTE. MEDIDA LA UNIDAD EJECUTADA.

| Código | Ud | Descripción | Rendimiento | Precio | Importe |
|---|---|---|---|---|---|
| WW00400 | u | PEQUEÑO MATERIAL | 1 | 0.31 | 0.31 |
| WW00300 | u | MATERIAL COMPLEMENTARIO O PZAS.ESPECIALES | 1 | 0.58 | 0.58 |
| TO00900 | h | OF. 1ª MONTADOR | 0.536 | 14.89 | 7.98 |
| RL57300 | M2 | CHAPA ONDULADA Y PERFORADA DE 10MM, 1MM ESPESOR COLOR NATURAL | 1 | 67.09 | 67.09 |
| ATC00100 | h | CUADRILLA ALBAÑILERIA, FORMADA POR OFICIAL 1ª Y PEON ESP. | 0.3 | 28.99 | 8.70 |
| MO57981 | ud | TAQUILLA CHAPA PERFORADA (material) | 1 | 56 | 56.00 |
|  |  | Total |  |  | 140.66 |

**E30OI063** ud MOSTRADOR
1 ud × 578.07 (607.09 con costes indirectos) = 607.09
DE MOSTRADOR REALIZADO EN MADERA DM REVESTIDO EN METACRILATO DE 6 MM DE ESPESOR TRANSPARENTE EN COLOR NARANJA. MEDIDA LA UNIDAD INSTALADA.

| Código | Ud | Descripción | Rendimiento | Precio | Importe |
|---|---|---|---|---|---|
| TO01550 | h | OF. 1ª MONTADOR CARPINTERIA (mano de obra) | 0.237 | 14.89 | 3.53 |
| P01DW090 | ud | Pequeño material | 4 | 1.25 | 5.00 |
| P34OI061 | ud | mOSTRADOR EN METACRILATO (material) | 1 | 569.54 | 569.54 |
|  |  | Total |  |  | 578.07 |

## 15 URBANIZACIONES
Importe: 362912.34

**03WSS00331** m3 SUB-BASE DE ALBERO EN RAMA
822.126 m3 × 13.52 (14.2 con costes indirectos) = 11674.19

| Medición | Uds. | Largo | Alto | Parcial |
|---|---|---|---|---|
| sobre sótano Sur | 1 | 1215.00 | 0.30 | 364.500 |
| sobre sótano Norte | 1 | 1525.42 | 0.30 | 457.626 |
| Total |  |  |  | 822.126 |

**03WSS00012** m3 RELLENO DE GRAVA GRUESA LIMPIA EN LOSAS (GR)
1463.194 m3 × 22.01 (23.11 con costes indirectos) = 33814.41
(GR) DE RELLENO DE GRAVA GRUESA LIMPIA EN LOSAS, INCLUSO COMPACTADO DE BASE Y EXTENDIDO CON MEDIOS MANUALES. MEDIDO EL VOLUMEN TEORICO EJECUTADO.

| Código | Ud | Descripción | Rendimiento | Precio | Importe |
|---|---|---|---|---|---|
| GW00100 | m3 | AGUA POTABLE | 0.15 | 0.58 | 0.09 |
| TP00200 | h | PEON ORDINARIO | 0.5 | 13.98 | 6.99 |
| TP00100 | h | PEON ESPECIAL | 0.3 | 14.1 | 4.23 |
| AG00100 | m3 | GRAVA (material) | 1.1 | 8.99 | 9.89 |
| MR00200 | h | PISON MECANICO MANUAL (maquinaria) | 0.3 | 2.7 | 0.81 |
|  |  | Total |  |  | 22.01 |

| Medición | Uds. | Largo | Alto | Parcial |
|---|---|---|---|---|
| Parterres urbanización | 1 | 1046.30 | 0.15 | 156.945 |
|  | 1 | 164.30 | 0.15 | 24.645 |
|  | 1 | 691.00 | 0.15 | 103.650 |
|  | 1 | 1290.42 | 0.15 | 193.563 |
|  | 1 | 174.64 | 0.15 | 26.196 |
|  | 1 | 555.84 | 0.15 | 83.376 |
| Subtotal |  |  |  | 588.375 |
| sobre sótano zona central | 1 | 3067.74 | 0.15 | 460.161 |
| Encespado abierto | 1 | 658.74 | 0.15 | 98.811 |
| Encespado cerrado | 1 | 958.04 | 0.14 | 134.126 |
| Klinker | 1 | 1211.47 | 0.15 | 181.721 |
| Subtotal |  |  |  | 874.819 |
| Subtotal acumulado |  |  |  | 1463.194 |
| Total |  |  |  | 1463.194 |

**PP04031707** m2 ENCESPADO ABIERTO (EA)
958.04 m2 × 28.53 (29.96 con costes indirectos) = 28702.88
(EA) Encespado formado por: piezas enlazables de HORMIGÓN de 7 cm de espesor, con un 70% de huecos, para tráfico ligero, sobre base de 3 cm de arena y geotextil, colocado sobre subbase existente y rellenas de tierra vegetal arenosa con un 3% de materia oragánica limpia hasta enrase superior, incluso rasanteo y compactación previa de firme. Medida la superficie ejecutada.

| Código | Ud | Descripción | Rendimiento | Precio | Importe |
|---|---|---|---|---|---|
| P28DA010 | m3 | Tierra vegetal limpia (material) | 0.032 | 9.32 | 0.30 |
| UP990001 | m2 | PAVIMENTO PARA ENCESPADOS EN PIEZAS DE HORMIGÓN DE 10 CM DE ESPESOR Y 30% DE HUECOS PARA TRÁFICO LIGERO (material; 02/05/2006) | 1.03 | 12 | 12.36 |
| AA00300 | m3 | ARENA GRUESA (material) | 0.032 | 10.73 | 0.34 |
| ATC00100 | h | CUADRILLA ALBAÑILERIA, FORMADA POR OFICIAL 1ª Y PEON ESP. | 0.5 | 28.99 | 14.50 |
| QW01000 | m2 | TEJIDO SEPARADOR 70 GR/M2 (material) | 1.05 | 0.75 | 0.79 |
| MR00400 | h | RULO VIBRATORIO | 0.01 | 24.4 | 0.24 |
|  |  | Total |  |  | 28.53 |

| Medición | Uds. | Largo | Parcial |
|---|---|---|---|
| Sobre sótano | 1 | 618.42 | 618.420 |
|  | 1 | 339.62 | 339.620 |
| Total |  |  | 958.04 |

**PP04031706** m2 ENCESPADO CERRADO TRAFICO LIGERO (EC)
658.74 m2 × 24.75 (25.99 con costes indirectos) = 17120.65
(EC) Encespado formado por: piezas enlazables de HORMIGÓN de 10 cm de espesor, PARA TRÁFICO LIGERO con un 30% de huecos, sobre base de 3 cm de arena y geotextil, colocado sobre subbase existente y rellenas de tierra vegetal arenosa con un 3% de materia oragánica limpia hasta enrase superior, incluso rasanteo y compactación previa de firme. Medida la superficie ejecutada.

| Código | Ud | Descripción | Rendimiento | Precio | Importe |
|---|---|---|---|---|---|
| P28DA010 | m3 | Tierra vegetal limpia | 0.051 | 9.32 | 0.48 |
| UP990002 | m2 | PAVIMENTO PARA ENCESPADOS EN PIEZAS DE HORMIGÓN DE 7CM DE ESPESOR Y 70% DE HUECOS PARA TRÁFICO LIGERO (material; 02/05/2006) | 1.05 | 8 | 8.40 |
| AA00300 | m3 | ARENA GRUESA | 0.032 | 10.73 | 0.34 |
| ATC00100 | h | CUADRILLA ALBAÑILERIA, FORMADA POR OFICIAL 1ª Y PEON ESP. | 0.5 | 28.99 | 14.50 |
| QW01000 | m2 | TEJIDO SEPARADOR 70 GR/M2 | 1.05 | 0.75 | 0.79 |
| MR00400 | h | RULO VIBRATORIO | 0.01 | 24.4 | 0.24 |
|  |  | Total |  |  | 24.75 |

| Medición | Uds. | Largo | Parcial |
|---|---|---|---|
| Sobre sótano | 1 | 115.57 | 115.570 |
|  | 1 | 222.03 | 222.030 |
|  | 1 | 65.34 | 65.340 |
|  | 1 | 88.27 | 88.270 |
|  | 1 | 101.94 | 101.940 |
|  | 1 | 35.64 | 35.640 |
|  | 1 | 40.86 | 40.860 |
|  | 1 | 27.57 | 27.570 |
|  | -1 | 38.48 | -38.480 |
| Total |  |  | 658.74 |

**E32CA170** m2 PAVIMENTO DE ADOQUÍN KLINKER (K)
1211.47 m2 × 29.35 (30.82 con costes indirectos) = 37337.51
(K) PAVIMENTO DE ADOQUÍN KLINKER CON CARAS RECTAS, DE 20X10X5 CM., COLOCADO SOBRE CAMA DE ARENA COMPACTADA DE 5 CM., RECEBADO DE JUNTAS CON ARENA DE MACHAQUEO Y COMPACTACIÓN; A COLOCAR SOBRE. MEDIDA LA SUPERFICIE EJECUTADA.

| Código | Ud | Descripción | Rendimiento | Precio | Importe |
|---|---|---|---|---|---|
| O01OA090 | h. | Cuadrilla A | 0.3 | 36.14 | 10.84 |
| P01AA020 | m3 | Arena de río 0/6 mm. | 0.055 | 15.75 | 0.87 |
| M08RB010 | h. | Band. vibr. 75 kg 40 cm) (maquinaria) | 0.3 | 2.19 | 0.66 |
| P25VA240 | m2 | Adoquín recto cerámico 20x10x5cm (material) | 1 | 16.98 | 16.98 |
|  |  | Total |  |  | 29.35 |

| Medición | Uds. | Largo | Parcial |
|---|---|---|---|
| Sobre sótano | 1 | 372.55 | 372.550 |
|  | 1 | 195.45 | 195.450 |
|  | 1 | 111.75 | 111.750 |
|  | 1 | 493.24 | 493.240 |
|  | 1 | 38.48 | 38.480 |
| Total |  |  | 1211.47 |

**10WRN57063** m REMATE DE CHAPA DE ACERO CORTEN 5 MM 50CM
1730.24 m × 40.89 (42.94 con costes indirectos) = 74296.51
DE REMATE DE CHAPA DE ACERO CORTEN DE 5 MM DE ESPESOR, CON PLEGADURAS SEGÚN DISEÑO CON UN DESARROLLO DE 50 CM, ASENTADO SOBRE BASE DE HORMIGON HM-20, INCLUSO P.P. DE REJUNTADO CON MORTERO (1:1). MEDIDA LA LONGITUD EJECUTADA. MEDIDA LA LONGITUD EJECUTADA.

| Código | Ud | Descripción | Rendimiento | Precio | Importe |
|---|---|---|---|---|---|
| ATC00100 | h | CUADRILLA ALBAÑILERIA, FORMADA POR OFICIAL 1ª Y PEON ESP. | 0.2 | 28.99 | 5.80 |
| AGM00500 | m3 | MORTERO DE CEMENTO CEM II/A-L 32.5 Y ARENA DE RIO (1:6) | 0.006 | 49.73 | 0.30 |
| M578923 | M2 | REMATE CHAPA PLEGADA ACERO CORTEN 5MM (material; 02/05/2006) | 0.5 | 56.14 | 28.07 |
| CH04120 | m3 | HORMIGON HM-20/P/40/I, SUMINISTRADO | 0.081 | 53.51 | 4.33 |
| TP00200 | h | PEON ORDINARIO | 0.171 | 13.98 | 2.39 |
|  |  | Total |  |  | 40.89 |

| Medición | Uds. | Largo | Parcial |
|---|---|---|---|
| Sobre sótano | 1 | 73.28 | 73.280 |
|  | 1 | 52.30 | 52.300 |
|  | 1 | 31.42 | 31.420 |
|  | 1 | 76.75 | 76.750 |
|  | 1 | 49.72 | 49.720 |
|  | 1 | 26.68 | 26.680 |
|  | 1 | 23.52 | 23.520 |
|  | 1 | 17.62 | 17.620 |
|  | 1 | 34.07 | 34.070 |
|  | 1 | 33.46 | 33.460 |
|  | 1 | 32.47 | 32.470 |
|  | 1 | 92.30 | 92.300 |
|  | 1 | 78.29 | 78.290 |
|  | 1 | 62.73 | 62.730 |
|  | 1 | 31.42 | 31.420 |
| En urbanización | 1 | 187.48 | 187.480 |
|  | 1 | 53.76 | 53.760 |
|  | 1 | 48.16 | 48.160 |
|  | 1 | 22.62 | 22.620 |
|  | 1 | 4.11 | 4.110 |
|  | 1 | 114.67 | 114.670 |
|  | 1 | 103.67 | 103.670 |
|  | 1 | 51.03 | 51.030 |
|  | 2 | 22.26 | 44.520 |
|  | 1 | 42.15 | 42.150 |
|  | 1 | 127.34 | 127.340 |
|  | 1 | 30.24 | 30.240 |
|  | 1 | 24.06 | 24.060 |
|  | 1 | 95.82 | 95.820 |
|  | 1 | 64.58 | 64.580 |
| Total |  |  | 1730.24 |

**U14AF120** m2 MODELADO MECÁNICO DE TERRENO SUELTO
11502.35 m2 × 4.75 (4.99 con costes indirectos) = 57396.73
Modelado mecánico de terreno, sin aporte de tierras y con alteraciones del suelo no superiores a los 80 cm. de altura, i/explanación y rebaje del terreno con Bulldozer tipo D6. MEDIDA LA SUPERFICIE EJECUTADA.

| Código | Ud | Descripción | Rendimiento | Precio | Importe |
|---|---|---|---|---|---|
| M10PW110 | h. | Bulldozer tipo D6 (maquinaria) | 0.085 | 55.9 | 4.75 |
|  |  | Total |  |  | 4.75 |

Claves: terreno, suelo, tierra, modelar, mecanico, aportacion, rebajado

**U14AM020** m3 SUMIN.Y EXT.MANU.T.VEGET.FÉRTIL.
1882.971 m3 × 21.69 (22.78 con costes indirectos) = 42894.08
Suministro, extendido y perfilado de tierra vegetal arenosa, limpia y cribada, enriquecida con fertilizantes, con medios manuales, suministrada a granel. MEDIDO EL VOLUMEN TEORICO EJECUTADO.

| Código | Ud | Descripción | Rendimiento | Precio | Importe |
|---|---|---|---|---|---|
| O01OA070 | h. | Peón ordinario | 0.4 | 13.98 | 5.59 |
| P28DA030 | m3 | Tierra vegetal cribada fertiliz. (material) | 1 | 16.1 | 16.10 |
|  |  | Total |  |  | 21.69 |

Claves: tierra, perfil, areno, exterior, suministro, vegetal, limpieza, medio, granel, manual

| Medición | Uds. | Largo | Alto | Parcial |
|---|---|---|---|---|
| urbanización | 1 | 11502.30 | 0.15 | 1725.345 |
|  | -1 | 3922.50 | 0.15 | -588.375 |
| Subtotal |  |  |  | 1136.970 |
| sobre sótano | 1 | 2862.45 | 0.25 | 715.613 |
|  | 1 | 142.95 | 0.10 | 14.295 |
|  | 1 | 160.93 | 0.10 | 16.093 |
| Subtotal |  |  |  | 746.001 |
| Subtotal acumulado |  |  |  | 1882.971 |
| Total |  |  |  | 1882.971 |

**U14PH070** m2 FORM.CÉSP.ÁREAS COSTA 1000/5000 (C)
2944.98 m2 × 2.42 (2.54 con costes indirectos) = 7480.25
(C) Formación de césped de gramíneas para áreas con influencia costera, por siembra de una mezcla de Agrostris stolonifera al 5 %, Cynodon dactylon al 20%, Festuca ovina duriuscula al 25%, Poa pratense al 30 % y Ray-grass al 20 %, comprendiendo el desbroce, perfilado y fresado del terreno, distribución de fertilizante complejo NPK-Mg-M.O., pase de motocultor a los 10 cm. superficiales, perfilado definitivo y preparación para siembra de la mezcla indicada a razón de 30 gr/m2. pase de rulo y primer riego. MEDIDA LA SUPERFICIE EJECUTADA

| Código | Ud | Descripción | Rendimiento | Precio | Importe |
|---|---|---|---|---|---|
| O01OB270 | h. | Oficial 1ª (mano de obra) | 0.035 | 14.89 | 0.52 |
| O01OB280 | h. | Peón (mano de obra) | 0.09 | 13.98 | 1.26 |
| M10PN010 | h. | Motoazada normal (maquinaria) | 0.025 | 7.41 | 0.19 |
| M10MR030 | h. | Rodillo auto.90 cm. 1 kg/cm.gene (maquinaria) | 0.007 | 4.33 | 0.03 |
| P28DF060 | kg | Fertilizante compl.césped NPK-Mg (material) | 0.1 | 0.6 | 0.06 |
| P28MP120 | kg | Mezcla sem.césped áreas costa (material) | 0.03 | 6.71 | 0.20 |
| P28DA070 | m3 | Mantillo limpio cribado (material) | 0.005 | 32.52 | 0.16 |
|  |  | Total |  |  | 2.42 |

Claves: terreno, siembra, influencia, complejo, distribucion, riego, mezcla, area, perfil, desbroce, cesped, preparacion, superficie

| Medición | Uds. | Largo | Parcial |
|---|---|---|---|
|  | 1 | 1918.22 | 1918.220 |
|  | 1 | 265.86 | 265.860 |
|  | 1 | 481.34 | 481.340 |
|  | 1 | 32.94 | 32.940 |
|  | 1 | 39.42 | 39.420 |
|  | 1 | 207.20 | 207.200 |
| Total |  |  | 2944.98 |

**U14PH050** m2 FORM.CÉSP.NATUR.RÚST.1000/5000 (CR)
7834.42 m2 × 2.35 (2.47 con costes indirectos) = 19351.02
(CR) Formación de césped tipo pradera natural rústico, por siembra de una mezcla de Festuca arundinacea al 70% y Ray-grass al 30 %, comprendiendo el desbroce, perfilado y fresado del terreno, distribución de fertilizante complejo NPK-Mg-M.O., pase de motocultor a los 10 cm. superficiales, perfilado definitivo, pase de rulo y preparación para la siembra, siembra de la mezcla indicada a razón de 30 gr/m2. y primer riego. EDIDA LA SUPERFICIE EJECUTADA

| Código | Ud | Descripción | Rendimiento | Precio | Importe |
|---|---|---|---|---|---|
| O01OB270 | h. | Oficial 1ª | 0.035 | 14.89 | 0.52 |
| O01OB280 | h. | Peón | 0.09 | 13.98 | 1.26 |
| M10PN010 | h. | Motoazada normal | 0.025 | 7.41 | 0.19 |
| M10MR030 | h. | Rodillo auto.90 cm. 1 kg/cm.gene | 0.007 | 4.33 | 0.03 |
| P28DF060 | kg | Fertilizante compl.césped NPK-Mg | 0.1 | 0.6 | 0.06 |
| P28MP100 | kg | Mezcla sem.césped tipo natural (material) | 0.03 | 4.3 | 0.13 |
| P28DA070 | m3 | Mantillo limpio cribado | 0.005 | 32.52 | 0.16 |
|  |  | Total |  |  | 2.35 |

Claves: complejo, superficie, distribucion, mezcla, preparacion, cesped, natural, rustico, perfil, desbroce, siembra, terreno, riego

| Medición | Uds. | Largo | Parcial |
|---|---|---|---|
| urbanización | 1 | 3182.20 | 3182.200 |
|  | 1 | 101.96 | 101.960 |
|  | 1 | 0.64 | 0.640 |
|  | 1 | 95.30 | 95.300 |
|  | 1 | 40.72 | 40.720 |
|  | 1 | 3.89 | 3.890 |
|  | 1 | 350.17 | 350.170 |
|  | 1 | 817.12 | 817.120 |
|  | 1 | 39.42 | 39.420 |
|  | 1 | 256.03 | 256.030 |
|  | 1 | 84.52 | 84.520 |
| Subtotal |  |  | 4971.970 |
| Sobre sótano |  |  |  |
| zona Sur | 1 | 436.19 | 436.190 |
|  | 1 | 53.84 | 53.840 |
|  | 1 | 139.16 | 139.160 |
|  | 1 | 64.29 | 64.290 |
| zona central | 1 | 95.12 | 95.120 |
|  | 1 | 37.76 | 37.760 |
|  | 1 | 113.14 | 113.140 |
|  | 1 | 601.92 | 601.920 |
|  | 1 | 24.98 | 24.980 |
|  | 1 | 84.12 | 84.120 |
| zona norte | 1 | 417.29 | 417.290 |
|  | 1 | 256.03 | 256.030 |
|  | 1 | 538.61 | 538.610 |
| Subtotal |  |  | 2862.450 |
| Subtotal acumulado |  |  | 7834.420 |
| Total |  |  | 7834.42 |

**06LPC00001** m2 CITARA L/PERFORADO, T-PEQUEÑO REVESTIR, M-40 (1:6) (CP)
124.418 m2 × 16.14 (16.95 con costes indirectos) = 2108.89

| Medición | Uds. | Largo | Alto | Parcial |
|---|---|---|---|---|
| cerramiento de centro de transformación | 1 | 22.00 | 3.41 | 75.020 |
| ventilación sótano | 1 | 12.88 | 0.55 | 7.084 |
|  | 1 | 12.88 | 0.97 | 12.494 |
|  | 1 | 13.88 | 0.55 | 7.634 |
|  | 2 | 12.88 | 0.48 | 12.365 |
|  | 1 | 10.56 | 0.93 | 9.821 |
| Total |  |  |  | 124.418 |

**10CEE00003** m2 ENFOSCADO MAESTREADO Y FRATASADO EN PAREDES
150.04 m2 × 11.19 (11.75 con costes indirectos) = 1762.97
DE ENFOSCADO MAESTREADO Y FRATASADO EN PAREDES CON MORTERO M-4 (1:6); CONSTRUIDO SEGUN NTE/RPE-7.MEDIDO A CINTA CORRIDA.

| Código | Ud | Descripción | Rendimiento | Precio | Importe |
|---|---|---|---|---|---|
| AGM00500 | m3 | MORTERO DE CEMENTO CEM II/A-L 32.5 Y ARENA DE RIO (1:6) | 0.021 | 49.73 | 1.04 |
| ATC00100 | h | CUADRILLA ALBAÑILERIA, FORMADA POR OFICIAL 1ª Y PEON ESP. | 0.35 | 28.99 | 10.15 |
|  |  | Total |  |  | 11.19 |

| Medición | Uds. | Largo | Alto | Parcial |
|---|---|---|---|---|
| cerramiento de centro de transformación | 2 | 22.00 | 3.41 | 150.040 |
| Total |  |  |  | 150.04 |

**03WSS57012** m3 RELLENO DE GRAVA BLANCA
23.177 m3 × 20.84 (21.89 con costes indirectos) = 507.34
DE RELLENO DE GRAVA DIAMETRO 32 MM LIMPIA BLANCA EN LOSAS, I Y EXTENDIDO CON MEDIOS MANUALES. MEDIDO EL VOLUMEN TEORICO EJECUTADO.

| Código | Ud | Descripción | Rendimiento | Precio | Importe |
|---|---|---|---|---|---|
| TP00200 | h | PEON ORDINARIO | 0.472 | 13.98 | 6.60 |
| AG00570 | m3 | GRAVA DIAM 32 BLANCA (material) | 1 | 14.24 | 14.24 |
|  |  | Total |  |  | 20.84 |

| Medición | Uds. | Largo | Alto | Parcial |
|---|---|---|---|---|
| Vestíbulo torr B | 1 | 42.04 | 0.10 | 4.204 |
|  | 1 | 50.80 | 0.10 | 5.080 |
| Exterior | 1 | 138.93 | 0.10 | 13.893 |
| Total |  |  |  | 23.177 |

**PP05751602** ud BANCO SCOFET MODELO SÓCRATES 7500 (13/02/2006)
9 ud × 1270.58 (1334.36 con costes indirectos) = 12009.24
Suministro y colocación de banco SCOFET MODELO NAGUISA 7500,o equivalente, de hormigón armado prefabricado de alta calidad. INCLUSO GRUA AUTOPROPULSADA. MEDIDA LA UNIDAD COLOCADA.

| Código | Ud | Descripción | Rendimiento | Precio | Importe |
|---|---|---|---|---|---|
| O01OA090 | h. | Cuadrilla A | 0.8 | 36.14 | 28.91 |
| P01DW090 | ud | Pequeño material | 3 | 1.25 | 3.75 |
| PPM05751602 | u | BANCO ESCOFET NAGUISA 7500 (material) | 1 | 1234.06 | 1234.06 |
| MG00100 | h | GRUA MOVIL AUTOPROPULSADA | 0.1 | 38.63 | 3.86 |
|  |  | Total |  |  | 1270.58 |

**PP05751602b** ud BANCO SCOFET MODELO SÓCRATES 11000 (13/02/2006)
7 ud × 1270.58 (1334.36 con costes indirectos) = 9340.52
Suministro y colocación de banco SCOFET MODELO MAGUISA 11000, o equivalente, de hormigón armado prefabricado de alta calidad. INCLUSO GRUA AUTOPROPULSADA. MEDIDA LA UNIDAD COLOCADA.

| Código | Ud | Descripción | Rendimiento | Precio | Importe |
|---|---|---|---|---|---|
| O01OA090 | h. | Cuadrilla A | 0.8 | 36.14 | 28.91 |
| P01DW090 | ud | Pequeño material | 3 | 1.25 | 3.75 |
| PPM05751603 | u | BANCO ESCOFET NAGUISA 11000 (material) | 1 | 1234.06 | 1234.06 |
| MG00100 | h | GRUA MOVIL AUTOPROPULSADA | 0.1 | 38.63 | 3.86 |
|  |  | Total |  |  | 1270.58 |

**PP05751602c** ud BANCO SCOFET MODELO PEDRA NEGRA (13/02/2006)
12 ud × 296 (310.86 con costes indirectos) = 3730.32
Suministro y colocación de PAPELERA SCOFET MODELO PEDRA NEGRA, o equivalente, de hormigón armado prefabricado de alta calidad, PUERTA DE ACERO INOXIDABLE PINTADO EN NEGRO, ACABADO HIDROFUGADO DECAPADO. INCLUSO GRUA AUTOPROPULSADA. MEDIDA LA UNIDAD COLOCADA.

| Código | Ud | Descripción | Rendimiento | Precio | Importe |
|---|---|---|---|---|---|
| O01OA090 | h. | Cuadrilla A | 0.1 | 36.14 | 3.61 |
| P01DW090 | ud | Pequeño material | 3 | 1.25 | 3.75 |
| PPM05751604 | u | PAPELERA SCOFET MODELO PEDRA NEGRA (material) | 1 | 284.78 | 284.78 |
| MG00100 | h | GRUA MOVIL AUTOPROPULSADA | 0.1 | 38.63 | 3.86 |
|  |  | Total |  |  | 296 |

**U14EC205** ud JACARANDA MIMOSIFOLIA 12-14 CT.
5 ud × 70.83 (74.39 con costes indirectos) = 371.95
Jacaranda mimosifolia (Jacaranda) de 12 a 14 cm. de perímetro de tronco, suministrado en contenedor y plantación en hoyo de 1x1x1x m., incluso apertura del mismo con los medios indicados, relleno de tierras, abonado, formación de alcorque y primer riego. INCLUSO TUTOR ADECUADO AL PORTE DEL ARBOL Y VIENTOS DE LA ZONA. MEDIDA LA UNIDAD EJECUTADA.

| Código | Ud | Descripción | Rendimiento | Precio | Importe |
|---|---|---|---|---|---|
| O01OB270 | h. | Oficial 1ª | 0.2 | 14.89 | 2.98 |
| O01OB280 | h. | Peón | 0.5 | 13.98 | 6.99 |
| M05EN020 | h. | Excav.hidráulica neumáticos 84 CV (maquinaria) | 0.05 | 42 | 2.10 |
| P28EC205 | ud | Jacaranda mimosifolia 12-14 cont (material) | 1 | 43.29 | 43.29 |
| P28DA080 | kg | Substrato vegetal fertilizado (material) | 2 | 0.05 | 0.10 |
| UJ02000 | u | TUTOR DE MADERA DE CASTAÑO 2.75 M. (material) | 1 | 6.34 | 6.34 |
| UJ01800 | m3 | TIERRA VEGETAL (material) | 1 | 8.97 | 8.97 |
| P01DW050 | m3 | Agua (material) | 0.09 | 0.71 | 0.06 |
|  |  | Total |  |  | 70.83 |

Claves: perimetro, contenedor, jacaranda, plantacion, tronco, medio, riego, alcorque, suministro

**U14EB150** ud QUERCUS SUBER 12-14 cm.CONTENE.
10 ud × 99.62 (104.62 con costes indirectos) = 1046.20
Quercus suber (Alcornoque) de 12 a 14 cm. de perímetro de tronco, suministrado en contenedor y plantación en hoyo de 1x1x1x m., incluso apertura del mismo con los medios indicados, relleno de tierras, abonado, drenaje, formación de alcorque y primer riego.INCLUSO TUTOR ADECUADO AL PORTE DEL ARBOL Y VIENTOS DE LA ZONA. MEDIDA LA UNIDAD EJECUTADA.

| Código | Ud | Descripción | Rendimiento | Precio | Importe |
|---|---|---|---|---|---|
| O01OB270 | h. | Oficial 1ª | 0.2 | 14.89 | 2.98 |
| O01OB280 | h. | Peón | 0.5 | 13.98 | 6.99 |
| M05EN020 | h. | Excav.hidráulica neumáticos 84 CV | 0.05 | 42 | 2.10 |
| P28EB150 | ud | Quercus suber 12-14 cm.contened (material) | 1 | 67.43 | 67.43 |
| P28SD005 | m. | Tubo drenaje PVC corrug.D=50 mm (material) | 3 | 1.55 | 4.65 |
| P28DA080 | kg | Substrato vegetal fertilizado | 2 | 0.05 | 0.10 |
| UJ02000 | u | TUTOR DE MADERA DE CASTAÑO 2.75 M. | 1 | 6.34 | 6.34 |
| UJ01800 | m3 | TIERRA VEGETAL | 1 | 8.97 | 8.97 |
| P01DW050 | m3 | Agua | 0.09 | 0.71 | 0.06 |
|  |  | Total |  |  | 99.62 |

Claves: suministro, medio, tronco, plantacion, perimetro, riego, alcorque, contenedor, alcornoque, drenaje

**PP03151501** ud ALIGUSTRE MATIZADO
18 ud × 104.04 (109.26 con costes indirectos) = 1966.68
ALIGUSTRE MATIZADO de 14 a 16 cm. de perímetro de tronco, suministrado en contenedor y plantación en hoyo de 0,8x0,8x0,8 m., incluso apertura del mismo con los medios indicados, relleno de tierras, abonado, formación de alcorque y primer riego.INCLUSO TUTOR ADECUADO AL PORTE DEL ARBOL Y VIENTOS DE LA ZONA. MEDIDA LA UNIDAD EJECUTADA.

| Código | Ud | Descripción | Rendimiento | Precio | Importe |
|---|---|---|---|---|---|
| O01OB270 | h. | Oficial 1ª | 1 | 14.89 | 14.89 |
| O01OB280 | h. | Peón | 0.38 | 13.98 | 5.31 |
| M05PN110 | h. | Minicargadora neumáticos 40 CV (maquinaria) | 0.03 | 24.87 | 0.75 |
| P28DA080 | kg | Substrato vegetal fertilizado | 0.5 | 0.05 | 0.03 |
| P01DW050 | m3 | Agua | 0.04 | 0.71 | 0.03 |
| UJ01800 | m3 | TIERRA VEGETAL | 0.512 | 8.97 | 4.59 |
| UJ02000 | u | TUTOR DE MADERA DE CASTAÑO 2.75 M. | 1 | 6.34 | 6.34 |
| PPM03151501 | u | ALIGUSTRE MATIZADO 14/16 (material) | 1 | 72.1 | 72.10 |
|  |  | Total |  |  | 104.04 |

## Precios auxiliares

**02WEE00051** m2 ENTIBACION SEMICUAJADA EN EXCAVACIONES DE TIERRAS
Precio: 6.47
DE ENTIBACION SEMICUAJADA EN EXCAVACIONES DE TIERRAS DE CONSISTENCIA BLANDA O TERRENOS DISGREGADOS,REALIZADA CON TABLONES Y CODALES DE PINO, INCLUSO DESENTIBADO Y P.P. DE ELEMENTOS COMPLEMENTARIOS.MEDIDA LA SUPERFICIE DE ENTIBACION UTIL.

| Código | Ud | Descripción | Rendimiento | Precio | Importe |
|---|---|---|---|---|---|
| CE00100 | m | PUNTAL DE MADERA | 0.1 | 0.7 | 0.07 |
| CM00200 | m3 | MADERA DE PINO EN TABLA | 0.001 | 179.61 | 0.18 |
| CM00300 | m3 | MADERA DE PINO EN TABLON | 0.004 | 197.94 | 0.79 |
| TO00400 | h | OF. 1ª ENCOFRADOR | 0.25 | 14.89 | 3.72 |
| TP00200 | h | PEON ORDINARIO | 0.1 | 13.98 | 1.40 |
| WW00400 | u | PEQUEÑO MATERIAL | 1 | 0.31 | 0.31 |
|  |  | Total |  |  | 6.47 |

**ATC00100** h CUADRILLA ALBAÑILERIA, FORMADA POR OFICIAL 1ª Y PEON ESP.
Precio: 28.99
CUADRILLA ALBAÑILERIA, FORMADA POR OFICIAL 1ª Y PEON ESPECIAL.

| Código | Ud | Descripción | Rendimiento | Precio | Importe |
|---|---|---|---|---|---|
| TP00100 | h | PEON ESPECIAL | 1 | 14.1 | 14.10 |
| TO00100 | h | OF. 1ª ALBAÑILERIA | 1 | 14.89 | 14.89 |
|  |  | Total |  |  | 28.99 |

**AGM00200** m3 MORTERO DE CEMENTO CEM II/A-L 32.5 Y ARENA DE RIO (1:3)
Precio: 66.26

| Código | Ud | Descripción | Rendimiento | Precio | Importe |
|---|---|---|---|---|---|
| GC00200 | t | CEMENTO CEM II/A-L 32.5, EN SACOS | 0.453 | 90.09 | 40.81 |
| GW00100 | m3 | AGUA POTABLE | 0.268 | 0.58 | 0.16 |
| TP00100 | h | PEON ESPECIAL | 1.03 | 14.1 | 14.52 |
| AA00300 | m3 | ARENA GRUESA | 1.004 | 10.73 | 10.77 |
|  |  | Total |  |  | 66.26 |

**AGM00500** m3 MORTERO DE CEMENTO CEM II/A-L 32.5 Y ARENA DE RIO (1:6)
Precio: 49.73
MORTERO DE CEMENTO CEM II/A-L 32.5 Y ARENA DE RIO M-4 (1:6).

| Código | Ud | Descripción | Rendimiento | Precio | Importe |
|---|---|---|---|---|---|
| AA00300 | m3 | ARENA GRUESA | 1.102 | 10.73 | 11.82 |
| GC00200 | t | CEMENTO CEM II/A-L 32.5, EN SACOS | 0.258 | 90.09 | 23.24 |
| GW00100 | m3 | AGUA POTABLE | 0.263 | 0.58 | 0.15 |
| TP00100 | h | PEON ESPECIAL | 1.03 | 14.1 | 14.52 |
|  |  | Total |  |  | 49.73 |

**O01OA090** h. Cuadrilla A
Precio: 36.14

| Código | Ud | Descripción | Rendimiento | Precio | Importe |
|---|---|---|---|---|---|
| O01OA030 | h. | Oficial primera | 1 | 14.89 | 14.89 |
| O01OA050 | h. | Ayudante | 1 | 14.26 | 14.26 |
| O01OA070 | h. | Peón ordinario | 0.5 | 13.98 | 6.99 |
|  |  | Total |  |  | 36.14 |

Claves: cuadrilla

**AGM00800** m3 MORTERO DE CEMENTO CEM II/A-L 32.5,AR.RIO M-4(1:6)+PLAST.
Precio: 51.46
MORTERO DE CEMENTO CEM II/A-L 32.5 Y ARENA DE RIO M-4 (1:6) CON ADICION DE PLASTIFICANTE.

| Código | Ud | Descripción | Rendimiento | Precio | Importe |
|---|---|---|---|---|---|
| GC00200 | t | CEMENTO CEM II/A-L 32.5, EN SACOS | 0.258 | 90.09 | 23.24 |
| AA00300 | m3 | ARENA GRUESA | 1.102 | 10.73 | 11.82 |
| GA00200 | l | PLASTIFICANTE (material) | 1.288 | 1.34 | 1.73 |
| TP00100 | h | PEON ESPECIAL | 1.03 | 14.1 | 14.52 |
| GW00100 | m3 | AGUA POTABLE | 0.263 | 0.58 | 0.15 |
|  |  | Total |  |  | 51.46 |

**05HAM00010** kg ACERO B 500 S EN MALLAS ELECTROSOLDADAS
Precio: 0.81
DE ACERO EN MALLAS ELECTROSOLDADAS FABRICADAS CON ALAMBRES CORRUGADOS B-500 S PARA ELEMENTOS ESTRUCTURALES VARIOS, INCLUSO CORTES, COLOCACION Y SOLAPES, PUESTO EN OBRA SEGUN EHE. MEDIDO EL PESO NOMINAL, INCLUYENDO EN LA VALORACION LA P.P. DE SOLAPES.

| Código | Ud | Descripción | Rendimiento | Precio | Importe |
|---|---|---|---|---|---|
| CA00520 | kg | ACERO ELECTROSOLDADO B 500 S EN MALLA (material) | 1.15 | 0.57 | 0.66 |
| CA01700 | kg | ALAMBRE DE ATAR | 0.001 | 0.71 | 0.00 |
| TO00600 | h | OF. 1ª FERRALLISTA | 0.01 | 14.89 | 0.15 |
|  |  | Total |  |  | 0.81 |

**05HHL00003** m3 HORMIGON HA-25 EN LOSAS
Precio: 74.83
DE HORMIGON HA-25/P/20/I EN LOSAS, CON ARIDO RODADO DE DIAMETRO MAXIMO 20 mm.,CEMENTO CEM II/A-L32.5 Y CONSISTENCIA PLASTICA;ELABORADO, TRANSPORTADO Y PUESTO EN OBRA, INCLUSO P.P. DE LIMPIEZA DE FONDOS, VIBRADO, CURADO, PASOS DE TUBERIA, RESERVAS NECESARIAS Y EJECUCION DE JUNTAS;CONSTRUIDO SEGUN EHE Y NTE/EH. MEDIDO EL VOLUMEN TEORICO EJECUTADO, DESCONTANDO HUECOS MAYORES DE 0.25 m2.

| Código | Ud | Descripción | Rendimiento | Precio | Importe |
|---|---|---|---|---|---|
| MV00100 | h | VIBRADOR | 0.3 | 1.4 | 0.42 |
| TO02100 | h | OFICIAL 1ª | 0.2 | 14.89 | 2.98 |
| TP00100 | h | PEON ESPECIAL | 0.6 | 14.1 | 8.46 |
| WW00400 | u | PEQUEÑO MATERIAL | 0.5 | 0.31 | 0.16 |
| CH02921 | m3 | HORMIGON HA-25/P/20/I, SUMINISTRADO (material) | 1.03 | 60.98 | 62.81 |
|  |  | Total |  |  | 74.83 |

**AGM00300** m3 MORTERO DE CEMENTO CEM II/A-L 32.5 Y ARENA DE RIO (1:4)
Precio: 58.58
MORTERO DE CEMENTO CEM II/A-L 32.5 Y ARENA DE RIO M-8 (1:4).

| Código | Ud | Descripción | Rendimiento | Precio | Importe |
|---|---|---|---|---|---|
| AA00300 | m3 | ARENA GRUESA | 1.061 | 10.73 | 11.38 |
| GC00200 | t | CEMENTO CEM II/A-L 32.5, EN SACOS | 0.361 | 90.09 | 32.52 |
| GW00100 | m3 | AGUA POTABLE | 0.268 | 0.58 | 0.16 |
| TP00100 | h | PEON ESPECIAL | 1.03 | 14.1 | 14.52 |
|  |  | Total |  |  | 58.58 |

**O01OA160** h. Cuadrilla H
Precio: 29.15

| Código | Ud | Descripción | Rendimiento | Precio | Importe |
|---|---|---|---|---|---|
| O01OA030 | h. | Oficial primera | 1 | 14.89 | 14.89 |
| O01OA050 | h. | Ayudante | 1 | 14.26 | 14.26 |
|  |  | Total |  |  | 29.15 |

Claves: cuadrilla

**AGM00600** m3 MORTERO DE CEMENTO CEM II/A-L 32.5 Y ARENA DE RIO (1:8)
Precio: 44.93
MORTERO DE CEMENTO CEM II/A-L 32.5 Y ARENA DE RIO M-2 (1:8).

| Código | Ud | Descripción | Rendimiento | Precio | Importe |
|---|---|---|---|---|---|
| AA00300 | m3 | ARENA GRUESA | 1.174 | 10.73 | 12.60 |
| GC00200 | t | CEMENTO CEM II/A-L 32.5, EN SACOS | 0.196 | 90.09 | 17.66 |
| GW00100 | m3 | AGUA POTABLE | 0.258 | 0.58 | 0.15 |
| TP00100 | h | PEON ESPECIAL | 1.03 | 14.1 | 14.52 |
|  |  | Total |  |  | 44.93 |

**AGM01900** m3 MORTERO DE RESINAS EPOXI Y ARIDO DE SILICE.
Precio: 232.26
MORTERO DE PERLITA Y ESCAYOLA.

| Código | Ud | Descripción | Rendimiento | Precio | Importe |
|---|---|---|---|---|---|
| GE00200 | t | MEZCLA PREFAB. ESCAYOLA Y PERLITA (material) | 0.824 | 219.6 | 180.95 |
| GW00100 | m3 | AGUA POTABLE | 0.824 | 0.58 | 0.48 |
| TP00100 | h | PEON ESPECIAL | 3.605 | 14.1 | 50.83 |
|  |  | Total |  |  | 232.26 |

**AGL00100** m3 LECHADA DE CEMENTO CEM II/A-L 32.5
Precio: 97.75

| Código | Ud | Descripción | Rendimiento | Precio | Importe |
|---|---|---|---|---|---|
| GC00200 | t | CEMENTO CEM II/A-L 32.5, EN SACOS | 0.515 | 90.09 | 46.40 |
| GW00100 | m3 | AGUA POTABLE | 0.891 | 0.58 | 0.52 |
| TP00100 | h | PEON ESPECIAL | 3.605 | 14.1 | 50.83 |
|  |  | Total |  |  | 97.75 |

**ATC00200** h CUADRILLA ALBAÑILERIA, FORMADA POR OFICIAL 2ª Y PEON ESP.
Precio: 27.16
CUADRILLA ALBAÑILERIA, FORMADA POR OFICIAL 2ª Y PEON ESPECIAL.

| Código | Ud | Descripción | Rendimiento | Precio | Importe |
|---|---|---|---|---|---|
| TP00100 | h | PEON ESPECIAL | 0.949 | 14.1 | 13.38 |
| TO02200 | h | OFICIAL 2ª | 0.949 | 14.52 | 13.78 |
|  |  | Total |  |  | 27.16 |

**08ELL00001** u PUNTO DE LUZ SENCILLO EMPOTRADO
Precio: 13.14
DE PUNTO DE LUZ SENCILLO INSTALADO CON CABLE DE COBRE DE 1.5 mm2. DE SECCION NOMINAL, EMPOTRADO Y AISLADO CON TUBO DE PVC. FLEXIBLE DE 13 mm. DE DIAMETRO, Y P.P. DE CAJAS DE DERIVACION Y AYUDAS DE ALBAÑILERIA; CONSTRUIDO SEGUN NTE/IEB-43 Y 48 Y REBT. MEDIDA LA UNIDAD INSTALADA.

| Código | Ud | Descripción | Rendimiento | Precio | Importe |
|---|---|---|---|---|---|
| TO01800 | h | OF. 1ª ELECTRICISTA | 0.266 | 14.89 | 3.96 |
| IE01900 | m | CABLE COBRE 1X1.5MM2/ 750 V. | 8 | 0.38 | 3.04 |
| WW00300 | u | MATERIAL COMPLEMENTARIO O PZAS.ESPECIALES | 0.3 | 0.58 | 0.17 |
| ATC00100 | h | CUADRILLA ALBAÑILERIA, FORMADA POR OFICIAL 1ª Y PEON ESP. | 0.18 | 28.99 | 5.22 |
| IE05200 | ud | CAJILLO UNIVERSAL ENLAZABLE | 1 | 0.19 | 0.19 |
| IE11900 | m | TUBO PVC. FLEXIBLE CORRUGADO DIAM. 13 MM. | 4.04 | 0.1 | 0.40 |
| WW00400 | u | PEQUEÑO MATERIAL | 0.5 | 0.31 | 0.16 |
|  |  | Total |  |  | 13.14 |

**08ELL00024** u PUNTO DE LUZ SENCILLO, MONTAJE SUPERFICIAL
Precio: 31.96
DE PUNTO DE LUZ SENCILLO, EN MONTAJE SUPERFICIAL, INSTALADO CON CABLE DE COBRE DE 1.5 mm2. DE SECCION NOMINAL, AISLADO CON TUBO DE PVC. RIGIDO DE 13 mm. DE DIAMETRO Y 1mm. DE PARED, INCLUSO CAJAS DE CONEXIONES, GRAPAS, AYUDAS DE ALBAÑILERIA Y CONEXIONES; CONSTRUIDO SEGUN REBT. MEDIDA LA UNIDA INSTALADA.

| Código | Ud | Descripción | Rendimiento | Precio | Importe |
|---|---|---|---|---|---|
| IE01900 | m | CABLE COBRE 1X1.5MM2/ 750 V. | 12 | 0.38 | 4.56 |
| IE12500 | m | TUBO PVC. RIGIDO DIAM. 13 MM. (material) | 6.06 | 0.84 | 5.09 |
| TO01800 | h | OF. 1ª ELECTRICISTA | 1.1 | 14.89 | 16.38 |
| TP00200 | h | PEON ORDINARIO | 0.07 | 13.98 | 0.98 |
| WW00300 | u | MATERIAL COMPLEMENTARIO O PZAS.ESPECIALES | 8 | 0.58 | 4.64 |
| WW00400 | u | PEQUEÑO MATERIAL | 1 | 0.31 | 0.31 |
|  |  | Total |  |  | 31.96 |

**02ACC00001** m3 EXCAVACION APERTURA DE CAJA, TIERRAS DE CONSIST. MEDIA
Precio: 0.85
DE EXCAVACION, DE APERTURA DE CAJA, DE TIERRAS DE CONSISTENCIA MEDIA, REALIZADA CON MEDIOS MECANICOS, INCLUSO PERFILADO DE FONDO, HASTA UNA PROFUNDIDAD MAXIMA DE 50 cm. MEDIDA EN PERFIL NATURAL.

| Código | Ud | Descripción | Rendimiento | Precio | Importe |
|---|---|---|---|---|---|
| ME00300 | h | PALA CARGADORA | 0.034 | 25.01 | 0.85 |
|  |  | Total |  |  | 0.85 |

**ATC00400** h CUADRILLA FORMADA POR OFICIAL 1ª INST. Y AYUDANTE ESP.
Precio: 19.36
CUADRILLA FORMADA POR UN OFICIAL 1ª INSTALADOR Y AYUDANTE ESPECIALISTA.

| Código | Ud | Descripción | Rendimiento | Precio | Importe |
|---|---|---|---|---|---|
| TA00200 | h | AYUDANTE ESPECIALISTA | 0.664 | 14.26 | 9.47 |
| TO02000 | h | OF. 1ª INSTALADOR | 0.664 | 14.89 | 9.89 |
|  |  | Total |  |  | 19.36 |

**pv780001_1** ud PANEL DE PLEXIGLÁS 50 x 50, CON CÉLULAS FOTOVOLTAICAS INTEGRADAS
Precio: 166.55

| Código | Ud | Descripción | Rendimiento | Precio | Importe |
|---|---|---|---|---|---|
| cel78000 | ud | CÉLULAS SOLARES SUNWAYS 156 x 156. (material) | 9 | 16.7 | 150.30 |
| plex78000 | m2 | Plexiglás de 10 mm de espesor, incluida integración de células (material) | 0.25 | 65 | 16.25 |
|  |  | Total |  |  | 166.55 |

**pv780003_1** ud PANEL DE PLEXIGLÁS 100 x 100, CON CÉLULAS FOTOVOLTAICAS INTEGRADAS
Precio: 666.2

| Código | Ud | Descripción | Rendimiento | Precio | Importe |
|---|---|---|---|---|---|
| cel78000 | ud | CÉLULAS SOLARES SUNWAYS 156 x 156. | 36 | 16.7 | 601.20 |
| plex78000 | m2 | Plexiglás de 10 mm de espesor, incluida integración de células | 1 | 65 | 65.00 |
|  |  | Total |  |  | 666.2 |

**pv780002_1** ud PANEL DE PLEXIGLÁS 40 x 150, CON CÉLULAS FOTOVOLTAICAS INTEGRADAS
Precio: 339.6

| Código | Ud | Descripción | Rendimiento | Precio | Importe |
|---|---|---|---|---|---|
| cel78000 | ud | CÉLULAS SOLARES SUNWAYS 156 x 156. | 18 | 16.7 | 300.60 |
| plex78000 | m2 | Plexiglás de 10 mm de espesor, incluida integración de células | 0.6 | 65 | 39.00 |
|  |  | Total |  |  | 339.6 |

**pv780004_1** ud PANEL DE PLEXIGLÁS 40 x 100, CON CÉLULAS FOTOVOLTAICAS INTEGRADAS
Precio: 326.6

| Código | Ud | Descripción | Rendimiento | Precio | Importe |
|---|---|---|---|---|---|
| cel78000 | ud | CÉLULAS SOLARES SUNWAYS 156 x 156. | 18 | 16.7 | 300.60 |
| plex78000 | m2 | Plexiglás de 10 mm de espesor, incluida integración de células | 0.4 | 65 | 26.00 |
|  |  | Total |  |  | 326.6 |

**ict78012** ud Distribuidor / Repartidor 2 salidas
Precio: 8.35

| Código | Ud | Descripción | Rendimiento | Precio | Importe |
|---|---|---|---|---|---|
| WW00400 | u | PEQUEÑO MATERIAL | 0.5 | 0.31 | 0.16 |
| ict78061 | ud | Distribuidor / Repartidor 2 salidas (material) | 1 | 6.25 | 6.25 |
| ATC00400 | h | CUADRILLA FORMADA POR OFICIAL 1ª INST. Y AYUDANTE ESP. | 0.1 | 19.36 | 1.94 |
|  |  | Total |  |  | 8.35 |

**ict78013** ud Distribuidor / Repartidor de 5 salidas
Precio: 21.67

| Código | Ud | Descripción | Rendimiento | Precio | Importe |
|---|---|---|---|---|---|
| WW00400 | u | PEQUEÑO MATERIAL | 0.5 | 0.31 | 0.16 |
| ict78081 | ud | Distribuidor / Repartidor 6 salidas (material) | 1 | 12.8 | 12.80 |
| ATC00400 | h | CUADRILLA FORMADA POR OFICIAL 1ª INST. Y AYUDANTE ESP. | 0.45 | 19.36 | 8.71 |
|  |  | Total |  |  | 21.67 |

**ict78016** ud Derivador 4 salidas y paso
Precio: 10.98

| Código | Ud | Descripción | Rendimiento | Precio | Importe |
|---|---|---|---|---|---|
| WW00400 | u | PEQUEÑO MATERIAL | 0.5 | 0.31 | 0.16 |
| IV00130 | ud | DERIVADOR F.I. 4 DERIVACIONES (material) | 1 | 7.92 | 7.92 |
| ATC00400 | h | CUADRILLA FORMADA POR OFICIAL 1ª INST. Y AYUDANTE ESP. | 0.15 | 19.36 | 2.90 |
|  |  | Total |  |  | 10.98 |

**ict78050** ud Derivador 6 salidas y paso
Precio: 14.25

| Código | Ud | Descripción | Rendimiento | Precio | Importe |
|---|---|---|---|---|---|
| WW00400 | u | PEQUEÑO MATERIAL | 0.5 | 0.31 | 0.16 |
| ict78060 | ud | DERIVADOR F.I. 6 DERIVACIONES (material) | 1 | 9.25 | 9.25 |
| ATC00400 | h | CUADRILLA FORMADA POR OFICIAL 1ª INST. Y AYUDANTE ESP. | 0.25 | 19.36 | 4.84 |
|  |  | Total |  |  | 14.25 |

**ict78051** ud Distribuidor / Repartidor de 3 salidas
Precio: 11.39

| Código | Ud | Descripción | Rendimiento | Precio | Importe |
|---|---|---|---|---|---|
| WW00400 | u | PEQUEÑO MATERIAL | 0.5 | 0.31 | 0.16 |
| ict78062 | ud | Distribuidor / Repartidor 3 salidas (material) | 1 | 6.39 | 6.39 |
| ATC00400 | h | CUADRILLA FORMADA POR OFICIAL 1ª INST. Y AYUDANTE ESP. | 0.25 | 19.36 | 4.84 |
|  |  | Total |  |  | 11.39 |

**ict78052** ud Distribuidor / Repartidor de 4 salidas
Precio: 14.93

| Código | Ud | Descripción | Rendimiento | Precio | Importe |
|---|---|---|---|---|---|
| WW00400 | u | PEQUEÑO MATERIAL | 0.5 | 0.31 | 0.16 |
| ict78080 | ud | Distribuidor / Repartidor 4 salidas (material) | 1 | 8.96 | 8.96 |
| ATC00400 | h | CUADRILLA FORMADA POR OFICIAL 1ª INST. Y AYUDANTE ESP. | 0.3 | 19.36 | 5.81 |
|  |  | Total |  |  | 14.93 |

**ict78053** ud Distribuidor / Repartidor de 6 salidas
Precio: 21.67

| Código | Ud | Descripción | Rendimiento | Precio | Importe |
|---|---|---|---|---|---|
| WW00400 | u | PEQUEÑO MATERIAL | 0.5 | 0.31 | 0.16 |
| ict78081 | ud | Distribuidor / Repartidor 6 salidas | 1 | 12.8 | 12.80 |
| ATC00400 | h | CUADRILLA FORMADA POR OFICIAL 1ª INST. Y AYUDANTE ESP. | 0.45 | 19.36 | 8.71 |
|  |  | Total |  |  | 21.67 |

**ict78019** ud Amplificadores "Full Band" de distribución
Precio: 126.78

| Código | Ud | Descripción | Rendimiento | Precio | Importe |
|---|---|---|---|---|---|
| WW00400 | u | PEQUEÑO MATERIAL | 0.5 | 0.31 | 0.16 |
| ict78082 | ud | Amplificadores "Full Band" de distribución (material) | 1 | 115 | 115.00 |
| ATC00400 | h | CUADRILLA FORMADA POR OFICIAL 1ª INST. Y AYUDANTE ESP. | 0.6 | 19.36 | 11.62 |
|  |  | Total |  |  | 126.78 |

**ict78054** m Cable Coaxial (atenuación 13dB/100 m.) en la canalización principal (desde RITS o RITM único hasta los Amplificadores de Distribución)
Precio: 3.5

| Código | Ud | Descripción | Rendimiento | Precio | Importe |
|---|---|---|---|---|---|
| WW00400 | u | PEQUEÑO MATERIAL | 0.25 | 0.31 | 0.08 |
| ATC00400 | h | CUADRILLA FORMADA POR OFICIAL 1ª INST. Y AYUDANTE ESP. | 0.05 | 19.36 | 0.97 |
| ict78055 | m | CABLE COAXIAL EXPANSION F-SICA, 13 DB/100 M. EN FI (material) | 1 | 2.45 | 2.45 |
|  |  | Total |  |  | 3.5 |

**08KVC00300** m CABLE COAXIAL EN RED DE TV/FM/FI.
Precio: 0.84
DE CABLE COAXIAL DE EXPANSION FISICA, DE ATENUACION 30 DB/100 m EN LA BANDA DE FI, PARA FORMACION DE RED DE DISTRIBUCION, DISPERSION E INTERIOR DE USUARIO DE SEÑAL DE TV Y FM TERRESTRE Y DE SATELITE EN FI (FRECUENCIA INTERMEDIA), MONTADO EN INTERIOR DE CANALIZACION, INCLUSO CONEXIONADO A LOS DIFERENTES ELEMENTOS DE LA RED. CONSTRUIDO SEGUN REGLAMENTO DE ICT. MEDIDA LA LONGITUD EJECUTADA.

| Código | Ud | Descripción | Rendimiento | Precio | Importe |
|---|---|---|---|---|---|
| IV00100 | m | CABLE COAXIAL EXPANSION F-SICA, 30 DB/100 M. EN FI | 1 | 0.57 | 0.57 |
| WW00400 | u | PEQUEÑO MATERIAL | 0.25 | 0.31 | 0.08 |
| ATC00400 | h | CUADRILLA FORMADA POR OFICIAL 1ª INST. Y AYUDANTE ESP. | 0.01 | 19.36 | 0.19 |
|  |  | Total |  |  | 0.84 |

**ict78100** ud Conectores "F" especial para cable RG 11 en canalización troncal
Precio: 453.31

| Código | Ud | Descripción | Rendimiento | Precio | Importe |
|---|---|---|---|---|---|
| WW00400 | u | PEQUEÑO MATERIAL | 0.5 | 0.31 | 0.16 |
| ict78084 | ud | Conectores "F" especial para cable RG 11 en canalización troncal (material) | 1 | 375.71 | 375.71 |
| ATC00400 | h | CUADRILLA FORMADA POR OFICIAL 1ª INST. Y AYUDANTE ESP. | 4 | 19.36 | 77.44 |
|  |  | Total |  |  | 453.31 |

**ict78101** ud Conectores "F" rápido
Precio: 63.39

| Código | Ud | Descripción | Rendimiento | Precio | Importe |
|---|---|---|---|---|---|
| WW00400 | u | PEQUEÑO MATERIAL | 0.5 | 0.31 | 0.16 |
| ict78083 | ud | Conectores "F" rápido (material) | 1 | 50.65 | 50.65 |
| ATC00400 | h | CUADRILLA FORMADA POR OFICIAL 1ª INST. Y AYUDANTE ESP. | 0.65 | 19.36 | 12.58 |
|  |  | Total |  |  | 63.39 |

**ict78024** ud Punto de Acceso Usuario RTV_PAUTV
Precio: 8.12

| Código | Ud | Descripción | Rendimiento | Precio | Importe |
|---|---|---|---|---|---|
| WW00400 | u | PEQUEÑO MATERIAL | 0.5 | 0.31 | 0.16 |
| ict78091 | ud | Punto Acceso Usuario RTV_PAUTV (material) | 1 | 4.09 | 4.09 |
| ATC00400 | h | CUADRILLA FORMADA POR OFICIAL 1ª INST. Y AYUDANTE ESP. | 0.2 | 19.36 | 3.87 |
|  |  | Total |  |  | 8.12 |

**ict78025** ud Tapas Ciegas y Embellecedores para TLCA
Precio: 1.07

| Código | Ud | Descripción | Rendimiento | Precio | Importe |
|---|---|---|---|---|---|
| WW00400 | u | PEQUEÑO MATERIAL | 0.5 | 0.31 | 0.16 |
| ict78094 | ud | Tapas Ciegas y Embellecedores para TLCA (material) | 1 | 0.72 | 0.72 |
| ATC00400 | h | CUADRILLA FORMADA POR OFICIAL 1ª INST. Y AYUDANTE ESP. | 0.01 | 19.36 | 0.19 |
|  |  | Total |  |  | 1.07 |

**ict78029** ud Tomas separadoras finales de 3 salidas (FM, TV y SAT)
Precio: 6.75

| Código | Ud | Descripción | Rendimiento | Precio | Importe |
|---|---|---|---|---|---|
| WW00400 | u | PEQUEÑO MATERIAL | 0.5 | 0.31 | 0.16 |
| ict78095 | ud | Tomas Separadoras finales de 3 salidas (FM, TV y SAT) Ref 5246 de Televés o equivalente (material) | 1 | 4.65 | 4.65 |
| ATC00400 | h | CUADRILLA FORMADA POR OFICIAL 1ª INST. Y AYUDANTE ESP. | 0.1 | 19.36 | 1.94 |
|  |  | Total |  |  | 6.75 |

**ict78006** m Cable coaxial en canalización interior
Precio: 1.01

| Código | Ud | Descripción | Rendimiento | Precio | Importe |
|---|---|---|---|---|---|
| WW00400 | u | PEQUEÑO MATERIAL | 0.5 | 0.31 | 0.16 |
| ict78096 | m | Cable coaxial | 1 | 0.66 | 0.66 |
| ATC00400 | h | CUADRILLA FORMADA POR OFICIAL 1ª INST. Y AYUDANTE ESP. | 0.01 | 19.36 | 0.19 |
|  |  | Total |  |  | 1.01 |

**ict78032** ud Toma de conexión a red electrica
Precio: 5.06

| Código | Ud | Descripción | Rendimiento | Precio | Importe |
|---|---|---|---|---|---|
| WW00400 | u | PEQUEÑO MATERIAL | 0.5 | 0.31 | 0.16 |
| ict78097 | ud | Toma de conexión a red eléctrica (material) | 1 | 2 | 2.00 |
| ATC00400 | h | CUADRILLA FORMADA POR OFICIAL 1ª INST. Y AYUDANTE ESP. | 0.15 | 19.36 | 2.90 |
|  |  | Total |  |  | 5.06 |

**ict78092** ud Distribuidores / Repartidores de 2 salidas
Precio: 15.11

| Código | Ud | Descripción | Rendimiento | Precio | Importe |
|---|---|---|---|---|---|
| WW00400 | u | PEQUEÑO MATERIAL | 0.5 | 0.31 | 0.16 |
| ATC00400 | h | CUADRILLA FORMADA POR OFICIAL 1ª INST. Y AYUDANTE ESP. | 0.4 | 19.36 | 7.74 |
| ict78099 | ud | Distribuidores / Repartidores de 2 salidas (material) | 1 | 7.21 | 7.21 |
|  |  | Total |  |  | 15.11 |

**A02A140** m3 MORTERO CEMENTO 1/6 M-40 C/A.MIGA
Precio: 59.95
Mortero de cemento CEM II/B-P 32,5 N y arena de miga de dosificación 1/6 (M-40), confeccionado con hormigonera de 200 l., s/RC-03.

| Código | Ud | Descripción | Rendimiento | Precio | Importe |
|---|---|---|---|---|---|
| O01OA070 | h. | Peón ordinario | 1.7 | 13.98 | 23.77 |
| P01CC020 | t. | Cemento CEM II/B-P 32,5 N sacos | 0.25 | 95.2 | 23.80 |
| P01AA060 | m3 | Arena de miga cribada (material) | 1.1 | 11.09 | 12.20 |
| P01DW050 | m3 | Agua | 0.255 | 0.71 | 0.18 |
|  |  | Total |  |  | 59.95 |

Claves: mortero, cemento, areno, dosificacion, confeccionar, hormigon

**A01L020** m3 LECHADA CEMENTO 1/2 CEM II/B-P 32,5 N
Precio: 69.02
Lechada de cemento CEM II/B-P 32,5 N 1/2, amasada a mano, s/RC-03.

| Código | Ud | Descripción | Rendimiento | Precio | Importe |
|---|---|---|---|---|---|
| O01OA070 | h. | Peón ordinario | 2 | 13.98 | 27.96 |
| P01CC020 | t. | Cemento CEM II/B-P 32,5 N sacos | 0.425 | 95.2 | 40.46 |
| P01DW050 | m3 | Agua | 0.85 | 0.71 | 0.60 |
|  |  | Total |  |  | 69.02 |

Claves: cemento, amasado, lechada, mano

**AGM01600** m3 MORTERO BASTARDO CEM II/A-L 32.5,CAL Y AR.RIO M-4 (1:1:7)
Precio: 55.07
MORTERO BASTARDO DE CEMENTO CEM-II, CAL AEREA APAGADA EN POLVO Y ARENA DE RIO M-4(1:1:7), ELABORADO SEGUN NORMA NBE FL-90.

| Código | Ud | Descripción | Rendimiento | Precio | Importe |
|---|---|---|---|---|---|
| GK00100 | t | CAL AEREA APAGADA EN POLVO EN SACOS (material) | 0.078 | 92.49 | 7.21 |
| GW00100 | m3 | AGUA POTABLE | 0.26 | 0.58 | 0.15 |
| GC00200 | t | CEMENTO CEM II/A-L 32.5, EN SACOS | 0.206 | 90.09 | 18.56 |
| AA00300 | m3 | ARENA GRUESA | 1.092 | 10.73 | 11.72 |
| TP00100 | h | PEON ESPECIAL | 1.236 | 14.1 | 17.43 |
|  |  | Total |  |  | 55.07 |

**ATC00300** h CUADRILLA FORMADA POR OFICIAL 1ª CARPINTERIA Y AYUDANTE
Precio: 29.15

| Código | Ud | Descripción | Rendimiento | Precio | Importe |
|---|---|---|---|---|---|
| TA00300 | h | AYUDANTE CARPINTERIA (mano de obra) | 1 | 14.26 | 14.26 |
| TO01500 | h | OF. 1ª CARPINTERIA | 1 | 14.89 | 14.89 |
|  |  | Total |  |  | 29.15 |

**AGP00100** m3 PASTA DE ESCAYOLA.
Precio: 146.94

| Código | Ud | Descripción | Rendimiento | Precio | Importe |
|---|---|---|---|---|---|
| GE00100 | t | ESCAYOLA (material) | 0.814 | 65.78 | 53.54 |
| GW00100 | m3 | AGUA POTABLE | 0.721 | 0.58 | 0.42 |
| TP00100 | h | PEON ESPECIAL | 6.594 | 14.1 | 92.98 |
|  |  | Total |  |  | 146.94 |

**A02A080** m3 MORTERO CEMENTO 1/6 M-40
Precio: 65.08
Mortero de cemento CEM II/B-P 32,5 N y arena de río de dosificación 1/6 (M-40), confeccionado con hormigonera de 200 l., s/RC-03.

| Código | Ud | Descripción | Rendimiento | Precio | Importe |
|---|---|---|---|---|---|
| O01OA070 | h. | Peón ordinario | 1.7 | 13.98 | 23.77 |
| P01CC020 | t. | Cemento CEM II/B-P 32,5 N sacos | 0.25 | 95.2 | 23.80 |
| P01AA020 | m3 | Arena de río 0/6 mm. | 1.1 | 15.75 | 17.33 |
| P01DW050 | m3 | Agua | 0.255 | 0.71 | 0.18 |
|  |  | Total |  |  | 65.08 |

Claves: rio, dosificacion, confeccionar, hormigon, areno, cemento, mortero

**A01A030** m3 PASTA DE YESO NEGRO
Precio: 80.01
Pasta de yeso negro amasado manualmente s/RY-85.

| Código | Ud | Descripción | Rendimiento | Precio | Importe |
|---|---|---|---|---|---|
| O01OA070 | h. | Peón ordinario | 2.5 | 13.98 | 34.95 |
| P01CY010 | t. | Yeso negro en sacos (material) | 0.85 | 52.5 | 44.63 |
| P01DW050 | m3 | Agua | 0.6 | 0.71 | 0.43 |
|  |  | Total |  |  | 80.01 |

Claves: manual, amasado, negro, pasta, yeso

## Recursos

**O01OA050** h. Ayudante
Claves: ayudante

**M13CC030** ud Codal met.exten.c/pp.correa met
Claves: codal, metal, correa

**P01AA020** m3 Arena de río 0/6 mm
Claves: areno, rio

**O01OA060** h. Peón especializado
Claves: especial

**P01HA050** m3 Hormigón HA-35/P/20/I central
Claves: hormigon, central

**M02GE170** h. Grúa telescópica s/camión 20 t
Claves: grua, telescopico

**P03EM010** m2 Panel prefabricado 16cm 50kg/m2 acero
Claves: panel

**P01UJ100** kg Masilla caucho-asfáltica
Claves: masilla

**M13CP100** ud Puntal telesc. normal 1,75-3,10
Claves: puntal

**P04PY140** m2 Placa yeso lam. WA repelente al agua
Claves: yeso, agua, placa

**P04PW041** kg Pasta juntas Cart-yeso amb.húmedos
Claves: pasta, junta, humedad

**P04PW010** m. Cinta de juntas yeso
Claves: yeso, cinta, junta

**P04PW240** m. Canal 48 mm
Claves: canal

**P04PW160** m. Montante de 46 mm
Claves: montante

**P04PW090** ud Tornillo PM-25 mm
Claves: tornillo

**P04PY035** m2 Placa yeso estándar 15 mm
Claves: yeso, estandar, placa

**P04PW110** ud Tornillo TN 3,5x25 mm
Claves: tornillo

**P04TW540** ud Fijaciones
Claves: fijacion

**P04PW015** m. Cinta juntas p.placa yeso
Claves: cinta, junta, yeso, placa

**P04PW045** kg Pasta para juntas
Claves: pasta, junta

**P04PW035** kg Pasta de agarre p.placa yeso
Claves: agarre, placa, pasta, yeso

**P07AL060** m. B.acústica Fonodan autoadhesiva 50mm
Claves: adhesivo, acustico

**P04PY080** m2 Placa yeso dureza reforzada GD15
Claves: placa, yeso, dureza, refuerzo

**P04PW040** kg Pasta para juntas yeso
Claves: junta, pasta, yeso

**P04PW080** ud Tornillo PM-35 mm
Claves: tornillo

**P04PY120** m2 P.yeso cortafuego RF/15
Claves: yeso, cortafuego

**P04PY040** m2 Placa yeso laminado N-15
Claves: yeso, lamina, placa

**P04PW030** kg Material de agarre yeso
Claves: agarre, yeso, material

**O01OB110** h. Oficial yesero o escayolista
Claves: yeso

**O01OB120** h. Ayudante yesero o escayolista
Claves: ayudante, yeso

**P04PW140** m. Cinta guardavivos pl. yeso laminado
Claves: cinta, guardavivo, lamina, yeso

**P04PW340** m. Perfil U 31x34 Cart-Yeso
Claves: perfil

**P04PB040** ud Tapeta baldas 1200x50x10 mm
Claves: tapa

**XI57004** M2 MANTA ACUMULACIÓN DE AGUA Y NUTRIENTES SSM 45
MANTA ACUMULACIÓN DE AGUA Y NUTRIENTES ZINCO SSM 45

**XI57005** M2 PLACA DRENANTE Y RETENCIÓN DE AGUA FD 25
PLACA DRENANTE Y RETENCIÓN DE AGUA ZINCO FLORTADRAIN FD 25

**XI57008** M2 VEGETACÍON TIPO SEDUM O SIMILAR
VEGETACIÍON TIPO SEDUM O SIMILAR

**BG2C66F1** M BANDEJA LISA 100X600MM REF.66621
BANDEJA DE PVC-M1 UNEX SERIE 66, DE COLOR GRIS RAL 7030, LISA, DE 100X600 MM, REF.66621

**BG2Z66C8** M CUBIERTA BANDEJA 600MM REF.66602
CUBIERTA PARA BANDEJA UNEX SERIE 66, DE PVC-M1, DE COLOR GRIS RAL 7030, DE 600 MM DE ANCHO, REF.66602

**BG2Z66T3** M SEPARADOR H=100 MM REF.66836
SEPARADOR PARA BANDEJA UNEX SERIE 66, DE PVC-M1, DE COLOR GRIS RAL 7030, DE 100 MM DE ALTURA, REF.66836

**BG2Z66C5** M CUBIERTA BANDEJA 300MM REF.66302
CUBIERTA PARA BANDEJA UNEX SERIE 66, DE PVC-M1, DE COLOR GRIS RAL 7030, DE 300 MM DE ANCHO, REF.66302

**BG2C66C1** M BANDEJA LISA 100X300MM REF.66321
BANDEJA DE PVC-M1 UNEX SERIE 66, DE COLOR GRIS RAL 7030, LISA, DE 100X300 MM, REF.66321

**BG2C66B1** M BANDEJA LISA 100X200MM REF.66221
BANDEJA DE PVC-M1 UNEX SERIE 66, DE COLOR GRIS RAL 7030, LISA, DE 100X200 MM, REF.66221

**BG2Z66C4** M CUBIERTA BANDEJA 200MM REF.66202
CUBIERTA PARA BANDEJA UNEX SERIE 66, DE PVC-M1, DE COLOR GRIS RAL 7030, DE 200 MM DE ANCHO, REF.66202

**JLJ1EN0630GZ** ud TRF ACEITE ENDESA 630 KVA 20 KV o equivalente
Transformador en baño de aceite mineral, con neutro accesible en baja tensión y refrigeración natural (ONAN).Será una máquina trifásica reductora de tensión, siendo la tensión entre fases a la entrada de 20 kV y la tensión a la salida en vacío de 420V entre fases y 242V entre fases y neutro. La tecnología empleada será la de llenado integral a fin de conseguir una mínima degradación del aceite por oxidación y absorción de humedad, así como unas dimensiones reducidas de la máquina y un mantenimiento mínimo.
Sus características mecánicas y eléctricas se ajustarán a las normas particulares de Endesa (GE FND001), siendo las siguientes:
- Potencia nominal: 630 kVA.
- Tensión nominal primaria: 20.000 V.
- Regulación en el primario: +2,5% +5% +7,5% +10%.
- Tensión nominal secundaria en vacío: 420 V.
- Tensión de cortocircuito: 4 %.
- Grupo de conexión: Dyn11.
- Nivel de aislamiento:
Tensión de ensayo a onda de choque 1,2/50 s 125 kV.
Tensión de ensayo a 50 Hz 1 min. 50 kV.
Incluye termómetro de esfera con dos contactos.

**CBT4SND** ud CBT UNESA 4 SAL.NORMAS ENDESA
Cuadro de baja tensión para GRUPO ENDESA, de dimensiones:
- 580 mm de anchura
- 290 mm. de profundidad
- 1.690 mm. de altura (más 100 mm pala conexión)
La unidad de control contiene:
- 2 bases portafusibles 125 A.
- 1 fusible 22x58 16A.
- 2 lámparas rojas de señalización.
- Panel puerta y resorte de compresión de cierre.
- 4 bases tripolares BTVC según recomendación UNESA RU 6306-A.
- Base enchufable 2P blanco 10A, 250V.
- Perfil simétrico liso DIN 46227.

**EHC6T2L** ud EDIF.HORM. PREFABRICADO
PREFABRICADO COMPACTO
Los edificios prefabricados de hormigón de la serie EHC24 han sido concebidos para ser montados enteramente en fábrica. Su acabado exterior se realiza con un revoco de pintura especialmente escogida para integrar el prefabricado en el entorno que lo rodea y garantizar una alta resistencia frente a los agentes atmosféricos.
NORMATIVA:
- Reglamento sobre condiciones técnicas y garantías de seguridad en centrales eléctricas, subestaciones y centros de transformación.
- Recomendación UNESA 1303A
Las CARACTERÍSTICAS más importantes son:
- Gran compacidad.
- Facilidad de instalación.
- Equipotencialidad de todo el prefabricado.
- Impermeabilidad.
- Ventilación para refrigeración natural de transformadores hasta 1000 kVA UNESA.
- Grado de protección del exterior del edificio de IP239, excepto en rejillas de ventilación que es IP339.
- Fabricación en hormigón armado.
DIMENSIONES:
- Longitud: Total 6.440 mm
interior 6.320 mm
- Anchura: Total 2.500 mm
interior 2.380 mm
- Altura: Total 2.750 mm
interior 2.535 mm
- Superficie: Ocup 16,1 m2
interior 15,04 m2
- Peso aproximado: 21 Tm
EQUIPO BASE:
- Puerta peatonal frontal con cerradura.
- 2 puertas de Transformador.
- 2 rejillas de ventilación frontal superior.
- 2 rejillas de ventilación posterior superior.
- 4 rejillas de ventilación lateral superior.
- 4 rejillas de ventilación lateral inferior.
- 2 mallas de protección de Transformador.
- 2 cubas de recogida de aceite.
Los 2 Transformadores se ubican en los laterales del prefabricado, siendo la potencia máxima del mismo de 2*1000 kVA.

**AST** ud ALUMBRADO STD 1 PUERTA SIN LUZ EMERGEN
Circuito de alumbrado sin luz emergencia compuesto por:
1 Interruptor II 16A. 380V.
2 Cortacircuitos I 16A 380V.
1 Cartucho fusible de 10A
1 Cartucho fusible de 5A.
2 Zocalos de superficie II + tapa.
1 Base enchufe II 10/16A.
2 Portalamparas BJC 493.
3 Cajas derivación 922.22.
2 Lamparas 200W-220V.
8 Metros canaleta 16/16.
15 Metros cable 2,5 mm2 Negro
15 Metros cable 2,5 mm2 Marron
1 Borna de empalme PL-10.
Incluido montaje en fábrica

**AE1** ud ALUMBRADO EMERGENCIA
1 Luz de emergencia + montaje en fábrica

**CD2** ud 2 CIRCUITOS DE DISPARO CENT.COMPAC.24K
2 circuitos de disparo de las bobinas de las celdas de protección trafo compuesto por:
4 cajas de derivación, cable 2,5mm2 Cu, tubo rígido y complementos (bridas, bornas, etc)
Incluido montaje en fábrica

**ES** ud ELEMENTOS DE SEGURIDAD
Elementos de seguridad:
- banqueta aislante,
- cartel primeros auxilios,
- cartel de las cinco reglas de oro.
- bandeja portadocumentos.

**T6N2** ud TIERRAS INTERIORES EHC6T2
Tres circuitos de tierra: 1 herrajes y 2 neutro Tierra de Herrajes: Cable 50 mm2 Cu desnudo conectado a todas las masas metálicas que no están en tensión y termina en una caja de secc. (IP545)
Tierra de Neutro : Circuito independiente con cable 50 mm2 Cu aislado que conecta el neutro del transformador con una caja de seccionamiento (IP 545).
Incluido montaje en fábrica

**BTC** ud PUENTE BT 240MM2 AL RV 0.6/1KV (3 X FA
Interconexión BT entre el transformador y el CBT incluyendo montaje y cable 240mm2 Al RV 0,6/1kV (3 x fase/ 2 x neutro)

**JLJRM62I2QCSE/DE** ud RM6 2I2Q EXT.DERECHA 24KV SEVILLANA C/
Conjunto Compacto, para Sevillana, equipado con DOS funciones de línea y DOS funciones de protección con fusibles, extensible por el lado derecho, de dimensiones:
- 1.649 mm. de longitud.
- 710 mm. de profundidad
- 1.140 mm. de altura (siendo necesarios otros 280 mm adicionales para extracción de fusibles)
Conjunto compacto estanco RM6 en atmósfera de hexafluoruro de azufre de 24 kV tensión nominal para una intensidad nominal de 400 A en las funciones de línea y de 200 A en las de protección.
Cada función LINEA incorporará:
- Seccionador de puesta a tierra en SF6.
- Panel cubrebornas con enclavamiento Spat + interruptor.
- Pasatapas roscados M16 en las funciones de línea.
- 2 juegos de tres fusibles.
Cada función PROTECCIÓN incorporará:
- Seccionador de puesta a tierra en SF6. superior e inferior.
- Pasatapas enchufable liso PE 200 A.
- Preparada para tres fusibles combinados Ua= 24 kV
El conjunto además incorporará:
- Palanca de maniobra.
- Dispositivos de detección de presencia de tensión.
- 3 lámparas individuales (una por fase) para conectar a dichos dispositivos.
- Manometro.

**CLI7800007** ud ROOF TOP.BOMBA DE CALOR REVERSIBLE 31,9 KW
EQUIPO COMPACTO AIRE-AIRE MODELO NRT-C 10 DE NOLAND O EQUIVALENTE.POTENCIA NOMINAL FRIGORÍFICA 31,9 KW.POTENCIA NOMINAL CALORÍFICA 32,48 KW. CON VENTILADOR AXIAL PARA EXPULSIÓN DE AIRE.IMPULSIÓN FRONTAL Y RETORNO LATERAL.TOTALMENTE CONECTADO Y FUNCIONANDO.

**CLI7800008** m CONDUCTO FLEX. AISL. DIAM-82 MM
ML. DE CONDUCTO FLEXIBLE CIRCULAR, FABRICADO EN ALUMINIO, CON CAPA DE FIBRA DE VIDRIO,RECUBIERTO DE LÁMINA DE ALUMINIO REFORZADA, DE 82 MM DE DIAMETRO INTERIOR.TOTALMENTE CONECTADO Y FUNCIONANDO.

**CLI7800009** m CONDUCTO FLEX. AISL. DIAM-180 MM
ML. DE CONDUCTO FLEXIBLE CIRCULAR, FABRICADO EN ALUMINIO, CON CAPA DE FIBRA DE VIDRIO,RECUBIERTO DE LÁMINA DE ALUMINIO REFORZADA, DE 180 MM DE DIAMETRO INTERIOR.TOTALMENTE CONECTADO Y FUNCIONANDO.

**CLI7800010** m CONDUCTO FLEX. AISL. DIAM-127 MM
ML. DE CONDUCTO FLEXIBLE CIRCULAR, FABRICADO EN ALUMINIO, CON CAPA DE FIBRA DE VIDRIO,RECUBIERTO DE LÁMINA DE ALUMINIO REFORZADA, DE 127 MM DE DIAMETRO INTERIOR.TOTALMENTE CONECTADO Y FUNCIONANDO.

**CLI7800011** m CONDUCTO FLEX. AISL. DIAM-153 MM
ML. DE CONDUCTO FLEXIBLE CIRCULAR, FABRICADO EN ALUMINIO, CON CAPA DE FIBRA DE VIDRIO,RECUBIERTO DE LÁMINA DE ALUMINIO REFORZADA, DE 153 MM DE DIAMETRO INTERIOR.TOTALMENTE CONECTADO Y FUNCIONANDO.

**CLI7800012** m CONDUCTO FLEX. AISL. DIAM-102 MM
ML. DE CONDUCTO FLEXIBLE CIRCULAR, FABRICADO EN ALUMINIO, CON CAPA DE FIBRA DE VIDRIO,RECUBIERTO DE LÁMINA DE ALUMINIO REFORZADA, DE 102 MM DE DIAMETRO INTERIOR.TOTALMENTE CONECTADO Y FUNCIONANDO.

**CLI7800013** m CONDUCTO FLEX. AISL. DIAM-160 MM
ML. DE CONDUCTO FLEXIBLE CIRCULAR, FABRICADO EN ALUMINIO, CON CAPA DE FIBRA DE VIDRIO,RECUBIERTO DE LÁMINA DE ALUMINIO REFORZADA, DE 160 MM DE DIAMETRO INTERIOR.TOTALMENTE CONECTADO Y FUNCIONANDO.

**CLI7800014** m CONDUCTO FLEX. AISL. DIAM-255 MM
ML. DE CONDUCTO FLEXIBLE CIRCULAR, FABRICADO EN ALUMINIO, CON CAPA DE FIBRA DE VIDRIO,RECUBIERTO DE LÁMINA DE ALUMINIO REFORZADA, DE 255 MM DE DIAMETRO INTERIOR.TOTALMENTE CONECTADO Y FUNCIONANDO.

**BG2C6641** M BANDEJA LISA 60X75 MM REF.66091
BANDEJA DE PVC-M1 UNEX SERIE 66, DE COLOR GRIS RAL 7030, LISA, DE 60X75 MM, REF.66091

**BG2Z66C1** M CUBIERTA BANDEJA 75 MM REF.66072
CUBIERTA PARA BANDEJA UNEX SERIE 66, DE PVC-M1, DE COLOR GRIS RAL 7030, DE 75 MM DE ANCHO, REF.66072

**ict78064** ud Registro Principal de Telefonía
Registro Principal de Telefonía de acero lacado con base de madera y cerradura triangular de 70x55x15 cms

**ict78069** ud Caja universal de mecanismos
DE ARQUETA Y CANALIZACIONES DE ENLACE Y PRINCIPALES, INCLUSO P.P. DE PEQUEÑO MATERIAL Y AYUDAS DE ALBAÑILERIA. CONSTRUIDA SEGUN REGLAMENTO DE ICT.MEDIDA LA LONGITUD EJECUTADA.

**P06SR170** kg Mortero especial
Claves: mortero

**P06SR060** kg Impermeab. hidráulico cementoso
Claves: hidraulico

**P06SR070** l. Producto adherente imperm
Claves: produccion, adherir

**P06SR050** kg Mortero impermeb. sin retracción
Claves: mortero, retraccion

**P07AL580** m2 Panel lana mineral 40
Claves: mineral, lana, panel, areno

**P14TM078** m2 Metacrilato color 6 mm
Claves: metacrilato, color

**O01OA070** h. Peón ordinario
Claves: ordinario

**P01CC020** t. Cemento CEM II/B-P 32,5 N sacos
Claves: cemento

**RP57002** M PELDAÑO VINILO HIGH TECH
PELDAÑO VINILO

**M10S006** ud BALDOSA 600X600 estructura de acero comuesta por chapa superior plana y una inferior configurada por alveolos y núcleo
BALDOSA 600X600 PARA SOLADO POSTERIOR, estructura de acero comuesta por chapa superior plana y una inferior configurada por alveolos y núcleo de cemento, de 30mm. de espesor, acabado

**P08LB2401** m2 Granito negro sudáfrica 3 cm.pul EN PIEZAS 60X60
Granito negro sudáfrica 3 cm.pul

**O01OB090** h. Oficial solador, alicatador
Claves: alicatar

**O01OB100** h. Ayudante solador, alicatador
Claves: alicatar, ayudante

**P08EPG010** m2 Bald.mosaico gres prensado esmalt.31x31
Claves: gres, prensado, baldosa, mosaico

**P01FA020** kg Adhesivo int/p cerám
Claves: blanco, mortero, adhesivo

**P01FJ065** kg Lechada Tapajuntas
Claves: blanco, lechada, tapajunta

**P08QF060** m2 Moqueta Tec Line de Carpetconcept o equivalente
Claves: fibra

**P08MA020** kg Adhesivo contacto
Claves: adhesivo, contacto

**P08MA040** kg Pasta niveladora
Claves: pasta, nivel

**M11HF010** h. Fratasadora de hormigón gasolina
Claves: fratasado, hormigon, gasolina

**M11HP010** h. Pulidora mecánica
Claves: mecanico

**O01OB130** h. Oficial 1ª cerrajero
Claves: cerrajeria

**O01OB140** h. Ayudante cerrajero
Claves: ayudante, cerrajeria

**P13DE020** m2 Enrejado tramex 30x30/30x2 galv
Claves: enrejado, galvanizar

**P13TF010** m. Angular acero 50x50x5 mm
Claves: angular, acero

**P13WW220** ud Anclaje unión rejilla galv
Claves: anclaje, union, rejilla, galvanizar

**P04PY210** m2 P.yeso perforación rectilínea 12,5
Claves: rectilineo, yeso, perforacion

**P04PW330** m. Maestra 60x27
Claves: maestra

**P04TW550** ud Tornillo SN 3,5x30 mm
Claves: tornillo

**P04TW230** ud Caballete maestra 60x27
Claves: caballete, maestra

**P04TW220** ud Conector maestra 60x27
Claves: conexion, maestra

**P04TW210** ud Cuelgue regulable combinado
Claves: regulacion, combinado

**P04TW154** ud Varilla cuelgue 1 m
Claves: varilla

**P04PW061** kg Pasta juntas
Claves: junta, pasta

**P04PY030** m2 Placa yeso laminado N-13
Claves: yeso, lamina, placa

**P04PW150** m. Perfil laminado U 34x31x34 mm
Claves: perfil, lamina

**P04TW070** m. Perfil techo continuo Cart-Yeso T/C-47
Claves: continuo, perfil, techo

**P04PW100** ud Tornillo MM-9,5 mm Cart-Yeso
Claves: tornillo

**P04TW080** ud Pieza empalme techo Cart-Yeso T-47
Claves: techo, empalme, pieza

**P04TW090** ud Horquilla techo Cart-Yeso T-47
Claves: horquilla, techo

**P10VM020** M2 REMATE ALUMINIO ANODIZADO
Claves: laca, vierteaguas, aluminio

**P01UJ030** m. Sellado silicona neutra e=7 mm
Claves: silicona

**P08MA030** kg Adhesivo resina epoxi
Claves: adhesivo, resina, epoxi

**P11MP010** m2 Tablero plast. blanco de 10 mm
Claves: tablero, blanco

**O01OB150** h. Oficial 1ª carpintero
Claves: carpintero

**P11KE010** m. Encimera tab.agl.plas.60x3 cm
Claves: encimera

**P11WX010** ud Garra acero cuadradillo 12x12
Claves: garra, acero

**P11WP080** ud Tornillo ensamble zinc/pavón
Claves: tornillo

**MT579902** Ud Puerta cortafuegos homologada
Puerta cortafuegos homologada, RF-60, de dos hojas de doble chapa de acero galvanizado, acabado lacado. Incluso cerco metálico con garras de anclaje, accesorios y herrajes de colgar, cierre y seguridad.

**MT579801** Ud Puerta cortafuegos homologada
Puerta cortafuegos homologada, RF-60, de dos hojas de doble chapa de acero galvanizado, acabado lacado, una de 90 cm y la otra HASTA COMPLETAR HUECO Incluso cerco metálico con garras de anclaje, accesorios y herrajes de colgar, cierre y seguridad.

**mt26pga010aaca** Ud Puerta abatible/pivotante de una hoja para garaje
Puerta abatible/pivotante de una hoja para garaje, 450x225 cm, formada por chapa de acero galvanizada y plegada, lisa acanalada, acabado galvanizado sendzimir, incluso complementos.

**P13BP020** m. Pasamanos tubo D=50 mm
Claves: pasamano, tubo

**P14KW065** m. Sellado con silicona neutra
Claves: silicona

**P01DW090** ud Pequeño material
Claves: material

**M08B020** h. Barredora remolcada c/motor auxiliar
Claves: barredora, auxiliar

**M11SP010** h. Equipo pintabanda aplic. convencional
Claves: pintabanda, equipo

**P27EH011** kg Pintura acrilica base disolvente
Claves: pintura, disolvente, acrilico, base

**P27EH040** kg Microesferas vidrio tratadas
Claves: vidrio

**P18CC010** ud Dosificador jabón a.inox. 1 l. c/cerrad
Claves: inoxidable, linea, prisma, jabon

**P18CC140** ud Percha acero inox
Claves: linea, prisma, inoxidable, acero, percha

**P18CC090** ud Papelera a.inox. c/tapa y cerrad. 30 l
Claves: prisma, papelera, inoxidable, linea

**P18CC050** ud Portarrollos acero inox. c/tapa
Claves: linea, acero, prisma, inoxidable, portarrollo

**P18CW020** ud Secamanos elect.autom.1640 W.a.inox
Claves: inoxidable, secamanos

**P18CB260** ud Barra apoyo acero inox.abat.doble 80 cm
Claves: barra, apoyo, acero, inoxidable, doble

**P18CB230** ud Barra apoyo acero inox. 75 cm
Claves: acero, inoxidable, barra, apoyo

**P34OI060** ud Butaca sala de juntas MRPR
Claves: sala, junta, butaca, tela

**P28DA010** m3 Tierra vegetal limpia
Claves: limpieza, tierra, vegetal

**P28DA030** m3 Tierra vegetal cribada fertiliz
Claves: tierra, vegetal

**M10MR030** h. Rodillo auto.90 cm. 1 kg/cm.gene
Claves: coche, rodillo

**P28DF060** kg Fertilizante compl.césped NPK-Mg
Claves: cesped

**P28MP120** kg Mezcla sem.césped áreas costa
Claves: mezcla, cesped, area

**P28MP100** kg Mezcla sem.césped tipo natural
Claves: natural, mezcla, cesped

**M05EN020** h. Excav.hidráulica neumáticos 84 CV
Claves: hidraulico, neumatico

**P28EC205** ud Jacaranda mimosifolia 12-14 cont
Claves: jacaranda

**P01DW050** m3 Agua
Claves: agua

**P28SD005** m. Tubo drenaje PVC corrug.D=50 mm
Claves: tubo, pvc, drenaje

**P01AA060** m3 Arena de miga cribada
Claves: areno

**P01CY010** t. Yeso negro en sacos
Claves: yeso, negro
